# Proyecto de Construcción “Adecuación EDAR La Palma del Condado

- Propiedad del archivo: SOFT S.A.
- Formato: FIEBDC-3/2002
- Programa: Presto 8.8
- Fecha de los precios: 10/09/2020
- Divisa: EUR
- Costes indirectos: 6 %
- Código: LA PALMA (15/10/2003)
Importe: 4240274.11

## 1 REDES DE SANEAMIENTO (15/09/2008)
Importe: 1105062.35

### 1.1 EMISARIO A EDAR (15/09/2008)
Importe: 530732.33

#### 1.1.1 MOVIMIENTO DE TIERRAS (15/09/2008)
Importe: 362729.28

**U01010010** m2 Despeje-desbroce terreno (13/01/2020)
2118.68 m2 × 0.34 (0.36 con costes indirectos) = 762.72
Despeje y desbroce del terreno afectado por las obras, incluso tala de arbolado, arranque de tocones, medido sobre perfil.

| Código | Ud | Descripción | Rendimiento | Precio | Importe |
|---|---|---|---|---|---|
| MO0100300 | h | Oficial 1ª (mano de obra; 13/01/2020) | 0.0003 | 18.05 | 0.0054 |
| MO0100500 | h | Ayudante (mano de obra; 13/01/2020) | 0.0035 | 14.27 | 0.0499 |
| MO0100600 | h | Peón especialista (mano de obra; 13/01/2020) | 0.0035 | 13.98 | 0.0489 |
| MQ0407050 | h | Dozer cadenas D-6 140 CV (maquinaria) | 0.0026 | 50.9585 | 0.1325 |
| MQ0406020 | h | Motoniveladora de 149 KW. (maquinaria) | 0.0017 | 59.6843 | 0.1015 |
| MQ1600020 | h | Motosierra gasol. L=40 cm. 1,32 CV. (maquinaria) | 0.0003 | 1.7087 | 0.0005 |
|  |  | Total |  |  | 0.34 |

| Medición | Uds. | Largo | Parcial |
|---|---|---|---|
|  | 1 | 2034.87 | 2034.870 |
| Incremento pozos | 1 | 83.81 | 83.810 |
| Subtotal |  |  | 2118.680 |
| Total |  |  | 2118.68 |

**U01020150** m3 Excavación a cielo abierto, med. mecán. terr. tran. duro y roca (15/09/2008)
8628.93 m3 × 11.45 (12.14 con costes indirectos) = 104755.21
Excavación en zanja, por medios mecánicos, en terreno de transición entre medio y duro (suelo con golpeo en el ensayo SPT entre 30 y 50 golpes / 30 cm), medido sobre perfil.

| Código | Ud | Descripción | Rendimiento | Precio | Importe |
|---|---|---|---|---|---|
| MO0100700 | h | Peón ordinario (mano de obra; 17/08/2021) | 0.138 | 13.65 | 1.8837 |
| MQ0400150 | h | Retroexcavad.c/martillo rompedor (maquinaria; 15/09/2008) | 0.1614 | 59.29 | 9.5694 |
|  |  | Total |  |  | 11.45 |

| Medición | Uds. | Largo | Parcial |
|---|---|---|---|
|  | 1 | 8266.98 | 8266.980 |
| Incr. pozos | 1 | 361.95 | 361.950 |
| Subtotal |  |  | 8628.930 |
| Total |  |  | 8628.93 |

**U01030050** m3 Relleno zanja propios adecuad. Tmax 150 mm (03/11/2011)
6397.63 m3 × 5.94 (6.3 con costes indirectos) = 40305.07
Relleno de zanjas con suelos adecuados, tamaño máximo 150 mm, procedentes de la propia excavación, incluso aportación, extendido y compactación hasta una densidad del 100% P.N., medido sobre perfil.

| Código | Ud | Descripción | Rendimiento | Precio | Importe |
|---|---|---|---|---|---|
| MO0100200 | h | Capataz (mano de obra; 13/01/2020) | 0.06 | 18.56 | 1.1136 |
| MO0100500 | h | Ayudante | 0.06 | 14.27 | 0.8562 |
| MQ0406010 | h | Motoniveladora de 130 CV. (maquinaria) | 0.0201 | 38.7978 | 0.7798 |
| MQ0501120 | h | Compactador neumát.autp.100 CV. (maquinaria) | 0.05 | 28.8664 | 1.4433 |
| MQ0604020 | h | Camión con tanque para agua de 10 m3. (maquinaria) | 0.02 | 43.2909 | 0.8658 |
| MT0103020 | m3 | Suelo adecuado tamaño máximo 150 mm., proc. excav. (material; 03/11/2011) | 1.15 | 0.77 | 0.8855 |
|  |  | Total |  |  | 5.94 |

**U06TP135** m3 Relleno zanja con arena y cal (01/01/2010)
1036.54 m3 × 6.95 (7.37 con costes indirectos) = 7639.30
Tubería de polietileno baja densidad PE40, de 90 mm de diámetro nominal y una presión nominal de 10 bar, suministrada en rollos, colocada en zanja sobre cama de arena, relleno lateral y superior hasta 10 cm por encima de la generatriz con la misma arena, i/p.p. de elementos de unión y medios auxiliares, sin incluir la excavación ni el relleno posterior de la zanja, colocada s/NTE-IFA-13.

| Código | Ud | Descripción | Rendimiento | Precio | Importe |
|---|---|---|---|---|---|
| P01AA020 | m3 | Arena de río 0/6 mm (material; 01/01/2010) | 0.15 | 17.09 | 2.5635 |
| MO0100200 | h | Capataz | 0.052 | 18.56 | 0.9651 |
| MO0100500 | h | Ayudante | 0.052 | 14.27 | 0.7420 |
| MQ0406010 | h | Motoniveladora de 130 CV. | 0.0174 | 38.7978 | 0.6751 |
| MQ0501120 | h | Compactador neumát.autp.100 CV. | 0.0434 | 28.8664 | 1.2528 |
| MQ0604020 | h | Camión con tanque para agua de 10 m3. | 0.0173 | 43.2909 | 0.7489 |
|  |  | Total |  |  | 6.95 |

Claves: presión, diámetro, densidad, tubería, polietileno, zanja, excavación, colocación, areno, relleno, lateral, unión, medio, auxiliar, rollo, conducción, suministro

| Medición | Uds. | Largo | Parcial |
|---|---|---|---|
| cama | 1 | 258.23 | 258.230 |
| riñones y clave | 1 | 778.31 | 778.310 |
| Total |  |  | 1036.54 |

**U12000030** m3 Carga, tte. y descarga a vertedero 10km<d <30 km prod. res. exc. (13/01/2020)
2231.3 m3 × 11.72 (12.42 con costes indirectos) = 27712.75
Carga, transporte y descarga a vertedero, fuera de la obra, para distancias entre 10 y 30 km y por cualquier medio, de los productos resultantes de excavaciones o demoliciones, medido sobre perfil sin incluir canon de vertedero.

| Código | Ud | Descripción | Rendimiento | Precio | Importe |
|---|---|---|---|---|---|
| MO0100600 | h | Peón especialista | 0.013 | 13.98 | 0.1817 |
| MQ0401030 | h | Pala cargadora s/neumat. 102 CV. (maquinaria) | 0.013 | 46.292 | 0.6018 |
| MQ0602030 | h | Camión basculante de 20 t. (maquinaria) | 0.0867 | 56.8913 | 4.9325 |
| MT9301010 | m3 | Canon vertido productos resultantes de excavaciones o demolición (material; 13/01/2020) | 1 | 6 | 6.0000 |
|  |  | Total |  |  | 11.72 |

| Medición | Uds. | Largo | Parcial |
|---|---|---|---|
| Excavación | 1 | 8628.93 | 8628.930 |
| A deducir | -1 | 6397.63 | -6397.630 |
| Subtotal |  |  | 2231.300 |
| Total |  |  | 2231.3 |

**U01020700** m2 Entibación de zanjas o pozos con paneles metálicos (13/01/2020)
9554.32 m2 × 17.49 (18.54 con costes indirectos) = 177137.09
Entibación en zanjas o pozos con paneles metálicos, a cualquier profundidad, incluso desentibado, medido sobre perfil.

| Código | Ud | Descripción | Rendimiento | Precio | Importe |
|---|---|---|---|---|---|
| MO0100300 | h | Oficial 1ª | 0.2168 | 18.05 | 3.9132 |
| MO0100600 | h | Peón especialista | 0.2168 | 13.98 | 3.0309 |
| MO0100700 | h | Peón ordinario | 0.2168 | 13.65 | 2.9593 |
| MT0801020 | m2 | Encofrado panel metal.5/10 m2. 50 p. (material) | 1 | 2.4113 | 2.4113 |
| MT0109020 | L | Desencofrante para encofrado metálico (material) | 0.082 | 1.4832 | 0.1216 |
| MT0802040 | ml | Fleje para encofrado metálico (material) | 0.1 | 0.2862 | 0.0286 |
| MT0704020 | Kg | Alambre de atar 1,3 mm. (material) | 0.05 | 2.7756 | 0.1388 |
| MT0202110 | Kg | Puntas 17x70 (material) | 0.6 | 6.3319 | 3.7991 |
| MT0202120 | Ud | Pequeño material (material) | 1 | 1.0842 | 1.0842 |
|  |  | Total |  |  | 17.49 |

| Medición | Uds. | Largo | Ancho | Alto | Parcial |
|---|---|---|---|---|---|
|  | 2 | 1176.64 | 1 | 4.06 | 9554.317 |
| Total |  |  |  |  | 9554.32 |

**19300** ml Agotamiento excavación zanja (10/11/2011)
235.33 ml × 17.71 (18.77 con costes indirectos) = 4417.14

| Código | Ud | Descripción | Rendimiento | Precio | Importe |
|---|---|---|---|---|---|
| MT1602050 | día | Bomba de aspiración motor diesel de 65,5 kW e impulsor vortex (material; 10/11/2011) | 0.01 | 1769.21 | 17.6921 |
| MO0100600 | h | Peón especialista | 0.001 | 13.98 | 0.0140 |
|  |  | Total |  |  | 17.71 |

| Medición | Uds. | Largo | Parcial |
|---|---|---|---|
|  | 0.2 | 1176.64 | 235.328 |
| Total |  |  | 235.33 |

#### 1.1.2 POZOS DE REGISTRO (15/09/2008)
Importe: 39604.97

**U05010486** Ud Pozo de registro, diámetro interior 120 cm. Hasta 1.60 m. de pro (02/04/2012)
31 Ud × 750.09 (795.1 con costes indirectos) = 24648.10
Pozo de registro, diámetro interior 120 cm y 1,60 m. de profundidad, formado por piezas prefabricadas de hormigón armado sobre base de fábrica de ladrillo de 1 pie de espesor recibido con M-250, de 1,00 m de altura fabricada in situ, enfoscado y fratasado de fábrica con M-450, enlucido y bruñido con M-850 de solera y hasta 0,50 m de altura, solera de hormigón HA-25/P/20/IIa de 40 cm de espesor, recibido y sellado de juntas de piezas prefabricadas con M-350, incluso pates, marco y tapa de fundición dúctil Ø 60cm D-400, totalmente terminado.

| Código | Ud | Descripción | Rendimiento | Precio | Importe |
|---|---|---|---|---|---|
| MO0100300 | h | Oficial 1ª | 6.6 | 18.05 | 119.1300 |
| MO0100600 | h | Peón especialista | 6.6 | 13.98 | 92.2680 |
| MO0100700 | h | Peón ordinario | 6.6 | 13.65 | 90.0900 |
| AUX003090 | m3 | Hormigón para armar HA-25 (material; 13/01/2020) | 0.908 | 72.3486 | 65.6925 |
| AUX005020 | m2 | Mallazo electrosol. 15X15 D=5 (material; 13/01/2020) | 2.27 | 1.7584 | 3.9916 |
| MT1001070 | Ud | Ladrillo perfora. tosco 25x12x7 cm. (material) | 413 | 0.0867 | 35.8071 |
| AUX002020 | m3 | Mortero de cemento (1/6) M-250 (material; 13/01/2020) | 0.6064 | 57.685 | 34.9802 |
| AUX002010 | m3 | Mortero de cemento (1/4) M 10 (material; 13/01/2020) | 0.1643 | 62.9258 | 10.3387 |
| MQ0602110 | h | Camión grúa de 10 a 12 t. (maquinaria) | 0.265 | 51.9646 | 13.7706 |
| MT0601230 | Ud | Módulo cónico asimét. pref. H.A. Ø(120/80) cm altura 60 cm. (material; 02/04/2012) | 1 | 86.53 | 86.5300 |
| MT1502026 | Ud | Junta goma base pozo ench.-camp. D=1200 (material; 25/08/2020) | 1 | 18.12 | 18.1200 |
| MT0360010 | Ud | Pate de polipropileno 30x25. (material) | 5 | 5.5512 | 27.7560 |
| MT0335300 | Ud | Marco y tapa circ., fund. dúctil Ø min 60 cm, D-400 peso 31 kg. (material; 13/03/2013) | 1 | 151.62 | 151.6200 |
|  |  | Total |  |  | 750.09 |

**U05010096** Ud Módulo recrecido pref. H.A. Ø120 cm altura 50 cm. (02/04/2012)
177.32 Ud × 78.43 (83.14 con costes indirectos) = 14742.38
Suministro y colocación de módulo de recrecido de 120 cm de diámetro interior y altura útil 50 cm prefabricado de hormigón armado, para pozos de registro, según Norma o Especificación Técnica Vigente de Canal de Isabel II Gestión, incluso pates y juntas de goma.

| Código | Ud | Descripción | Rendimiento | Precio | Importe |
|---|---|---|---|---|---|
| MO0100300 | h | Oficial 1ª | 0.18 | 18.05 | 3.2490 |
| MO0100600 | h | Peón especialista | 0.18 | 13.98 | 2.5164 |
| MQ1400040 | h | Grúa sobre camión con pluma telescópica de 20 t. (maquinaria; 13/01/2020) | 0.11 | 73.944 | 8.1338 |
| MT0601150 | Ud | Módulo recrecido pref. H.A. Ø120 cm altura 50 cm. (material; 02/04/2012) | 1 | 56.2 | 56.2000 |
| MT0360010 | Ud | Pate de polipropileno 30x25. | 1.5 | 5.5512 | 8.3268 |
|  |  | Total |  |  | 78.43 |

| Medición | Uds. | Largo | Alto | Parcial |
|---|---|---|---|---|
|  | 2 | 31 | 2.86 | 177.320 |
| Total |  |  |  | 177.32 |

**19220** Ud Conexión a red existente (15/09/2008)
1 Ud × 202.35 (214.49 con costes indirectos) = 214.49

| Código | Ud | Descripción | Rendimiento | Precio | Importe |
|---|---|---|---|---|---|
| MO0100300 | h | Oficial 1ª | 2 | 18.05 | 36.1000 |
| MO0100400 | h | Oficial 2ª (mano de obra; 13/01/2020) | 2 | 14.67 | 29.3400 |
| MQ0300050 | h | Martillo manual perforador hidrául.16 kg (maquinaria; 15/09/2008) | 2 | 4.87 | 9.7400 |
| MQ1600020 | h | Motosierra gasol. L=40 cm. 1,32 CV. | 0.025 | 1.7087 | 0.0427 |
| MQ0402010 | h | Retrocargadora neumáticos 75 CV. (maquinaria) | 0.75 | 31.9195 | 23.9396 |
| AUX003070 | m3 | Hormigón en masa tipo HM-20 (material; 13/01/2020) | 1 | 78.4038 | 78.4038 |
| AUX002100 | m3 | Mortero de cemento CEM I 32,5 SR (1/2) M-450 (material; 18/10/2011) | 0.3 | 82.5988 | 24.7796 |
|  |  | Total |  |  | 202.35 |

#### 1.1.3 CONDUCCIONES (23/01/2012)
Importe: 87904.12

**U02081130** ml Tubería UPVC DN 630, 8 kN/m2 (23/01/2012)
1213.14 ml × 68.36 (72.46 con costes indirectos) = 87904.12
Suministro e instalación de tubería de UPVC, SN>= 8 kN/m2, de 630 mm. de diametro, colocada en zanja, a cualquier profundidad, conforme a norma UNE-EN 1452-2 y/o según normativa vigente, incluso parte proporcional de juntas, encolados, empalmes, completamente terminada.

| Código | Ud | Descripción | Rendimiento | Precio | Importe |
|---|---|---|---|---|---|
| MO0100300 | h | Oficial 1ª | 0.04 | 18.05 | 0.7220 |
| MO0100700 | h | Peón ordinario | 0.08 | 13.65 | 1.0920 |
| MT3002050 | ml | Tubería de UPVC, SN>= 8 kN/m2, de 600 mm. de diámetro (material; 23/01/2012) | 1 | 66.55 | 66.5500 |
|  |  | Total |  |  | 68.36 |

| Medición | Uds. | Largo | Parcial |
|---|---|---|---|
|  | 1 | 1176.64 | 1176.640 |
|  | 1 | 36.5 | 36.500 |
| Subtotal |  |  | 1213.140 |
| Total |  |  | 1213.14 |

#### 1.1.4 ACTUACIONES SINGULARES (15/09/2008)
Importe: 40493.96

##### 1.1.4.1 HINCA (15/09/2008)
Importe: 40493.96

**U01010010** m2 Despeje-desbroce terreno
62 m2 × 0.34 (0.36 con costes indirectos) = 22.32

| Medición | Uds. | Largo | Ancho | Parcial |
|---|---|---|---|---|
| Arquetas | 1 |  |  | 1.000 |
| Entrada Hinca 1 | 1 | 7 | 5 | 35.000 |
| Salida Hinca 2 | 1 | 5.2 | 5 | 26.000 |
| Total |  |  |  | 62 |

**U01020150** m3 Excavación a cielo abierto, med. mecán. terr. tran. duro y roca
202.18 m3 × 11.45 (12.14 con costes indirectos) = 2454.47

| Medición | Uds. | Largo | Ancho | Alto | Parcial |
|---|---|---|---|---|---|
| Arquetas | 1 |  |  |  | 1.000 |
| Entrada Hinca 1 | 1 | 6.5 | 4.5 | 3.87 | 113.198 |
| Salida Hinca 2 | 1 | 4.7 | 4.5 | 4.16 | 87.984 |
| Total |  |  |  |  | 202.18 |

**U01030050** m3 Relleno zanja propios adecuad. Tmax 150 mm
160.02 m3 × 5.94 (6.3 con costes indirectos) = 1008.13

| Medición | Uds. | Largo | Ancho | Alto | Parcial |
|---|---|---|---|---|---|
| Arquetas | 1 |  |  |  | 1.000 |
| Entrada Hinca 1 | 1 | 6.5 | 4.5 | 3.87 | 113.198 |
| Salida Hinca 2 | 1 | 4.7 | 4.5 | 4.16 | 87.984 |
| A deducir pozos registro | -2 |  | 2.27 | 4.02 | -18.251 |
| A deducir conducción | -2 | 4.5 | 2.27 |  | -20.430 |
| A deducir HM apoyo | -1 | 4.5 | 0.2 | 3.87 | -3.483 |
| Total |  |  |  |  | 160.02 |

**U12000030** m3 Carga, tte. y descarga a vertedero 10km<d <30 km prod. res. exc.
104.14 m3 × 11.72 (12.42 con costes indirectos) = 1293.42

| Medición | Uds. | Largo | Parcial |
|---|---|---|---|
| Despeje y desbroce | 1 | 62 | 62.000 |
| excavación | 1 | 42.14 | 42.140 |
| Total |  |  | 104.14 |

**U01020700** m2 Entibación de zanjas o pozos con paneles metálicos
98.44 m2 × 17.49 (18.54 con costes indirectos) = 1825.08

| Medición | Uds. | Largo | Alto | Parcial |
|---|---|---|---|---|
|  | 2 | 6.75 | 4.28 | 57.780 |
|  | 2 | 4.75 | 4.28 | 40.660 |
| Subtotal |  |  |  | 98.440 |
| Total |  |  |  | 98.44 |

**P01HM090** m3 Hormigón HM-20/P/40/I central (material; 13/01/2020)
3.48 m3 × 63.1643 (66.95 con costes indirectos) = 232.99

| Código | Ud | Descripción | Rendimiento | Precio | Importe |
|---|---|---|---|---|---|
| MO0100300 | h | Oficial 1ª | 0.2168 | 18.05 | 3.9132 |
| MO0100500 | h | Ayudante | 0.2203 | 14.27 | 3.1437 |
| MO0100700 | h | Peón ordinario | 0.4337 | 13.65 | 5.9200 |
| MQ0801010 | h | Planta móvil 20/30 m3/h. (maquinaria) | 0.0226 | 69.902 | 1.5798 |
| MQ0806010 | h | Camión hormigonera de 6 m3. (maquinaria) | 0.0434 | 55.1932 | 2.3954 |
| MT1901010 | m3 | Agua (material) | 0.18 | 0.8674 | 0.1561 |
| MT0105020 | Tn | Cemento CEM II/A-P 32,5 (material) | 0.26 | 80.484 | 20.9258 |
| MT0101010 | Tn | Arena (material) | 0.675 | 7.3727 | 4.9766 |
| MT0101080 | Tn | Gravilla 20/40 mm. (material) | 1.37 | 14.7107 | 20.1537 |
|  |  | Total |  |  | 63.1643 |

Claves: hormigón, central

| Medición | Uds. | Largo | Ancho | Alto | Parcial |
|---|---|---|---|---|---|
| Arqueta Hinca1 |  |  |  |  |  |
| Arqueta entrada | 1 | 4.5 | 0.2 | 3.87 | 3.483 |
| Total |  |  |  |  | 3.48 |

**U07010010** m3 HL 150/C/TM capa limpieza (13/01/2020)
2.93 m3 × 63.16 (66.95 con costes indirectos) = 196.16
Suministro y puesta en obra de hormigón de limpieza HL-150/C/TM, para capa de limpieza, colocado a cualquier profundidad. Según EHE vigente.

| Código | Ud | Descripción | Rendimiento | Precio | Importe |
|---|---|---|---|---|---|
| MO0100300 | h | Oficial 1ª | 0.2168 | 18.05 | 3.9132 |
| MO0100500 | h | Ayudante | 0.2203 | 14.27 | 3.1437 |
| MO0100700 | h | Peón ordinario | 0.4337 | 13.65 | 5.9200 |
| MQ0801010 | h | Planta móvil 20/30 m3/h. | 0.0226 | 69.902 | 1.5798 |
| MQ0806010 | h | Camión hormigonera de 6 m3. | 0.0434 | 55.1932 | 2.3954 |
| MT1901010 | m3 | Agua | 0.18 | 0.8674 | 0.1561 |
| MT0105020 | Tn | Cemento CEM II/A-P 32,5 | 0.26 | 80.484 | 20.9258 |
| MT0101010 | Tn | Arena | 0.675 | 7.3727 | 4.9766 |
| MT0101080 | Tn | Gravilla 20/40 mm. | 1.37 | 14.7107 | 20.1537 |
|  |  | Total |  |  | 63.16 |

| Medición | Uds. | Largo | Ancho | Alto | Parcial |
|---|---|---|---|---|---|
| Arquetas Hinca |  |  |  |  |  |
| Arqueta entrada | 1 | 4.5 | 6.5 | 0.1 | 2.925 |
| Subtotal |  |  |  |  | 2.925 |
| Total |  |  |  |  | 2.93 |

**U01020530** ml Tubería hincada DN 600 (10/11/2011)
36.5 ml × 864.86 (916.75 con costes indirectos) = 33461.38
Tubería hincada de 600 mm de diámetro interior, de hormigón armado, o chapa de acero, colocada en cualquier clase de terreno, incluso roca, por cualquier procedimiento de perforación y colocación, guiada mediante láser, incluso p.p. de juntas, piezas, maquinaria y medios auxiliares, demolición posterior de macizos, arrastre y extracción de sobrantes, medido sobre perfil.

| Código | Ud | Descripción | Rendimiento | Precio | Importe |
|---|---|---|---|---|---|
| MO0100200 | h | Capataz | 2.25 | 18.56 | 41.7600 |
| MO0100300 | h | Oficial 1ª | 2.25 | 18.05 | 40.6125 |
| MO0100600 | h | Peón especialista | 5.25 | 13.98 | 73.3950 |
| MO0100500 | h | Ayudante | 5.25 | 14.27 | 74.9175 |
| MQ0308030 | Ud | Transporte equipo de hinca (maquinaria; 10/11/2011) | 0.01 | 1450 | 14.5000 |
| MT2802040 | ml | Hinca de tubería de hormigón o chapa 600 mm. de diámetro (material; 10/11/2011) | 1 | 494.77 | 494.7700 |
| MT2801040 | ml | Tubería de hormigón armado o chapa para hinca D=600 mm (material; 10/11/2011) | 1 | 124.9 | 124.9000 |
|  |  | Total |  |  | 864.86 |

### 1.2 COLECTOR INTERCEPTOR AV. DE HUELVA (15/09/2008)
Importe: 475565.59

#### 1.2.1 MOVIMIENTO DE TIERRAS (15/09/2008)
Importe: 237077.79

**U01010010** m2 Despeje-desbroce terreno
1711.75 m2 × 0.34 (0.36 con costes indirectos) = 616.23

| Medición | Uds. | Largo | Parcial |
|---|---|---|---|
| PW1-PW23 | 1 | 349.05 | 349.050 |
| ALIV-V1 | 1 | 16.44 | 16.440 |
| PW23-P6(NPR1) | 1 | 1255.1 | 1255.100 |
| Incremento pozos | 1 | 91.16 | 91.160 |
| Subtotal |  |  | 1711.750 |
| Total |  |  | 1711.75 |

**U01020150** m3 Excavación a cielo abierto, med. mecán. terr. tran. duro y roca
4300.29 m3 × 11.45 (12.14 con costes indirectos) = 52205.52

| Medición | Uds. | Largo | Parcial |
|---|---|---|---|
| colector | 1 | 4300.29 | 4300.290 |
| Total |  |  | 4300.29 |

**U01030050** m3 Relleno zanja propios adecuad. Tmax 150 mm
2819.71 m3 × 5.94 (6.3 con costes indirectos) = 17764.17

| Medición | Uds. | Largo | Parcial |
|---|---|---|---|
| colector | 1 | 2819.71 | 2819.710 |
| Total |  |  | 2819.71 |

**U06TP135** m3 Relleno zanja con arena y cal
1036.54 m3 × 6.95 (7.37 con costes indirectos) = 7639.30

| Medición | Uds. | Largo | Parcial |
|---|---|---|---|
| cama | 1 | 258.23 | 258.230 |
| riñones y clave | 1 | 778.31 | 778.310 |
| Total |  |  | 1036.54 |

**U07010030** m3 HM-20/I en elementos horizontales de estructura (13/01/2020)
304.7 m3 × 73.83 (78.26 con costes indirectos) = 23845.82
Suministro y puesta en obra de hormigón en masa HM-20/I, consistencia y tamaño máximo de árido según proyecto, en elementos horizontales de estructura (cimentaciones, soleras, vigas, etc.), colocado a cualquier altura, incluso compactación, curado y acabado. Según EHE vigente.

| Código | Ud | Descripción | Rendimiento | Precio | Importe |
|---|---|---|---|---|---|
| MO0100300 | h | Oficial 1ª | 0.255 | 18.05 | 4.6028 |
| MO0100500 | h | Ayudante | 0.255 | 14.27 | 3.6389 |
| MO0100700 | h | Peón ordinario | 0.6 | 13.65 | 8.1900 |
| MQ0801010 | h | Planta móvil 20/30 m3/h. | 0.0266 | 69.902 | 1.8594 |
| MQ0806010 | h | Camión hormigonera de 6 m3. | 0.05 | 55.1932 | 2.7597 |
| MT1901010 | m3 | Agua | 0.185 | 0.8674 | 0.1605 |
| MT0105020 | Tn | Cemento CEM II/A-P 32,5 | 0.3 | 80.484 | 24.1452 |
| MT0101010 | Tn | Arena | 0.685 | 7.3727 | 5.0503 |
| MT0101080 | Tn | Gravilla 20/40 mm. | 1.45 | 14.7107 | 21.3305 |
| MQ0811010 | h | Vibrador de aguja D=45 4 CV. (maquinaria) | 0.2 | 1.3184 | 0.2637 |
| MT0109040 | Kg | Filmógeno de curado (material) | 0.555 | 3.296 | 1.8293 |
|  |  | Total |  |  | 73.83 |

| Medición | Uds. | Largo | Alto | Parcial |
|---|---|---|---|---|
|  | 1 | 499.5 | 0.61 | 304.695 |
| Total |  |  |  | 304.7 |

**U12000030** m3 Carga, tte. y descarga a vertedero 10km<d <30 km prod. res. exc.
1756.29 m3 × 11.72 (12.42 con costes indirectos) = 21813.12

| Medición | Uds. | Largo | Parcial |
|---|---|---|---|
| Excavación | 1 | 4580.49 | 4580.490 |
| A deducir | -1 | 2824.2 | -2824.200 |
| Subtotal |  |  | 1756.290 |
| Total |  |  | 1756.29 |

**U01020700** m2 Entibación de zanjas o pozos con paneles metálicos
5742.75 m2 × 17.49 (18.54 con costes indirectos) = 106470.59

| Medición | Uds. | Largo | Ancho | Alto | Parcial |
|---|---|---|---|---|---|
|  | 2 | 179.15 | 1 | 2.71 | 970.993 |
|  | 2 | 8.43 | 1 | 2.6 | 43.836 |
|  | 2 | 895.44 | 1 | 2.64 | 4727.923 |
| Subtotal |  |  |  |  | 5742.752 |
| Total |  |  |  |  | 5742.75 |

**19300** ml Agotamiento excavación zanja
358.18 ml × 17.71 (18.77 con costes indirectos) = 6723.04

| Medición | Uds. | Largo | Parcial |
|---|---|---|---|
|  | 0.4 | 895.44 | 358.176 |
| Total |  |  | 358.18 |

#### 1.2.2 POZOS DE REGISTRO Y ALIVIADERO (15/09/2008)
Importe: 31329.96

**U05010486** Ud Pozo de registro, diámetro interior 120 cm. Hasta 1.60 m. de pro
27 Ud × 750.09 (795.1 con costes indirectos) = 21467.70

| Medición | Uds. | Parcial |
|---|---|---|
|  | 5 | 5.000 |
|  | 22 | 22.000 |
| Subtotal |  | 27.000 |
| Total |  | 27 |

**U05010488** Ud Pozo aliviadero, diámetro interior 150 cm. Hasta 3.80 m. de pro (02/04/2012)
1 Ud × 1386.04 (1469.2 con costes indirectos) = 1469.20
Pozo de registro, diámetro interior 150 cm y 3,80 m. de profundidad, formado por piezas prefabricadas de hormigón armado sobre base de fábrica de ladrillo de 1 pie de espesor recibido con M-250, de 1,00 m mínimo de altura fabricada in situ, enfoscado y fratasado de fábrica con M-450, enlucido y bruñido con M-850 de solera y hasta 0,50 m de altura, solera de hormigón HA-25/P/20/IIa de 40 cm de espesor, incluso formación de pendientes, recibido y sellado de juntas de piezas prefabricadas con M-350, incluso pates, marco y tapa de fundición dúctil Ø 60cm D-400, totalmente terminado.

| Código | Ud | Descripción | Rendimiento | Precio | Importe |
|---|---|---|---|---|---|
| MO0100300 | h | Oficial 1ª | 7 | 18.05 | 126.3500 |
| MO0100600 | h | Peón especialista | 7 | 13.98 | 97.8600 |
| MO0100700 | h | Peón ordinario | 7 | 13.65 | 95.5500 |
| AUX003090 | m3 | Hormigón para armar HA-25 | 1.211 | 72.3486 | 87.6142 |
| AUX005020 | m2 | Mallazo electrosol. 15X15 D=5 | 3.027 | 1.7584 | 5.3227 |
| MT1001070 | Ud | Ladrillo perfora. tosco 25x12x7 cm. | 734 | 0.0867 | 63.6378 |
| AUX002020 | m3 | Mortero de cemento (1/6) M-250 | 1.0782 | 57.685 | 62.1960 |
| AUX002010 | m3 | Mortero de cemento (1/4) M 10 | 0.2921 | 62.9258 | 18.3806 |
| MQ0602110 | h | Camión grúa de 10 a 12 t. | 0.795 | 51.9646 | 41.3119 |
| MT0601230 | Ud | Módulo cónico asimét. pref. H.A. Ø(120/80) cm altura 60 cm. | 1 | 86.53 | 86.5300 |
| MT0601150 | Ud | Módulo recrecido pref. H.A. Ø120 cm altura 50 cm. | 4 | 56.2 | 224.8000 |
| MT0601336 | Ud | Losa de reducción pref. H.A. Ø(150/120)cm. (material; 02/04/2012) | 1 | 245.68 | 245.6800 |
| MT1502026 | Ud | Junta goma base pozo ench.-camp. D=1200 | 1 | 18.12 | 18.1200 |
| MT0360010 | Ud | Pate de polipropileno 30x25. | 11 | 5.5512 | 61.0632 |
| MT0335300 | Ud | Marco y tapa circ., fund. dúctil Ø min 60 cm, D-400 peso 31 kg. | 1 | 151.62 | 151.6200 |
|  |  | Total |  |  | 1386.04 |

| Medición | Uds. | Parcial |
|---|---|---|
| Aliviadero | 1 | 1.000 |
| Total |  | 1 |

**U05010096** Ud Módulo recrecido pref. H.A. Ø120 cm altura 50 cm.
82.08 Ud × 78.43 (83.14 con costes indirectos) = 6824.13

| Medición | Uds. | Largo | Alto | Parcial |
|---|---|---|---|---|
|  | 27 | 2 | 1.52 | 82.080 |
| Total |  |  |  | 82.08 |

**19110** Ud Sistema de control remoto de aliviadero (13/01/2020)
1 Ud × 1277.77 (1354.44 con costes indirectos) = 1354.44

| Código | Ud | Descripción | Rendimiento | Precio | Importe |
|---|---|---|---|---|---|
| MO0100300 | h | Oficial 1ª | 4 | 18.05 | 72.2000 |
| MO0100400 | h | Oficial 2ª | 4 | 14.67 | 58.6800 |
| MC000184 | Ud | NEMOS N200+(4Din, 2Ain, Battery 7,2V 14Ah) (material; 26/08/2020) | 1 | 493.17 | 493.1700 |
| MC0000151 | Ud | F100-N (5M) Sensor capaciti (material; 26/08/2020) | 1 | 106.63 | 106.6300 |
| MC0000180 | Ud | Ultrasonic level meter (medida 0,2 a 6m, 0-10V) (material; 26/08/2020) | 1 | 547.09 | 547.0900 |
|  |  | Total |  |  | 1277.77 |

**19220** Ud Conexión a red existente
1 Ud × 202.35 (214.49 con costes indirectos) = 214.49

#### 1.2.3 CONDUCCIONES (05/01/2012)
Importe: 72889.86

**U02040140** ml Colector ovoide (70x105) Cl- 135 S/R (05/01/2012)
187.58 ml × 162.47 (172.22 con costes indirectos) = 32305.03
Suministro y colocación de colector ovoide prefabricado de hormigón armado tipo HA-30/P/12 resistente a los sulfatos, de 70 x 105 cm, incluso sellado de juntas interiores y exteriores con mortero tipo M-450, CEM-I/ 32,5/SR (Clase135).

| Código | Ud | Descripción | Rendimiento | Precio | Importe |
|---|---|---|---|---|---|
| MO0100200 | h | Capataz | 0.05 | 18.56 | 0.9280 |
| MO0100300 | h | Oficial 1ª | 0.4 | 18.05 | 7.2200 |
| MO0100600 | h | Peón especialista | 0.4 | 13.98 | 5.5920 |
| MQ0602110 | h | Camión grúa de 10 a 12 t. | 0.2 | 51.9646 | 10.3929 |
| MT2001020 | ml | Colector ovoide prefabricado de h. arm. HA-30/P/12 (70x105) S/R (material; 05/01/2012) | 1 | 138.34 | 138.3400 |
|  |  | Total |  |  | 162.47 |

| Medición | Uds. | Largo | Parcial |
|---|---|---|---|
|  | 1 | 179.15 | 179.150 |
| ALIV-V1 | 1 | 8.43 | 8.430 |
| Subtotal |  |  | 187.580 |
| Total |  |  | 187.58 |

**U02081110** ml Tubería UPVC DN 400, 8 kN/m2 (23/01/2012)
1018.44 ml × 37.59 (39.85 con costes indirectos) = 40584.83
Suministro e instalación de tubería de UPVC, SN>= 8 kN/m2, de 400 mm. de diametro, colocada en zanja, a cualquier profundidad, conforme a norma UNE-EN 1452-2 y/o según normativa vigente, incluso parte proporcional de juntas, encolados, empalmes, completamente terminada.

| Código | Ud | Descripción | Rendimiento | Precio | Importe |
|---|---|---|---|---|---|
| MO0100300 | h | Oficial 1ª | 0.03 | 18.05 | 0.5415 |
| MO0100700 | h | Peón ordinario | 0.06 | 13.65 | 0.8190 |
| MT3002030 | ml | Tubería de UPVC, SN>= 8 kN/m2, de 400 mm. de diámetro (material; 23/01/2012) | 1 | 36.23 | 36.2300 |
|  |  | Total |  |  | 37.59 |

#### 1.2.4 ACTUACIONES SINGULARES (15/09/2008)
Importe: 134267.98

##### 1.2.4.1 HINCAS (15/09/2008)
Importe: 133203.07

**U01010010** m2 Despeje-desbroce terreno
168.45 m2 × 0.34 (0.36 con costes indirectos) = 60.64

| Medición | Uds. | Largo | Ancho | Parcial |
|---|---|---|---|---|
|  | 3 | 7 | 5 | 105.000 |
|  | 3 | 4.7 | 4.5 | 63.450 |
| Total |  |  |  | 168.45 |

**U01020150** m3 Excavación a cielo abierto, med. mecán. terr. tran. duro y roca
690.9 m3 × 11.45 (12.14 con costes indirectos) = 8387.53

| Medición | Uds. | Largo | Ancho | Alto | Parcial |
|---|---|---|---|---|---|
|  | 1 | 7 | 5 | 4.06 | 142.100 |
|  | 1 | 7 | 5 | 3.88 | 135.800 |
|  | 1 | 7 | 5 | 3.66 | 128.100 |
|  | 1 | 4.7 | 4.5 | 4.65 | 98.348 |
|  | 1 | 4.7 | 4.5 | 3.77 | 79.736 |
|  | 1 | 4.7 | 4.5 | 5.05 | 106.808 |
| Total |  |  |  |  | 690.9 |

**U01030050** m3 Relleno zanja propios adecuad. Tmax 150 mm
665.63 m3 × 5.94 (6.3 con costes indirectos) = 4193.47

| Medición | Uds. | Largo | Ancho | Alto | Parcial |
|---|---|---|---|---|---|
|  | 1 | 7 | 5 | 4.06 | 142.100 |
|  | 1 | 7 | 5 | 3.88 | 135.800 |
|  | 1 | 7 | 5 | 3.66 | 128.100 |
| A deducir | -3 | 7 | 5 | 0.15 | -15.750 |
|  | 1 | 4.7 | 4.5 | 4.65 | 98.348 |
|  | 1 | 4.7 | 4.5 | 3.77 | 79.736 |
|  | 1 | 4.7 | 4.5 | 5.05 | 106.808 |
| A deducicr | -3 | 4.7 | 4.5 | 0.15 | -9.518 |
| Total |  |  |  |  | 665.63 |

**U12000030** m3 Carga, tte. y descarga a vertedero 10km<d <30 km prod. res. exc.
85.86 m3 × 11.72 (12.42 con costes indirectos) = 1066.38

| Medición | Uds. | Largo | Ancho | Alto | Parcial |
|---|---|---|---|---|---|
|  | 3 | 7 | 5 | 0.15 | 15.750 |
| Extracción sobrantes | 1 | 32 |  | 0.57 | 18.240 |
|  | 1 | 46 |  | 0.57 | 26.220 |
|  | 1 | 45 |  | 0.57 | 25.650 |
| Subtotal |  |  |  |  | 85.860 |
| Total |  |  |  |  | 85.86 |

**U01020700** m2 Entibación de zanjas o pozos con paneles metálicos
295.32 m2 × 17.49 (18.54 con costes indirectos) = 5475.23

| Medición | Uds. | Largo | Alto | Parcial |
|---|---|---|---|---|
|  | 6 | 6.75 | 4.28 | 173.340 |
|  | 6 | 4.75 | 4.28 | 121.980 |
| Subtotal |  |  |  | 295.320 |
| Total |  |  |  | 295.32 |

**19300** ml Agotamiento excavación zanja
14 ml × 17.71 (18.77 con costes indirectos) = 262.78

| Medición | Uds. | Largo | Parcial |
|---|---|---|---|
|  | 2 | 7 | 14.000 |
| Total |  |  | 14 |

**U07010010** m3 HL 150/C/TM capa limpieza
8.78 m3 × 63.16 (66.95 con costes indirectos) = 587.82

| Medición | Uds. | Largo | Ancho | Alto | Parcial |
|---|---|---|---|---|---|
|  | 3 | 4.5 | 6.5 | 0.1 | 8.775 |
| Total |  |  |  |  | 8.78 |

**U01020530** ml Tubería hincada DN 600
123 ml × 864.86 (916.75 con costes indirectos) = 112760.25

| Medición | Uds. | Largo | Parcial |
|---|---|---|---|
|  | 1 | 32 | 32.000 |
|  | 1 | 46 | 46.000 |
|  | 1 | 45 | 45.000 |
| Subtotal |  |  | 123.000 |
| Total |  |  | 123 |

**U01030180** m3 Escollera piedras 50-200 kg (27/10/2011)
9 m3 × 15.92 (16.88 con costes indirectos) = 151.92
Escollera de piedras sueltas entre 50 y 200 kg de peso, incluso aportación, colocadas para obtener las secciones indicadas en Proyecto, medido sobre perfil.

| Código | Ud | Descripción | Rendimiento | Precio | Importe |
|---|---|---|---|---|---|
| MO0100500 | h | Ayudante | 0.05 | 14.27 | 0.7135 |
| MT0101200 | m3 | Escollera piedras 50-200 kg (material; 03/11/2011) | 1 | 9.95 | 9.9500 |
| MQ0400010 | h | Excavadora hidráulica neumáticos 84 CV (maquinaria; 27/10/2011) | 0.05 | 48.3 | 2.4150 |
| MQ0602030 | h | Camión basculante de 20 t. | 0.05 | 56.8913 | 2.8446 |
|  |  | Total |  |  | 15.92 |

| Medición | Uds. | Largo | Ancho | Alto | Parcial |
|---|---|---|---|---|---|
| Protección cruce arroyo | 1 | 6 | 3 | 0.5 | 9.000 |
| Total |  |  |  |  | 9 |

**U07010020** m3 HNE- 15/C/TM no estructural (13/01/2020)
2.5 m3 × 65.41 (69.33 con costes indirectos) = 173.33
Suministro y puesta en obra de hormigón no estructural HNE-15/C/TM, para rellenos o elementos no estructurales colocado a cualquier profundidad, incluso compactación, curado y acabado. Según EHE vigente.

| Código | Ud | Descripción | Rendimiento | Precio | Importe |
|---|---|---|---|---|---|
| MO0100300 | h | Oficial 1ª | 0.2212 | 18.05 | 3.9927 |
| MO0100500 | h | Ayudante | 0.2212 | 14.27 | 3.1565 |
| MO0100700 | h | Peón ordinario | 0.4337 | 13.65 | 5.9200 |
| MQ0801010 | h | Planta móvil 20/30 m3/h. | 0.023 | 69.902 | 1.6077 |
| MQ0806010 | h | Camión hormigonera de 6 m3. | 0.0434 | 55.1932 | 2.3954 |
| MT1901010 | m3 | Agua | 0.18 | 0.8674 | 0.1561 |
| MT0105020 | Tn | Cemento CEM II/A-P 32,5 | 0.275 | 80.484 | 22.1331 |
| MT0101010 | Tn | Arena | 0.775 | 7.3727 | 5.7138 |
| MT0101080 | Tn | Gravilla 20/40 mm. | 1.27 | 14.7107 | 18.6826 |
| MT0109040 | Kg | Filmógeno de curado | 0.5 | 3.296 | 1.6480 |
|  |  | Total |  |  | 65.41 |

| Medición | Uds. | Largo | Ancho | Alto | Parcial |
|---|---|---|---|---|---|
| Protección cruce arroyo | 1 | 5 | 2 | 0.25 | 2.500 |
| Total |  |  |  |  | 2.5 |

**U07030050** kg Suministro y colocación de acero para armaduras en barras B500S (13/01/2020)
92 kg × 0.86 (0.91 con costes indirectos) = 83.72
Suministro y colocación de acero para armaduras en barras corrugadas B 500 S, incluso cortado, doblado y recortes, según peso teórico.

| Código | Ud | Descripción | Rendimiento | Precio | Importe |
|---|---|---|---|---|---|
| MO0100300 | h | Oficial 1ª | 0.0087 | 18.05 | 0.1570 |
| MO0100500 | h | Ayudante | 0.0087 | 14.27 | 0.1241 |
| MQ1400020 | h | Grúa automotriz 15 t. (maquinaria) | 0.0001 | 49.7615 | 0.0050 |
| MT0701010 | Kg | Acero corrugado B 500 S (material) | 1 | 0.5638 | 0.5638 |
| MT0704020 | Kg | Alambre de atar 1,3 mm. | 0.004 | 2.7756 | 0.0111 |
|  |  | Total |  |  | 0.86 |

| Medición | Uds. | Largo | Ancho | Alto | Parcial |
|---|---|---|---|---|---|
| Protección cruce arroyo | 1 | 5 | 2 | 9.2 | 92.000 |
| Total |  |  |  |  | 92 |

##### 1.2.4.2 EMBOCADURA (15/09/2008)
Importe: 1064.91

**U01010010** m2 Despeje-desbroce terreno
15 m2 × 0.34 (0.36 con costes indirectos) = 5.40

| Medición | Uds. | Largo | Ancho | Parcial |
|---|---|---|---|---|
|  | 1 | 5 | 3 | 15.000 |
| Total |  |  |  | 15 |

**U01020150** m3 Excavación a cielo abierto, med. mecán. terr. tran. duro y roca
4 m3 × 11.45 (12.14 con costes indirectos) = 48.56

**U12000030** m3 Carga, tte. y descarga a vertedero 10km<d <30 km prod. res. exc.
4 m3 × 11.72 (12.42 con costes indirectos) = 49.68

**U07020010** m2 Encofrado plano cimentaciones, solera, pozos y arquetas (13/01/2020)
2.62 m2 × 14.84 (15.73 con costes indirectos) = 41.21
Encofrado plano en cimentaciones, soleras, pozos y arquetas, colocado a cualquier profundidad, incluso desencofrado y limpieza.

| Código | Ud | Descripción | Rendimiento | Precio | Importe |
|---|---|---|---|---|---|
| MO0100300 | h | Oficial 1ª | 0.2602 | 18.05 | 4.6966 |
| MO0100500 | h | Ayudante | 0.2602 | 14.27 | 3.7131 |
| MO0100700 | h | Peón ordinario | 0.1735 | 13.65 | 2.3683 |
| MT0704020 | Kg | Alambre de atar 1,3 mm. | 0.22 | 2.7756 | 0.6106 |
| MT0704010 | Kg | Clavos del 10. (material) | 0.2 | 0.8847 | 0.1769 |
| MT0801060 | m3 | Madera de pino de encofrar 26 mm (material) | 0.018 | 131.4078 | 2.3653 |
| MT0109010 | L | Desencofrante (material) | 0.03 | 2.0904 | 0.0627 |
| MQ0602100 | h | Camión grúa de 6 t. (maquinaria) | 0.0206 | 35.6753 | 0.7349 |
| MQ1602030 | h | Máquina combinada para madera. (maquinaria) | 0.1735 | 0.6245 | 0.1084 |
|  |  | Total |  |  | 14.84 |

| Medición | Uds. | Largo | Alto | Parcial |
|---|---|---|---|---|
|  | 1 | 3.78 | 0.3 | 1.134 |
|  | 1 | 4.95 | 0.3 | 1.485 |
| Subtotal |  |  |  | 2.619 |
| Total |  |  |  | 2.62 |

**U07020080** m2 Encofrado plano metalicos elementos verticales (13/01/2020)
13 m2 × 19.73 (20.91 con costes indirectos) = 271.83
Encofrado plano para elementos verticales de estructura (muros, etc.) con paneles metálicos o fenólicos, con calidad de acabado cara vista, incluso molduras y berenjenos, velas, puntales, cimbras y andamiaje, desencofrado y limpieza.

| Código | Ud | Descripción | Rendimiento | Precio | Importe |
|---|---|---|---|---|---|
| MO0100300 | h | Oficial 1ª | 0.347 | 18.05 | 6.2634 |
| MO0100500 | h | Ayudante | 0.347 | 14.27 | 4.9517 |
| MO0100700 | h | Peón ordinario | 0.2082 | 13.65 | 2.8419 |
| MT0801010 | m2 | Encofrado con chapas metálicas hasta 2,00 m2, 20 posturas. (material) | 1 | 3.0792 | 3.0792 |
| MT0802020 | pp | Molduras y berenjenos, velas, punt., cimbras, etc entre 3 y 5 m. (material) | 1 | 1.3011 | 1.3011 |
| MT0109010 | L | Desencofrante | 0.1 | 2.0904 | 0.2090 |
| MQ0602100 | h | Camión grúa de 6 t. | 0.0304 | 35.6753 | 1.0845 |
|  |  | Total |  |  | 19.73 |

| Medición | Uds. | Largo | Alto | Parcial |
|---|---|---|---|---|
|  | 2 | 1.84 | 1.08 | 3.974 |
|  | 2 | 1.42 | 1.08 | 3.067 |
|  | 2 | 1.13 | 1.08 | 2.441 |
|  | 2 | 1.28 | 1.08 | 2.765 |
|  | 2 | 0.35 | 1.08 | 0.756 |
| Subtotal |  |  |  | 13.003 |
| Total |  |  |  | 13 |

**U07010212** m3 Hormigón armado HA-30/B/20/IV+Qb MR en cimentaciones (13/01/2020)
1.12 m3 × 77.37 (82.01 con costes indirectos) = 91.85
Hormigón armado HA-30/B/20/IV+Qb fabricado con cementos de resistente a aguas marinas de caracteristicas MR, consistencia blanda y tamaño máximo del árido 20 mm, en cimentaciones, fabricado en central, vertido con bomba y puesto en obra, incluso P.P. de limpieza de fondos, vibrado, curado, pasos de tuberías, reservas necesarias y ejecución de juntas; Construido según EHE-08 y NCSE-02. Medido el volumen teórico ejecutado.

| Código | Ud | Descripción | Rendimiento | Precio | Importe |
|---|---|---|---|---|---|
| MO0100300 | h | Oficial 1ª | 0.2168 | 18.05 | 3.9132 |
| MO0100500 | h | Ayudante | 0.2168 | 14.27 | 3.0937 |
| MO0100700 | h | Peón ordinario | 0.2168 | 13.65 | 2.9593 |
| MQ0801020 | h | Central de fabricación de hormigón 100 m3/h. (maquinaria) | 0.0087 | 1.0189 | 0.0089 |
| MQ0806010 | h | Camión hormigonera de 6 m3. | 0.052 | 55.1932 | 2.8700 |
| MQ0807010 | h | Bomba de hormigón s/camión 60 CV. (maquinaria) | 0.0434 | 123.1504 | 5.3447 |
| MQ0811010 | h | Vibrador de aguja d=45 4 CV. | 0.2385 | 1.3184 | 0.3144 |
| MT1901010 | m3 | Agua | 0.2 | 0.8674 | 0.1735 |
| MT0105010 | Tn | Cemento CEM I 32,5 MR (material) | 0.3 | 104.1721 | 31.2516 |
| MT0101030 | Tn | Arena de río D máx.=5 mm. (material) | 0.365 | 6.6094 | 2.4124 |
| MT0101080 | Tn | Gravilla 20/40 mm. | 1.5 | 14.7107 | 22.0661 |
| MT0109040 | Kg | Filmógeno de curado | 0.9 | 3.296 | 2.9664 |
|  |  | Total |  |  | 77.37 |

| Medición | Uds. | Largo | Ancho | Alto | Parcial |
|---|---|---|---|---|---|
|  | 1 | 4.16 | 0.25 | 1.08 | 1.123 |
| Total |  |  |  |  | 1.12 |

**U07010214** m3 Hormigón armado HA-30/B/20/IV+Qb MR en muros (13/01/2020)
1.01 m3 × 80.46 (85.29 con costes indirectos) = 86.14
Hormigón armadoHA-30/B/20/IV+Qb fabricado con cementos de resistente a aguas marinas de caracteristicas MR, consistencia blanda y tamaño máximo del árido 20 mm, en muros, fabricado en central, vertido con bomba y puesto en obra, incluso P.P. de limpieza de fondos, vibrado, curado, pasos de tuberías, reservas necesarias y ejecución de juntas; Construido según EHE-08 y NCSE-02. Medido el volumen teórico ejecutado.

| Código | Ud | Descripción | Rendimiento | Precio | Importe |
|---|---|---|---|---|---|
| MO0100300 | h | Oficial 1ª | 0.2602 | 18.05 | 4.6966 |
| MO0100500 | h | Ayudante | 0.2602 | 14.27 | 3.7131 |
| MO0100700 | h | Peón ordinario | 0.2602 | 13.65 | 3.5517 |
| MQ0801020 | h | Central de fabricación de hormigón 100 m3/h. | 0.0087 | 1.0189 | 0.0089 |
| MQ0806010 | h | Camión hormigonera de 6 m3. | 0.052 | 55.1932 | 2.8700 |
| MQ0807010 | h | Bomba de hormigón s/camión 60 CV. | 0.052 | 123.1504 | 6.4038 |
| MQ0811010 | h | Vibrador de aguja d=45 4 CV. | 0.2602 | 1.3184 | 0.3430 |
| MT1901010 | m3 | Agua | 0.2 | 0.8674 | 0.1735 |
| MT0105010 | Tn | Cemento CEM I 32,5 MR | 0.3 | 104.1721 | 31.2516 |
| MT0101030 | Tn | Arena de río D máx.=5 mm. | 0.365 | 6.6094 | 2.4124 |
| MT0101080 | Tn | Gravilla 20/40 mm. | 1.5 | 14.7107 | 22.0661 |
| MT0109040 | Kg | Filmógeno de curado | 0.9 | 3.296 | 2.9664 |
|  |  | Total |  |  | 80.46 |

| Medición | Uds. | Largo | Ancho | Alto | Parcial |
|---|---|---|---|---|---|
|  | 1 | 1.28 | 1.3 | 0.3 | 0.499 |
|  | 1 | 1.3 | 1.3 | 0.3 | 0.507 |
| Subtotal |  |  |  |  | 1.006 |
| Total |  |  |  |  | 1.01 |

**U07030050** kg Suministro y colocación de acero para armaduras en barras B500S
119.25 kg × 0.86 (0.91 con costes indirectos) = 108.52

| Medición | Uds. | Largo | Ancho | Parcial |
|---|---|---|---|---|
| Alzados | 1 | 1.12 | 51.2 | 57.344 |
| Losa | 1 | 1.01 | 61.3 | 61.913 |
| Subtotal |  |  |  | 119.257 |
| Total |  |  |  | 119.25 |

**U01030180** m3 Escollera piedras 50-200 kg
5 m3 × 15.92 (16.88 con costes indirectos) = 84.40

**U07010020** m3 HNE- 15/C/TM no estructural
4 m3 × 65.41 (69.33 con costes indirectos) = 277.32

### 1.3 COLECTOR SALIDA DE EDAR (15/09/2008)
Importe: 64541.01

#### 1.3.1 MOVIMIENTO DE TIERRAS (15/09/2008)
Importe: 43191.05

**U01010010** m2 Despeje-desbroce terreno
235.7 m2 × 0.34 (0.36 con costes indirectos) = 84.85

| Medición | Uds. | Largo | Parcial |
|---|---|---|---|
|  | 1 | 222.6 | 222.600 |
| Incremento pozos | 1 | 13.1 | 13.100 |
| Subtotal |  |  | 235.700 |
| Total |  |  | 235.7 |

**U01020150** m3 Excavación a cielo abierto, med. mecán. terr. tran. duro y roca
993.28 m3 × 11.45 (12.14 con costes indirectos) = 12058.42

**U01030050** m3 Relleno zanja propios adecuad. Tmax 150 mm
649.7 m3 × 5.94 (6.3 con costes indirectos) = 4093.11

**U06TP135** m3 Relleno zanja con arena y cal
305.37 m3 × 6.95 (7.37 con costes indirectos) = 2250.58

| Medición | Uds. | Largo | Parcial |
|---|---|---|---|
| cama | 1 | 53.98 | 53.980 |
| riñones y clave | 1 | 251.39 | 251.390 |
| Total |  |  | 305.37 |

**U12000030** m3 Carga, tte. y descarga a vertedero 10km<d <30 km prod. res. exc.
38.21 m3 × 11.72 (12.42 con costes indirectos) = 474.57

| Medición | Uds. | Largo | Parcial |
|---|---|---|---|
| Excavación | 1 | 993.28 | 993.280 |
| A deducir | -1 | 649.7 | -649.700 |
|  | -1 | 305.37 | -305.370 |
| Total |  |  | 38.21 |

**U01020700** m2 Entibación de zanjas o pozos con paneles metálicos
1286.63 m2 × 17.49 (18.54 con costes indirectos) = 23854.12

| Medición | Uds. | Largo | Ancho | Alto | Parcial |
|---|---|---|---|---|---|
|  | 2 | 222.6 | 1 | 2.89 | 1286.628 |
| Total |  |  |  |  | 1286.63 |

**19300** ml Agotamiento excavación zanja
20 ml × 17.71 (18.77 con costes indirectos) = 375.40

#### 1.3.2 POZOS DE REGISTRO (02/04/2012)
Importe: 4190

**U05010486** Ud Pozo de registro, diámetro interior 120 cm. Hasta 1.60 m. de pro
5 Ud × 750.09 (795.1 con costes indirectos) = 3975.50

**U05010096** Ud Módulo recrecido pref. H.A. Ø120 cm altura 50 cm.
2.58 Ud × 78.43 (83.14 con costes indirectos) = 214.50

| Medición | Uds. | Largo | Alto | Parcial |
|---|---|---|---|---|
|  | 1 | 1.29 | 2 | 2.580 |
| Total |  |  |  | 2.58 |

#### 1.3.3 CONDUCCIONES (23/01/2012)
Importe: 16129.6

**U02081130** ml Tubería UPVC DN 630, 8 kN/m2
222.6 ml × 68.36 (72.46 con costes indirectos) = 16129.60

#### 1.3.4 ACTUACIONES SINGULARES (15/09/2008)
Importe: 1030.36

##### 1.3.4.1 EMBOCADURA (15/09/2008)
Importe: 1030.36

**U01010010** m2 Despeje-desbroce terreno
15 m2 × 0.34 (0.36 con costes indirectos) = 5.40

| Medición | Uds. | Largo | Ancho | Parcial |
|---|---|---|---|---|
|  | 1 | 5 | 3 | 15.000 |
| Total |  |  |  | 15 |

**U01020150** m3 Excavación a cielo abierto, med. mecán. terr. tran. duro y roca
4 m3 × 11.45 (12.14 con costes indirectos) = 48.56

**U12000030** m3 Carga, tte. y descarga a vertedero 10km<d <30 km prod. res. exc.
4 m3 × 11.72 (12.42 con costes indirectos) = 49.68

**U07020010** m2 Encofrado plano cimentaciones, solera, pozos y arquetas
2.59 m2 × 14.84 (15.73 con costes indirectos) = 40.74

| Medición | Uds. | Largo | Alto | Parcial |
|---|---|---|---|---|
|  | 1 | 3.78 | 0.3 | 1.134 |
|  | 1 | 4.85 | 0.3 | 1.455 |
| Subtotal |  |  |  | 2.589 |
| Total |  |  |  | 2.59 |

**U07020080** m2 Encofrado plano metalicos elementos verticales
12.57 m2 × 19.73 (20.91 con costes indirectos) = 262.84

| Medición | Uds. | Largo | Alto | Parcial |
|---|---|---|---|---|
|  | 2 | 1.84 | 1.08 | 3.974 |
|  | 2 | 1.42 | 1.08 | 3.067 |
|  | 2 | 1.03 | 1.08 | 2.225 |
|  | 2 | 1.18 | 1.08 | 2.549 |
|  | 2 | 0.35 | 1.08 | 0.756 |
| Subtotal |  |  |  | 12.571 |
| Total |  |  |  | 12.57 |

**U07010212** m3 Hormigón armado HA-30/B/20/IV+Qb MR en cimentaciones
1.1 m3 × 77.37 (82.01 con costes indirectos) = 90.21

| Medición | Uds. | Largo | Ancho | Alto | Parcial |
|---|---|---|---|---|---|
|  | 1 | 4.06 | 0.25 | 1.08 | 1.096 |
| Total |  |  |  |  | 1.1 |

**U07010214** m3 Hormigón armado HA-30/B/20/IV+Qb MR en muros
0.97 m3 × 80.46 (85.29 con costes indirectos) = 82.73

| Medición | Uds. | Largo | Ancho | Alto | Parcial |
|---|---|---|---|---|---|
|  | 1 | 1.18 | 1.3 | 0.3 | 0.460 |
|  | 1 | 1.3 | 1.3 | 0.3 | 0.507 |
| Subtotal |  |  |  |  | 0.967 |
| Total |  |  |  |  | 0.97 |

**U07030050** kg Suministro y colocación de acero para armaduras en barras B500S
115.78 kg × 0.86 (0.91 con costes indirectos) = 105.36

| Medición | Uds. | Largo | Ancho | Parcial |
|---|---|---|---|---|
| Alzados | 1 | 1.1 | 51.2 | 56.320 |
| Losa | 1 | 0.97 | 61.3 | 59.461 |
| Subtotal |  |  |  | 115.781 |
| Total |  |  |  | 115.78 |

**U01030180** m3 Escollera piedras 50-200 kg
4 m3 × 15.92 (16.88 con costes indirectos) = 67.52

**U07010020** m3 HNE- 15/C/TM no estructural
4 m3 × 65.41 (69.33 con costes indirectos) = 277.32

### 1.4 AGRUPACIÓN DE VERTIDOS (15/09/2008)
Importe: 34223.42

#### 1.4.1 MOVIMIENTO DE TIERRAS (15/09/2008)
Importe: 16730.64

**U01010010** m2 Despeje-desbroce terreno
123.23 m2 × 0.34 (0.36 con costes indirectos) = 44.36

| Medición | Uds. | Largo | Ancho | Parcial |
|---|---|---|---|---|
|  | 1 | 71.8 | 1.4 | 100.520 |
| Incremento pozos | 1 | 22.71 |  | 22.710 |
| Subtotal |  |  |  | 123.230 |
| Total |  |  |  | 123.23 |

**U01020150** m3 Excavación a cielo abierto, med. mecán. terr. tran. duro y roca
382.78 m3 × 11.45 (12.14 con costes indirectos) = 4646.95

| Medición | Uds. | Largo | Ancho | Alto | Parcial |
|---|---|---|---|---|---|
|  | 1 | 71.8 | 1.4 | 3.12 | 313.622 |
| Incremento pozo | 1 | 69.16 |  |  | 69.160 |
| Subtotal |  |  |  |  | 382.782 |
| Total |  |  |  |  | 382.78 |

**U01030050** m3 Relleno zanja propios adecuad. Tmax 150 mm
252.19 m3 × 5.94 (6.3 con costes indirectos) = 1588.80

| Medición | Uds. | Largo | Ancho | Alto | Parcial |
|---|---|---|---|---|---|
|  | 1 | 71.8 | 1.4 | 3.12 | 313.622 |
|  | -1 | 71.8 | 1.4 | 0.85 | -85.442 |
| Incremento pozo | 1 | 24.01 |  |  | 24.010 |
| Subtotal |  |  |  |  | 252.190 |
| Total |  |  |  |  | 252.19 |

**U01030060** m3 Relleno zanja préstamos selec. Tmax 30 mm (13/01/2020)
16.43 m3 × 8.42 (8.93 con costes indirectos) = 146.72
Relleno de zanjas con suelos seleccionados, tamaño máximo 30 mm, procedentes de préstamos, incluso aportación, extendido y compactación hasta una densidad del 95% P.N., medido sobre perfil.

| Código | Ud | Descripción | Rendimiento | Precio | Importe |
|---|---|---|---|---|---|
| MO0100200 | h | Capataz | 0.052 | 18.56 | 0.9651 |
| MO0100500 | h | Ayudante | 0.052 | 14.27 | 0.7420 |
| MQ0406010 | h | Motoniveladora de 130 CV. | 0.0174 | 38.7978 | 0.6751 |
| MQ0501120 | h | Compactador neumát.autp.100 CV. | 0.0434 | 28.8664 | 1.2528 |
| MQ0604020 | h | Camión con tanque para agua de 10 m3. | 0.0173 | 43.2909 | 0.7489 |
| MT0103030 | m3 | Suelo seleccionado tamaño máximo 30 mm., proc. prést. (material) | 1.15 | 3.5129 | 4.0398 |
|  |  | Total |  |  | 8.42 |

| Medición | Uds. | Largo | Ancho | Alto | Parcial |
|---|---|---|---|---|---|
|  | 1 | 71.8 | 1.4 | 0.85 | 85.442 |
| A deducir | -1 | 222.6 | 0.31 |  | -69.006 |
| Subtotal |  |  |  |  | 16.436 |
| Total |  |  |  |  | 16.43 |

**U12000030** m3 Carga, tte. y descarga a vertedero 10km<d <30 km prod. res. exc.
130.59 m3 × 11.72 (12.42 con costes indirectos) = 1621.93

| Medición | Uds. | Largo | Parcial |
|---|---|---|---|
| Excavación | 1 | 382.78 | 382.780 |
| A deducir | -1 | 252.19 | -252.190 |
| Subtotal |  |  | 130.590 |
| Total |  |  | 130.59 |

**U01020700** m2 Entibación de zanjas o pozos con paneles metálicos
448.03 m2 × 17.49 (18.54 con costes indirectos) = 8306.48

| Medición | Uds. | Largo | Ancho | Alto | Parcial |
|---|---|---|---|---|---|
|  | 2 | 71.8 | 1 | 3.12 | 448.032 |
| Total |  |  |  |  | 448.03 |

**19300** ml Agotamiento excavación zanja
20 ml × 17.71 (18.77 con costes indirectos) = 375.40

#### 1.4.2 POZOS Y ALIVIADEROS (02/04/2012)
Importe: 12555.24

**U05010488** Ud Pozo aliviadero, diámetro interior 150 cm. Hasta 3.80 m. de pro
4 Ud × 1386.04 (1469.2 con costes indirectos) = 5876.80

| Medición | Uds. | Parcial |
|---|---|---|
| Aliviaderos | 4 | 4.000 |
| Total |  | 4 |

**U05010486** Ud Pozo de registro, diámetro interior 120 cm. Hasta 1.60 m. de pro
1 Ud × 750.09 (795.1 con costes indirectos) = 795.10

| Medición | Uds. | Parcial |
|---|---|---|
| PA1 | 1 | 1.000 |
| Total |  | 1 |

**U05010096** Ud Módulo recrecido pref. H.A. Ø120 cm altura 50 cm.
5.6 Ud × 78.43 (83.14 con costes indirectos) = 465.58

| Medición | Uds. | Largo | Alto | Parcial |
|---|---|---|---|---|
| PA1 | 1 | 2.8 | 2 | 5.600 |
| Total |  |  |  | 5.6 |

**19110** Ud Sistema de control remoto de aliviadero
4 Ud × 1277.77 (1354.44 con costes indirectos) = 5417.76

#### 1.4.3 CONDUCCIONES (23/01/2012)
Importe: 2610.21

**U02081110** ml Tubería UPVC DN 400, 8 kN/m2
40.5 ml × 37.59 (39.85 con costes indirectos) = 1613.93

| Medición | Uds. | Largo | Parcial |
|---|---|---|---|
| Conexión vertidos 2 y 3 | 1 | 40.5 | 40.500 |
| Total |  |  | 40.5 |

**U02081100** ml Tubería UPVC DN 300, 8 kN/m2 (23/01/2012)
31.3 ml × 30.03 (31.83 con costes indirectos) = 996.28
Suministro e instalación de tubería de UPVC, SN>= 8 kN/m2, de 300 mm. de diametro, colocada en zanja, a cualquier profundidad, conforme a norma UNE-EN 1452-2 y/o según normativa vigente, incluso parte proporcional de juntas, encolados, empalmes, completamente terminada.

| Código | Ud | Descripción | Rendimiento | Precio | Importe |
|---|---|---|---|---|---|
| MO0100300 | h | Oficial 1ª | 0.025 | 18.05 | 0.4513 |
| MO0100700 | h | Peón ordinario | 0.05 | 13.65 | 0.6825 |
| MT3002020 | ml | Tubería de UPVC, SN>= 8 kN/m2, de 300 mm. de diámetro (material; 23/01/2012) | 1 | 28.9 | 28.9000 |
|  |  | Total |  |  | 30.03 |

| Medición | Uds. | Largo | Parcial |
|---|---|---|---|
| Conexión vertido 2 | 1 | 19.4 | 19.400 |
| Conexión vertido 3 | 1 | 3 | 3.000 |
| Conexión vertido 4 | 1 | 4.8 | 4.800 |
| Conexión vertido 5 | 1 | 4.1 | 4.100 |
| Subtotal |  |  | 31.300 |
| Total |  |  | 31.3 |

#### 1.4.4 ACTUACIONES SINGULARES (15/09/2008)
Importe: 2327.33

**U01030180** m3 Escollera piedras 50-200 kg
18 m3 × 15.92 (16.88 con costes indirectos) = 303.84

| Medición | Uds. | Largo | Ancho | Alto | Parcial |
|---|---|---|---|---|---|
| Protección cruce arroyo | 1 | 9 | 4 | 0.5 | 18.000 |
| Total |  |  |  |  | 18 |

**U07010020** m3 HNE- 15/C/TM no estructural
15 m3 × 65.41 (69.33 con costes indirectos) = 1039.95

| Medición | Uds. | Largo | Ancho | Alto | Parcial |
|---|---|---|---|---|---|
| Protección cruce arroyo | 1 | 5 | 3 | 1 | 15.000 |
| Total |  |  |  |  | 15 |

**U07030050** kg Suministro y colocación de acero para armaduras en barras B500S
138 kg × 0.86 (0.91 con costes indirectos) = 125.58

| Medición | Uds. | Largo | Ancho | Alto | Parcial |
|---|---|---|---|---|---|
| Protección cruce arroyo | 1 | 5 | 3 | 9.2 | 138.000 |
| Total |  |  |  |  | 138 |

**19220** Ud Conexión a red existente
4 Ud × 202.35 (214.49 con costes indirectos) = 857.96

## 2 EDAR (15/10/2003)
Importe: 2849243.93

### 2.1 OBRA CIVIL (15/09/2008)
Importe: 1411327.34

#### 2.1.1 MOVIMIENTO GENERAL DE TIERRAS (13/01/2020)
Importe: 8380.26

**U01010010** m2 Despeje-desbroce terreno
5431 m2 × 0.34 (0.36 con costes indirectos) = 1955.16

| Medición | Uds. | Largo | Ancho | Parcial |
|---|---|---|---|---|
| Area ampliación | 1 | 5431 | 1 | 5431.000 |
| Total |  |  |  | 5431 |

**U01030140** m3 Terraplén suelo seleccionado préstamos (13/01/2020)
1089 m3 × 5.57 (5.9 con costes indirectos) = 6425.10
Terraplén formado con suelos seleccionados procedentes de préstamos, incluso aportación, nivelación y compactación al 95% P.M., medido sobre perfil.

| Código | Ud | Descripción | Rendimiento | Precio | Importe |
|---|---|---|---|---|---|
| MO0100500 | h | Ayudante | 0.0217 | 14.27 | 0.3097 |
| MQ0401040 | h | Pala cargad. s/orugas de 112 CV. (maquinaria) | 0.0017 | 58.7042 | 0.0998 |
| MQ0604010 | h | Camión cisterna de 6 m3. (maquinaria) | 0.0043 | 32.0757 | 0.1379 |
| MQ0500100 | h | Rulo autopropulsado 8/10 t. (maquinaria) | 0.0114 | 38.98 | 0.4444 |
| MQ0602010 | h | Camión basculante de 6 t. (maquinaria) | 0.0043 | 35.4671 | 0.1525 |
| MQ0406020 | h | Motoniveladora de 149 KW. | 0.0035 | 59.6843 | 0.2089 |
| MT1901010 | m3 | Agua | 0.2 | 0.8674 | 0.1735 |
| MT0103030 | m3 | Suelo seleccionado tamaño máximo 30 mm., proc. prést. | 1.15 | 3.5129 | 4.0398 |
|  |  | Total |  |  | 5.57 |

| Medición | Uds. | Largo | Ancho | Alto | Parcial |
|---|---|---|---|---|---|
|  | 1 | 110 | 33 | 0.3 | 1089.000 |
| Total |  |  |  |  | 1089 |

#### 2.1.2 PRETRATAMIENTO (13/01/2020)
Importe: 136035.47

##### 2.1.2.1 OBRA DE LLEGADA, POZO DE GRUESOS Y BOMBEO DE AGUA BRUTA (13/01/2020)
Importe: 54547.46
Relación comercial: 001, 30799.45, 002

**U01020020** m3 Excavación a cielo abierto, med. mecán. terreno medio
424 m3 × 2.07 (2.19 con costes indirectos) = 928.56
Excavación a cielo abierto, por medios mecánicos, en terreno medio (suelo con golpeo en el ensayo SPT entre 10 y 30 golpes / 30 cm), medido sobre perfil.

| Código | Ud | Descripción | Rendimiento | Precio | Importe |
|---|---|---|---|---|---|
| MO0100700 | h | Peón ordinario | 0.0304 | 13.65 | 0.4150 |
| MQ0402010 | h | Retrocargadora neumáticos 75 CV. | 0.052 | 31.9195 | 1.6598 |
|  |  | Total |  |  | 2.07 |

| Medición | Uds. | Largo | Ancho | Alto | Parcial |
|---|---|---|---|---|---|
| Obra llegada completa | 1 | 0.33 | 443.05 | 2.9 | 423.999 |
| Total |  |  |  |  | 424 |

**U01020025** m3 Excavación a cielo abierto, med. mecán. terreno medio con agotam
294.24 m3 × 3.31 (3.51 con costes indirectos) = 1032.78
Excavación a cielo abierto, por medios mecánicos, en terreno medio (suelo con golpeo en el ensayo SPT entre 10 y 30 golpes / 30 cm), con agotamiento medido sobre perfil.

| Código | Ud | Descripción | Rendimiento | Precio | Importe |
|---|---|---|---|---|---|
| MO0100700 | h | Peón ordinario | 0.0304 | 13.65 | 0.4150 |
| MQ0402010 | h | Retrocargadora neumáticos 75 CV. | 0.052 | 31.9195 | 1.6598 |
| MT1601020 | kWh | Agotamiento con bombas de 10 a 50 KW, incluso manguera de by pass hasta 50 m de longitud, parte proporcional de tiempo de parada, energía y personal auxiliar para instalación, retirada y mantenimiento, transporte y retirada de obra. (material) | 1 | 1.2317 | 1.2317 |
|  |  | Total |  |  | 3.31 |

| Medición | Uds. | Largo | Ancho | Alto | Parcial |
|---|---|---|---|---|---|
| Obra llegada | 1 | 4.7 | 2.6 | 1.6 | 19.552 |
| Pozo de gruesos | 1 | 6.3 | 2.6 | 2.58 | 42.260 |
| Pozo de bombeo | 1 | 11.7 | 7.7 | 2.58 | 232.432 |
| Subtotal |  |  |  |  | 294.244 |
| Total |  |  |  |  | 294.24 |

**U01020700** m2 Entibación de zanjas o pozos con paneles metálicos
113.52 m2 × 17.49 (18.54 con costes indirectos) = 2104.66

| Medición | Uds. | Largo | Alto | Parcial |
|---|---|---|---|---|
|  | 2 | 10.3 | 2.58 | 53.148 |
|  | 2 | 11.7 | 2.58 | 60.372 |
| Subtotal |  |  |  | 113.520 |
| Total |  |  |  | 113.52 |

**U01030310** m3 Relleno trasdós muros suelos adecuados de préstamos (13/01/2020)
392.18 m3 × 9.49 (10.06 con costes indirectos) = 3945.33
Relleno localizado en trasdós de muros con productos de préstamo, extendido, humectación y compactación en capas de 30 cm de espesor, con un grado de compactación del 95% del P.M.

| Código | Ud | Descripción | Rendimiento | Precio | Importe |
|---|---|---|---|---|---|
| MO0100200 | h | Capataz | 0.052 | 18.56 | 0.9651 |
| MO0100500 | h | Ayudante | 0.052 | 14.27 | 0.7420 |
| MQ0400080 | h | Retroexcavadora 50 HP (maquinaria) | 0.0173 | 23.9743 | 0.4148 |
| MQ0500030 | h | Compactador manual (maquinaria) | 0.0347 | 6.3145 | 0.2191 |
| MQ0604020 | h | Camión con tanque para agua de 10 m3. | 0.0173 | 43.2909 | 0.7489 |
| MT0103070 | m3 | Suelo adecuado, proc. prést. (material) | 1.15 | 5.5686 | 6.4039 |
|  |  | Total |  |  | 9.49 |

| Medición | Uds. | Largo | Ancho | Alto | Parcial |
|---|---|---|---|---|---|
| Igual excavaciones | 1 | 427.85 |  |  | 427.850 |
| Subtotal |  |  |  |  | 427.850 |
|  | 1 | 294.24 |  |  | 294.240 |
| Subtotal |  |  |  |  | 294.240 |
| A deducir | -1 | 3.2 | 2.6 | 4.5 | -37.440 |
|  | -1 | 4.8 | 2.6 | 5.48 | -68.390 |
|  | -1 | 8.7 | 4.7 | 5.48 | -224.077 |
| Total |  |  |  |  | 392.18 |

**U12000030** m3 Carga, tte. y descarga a vertedero 10km<d <30 km prod. res. exc.
722.09 m3 × 11.72 (12.42 con costes indirectos) = 8968.36

| Medición | Uds. | Largo | Parcial |
|---|---|---|---|
| Igual excavaciones | 1 | 427.85 | 427.850 |
|  | 1 | 294.24 | 294.240 |
| Subtotal |  |  | 722.090 |
| Total |  |  | 722.09 |

**U09012010** m3 Relleno de material granular en consolidacion de terrreno (13/01/2020)
55.52 m3 × 16.41 (17.39 con costes indirectos) = 965.49
Relleno de material granular en consolidacion de terreno, compactado al 95% P.N, totalmente terminado.

| Código | Ud | Descripción | Rendimiento | Precio | Importe |
|---|---|---|---|---|---|
| MO0100200 | h | Capataz | 0.0173 | 18.56 | 0.3211 |
| MO0100300 | h | Oficial 1ª | 0.1735 | 18.05 | 3.1317 |
| MO0100500 | h | Ayudante | 0.1735 | 14.27 | 2.4758 |
| MT0101220 | m3 | Material granular (material) | 1 | 8.6478 | 8.6478 |
| MQ0401010 | h | Cargadora sobre ruedas de 2,1 m3 (maquinaria) | 0.013 | 34.2875 | 0.4457 |
| MQ0501010 | h | Compactador vibrat. autopr. 9/12 t. (maquinaria) | 0.0323 | 43.0306 | 1.3899 |
|  |  | Total |  |  | 16.41 |

| Medición | Uds. | Largo | Ancho | Alto | Parcial |
|---|---|---|---|---|---|
| Obra de llegada | 1 | 3.2 | 2.6 | 0.9 | 7.488 |
| Pozo de gruesos | 1 | 4.8 | 2.6 | 0.9 | 11.232 |
| pozo de bombeo | 1 | 8.7 | 4.7 | 0.9 | 36.801 |
| Subtotal |  |  |  |  | 55.521 |
| Total |  |  |  |  | 55.52 |

**U07010010** m3 HL 150/C/TM capa limpieza
6.17 m3 × 63.16 (66.95 con costes indirectos) = 413.08

| Medición | Uds. | Largo | Ancho | Alto | Parcial |
|---|---|---|---|---|---|
| Obra de llegada | 1 | 3.2 | 2.6 | 0.1 | 0.832 |
| Pozo de gruesos | 1 | 4.8 | 2.6 | 0.1 | 1.248 |
| pozo de bombeo | 1 | 8.7 | 4.7 | 0.1 | 4.089 |
| Total |  |  |  |  | 6.17 |

**U07010020** m3 HNE- 15/C/TM no estructural
4.42 m3 × 65.41 (69.33 con costes indirectos) = 306.44

| Medición | Uds. | Largo | Ancho | Alto | Parcial |
|---|---|---|---|---|---|
| Pozo gruesos | 1 | 4 | 2.2 | 0.7 | 6.160 |
| A deducir | -1 | 0.33 | 7.53 | 0.7 | -1.739 |
| Total |  |  |  |  | 4.42 |

**U07010212** m3 Hormigón armado HA-30/B/20/IV+Qb MR en cimentaciones
30.85 m3 × 77.37 (82.01 con costes indirectos) = 2530.01

| Medición | Uds. | Largo | Ancho | Alto | Parcial |
|---|---|---|---|---|---|
| Obra de llegada | 1 | 3.2 | 2.6 | 0.5 | 4.160 |
| Pozo de gruesos | 1 | 4.8 | 2.6 | 0.5 | 6.240 |
| pozo de bombeo | 1 | 8.7 | 4.7 | 0.5 | 20.445 |
| Total |  |  |  |  | 30.85 |

**U07010214** m3 Hormigón armado HA-30/B/20/IV+Qb MR en muros
75.04 m3 × 80.46 (85.29 con costes indirectos) = 6400.16

| Medición | Uds. | Largo | Ancho | Alto | Parcial |
|---|---|---|---|---|---|
| Pozo de bombeo | 2 | 8.7 | 0.4 | 4.18 | 29.093 |
|  | 3 | 3.9 | 0.4 | 4.18 | 19.562 |
|  | 1 | 4.3 | 0.2 | 2 | 1.720 |
|  | 1 | 3.2 | 0.2 | 2 | 1.280 |
|  | 1 | 1 | 0.2 | 2 | 0.400 |
| Pozo de gruesos | 1 | 4.8 | 0.4 | 4.18 | 8.026 |
|  | 2 | 2.2 | 0.4 | 4.18 | 7.357 |
| Obra de llegada | 1 | 3.2 | 0.4 | 3.2 | 4.096 |
|  | 1 | 2.2 | 0.4 | 3.2 | 2.816 |
|  | 1 | 1.5 | 0.2 | 1.5 | 0.450 |
|  | 1 | 1.3 | 0.2 | 0.89 | 0.231 |
| Subtotal |  |  |  |  | 75.031 |
| Total |  |  |  |  | 75.04 |

**U07010216** m3 Hormigón armado HA-30/B/20/IV+Qb MR en losas (13/01/2020)
4.04 m3 × 85.63 (90.77 con costes indirectos) = 366.71
Hormigón armado HA-30/B/20/IV+Qb fabricado con cementos de resistente a aguas marinas de caracteristicas MR, consistencia blanda y tamaño máximo del árido 20 mm, en losas, fabricado en central, vertido con bomba y puesto en obra, incluso P.P. de limpieza de fondos, vibrado, curado, pasos de tuberías, reservas necesarias y ejecución de juntas; Construido según EHE-08 y NCSE-02. Medido el volumen teórico ejecutado.

| Código | Ud | Descripción | Rendimiento | Precio | Importe |
|---|---|---|---|---|---|
| MO0100300 | h | Oficial 1ª | 0.347 | 18.05 | 6.2634 |
| MO0100500 | h | Ayudante | 0.347 | 14.27 | 4.9517 |
| MO0100700 | h | Peón ordinario | 0.347 | 13.65 | 4.7366 |
| MQ0801020 | h | Central de fabricación de hormigón 100 m3/h. | 0.0087 | 1.0189 | 0.0089 |
| MQ0806010 | h | Camión hormigonera de 6 m3. | 0.052 | 55.1932 | 2.8700 |
| MQ0807010 | h | Bomba de hormigón s/camión 60 CV. | 0.0607 | 123.1504 | 7.4752 |
| MQ0811010 | h | Vibrador de aguja d=45 4 CV. | 0.347 | 1.3184 | 0.4575 |
| MT1901010 | m3 | Agua | 0.2 | 0.8674 | 0.1735 |
| MT0105010 | Tn | Cemento CEM I 32,5 MR | 0.3 | 104.1721 | 31.2516 |
| MT0101030 | Tn | Arena de río D máx.=5 mm. | 0.365 | 6.6094 | 2.4124 |
| MT0101080 | Tn | Gravilla 20/40 mm. | 1.5 | 14.7107 | 22.0661 |
| MT0109040 | Kg | Filmógeno de curado | 0.9 | 3.296 | 2.9664 |
|  |  | Total |  |  | 85.63 |

| Medición | Uds. | Largo | Ancho | Alto | Parcial |
|---|---|---|---|---|---|
| Pozo de bombeo | 1 | 7.2 | 3.5 | 0.2 | 5.040 |
| Subtotal |  |  |  |  | 5.040 |
| Reparto a pozos | 1 | 2.5 | 1 | 0.2 | 0.500 |
| Subtotal |  |  |  |  | 0.500 |
| A deducir | -2 | 1.4 | 1.1 | 0.2 | -0.616 |
| Subtotal |  |  |  |  | -0.616 |
|  | -3 | 1 | 0.8 | 0.2 | -0.480 |
| Subtotal |  |  |  |  | -0.480 |
|  | -2 | 1 | 1 | 0.2 | -0.400 |
| Total |  |  |  |  | 4.04 |

**U07020010** m2 Encofrado plano cimentaciones, solera, pozos y arquetas
18.9 m2 × 14.84 (15.73 con costes indirectos) = 297.30

| Medición | Uds. | Largo | Alto | Parcial |
|---|---|---|---|---|
|  | 1 | 8.7 | 0.5 | 4.350 |
|  | 2 | 4.7 | 0.5 | 4.700 |
|  | 1 | 3.2 | 0.5 | 1.600 |
|  | 2 | 2.6 | 0.5 | 2.600 |
| Subtotal |  |  |  | 13.250 |
|  | 1 | 4.8 | 0.5 | 2.400 |
|  | 1 | 0.7 | 0.5 | 0.350 |
|  | 1 | 2.6 | 0.5 | 1.300 |
| Subtotal |  |  |  | 4.050 |
|  | 1 | 3.2 | 0.5 | 1.600 |
| Total |  |  |  | 18.9 |

**U07020080** m2 Encofrado plano metalicos elementos verticales
395.55 m2 × 19.73 (20.91 con costes indirectos) = 8270.95

| Medición | Uds. | Largo | Alto | Parcial |
|---|---|---|---|---|
| Pozo de bombeo | 4 | 8.7 | 4.18 | 145.464 |
|  | 6 | 3.9 | 4.18 | 97.812 |
|  | 2 | 4.3 | 2 | 17.200 |
|  | 2 | 3.2 | 2 | 12.800 |
|  | 2 | 1 | 2 | 4.000 |
| Pozo de gruesos | 2 | 4.8 | 4.18 | 40.128 |
| Subtotal |  |  |  | 317.404 |
|  | 4 | 2.2 | 4.18 | 36.784 |
| Subtotal |  |  |  | 36.784 |
| Obra de llegada | 2 | 3.2 | 3.2 | 20.480 |
|  | 2 | 2.2 | 3.2 | 14.080 |
| Subtotal |  |  |  | 34.560 |
|  | 2 | 1.5 | 1.5 | 4.500 |
|  | 2 | 1.3 | 0.89 | 2.314 |
| Subtotal |  |  |  | 6.814 |
| Total |  |  |  | 395.55 |

**U07020040** m2 Encofrado plano metalico elementos horizontales (13/01/2020)
27.7 m2 × 19.99 (21.19 con costes indirectos) = 586.96
Encofrado plano para elementos horizontales de estructura (losas, etc.) con paneles metálicos o fenólicos, con calidad de acabado cara vista, para trabajos hasta 5 m de altura, incluso molduras y berenjenos, velas, puntales, cimbras y andamiaje, desencofrado y limpieza.

| Código | Ud | Descripción | Rendimiento | Precio | Importe |
|---|---|---|---|---|---|
| MO0100300 | h | Oficial 1ª | 0.347 | 18.05 | 6.2634 |
| MO0100500 | h | Ayudante | 0.347 | 14.27 | 4.9517 |
| MO0100700 | h | Peón ordinario | 0.2168 | 13.65 | 2.9593 |
| MT0801010 | m2 | Encofrado con chapas metálicas | 1 | 3.0792 | 3.0792 |
| MT0802020 | pp | Molduras y berenjenos, velas, punt., cimbras, etc entre 3 y 5 m. | 1 | 1.3011 | 1.3011 |
| MT0109010 | L | Desencofrante | 0.1 | 2.0904 | 0.2090 |
| MQ0602100 | h | Camión grúa de 6 t. | 0.0343 | 35.6753 | 1.2237 |
|  |  | Total |  |  | 19.99 |

| Medición | Uds. | Largo | Ancho | Parcial |
|---|---|---|---|---|
| Pozo de bombeo | 1 | 7.2 | 3.5 | 25.200 |
| Reparto a pozos | 1 | 2.5 | 1 | 2.500 |
| Total |  |  |  | 27.7 |

**U07030050** kg Suministro y colocación de acero para armaduras en barras B500S
11841.83 kg × 0.86 (0.91 con costes indirectos) = 10776.07

| Medición | Uds. | Largo | Ancho | Parcial |
|---|---|---|---|---|
| Soleras | 1 | 30.85 | 90 | 2776.500 |
| alzados | 1 | 75.04 | 100 | 7504.000 |
| losas | 1 | 4.04 | 120 | 484.800 |
| 10% esperas y solapes | 1 | 0.1 | 10765.3 | 1076.530 |
| Subtotal |  |  |  | 11841.830 |
| Total |  |  |  | 11841.83 |

**U08010110** ml Barandilla acero inoxidable (13/01/2020)
9.6 ml × 146.4 (155.18 con costes indirectos) = 1489.73
Barandilla de acero inoxidable AISI 304 de 1.000 mm de altura, compuesta por balaustres de pletina 40x10, fijados mediante placa de 150x80 con dos anclajes tipo M10, y distanciados entre sí 1.500 mm, con pasamanos de tubo de diámetro 50x1,5, dos barras intermedias pasantes de tubo de diámetro 28x1,5 y rodapié de pletina de 200x5. Totalmente colocada.

| Código | Ud | Descripción | Rendimiento | Precio | Importe |
|---|---|---|---|---|---|
| MO0100300 | h | Oficial 1ª | 1.0409 | 18.05 | 18.7882 |
| MO0100500 | h | Ayudante | 1.0409 | 14.27 | 14.8536 |
| MT0708020 | ml | Barandilla acero inoxidable (material; 17/08/2021) | 1 | 112.7592 | 112.7592 |
|  |  | Total |  |  | 146.4 |

| Medición | Uds. | Largo | Parcial |
|---|---|---|---|
| Pozo de gruesos | 2 | 2.6 | 5.200 |
|  | 1 | 4.4 | 4.400 |
| Total |  |  | 9.6 |

**U08080200** m2 Plataforma rejilla tramex PRFV 8x8 mm (13/01/2020)
6.16 m2 × 142.76 (151.33 con costes indirectos) = 932.19
Plataforma formada por rejilla antideslizante tipo tramex de PRFV, de 8x8 mm de cuadro, espesor de 30 mm, montado sobre perfilería de PRFV. Las piezas de PRFV se fabricarán mediante pultrusión, con resina ISOFTÁLICA en espacios sin agresión química y con VINILESTER en espacios confinados con agresión química, con las siguientes características:
- Resistencia UV 5 en la escala de grises conforme a norma UNE-EN ISO 4892-parte 2 y/o según normativa vigente
- Resistencia al fuego M-1 (ASTM-E84)
- Resistencia al humo F-1 (ASTM-E84)
- Pigmentación mediante resina tintada
Incluso p.p. de elementos de sujeción en acero inoxidable austenítico AISI 316. Totalmente terminada y colocada.

| Código | Ud | Descripción | Rendimiento | Precio | Importe |
|---|---|---|---|---|---|
| MO0100200 | h | Capataz | 0.4337 | 18.56 | 8.0495 |
| MO0100300 | h | Oficial 1ª | 0.8674 | 18.05 | 15.6566 |
| MO0100500 | h | Ayudante | 0.8674 | 14.27 | 12.3778 |
| MT0920010 | m2 | Rejilla antideslizante tipo tramex de PRFV, de 8x8 mm de cuadro, espesor de 30 mm, de las características especificadas, incluso p.p. de elementos de sujeción en acero inoxidable austenítico AISI 316. (material; 17/08/2021) | 1 | 106.6789 | 106.6789 |
|  |  | Total |  |  | 142.76 |

| Medición | Uds. | Largo | Ancho | Parcial |
|---|---|---|---|---|
| Obra de llegada | 1 | 2.8 | 2.2 | 6.160 |
| Total |  |  |  | 6.16 |

**U08010070** m2 Plataforma de PRFV (13/01/2020)
7.48 m2 × 72.1 (76.43 con costes indirectos) = 571.70
Plataforma de PRFV, incluso parte proporcional de recercados, despuntes, cortes, soldaduras, totalmente terminada y colocada.

| Código | Ud | Descripción | Rendimiento | Precio | Importe |
|---|---|---|---|---|---|
| MO0100200 | h | Capataz | 0.0867 | 18.56 | 1.6092 |
| MO0100300 | h | Oficial 1ª | 0.4337 | 18.05 | 7.8283 |
| MO0100500 | h | Ayudante | 0.4337 | 14.27 | 6.1889 |
| MT0707010 | m2 | Chapa estriada de 7 mm, incluso parte proporcional de recercados, despuntes, cortes, soldaduras. (material; 17/08/2021) | 1 | 56.475 | 56.4750 |
|  |  | Total |  |  | 72.1 |

| Medición | Uds. | Largo | Ancho | Parcial |
|---|---|---|---|---|
|  | 2 | 1.4 | 1.1 | 3.080 |
| Subtotal |  |  |  | 3.080 |
|  | 3 | 1 | 0.8 | 2.400 |
| Subtotal |  |  |  | 2.400 |
|  | 2 | 1 | 1 | 2.000 |
| Total |  |  |  | 7.48 |

**U07040020** ml Junta elastomérica estanquidad 300x10 (13/01/2020)
34 ml × 12.12 (12.85 con costes indirectos) = 436.90
Junta elastomérica de estanquidad de 300 mm de ancho y 10 mm de espesor mínimo, con tubo central, incluso fijación y medios auxiliares.

| Código | Ud | Descripción | Rendimiento | Precio | Importe |
|---|---|---|---|---|---|
| MO0100500 | h | Ayudante | 0.1344 | 14.27 | 1.9179 |
| MT1201050 | ml | Junta elastomérica de estanquidad de 300 mm de ancho y e=10 mm. (material; 17/08/2021) | 1 | 10.2004 | 10.2004 |
|  |  | Total |  |  | 12.12 |

| Medición | Uds. | Largo | Parcial |
|---|---|---|---|
|  | 1 | 7.6 | 7.600 |
|  | 1 | 6.5 | 6.500 |
|  | 1 | 4.4 | 4.400 |
|  | 1 | 2.6 | 2.600 |
|  | 1 | 3.2 | 3.200 |
|  | 1 | 3.9 | 3.900 |
|  | 1 | 2.6 | 2.600 |
|  | 1 | 3.2 | 3.200 |
| Subtotal |  |  | 34.000 |
| Total |  |  | 34 |

**N06045** kg De carril ferroviario de 45 kg/ml para protección de soleras (13/01/2020)
1035 kg × 2.75 (2.92 con costes indirectos) = 3022.20
De carril ferroviario de 45 kg/ml cortado y colocado para protección de soleras

| Código | Ud | Descripción | Rendimiento | Precio | Importe |
|---|---|---|---|---|---|
| MO0100300 | h | Oficial 1ª | 0.0217 | 18.05 | 0.3917 |
| MO0100500 | h | Ayudante | 0.0217 | 14.27 | 0.3097 |
| MO0100700 | h | Peón ordinario | 0.0217 | 13.65 | 0.2962 |
| MQ1400010 | h | Grúa automóvil 10 t. (maquinaria) | 0.0217 | 36.3145 | 0.7880 |
| MT0701040 | Kg | Acero s 275 jr (material) | 1.05 | 0.7907 | 0.8302 |
| MT1701010 | Kg | Minio electrolítico (material) | 0.01 | 8.241 | 0.0824 |
| MT1701020 | Kg | Disolvente universal (material) | 0.01 | 5.6244 | 0.0562 |
|  |  | Total |  |  | 2.75 |

| Medición | Uds. | Largo | Ancho | Parcial |
|---|---|---|---|---|
| Pozo de gruesos | 3 | 4.4 | 45 | 594.000 |
|  | 14 | 0.7 | 45 | 441.000 |
| Total |  |  |  | 1035 |

**U05070340** Ud Pate con alma y muelas de acero y revest. polipropileno (17/08/2021)
28 Ud × 6.8 (7.21 con costes indirectos) = 201.88
Suministro e instalación de pate de bajada con alma y muelas de acero y encapsulado a alta presión con revestimiento de polipropileno.

| Código | Ud | Descripción | Rendimiento | Precio | Importe |
|---|---|---|---|---|---|
| MO0100700 | h | Peón ordinario | 0.0867 | 13.65 | 1.1835 |
| MT0360020 | Ud | Pate de bajada con alma y muelas de acero y encapsulado a alta presión con revestimiento de polipropileno. (material; 17/08/2021) | 1 | 5.6206 | 5.6206 |
|  |  | Total |  |  | 6.8 |

| Medición | Uds. | Parcial |
|---|---|---|
|  | 14 | 14.000 |
|  | 14 | 14.000 |
| Subtotal |  | 28.000 |
| Total |  | 28 |

##### 2.1.2.2 CANALES DE DESBASTE Y TAMIZADO (13/01/2020)
Importe: 19787.16
Relación comercial: 001, 19784.42, 002

**U07010214** m3 Hormigón armado HA-30/B/20/IV+Qb MR en muros
29.94 m3 × 80.46 (85.29 con costes indirectos) = 2553.58

| Medición | Uds. | Largo | Ancho | Alto | Parcial |
|---|---|---|---|---|---|
| Muros | 1 | 8 | 0.3 | 3.24 |  |
|  | 2 | 1.5 | 0.3 | 1 |  |
|  | 1 | 1.1 | 0.3 | 1 |  |
|  | 1 | 3.6 | 0.3 | 1 |  |
|  | 2 | 3.4 | 0.3 | 1 |  |
|  | 3 | 3.4 | 0.5 | 1 |  |
|  | 2 | 3 | 0.3 | 1.22 |  |
|  | 3 | 1.95 | 0.5 | 1.22 |  |
|  | 1 | 1.5 | 0.2 | 0.52 |  |
|  | 1 | 4.1 | 0.3 | 1.72 |  |
|  | 1 | 8 | 0.3 | 1.94 |  |
| Subtotal |  |  |  |  |  |
| Total |  |  |  |  | 29.94 |

**U07010216** m3 Hormigón armado HA-30/B/20/IV+Qb MR en losas
11.31 m3 × 85.63 (90.77 con costes indirectos) = 1026.61

| Medición | Uds. | Largo | Ancho | Alto | Parcial |
|---|---|---|---|---|---|
|  | 1 | 8 | 1.8 | 0.3 | 4.320 |
|  | 1 | 6.1 | 3.1 | 0.3 | 5.673 |
|  | 1 | 6.1 | 0.8 | 0.2 | 0.976 |
|  | 1 | 2 | 0.8 | 0.2 | 0.320 |
|  | 1 | 1.2 | 0.08 | 0.2 | 0.019 |
| Total |  |  |  |  | 11.31 |

**U07020080** m2 Encofrado plano metalicos elementos verticales
176.85 m2 × 19.73 (20.91 con costes indirectos) = 3697.93

| Medición | Uds. | Largo | Alto | Parcial |
|---|---|---|---|---|
|  | 2 | 8 | 3.24 | 51.840 |
|  | 4 | 1.5 | 1 | 6.000 |
|  | 2 | 1.1 | 1 | 2.200 |
|  | 2 | 3.6 | 1 | 7.200 |
|  | 4 | 3.4 | 1 | 13.600 |
|  | 6 | 3.4 | 1 | 20.400 |
|  | 4 | 3 | 1.22 | 14.640 |
|  | 6 | 1.95 | 1.22 | 14.274 |
|  | 2 | 1.5 | 0.52 | 1.560 |
|  | 2 | 4.1 | 1.72 | 14.104 |
|  | 2 | 8 | 1.94 | 31.040 |
| Subtotal |  |  |  | 176.858 |
| Total |  |  |  | 176.85 |

**U07020040** m2 Encofrado plano metalico elementos horizontales
39.89 m2 × 19.99 (21.19 con costes indirectos) = 845.27

| Medición | Uds. | Largo | Ancho | Parcial |
|---|---|---|---|---|
|  | 1 | 8 | 1.8 | 14.400 |
|  | 1 | 6.1 | 3.1 | 18.910 |
|  | 1 | 6.1 | 0.8 | 4.880 |
|  | 1 | 2 | 0.8 | 1.600 |
|  | 1 | 1.2 | 0.08 | 0.096 |
| Subtotal |  |  |  | 39.886 |
| Total |  |  |  | 39.89 |

**U07030050** kg Suministro y colocación de acero para armaduras en barras B500S
4786.32 kg × 0.86 (0.91 con costes indirectos) = 4355.55

| Medición | Uds. | Largo | Ancho | Parcial |
|---|---|---|---|---|
| alzados | 1 | 29.94 | 100 | 2994.000 |
| losas | 1 | 11.31 | 120 | 1357.200 |
| 10% esperas y solapes | 1 | 0.1 | 4351.2 | 435.120 |
| Subtotal |  |  |  | 4786.320 |
| Total |  |  |  | 4786.32 |

**U08010110** ml Barandilla acero inoxidable
20.1 ml × 146.4 (155.18 con costes indirectos) = 3119.12

| Medición | Uds. | Largo | Parcial |
|---|---|---|---|
|  | 1 | 8 | 8.000 |
|  | 1 | 2.1 | 2.100 |
|  | 1 | 3.6 | 3.600 |
|  | 2 | 1.5 | 3.000 |
|  | 1 | 1 | 1.000 |
|  | 3 | 0.8 | 2.400 |
| Subtotal |  |  | 20.100 |
| Total |  |  | 20.1 |

**U08080200** m2 Plataforma rejilla tramex PRFV 8x8 mm
18.98 m2 × 142.76 (151.33 con costes indirectos) = 2872.24

| Medición | Uds. | Largo | Ancho | Parcial |
|---|---|---|---|---|
|  | 1 | 7.2 | 1.5 | 10.800 |
|  | 3 | 1.2 | 0.5 | 1.800 |
|  | 6 | 1 | 0.5 | 3.000 |
|  | 1 | 2.5 | 1.35 | 3.375 |
| Total |  |  |  | 18.98 |

**U08010120** ml Escalera metálica (13/01/2020)
9.2 ml × 97.61 (103.47 con costes indirectos) = 951.92
Escalera metálica de 800 mm de ancho y peldaños antideslizantes cada 230 mm, incluyendo pasamanos, montantes, rodapié, listones intermedios, chapas y tornillos de anclaje, pintura de protección antioxidante y pintura de acabado en color totalmente colocada.

| Código | Ud | Descripción | Rendimiento | Precio | Importe |
|---|---|---|---|---|---|
| MO0100300 | h | Oficial 1ª | 0.8674 | 18.05 | 15.6566 |
| MO0100500 | h | Ayudante | 0.8674 | 14.27 | 12.3778 |
| MT0708030 | ml | Escalera metálica tipo barco, formada con tubos de 2" de diámetro, y distancia entre peldaños de 30 cm, incluso jaula de protección, chapas y tornillos de anclaje, pintura de protección antioxidante y pintura de acabado en color. (material; 17/08/2021) | 1 | 69.5724 | 69.5724 |
|  |  | Total |  |  | 97.61 |

**U07040020** ml Junta elastomérica estanquidad 300x10
28.4 ml × 12.12 (12.85 con costes indirectos) = 364.94

| Medición | Uds. | Largo | Parcial |
|---|---|---|---|
|  | 1 | 7.6 | 7.600 |
|  | 2 | 1.8 | 3.600 |
|  | 1 | 1.1 | 1.100 |
|  | 1 | 3.6 | 3.600 |
|  | 2 | 6.25 | 12.500 |
| Total |  |  | 28.4 |

##### 2.1.2.3 DESARENADO-DESENGRASADO (13/01/2020)
Importe: 57017.61
Relación comercial: 001, 52538.79, 002

**U01020020** m3 Excavación a cielo abierto, med. mecán. terreno medio
259.42 m3 × 2.07 (2.19 con costes indirectos) = 568.13

| Medición | Uds. | Largo | Ancho | Alto | Parcial |
|---|---|---|---|---|---|
|  | 1 | 0.33 | 457.07 | 1.26 | 190.050 |
|  | 1 | 8.74 | 4.84 | 1.64 | 69.375 |
| Subtotal |  |  |  |  | 259.424 |
| Total |  |  |  |  | 259.42 |

**U01030310** m3 Relleno trasdós muros suelos adecuados de préstamos
134.45 m3 × 9.49 (10.06 con costes indirectos) = 1352.57

| Medición | Uds. | Largo | Ancho | Alto | Parcial |
|---|---|---|---|---|---|
| Igual excavacion | 1 | 261.15 |  |  | 261.150 |
| A deducir | -1 | 16.2 | 5.5 | 1.26 | -112.266 |
|  | -1 | 1.6 | 5.5 | 1.64 | -14.432 |
| Total |  |  |  |  | 134.45 |

**U12000030** m3 Carga, tte. y descarga a vertedero 10km<d <30 km prod. res. exc.
261.15 m3 × 11.72 (12.42 con costes indirectos) = 3243.48

| Medición | Uds. | Largo | Parcial |
|---|---|---|---|
| Igual excavacion | 1 | 261.15 | 261.150 |
| Total |  |  | 261.15 |

**U09012010** m3 Relleno de material granular en consolidacion de terrreno
80.19 m3 × 16.41 (17.39 con costes indirectos) = 1394.50

| Medición | Uds. | Largo | Ancho | Alto | Parcial |
|---|---|---|---|---|---|
|  | 1 | 14.6 | 5.5 | 0.9 | 72.270 |
|  | 1 | 1.6 | 5.5 | 0.9 | 7.920 |
| Subtotal |  |  |  |  | 80.190 |
| Total |  |  |  |  | 80.19 |

**U07010010** m3 HL 150/C/TM capa limpieza
8.91 m3 × 63.16 (66.95 con costes indirectos) = 596.52

| Medición | Uds. | Largo | Ancho | Alto | Parcial |
|---|---|---|---|---|---|
|  | 1 | 14.6 | 5.5 | 0.1 | 8.030 |
|  | 1 | 1.6 | 5.5 | 0.1 | 0.880 |
| Subtotal |  |  |  |  | 8.910 |
| Total |  |  |  |  | 8.91 |

**U07010020** m3 HNE- 15/C/TM no estructural
38.61 m3 × 65.41 (69.33 con costes indirectos) = 2676.83

| Medición | Uds. | Largo | Ancho | Alto | Parcial |
|---|---|---|---|---|---|
|  | 2 | 11 | 1.3 | 0.8 | 22.880 |
|  | 2 | 11 | 0.5 | 0.75 | 8.250 |
|  | 2 | 1.3 | 0.5 | 0.75 | 0.975 |
|  | 2 | 1.3 | 2 | 1.25 | 6.500 |
| Total |  |  |  |  | 38.61 |

**U07010212** m3 Hormigón armado HA-30/B/20/IV+Qb MR en cimentaciones
35.64 m3 × 77.37 (82.01 con costes indirectos) = 2922.84

| Medición | Uds. | Largo | Ancho | Alto | Parcial |
|---|---|---|---|---|---|
| Solera | 1 | 14.6 | 5.5 | 0.4 | 32.120 |
|  | 1 | 1.6 | 5.5 | 0.4 | 3.520 |
| Subtotal |  |  |  |  | 35.640 |
| Total |  |  |  |  | 35.64 |

**U07010214** m3 Hormigón armado HA-30/B/20/IV+Qb MR en muros
73.6 m3 × 80.46 (85.29 con costes indirectos) = 6277.34

| Medición | Uds. | Largo | Ancho | Alto | Parcial |
|---|---|---|---|---|---|
|  | 2 | 16.2 | 0.3 | 2.95 | 28.674 |
| Subtotal |  |  |  |  | 28.674 |
|  | 1 | 14.6 | 0.3 | 2.95 | 12.921 |
|  | 1 | 4.9 | 0.3 | 2.95 | 4.337 |
| Subtotal |  |  |  |  | 17.258 |
|  | 2 | 2.3 | 0.3 | 2.95 | 4.071 |
|  | 2 | 2.3 | 0.3 | 2.35 | 3.243 |
|  | 2 | 2.3 | 0.2 | 2 | 1.840 |
|  | 2 | 2.3 | 0.2 | 1 | 0.920 |
|  | 1 | 3 | 0.2 | 2.17 | 1.302 |
|  | 1 | 1.3 | 0.3 | 2.95 | 1.151 |
|  | 2 | 2.9 | 0.3 | 1 | 1.740 |
| Subtotal |  |  |  |  | 14.267 |
|  | 2 | 5.5 | 0.3 | 1.64 | 5.412 |
| Subtotal |  |  |  |  | 5.412 |
|  | 3 | 1 | 0.3 | 1.64 | 1.476 |
|  | 2 | 12 | 0.2 | 1 | 4.800 |
|  | 2 | 12 | 0.15 | 0.4 | 1.440 |
|  | 2 | 2.3 | 0.15 | 0.4 | 0.276 |
| Total |  |  |  |  | 73.6 |

**U07010216** m3 Hormigón armado HA-30/B/20/IV+Qb MR en losas
7.86 m3 × 85.63 (90.77 con costes indirectos) = 713.45

| Medición | Uds. | Largo | Ancho | Alto | Parcial |
|---|---|---|---|---|---|
|  | 2 | 16.2 | 0.8 | 0.2 | 5.184 |
|  | 2 | 2.3 | 1 | 0.2 | 0.920 |
|  | 2 | 11 | 0.4 | 0.2 | 1.760 |
| Total |  |  |  |  | 7.86 |

**U07010218** m3 Hormigón armado HA-30/B/20/IV+Qb MR en vigas y pilares (13/01/2020)
0.32 m3 × 85.63 (90.77 con costes indirectos) = 29.05
Hormigón armado HA-30/B/20/IV+Qb fabricado con cementos de resistente a aguas marinas de caracteristicas MR, consistencia blanda y tamaño máximo del árido 20 mm, en vigas y pilares, fabricado en central, vertido con bomba y puesto en obra, incluso P.P. de limpieza de fondos, vibrado, curado, pasos de tuberías, reservas necesarias y ejecución de juntas; Construido según EHE-08 y NCSE-02. Medido el volumen teórico ejecutado.

| Código | Ud | Descripción | Rendimiento | Precio | Importe |
|---|---|---|---|---|---|
| MO0100300 | h | Oficial 1ª | 0.347 | 18.05 | 6.2634 |
| MO0100500 | h | Ayudante | 0.347 | 14.27 | 4.9517 |
| MO0100700 | h | Peón ordinario | 0.347 | 13.65 | 4.7366 |
| MQ0801020 | h | Central de fabricación de hormigón 100 m3/h. | 0.0087 | 1.0189 | 0.0089 |
| MQ0806010 | h | Camión hormigonera de 6 m3. | 0.052 | 55.1932 | 2.8700 |
| MQ0807010 | h | Bomba de hormigón s/camión 60 CV. | 0.0607 | 123.1504 | 7.4752 |
| MQ0811010 | h | Vibrador de aguja d=45 4 CV. | 0.347 | 1.3184 | 0.4575 |
| MT1901010 | m3 | Agua | 0.2 | 0.8674 | 0.1735 |
| MT0105010 | Tn | Cemento CEM I 32,5 MR | 0.3 | 104.1721 | 31.2516 |
| MT0101030 | Tn | Arena de río D máx.=5 mm. | 0.365 | 6.6094 | 2.4124 |
| MT0101080 | Tn | Gravilla 20/40 mm. | 1.5 | 14.7107 | 22.0661 |
| MT0109040 | Kg | Filmógeno de curado | 0.9 | 3.296 | 2.9664 |
|  |  | Total |  |  | 85.63 |

| Medición | Uds. | Largo | Ancho | Alto | Parcial |
|---|---|---|---|---|---|
|  | 4 | 0.2 | 0.2 | 2 | 0.320 |
| Total |  |  |  |  | 0.32 |

**U07020010** m2 Encofrado plano cimentaciones, solera, pozos y arquetas
19.56 m2 × 14.84 (15.73 con costes indirectos) = 307.68

| Medición | Uds. | Largo | Alto | Parcial |
|---|---|---|---|---|
|  | 2 | 14.6 | 0.4 | 11.680 |
| Subtotal |  |  |  | 11.680 |
|  | 2 | 1.6 | 0.4 | 1.280 |
| Subtotal |  |  |  | 1.280 |
|  | 3 | 5.5 | 0.4 | 6.600 |
| Subtotal |  |  |  | 6.600 |
| Total |  |  |  | 19.56 |

**U07020080** m2 Encofrado plano metalicos elementos verticales
531.66 m2 × 19.73 (20.91 con costes indirectos) = 11117.01

| Medición | Uds. | Largo | Alto | Parcial |
|---|---|---|---|---|
|  | 4 | 16.2 | 2.95 | 191.160 |
|  | 2 | 14.6 | 2.95 | 86.140 |
|  | 2 | 4.9 | 2.95 | 28.910 |
|  | 4 | 2.3 | 2.95 | 27.140 |
|  | 4 | 2.3 | 2.35 | 21.620 |
|  | 4 | 2.3 | 2 | 18.400 |
|  | 4 | 2.3 | 1 | 9.200 |
|  | 2 | 3 | 2.17 | 13.020 |
|  | 2 | 1.3 | 2.95 | 7.670 |
|  | 4 | 2.9 | 1 | 11.600 |
|  | 4 | 5.5 | 1.64 | 36.080 |
|  | 6 | 1 | 1.64 | 9.840 |
|  | 4 | 12 | 1 | 48.000 |
| Subtotal |  |  |  | 508.780 |
|  | 4 | 12 | 0.4 | 19.200 |
|  | 4 | 2.3 | 0.4 | 3.680 |
| Subtotal |  |  |  | 22.880 |
| Total |  |  |  | 531.66 |

**U07020040** m2 Encofrado plano metalico elementos horizontales
39.32 m2 × 19.99 (21.19 con costes indirectos) = 833.19

| Medición | Uds. | Largo | Ancho | Parcial |
|---|---|---|---|---|
|  | 2 | 16.2 | 0.8 | 25.920 |
|  | 2 | 2.3 | 1 | 4.600 |
|  | 2 | 11 | 0.4 | 8.800 |
| Total |  |  |  | 39.32 |

**U07020160** m2 Encofrado plano madera elementos verticales (13/01/2020)
6.4 m2 × 21.47 (22.76 con costes indirectos) = 145.66
Encofrado plano para elementos verticales de estructura (muros, etc.) con calidad de acabado cara vista, con madera cepillada y machihembrada, 22 mm de espesor mínimos, y 2 posturas máximas, sin pasadores, incluso molduras y berenjenos, velas, puntales, cimbras y andamiaje, desencofrado y limpieza.

| Código | Ud | Descripción | Rendimiento | Precio | Importe |
|---|---|---|---|---|---|
| MO0100300 | h | Oficial 1ª | 0.3036 | 18.05 | 5.4800 |
| MO0100500 | h | Ayudante | 0.3036 | 14.27 | 4.3324 |
| MO0100700 | h | Peón ordinario | 0.2082 | 13.65 | 2.8419 |
| MT0704020 | Kg | Alambre de atar 1,3 mm. | 0.22 | 2.7756 | 0.6106 |
| MT0704010 | Kg | Clavos del 10. | 0.2 | 0.8847 | 0.1769 |
| MT0801070 | m2 | Tabla pino M-H 22 mm. espesor (material) | 0.45 | 6.0543 | 2.7244 |
| MT0801060 | m3 | Madera de pino de encofrar 26 mm | 0.022 | 131.4078 | 2.8910 |
| MT0109010 | L | Desencofrante | 0.03 | 2.0904 | 0.0627 |
| MT0802020 | pp | Molduras y berenjenos, velas, punt., cimbras, etc entre 3 y 5 m. | 1 | 1.3011 | 1.3011 |
| MQ0602100 | h | Camión grúa de 6 t. | 0.026 | 35.6753 | 0.9276 |
| MQ1602030 | h | Máquina combinada para madera. | 0.1908 | 0.6245 | 0.1192 |
|  |  | Total |  |  | 21.47 |

| Medición | Uds. | Largo | Alto | Parcial |
|---|---|---|---|---|
|  | 4 | 0.8 | 2 | 6.400 |
| Total |  |  |  | 6.4 |

**U07030050** kg Suministro y colocación de acero para armaduras en barras B500S
12704.12 kg × 0.86 (0.91 con costes indirectos) = 11560.75

| Medición | Uds. | Largo | Ancho | Parcial |
|---|---|---|---|---|
| Soleras | 1 | 35.64 | 90 | 3207.600 |
| alzados | 1 | 73.6 | 100 | 7360.000 |
| losas | 1 | 7.86 | 120 | 943.200 |
| Pilares | 1 | 0.32 | 120 | 38.400 |
| 10% esperas y solapes | 1 | 0.1 | 11549.2 | 1154.920 |
| Subtotal |  |  |  | 12704.120 |
| Total |  |  |  | 12704.12 |

**U08010110** ml Barandilla acero inoxidable
64.6 ml × 146.4 (155.18 con costes indirectos) = 10024.63

| Medición | Uds. | Largo | Parcial |
|---|---|---|---|
|  | 1 | 16.2 | 16.200 |
|  | 2 | 11 | 22.000 |
|  | 2 | 1 | 2.000 |
|  | 4 | 5.5 | 22.000 |
|  | 3 | 0.8 | 2.400 |
| Subtotal |  |  | 64.600 |
| Total |  |  | 64.6 |

**U08080200** m2 Plataforma rejilla tramex PRFV 8x8 mm
10.78 m2 × 142.76 (151.33 con costes indirectos) = 1631.34

| Medición | Uds. | Largo | Ancho | Parcial |
|---|---|---|---|---|
|  | 1 | 4.9 | 2.2 | 10.780 |
| Total |  |  |  | 10.78 |

**U08010120** ml Escalera metálica
6.9 ml × 97.61 (103.47 con costes indirectos) = 713.94

**U08010070** m2 Plataforma de PRFV
3.92 m2 × 72.1 (76.43 con costes indirectos) = 299.61

| Medición | Uds. | Largo | Ancho | Parcial |
|---|---|---|---|---|
|  | 1 | 4.9 | 0.8 | 3.920 |
| Total |  |  |  | 3.92 |

**U07040020** ml Junta elastomérica estanquidad 300x10
47.4 ml × 12.12 (12.85 con costes indirectos) = 609.09

| Medición | Uds. | Largo | Parcial |
|---|---|---|---|
|  | 2 | 14.6 | 29.200 |
|  | 2 | 1.3 | 2.600 |
|  | 3 | 5.2 | 15.600 |
| Total |  |  | 47.4 |

##### 2.1.2.4 CLASIFICADOR DE ARENAS (13/01/2020)
Importe: 398.59
Relación comercial: 001, 499.73, 002

**U07010010** m3 HL 150/C/TM capa limpieza
0.39 m3 × 63.16 (66.95 con costes indirectos) = 26.11

| Medición | Uds. | Largo | Ancho | Alto | Parcial |
|---|---|---|---|---|---|
|  | 1 | 2.8 | 1.4 | 0.1 | 0.392 |
| Total |  |  |  |  | 0.39 |

**U07010212** m3 Hormigón armado HA-30/B/20/IV+Qb MR en cimentaciones
1.32 m3 × 77.37 (82.01 con costes indirectos) = 108.25

| Medición | Uds. | Largo | Ancho | Alto | Parcial |
|---|---|---|---|---|---|
|  | 1 | 2.8 | 1.4 | 0.3 | 1.176 |
|  | 4 | 0.3 | 0.3 | 0.4 | 0.144 |
| Total |  |  |  |  | 1.32 |

**U07020010** m2 Encofrado plano cimentaciones, solera, pozos y arquetas
4.44 m2 × 14.84 (15.73 con costes indirectos) = 69.84

| Medición | Uds. | Largo | Alto | Parcial |
|---|---|---|---|---|
|  | 2 | 2.8 | 0.3 | 1.680 |
|  | 2 | 1.4 | 0.3 | 0.840 |
|  | 16 | 0.3 | 0.4 | 1.920 |
| Total |  |  |  | 4.44 |

**U07030050** kg Suministro y colocación de acero para armaduras en barras B500S
116.16 kg × 0.86 (0.91 con costes indirectos) = 105.71

| Medición | Uds. | Largo | Alto | Parcial |
|---|---|---|---|---|
| Solera | 1 | 1.32 | 80 | 105.600 |
| 10% esperas y solapes | 1 | 0.1 | 105.6 | 10.560 |
| Total |  |  |  | 116.16 |

**U05060080** Ud Arqueta de registro 50x50x60 1/2 tapa hierro (13/01/2020)
1 Ud × 83.66 (88.68 con costes indirectos) = 88.68
Arqueta de registro de dimensiones interiores 50x50x60 cm, realizada con fábrica de ladrillo perforado de 1/2 pie de espesor, recibido con mortero de cemento 1:6, sobre solera de hormigón de HM 20/P/20/I de 20 cm de espesor, enfoscado y bruñida interiormente, incluso cerco y tapa de hierro fundido.

| Código | Ud | Descripción | Rendimiento | Precio | Importe |
|---|---|---|---|---|---|
| MO0100300 | h | Oficial 1ª | 1.7348 | 18.05 | 31.3131 |
| MO0100600 | h | Peón especialista | 0.8674 | 13.98 | 12.1263 |
| AUX003070 | m3 | Hormigón en masa tipo HM-20 | 0.059 | 78.4038 | 4.6258 |
| MT1001060 | Ud | Ladrillo perforado tosco 24x11,5x7 cm (material) | 85 | 0.1388 | 11.7980 |
| AUX002020 | m3 | Mortero de cemento (1/6) M-250 | 0.062 | 57.685 | 3.5765 |
| MT0705035 | m2 | Malla 15x30x5; 1,564 kg/m2. (material) | 0.56 | 0.9541 | 0.5343 |
| MT0335240 | Ud | Tapa cuadrada hierro fundido 60x60 cm. (material) | 1 | 19.6895 | 19.6895 |
|  |  | Total |  |  | 83.66 |

Relación comercial: 000, 13.6, 001, 0, 002

##### 2.1.2.5 CONCENTRADOR DE GRASAS (13/01/2020)
Importe: 304.58
Relación comercial: 001, 400.38, 002

**U07010010** m3 HL 150/C/TM capa limpieza
0.24 m3 × 63.16 (66.95 con costes indirectos) = 16.07

| Medición | Uds. | Largo | Ancho | Alto | Parcial |
|---|---|---|---|---|---|
|  | 1 | 2 | 1.2 | 0.1 | 0.240 |
| Total |  |  |  |  | 0.24 |

**U07010212** m3 Hormigón armado HA-30/B/20/IV+Qb MR en cimentaciones
0.86 m3 × 77.37 (82.01 con costes indirectos) = 70.53

| Medición | Uds. | Largo | Ancho | Alto | Parcial |
|---|---|---|---|---|---|
|  | 1 | 2 | 1.2 | 0.3 | 0.720 |
|  | 4 | 0.3 | 0.3 | 0.4 | 0.144 |
| Total |  |  |  |  | 0.86 |

**U07020010** m2 Encofrado plano cimentaciones, solera, pozos y arquetas
3.84 m2 × 14.84 (15.73 con costes indirectos) = 60.40

| Medición | Uds. | Largo | Alto | Parcial |
|---|---|---|---|---|
|  | 2 | 2 | 0.3 | 1.200 |
|  | 2 | 1.2 | 0.3 | 0.720 |
|  | 16 | 0.3 | 0.4 | 1.920 |
| Total |  |  |  | 3.84 |

**U07030050** kg Suministro y colocación de acero para armaduras en barras B500S
75.71 kg × 0.86 (0.91 con costes indirectos) = 68.90

| Medición | Uds. | Largo | Alto | Parcial |
|---|---|---|---|---|
| Solera | 1 | 0.86 | 80 | 68.800 |
| 10% esperas y solapes | 1 | 0.1 | 69.12 | 6.912 |
| Total |  |  |  | 75.71 |

**U05060080** Ud Arqueta de registro 50x50x60 1/2 tapa hierro
1 Ud × 83.66 (88.68 con costes indirectos) = 88.68

##### 2.1.2.6 ARQUETA CAUDALÍMETRO AGUA PRETRATADA (13/01/2020)
Importe: 3980.07

**U01020020** m3 Excavación a cielo abierto, med. mecán. terreno medio
94.51 m3 × 2.07 (2.19 con costes indirectos) = 206.98

| Medición | Uds. | Largo | Ancho | Alto | Parcial |
|---|---|---|---|---|---|
|  | 1 | 0.33 | 93.9 | 3.05 | 94.510 |
| Total |  |  |  |  | 94.51 |

**U01030310** m3 Relleno trasdós muros suelos adecuados de préstamos
83.17 m3 × 9.49 (10.06 con costes indirectos) = 836.69

| Medición | Uds. | Largo | Ancho | Alto | Parcial |
|---|---|---|---|---|---|
| Excavacion | 1 | 95.37 |  |  | 95.370 |
| A deducir | -1 | 2 | 2 | 3.05 | -12.200 |
| Subtotal |  |  |  |  | 83.170 |
| Total |  |  |  |  | 83.17 |

**U12000030** m3 Carga, tte. y descarga a vertedero 10km<d <30 km prod. res. exc.
95.37 m3 × 11.72 (12.42 con costes indirectos) = 1184.50

| Medición | Uds. | Largo | Parcial |
|---|---|---|---|
| Excavacion | 1 | 95.37 | 95.370 |
| Total |  |  | 95.37 |

**U09012010** m3 Relleno de material granular en consolidacion de terrreno
3.6 m3 × 16.41 (17.39 con costes indirectos) = 62.60

| Medición | Uds. | Largo | Ancho | Alto | Parcial |
|---|---|---|---|---|---|
|  | 1 | 2 | 2 | 0.9 | 3.600 |
| Total |  |  |  |  | 3.6 |

**U07010010** m3 HL 150/C/TM capa limpieza
0.4 m3 × 63.16 (66.95 con costes indirectos) = 26.78

| Medición | Uds. | Largo | Ancho | Alto | Parcial |
|---|---|---|---|---|---|
|  | 1 | 2 | 2 | 0.1 | 0.400 |
| Total |  |  |  |  | 0.4 |

**U07010212** m3 Hormigón armado HA-30/B/20/IV+Qb MR en cimentaciones
1.2 m3 × 77.37 (82.01 con costes indirectos) = 98.41

| Medición | Uds. | Largo | Ancho | Alto | Parcial |
|---|---|---|---|---|---|
|  | 1 | 2 | 2 | 0.3 | 1.200 |
| Total |  |  |  |  | 1.2 |

**U07010214** m3 Hormigón armado HA-30/B/20/IV+Qb MR en muros
3.41 m3 × 80.46 (85.29 con costes indirectos) = 290.84

| Medición | Uds. | Largo | Ancho | Alto | Parcial |
|---|---|---|---|---|---|
|  | 2 | 2 | 0.25 | 1.95 | 1.950 |
|  | 2 | 1.5 | 0.25 | 1.95 | 1.463 |
| Subtotal |  |  |  |  | 3.413 |
| Total |  |  |  |  | 3.41 |

**U07020010** m2 Encofrado plano cimentaciones, solera, pozos y arquetas
2.4 m2 × 14.84 (15.73 con costes indirectos) = 37.75

| Medición | Uds. | Largo | Alto | Parcial |
|---|---|---|---|---|
|  | 4 | 2 | 0.3 | 2.400 |
| Total |  |  |  | 2.4 |

**U07020080** m2 Encofrado plano metalicos elementos verticales
27.3 m2 × 19.73 (20.91 con costes indirectos) = 570.84

| Medición | Uds. | Largo | Alto | Parcial |
|---|---|---|---|---|
|  | 4 | 2 | 1.95 | 15.600 |
|  | 4 | 1.5 | 1.95 | 11.700 |
| Subtotal |  |  |  | 27.300 |
| Total |  |  |  | 27.3 |

**U07030050** kg Suministro y colocación de acero para armaduras en barras B500S
493.9 kg × 0.86 (0.91 con costes indirectos) = 449.45

| Medición | Uds. | Largo | Alto | Parcial |
|---|---|---|---|---|
| Soleras | 1 | 1.2 | 90 | 108.000 |
|  | 1 | 3.41 | 100 | 341.000 |
| Subtotal |  |  |  | 449.000 |
| 10% esperas y solapes | 1 | 0.1 | 449 | 44.900 |
| Subtotal |  |  |  | 44.900 |
| Total |  |  |  | 493.9 |

**U08010070** m2 Plataforma de PRFV
2.25 m2 × 72.1 (76.43 con costes indirectos) = 171.97

| Medición | Uds. | Largo | Ancho | Parcial |
|---|---|---|---|---|
|  | 1 | 1.5 | 1.5 | 2.250 |
| Total |  |  |  | 2.25 |

**U05070340** Ud Pate con alma y muelas de acero y revest. polipropileno
6 Ud × 6.8 (7.21 con costes indirectos) = 43.26

#### 2.1.3 ARQUETA DE REPARTO A REACTORES BIOLÓGICOS (13/01/2020)
Importe: 16540.56

**U01020020** m3 Excavación a cielo abierto, med. mecán. terreno medio
154.16 m3 × 2.07 (2.19 con costes indirectos) = 337.61

| Medición | Uds. | Largo | Ancho | Alto | Parcial |
|---|---|---|---|---|---|
|  | 1 | 0.33 | 161.09 | 2.9 | 154.163 |
| Total |  |  |  |  | 154.16 |

**U01030310** m3 Relleno trasdós muros suelos adecuados de préstamos
114.36 m3 × 9.49 (10.06 con costes indirectos) = 1150.46

| Medición | Uds. | Largo | Ancho | Alto | Parcial |
|---|---|---|---|---|---|
| Excavacion | 1 | 155.57 |  |  | 155.570 |
| A deducir | -1 | 4.9 | 2.9 | 2.9 | -41.209 |
| Total |  |  |  |  | 114.36 |

**U12000030** m3 Carga, tte. y descarga a vertedero 10km<d <30 km prod. res. exc.
155.57 m3 × 11.72 (12.42 con costes indirectos) = 1932.18

| Medición | Uds. | Largo | Parcial |
|---|---|---|---|
| Excavacion | 1 | 155.57 | 155.570 |
| Total |  |  | 155.57 |

**U09012010** m3 Relleno de material granular en consolidacion de terrreno
12.79 m3 × 16.41 (17.39 con costes indirectos) = 222.42

| Medición | Uds. | Largo | Ancho | Alto | Parcial |
|---|---|---|---|---|---|
|  | 1 | 4.9 | 2.9 | 0.9 | 12.789 |
| Total |  |  |  |  | 12.79 |

**U07010010** m3 HL 150/C/TM capa limpieza
1.42 m3 × 63.16 (66.95 con costes indirectos) = 95.07

| Medición | Uds. | Largo | Ancho | Alto | Parcial |
|---|---|---|---|---|---|
|  | 1 | 4.9 | 2.9 | 0.1 | 1.421 |
| Total |  |  |  |  | 1.42 |

**U07010212** m3 Hormigón armado HA-30/B/20/IV+Qb MR en cimentaciones
5.68 m3 × 77.37 (82.01 con costes indirectos) = 465.82

| Medición | Uds. | Largo | Ancho | Alto | Parcial |
|---|---|---|---|---|---|
|  | 1 | 4.9 | 2.9 | 0.4 | 5.684 |
| Total |  |  |  |  | 5.68 |

**U07010214** m3 Hormigón armado HA-30/B/20/IV+Qb MR en muros
23.09 m3 × 80.46 (85.29 con costes indirectos) = 1969.35

| Medición | Uds. | Largo | Ancho | Alto | Parcial |
|---|---|---|---|---|---|
|  | 2 | 4.9 | 0.3 | 4.02 | 11.819 |
|  | 2 | 2.3 | 0.3 | 4.02 | 5.548 |
|  | 1 | 1.3 | 0.3 | 4.02 | 1.568 |
|  | 2 | 2 | 0.3 | 3.46 | 4.152 |
| Subtotal |  |  |  |  | 23.087 |
| Total |  |  |  |  | 23.09 |

**U07020010** m2 Encofrado plano cimentaciones, solera, pozos y arquetas
6.24 m2 × 14.84 (15.73 con costes indirectos) = 98.16

| Medición | Uds. | Largo | Alto | Parcial |
|---|---|---|---|---|
|  | 2 | 4.9 | 0.4 | 3.920 |
|  | 2 | 2.9 | 0.4 | 2.320 |
| Subtotal |  |  |  | 6.240 |
| Total |  |  |  | 6.24 |

**U07020080** m2 Encofrado plano metalicos elementos verticales
153.9 m2 × 19.73 (20.91 con costes indirectos) = 3218.05

| Medición | Uds. | Largo | Alto | Parcial |
|---|---|---|---|---|
|  | 4 | 4.9 | 4.02 | 78.792 |
|  | 4 | 2.3 | 4.02 | 36.984 |
|  | 2 | 1.3 | 4.02 | 10.452 |
|  | 4 | 2 | 3.46 | 27.680 |
| Subtotal |  |  |  | 153.908 |
| Total |  |  |  | 153.9 |

**U07030050** kg Suministro y colocación de acero para armaduras en barras B500S
2785.75 kg × 0.86 (0.91 con costes indirectos) = 2535.03

| Medición | Uds. | Largo | Ancho | Parcial |
|---|---|---|---|---|
| Soleras | 1 | 5.68 | 80 | 454.400 |
| alzados | 1 | 23.09 | 90 | 2078.100 |
| 10% esperas y solapes | 1 | 0.1 | 2532.5 | 253.250 |
| Subtotal |  |  |  | 2785.750 |
| Total |  |  |  | 2785.75 |

**U08010110** ml Barandilla acero inoxidable
14.6 ml × 146.4 (155.18 con costes indirectos) = 2265.63

| Medición | Uds. | Largo | Parcial |
|---|---|---|---|
|  | 2 | 4.9 | 9.800 |
|  | 1 | 2.9 | 2.900 |
|  | 1 | 1.9 | 1.900 |
| Total |  |  | 14.6 |

**U08080200** m2 Plataforma rejilla tramex PRFV 8x8 mm
9.89 m2 × 142.76 (151.33 con costes indirectos) = 1496.65

| Medición | Uds. | Largo | Ancho | Parcial |
|---|---|---|---|---|
|  | 1 | 4.3 | 2.3 | 9.890 |
| Total |  |  |  | 9.89 |

**U08010120** ml Escalera metálica
5.5 ml × 97.61 (103.47 con costes indirectos) = 569.09

**U07040020** ml Junta elastomérica estanquidad 300x10
14.4 ml × 12.12 (12.85 con costes indirectos) = 185.04

| Medición | Uds. | Largo | Parcial |
|---|---|---|---|
|  | 2 | 4.6 | 9.200 |
|  | 2 | 2.6 | 5.200 |
| Total |  |  | 14.4 |

#### 2.1.4 REACTOR BIOLOGICO (31/03/2014)
Importe: 333382.78

**U01020020** m3 Excavación a cielo abierto, med. mecán. terreno medio
3413.17 m3 × 2.07 (2.19 con costes indirectos) = 7474.84

| Medición | Uds. | Largo | Ancho | Alto | Parcial |
|---|---|---|---|---|---|
|  | 1 | 0.33 | 3566.53 | 2.9 | 3413.169 |
| Total |  |  |  |  | 3413.17 |

**U01020025** m3 Excavación a cielo abierto, med. mecán. terreno medio con agotam
1125.97 m3 × 3.31 (3.51 con costes indirectos) = 3952.15

| Medición | Uds. | Largo | Ancho | Alto | Parcial |
|---|---|---|---|---|---|
|  | 1 | 48.1 | 22.95 | 1.02 | 1125.973 |
| Total |  |  |  |  | 1125.97 |

**U01020700** m2 Entibación de zanjas o pozos con paneles metálicos
240.68 m2 × 17.49 (18.54 con costes indirectos) = 4462.21

| Medición | Uds. | Largo | Alto | Parcial |
|---|---|---|---|---|
|  | 2 | 48.1 | 2.02 | 194.324 |
|  | 1 | 22.95 | 2.02 | 46.359 |
| Subtotal |  |  |  | 240.683 |
| Total |  |  |  | 240.68 |

**U01030310** m3 Relleno trasdós muros suelos adecuados de préstamos
699.68 m3 × 9.49 (10.06 con costes indirectos) = 7038.78

| Medición | Uds. | Largo | Ancho | Alto | Parcial |
|---|---|---|---|---|---|
| Excavaciones | 1 | 3444.2 |  |  | 3444.200 |
| Subtotal |  |  |  |  | 3444.200 |
|  | 1 | 1123.52 |  |  | 1123.520 |
| Subtotal |  |  |  |  | 1123.520 |
| A deducir | -1 | 47.1 | 20.95 | 3.92 | -3868.040 |
| Total |  |  |  |  | 699.68 |

**U12000030** m3 Carga, tte. y descarga a vertedero 10km<d <30 km prod. res. exc.
4570.17 m3 × 11.72 (12.42 con costes indirectos) = 56761.51

| Medición | Uds. | Largo | Parcial |
|---|---|---|---|
| Excavaciones | 1 | 3444.2 | 3444.200 |
|  | 1 | 1125.97 | 1125.970 |
| Subtotal |  |  | 4570.170 |
| Total |  |  | 4570.17 |

**U09012010** m3 Relleno de material granular en consolidacion de terrreno
888.07 m3 × 16.41 (17.39 con costes indirectos) = 15443.54

| Medición | Uds. | Largo | Ancho | Alto | Parcial |
|---|---|---|---|---|---|
|  | 1 | 47.1 | 20.95 | 0.9 | 888.071 |
| Total |  |  |  |  | 888.07 |

**U07010010** m3 HL 150/C/TM capa limpieza
98.67 m3 × 63.16 (66.95 con costes indirectos) = 6605.96

| Medición | Uds. | Largo | Ancho | Alto | Parcial |
|---|---|---|---|---|---|
|  | 1 | 47.1 | 20.95 | 0.1 | 98.675 |
| Total |  |  |  |  | 98.67 |

**U07010212** m3 Hormigón armado HA-30/B/20/IV+Qb MR en cimentaciones
493.37 m3 × 77.37 (82.01 con costes indirectos) = 40461.27

| Medición | Uds. | Largo | Ancho | Alto | Parcial |
|---|---|---|---|---|---|
|  | 1 | 47.1 | 20.95 | 0.5 | 493.373 |
| Total |  |  |  |  | 493.37 |

**U07010214** m3 Hormigón armado HA-30/B/20/IV+Qb MR en muros
325.76 m3 × 80.46 (85.29 con costes indirectos) = 27784.07

| Medición | Uds. | Largo | Ancho | Alto | Parcial |
|---|---|---|---|---|---|
| Biologico | 2 | 47.1 | 0.45 | 4.73 | 200.505 |
| Subtotal |  |  |  |  | 200.505 |
|  | 1 | 20.05 | 0.45 | 4.73 | 42.676 |
| Subtotal |  |  |  |  | 42.676 |
|  | 1 | 8 | 0.45 | 4.73 | 17.028 |
| Subtotal |  |  |  |  | 17.028 |
|  | 1 | 3.65 | 0.45 | 4.73 | 7.769 |
| Subtotal |  |  |  |  | 7.769 |
| Vertedero | 1 | 8.45 | 0.45 | 4 | 15.210 |
| Deflectores | 1 | 19 | 0.3 | 4.73 | 26.961 |
|  | 1 | 11 | 0.3 | 4.73 | 15.609 |
| Subtotal |  |  |  |  | 57.780 |
| Total |  |  |  |  | 325.76 |

**U07010216** m3 Hormigón armado HA-30/B/20/IV+Qb MR en losas
22.11 m3 × 85.63 (90.77 con costes indirectos) = 2006.92

| Medición | Uds. | Largo | Ancho | Alto | Parcial |
|---|---|---|---|---|---|
| Pasarelas | 2 | 46.2 | 0.85 | 0.2 | 15.708 |
|  | 1 | 18.3 | 0.85 | 0.2 | 3.111 |
|  | 2 | 18.3 | 0.45 | 0.2 | 3.294 |
| Subtotal |  |  |  |  | 22.113 |
| Total |  |  |  |  | 22.11 |

**U07020010** m2 Encofrado plano cimentaciones, solera, pozos y arquetas
78.53 m2 × 14.84 (15.73 con costes indirectos) = 1235.28

| Medición | Uds. | Largo | Alto | Parcial |
|---|---|---|---|---|
|  | 2 | 47.1 | 0.5 | 47.100 |
|  | 3 | 20.95 | 0.5 | 31.425 |
| Subtotal |  |  |  | 78.525 |
| Total |  |  |  | 78.53 |

**U07020080** m2 Encofrado plano metalicos elementos verticales
1542.41 m2 × 19.73 (20.91 con costes indirectos) = 32251.79

| Medición | Uds. | Largo | Alto | Parcial |
|---|---|---|---|---|
| Biologico | 4 | 47.1 | 4.73 | 891.132 |
|  | 2 | 20.05 | 4.73 | 189.673 |
|  | 2 | 8 | 4.73 | 75.680 |
|  | 2 | 3.65 | 4.73 | 34.529 |
| Vertedero | 2 | 8.45 | 4 | 67.600 |
| Deflectores | 2 | 19 | 4.73 | 179.740 |
|  | 2 | 11 | 4.73 | 104.060 |
| Subtotal |  |  |  | 1542.414 |
| Total |  |  |  | 1542.41 |

**U07020040** m2 Encofrado plano metalico elementos horizontales
110.57 m2 × 19.99 (21.19 con costes indirectos) = 2342.98

| Medición | Uds. | Largo | Ancho | Parcial |
|---|---|---|---|---|
| Pasarelas | 2 | 46.2 | 0.85 | 78.540 |
|  | 1 | 18.3 | 0.85 | 15.555 |
|  | 2 | 18.3 | 0.45 | 16.470 |
| Subtotal |  |  |  | 110.565 |
| Total |  |  |  | 110.57 |

**U07030050** kg Suministro y colocación de acero para armaduras en barras B500S
87595.75 kg × 0.86 (0.91 con costes indirectos) = 79712.13

| Medición | Uds. | Largo | Ancho | Parcial |
|---|---|---|---|---|
| Soleras | 1 | 493.37 | 90 | 44403.300 |
| alzados | 1 | 325.76 | 100 | 32576.000 |
| losas | 1 | 22.11 | 120 | 2653.200 |
| 10% esperas y solapes | 1 | 0.1 | 79632.5 | 7963.250 |
| Subtotal |  |  |  | 87595.750 |
| Total |  |  |  | 87595.75 |

**U08010110** ml Barandilla acero inoxidable
258 ml × 146.4 (155.18 con costes indirectos) = 40036.44

| Medición | Uds. | Largo | Parcial |
|---|---|---|---|
|  | 4 | 46.2 | 184.800 |
|  | 4 | 18.3 | 73.200 |
| Subtotal |  |  | 258.000 |
| Total |  |  | 258 |

**U08010120** ml Escalera metálica
26.5 ml × 97.61 (103.47 con costes indirectos) = 2741.96

| Medición | Uds. | Largo | Parcial |
|---|---|---|---|
|  | 5 | 5.3 | 26.500 |
| Total |  |  | 26.5 |

**U07040020** ml Junta elastomérica estanquidad 300x10
134.2 ml × 12.12 (12.85 con costes indirectos) = 1724.47

| Medición | Uds. | Largo | Parcial |
|---|---|---|---|
|  | 2 | 46.65 | 93.300 |
|  | 2 | 20.45 | 40.900 |
| Total |  |  | 134.2 |

**U07040130** ml Ejecución de juntas de dilatación en muros (31/03/2014)
10 ml × 46.98 (49.8 con costes indirectos) = 498.00
Ejecución de juntas de dilatación en muros, comprendiendo: Preparación de superficies por medios mecánicos y ejecución de cajero, colocación de fondo de junta (molde inerte), adhesivo Epoxi, Elastómero tixotrópico, Laminado y Recubrimiento de Acabado.

| Código | Ud | Descripción | Rendimiento | Precio | Importe |
|---|---|---|---|---|---|
| MO0100300 | h | Oficial 1ª | 0.67 | 18.05 | 12.0935 |
| MO0100700 | h | Peón ordinario | 0.23 | 13.65 | 3.1395 |
| MT1204510 | Kg | Adhesivo epoxi (material; 31/03/2014) | 0.2 | 9 | 1.8000 |
| MT1204530 | Kg | Elastómero (material; 31/03/2014) | 1.5 | 10.5 | 15.7500 |
| MT1204680 | Kg | Laminado (material; 31/03/2014) | 1 | 8.25 | 8.2500 |
| MT1204690 | Kg | Recubrimiento de acabado (material; 31/03/2014) | 0.2 | 8.25 | 1.6500 |
| MT1204560 | Ud | Fondo de junta (material; 31/03/2014) | 1 | 0.3 | 0.3000 |
| MQ1700010 | Ud | Medios aux. específicos para juntas muros (maquinaria; 31/03/2014) | 1 | 2.5 | 2.5000 |
| MQ1701010 | Ud | Medios aux. comunes imperm. integral de depósitos (maquinaria; 31/03/2014) | 1 | 1.5 | 1.5000 |
|  |  | Total |  |  | 46.98 |

| Medición | Uds. | Largo | Parcial |
|---|---|---|---|
|  | 2 | 5 | 10.000 |
| Total |  |  | 10 |

**U07040140** ml Ejecución de juntas de dilatación en solera (31/03/2014)
20.95 ml × 38.21 (40.5 con costes indirectos) = 848.48
Ejecución de juntas de dilatación en solera, comprendiendo: Preparación de superficies por medios mecánicos y ejecución de cajero, colocación de fondo de junta (molde inerte), adhesivo Epoxi, Elastómero tixotrópico, Laminado y Recubrimiento de Acabado.

| Código | Ud | Descripción | Rendimiento | Precio | Importe |
|---|---|---|---|---|---|
| MO0100300 | h | Oficial 1ª | 0.33 | 18.05 | 5.9565 |
| MO0100700 | h | Peón ordinario | 0.11 | 13.65 | 1.5015 |
| MT1204510 | Kg | Adhesivo epoxi | 0.2 | 9 | 1.8000 |
| MT1204530 | Kg | Elastómero | 1.5 | 10.5 | 15.7500 |
| MT1204680 | Kg | Laminado | 1 | 8.25 | 8.2500 |
| MT1204690 | Kg | Recubrimiento de acabado | 0.2 | 8.25 | 1.6500 |
| MT1204560 | Ud | Fondo de junta | 1 | 0.3 | 0.3000 |
| MQ1700020 | Ud | Medios aux. específicos juntas solera y media caña (maquinaria; 31/03/2014) | 1 | 1.5 | 1.5000 |
| MQ1701010 | Ud | Medios aux. comunes imperm. integral de depósitos | 1 | 1.5 | 1.5000 |
|  |  | Total |  |  | 38.21 |

#### 2.1.5 SALIDA DE LICOR MIXTO, CAMARA DE CLORACION Y BOMBEO DE FANGOS (31/03/2014)
Importe: 65012.18

**U01020020** m3 Excavación a cielo abierto, med. mecán. terreno medio
434.99 m3 × 2.07 (2.19 con costes indirectos) = 952.63

| Medición | Uds. | Largo | Ancho | Alto | Parcial |
|---|---|---|---|---|---|
|  | 1 | 6.55 | 22.9 | 2.9 | 434.986 |
| Total |  |  |  |  | 434.99 |

**U01020025** m3 Excavación a cielo abierto, med. mecán. terreno medio con agotam
152.99 m3 × 3.31 (3.51 con costes indirectos) = 536.99

| Medición | Uds. | Largo | Ancho | Alto | Parcial |
|---|---|---|---|---|---|
|  | 1 | 6.55 | 22.9 | 1.02 | 152.995 |
| Total |  |  |  |  | 152.99 |

**U01020700** m2 Entibación de zanjas o pozos con paneles metálicos
35.55 m2 × 17.49 (18.54 con costes indirectos) = 659.10

| Medición | Uds. | Largo | Alto | Parcial |
|---|---|---|---|---|
|  | 2 | 8.8 | 2.02 | 35.552 |
| Total |  |  |  | 35.55 |

**U01030310** m3 Relleno trasdós muros suelos adecuados de préstamos
51.36 m3 × 9.49 (10.06 con costes indirectos) = 516.68

| Medición | Uds. | Largo | Ancho | Alto | Parcial |
|---|---|---|---|---|---|
| Excavaciones | 1 | 434.99 |  |  | 434.990 |
| Subtotal |  |  |  |  | 434.990 |
|  | 1 | 153 |  |  | 153.000 |
| Subtotal |  |  |  |  | 153.000 |
| A deducir | -1 | 6.55 | 20.9 | 3.92 | -536.628 |
| Total |  |  |  |  | 51.36 |

**U12000030** m3 Carga, tte. y descarga a vertedero 10km<d <30 km prod. res. exc.
587.99 m3 × 11.72 (12.42 con costes indirectos) = 7302.84

| Medición | Uds. | Largo | Parcial |
|---|---|---|---|
| Excavaciones | 1 | 434.99 | 434.990 |
|  | 1 | 153 | 153.000 |
| Subtotal |  |  | 587.990 |
| Total |  |  | 587.99 |

**U09012010** m3 Relleno de material granular en consolidacion de terrreno
123.21 m3 × 16.41 (17.39 con costes indirectos) = 2142.62

| Medición | Uds. | Largo | Ancho | Alto | Parcial |
|---|---|---|---|---|---|
|  | 1 | 6.55 | 20.9 | 0.9 | 123.206 |
| Total |  |  |  |  | 123.21 |

**U07010010** m3 HL 150/C/TM capa limpieza
13.69 m3 × 63.16 (66.95 con costes indirectos) = 916.55

| Medición | Uds. | Largo | Ancho | Alto | Parcial |
|---|---|---|---|---|---|
|  | 1 | 6.55 | 20.9 | 0.1 | 13.690 |
| Total |  |  |  |  | 13.69 |

**U07010212** m3 Hormigón armado HA-30/B/20/IV+Qb MR en cimentaciones
68.45 m3 × 77.37 (82.01 con costes indirectos) = 5613.58

| Medición | Uds. | Largo | Ancho | Alto | Parcial |
|---|---|---|---|---|---|
|  | 1 | 6.55 | 20.9 | 0.5 | 68.448 |
| Total |  |  |  |  | 68.45 |

**U07010214** m3 Hormigón armado HA-30/B/20/IV+Qb MR en muros
72.45 m3 × 80.46 (85.29 con costes indirectos) = 6179.26

| Medición | Uds. | Largo | Ancho | Alto | Parcial |
|---|---|---|---|---|---|
| Exteriores | 2 | 8.8 | 0.45 | 4.32 | 34.214 |
| Subtotal |  |  |  |  | 34.214 |
| Bombeo fangos | 1 | 5.5 | 0.45 | 4.32 | 10.692 |
| Subtotal |  |  |  |  | 10.692 |
| Cloración | 1 | 4.15 | 0.45 | 4.32 | 8.068 |
| Subtotal |  |  |  |  | 8.068 |
|  | 1 | 5.7 | 0.45 | 4.32 | 11.081 |
| Subtotal |  |  |  |  | 11.081 |
| Deflectores | 2 | 4 | 0.3 | 3.5 | 8.400 |
| Subtotal |  |  |  |  | 8.400 |
| Total |  |  |  |  | 72.45 |

**U07010216** m3 Hormigón armado HA-30/B/20/IV+Qb MR en losas
8.88 m3 × 85.63 (90.77 con costes indirectos) = 806.04

| Medición | Uds. | Largo | Ancho | Alto | Parcial |
|---|---|---|---|---|---|
| Agua industrial | 1 | 6.55 | 3.1 | 0.25 | 5.076 |
| Bombeo fangos | 1 | 6.55 | 3.35 | 0.25 | 5.486 |
| A deducir | -3 | 1.5 | 1 | 0.25 | -1.125 |
|  | -2 | 1 | 0.8 | 0.25 | -0.400 |
|  | -1 | 0.8 | 0.8 | 0.25 | -0.160 |
| Subtotal |  |  |  |  | 8.877 |
| Total |  |  |  |  | 8.88 |

**U07020010** m2 Encofrado plano cimentaciones, solera, pozos y arquetas
8.8 m2 × 14.84 (15.73 con costes indirectos) = 138.42

| Medición | Uds. | Largo | Alto | Parcial |
|---|---|---|---|---|
|  | 2 | 8.8 | 0.5 | 8.800 |
| Total |  |  |  | 8.8 |

**U07020080** m2 Encofrado plano metalicos elementos verticales
340.69 m2 × 19.73 (20.91 con costes indirectos) = 7123.83

| Medición | Uds. | Largo | Alto | Parcial |
|---|---|---|---|---|
| Exteriores | 4 | 8.8 | 4.32 | 152.064 |
| Bombeo fangos | 2 | 5.5 | 4.32 | 47.520 |
| Cloración | 2 | 4.15 | 4.32 | 35.856 |
|  | 2 | 5.7 | 4.32 | 49.248 |
| Deflectores | 4 | 4 | 3.5 | 56.000 |
| Subtotal |  |  |  | 340.688 |
| Total |  |  |  | 340.69 |

**U07020040** m2 Encofrado plano metalico elementos horizontales
42.25 m2 × 19.99 (21.19 con costes indirectos) = 895.28

| Medición | Uds. | Largo | Ancho | Parcial |
|---|---|---|---|---|
| Agua industrial | 1 | 6.55 | 3.1 | 20.305 |
| Bombeo fangos | 1 | 6.55 | 3.35 | 21.943 |
| Subtotal |  |  |  | 42.248 |
| Total |  |  |  | 42.25 |

**U07030050** kg Suministro y colocación de acero para armaduras en barras B500S
15918.21 kg × 0.86 (0.91 con costes indirectos) = 14485.57

| Medición | Uds. | Largo | Ancho | Parcial |
|---|---|---|---|---|
| Soleras | 1 | 68.45 | 90 | 6160.500 |
| alzados | 1 | 72.45 | 100 | 7245.000 |
| losas | 1 | 8.88 | 120 | 1065.600 |
| 10% esperas y solapes | 1 | 0.1 | 14471.1 | 1447.110 |
| Subtotal |  |  |  | 15918.210 |
| Total |  |  |  | 15918.21 |

**U08010110** ml Barandilla acero inoxidable
58.35 ml × 146.4 (155.18 con costes indirectos) = 9054.75

| Medición | Uds. | Largo | Parcial |
|---|---|---|---|
|  | 1 | 18.3 | 18.300 |
|  | 2 | 8.8 | 17.600 |
|  | 2 | 4.7 | 9.400 |
|  | 1 | 13.05 | 13.050 |
| Subtotal |  |  | 58.350 |
| Total |  |  | 58.35 |

**U08080200** m2 Plataforma rejilla tramex PRFV 8x8 mm
16.05 m2 × 142.76 (151.33 con costes indirectos) = 2428.85

| Medición | Uds. | Largo | Ancho | Parcial |
|---|---|---|---|---|
|  | 1 | 13.05 | 1 | 13.050 |
| Sala agua industrial | 1 | 3 | 1 | 3.000 |
| Subtotal |  |  |  | 16.050 |
| Total |  |  |  | 16.05 |

**U08010120** ml Escalera metálica
5.6 ml × 97.61 (103.47 con costes indirectos) = 579.43

**U08010070** m2 Plataforma de PRFV
6.74 m2 × 72.1 (76.43 con costes indirectos) = 515.14

| Medición | Uds. | Largo | Ancho | Parcial |
|---|---|---|---|---|
|  | 3 | 1.5 | 1 | 4.500 |
| Subtotal |  |  |  | 4.500 |
|  | 2 | 1 | 0.8 | 1.600 |
|  | 1 | 0.8 | 0.8 | 0.640 |
| Subtotal |  |  |  | 2.240 |
| Total |  |  |  | 6.74 |

**U05070340** Ud Pate con alma y muelas de acero y revest. polipropileno
15 Ud × 6.8 (7.21 con costes indirectos) = 108.15

**U08040070** m2 Carpintería metálica de acero galvanizado, practicable. (13/01/2020)
2.5 m2 × 174.82 (185.31 con costes indirectos) = 463.28
Carpintería metálica de acero galvanizado, en ventanas o puertas practicables, con perfiles conformados en frío de acero galvanizado de 1 mm de espesor, formando bastidor con despiece en retícula cuadrada o rectangular, con junquillos a presión de fleje de acero galvanizado de 0,5 mm de espesor con cantoneras en encuentro; patillas para anclaje de 10 cm i/corte, preparación y soldadura de perfiles en taller, ajuste y montaje en obra, pintura, i/ recibido de albañilería. Según NTE-FCA.

| Código | Ud | Descripción | Rendimiento | Precio | Importe |
|---|---|---|---|---|---|
| MO0100300 | h | Oficial 1ª | 0.1735 | 18.05 | 3.1317 |
| MO0100400 | h | Oficial 2ª | 0.1735 | 14.67 | 2.5452 |
| MT1302050 | m2 | Carpintería metálica de acero galvanizado, en ventanas o puertas practicables, incluso herrajes de colgar y seguridad, recibido en fábrica, pintura. (material) | 1 | 169.1388 | 169.1388 |
|  |  | Total |  |  | 174.82 |

| Medición | Uds. | Largo | Alto | Parcial |
|---|---|---|---|---|
| Sala agua industrial | 1 | 1 | 2.5 | 2.500 |
| Total |  |  |  | 2.5 |

**U08050060** m2 Doble acristalamiento aislante 4/6/4 (13/01/2020)
3 m2 × 25.43 (26.96 con costes indirectos) = 80.88
Doble acristalamiento aislante formado por dos lunas incoloras de 4 mm y cámara de aire deshidratado de 6 mm con perfil separador de aluminio y doble sellado perimetral, fijación sobre carpintería e incluso cortes de vidrio y colocación de junquillos, según normativa vigente.

| Código | Ud | Descripción | Rendimiento | Precio | Importe |
|---|---|---|---|---|---|
| MO0100300 | h | Oficial 1ª | 0.1735 | 18.05 | 3.1317 |
| MT1401150 | m2 | Doble acristalamiento aislante formado por dos lunas incoloras de 4 mm y cámara de aire deshidratado de 6 mm con perfil separador de aluminio. (material) | 1 | 16.8358 | 16.8358 |
| MT1401250 | ml | Sellado silicona (material) | 7 | 0.7806 | 5.4642 |
|  |  | Total |  |  | 25.43 |

| Medición | Uds. | Largo | Alto | Parcial |
|---|---|---|---|---|
| Sala agua industrial | 1 | 3 | 1 | 3.000 |
| Total |  |  |  | 3 |

**U08040090** m2 Carpintería metálica de aluminio anodizado mate, practicable. (13/01/2020)
3 m2 × 339.75 (360.14 con costes indirectos) = 1080.42
Carpintería metálica de aluminio anodizado mate, en ventanas o puertas practicables, para acristalar, compuesta por cerco, hojas y herrajes de colgar y seguridad, recibido en fábrica, instalada sobre precerco de aluminio, sellado de juntas y limpieza, pintura. Totalmente instalada. p.p. de medios auxiliares. s/NTE-FCL-3.

| Código | Ud | Descripción | Rendimiento | Precio | Importe |
|---|---|---|---|---|---|
| MO0100300 | h | Oficial 1ª | 0.4337 | 18.05 | 7.8283 |
| MO0100400 | h | Oficial 2ª | 0.2168 | 14.67 | 3.1805 |
| MT1302070 | m2 | Carpintería metálica de aluminio anodizado mate, en ventanas o puertas practicables, incluso herrajes de colgar y seguridad, recibido en fábrica, pintura. (material) | 1 | 328.7365 | 328.7365 |
|  |  | Total |  |  | 339.75 |

| Medición | Uds. | Largo | Alto | Parcial |
|---|---|---|---|---|
| Sala agua industrial | 1 | 3 | 1 | 3.000 |
| Total |  |  |  | 3 |

**U08020580** ml Alfeizar de piedra artificial, de color blanco, de 30x5 cm. (13/01/2020)
3.1 ml × 21.84 (23.15 con costes indirectos) = 71.77
Alfeizar de piedra artificial, de color blanco, de 30x5 cm, recibido con mortero M-250 de cemento CEM-I/32,5 ó BLL 22,5 con goterón, incluso pulido y abrillantado.

| Código | Ud | Descripción | Rendimiento | Precio | Importe |
|---|---|---|---|---|---|
| MO0100300 | h | Oficial 1ª | 0.1041 | 18.05 | 1.8790 |
| MO0100400 | h | Oficial 2ª | 0.1041 | 14.67 | 1.5271 |
| MT0302070 | ml | Alféizar de piedra artificial, de color blanco, de 30x5 cm. (material) | 1 | 17.443 | 17.4430 |
| AUX002070 | m3 | Mortero de cemento CEM I 32,5 (1/4) M-350 (material; 13/01/2020) | 0.014 | 61.0222 | 0.8543 |
| MT0105070 | Tn | Cemento CEM II/B-P 32,5 (material) | 0.0014 | 99.7659 | 0.1397 |
|  |  | Total |  |  | 21.84 |

| Medición | Uds. | Largo | Parcial |
|---|---|---|---|
| Sala agua industrial | 1 | 3.1 | 3.100 |
| Total |  |  | 3.1 |

**U07040020** ml Junta elastomérica estanquidad 300x10
20.1 ml × 12.12 (12.85 con costes indirectos) = 258.29

| Medición | Uds. | Largo | Parcial |
|---|---|---|---|
|  | 1 | 5.7 | 5.700 |
|  | 1 | 5.6 | 5.600 |
|  | 1 | 8.8 | 8.800 |
| Total |  |  | 20.1 |

**U07040130** ml Ejecución de juntas de dilatación en muros
22.85 ml × 46.98 (49.8 con costes indirectos) = 1137.93

| Medición | Uds. | Largo | Parcial |
|---|---|---|---|
| Junto a decantador | 5 | 4.57 | 22.850 |
| Total |  |  | 22.85 |

**U07040140** ml Ejecución de juntas de dilatación en solera
23.8 ml × 38.21 (40.5 con costes indirectos) = 963.90

| Medición | Uds. | Largo | Parcial |
|---|---|---|---|
| Junto a decantador | 1 | 23.8 | 23.800 |
| Total |  |  | 23.8 |

#### 2.1.6 DECANTADOR SECUNDARIO (13/01/2020)
Importe: 177635.62

**U01020020** m3 Excavación a cielo abierto, med. mecán. terreno medio
2067.13 m3 × 2.07 (2.19 con costes indirectos) = 4527.01

| Medición | Uds. | Largo | Ancho | Alto | Parcial |
|---|---|---|---|---|---|
|  | 1 | 1.05 | 678.86 | 2.9 | 2067.129 |
| Total |  |  |  |  | 2067.13 |

**U01020025** m3 Excavación a cielo abierto, med. mecán. terreno medio con agotam
949.77 m3 × 3.31 (3.51 con costes indirectos) = 3333.69

| Medición | Uds. | Largo | Ancho | Alto | Parcial |
|---|---|---|---|---|---|
|  | 1 | 1.05 | 678.86 | 0.93 | 662.907 |
|  | 1 | 1.05 | 201.09 | 1 | 211.145 |
|  | 1 | 1.05 | 21.38 | 1.3 | 29.184 |
|  | 1 | 11.95 | 0.8 | 0.8 | 7.648 |
|  | 1 | 11.95 | 0.55 | 0.8 | 5.258 |
|  | 1 | 11.95 | 0.5 | 0.5 | 2.988 |
|  | 2 | 2 | 2 | 3.83 | 30.640 |
| Subtotal |  |  |  |  | 949.770 |
| Total |  |  |  |  | 949.77 |

**U01020700** m2 Entibación de zanjas o pozos con paneles metálicos
128.23 m2 × 17.49 (18.54 con costes indirectos) = 2377.38

| Medición | Uds. | Largo | Alto | Parcial |
|---|---|---|---|---|
|  | 1 | 63.48 | 2.02 | 128.230 |
| Total |  |  |  | 128.23 |

**U01030310** m3 Relleno trasdós muros suelos adecuados de préstamos
630.91 m3 × 9.49 (10.06 con costes indirectos) = 6346.95

| Medición | Uds. | Largo | Ancho | Alto | Parcial |
|---|---|---|---|---|---|
| Excavaciones | 1 | 2067.13 |  |  | 2067.130 |
| Subtotal |  |  |  |  | 2067.130 |
|  | 1 | 949.77 |  |  | 949.770 |
| Subtotal |  |  |  |  | 949.770 |
| A deducir | -1 | 3.14 | 179.56 | 3.83 | -2159.424 |
|  | -1 | 3.14 | 55.13 | 1 | -173.108 |
|  | -1 | 3.14 | 2.1 | 1.3 | -8.572 |
|  | -1 | 11.95 | 0.8 | 0.8 | -7.648 |
|  | -1 | 11.95 | 0.55 | 0.55 | -3.615 |
|  | -1 | 11.95 | 0.5 | 0.5 | -2.988 |
|  | -2 | 2 | 2 | 3.83 | -30.640 |
| Subtotal |  |  |  |  | -2385.995 |
| Total |  |  |  |  | 630.91 |

**U12000030** m3 Carga, tte. y descarga a vertedero 10km<d <30 km prod. res. exc.
3016.9 m3 × 11.72 (12.42 con costes indirectos) = 37469.90

| Medición | Uds. | Largo | Parcial |
|---|---|---|---|
| Excavaciones | 1 | 2067.13 | 2067.130 |
|  | 1 | 949.77 | 949.770 |
| Subtotal |  |  | 3016.900 |
| Total |  |  | 3016.9 |

**U09012010** m3 Relleno de material granular en consolidacion de terrreno
507.44 m3 × 16.41 (17.39 con costes indirectos) = 8824.38

| Medición | Uds. | Largo | Ancho | Alto | Parcial |
|---|---|---|---|---|---|
|  | 1 | 3.14 | 179.56 | 0.9 | 507.437 |
| Total |  |  |  |  | 507.44 |

**U07010010** m3 HL 150/C/TM capa limpieza
57.18 m3 × 63.16 (66.95 con costes indirectos) = 3828.20

| Medición | Uds. | Largo | Ancho | Alto | Parcial |
|---|---|---|---|---|---|
|  | 1 | 3.14 | 179.56 | 0.1 | 56.382 |
| Subtotal |  |  |  |  | 56.382 |
|  | 2 | 2 | 2 | 0.1 | 0.800 |
| Subtotal |  |  |  |  | 0.800 |
| Total |  |  |  |  | 57.18 |

**U07010020** m3 HNE- 15/C/TM no estructural
10.87 m3 × 65.41 (69.33 con costes indirectos) = 753.62

| Medición | Uds. | Largo | Ancho | Alto | Parcial |
|---|---|---|---|---|---|
|  | 1 | 11.95 | 0.8 | 0.8 | 7.648 |
|  | 1 | 11.95 | 0.55 | 0.55 | 3.615 |
|  | 1 | 11.95 | 0.5 | 0.5 | 2.988 |
| A deducir | -1 | 3.14 | 0.06 | 11.95 | -2.251 |
|  | -1 | 3.14 | 0.02 | 11.95 | -0.750 |
| Subtotal |  |  |  |  | 11.249 |
|  | -1 | 3.14 | 0.01 | 11.95 | -0.375 |
| Subtotal |  |  |  |  | -0.375 |
| Total |  |  |  |  | 10.87 |

**U07010212** m3 Hormigón armado HA-30/B/20/IV+Qb MR en cimentaciones
291.15 m3 × 77.37 (82.01 con costes indirectos) = 23877.21

| Medición | Uds. | Largo | Ancho | Alto | Parcial |
|---|---|---|---|---|---|
|  | 1 | 3.14 | 179.56 | 0.5 | 281.909 |
| Subtotal |  |  |  |  | 281.909 |
|  | 1 | 3.14 | 2.1 | 1.3 | 8.572 |
|  | 2 | 2 | 2 | 0.3 | 2.400 |
| Subtotal |  |  |  |  | 10.972 |
| A deducir | -1 | 3.14 | 1.1 | 0.5 | -1.727 |
| Subtotal |  |  |  |  | -1.727 |
| Total |  |  |  |  | 291.15 |

**U07010214** m3 Hormigón armado HA-30/B/20/IV+Qb MR en muros
162.97 m3 × 80.46 (85.29 con costes indirectos) = 13899.71

| Medición | Uds. | Largo | Ancho | Alto | Parcial |
|---|---|---|---|---|---|
|  | 1 | 82.9 | 0.4 | 4.23 | 140.267 |
|  | 1 | 78.5 | 0.2 | 0.29 | 4.553 |
| Subtotal |  |  |  |  | 144.820 |
|  | 4 | 1.5 | 0.25 | 3.93 | 5.895 |
|  | 4 | 2 | 0.25 | 3.93 | 7.860 |
|  | 1 | 3.14 | 0.3 | 5.7 | 5.369 |
| A deducir | -1 | 3.14 | 0.06 | 5.2 | -0.980 |
| Subtotal |  |  |  |  | 18.144 |
| Total |  |  |  |  | 162.97 |

**U07010216** m3 Hormigón armado HA-30/B/20/IV+Qb MR en losas
9.57 m3 × 85.63 (90.77 con costes indirectos) = 868.67

| Medición | Uds. | Largo | Ancho | Alto | Parcial |
|---|---|---|---|---|---|
|  | 1 | 79.76 | 0.6 | 0.2 | 9.571 |
| Total |  |  |  |  | 9.57 |

**U07020020** m2 Encofrado curvo cimentaciones, solera, pozos y arquetas (13/01/2020)
57.22 m2 × 16.63 (17.63 con costes indirectos) = 1008.79
Encofrado curvo en cimentaciones, soleras, pozos y arquetas, colocado a cualquier profundidad, incluso desencofrado y limpieza.

| Código | Ud | Descripción | Rendimiento | Precio | Importe |
|---|---|---|---|---|---|
| MO0100300 | h | Oficial 1ª | 0.3036 | 18.05 | 5.4800 |
| MO0100500 | h | Ayudante | 0.3036 | 14.27 | 4.3324 |
| MO0100700 | h | Peón ordinario | 0.1908 | 13.65 | 2.6044 |
| MT0704020 | Kg | Alambre de atar 1,3 mm. | 0.22 | 2.7756 | 0.6106 |
| MT0704010 | Kg | Clavos del 10. | 0.2 | 0.8847 | 0.1769 |
| MT0801060 | m3 | Madera de pino de encofrar 26 mm | 0.018 | 131.4078 | 2.3653 |
| MT0109010 | L | Desencofrante | 0.04 | 2.0904 | 0.0836 |
| MQ0602100 | h | Camión grúa de 6 t. | 0.0241 | 35.6753 | 0.8598 |
| MQ1602030 | h | Máquina combinada para madera. | 0.1908 | 0.6245 | 0.1192 |
|  |  | Total |  |  | 16.63 |

| Medición | Uds. | Largo | Alto | Parcial |
|---|---|---|---|---|
|  | 1 | 84.15 | 0.5 | 42.075 |
|  | 1 | 9.11 | 1.3 | 11.843 |
|  | 1 | 6.59 | 0.5 | 3.295 |
| Subtotal |  |  |  | 57.213 |
| Total |  |  |  | 57.22 |

**U07020200** m2 Encofrado curvo madera elementos verticales (13/01/2020)
791.94 m2 × 22.42 (23.77 con costes indirectos) = 18824.41
Encofrado curvo para elementos verticales de estructura (muros, pilares, etc.) con calidad de acabado cara vista, con madera cepillada y machihembrada, 22 mm de espesor mínimos, y 2 posturas máximas, sin pasadores, incluso molduras y berenjenos, velas, puntales, cimbras y andamiaje, desencofrado y limpieza.

| Código | Ud | Descripción | Rendimiento | Precio | Importe |
|---|---|---|---|---|---|
| MO0100300 | h | Oficial 1ª | 0.347 | 18.05 | 6.2634 |
| MO0100500 | h | Ayudante | 0.347 | 14.27 | 4.9517 |
| MO0100700 | h | Peón ordinario | 0.1735 | 13.65 | 2.3683 |
| MT0704020 | Kg | Alambre de atar 1,3 mm. | 0.22 | 2.7756 | 0.6106 |
| MT0704010 | Kg | Clavos del 10. | 0.2 | 0.8847 | 0.1769 |
| MT0801070 | m2 | Tabla pino M-H 22 mm. espesor | 0.45 | 6.0543 | 2.7244 |
| MT0801060 | m3 | Madera de pino de encofrar 26 mm | 0.022 | 131.4078 | 2.8910 |
| MT0109010 | L | Desencofrante | 0.041 | 2.0904 | 0.0857 |
| MT0802020 | pp | Molduras y berenjenos, velas, punt., cimbras, etc entre 3 y 5 m. | 1 | 1.3011 | 1.3011 |
| MQ0602100 | h | Camión grúa de 6 t. | 0.0256 | 35.6753 | 0.9133 |
| MQ1602030 | h | Máquina combinada para madera. | 0.2082 | 0.6245 | 0.1300 |
|  |  | Total |  |  | 22.42 |

| Medición | Uds. | Largo | Alto | Parcial |
|---|---|---|---|---|
|  | 1 | 84.15 | 4.24 | 356.796 |
|  | 1 | 81.64 | 4.24 | 346.154 |
|  | 1 | 79.13 | 0.29 | 22.948 |
|  | 1 | 77.87 | 0.49 | 38.156 |
|  | 1 | 3.46 | 5.7 | 19.722 |
|  | 1 | 1.57 | 5.2 | 8.164 |
| Subtotal |  |  |  | 791.940 |
| Total |  |  |  | 791.94 |

**U07020010** m2 Encofrado plano cimentaciones, solera, pozos y arquetas
4.8 m2 × 14.84 (15.73 con costes indirectos) = 75.50

| Medición | Uds. | Largo | Alto | Parcial |
|---|---|---|---|---|
|  | 8 | 2 | 0.3 | 4.800 |
| Total |  |  |  | 4.8 |

**U07020080** m2 Encofrado plano metalicos elementos verticales
110.04 m2 × 19.73 (20.91 con costes indirectos) = 2300.94

| Medición | Uds. | Largo | Alto | Parcial |
|---|---|---|---|---|
|  | 8 | 2 | 3.93 | 62.880 |
|  | 8 | 1.5 | 3.93 | 47.160 |
| Subtotal |  |  |  | 110.040 |
| Total |  |  |  | 110.04 |

**U07020040** m2 Encofrado plano metalico elementos horizontales
47.86 m2 × 19.99 (21.19 con costes indirectos) = 1014.15

| Medición | Uds. | Largo | Ancho | Parcial |
|---|---|---|---|---|
|  | 1 | 79.76 | 0.6 | 47.856 |
| Total |  |  |  | 47.86 |

**U07030050** kg Suministro y colocación de acero para armaduras en barras B500S
48013.79 kg × 0.86 (0.91 con costes indirectos) = 43692.55

| Medición | Uds. | Largo | Ancho | Parcial |
|---|---|---|---|---|
| Solera | 1 | 291.15 | 90 | 26203.500 |
| Muros | 1 | 162.97 | 100 | 16297.000 |
| Losas | 1 | 9.57 | 120 | 1148.400 |
| Subtotal |  |  |  | 43648.900 |
| 10% esperas y solapes | 1 | 0.1 | 43648.9 | 4364.890 |
| Subtotal |  |  |  | 4364.890 |
| Total |  |  |  | 48013.79 |

**U07040020** ml Junta elastomérica estanquidad 300x10
82.9 ml × 12.12 (12.85 con costes indirectos) = 1065.27

**U07010350** m3 Recrecido con mortero (13/01/2020)
15.92 m3 × 65.19 (69.1 con costes indirectos) = 1100.07
Recrecido con mortero de cemento CEM-I/32,5 y arena de río, en formación de pendientes.

| Código | Ud | Descripción | Rendimiento | Precio | Importe |
|---|---|---|---|---|---|
| MO0100300 | h | Oficial 1ª | 0.1908 | 18.05 | 3.4439 |
| MO0100500 | h | Ayudante | 1.6046 | 14.27 | 22.8976 |
| MT0105030 | Tn | Cemento CEM I 32,5 (material) | 0.35 | 80.7963 | 28.2787 |
| MT0101020 | m3 | Arena de río 0/5 mm. (material) | 1.1 | 8.7258 | 9.5984 |
| MT1901010 | m3 | Agua | 0.26 | 0.8674 | 0.2255 |
| MQ0802010 | h | Hormigonera de 250 l. (maquinaria) | 0.6505 | 1.1449 | 0.7448 |
|  |  | Total |  |  | 65.19 |

| Medición | Uds. | Largo | Ancho | Alto | Parcial |
|---|---|---|---|---|---|
|  | 1 | 3.14 | 169 | 0.03 | 15.920 |
| Total |  |  |  |  | 15.92 |

**U08010070** m2 Plataforma de PRFV
4.5 m2 × 72.1 (76.43 con costes indirectos) = 343.94

| Medición | Uds. | Largo | Ancho | Parcial |
|---|---|---|---|---|
|  | 2 | 1.5 | 1.5 | 4.500 |
| Total |  |  |  | 4.5 |

**U05070340** Ud Pate con alma y muelas de acero y revest. polipropileno
26 Ud × 6.8 (7.21 con costes indirectos) = 187.46

**U07010345** ml revest.resina epoxi carril de rodadura (13/01/2020)
82.9 ml × 21.8 (23.11 con costes indirectos) = 1915.82
de revestimiento sobre hormigón seco con resinas epoxi de 5,00 mm de espesor para formación de carril de rodadura.

| Código | Ud | Descripción | Rendimiento | Precio | Importe |
|---|---|---|---|---|---|
| MO0100300 | h | Oficial 1ª | 0.5 | 18.05 | 9.0250 |
| MO0100500 | h | Ayudante | 0.5 | 14.27 | 7.1350 |
| MT0109060 | Kg | Resina epoxi (material) | 0.54 | 10.4432 | 5.6393 |
|  |  | Total |  |  | 21.8 |

Relación comercial: 000, 0, 001, 002

#### 2.1.7 VERTIDO AGUA TRATADA (13/01/2020)
Importe: 8930.05

##### 2.1.7.1 ARQUETA CAUDALÍMETRO AGUA TRATADA (13/01/2020)
Importe: 3950.61

**U01020020** m3 Excavación a cielo abierto, med. mecán. terreno medio
94.51 m3 × 2.07 (2.19 con costes indirectos) = 206.98

| Medición | Uds. | Largo | Ancho | Alto | Parcial |
|---|---|---|---|---|---|
|  | 1 | 0.33 | 93.9 | 3.05 | 94.510 |
| Total |  |  |  |  | 94.51 |

**U01030310** m3 Relleno trasdós muros suelos adecuados de préstamos
83.17 m3 × 9.49 (10.06 con costes indirectos) = 836.69

| Medición | Uds. | Largo | Ancho | Alto | Parcial |
|---|---|---|---|---|---|
| Excavacion | 1 | 95.37 |  |  | 95.370 |
| A deducir | -1 | 2 | 2 | 3.05 | -12.200 |
| Subtotal |  |  |  |  | 83.170 |
| Total |  |  |  |  | 83.17 |

**U12000030** m3 Carga, tte. y descarga a vertedero 10km<d <30 km prod. res. exc.
95.37 m3 × 11.72 (12.42 con costes indirectos) = 1184.50

| Medición | Uds. | Largo | Parcial |
|---|---|---|---|
| Excavacion | 1 | 95.37 | 95.370 |
| Total |  |  | 95.37 |

**U09012010** m3 Relleno de material granular en consolidacion de terrreno
3.6 m3 × 16.41 (17.39 con costes indirectos) = 62.60

| Medición | Uds. | Largo | Ancho | Alto | Parcial |
|---|---|---|---|---|---|
|  | 1 | 2 | 2 | 0.9 | 3.600 |
| Total |  |  |  |  | 3.6 |

**U07010010** m3 HL 150/C/TM capa limpieza
0.4 m3 × 63.16 (66.95 con costes indirectos) = 26.78

| Medición | Uds. | Largo | Ancho | Alto | Parcial |
|---|---|---|---|---|---|
|  | 1 | 2 | 2 | 0.1 | 0.400 |
| Total |  |  |  |  | 0.4 |

**U07010212** m3 Hormigón armado HA-30/B/20/IV+Qb MR en cimentaciones
1.2 m3 × 77.37 (82.01 con costes indirectos) = 98.41

| Medición | Uds. | Largo | Ancho | Alto | Parcial |
|---|---|---|---|---|---|
|  | 1 | 2 | 2 | 0.3 | 1.200 |
| Total |  |  |  |  | 1.2 |

**U07010214** m3 Hormigón armado HA-30/B/20/IV+Qb MR en muros
3.33 m3 × 80.46 (85.29 con costes indirectos) = 284.02

| Medición | Uds. | Largo | Ancho | Alto | Parcial |
|---|---|---|---|---|---|
|  | 2 | 2 | 0.25 | 1.9 | 1.900 |
|  | 2 | 1.5 | 0.25 | 1.9 | 1.425 |
| Subtotal |  |  |  |  | 3.325 |
| Total |  |  |  |  | 3.33 |

**U07020010** m2 Encofrado plano cimentaciones, solera, pozos y arquetas
2.4 m2 × 14.84 (15.73 con costes indirectos) = 37.75

| Medición | Uds. | Largo | Alto | Parcial |
|---|---|---|---|---|
|  | 4 | 2 | 0.3 | 2.400 |
| Total |  |  |  | 2.4 |

**U07020080** m2 Encofrado plano metalicos elementos verticales
26.6 m2 × 19.73 (20.91 con costes indirectos) = 556.21

| Medición | Uds. | Largo | Alto | Parcial |
|---|---|---|---|---|
|  | 4 | 2 | 1.9 | 15.200 |
|  | 4 | 1.5 | 1.9 | 11.400 |
| Subtotal |  |  |  | 26.600 |
| Total |  |  |  | 26.6 |

**U07030050** kg Suministro y colocación de acero para armaduras en barras B500S
485.1 kg × 0.86 (0.91 con costes indirectos) = 441.44

| Medición | Uds. | Largo | Alto | Parcial |
|---|---|---|---|---|
| Soleras | 1 | 1.2 | 90 | 108.000 |
|  | 1 | 3.33 | 100 | 333.000 |
| Subtotal |  |  |  | 441.000 |
| 10% esperas y solapes | 1 | 0.1 | 441 | 44.100 |
| Subtotal |  |  |  | 44.100 |
| Total |  |  |  | 485.1 |

**U08010070** m2 Plataforma de PRFV
2.25 m2 × 72.1 (76.43 con costes indirectos) = 171.97

| Medición | Uds. | Largo | Ancho | Parcial |
|---|---|---|---|---|
|  | 1 | 1.5 | 1.5 | 2.250 |
| Total |  |  |  | 2.25 |

**U05070340** Ud Pate con alma y muelas de acero y revest. polipropileno
6 Ud × 6.8 (7.21 con costes indirectos) = 43.26

##### 2.1.7.2 ARQUETA SALIDA DE AGUA TRATADA (13/01/2020)
Importe: 4979.44

**U01020020** m3 Excavación a cielo abierto, med. mecán. terreno medio
102.39 m3 × 2.07 (2.19 con costes indirectos) = 224.23

| Medición | Uds. | Largo | Ancho | Alto | Parcial |
|---|---|---|---|---|---|
|  | 1 | 0.33 | 110.81 | 2.8 | 102.388 |
| Total |  |  |  |  | 102.39 |

**U01030310** m3 Relleno trasdós muros suelos adecuados de préstamos
87.22 m3 × 9.49 (10.06 con costes indirectos) = 877.43

| Medición | Uds. | Largo | Ancho | Alto | Parcial |
|---|---|---|---|---|---|
| Excavacion | 1 | 103.32 |  |  | 103.320 |
| A deducir | -1 | 2.5 | 2.3 | 2.8 | -16.100 |
| Total |  |  |  |  | 87.22 |

**U12000030** m3 Carga, tte. y descarga a vertedero 10km<d <30 km prod. res. exc.
103.32 m3 × 11.72 (12.42 con costes indirectos) = 1283.23

| Medición | Uds. | Largo | Parcial |
|---|---|---|---|
| Excavacion | 1 | 103.32 | 103.320 |
| Total |  |  | 103.32 |

**U09012010** m3 Relleno de material granular en consolidacion de terrreno
5.18 m3 × 16.41 (17.39 con costes indirectos) = 90.08

| Medición | Uds. | Largo | Ancho | Alto | Parcial |
|---|---|---|---|---|---|
|  | 1 | 2.5 | 2.3 | 0.9 | 5.175 |
| Total |  |  |  |  | 5.18 |

**U07010010** m3 HL 150/C/TM capa limpieza
0.58 m3 × 63.16 (66.95 con costes indirectos) = 38.83

| Medición | Uds. | Largo | Ancho | Alto | Parcial |
|---|---|---|---|---|---|
|  | 1 | 2.5 | 2.3 | 0.1 | 0.575 |
| Total |  |  |  |  | 0.58 |

**U07010212** m3 Hormigón armado HA-30/B/20/IV+Qb MR en cimentaciones
1.73 m3 × 77.37 (82.01 con costes indirectos) = 141.88

| Medición | Uds. | Largo | Ancho | Alto | Parcial |
|---|---|---|---|---|---|
|  | 1 | 2.5 | 2.3 | 0.3 | 1.725 |
| Total |  |  |  |  | 1.73 |

**U07010214** m3 Hormigón armado HA-30/B/20/IV+Qb MR en muros
6.02 m3 × 80.46 (85.29 con costes indirectos) = 513.45

| Medición | Uds. | Largo | Ancho | Alto | Parcial |
|---|---|---|---|---|---|
|  | 2 | 2.3 | 0.3 | 2.1 | 2.898 |
|  | 2 | 2 | 0.3 | 2.1 | 2.520 |
|  | 1 | 2 | 0.2 | 1.5 | 0.600 |
| Subtotal |  |  |  |  | 6.018 |
| Total |  |  |  |  | 6.02 |

**U07020010** m2 Encofrado plano cimentaciones, solera, pozos y arquetas
2.88 m2 × 14.84 (15.73 con costes indirectos) = 45.30

| Medición | Uds. | Largo | Alto | Parcial |
|---|---|---|---|---|
|  | 2 | 2.3 | 0.3 | 1.380 |
|  | 2 | 2.5 | 0.3 | 1.500 |
| Subtotal |  |  |  | 2.880 |
| Total |  |  |  | 2.88 |

**U07020080** m2 Encofrado plano metalicos elementos verticales
42.12 m2 × 19.73 (20.91 con costes indirectos) = 880.73

| Medición | Uds. | Largo | Alto | Parcial |
|---|---|---|---|---|
|  | 4 | 2.3 | 2.1 | 19.320 |
|  | 4 | 2 | 2.1 | 16.800 |
|  | 2 | 2 | 1.5 | 6.000 |
| Subtotal |  |  |  | 42.120 |
| Total |  |  |  | 42.12 |

**U07030050** kg Suministro y colocación de acero para armaduras en barras B500S
850.3 kg × 0.86 (0.91 con costes indirectos) = 773.77

| Medición | Uds. | Largo | Ancho | Parcial |
|---|---|---|---|---|
| Soleras | 1 | 1.9 | 90 | 171.000 |
| alzados | 1 | 6.02 | 100 | 602.000 |
| 10% esperas y solapes | 1 | 0.1 | 773 | 77.300 |
| Subtotal |  |  |  | 850.300 |
| Total |  |  |  | 850.3 |

**U07040020** ml Junta elastomérica estanquidad 300x10
8.6 ml × 12.12 (12.85 con costes indirectos) = 110.51

| Medición | Uds. | Largo | Parcial |
|---|---|---|---|
|  | 2 | 2.05 | 4.100 |
|  | 2 | 2.25 | 4.500 |
| Total |  |  | 8.6 |

#### 2.1.8 EDIFICIO DE EXPLOTACION (13/01/2020)
Importe: 174672.02
Relación comercial: 001, 209511.89, 002

**U01020020** m3 Excavación a cielo abierto, med. mecán. terreno medio
320.68 m3 × 2.07 (2.19 con costes indirectos) = 702.29

| Medición | Uds. | Largo | Ancho | Alto | Parcial |
|---|---|---|---|---|---|
| Solera | 1 | 18.25 | 12.6 | 1.2 | 275.940 |
|  | 1 | 14.45 | 6.4 | 1.2 | 110.976 |
| A deducir | -1 | 6.9 | 8 | 1.2 | -66.240 |
| Subtotal |  |  |  |  | 320.676 |
| Total |  |  |  |  | 320.68 |

**U12000030** m3 Carga, tte. y descarga a vertedero 10km<d <30 km prod. res. exc.
320.68 m3 × 11.72 (12.42 con costes indirectos) = 3982.85

**U09012010** m3 Relleno de material granular en consolidacion de terrreno
240.51 m3 × 16.41 (17.39 con costes indirectos) = 4182.47

| Medición | Uds. | Largo | Ancho | Alto | Parcial |
|---|---|---|---|---|---|
| Bajo solera | 1 | 18.25 | 12.6 | 0.9 | 206.955 |
|  | 1 | 14.45 | 6.4 | 0.9 | 83.232 |
| A deducir | -1 | 6.9 | 8 | 0.9 | -49.680 |
| Subtotal |  |  |  |  | 240.507 |
| Total |  |  |  |  | 240.51 |

**U07010010** m3 HL 150/C/TM capa limpieza
26.73 m3 × 63.16 (66.95 con costes indirectos) = 1789.57

| Medición | Uds. | Largo | Ancho | Alto | Parcial |
|---|---|---|---|---|---|
| Bajo solera | 1 | 18.25 | 12.6 | 0.1 | 22.995 |
|  | 1 | 14.45 | 6.4 | 0.1 | 9.248 |
| A deducir | -1 | 6.9 | 8 | 0.1 | -5.520 |
| Subtotal |  |  |  |  | 26.723 |
| Total |  |  |  |  | 26.73 |

**U07010212** m3 Hormigón armado HA-30/B/20/IV+Qb MR en cimentaciones
115.37 m3 × 77.37 (82.01 con costes indirectos) = 9461.49

| Medición | Uds. | Largo | Ancho | Alto | Parcial |
|---|---|---|---|---|---|
| Solera | 1 | 18.25 | 12.6 | 0.4 | 91.980 |
|  | 1 | 14.45 | 6.4 | 0.4 | 36.992 |
| Bajo pilares | 5 | 2.4 | 1.4 | 0.2 | 3.360 |
|  | 5 | 2.3 | 1.3 | 0.2 | 2.990 |
|  | 2 | 1.4 | 1.4 | 0.2 | 0.784 |
|  | 4 | 1.3 | 1.3 | 0.2 | 1.352 |
| A deducir | -1 | 6.9 | 8 | 0.4 | -22.080 |
| Subtotal |  |  |  |  | 115.378 |
| Total |  |  |  |  | 115.37 |

**U07010218** m3 Hormigón armado HA-30/B/20/IV+Qb MR en vigas y pilares
45.32 m3 × 85.63 (90.77 con costes indirectos) = 4113.70

| Medición | Uds. | Largo | Ancho | Alto | Parcial |
|---|---|---|---|---|---|
| Pilares | 10 | 0.4 | 0.4 | 7.35 |  |
| Subtotal |  |  |  |  |  |
|  | 6 | 0.3 | 0.3 | 4.75 |  |
|  | 3 | 0.3 | 0.3 | 3.65 |  |
| Subtotal |  |  |  |  |  |
| Vigas | 12 | 4.8 | 0.4 | 0.5 |  |
|  | 8 | 6.1 | 0.4 | 0.5 |  |
|  | 3 | 3.55 | 0.3 | 0.5 |  |
|  | 2 | 6.15 | 0.3 | 0.5 |  |
|  | 2 | 4.5 | 0.3 | 0.5 |  |
|  | 4 | 5 | 0.3 | 0.5 |  |
|  | 1 | 6.1 | 0.3 | 0.5 |  |
| Subtotal |  |  |  |  |  |
| Total |  |  |  |  | 45.32 |

**U07020010** m2 Encofrado plano cimentaciones, solera, pozos y arquetas
36.24 m2 × 14.84 (15.73 con costes indirectos) = 570.06

| Medición | Uds. | Largo | Alto | Parcial |
|---|---|---|---|---|
| Solera | 2 | 18.25 | 0.4 | 14.600 |
|  | 1 | 12.6 | 0.4 | 5.040 |
|  | 2 | 14.45 | 0.4 | 11.560 |
|  | 1 | 6.4 | 0.4 | 2.560 |
|  | 1 | 6.2 | 0.4 | 2.480 |
| Subtotal |  |  |  | 36.240 |
| Total |  |  |  | 36.24 |

**U07020160** m2 Encofrado plano madera elementos verticales
164.94 m2 × 21.47 (22.76 con costes indirectos) = 3754.03

| Medición | Uds. | Largo | Alto | Parcial |
|---|---|---|---|---|
| Pilares | 10 | 1.6 | 7.35 | 117.600 |
| Subtotal |  |  |  | 117.600 |
|  | 6 | 1.2 | 4.75 | 34.200 |
|  | 3 | 1.2 | 3.65 | 13.140 |
| Subtotal |  |  |  | 47.340 |
| Total |  |  |  | 164.94 |

**U07020040** m2 Encofrado plano metalico elementos horizontales
224.43 m2 × 19.99 (21.19 con costes indirectos) = 4755.67

| Medición | Uds. | Largo | Ancho | Parcial |
|---|---|---|---|---|
| Vigas | 12 | 4.8 | 1.4 | 80.640 |
|  | 8 | 6.1 | 1.4 | 68.320 |
|  | 3 | 3.55 | 1.3 | 13.845 |
|  | 2 | 6.15 | 1.3 | 15.990 |
|  | 2 | 4.5 | 1.3 | 11.700 |
|  | 4 | 5 | 1.3 | 26.000 |
|  | 1 | 6.1 | 1.3 | 7.930 |
| Subtotal |  |  |  | 224.425 |
| Total |  |  |  | 224.43 |

**U07030050** kg Suministro y colocación de acero para armaduras en barras B500S
17403.87 kg × 0.86 (0.91 con costes indirectos) = 15837.52

| Medición | Uds. | Largo | Ancho | Parcial |
|---|---|---|---|---|
| Cimentacion | 1 | 115.37 | 90 | 10383.300 |
| Vigas y pilares | 1 | 45.32 | 120 | 5438.400 |
| 10% esperas y solapes | 1 | 0.1 | 15821.7 | 1582.170 |
| Total |  |  |  | 17403.87 |

**U08020300** m2 Fábrica bloques hueco hormigón estriado visto 40x20x20 cm. (13/01/2020)
401.35 m2 × 40.85 (43.3 con costes indirectos) = 17378.46
Fábrica de bloque hueco de hormigón estriado a cara vista, color blanco, dimensiones 40x20x20 cm, recibida con mortero M-250 de cemento BL 22,5 incluso rejuntado, limpieza de paños y piezas especiales, según normativa vigente.

| Código | Ud | Descripción | Rendimiento | Precio | Importe |
|---|---|---|---|---|---|
| MO0100300 | h | Oficial 1ª | 0.3296 | 18.05 | 5.9493 |
| MO0100400 | h | Oficial 2ª | 0.1648 | 14.67 | 2.4176 |
| AUX005010 | Kg | Acero B 500 S en armaduras (material; 13/01/2020) | 1.5 | 0.861 | 1.2915 |
| MT0104010 | Ud | Bloque hueco de hormigón, a cara vista, blanco, 40x20x20 cm. (material) | 13 | 2.047 | 26.6110 |
| AUX003090 | m3 | Hormigón para armar HA-25 | 0.01 | 72.3486 | 0.7235 |
| AUX002110 | m3 | Mortero de cemento blanco BL-V 22,5, amasado a mano (material; 13/01/2020) | 0.013 | 296.3568 | 3.8526 |
|  |  | Total |  |  | 40.85 |

| Medición | Uds. | Largo | Alto | Parcial |
|---|---|---|---|---|
| Fachadas | 2 | 14.8 | 7.35 | 217.560 |
|  | 1 | 12.6 | 2.6 | 32.760 |
|  | 2 | 3.45 | 4.75 | 32.775 |
|  | 1 | 12.6 | 4.75 | 59.850 |
|  | 2 | 14.45 | 3.65 | 105.485 |
|  | 1 | 6.4 | 3.65 | 23.360 |
|  | 1 | 6.2 | 4.46 | 27.652 |
| A deducir | -15 | 3 | 1 | -45.000 |
|  | -2 | 3 | 0.5 | -3.000 |
|  | -4 | 3 | 3.25 | -39.000 |
|  | -1 | 2 | 2.5 | -5.000 |
|  | -1 | 1.6 | 2.5 | -4.000 |
|  | -1 | 1 | 2.1 | -2.100 |
| Subtotal |  |  |  | 401.342 |
| Total |  |  |  | 401.35 |

**U08020240** m2 Tabicón de ladrillo cerámico hueco doble 24x11,5x9 cm (13/01/2020)
71.5 m2 × 16.43 (17.42 con costes indirectos) = 1245.53
Tabicón de ladrillo cerámico hueco doble 24x11,5x9 cm, tomado con mortero M-250 de cemento CEM-I/32,5 y arena, para revestir, según normativa vigente.

| Código | Ud | Descripción | Rendimiento | Precio | Importe |
|---|---|---|---|---|---|
| MO0100300 | h | Oficial 1ª | 0.4337 | 18.05 | 7.8283 |
| MO0100600 | h | Peón especialista | 0.2602 | 13.98 | 3.6376 |
| MT1001020 | Ud | Ladrillo cerámico hueco doble 24x11,5x9 cm. (material) | 37 | 0.1128 | 4.1736 |
| AUX002030 | m3 | Mortero de cemento CEM I 32,5 (1/6) M-250 (material; 13/01/2020) | 0.015 | 52.9426 | 0.7941 |
|  |  | Total |  |  | 16.43 |

| Medición | Uds. | Largo | Alto | Parcial |
|---|---|---|---|---|
| Sala soplantes | 1 | 6.1 | 4.75 | 28.975 |
| Subtotal |  |  |  | 28.975 |
| Cuadros electricos | 1 | 8.2 | 3.65 | 29.930 |
|  | 1 | 3.45 | 3.65 | 12.593 |
| Subtotal |  |  |  | 42.523 |
| Total |  |  |  | 71.5 |

**U08020070** m2 Forjado placa alveolada c=30;HA-35/P/20 (13/01/2020)
186.48 m2 × 59.3 (62.86 con costes indirectos) = 11722.13
Forjado de placa alveolada prefabricada de hormigón, canto 30 cm, en piezas de 120 cm. de ancho, con capa de compresión de 5 cm. de hormigón HA-35/P/20/I, incluso parte proporcional de encofrado, desencofrado, vertido, vibrado, curado y armadura de reparto de 15x30x6 con ayuda de grúa telescópica para montaje, terminado según normativa vigente.

| Código | Ud | Descripción | Rendimiento | Precio | Importe |
|---|---|---|---|---|---|
| MO0100300 | h | Oficial 1ª | 0.1908 | 18.05 | 3.4439 |
| MO0100600 | h | Peón especialista | 0.3209 | 13.98 | 4.4862 |
| MO0100400 | h | Oficial 2ª | 0.3209 | 14.67 | 4.7076 |
| MT1003040 | m2 | Placa alveolar de 30 cm de canto (material) | 1 | 38.9106 | 38.9106 |
| MT0401050 | m3 | Hormigón para armar HA-35/P/20/I (material) | 0.05 | 76.7196 | 3.8360 |
| AUX005010 | Kg | Acero B 500 S en armaduras | 0.7099 | 0.861 | 0.6112 |
| MT0801050 | m2 | Encofrado y desencofrado forjado placa prefabricada (material) | 0.15 | 7.0691 | 1.0604 |
| MQ1400040 | h | Grúa sobre camión con pluma telescópica de 20 t. | 0.0304 | 73.944 | 2.2479 |
|  |  | Total |  |  | 59.3 |

| Medición | Uds. | Largo | Ancho | Parcial |
|---|---|---|---|---|
|  | 1 | 14.8 | 12.6 | 186.480 |
| Total |  |  |  | 186.48 |

**U08020060** m2 Forjado placa alveolada c=25;HA-35/P/20 (13/01/2020)
135.95 m2 × 53.18 (56.37 con costes indirectos) = 7663.50
Forjado de placa alveolada prefabricada de hormigón, canto 25 cm, en piezas de 120 cm. de ancho, con capa de compresión de 5 cm. de hormigón HA-35/P/20/I, incluso parte proporcional de encofrado, desencofrado, vertido, vibrado, curado y armadura de reparto de 15x30x6 con ayuda de grúa telescópica para montaje, terminado según normativa vigente.

| Código | Ud | Descripción | Rendimiento | Precio | Importe |
|---|---|---|---|---|---|
| MO0100300 | h | Oficial 1ª | 0.1648 | 18.05 | 2.9746 |
| MO0100600 | h | Peón especialista | 0.2862 | 13.98 | 4.0011 |
| MO0100500 | h | Ayudante | 0.2862 | 14.27 | 4.0841 |
| MT1003030 | m2 | Placa alveolar de 25 cm de canto (material) | 1 | 34.6865 | 34.6865 |
| MT0401050 | m3 | Hormigón para armar HA-35/P/20/I | 0.05 | 76.7196 | 3.8360 |
| AUX005010 | Kg | Acero B 500 S en armaduras | 0.7099 | 0.861 | 0.6112 |
| MT0801050 | m2 | Encofrado y desencofrado forjado placa prefabricada | 0.15 | 7.0691 | 1.0604 |
| MQ1400040 | h | Grúa sobre camión con pluma telescópica de 20 t. | 0.026 | 73.944 | 1.9225 |
|  |  | Total |  |  | 53.18 |

| Medición | Uds. | Largo | Ancho | Parcial |
|---|---|---|---|---|
|  | 1 | 3.45 | 12.6 | 43.470 |
|  | 1 | 14.45 | 6.4 | 92.480 |
| Subtotal |  |  |  | 135.950 |
| Total |  |  |  | 135.95 |

**U08020600** m2 Faldones cubierta tejado tabiquillos palomeros (13/01/2020)
356.03 m2 × 45.03 (47.73 con costes indirectos) = 16993.31
Formación de faldones de cubierta para tejado compuesto por tabiquillos palomeros de ladrillo hueco doble de 25x12x8 cm separados entre sí 100 cm, recibidos con mortero de cemento CEM-II/B-P 32,5 N y arena de río de tipo M-5 y tablero de rasillón machihembrado de 100x25x4 cm, recibidos con idéntico mortero, capa de compresión de 3 cm de mortero de cemento M-5, y mallazo electrosoldado de 20x30 cm. D=4/4 mm, incluso replanteo.

| Código | Ud | Descripción | Rendimiento | Precio | Importe |
|---|---|---|---|---|---|
| MO0100300 | h | Oficial 1ª | 0.7373 | 18.05 | 13.3083 |
| MO0100400 | h | Oficial 2ª | 0.7373 | 14.67 | 10.8162 |
| MO0100700 | h | Peón ordinario | 0.7373 | 13.65 | 10.0641 |
| MT1001080 | Ud | Ladrillo h. doble 25x12x8 (material) | 34 | 0.0954 | 3.2436 |
| MT1001090 | Ud | Rasillón cerámico m-h 100x25x4 cm. (material) | 4.4 | 0.85 | 3.7400 |
| AUX002020 | m3 | Mortero de cemento (1/6) M-250 | 0.05 | 57.685 | 2.8843 |
| AUX005030 | Kg | Malla electrosolada con alambre Ø4 mm (material; 13/01/2020) | 0.9185 | 1.0631 | 0.9765 |
|  |  | Total |  |  | 45.03 |

| Medición | Uds. | Largo | Ancho | Parcial |
|---|---|---|---|---|
|  | 1 | 15.4 | 13.2 | 203.280 |
|  | 1 | 3.75 | 13.2 | 49.500 |
|  | 1 | 14.75 | 7 | 103.250 |
| Subtotal |  |  |  | 356.030 |
| Total |  |  |  | 356.03 |

**U08020610** m2 Cubierta de teja cerámica curva de 40x19 cm (13/01/2020)
356.03 m2 × 28.85 (30.58 con costes indirectos) = 10887.40
Cubierta de teja cerámica curva de 40x19 cm, incluso preparación de la superficie, mortero de agarre, medios auxiliares, y p.p. de piezas especiales, según normativa vigente.

| Código | Ud | Descripción | Rendimiento | Precio | Importe |
|---|---|---|---|---|---|
| MO0100300 | h | Oficial 1ª | 0.347 | 18.05 | 6.2634 |
| MO0100400 | h | Oficial 2ª | 0.347 | 14.67 | 5.0905 |
| MO0100700 | h | Peón ordinario | 0.347 | 13.65 | 4.7366 |
| MT0302090 | Ud | Teja cerámica curva 40x19 cm. (material) | 35 | 0.3036 | 10.6260 |
| AUX002020 | m3 | Mortero de cemento (1/6) M-250 | 0.037 | 57.685 | 2.1343 |
|  |  | Total |  |  | 28.85 |

| Medición | Uds. | Largo | Ancho | Parcial |
|---|---|---|---|---|
|  | 1 | 15.4 | 13.2 | 203.280 |
| Subtotal |  |  |  | 203.280 |
|  | 1 | 3.75 | 13.2 | 49.500 |
|  | 1 | 14.75 | 7 | 103.250 |
| Subtotal |  |  |  | 152.750 |
| Total |  |  |  | 356.03 |

**U08030020** m2 Enfoscado maestreado en paramentos verticales (13/01/2020)
540.14 m2 × 14.17 (15.02 con costes indirectos) = 8112.90
Enfoscado maestreado en paramentos verticales con mortero M-350 de cemento CEM-I/32,5, incluso pañeado, acabado fratasado y medios auxiliares para su aplicación según normativa vigente.

| Código | Ud | Descripción | Rendimiento | Precio | Importe |
|---|---|---|---|---|---|
| MO0100300 | h | Oficial 1ª | 0.4007 | 18.05 | 7.2326 |
| MO0100400 | h | Oficial 2ª | 0.4007 | 14.67 | 5.8783 |
| AUX002030 | m3 | Mortero de cemento CEM I 32,5 (1/6) M-250 | 0.02 | 52.9426 | 1.0589 |
|  |  | Total |  |  | 14.17 |

| Medición | Uds. | Largo | Parcial |
|---|---|---|---|
| Cerramiento | 1 | 401.34 | 401.340 |
| Subtotal |  |  | 401.340 |
| Doble tabicon | 2 | 69.4 | 138.800 |
| Total |  |  | 540.14 |

**U08030360** m2 Pintura plástica en paramentos horizontales y verticales (13/01/2020)
540.14 m2 × 3.19 (3.38 con costes indirectos) = 1825.67
Pintura plástica en paramentos horizontales y verticales, dos manos de color, incluso preparación de base y medios auxiliares para su aplicación.

| Código | Ud | Descripción | Rendimiento | Precio | Importe |
|---|---|---|---|---|---|
| MO0100300 | h | Oficial 1ª | 0.0651 | 18.05 | 1.1751 |
| MO0100400 | h | Oficial 2ª | 0.0867 | 14.67 | 1.2719 |
| MT1704010 | L | E. fijadora muy penetrante obra/mad e/int (material) | 0.04 | 6.913 | 0.2765 |
| MT1706020 | L | Pintura plástica mate (material) | 0.25 | 1.8735 | 0.4684 |
|  |  | Total |  |  | 3.19 |

| Medición | Uds. | Largo | Parcial |
|---|---|---|---|
| Enfoscado | 1 | 540.14 | 540.140 |
| Total |  |  | 540.14 |

**U08030280** m2 Tratamiento de pavimento para uso industrial (13/01/2020)
267.23 m2 × 27.78 (29.45 con costes indirectos) = 7869.92
Tratamiento de pavimento para uso industrial incluyendo: limpieza, lijado y rectificado del pavimento base, impregnación con resinas sintéticas, esparcido de arena de cuarzo y sellado, materiales, mano de obra, elementos y medios auxiliares necesarios, totalmente acabado.

| Código | Ud | Descripción | Rendimiento | Precio | Importe |
|---|---|---|---|---|---|
| MO0100300 | h | Oficial 1ª | 0.4337 | 18.05 | 7.8283 |
| MO0100400 | h | Oficial 2ª | 0.5204 | 14.67 | 7.6343 |
| MO0100700 | h | Peón ordinario | 0.5204 | 13.65 | 7.1035 |
| MT0314010 | Kg | Liquido de curado 130 (material) | 0.15 | 1.8649 | 0.2797 |
| MT0314020 | ml | Sellado de juntas 4 mm. (material) | 0.3 | 5.0048 | 1.5014 |
| MT0314030 | Kg | Resina sintética mezclada con arena de cuarzo (material) | 1.5 | 2.2899 | 3.4349 |
|  |  | Total |  |  | 27.78 |

| Medición | Uds. | Largo | Ancho | Parcial |
|---|---|---|---|---|
| Solera | 1 | 18.25 | 12.6 | 229.950 |
|  | 1 | 14.45 | 6.4 | 92.480 |
| A deducir | -1 | 6.9 | 8 | -55.200 |
| Subtotal |  |  |  | 267.230 |
| Total |  |  |  | 267.23 |

**U08040070** m2 Carpintería metálica de acero galvanizado, practicable.
50.1 m2 × 174.82 (185.31 con costes indirectos) = 9284.03

| Medición | Uds. | Largo | Alto | Parcial |
|---|---|---|---|---|
|  | 4 | 3 | 3.25 | 39.000 |
| Subtotal |  |  |  | 39.000 |
|  | 1 | 2 | 2.5 | 5.000 |
|  | 1 | 1.6 | 2.5 | 4.000 |
|  | 1 | 1 | 2.1 | 2.100 |
| Subtotal |  |  |  | 11.100 |
| Total |  |  |  | 50.1 |

**U08040090** m2 Carpintería metálica de aluminio anodizado mate, practicable.
45 m2 × 339.75 (360.14 con costes indirectos) = 16206.30

| Medición | Uds. | Largo | Alto | Parcial |
|---|---|---|---|---|
|  | 15 | 3 | 1 | 45.000 |
| Total |  |  |  | 45 |

**U08050060** m2 Doble acristalamiento aislante 4/6/4
45 m2 × 25.43 (26.96 con costes indirectos) = 1213.20

| Medición | Uds. | Largo | Alto | Parcial |
|---|---|---|---|---|
|  | 15 | 3 | 1 | 45.000 |
| Total |  |  |  | 45 |

**U08040110** m2 Ventana de aluminio anodizado con lamas pivotantes de luna (13/01/2020)
3 m2 × 85.15 (90.26 con costes indirectos) = 270.78
Ventana de aluminio anodizado con lamas pivotantes de luna. Totalmente terminada.

| Código | Ud | Descripción | Rendimiento | Precio | Importe |
|---|---|---|---|---|---|
| MO0100300 | h | Oficial 1ª | 0.1735 | 18.05 | 3.1317 |
| MO0100400 | h | Oficial 2ª | 0.1735 | 14.67 | 2.5452 |
| MT1303010 | m2 | Ventanas de aluminio anodizado con lamas pivotantes de luna (material) | 1 | 79.4692 | 79.4692 |
|  |  | Total |  |  | 85.15 |

| Medición | Uds. | Largo | Alto | Parcial |
|---|---|---|---|---|
|  | 2 | 3 | 0.5 | 3.000 |
| Total |  |  |  | 3 |

**U08020080** ml Cargadero huecos luz= 3 m (13/01/2020)
52.5 ml × 15.25 (16.17 con costes indirectos) = 848.93
Cargadero para huecos de hasta 3 m de luz formado por viguetas prefabricadas de hormigón armado de 20 cm de canto, incluso recibido y colocación totalmente terminado.

| Código | Ud | Descripción | Rendimiento | Precio | Importe |
|---|---|---|---|---|---|
| MO0100300 | h | Oficial 1ª | 0.1561 | 18.05 | 2.8176 |
| MO0100700 | h | Peón ordinario | 0.1735 | 13.65 | 2.3683 |
| MT9602020 | ml | Vigueta de hormigón prefabricado (material) | 1.02 | 8.3962 | 8.5641 |
| AUX002020 | m3 | Mortero de cemento (1/6) M-250 | 0.026 | 57.685 | 1.4998 |
|  |  | Total |  |  | 15.25 |

| Medición | Uds. | Largo | Parcial |
|---|---|---|---|
|  | 15 | 3.5 | 52.500 |
| Total |  |  | 52.5 |

**U08020580** ml Alfeizar de piedra artificial, de color blanco, de 30x5 cm.
46.5 ml × 21.84 (23.15 con costes indirectos) = 1076.48

| Medición | Uds. | Largo | Parcial |
|---|---|---|---|
|  | 15 | 3.1 | 46.500 |
| Total |  |  | 46.5 |

**U08020050** m2 Revestimiento interno para insonorización a base de paneles acús (13/01/2020)
85.75 m2 × 52.2 (55.33 con costes indirectos) = 4744.55
Revestimiento interno para insonorización a base de paneles acústicos, colocado.

| Código | Ud | Descripción | Rendimiento | Precio | Importe |
|---|---|---|---|---|---|
| MO0100300 | h | Oficial 1ª | 0.4337 | 18.05 | 7.8283 |
| MO0100400 | h | Oficial 2ª | 0.4337 | 14.67 | 6.3624 |
| MO0100700 | h | Peón ordinario | 0.4337 | 13.65 | 5.9200 |
| MT1005037 | m2 | Paneles acusticos (material) | 1 | 32.093 | 32.0930 |
|  |  | Total |  |  | 52.2 |

| Medición | Uds. | Largo | Alto | Parcial |
|---|---|---|---|---|
|  | 2 | 4.5 | 4.75 | 42.750 |
|  | 2 | 6 | 4.75 | 57.000 |
| A deducir | -1 | 2 | 2.5 | -5.000 |
|  | -2 | 3 | 1 | -6.000 |
|  | -2 | 3 | 0.5 | -3.000 |
| Total |  |  |  | 85.75 |

**U05090220** Ud Sumidero evacuac. aguas 40x40x50 1/2 (13/01/2020)
4 Ud × 70.35 (74.57 con costes indirectos) = 298.28
Sumidero para evacuación de aguas de dimensiones interiores 40x40x50 cm, realizada con fábrica de ladrillo perforado de 1/2 pie de espesor, recibido con mortero de cemento 1:6, sobre solera de hormigón HM 20/P/20/I de 15 cm de espesor, enfoscado y bruñido interiormente, incluso marco y rejilla de fundición.

| Código | Ud | Descripción | Rendimiento | Precio | Importe |
|---|---|---|---|---|---|
| MO0100300 | h | Oficial 1ª | 1.648 | 18.05 | 29.7464 |
| MO0100600 | h | Peón especialista | 0.824 | 13.98 | 11.5195 |
| MT0401070 | m3 | Hormigón HM-20/P/10/l de consistencia plástica, tamaño máximo del árido 10mm, con >=200 kg/m3de cemento, apto para clase de exposición I. (material) | 0.03 | 58.2531 | 1.7476 |
| MT1001060 | Ud | Ladrillo perforado tosco 24x11,5x7 cm | 48 | 0.1388 | 6.6624 |
| AUX002020 | m3 | Mortero de cemento (1/6) M-250 | 0.03 | 57.685 | 1.7306 |
| MT0705035 | m2 | Malla 15x30x5; 1,564 kg/m2. | 0.25 | 0.9541 | 0.2385 |
| MT0353040 | Ud | Marco y rejilla de fundición 40x40 cm. (material) | 1 | 18.7007 | 18.7007 |
|  |  | Total |  |  | 70.35 |

Relación comercial: 000, 5.76, 001, 0, 002

| Medición | Uds. | Parcial |
|---|---|---|
| Saneamiento | 4 | 4.000 |
| Total |  | 4 |

**U02081003** ml Tubería UPVC DN 200PN 4 (13/01/2020)
78.25 ml × 16.28 (17.26 con costes indirectos) = 1350.60
Suministro e instalación de tubería de UPVC para saneamiento, de diámetro exterior 250 mm y PN 4 atm, conforme a norma UNE-EN 1452-2 y/o según normativa vigente, incluso parte proporcional de junta elástica y pruebas.

| Código | Ud | Descripción | Rendimiento | Precio | Importe |
|---|---|---|---|---|---|
| MO0100300 | h | Oficial 1ª | 0.0217 | 18.05 | 0.3917 |
| MO0100700 | h | Peón ordinario | 0.0434 | 13.65 | 0.5924 |
| MT3001003 | ml | Tubería de UPVC para saneam., de diámetro ext. 200 mm - PN-4 (material) | 1 | 15.2919 | 15.2919 |
|  |  | Total |  |  | 16.28 |

| Medición | Uds. | Largo | Parcial |
|---|---|---|---|
| Pluviales | 1 | 8.2 | 8.200 |
|  | 1 | 14.5 | 14.500 |
|  | 1 | 6.95 | 6.950 |
|  | 1 | 10.05 | 10.050 |
|  | 1 | 7.85 | 7.850 |
| Saneamiento | 1 | 8.3 | 8.300 |
|  | 1 | 7.3 | 7.300 |
|  | 2 | 6.25 | 12.500 |
|  | 1 | 2.6 | 2.600 |
| Subtotal |  |  | 78.250 |
| Total |  |  | 78.25 |

**U02081005** ml Tubería UPVC DN 250PN 4 (13/01/2020)
15.15 ml × 20.53 (21.76 con costes indirectos) = 329.66
Suministro e instalación de tubería de UPVC para saneamiento, de diámetro exterior 250 mm y PN 4 atm, conforme a norma UNE-EN 1452-2 y/o según normativa vigente, incluso parte proporcional de junta elástica y pruebas.

| Código | Ud | Descripción | Rendimiento | Precio | Importe |
|---|---|---|---|---|---|
| MO0100300 | h | Oficial 1ª | 0.0217 | 18.05 | 0.3917 |
| MO0100700 | h | Peón ordinario | 0.0434 | 13.65 | 0.5924 |
| MT3001005 | ml | Tubería de UPVC para saneam., de diámetro ext. 250 mm - PN-4 (material) | 1 | 19.5507 | 19.5507 |
|  |  | Total |  |  | 20.53 |

| Medición | Uds. | Largo | Parcial |
|---|---|---|---|
| Pluviales | 1 | 2.1 | 2.100 |
|  | 1 | 10.95 | 10.950 |
|  | 1 | 2.1 | 2.100 |
| Subtotal |  |  | 15.150 |
| Total |  |  | 15.15 |

**U02081010** ml Tubería UPVC DN 315 PN 4 (13/01/2020)
7 ml × 24.67 (26.15 con costes indirectos) = 183.05
Suministro e instalación de tubería de UPVC para saneamiento, de diámetro exterior 315 mm y PN 4 atm, conforme a norma UNE-EN 1452-2 y/o según normativa vigente, incluso parte proporcional de junta elástica y pruebas.

| Código | Ud | Descripción | Rendimiento | Precio | Importe |
|---|---|---|---|---|---|
| MO0100300 | h | Oficial 1ª | 0.0217 | 18.05 | 0.3917 |
| MO0100700 | h | Peón ordinario | 0.0434 | 13.65 | 0.5924 |
| MT3001010 | ml | Tubería de UPVC para saneam., de diámetro ext. 315 mm - PN-4 (material) | 1 | 23.6881 | 23.6881 |
|  |  | Total |  |  | 24.67 |

| Medición | Uds. | Largo | Parcial |
|---|---|---|---|
| Pluviales | 1 | 7 | 7.000 |
| Total |  |  | 7 |

**U08060080** ml Canalón visto de PVC de 200 mm de diámetro (13/01/2020)
114.4 ml × 29.06 (30.8 con costes indirectos) = 3523.52
Canalón visto de PVC de 200 mm de diámetro, incluso p.p. de piezas especiales, elementos de fijación, medios auxiliares para su montaje y colocación.

| Código | Ud | Descripción | Rendimiento | Precio | Importe |
|---|---|---|---|---|---|
| MO0100300 | h | Oficial 1ª | 0.3036 | 18.05 | 5.4800 |
| MT8156040 | ml | Canalón visto de PVC de 200 mm de diámetro, incluso p.p. de piezas especiales, elementos de fijación, medios auxiliares para su montaje. (material) | 1 | 23.5753 | 23.5753 |
|  |  | Total |  |  | 29.06 |

| Medición | Uds. | Largo | Parcial |
|---|---|---|---|
|  | 2 | 15.4 | 30.800 |
| Subtotal |  |  | 30.800 |
|  | 2 | 13.2 | 26.400 |
| Subtotal |  |  | 26.400 |
|  | 2 | 3.75 | 7.500 |
| Subtotal |  |  | 7.500 |
|  | 1 | 13.2 | 13.200 |
|  | 2 | 14.75 | 29.500 |
|  | 1 | 7 | 7.000 |
| Subtotal |  |  | 49.700 |
| Total |  |  | 114.4 |

**U08060050** ml Bajante PVC Ø 200 mm. (13/01/2020)
45 ml × 35.56 (37.69 con costes indirectos) = 1696.05
Bajante con tubería de PVC de 200 mm de diámetro, incluso p.p. de piezas especiales, elementos de fijación y medios auxiliares para su ejecución, según normativa vigente.

| Código | Ud | Descripción | Rendimiento | Precio | Importe |
|---|---|---|---|---|---|
| MO0100300 | h | Oficial 1ª | 0.1908 | 18.05 | 3.4439 |
| MO0100400 | h | Oficial 2ª | 0.0737 | 14.67 | 1.0812 |
| MT8152050 | ml | Tubería PVC 200 mm. (material) | 1 | 22.0314 | 22.0314 |
| MT8153050 | Ud | Codo 87º m-h PVC evac. 200 mm. (material) | 0.2 | 10.5386 | 2.1077 |
| MT8154050 | Ud | Manguito unión h-h PVC 200 mm. (material) | 0.2 | 12.3601 | 2.4720 |
| MT8155050 | Ud | Sujección bajantes PVC 200 mm. (material) | 0.5 | 7.5896 | 3.7948 |
| MT8156010 | Kg | Adhesivo para PVC (material) | 0.025 | 25.18 | 0.6295 |
|  |  | Total |  |  | 35.56 |

| Medición | Uds. | Largo | Parcial |
|---|---|---|---|
|  | 4 | 7 | 28.000 |
| Subtotal |  |  | 28.000 |
|  | 2 | 4 | 8.000 |
|  | 2 | 4.5 | 9.000 |
| Subtotal |  |  | 17.000 |
| Total |  |  | 45 |

**U05060080** Ud Arqueta de registro 50x50x60 1/2 tapa hierro
9 Ud × 83.66 (88.68 con costes indirectos) = 798.12

| Medición | Uds. | Parcial |
|---|---|---|
| Pluviales | 8 | 8.000 |
| Subtotal |  | 8.000 |
| Saneamiento | 1 | 1.000 |
| Subtotal |  | 1.000 |
| Total |  | 9 |

#### 2.1.9 EDIFICIO DE SOPLANTES (13/01/2020)
Importe: 69602.38

**U01020020** m3 Excavación a cielo abierto, med. mecán. terreno medio
119.45 m3 × 2.07 (2.19 con costes indirectos) = 261.60

| Medición | Uds. | Largo | Ancho | Alto | Parcial |
|---|---|---|---|---|---|
| Solera | 1 | 15.8 | 6.3 | 1.2 | 119.448 |
| Total |  |  |  |  | 119.45 |

**U12000030** m3 Carga, tte. y descarga a vertedero 10km<d <30 km prod. res. exc.
119.45 m3 × 11.72 (12.42 con costes indirectos) = 1483.57

**U09012010** m3 Relleno de material granular en consolidacion de terrreno
89.59 m3 × 16.41 (17.39 con costes indirectos) = 1557.97

| Medición | Uds. | Largo | Ancho | Alto | Parcial |
|---|---|---|---|---|---|
| Bajo solera | 1 | 15.8 | 6.3 | 0.9 | 89.586 |
| Total |  |  |  |  | 89.59 |

**U07010010** m3 HL 150/C/TM capa limpieza
9.95 m3 × 63.16 (66.95 con costes indirectos) = 666.15

| Medición | Uds. | Largo | Ancho | Alto | Parcial |
|---|---|---|---|---|---|
| Bajo solera | 1 | 15.8 | 6.3 | 0.1 | 9.954 |
| Total |  |  |  |  | 9.95 |

**U07010212** m3 Hormigón armado HA-30/B/20/IV+Qb MR en cimentaciones
44.08 m3 × 77.37 (82.01 con costes indirectos) = 3615.00

| Medición | Uds. | Largo | Ancho | Alto | Parcial |
|---|---|---|---|---|---|
| Solera | 1 | 15.8 | 6.3 | 0.4 | 39.816 |
| Bajo soleras | 4 | 2.4 | 1.4 | 0.2 | 2.688 |
|  | 4 | 1.4 | 1.4 | 0.2 | 1.568 |
| Subtotal |  |  |  |  | 44.072 |
| Total |  |  |  |  | 44.08 |

**U07010218** m3 Hormigón armado HA-30/B/20/IV+Qb MR en vigas y pilares
15.64 m3 × 85.63 (90.77 con costes indirectos) = 1419.64

| Medición | Uds. | Largo | Ancho | Alto | Parcial |
|---|---|---|---|---|---|
| Pilares | 8 | 0.4 | 0.4 | 5.5 | 7.040 |
| Vigas | 4 | 5.5 | 0.4 | 0.5 | 4.400 |
|  | 2 | 4.5 | 0.4 | 0.5 | 1.800 |
|  | 2 | 6 | 0.4 | 0.5 | 2.400 |
| Subtotal |  |  |  |  | 15.640 |
| Total |  |  |  |  | 15.64 |

**U07020010** m2 Encofrado plano cimentaciones, solera, pozos y arquetas
17.68 m2 × 14.84 (15.73 con costes indirectos) = 278.11

| Medición | Uds. | Largo | Alto | Parcial |
|---|---|---|---|---|
|  | 2 | 15.8 | 0.4 | 12.640 |
|  | 2 | 6.3 | 0.4 | 5.040 |
| Subtotal |  |  |  | 17.680 |
| Total |  |  |  | 17.68 |

**U07020160** m2 Encofrado plano madera elementos verticales
70.4 m2 × 21.47 (22.76 con costes indirectos) = 1602.30

| Medición | Uds. | Largo | Alto | Parcial |
|---|---|---|---|---|
| Pilares | 8 | 1.6 | 5.5 | 70.400 |
| Total |  |  |  | 70.4 |

**U07020040** m2 Encofrado plano metalico elementos horizontales
64.6 m2 × 19.99 (21.19 con costes indirectos) = 1368.87

| Medición | Uds. | Largo | Ancho | Parcial |
|---|---|---|---|---|
| Vigas | 4 | 5.5 | 1.6 | 35.200 |
|  | 2 | 4.5 | 1.4 | 12.600 |
|  | 2 | 6 | 1.4 | 16.800 |
| Total |  |  |  | 64.6 |

**U07030050** kg Suministro y colocación de acero para armaduras en barras B500S
5943.52 kg × 0.86 (0.91 con costes indirectos) = 5408.60

| Medición | Uds. | Largo | Ancho | Parcial |
|---|---|---|---|---|
| Cimentacion | 1 | 44.08 | 80 | 3526.400 |
| Vigas y pilares | 1 | 15.64 | 120 | 1876.800 |
| 10% esperas y solapes | 1 | 0.1 | 5403.2 | 540.320 |
| Total |  |  |  | 5943.52 |

**U08020300** m2 Fábrica bloques hueco hormigón estriado visto 40x20x20 cm.
202.1 m2 × 40.85 (43.3 con costes indirectos) = 8750.93

| Medición | Uds. | Largo | Alto | Parcial |
|---|---|---|---|---|
| Fachadas | 2 | 15.8 | 5.5 | 173.800 |
|  | 2 | 6.3 | 5.5 | 69.300 |
| A deducir | -6 | 3 | 1 | -18.000 |
|  | -6 | 3 | 0.5 | -9.000 |
|  | -1 | 3 | 3 | -9.000 |
|  | -1 | 2 | 2.5 | -5.000 |
| Subtotal |  |  |  | 202.100 |
| Total |  |  |  | 202.1 |

**U08020240** m2 Tabicón de ladrillo cerámico hueco doble 24x11,5x9 cm
33 m2 × 16.43 (17.42 con costes indirectos) = 574.86

| Medición | Uds. | Largo | Alto | Parcial |
|---|---|---|---|---|
| Tabiqueria | 1 | 6 | 5.5 | 33.000 |
| Total |  |  |  | 33 |

**U08020060** m2 Forjado placa alveolada c=25;HA-35/P/20
113.16 m2 × 53.18 (56.37 con costes indirectos) = 6378.83

| Medición | Uds. | Largo | Ancho | Parcial |
|---|---|---|---|---|
|  | 1 | 16.4 | 6.9 | 113.160 |
| Total |  |  |  | 113.16 |

**U08020600** m2 Faldones cubierta tejado tabiquillos palomeros
113.16 m2 × 45.03 (47.73 con costes indirectos) = 5401.13

| Medición | Uds. | Largo | Ancho | Parcial |
|---|---|---|---|---|
|  | 1 | 16.4 | 6.9 | 113.160 |
| Total |  |  |  | 113.16 |

**U08020610** m2 Cubierta de teja cerámica curva de 40x19 cm
113.16 m2 × 28.85 (30.58 con costes indirectos) = 3460.43

| Medición | Uds. | Largo | Ancho | Parcial |
|---|---|---|---|---|
|  | 1 | 16.4 | 6.9 | 113.160 |
| Total |  |  |  | 113.16 |

**U08030020** m2 Enfoscado maestreado en paramentos verticales
268.1 m2 × 14.17 (15.02 con costes indirectos) = 4026.86

| Medición | Uds. | Largo | Parcial |
|---|---|---|---|
| Cerramiento | 1 | 202.1 | 202.100 |
| Subtotal |  |  | 202.100 |
| Doble tabicon | 2 | 33 | 66.000 |
| Total |  |  | 268.1 |

**U08030360** m2 Pintura plástica en paramentos horizontales y verticales
268.1 m2 × 3.19 (3.38 con costes indirectos) = 906.18

| Medición | Uds. | Largo | Parcial |
|---|---|---|---|
| Enfoscado | 1 | 268.1 | 268.100 |
| Total |  |  | 268.1 |

**U08030280** m2 Tratamiento de pavimento para uso industrial
99.54 m2 × 27.78 (29.45 con costes indirectos) = 2931.45

| Medición | Uds. | Largo | Ancho | Parcial |
|---|---|---|---|---|
| Solera | 1 | 15.8 | 6.3 | 99.540 |
| Total |  |  |  | 99.54 |

**U08040070** m2 Carpintería metálica de acero galvanizado, practicable.
14 m2 × 174.82 (185.31 con costes indirectos) = 2594.34

| Medición | Uds. | Largo | Alto | Parcial |
|---|---|---|---|---|
|  | 1 | 3 | 3 | 9.000 |
| Subtotal |  |  |  | 9.000 |
|  | 1 | 2 | 2.5 | 5.000 |
| Total |  |  |  | 14 |

**U08050060** m2 Doble acristalamiento aislante 4/6/4
12 m2 × 25.43 (26.96 con costes indirectos) = 323.52

| Medición | Uds. | Largo | Alto | Parcial |
|---|---|---|---|---|
|  | 6 | 2 | 1 | 12.000 |
| Total |  |  |  | 12 |

**U08040090** m2 Carpintería metálica de aluminio anodizado mate, practicable.
12 m2 × 339.75 (360.14 con costes indirectos) = 4321.68

| Medición | Uds. | Largo | Alto | Parcial |
|---|---|---|---|---|
|  | 6 | 2 | 1 | 12.000 |
| Total |  |  |  | 12 |

**U08040110** m2 Ventana de aluminio anodizado con lamas pivotantes de luna
6 m2 × 85.15 (90.26 con costes indirectos) = 541.56

| Medición | Uds. | Largo | Alto | Parcial |
|---|---|---|---|---|
|  | 6 | 2 | 0.5 | 6.000 |
| Total |  |  |  | 6 |

**U08020080** ml Cargadero huecos luz= 3 m
21 ml × 15.25 (16.17 con costes indirectos) = 339.57

| Medición | Uds. | Largo | Parcial |
|---|---|---|---|
|  | 1 | 3.5 | 3.500 |
|  | 7 | 2.5 | 17.500 |
| Total |  |  | 21 |

**U08020580** ml Alfeizar de piedra artificial, de color blanco, de 30x5 cm.
12.6 ml × 21.84 (23.15 con costes indirectos) = 291.69

| Medición | Uds. | Largo | Parcial |
|---|---|---|---|
|  | 6 | 2.1 | 12.600 |
| Total |  |  | 12.6 |

**U08020050** m2 Revestimiento interno para insonorización a base de paneles acús
163.25 m2 × 52.2 (55.33 con costes indirectos) = 9032.62

| Medición | Uds. | Largo | Alto | Parcial |
|---|---|---|---|---|
|  | 2 | 10.85 | 5.5 | 119.350 |
|  | 2 | 5.9 | 5.5 | 64.900 |
| A deducir | -1 | 3 | 3 | -9.000 |
|  | -4 | 2 | 1 | -8.000 |
|  | -4 | 2 | 0.5 | -4.000 |
| Total |  |  |  | 163.25 |

**U08060080** ml Canalón visto de PVC de 200 mm de diámetro
46.6 ml × 29.06 (30.8 con costes indirectos) = 1435.28

| Medición | Uds. | Largo | Parcial |
|---|---|---|---|
|  | 2 | 16.4 | 32.800 |
|  | 2 | 6.9 | 13.800 |
| Subtotal |  |  | 46.600 |
| Total |  |  | 46.6 |

**U08060050** ml Bajante PVC Ø 200 mm.
12 ml × 35.56 (37.69 con costes indirectos) = 452.28

| Medición | Uds. | Largo | Parcial |
|---|---|---|---|
|  | 2 | 6 | 12.000 |
| Total |  |  | 12 |

**U05060080** Ud Arqueta de registro 50x50x60 1/2 tapa hierro
2 Ud × 83.66 (88.68 con costes indirectos) = 177.36

#### 2.1.10 ARQUETA BOMBEO DE FLOTANTES (13/01/2020)
Importe: 14624.04

**U01020020** m3 Excavación a cielo abierto, med. mecán. terreno medio
192.81 m3 × 2.07 (2.19 con costes indirectos) = 422.25

| Medición | Uds. | Largo | Ancho | Alto | Parcial |
|---|---|---|---|---|---|
|  | 2 | 0.33 | 112.36 | 2.6 | 192.810 |
| Total |  |  |  |  | 192.81 |

**U01030310** m3 Relleno trasdós muros suelos adecuados de préstamos
157.02 m3 × 9.49 (10.06 con costes indirectos) = 1579.62

| Medición | Uds. | Largo | Ancho | Alto | Parcial |
|---|---|---|---|---|---|
| Excavacion | 1 | 194.56 |  |  | 194.560 |
| A deducir | -2 | 3.8 | 1.9 | 2.6 | -37.544 |
| Total |  |  |  |  | 157.02 |

**U12000030** m3 Carga, tte. y descarga a vertedero 10km<d <30 km prod. res. exc.
194.56 m3 × 11.72 (12.42 con costes indirectos) = 2416.44

| Medición | Uds. | Largo | Parcial |
|---|---|---|---|
| Excavacion | 1 | 194.56 | 194.560 |
| Total |  |  | 194.56 |

**U09012010** m3 Relleno de material granular en consolidacion de terrreno
13 m3 × 16.41 (17.39 con costes indirectos) = 226.07

| Medición | Uds. | Largo | Ancho | Alto | Parcial |
|---|---|---|---|---|---|
|  | 2 | 3.8 | 1.9 | 0.9 | 12.996 |
| Total |  |  |  |  | 13 |

**U07010010** m3 HL 150/C/TM capa limpieza
1.44 m3 × 63.16 (66.95 con costes indirectos) = 96.41

| Medición | Uds. | Largo | Ancho | Alto | Parcial |
|---|---|---|---|---|---|
|  | 2 | 3.8 | 1.9 | 0.1 | 1.444 |
| Total |  |  |  |  | 1.44 |

**U07010212** m3 Hormigón armado HA-30/B/20/IV+Qb MR en cimentaciones
4.33 m3 × 77.37 (82.01 con costes indirectos) = 355.10

| Medición | Uds. | Largo | Ancho | Alto | Parcial |
|---|---|---|---|---|---|
|  | 2 | 3.8 | 1.9 | 0.3 | 4.332 |
| Total |  |  |  |  | 4.33 |

**U07010214** m3 Hormigón armado HA-30/B/20/IV+Qb MR en muros
13.6 m3 × 80.46 (85.29 con costes indirectos) = 1159.94

| Medición | Uds. | Largo | Ancho | Alto | Parcial |
|---|---|---|---|---|---|
|  | 4 | 1.9 | 0.25 | 3.1 | 5.890 |
|  | 4 | 1.5 | 0.25 | 3.1 | 4.650 |
|  | 2 | 1.9 | 0.2 | 1.5 | 1.140 |
|  | 4 | 1.6 | 0.2 | 1.5 | 1.920 |
| Subtotal |  |  |  |  | 13.600 |
| Total |  |  |  |  | 13.6 |

**U07020010** m2 Encofrado plano cimentaciones, solera, pozos y arquetas
6.84 m2 × 14.84 (15.73 con costes indirectos) = 107.59

| Medición | Uds. | Largo | Alto | Parcial |
|---|---|---|---|---|
|  | 4 | 3.8 | 0.3 | 4.560 |
|  | 4 | 1.9 | 0.3 | 2.280 |
| Subtotal |  |  |  | 6.840 |
| Total |  |  |  | 6.84 |

**U07020080** m2 Encofrado plano metalicos elementos verticales
114.92 m2 × 19.73 (20.91 con costes indirectos) = 2402.98

| Medición | Uds. | Largo | Alto | Parcial |
|---|---|---|---|---|
|  | 8 | 1.9 | 3.1 | 47.120 |
|  | 8 | 1.5 | 3.1 | 37.200 |
|  | 4 | 1.9 | 1.5 | 11.400 |
|  | 8 | 1.6 | 1.5 | 19.200 |
| Subtotal |  |  |  | 114.920 |
| Total |  |  |  | 114.92 |

**U07030050** kg Suministro y colocación de acero para armaduras en barras B500S
1924.67 kg × 0.86 (0.91 con costes indirectos) = 1751.45

| Medición | Uds. | Largo | Ancho | Parcial |
|---|---|---|---|---|
| Soleras | 1 | 4.33 | 90 | 389.700 |
| alzados | 1 | 13.6 | 100 | 1360.000 |
| 10% esperas y solapes | 1 | 0.1 | 1749.7 | 174.970 |
| Subtotal |  |  |  | 1924.670 |
| Total |  |  |  | 1924.67 |

**U07040020** ml Junta elastomérica estanquidad 300x10
13.6 ml × 12.12 (12.85 con costes indirectos) = 174.76

| Medición | Uds. | Largo | Parcial |
|---|---|---|---|
|  | 4 | 1.65 | 6.600 |
|  | 4 | 1.75 | 7.000 |
| Subtotal |  |  | 13.600 |
| Total |  |  | 13.6 |

**U08010070** m2 Plataforma de PRFV
9 m2 × 72.1 (76.43 con costes indirectos) = 687.87

| Medición | Uds. | Largo | Ancho | Parcial |
|---|---|---|---|---|
|  | 2 | 1.4 | 1.5 | 4.200 |
| Subtotal |  |  |  | 4.200 |
|  | 2 | 1.6 | 1.5 | 4.800 |
| Subtotal |  |  |  | 4.800 |
| Total |  |  |  | 9 |

**U05070340** Ud Pate con alma y muelas de acero y revest. polipropileno
28 Ud × 6.8 (7.21 con costes indirectos) = 201.88

| Medición | Uds. | Parcial |
|---|---|---|
|  | 20 | 20.000 |
| Subtotal |  | 20.000 |
|  | 8 | 8.000 |
| Subtotal |  | 8.000 |
| Total |  | 28 |

**U08010110** ml Barandilla acero inoxidable
13.6 ml × 146.4 (155.18 con costes indirectos) = 2110.45

| Medición | Uds. | Largo | Parcial |
|---|---|---|---|
|  | 4 | 1.9 | 7.600 |
| Subtotal |  |  | 7.600 |
|  | 2 | 2 | 4.000 |
|  | 2 | 1 | 2.000 |
| Subtotal |  |  | 6.000 |
| Total |  |  | 13.6 |

**U08010120** ml Escalera metálica
9 ml × 97.61 (103.47 con costes indirectos) = 931.23

| Medición | Uds. | Largo | Parcial |
|---|---|---|---|
|  | 2 | 4.5 | 9.000 |
| Total |  |  | 9 |

#### 2.1.11 ARQUETA BOMBEO DE VACIADOS (13/01/2020)
Importe: 17443.77

**U01020020** m3 Excavación a cielo abierto, med. mecán. terreno medio
282.63 m3 × 2.07 (2.19 con costes indirectos) = 618.96

| Medición | Uds. | Largo | Ancho | Alto | Parcial |
|---|---|---|---|---|---|
|  | 1 | 0.33 | 142.74 | 6 | 282.625 |
| Total |  |  |  |  | 282.63 |

**U01030310** m3 Relleno trasdós muros suelos adecuados de préstamos
221.72 m3 × 9.49 (10.06 con costes indirectos) = 2230.50

| Medición | Uds. | Largo | Ancho | Alto | Parcial |
|---|---|---|---|---|---|
| Excavacion | 1 | 285.2 |  |  | 285.200 |
| A deducir | -1 | 4.6 | 2.3 | 6 | -63.480 |
| Total |  |  |  |  | 221.72 |

**U12000030** m3 Carga, tte. y descarga a vertedero 10km<d <30 km prod. res. exc.
285.2 m3 × 11.72 (12.42 con costes indirectos) = 3542.18

| Medición | Uds. | Largo | Parcial |
|---|---|---|---|
| Excavacion | 1 | 285.2 | 285.200 |
| Total |  |  | 285.2 |

**U09012010** m3 Relleno de material granular en consolidacion de terrreno
9.52 m3 × 16.41 (17.39 con costes indirectos) = 165.55

| Medición | Uds. | Largo | Ancho | Alto | Parcial |
|---|---|---|---|---|---|
|  | 1 | 4.6 | 2.3 | 0.9 | 9.522 |
| Total |  |  |  |  | 9.52 |

**U07010010** m3 HL 150/C/TM capa limpieza
1.06 m3 × 63.16 (66.95 con costes indirectos) = 70.97

| Medición | Uds. | Largo | Ancho | Alto | Parcial |
|---|---|---|---|---|---|
|  | 1 | 4.6 | 2.3 | 0.1 | 1.058 |
| Total |  |  |  |  | 1.06 |

**U07010212** m3 Hormigón armado HA-30/B/20/IV+Qb MR en cimentaciones
4.88 m3 × 77.37 (82.01 con costes indirectos) = 400.21

| Medición | Uds. | Largo | Ancho | Alto | Parcial |
|---|---|---|---|---|---|
|  | 1 | 2.8 | 2.3 | 0.5 | 3.220 |
|  | 1 | 1.8 | 2.3 | 0.4 | 1.656 |
| Subtotal |  |  |  |  | 4.876 |
| Total |  |  |  |  | 4.88 |

**U07010214** m3 Hormigón armado HA-30/B/20/IV+Qb MR en muros
26.83 m3 × 80.46 (85.29 con costes indirectos) = 2288.33

| Medición | Uds. | Largo | Ancho | Alto | Parcial |
|---|---|---|---|---|---|
|  | 1 | 2.8 | 0.4 | 6.81 | 7.627 |
|  | 1 | 2.8 | 0.4 | 2.08 | 2.330 |
|  | 2 | 1.5 | 0.4 | 6.81 | 8.172 |
|  | 1 | 1.8 | 0.3 | 4.8 | 2.592 |
|  | 1 | 1.8 | 0.4 | 2.08 | 1.498 |
|  | 2 | 1.6 | 0.3 | 4.8 | 4.608 |
| Subtotal |  |  |  |  | 26.827 |
| Total |  |  |  |  | 26.83 |

**U07020010** m2 Encofrado plano cimentaciones, solera, pozos y arquetas
7.46 m2 × 14.84 (15.73 con costes indirectos) = 117.35

| Medición | Uds. | Largo | Alto | Parcial |
|---|---|---|---|---|
|  | 2 | 2.8 | 0.5 | 2.800 |
|  | 2 | 2.3 | 0.5 | 2.300 |
| Subtotal |  |  |  | 5.100 |
|  | 2 | 1.8 | 0.4 | 1.440 |
|  | 1 | 2.3 | 0.4 | 0.920 |
| Subtotal |  |  |  | 2.360 |
| Total |  |  |  | 7.46 |

**U07020080** m2 Encofrado plano metalicos elementos verticales
146.14 m2 × 19.73 (20.91 con costes indirectos) = 3055.79

| Medición | Uds. | Largo | Alto | Parcial |
|---|---|---|---|---|
|  | 2 | 2.8 | 6.81 | 38.136 |
|  | 2 | 2.8 | 2.08 | 11.648 |
|  | 4 | 1.5 | 6.81 | 40.860 |
|  | 2 | 1.8 | 4.8 | 17.280 |
|  | 2 | 1.8 | 2.08 | 7.488 |
|  | 4 | 1.6 | 4.8 | 30.720 |
| Subtotal |  |  |  | 146.132 |
| Total |  |  |  | 146.14 |

**U07030050** kg Suministro y colocación de acero para armaduras en barras B500S
3434.42 kg × 0.86 (0.91 con costes indirectos) = 3125.32

| Medición | Uds. | Largo | Ancho | Parcial |
|---|---|---|---|---|
| Soleras | 1 | 4.88 | 90 | 439.200 |
| alzados | 1 | 26.83 | 100 | 2683.000 |
| 10% esperas y solapes | 1 | 0.1 | 3122.2 | 312.220 |
| Subtotal |  |  |  | 3434.420 |
| Total |  |  |  | 3434.42 |

**U07040020** ml Junta elastomérica estanquidad 300x10
8.6 ml × 12.12 (12.85 con costes indirectos) = 110.51

| Medición | Uds. | Largo | Parcial |
|---|---|---|---|
|  | 2 | 2.4 | 4.800 |
|  | 2 | 1.9 | 3.800 |
| Subtotal |  |  | 8.600 |
| Total |  |  | 8.6 |

**U08010070** m2 Plataforma de PRFV
5.4 m2 × 72.1 (76.43 con costes indirectos) = 412.72

| Medición | Uds. | Largo | Ancho | Parcial |
|---|---|---|---|---|
|  | 1 | 2 | 1.5 | 3.000 |
| Subtotal |  |  |  | 3.000 |
|  | 1 | 1.6 | 1.5 | 2.400 |
| Subtotal |  |  |  | 2.400 |
| Total |  |  |  | 5.4 |

**U05070340** Ud Pate con alma y muelas de acero y revest. polipropileno
39 Ud × 6.8 (7.21 con costes indirectos) = 281.19

| Medición | Uds. | Parcial |
|---|---|---|
|  | 23 | 23.000 |
| Subtotal |  | 23.000 |
|  | 16 | 16.000 |
| Subtotal |  | 16.000 |
| Total |  | 39 |

**U08010110** ml Barandilla acero inoxidable
6.6 ml × 146.4 (155.18 con costes indirectos) = 1024.19

| Medición | Uds. | Largo | Parcial |
|---|---|---|---|
|  | 1 | 2.8 | 2.800 |
| Subtotal |  |  | 2.800 |
|  | 2 | 1.9 | 3.800 |
| Subtotal |  |  | 3.800 |
| Total |  |  | 6.6 |

#### 2.1.12 ESPESADOR DE GRAVEDAD (13/01/2020)
Importe: 20811.36

**U01020020** m3 Excavación a cielo abierto, med. mecán. terreno medio
164.88 m3 × 2.07 (2.19 con costes indirectos) = 361.09

| Medición | Uds. | Largo | Ancho | Alto | Parcial |
|---|---|---|---|---|---|
|  | 1 | 1.05 | 65.43 | 2.4 | 164.884 |
| Total |  |  |  |  | 164.88 |

**U01020025** m3 Excavación a cielo abierto, med. mecán. terreno medio con agotam
18.47 m3 × 3.31 (3.51 con costes indirectos) = 64.83

| Medición | Uds. | Largo | Ancho | Alto | Parcial |
|---|---|---|---|---|---|
|  | 1 | 1.05 | 15.05 | 0.63 | 9.956 |
|  | 1 | 1.05 | 10.17 | 0.75 | 8.009 |
|  | 1 | 2.45 | 0.45 | 0.45 | 0.496 |
| Subtotal |  |  |  |  | 18.461 |
| Total |  |  |  |  | 18.47 |

**U01030310** m3 Relleno trasdós muros suelos adecuados de préstamos
89.92 m3 × 9.49 (10.06 con costes indirectos) = 904.60

| Medición | Uds. | Largo | Ancho | Alto | Parcial |
|---|---|---|---|---|---|
| Excavaciones | 1 | 164.88 |  |  | 164.880 |
| Subtotal |  |  |  |  | 164.880 |
|  | 1 | 18.46 |  |  | 18.460 |
| Subtotal |  |  |  |  | 18.460 |
| A deducir | -1 | 3.14 | 10.89 | 2.4 | -82.067 |
|  | -1 | 3.14 | 4.52 | 0.63 | -8.941 |
|  | -1 | 3.14 | 0.81 | 0.75 | -1.908 |
|  | -1 | 2.45 | 0.45 | 0.45 | -0.496 |
| Subtotal |  |  |  |  | -93.412 |
| Total |  |  |  |  | 89.92 |

**U12000030** m3 Carga, tte. y descarga a vertedero 10km<d <30 km prod. res. exc.
183.34 m3 × 11.72 (12.42 con costes indirectos) = 2277.08

| Medición | Uds. | Largo | Parcial |
|---|---|---|---|
| Excavaciones | 1 | 164.88 | 164.880 |
| Subtotal |  |  | 164.880 |
|  | 1 | 18.46 | 18.460 |
| Subtotal |  |  | 18.460 |
| Total |  |  | 183.34 |

**U09012010** m3 Relleno de material granular en consolidacion de terrreno
30.78 m3 × 16.41 (17.39 con costes indirectos) = 535.26

| Medición | Uds. | Largo | Ancho | Alto | Parcial |
|---|---|---|---|---|---|
|  | 1 | 3.14 | 10.89 | 0.9 | 30.775 |
| Total |  |  |  |  | 30.78 |

**U07010010** m3 HL 150/C/TM capa limpieza
3.42 m3 × 63.16 (66.95 con costes indirectos) = 228.97

| Medición | Uds. | Largo | Ancho | Alto | Parcial |
|---|---|---|---|---|---|
|  | 1 | 3.14 | 10.89 | 0.1 | 3.419 |
| Total |  |  |  |  | 3.42 |

**U07010020** m3 HNE- 15/C/TM no estructural
0.42 m3 × 65.41 (69.33 con costes indirectos) = 29.12

| Medición | Uds. | Largo | Ancho | Alto | Parcial |
|---|---|---|---|---|---|
|  | 1 | 2.45 | 0.45 | 0.45 | 0.496 |
| A deducir | -1 | 3.14 | 0.01 | 2.45 | -0.077 |
| Subtotal |  |  |  |  | 0.419 |
| Total |  |  |  |  | 0.42 |

**U07010212** m3 Hormigón armado HA-30/B/20/IV+Qb MR en cimentaciones
15.31 m3 × 77.37 (82.01 con costes indirectos) = 1255.57

| Medición | Uds. | Largo | Ancho | Alto | Parcial |
|---|---|---|---|---|---|
|  | 1 | 3.14 | 10.89 | 0.4 | 13.678 |
|  | 1 | 3.14 | 0.81 | 0.75 | 1.908 |
| A deducir | -1 | 1.05 | 0.35 | 0.75 | -0.276 |
| Subtotal |  |  |  |  | 15.310 |
| Total |  |  |  |  | 15.31 |

**U07010214** m3 Hormigón armado HA-30/B/20/IV+Qb MR en muros
28.58 m3 × 80.46 (85.29 con costes indirectos) = 2437.59

| Medición | Uds. | Largo | Ancho | Alto | Parcial |
|---|---|---|---|---|---|
|  | 1 | 19.79 | 0.3 | 4.15 | 24.639 |
|  | 1 | 15.7 | 0.2 | 0.4 | 1.256 |
|  | 2 | 6.7 | 0.25 | 0.8 | 2.680 |
| Subtotal |  |  |  |  | 28.575 |
| Total |  |  |  |  | 28.58 |

**U07010216** m3 Hormigón armado HA-30/B/20/IV+Qb MR en losas
4.94 m3 × 85.63 (90.77 con costes indirectos) = 448.40

| Medición | Uds. | Largo | Ancho | Alto | Parcial |
|---|---|---|---|---|---|
|  | 1 | 16.96 | 0.6 | 0.2 | 2.035 |
|  | 1 | 6.6 | 2.5 | 0.2 | 3.300 |
| A deducir | -1 | 2 | 1 | 0.2 | -0.400 |
| Subtotal |  |  |  |  | 4.935 |
| Total |  |  |  |  | 4.94 |

**U07020020** m2 Encofrado curvo cimentaciones, solera, pozos y arquetas
14.07 m2 × 16.63 (17.63 con costes indirectos) = 248.05

| Medición | Uds. | Largo | Alto | Parcial |
|---|---|---|---|---|
|  | 1 | 20.74 | 0.4 | 8.296 |
|  | 1 | 5.65 | 0.75 | 4.238 |
|  | 1 | 2.04 | 0.75 | 1.530 |
| Subtotal |  |  |  | 14.064 |
| Total |  |  |  | 14.07 |

**U07020080** m2 Encofrado plano metalicos elementos verticales
24.56 m2 × 19.73 (20.91 con costes indirectos) = 513.55

| Medición | Uds. | Largo | Alto | Parcial |
|---|---|---|---|---|
|  | 2 | 6.6 | 1 | 13.200 |
|  | 2 | 6.6 | 0.8 | 10.560 |
|  | 4 | 0.25 | 0.8 | 0.800 |
| Subtotal |  |  |  | 24.560 |
| Total |  |  |  | 24.56 |

**U07020200** m2 Encofrado curvo madera elementos verticales
181.08 m2 × 22.42 (23.77 con costes indirectos) = 4304.27

| Medición | Uds. | Largo | Alto | Parcial |
|---|---|---|---|---|
|  | 1 | 21.04 | 4.15 | 87.316 |
|  | 1 | 18.84 | 4.15 | 78.186 |
|  | 1 | 16.33 | 0.4 | 6.532 |
|  | 1 | 15.07 | 0.6 | 9.042 |
| Subtotal |  |  |  | 181.076 |
| Total |  |  |  | 181.08 |

**U07020040** m2 Encofrado plano metalico elementos horizontales
25.38 m2 × 19.99 (21.19 con costes indirectos) = 537.80

| Medición | Uds. | Largo | Alto | Parcial |
|---|---|---|---|---|
|  | 1 | 16.96 | 0.6 | 10.176 |
|  | 1 | 6 | 2.5 | 15.000 |
|  | 2 | 2.5 | 0.2 | 1.000 |
|  | 2 | 2 | 0.2 | 0.800 |
|  | 2 | 1 | 0.2 | 0.400 |
| A deducir | -1 | 2 | 1 | -2.000 |
| Subtotal |  |  |  | 25.376 |
| Total |  |  |  | 25.38 |

**U07030050** kg Suministro y colocación de acero para armaduras en barras B500S
5311.57 kg × 0.86 (0.91 con costes indirectos) = 4833.53

| Medición | Uds. | Largo | Ancho | Parcial |
|---|---|---|---|---|
| Solera | 1 | 15.31 | 90 | 1377.900 |
| Muros | 1 | 28.58 | 100 | 2858.000 |
| Losas | 1 | 4.94 | 120 | 592.800 |
| Subtotal |  |  |  | 4828.700 |
| 10% esperas y solapes | 1 | 0.1 | 4828.7 | 482.870 |
| Subtotal |  |  |  | 482.870 |
| Total |  |  |  | 5311.57 |

**U07040020** ml Junta elastomérica estanquidad 300x10
19.79 ml × 12.12 (12.85 con costes indirectos) = 254.30

**U08010070** m2 Plataforma de PRFV
2 m2 × 72.1 (76.43 con costes indirectos) = 152.86

**U08010110** ml Barandilla acero inoxidable
2 ml × 146.4 (155.18 con costes indirectos) = 310.36

**U08010120** ml Escalera metálica
10.2 ml × 97.61 (103.47 con costes indirectos) = 1055.39

**U07010350** m3 Recrecido con mortero
0.85 m3 × 65.19 (69.1 con costes indirectos) = 58.74

| Medición | Uds. | Largo | Ancho | Alto | Parcial |
|---|---|---|---|---|---|
|  | 1 | 3.14 | 9 | 0.03 | 0.848 |
| Total |  |  |  |  | 0.85 |

#### 2.1.13 INSTALACIONES VARIAS (13/01/2020)
Importe: 33886.35

##### 2.1.13.1 INSTALACIÓN DE REACTIVOS (13/01/2020)
Importe: 11585.51

**U01020020** m3 Excavación a cielo abierto, med. mecán. terreno medio
81.41 m3 × 2.07 (2.19 con costes indirectos) = 178.29

| Medición | Uds. | Largo | Ancho | Alto | Parcial |
|---|---|---|---|---|---|
|  | 1 | 10.6 | 6.4 | 1.2 | 81.408 |
| Total |  |  |  |  | 81.41 |

**U01030310** m3 Relleno trasdós muros suelos adecuados de préstamos
36 m3 × 9.49 (10.06 con costes indirectos) = 362.16

| Medición | Uds. | Largo | Ancho | Alto | Parcial |
|---|---|---|---|---|---|
| Excavacion | 1 | 81.41 |  |  | 81.410 |
| A deducir | -1 | 8.6 | 4.4 | 1.2 | -45.408 |
| Subtotal |  |  |  |  | 36.002 |
| Total |  |  |  |  | 36 |

**U12000030** m3 Carga, tte. y descarga a vertedero 10km<d <30 km prod. res. exc.
81.41 m3 × 11.72 (12.42 con costes indirectos) = 1011.11

| Medición | Uds. | Largo | Parcial |
|---|---|---|---|
| Excavacion | 1 | 81.41 | 81.410 |
| Total |  |  | 81.41 |

**U09012010** m3 Relleno de material granular en consolidacion de terrreno
34.06 m3 × 16.41 (17.39 con costes indirectos) = 592.30

| Medición | Uds. | Largo | Ancho | Alto | Parcial |
|---|---|---|---|---|---|
|  | 1 | 8.6 | 4.4 | 0.9 | 34.056 |
| Total |  |  |  |  | 34.06 |

**U07010010** m3 HL 150/C/TM capa limpieza
3.78 m3 × 63.16 (66.95 con costes indirectos) = 253.07

| Medición | Uds. | Largo | Ancho | Alto | Parcial |
|---|---|---|---|---|---|
|  | 1 | 8.6 | 4.4 | 0.1 | 3.784 |
| Total |  |  |  |  | 3.78 |

**U07010212** m3 Hormigón armado HA-30/B/20/IV+Qb MR en cimentaciones
11.35 m3 × 77.37 (82.01 con costes indirectos) = 930.81

| Medición | Uds. | Largo | Ancho | Alto | Parcial |
|---|---|---|---|---|---|
|  | 1 | 8.6 | 4.4 | 0.3 | 11.352 |
| Total |  |  |  |  | 11.35 |

**U07020010** m2 Encofrado plano cimentaciones, solera, pozos y arquetas
7.8 m2 × 14.84 (15.73 con costes indirectos) = 122.69

| Medición | Uds. | Largo | Alto | Parcial |
|---|---|---|---|---|
|  | 2 | 8.6 | 0.3 | 5.160 |
| Subtotal |  |  |  | 5.160 |
|  | 2 | 4.4 | 0.3 | 2.640 |
| Subtotal |  |  |  | 2.640 |
| Total |  |  |  | 7.8 |

**U07030050** kg Suministro y colocación de acero para armaduras en barras B500S
1123.65 kg × 0.86 (0.91 con costes indirectos) = 1022.52

| Medición | Uds. | Largo | Alto | Parcial |
|---|---|---|---|---|
| Soleras | 1 | 11.35 | 90 | 1021.500 |
| Subtotal |  |  |  | 1021.500 |
| 10% esperas y solapes | 1 | 0.1 | 1021.5 | 102.150 |
| Subtotal |  |  |  | 102.150 |
| Total |  |  |  | 1123.65 |

**U05070340** Ud Pate con alma y muelas de acero y revest. polipropileno
16 Ud × 6.8 (7.21 con costes indirectos) = 115.36

**U08020300** m2 Fábrica bloques hueco hormigón estriado visto 40x20x20 cm.
20.44 m2 × 40.85 (43.3 con costes indirectos) = 885.05

| Medición | Uds. | Largo | Alto | Parcial |
|---|---|---|---|---|
|  | 2 | 8.6 | 0.7 | 12.040 |
|  | 3 | 4 | 0.7 | 8.400 |
| Subtotal |  |  |  | 20.440 |
| Total |  |  |  | 20.44 |

**U08030020** m2 Enfoscado maestreado en paramentos verticales
40.88 m2 × 14.17 (15.02 con costes indirectos) = 614.02

| Medición | Uds. | Largo | Alto | Parcial |
|---|---|---|---|---|
|  | 4 | 8.6 | 0.7 | 24.080 |
|  | 6 | 4 | 0.7 | 16.800 |
| Subtotal |  |  |  | 40.880 |
| Total |  |  |  | 40.88 |

**20035** m2 Revestimiento antiacido en cubetos de retención pa (13/01/2020)
54.4 m2 × 18 (19.08 con costes indirectos) = 1037.95
Revestimiento antiacido en cubetos de retención para depositos de reactivos mediante resinas epoxi

| Código | Ud | Descripción | Rendimiento | Precio | Importe |
|---|---|---|---|---|---|
| MO0100300 | h | Oficial 1ª | 0.229 | 18.05 | 4.1335 |
| MO0100500 | h | Ayudante | 0.2281 | 14.27 | 3.2550 |
| MT0313040 | m2 | Resinas epoxi (material) | 1 | 10.608 | 10.6080 |
|  |  | Total |  |  | 18 |

| Medición | Uds. | Largo | Ancho | Alto | Parcial |
|---|---|---|---|---|---|
|  | 2 | 4 | 4 |  | 32.000 |
|  | 8 | 4 |  | 0.7 | 22.400 |
| Subtotal |  |  |  |  | 54.400 |
| Total |  |  |  |  | 54.4 |

**U07030010** kg Acero laminado tipo S275 JR en estructuras (13/01/2020)
1296.24 kg × 1.67 (1.77 con costes indirectos) = 2294.34
Suministro y colocación de acero laminado tipo S275 JR en estructuras (pilares, vigas, cerchas, etc.) según peso teórico incluso parte proporcional de despuntes, soldadura, montaje, dos manos de pintura antioxidante. Totalmente terminado.

| Código | Ud | Descripción | Rendimiento | Precio | Importe |
|---|---|---|---|---|---|
| MO0100300 | h | Oficial 1ª | 0.0087 | 18.05 | 0.1570 |
| MO0100500 | h | Ayudante | 0.0173 | 14.27 | 0.2469 |
| MO0100700 | h | Peón ordinario | 0.0173 | 13.65 | 0.2361 |
| MQ1400010 | h | Grúa automóvil 10 t. | 0.0017 | 36.3145 | 0.0617 |
| MT0701040 | Kg | Acero s 275 jr | 1.05 | 0.7907 | 0.8302 |
| MT1701010 | Kg | Minio electrolítico | 0.01 | 8.241 | 0.0824 |
| MT1701020 | Kg | Disolvente universal | 0.01 | 5.6244 | 0.0562 |
|  |  | Total |  |  | 1.67 |

| Medición | Uds. | Largo | Ancho | Alto | Parcial |
|---|---|---|---|---|---|
| Placas | 12 | 0.2 | 0.2 | 780 | 374.400 |
| Pilares 2 UPN 120 | 3 | 3.9 |  | 26.8 | 313.560 |
|  | 3 | 3.7 |  | 26.8 | 297.480 |
| Vigas IPN 120 | 7 | 4 |  | 11.1 | 310.800 |
| Subtotal |  |  |  |  | 1296.240 |
| Total |  |  |  |  | 1296.24 |

**U08020680** m2 Cubierta panel chapa acero perf. comercial prelac. 0,6 mm (13/01/2020)
45 m2 × 34.18 (36.23 con costes indirectos) = 1630.35
Cubierta formada por panel de chapa de acero en perfil comercial, prelacada de 0,6 mm con núcleo de espuma de poliuretano de 40 kg/m3 con un espesor total de 30 mm sobre correas metálicas, i/p.p. de solapes, tapajuntas, accesorios de fijación, limahoyas, cumbrera, remates laterales, encuentros de chapa prelacada de 0,6 mm y 500 mm de desarrollo medio, instalado, incluso medios auxiliares y elementos de seguridad, según normativa vigente. Medida en verdadera magnitud.

| Código | Ud | Descripción | Rendimiento | Precio | Importe |
|---|---|---|---|---|---|
| MO0100300 | h | Oficial 1ª | 0.2602 | 18.05 | 4.6966 |
| MO0100500 | h | Ayudante | 0.2602 | 14.27 | 3.7131 |
| MT0303010 | m2 | Panel chapa prelacada e=30 mm. (material) | 1 | 25.6831 | 25.6831 |
| MT0303020 | Ud | Tornillería y pequeño material (material) | 1 | 0.0867 | 0.0867 |
|  |  | Total |  |  | 34.18 |

| Medición | Uds. | Largo | Ancho | Parcial |
|---|---|---|---|---|
|  | 1 | 9 | 5 | 45.000 |
| Total |  |  |  | 45 |

**U08060080** ml Canalón visto de PVC de 200 mm de diámetro
9 ml × 29.06 (30.8 con costes indirectos) = 277.20

**U08060050** ml Bajante PVC Ø 200 mm.
4.5 ml × 35.56 (37.69 con costes indirectos) = 169.61

**U05060080** Ud Arqueta de registro 50x50x60 1/2 tapa hierro
1 Ud × 83.66 (88.68 con costes indirectos) = 88.68

##### 2.1.13.2 INSTALACIONES DE DESODORIZACION (13/01/2020)
Importe: 2699.49

**U01020020** m3 Excavación a cielo abierto, med. mecán. terreno medio
35.4 m3 × 2.07 (2.19 con costes indirectos) = 77.53

| Medición | Uds. | Largo | Ancho | Alto | Parcial |
|---|---|---|---|---|---|
| Desodoriacion pretratamiento | 1 | 4 | 4 | 1.2 | 19.200 |
| Subtotal |  |  |  |  | 19.200 |
| Desodorizacion fangos | 1 | 4.5 | 3 | 1.2 | 16.200 |
| Subtotal |  |  |  |  | 16.200 |
| Total |  |  |  |  | 35.4 |

**U12000030** m3 Carga, tte. y descarga a vertedero 10km<d <30 km prod. res. exc.
35.4 m3 × 11.72 (12.42 con costes indirectos) = 439.67

| Medición | Uds. | Largo | Parcial |
|---|---|---|---|
| Excavacion | 1 | 35.4 | 35.400 |
| Total |  |  | 35.4 |

**U09012010** m3 Relleno de material granular en consolidacion de terrreno
26.55 m3 × 16.41 (17.39 con costes indirectos) = 461.70

| Medición | Uds. | Largo | Ancho | Alto | Parcial |
|---|---|---|---|---|---|
| Desodoriacion pretratamiento | 1 | 4 | 4 | 0.9 | 14.400 |
| Desodorizacion fangos | 1 | 4.5 | 3 | 0.9 | 12.150 |
| Subtotal |  |  |  |  | 26.550 |
| Total |  |  |  |  | 26.55 |

**U07010010** m3 HL 150/C/TM capa limpieza
2.95 m3 × 63.16 (66.95 con costes indirectos) = 197.50

| Medición | Uds. | Largo | Ancho | Alto | Parcial |
|---|---|---|---|---|---|
| Desodoriacion pretratamiento | 1 | 4 | 4 | 0.1 | 1.600 |
| Subtotal |  |  |  |  | 1.600 |
| Desodorizacion fangos | 1 | 4.5 | 3 | 0.1 | 1.350 |
| Subtotal |  |  |  |  | 1.350 |
| Total |  |  |  |  | 2.95 |

**U07010212** m3 Hormigón armado HA-30/B/20/IV+Qb MR en cimentaciones
8.85 m3 × 77.37 (82.01 con costes indirectos) = 725.79

| Medición | Uds. | Largo | Ancho | Alto | Parcial |
|---|---|---|---|---|---|
| Desodoriacion pretratamiento | 1 | 4 | 4 | 0.3 | 4.800 |
| Subtotal |  |  |  |  | 4.800 |
| Desodorizacion fangos | 1 | 4.5 | 3 | 0.3 | 4.050 |
| Subtotal |  |  |  |  | 4.050 |
| Total |  |  |  |  | 8.85 |

**U07030050** kg Suministro y colocación de acero para armaduras en barras B500S
876.15 kg × 0.86 (0.91 con costes indirectos) = 797.30

| Medición | Uds. | Largo | Alto | Parcial |
|---|---|---|---|---|
| Soleras | 1 | 8.85 | 90 | 796.500 |
| Subtotal |  |  |  | 796.500 |
| 10% esperas y solapes | 1 | 0.1 | 796.5 | 79.650 |
| Subtotal |  |  |  | 79.650 |
| Total |  |  |  | 876.15 |

##### 2.1.13.3 CIMENTACION TOLVA DE FANGOS (13/01/2020)
Importe: 2462.98

**U01020020** m3 Excavación a cielo abierto, med. mecán. terreno medio
31.2 m3 × 2.07 (2.19 con costes indirectos) = 68.33

| Medición | Uds. | Largo | Ancho | Alto | Parcial |
|---|---|---|---|---|---|
|  | 1 | 5 | 5.2 | 1.2 | 31.200 |
| Total |  |  |  |  | 31.2 |

**U12000030** m3 Carga, tte. y descarga a vertedero 10km<d <30 km prod. res. exc.
31.2 m3 × 11.72 (12.42 con costes indirectos) = 387.50

| Medición | Uds. | Largo | Parcial |
|---|---|---|---|
| Excavacion | 1 | 31.2 | 31.200 |
| Total |  |  | 31.2 |

**U09012010** m3 Relleno de material granular en consolidacion de terrreno
23.4 m3 × 16.41 (17.39 con costes indirectos) = 406.93

| Medición | Uds. | Largo | Ancho | Alto | Parcial |
|---|---|---|---|---|---|
|  | 1 | 5 | 5.2 | 0.9 | 23.400 |
| Total |  |  |  |  | 23.4 |

**U07010010** m3 HL 150/C/TM capa limpieza
2.6 m3 × 63.16 (66.95 con costes indirectos) = 174.07

| Medición | Uds. | Largo | Ancho | Alto | Parcial |
|---|---|---|---|---|---|
|  | 1 | 5 | 5.2 | 0.1 | 2.600 |
| Total |  |  |  |  | 2.6 |

**U07010212** m3 Hormigón armado HA-30/B/20/IV+Qb MR en cimentaciones
7.8 m3 × 77.37 (82.01 con costes indirectos) = 639.68

| Medición | Uds. | Largo | Ancho | Alto | Parcial |
|---|---|---|---|---|---|
|  | 1 | 5 | 5.2 | 0.3 | 7.800 |
| Total |  |  |  |  | 7.8 |

**U07010218** m3 Hormigón armado HA-30/B/20/IV+Qb MR en vigas y pilares
0.19 m3 × 85.63 (90.77 con costes indirectos) = 17.25

| Medición | Uds. | Largo | Ancho | Alto | Parcial |
|---|---|---|---|---|---|
|  | 4 | 0.4 | 0.4 | 0.3 | 0.192 |
| Total |  |  |  |  | 0.19 |

**U07020160** m2 Encofrado plano madera elementos verticales
1.92 m2 × 21.47 (22.76 con costes indirectos) = 43.70

| Medición | Uds. | Largo | Alto | Parcial |
|---|---|---|---|---|
|  | 16 | 0.4 | 0.3 | 1.920 |
| Total |  |  |  | 1.92 |

**U07030050** kg Suministro y colocación de acero para armaduras en barras B500S
797.28 kg × 0.86 (0.91 con costes indirectos) = 725.52

| Medición | Uds. | Largo | Alto | Parcial |
|---|---|---|---|---|
| Solera | 1 | 7.8 | 90 | 702.000 |
| Subtotal |  |  |  | 702.000 |
| Pilares | 1 | 0.19 | 120 | 22.800 |
| 10% esperas y solapes | 1 | 0.1 | 724.8 | 72.480 |
| Subtotal |  |  |  | 95.280 |
| Total |  |  |  | 797.28 |

##### 2.1.13.4 CASETA GRUPO ELECTROGENO (13/01/2020)
Importe: 17138.37

**U01020020** m3 Excavación a cielo abierto, med. mecán. terreno medio
22.19 m3 × 2.07 (2.19 con costes indirectos) = 48.60

| Medición | Uds. | Largo | Ancho | Alto | Parcial |
|---|---|---|---|---|---|
| Solera | 1 | 4.3 | 4.3 | 1.2 | 22.188 |
| Total |  |  |  |  | 22.19 |

**U12000030** m3 Carga, tte. y descarga a vertedero 10km<d <30 km prod. res. exc.
22.19 m3 × 11.72 (12.42 con costes indirectos) = 275.60

**U09012010** m3 Relleno de material granular en consolidacion de terrreno
16.64 m3 × 16.41 (17.39 con costes indirectos) = 289.37

| Medición | Uds. | Largo | Ancho | Alto | Parcial |
|---|---|---|---|---|---|
| Bajo solera | 1 | 4.3 | 4.3 | 0.9 | 16.641 |
| Total |  |  |  |  | 16.64 |

**U07010010** m3 HL 150/C/TM capa limpieza
1.85 m3 × 63.16 (66.95 con costes indirectos) = 123.86

| Medición | Uds. | Largo | Ancho | Alto | Parcial |
|---|---|---|---|---|---|
| Bajo solera | 1 | 4.3 | 4.3 | 0.1 | 1.849 |
| Total |  |  |  |  | 1.85 |

**U07010212** m3 Hormigón armado HA-30/B/20/IV+Qb MR en cimentaciones
10.09 m3 × 77.37 (82.01 con costes indirectos) = 827.48

| Medición | Uds. | Largo | Ancho | Alto | Parcial |
|---|---|---|---|---|---|
| Solera | 1 | 4.3 | 4.3 | 0.4 | 7.396 |
| Bajo soleras | 4 | 2.4 | 1.4 | 0.2 | 2.688 |
| Subtotal |  |  |  |  | 10.084 |
| Total |  |  |  |  | 10.09 |

**U07010218** m3 Hormigón armado HA-30/B/20/IV+Qb MR en vigas y pilares
3.66 m3 × 85.63 (90.77 con costes indirectos) = 332.22

| Medición | Uds. | Largo | Ancho | Alto | Parcial |
|---|---|---|---|---|---|
| Pilares | 4 | 0.3 | 0.3 | 3.5 | 1.260 |
| Vigas | 4 | 4 | 0.3 | 0.5 | 2.400 |
| Total |  |  |  |  | 3.66 |

**U07020010** m2 Encofrado plano cimentaciones, solera, pozos y arquetas
6.88 m2 × 14.84 (15.73 con costes indirectos) = 108.22

| Medición | Uds. | Largo | Alto | Parcial |
|---|---|---|---|---|
|  | 4 | 4.3 | 0.4 | 6.880 |
| Total |  |  |  | 6.88 |

**U07020160** m2 Encofrado plano madera elementos verticales
16.8 m2 × 21.47 (22.76 con costes indirectos) = 382.37

| Medición | Uds. | Largo | Alto | Parcial |
|---|---|---|---|---|
| Pilares | 4 | 1.2 | 3.5 | 16.800 |
| Total |  |  |  | 16.8 |

**U07020040** m2 Encofrado plano metalico elementos horizontales
20.8 m2 × 19.99 (21.19 con costes indirectos) = 440.75

| Medición | Uds. | Largo | Ancho | Parcial |
|---|---|---|---|---|
| Vigas | 4 | 4 | 1.3 | 20.800 |
| Total |  |  |  | 20.8 |

**U07030050** kg Suministro y colocación de acero para armaduras en barras B500S
1371.04 kg × 0.86 (0.91 con costes indirectos) = 1247.65

| Medición | Uds. | Largo | Ancho | Parcial |
|---|---|---|---|---|
| Cimentacion | 1 | 10.09 | 80 | 807.200 |
| Vigas y pilares | 1 | 3.66 | 120 | 439.200 |
| 10% esperas y solapes | 1 | 0.1 | 1246.4 | 124.640 |
| Total |  |  |  | 1371.04 |

**U08020300** m2 Fábrica bloques hueco hormigón estriado visto 40x20x20 cm.
40.7 m2 × 40.85 (43.3 con costes indirectos) = 1762.31

| Medición | Uds. | Largo | Alto | Parcial |
|---|---|---|---|---|
| Fachadas | 4 | 4.3 | 3.5 | 60.200 |
| A deducir | -3 | 3 | 1 | -9.000 |
|  | -3 | 3 | 0.5 | -4.500 |
|  | -1 | 2 | 3 | -6.000 |
| Subtotal |  |  |  | 40.700 |
| Total |  |  |  | 40.7 |

**U08020060** m2 Forjado placa alveolada c=25;HA-35/P/20
18.49 m2 × 53.18 (56.37 con costes indirectos) = 1042.28

| Medición | Uds. | Largo | Ancho | Parcial |
|---|---|---|---|---|
|  | 1 | 4.3 | 4.3 | 18.490 |
| Total |  |  |  | 18.49 |

**U08020600** m2 Faldones cubierta tejado tabiquillos palomeros
24.01 m2 × 45.03 (47.73 con costes indirectos) = 1146.00

| Medición | Uds. | Largo | Ancho | Parcial |
|---|---|---|---|---|
|  | 1 | 4.9 | 4.9 | 24.010 |
| Total |  |  |  | 24.01 |

**U08020610** m2 Cubierta de teja cerámica curva de 40x19 cm
24.01 m2 × 28.85 (30.58 con costes indirectos) = 734.23

| Medición | Uds. | Largo | Ancho | Parcial |
|---|---|---|---|---|
|  | 1 | 4.9 | 4.9 | 24.010 |
| Total |  |  |  | 24.01 |

**U08030020** m2 Enfoscado maestreado en paramentos verticales
40.7 m2 × 14.17 (15.02 con costes indirectos) = 611.31

| Medición | Uds. | Largo | Parcial |
|---|---|---|---|
| Cerramiento | 1 | 40.7 | 40.700 |
| Total |  |  | 40.7 |

**U08030360** m2 Pintura plástica en paramentos horizontales y verticales
40.7 m2 × 3.19 (3.38 con costes indirectos) = 137.57

| Medición | Uds. | Largo | Parcial |
|---|---|---|---|
| Enfoscado | 1 | 40.7 | 40.700 |
| Total |  |  | 40.7 |

**U08030280** m2 Tratamiento de pavimento para uso industrial
18.49 m2 × 27.78 (29.45 con costes indirectos) = 544.53

| Medición | Uds. | Largo | Ancho | Parcial |
|---|---|---|---|---|
| Solera | 1 | 4.3 | 4.3 | 18.490 |
| Total |  |  |  | 18.49 |

**U08040070** m2 Carpintería metálica de acero galvanizado, practicable.
6 m2 × 174.82 (185.31 con costes indirectos) = 1111.86

| Medición | Uds. | Largo | Alto | Parcial |
|---|---|---|---|---|
|  | 1 | 2 | 3 | 6.000 |
| Total |  |  |  | 6 |

**U08050060** m2 Doble acristalamiento aislante 4/6/4
6 m2 × 25.43 (26.96 con costes indirectos) = 161.76

| Medición | Uds. | Largo | Alto | Parcial |
|---|---|---|---|---|
|  | 3 | 2 | 1 | 6.000 |
| Total |  |  |  | 6 |

**U08040090** m2 Carpintería metálica de aluminio anodizado mate, practicable.
6 m2 × 339.75 (360.14 con costes indirectos) = 2160.84

| Medición | Uds. | Largo | Alto | Parcial |
|---|---|---|---|---|
|  | 3 | 2 | 1 | 6.000 |
| Total |  |  |  | 6 |

**U08040110** m2 Ventana de aluminio anodizado con lamas pivotantes de luna
3 m2 × 85.15 (90.26 con costes indirectos) = 270.78

| Medición | Uds. | Largo | Alto | Parcial |
|---|---|---|---|---|
|  | 3 | 2 | 0.5 | 3.000 |
| Total |  |  |  | 3 |

**U08020080** ml Cargadero huecos luz= 3 m
7.5 ml × 15.25 (16.17 con costes indirectos) = 121.28

| Medición | Uds. | Largo | Parcial |
|---|---|---|---|
|  | 3 | 2.5 | 7.500 |
| Total |  |  | 7.5 |

**U08020580** ml Alfeizar de piedra artificial, de color blanco, de 30x5 cm.
6.3 ml × 21.84 (23.15 con costes indirectos) = 145.85

| Medición | Uds. | Largo | Parcial |
|---|---|---|---|
|  | 3 | 2.1 | 6.300 |
| Total |  |  | 6.3 |

**U08020050** m2 Revestimiento interno para insonorización a base de paneles acús
41 m2 × 52.2 (55.33 con costes indirectos) = 2268.53

| Medición | Uds. | Largo | Alto | Parcial |
|---|---|---|---|---|
|  | 4 | 4 | 3.5 | 56.000 |
| A deducir | -1 | 2 | 3 | -6.000 |
|  | -3 | 2 | 1 | -6.000 |
|  | -3 | 2 | 0.5 | -3.000 |
| Total |  |  |  | 41 |

**U08060080** ml Canalón visto de PVC de 200 mm de diámetro
19.6 ml × 29.06 (30.8 con costes indirectos) = 603.68

| Medición | Uds. | Largo | Parcial |
|---|---|---|---|
|  | 4 | 4.9 | 19.600 |
| Total |  |  | 19.6 |

**U08060050** ml Bajante PVC Ø 200 mm.
4 ml × 35.56 (37.69 con costes indirectos) = 150.76

**U05060080** Ud Arqueta de registro 50x50x60 1/2 tapa hierro
1 Ud × 83.66 (88.68 con costes indirectos) = 88.68

#### 2.1.14 URBANIZACION (13/01/2020)
Importe: 74871.77

##### 2.1.14.1 PAVIMENTACIONES (13/01/2020)
Importe: 45848.01
Relación comercial: 001, 32930.29, 002

**U01010180** ml Levantado, limpieza y recuperación de bordillo granítico (13/01/2020)
141.5 ml × 2.36 (2.5 con costes indirectos) = 353.75
Levantado, limpieza y recuperación de bordillo granítico o similar sobre base de hormigón, por cualquier procedimiento, incluso levantado de la base y acopio, medido sobre perfil.

| Código | Ud | Descripción | Rendimiento | Precio | Importe |
|---|---|---|---|---|---|
| MO0100300 | h | Oficial 1ª | 0.0581 | 18.05 | 1.0487 |
| MO0100700 | h | Peón ordinario | 0.0581 | 13.65 | 0.7931 |
| MQ0103020 | h | Compresor portátil diesel m.p. 2 m3/min. 7 bar. (maquinaria; 17/08/2021) | 0.0434 | 3.7818 | 0.1641 |
| MQ0300010 | h | Martillo picador 20 CV (maquinaria; 17/08/2021) | 0.0434 | 1.8388 | 0.0798 |
| MQ0400130 | h | Retro pala exc. s/neum.82 CV. (maquinaria) | 0.0078 | 35.0161 | 0.2731 |
|  |  | Total |  |  | 2.36 |

| Medición | Uds. | Largo | Parcial |
|---|---|---|---|
|  | 1 | 5.2 | 5.200 |
|  | 2 | 19 | 38.000 |
|  | 1 | 66 | 66.000 |
|  | 1 | 32.3 | 32.300 |
| Subtotal |  |  | 141.500 |
| Total |  |  | 141.5 |

**U09031010** m2cm Fresado de pavimento asfáltico
3942 m2cm × 0.32 (0.34 con costes indirectos) = 1340.28
Fresado de pavimento asfáltico con máquina fresadora o levantapavimentos, incluso carga de productos y limpieza.

| Código | Ud | Descripción | Rendimiento | Precio | Importe |
|---|---|---|---|---|---|
| MO0100700 | h | Peón ordinario | 0.0035 | 13.65 | 0.0478 |
| MQ0906010 | h | Fresadora pavimento en frío a=1000 mm. (maquinaria) | 0.0017 | 149.6661 | 0.2544 |
| MQ1000020 | h | Barredora remolcada c/motor auxiliar. (maquinaria) | 0.0017 | 10.1322 | 0.0172 |
|  |  | Total |  |  | 0.32 |

| Medición | Uds. | Largo | Ancho | Alto | Parcial |
|---|---|---|---|---|---|
| Viales actuales | 1 | 1314 | 1 | 3 | 3942.000 |
| Total |  |  |  |  | 3942 |

**U09012030** m3 Base de zahorra artificial, husos ZA (20) / ZA (25) (13/01/2020)
430.5 m3 × 16.74 (17.74 con costes indirectos) = 7637.07
Base de zahorra artificial, husos ZA (20) / ZA (25), con material "no plástico", conforme norma UNE-EN 103104 y/o según normativa vigente, con un porcentaje mínimo de partículas trituradas del 75% y un índice de lajas inferior a 35, puesta en obra extendida y compactada, incluso preparación de la superficie de asiento, en capas de 20/30 cm de espesor, medido sobre perfil. Desgaste de los Angeles de los áridos inferior a 30.

| Código | Ud | Descripción | Rendimiento | Precio | Importe |
|---|---|---|---|---|---|
| MO0100300 | h | Oficial 1ª | 0.0087 | 18.05 | 0.1570 |
| MO0100600 | h | Peón especialista | 0.0173 | 13.98 | 0.2419 |
| MQ0602020 | h | Camión con caja basculante 4x2 (maquinaria) | 0.0217 | 46.5088 | 1.0092 |
| MQ0406020 | h | Motoniveladora de 149 KW. | 0.013 | 59.6843 | 0.7759 |
| MQ0501010 | h | Compactador vibrat. autopr. 9/12 t. | 0.013 | 43.0306 | 0.5594 |
| MQ0401040 | h | Pala cargad. s/orugas de 112 CV. | 0.0173 | 58.7042 | 1.0156 |
| MQ0604010 | h | Camión cisterna de 6 m3. | 0.011 | 32.0757 | 0.3528 |
| MT0102010 | m3 | Zahorra artificial, husos ZA (20) / ZA (25) (material) | 1 | 12.629 | 12.6290 |
|  |  | Total |  |  | 16.74 |

| Medición | Uds. | Largo | Ancho | Alto | Parcial |
|---|---|---|---|---|---|
| Nuevos viales | 1 | 1722 | 1 | 0.25 | 430.500 |
| Total |  |  |  |  | 430.5 |

**U09032010** m2 Riego imprimación ECI
1722 m2 × 0.42 (0.45 con costes indirectos) = 774.90
Riego de imprimación, con emulsión asfáltica catiónica de imprimación ECI, de capas granulares, con una dotación de 1 kg/m2, incluso barrido y preparación de la superficie.

| Código | Ud | Descripción | Rendimiento | Precio | Importe |
|---|---|---|---|---|---|
| MO0100700 | h | Peón ordinario | 0.0035 | 13.65 | 0.0478 |
| MQ0604010 | h | Camión cisterna de 6 m3. | 0.0009 | 32.0757 | 0.0289 |
| MQ0407010 | h | Dumper convencional 2.000 kg. (maquinaria) | 0.0017 | 4.5537 | 0.0077 |
| MQ1000020 | h | Barredora remolcada c/motor aux. | 0.0017 | 10.1322 | 0.0172 |
| MQ0902010 | h | Camión cisterna bituminosa c/lanza 10.000 l. (maquinaria) | 0.0017 | 36.4906 | 0.0620 |
| MT0504030 | Kg | Emulsión asfáltica ECI (material) | 1 | 0.2602 | 0.2602 |
|  |  | Total |  |  | 0.42 |

| Medición | Uds. | Largo | Ancho | Parcial |
|---|---|---|---|---|
| Nuevos viales | 1 | 1722 | 1 | 1722.000 |
| Total |  |  |  | 1722 |

**U09033070** m2 Tratamiento superficial simple con ECR-1 (13/01/2020)
1722 m2 × 0.96 (1.02 con costes indirectos) = 1756.44
Tratamiento superficial con simple y ligante ECR-1, incluso apisonado y barrido para eliminación del árido mal adherido.

| Código | Ud | Descripción | Rendimiento | Precio | Importe |
|---|---|---|---|---|---|
| MO0100200 | h | Capataz | 0.0009 | 18.56 | 0.0167 |
| MO0100500 | h | Ayudante | 0.0069 | 14.27 | 0.0985 |
| MQ1000010 | h | Barredora autopropulsada 25 CV. (maquinaria) | 0.0009 | 18.9088 | 0.0170 |
| MQ0902020 | h | Camión cisterna para riegos asf. de 10.000 l. (maquinaria) | 0.0017 | 60.2915 | 0.1025 |
| MQ0602030 | h | Camión basculante de 20 t. | 0.0026 | 56.8913 | 0.1479 |
| MQ0901010 | h | Extendedora de gravas y gravillas autopropulsada de 300 m3/h. (maquinaria) | 0.0026 | 38.9106 | 0.1012 |
| MQ0501080 | h | Compact. estático, tipo ruedas múltiples de 8/12 t. (maquinaria) | 0.0043 | 45.0169 | 0.1936 |
| MT0504020 | Tn | Emulsión tipo ECR-1 (material) | 0.001 | 221.1816 | 0.2212 |
| MT0101150 | Tn | Árido machaqueo 6/12 D.A.<25 (material) | 0.0023 | 7.3814 | 0.0170 |
| MT0101100 | m3 | Piedra de cantera para encachado (material) | 0.0023 | 17.2261 | 0.0396 |
|  |  | Total |  |  | 0.96 |

Relación comercial: 000, 0.05, 001, 0, 002

| Medición | Uds. | Largo | Ancho | Parcial |
|---|---|---|---|---|
| Viales actuales | 1 | 1722 | 1 | 1722.000 |
| Total |  |  |  | 1722 |

**U09033010** Tn Mezcla bituminosa en caliente, tipo AC 16 surf D/S, rodadura (13/01/2020)
442.65 Tn × 36.86 (39.07 con costes indirectos) = 17294.34
Mezcla bituminosa en caliente, tipo AC 16 surf D/S, con árido especial para capa de rodadura, comprendiendo fabricación, transporte, extendido y compactación, incluso betún y filler de aportación.

| Código | Ud | Descripción | Rendimiento | Precio | Importe |
|---|---|---|---|---|---|
| MO0100200 | h | Capataz | 0.0065 | 18.56 | 0.1206 |
| MO0100500 | h | Ayudante | 0.0651 | 14.27 | 0.9290 |
| MQ0900100 | h | Planta asfáltica caliente discontinua 160 t/h (maquinaria) | 0.0065 | 291.0229 | 1.8916 |
| MQ0602040 | h | Camión basculante semiarticulado de 25 t. (maquinaria) | 0.1015 | 77.6998 | 7.8865 |
| MQ0904010 | h | Extendedora de mezcla bituminosa sobre cadenas de 2,5 - 8 m. de ancho de extendido, incluso regla y patín. (maquinaria) | 0.0108 | 82.7045 | 0.8932 |
| MQ0501080 | h | Compact. estático, tipo ruedas múltiples de 8/12 t. | 0.0217 | 45.0169 | 0.9769 |
| MQ0501070 | h | Compact. autopropuls. de dos cilindros vibrante de 8/14 t. (maquinaria) | 0.0108 | 47.0986 | 0.5087 |
| MQ0604020 | h | Camión con tanque para agua de 10 m3. | 0.0009 | 43.2909 | 0.0390 |
| MT0101110 | Tn | Árido grueso de machaqueo especial para capa de rodadura (material) | 0.5605 | 4.7706 | 2.6739 |
| MT0101120 | Tn | Árido fino de machaqueo especial para capa de rodadura (material) | 0.3363 | 5.0742 | 1.7065 |
| AUX007010 | Tn | Betún asfáltico tipo B60/70 (material; 13/01/2020) | 0.0449 | 292.751 | 13.1445 |
| AUX007030 | Tn | Cemento como filler de aportación (material; 13/01/2020) | 0.0584 | 104.3129 | 6.0919 |
|  |  | Total |  |  | 36.86 |

Relación comercial: 000, 7.48, 001, 0, 002

| Medición | Uds. | Largo | Ancho | Alto | Parcial |
|---|---|---|---|---|---|
| Viales actuales | 2.43 | 1314 | 1 | 0.06 | 191.581 |
| Nuevos viales | 2.43 | 1722 | 1 | 0.06 | 251.068 |
| Subtotal |  |  |  |  | 442.649 |
| Total |  |  |  |  | 442.65 |

**U09020020** ml Bordillo prefabricado de hormigón, recto o curvo, de 20x22 cm. (13/01/2020)
816.8 ml × 12.43 (13.18 con costes indirectos) = 10765.42
Suministro y colocación de bordillo prefabricado de hormigón, recto o curvo, de 20x22 cm, incluso mortero de asiento y rejuntado, excavación y hormigón de solera HM-20 y refuerzo.

| Código | Ud | Descripción | Rendimiento | Precio | Importe |
|---|---|---|---|---|---|
| MO0100300 | h | Oficial 1ª | 0.0867 | 18.05 | 1.5649 |
| MO0100500 | h | Ayudante | 0.0867 | 14.27 | 1.2372 |
| MQ0400020 | h | Excavadora hidráulica neumáticos 100 CV. (maquinaria) | 0.026 | 43.4383 | 1.1294 |
| MT8805020 | ml | Bordillo recto o curvo de hormigón 20x22 cm. (material) | 1 | 6.3666 | 6.3666 |
| AUX002050 | m3 | Mortero de cemento CEM II-AP 32,5 (1/6) M-250 (material; 13/01/2020) | 0.0032 | 55.0935 | 0.1763 |
| AUX003070 | m3 | Hormigón en masa tipo HM-20 | 0.025 | 78.4038 | 1.9601 |
|  |  | Total |  |  | 12.43 |

| Medición | Uds. | Largo | Parcial |
|---|---|---|---|
| Junto a viales | 1 | 284 | 284.000 |
|  | 1 | 209 | 209.000 |
|  | 1 | 112 | 112.000 |
|  | 1 | 122 | 122.000 |
|  | 1 | 62.2 | 62.200 |
|  | 1 | 11.85 | 11.850 |
| Edificio de explotacion | 1 | 6.7 | 6.700 |
|  | 1 | 8.05 | 8.050 |
|  | 1 |  | 1.000 |
| Subtotal |  |  | 816.800 |
| Total |  |  | 816.8 |

**U09020210** m2 Loseta hidráulica gris, lisa de 15x15 cm (13/01/2020)
116.7 m2 × 17.12 (18.15 con costes indirectos) = 2118.11
Suministro y colocación de loseta hidráulica de color gris, lisa de 15x15 cm, en aceras, y p.p. de cartabones de 15x15 cm, incluso mortero de asiento y enlechado de juntas.

| Código | Ud | Descripción | Rendimiento | Precio | Importe |
|---|---|---|---|---|---|
| MO0100300 | h | Oficial 1ª | 0.1301 | 18.05 | 2.3483 |
| MO0100500 | h | Ayudante | 0.1301 | 14.27 | 1.8565 |
| MT0311050 | m2 | Loseta hidráulica de color gris, lisa de 15x15 cm, en aceras, y p.p. de cartabones de 15x15 cm. (material) | 1 | 12.23 | 12.2300 |
| AUX002050 | m3 | Mortero de cemento CEM II-AP 32,5 (1/6) M-250 | 0.01 | 55.0935 | 0.5509 |
| MT0105120 | m3 | Lechada de cemento CEM II/A-P 32,5 (material) | 0.0033 | 40.1162 | 0.1324 |
|  |  | Total |  |  | 17.12 |

| Medición | Uds. | Largo | Ancho | Parcial |
|---|---|---|---|---|
| Edificio de explotacion | 1 | 33.7 | 1 | 33.700 |
|  | 1 | 20.3 | 1 | 20.300 |
|  | 1 | 11.6 | 1 | 11.600 |
|  | 1 | 5.8 | 1 | 5.800 |
| Edificio de soplantes | 2 | 15.9 | 1 | 31.800 |
|  | 2 | 6.75 | 1 | 13.500 |
| Subtotal |  |  |  | 116.700 |
| Total |  |  |  | 116.7 |

**U09070010** ml Marca vial longitudinal de 10 cm (13/01/2020)
627.7 ml × 0.94 (1 con costes indirectos) = 627.70
Marca vial longitudinal continua o discontinua, con pintura termoplástica en caliente, de 10 cm de ancho, blanca, azul, verde o amarilla, incluso preparación de la superficie y replanteo.

| Código | Ud | Descripción | Rendimiento | Precio | Importe |
|---|---|---|---|---|---|
| MO0100300 | h | Oficial 1ª | 0.013 | 18.05 | 0.2347 |
| MO0100500 | h | Ayudante | 0.013 | 14.27 | 0.1855 |
| MQ1000020 | h | Barredora remolcada c/motor aux. | 0.0052 | 10.1322 | 0.0527 |
| MQ1008010 | h | Equipo pintabanda autopro. 22 l. (maquinaria) | 0.0059 | 23.8428 | 0.1407 |
| MT8801020 | Kg | Pintura termoplástica en caliente para marcas viales blanca, azul, verde o amarilla. (material) | 0.072 | 3.179 | 0.2289 |
| MT8801010 | Kg | Microesferas de vidrio (material) | 0.048 | 1.9564 | 0.0939 |
|  |  | Total |  |  | 0.94 |

| Medición | Uds. | Largo | Parcial |
|---|---|---|---|
|  | 1 | 124.2 | 124.200 |
|  | 2 | 86 | 172.000 |
|  | 1 | 68.4 | 68.400 |
|  | 1 | 84.3 | 84.300 |
|  | 2 | 50.1 | 100.200 |
|  | 1 | 39.1 | 39.100 |
|  | 1 | 25.5 | 25.500 |
|  | 1 | 14 | 14.000 |
| Subtotal |  |  | 627.700 |
| Total |  |  | 627.7 |

**20030** PA Reposición de elementos de urbanización (13/01/2020)
1 PA × 3000 (3180 con costes indirectos) = 3180.00
Partida alzada a justificar para reposición de elementos de urbanización afectados en el transcurso de las obras de ampliación de la EDAR.

##### 2.1.14.2 CERRAMIENTOS (13/01/2020)
Importe: 26373.76

**EQA1041** ml Desmontaje cerramiento actual (13/01/2020)
330 ml × 4.15 (4.4 con costes indirectos) = 1452.00
Desmontaje de cerramiento actual, incluso elementos de sustentación, murete y cimentación y la carga a lugar de acopio indicado por la dirección de las obras.

| Código | Ud | Descripción | Rendimiento | Precio | Importe |
|---|---|---|---|---|---|
| MO0100200 | h | Capataz | 0.0867 | 18.56 | 1.6092 |
| MO0100700 | h | Peón ordinario | 0.0867 | 13.65 | 1.1835 |
| MQ0300040 | h | Martillo manual picador neumático 9 kg (maquinaria) | 0.0867 | 2.6108 | 0.2264 |
| MQ0602100 | h | Camión grúa de 6 t. | 0.013 | 35.6753 | 0.4638 |
| MQ1600 | h | Equipo y elementos auxiliares para corte de acero (maquinaria) | 0.0867 | 7.7457 | 0.6716 |
|  |  | Total |  |  | 4.15 |

**U09080010** ml Cerramiento muro prefabr. (13/01/2020)
436 ml × 53.92 (57.16 con costes indirectos) = 24921.76
Cerramiento de parcela formado por cimiento de 60x40 cm de hormigón HM-20, muro de fábrica de bloques prefabricados blancos de 90 cm de altura con albardilla de coronación en color blanco y cerramiento metálico de 2 m de altura y malla de simple torsión de 40x40 mm de alambre galvanizado de 2,2 mm de diámetro, incluso postes de esquinas e intermedios, alambre de tensar y pintura antioxidante y de acabado. Totalmente terminado.

| Código | Ud | Descripción | Rendimiento | Precio | Importe |
|---|---|---|---|---|---|
| MO0100300 | h | Oficial 1ª | 0.0434 | 18.05 | 0.7834 |
| MO0100500 | h | Ayudante | 0.4337 | 14.27 | 6.1889 |
| MO0100700 | h | Peón ordinario | 0.4337 | 13.65 | 5.9200 |
| AUX003070 | m3 | Hormigón en masa tipo HM-20 | 0.24 | 78.4038 | 18.8169 |
| MT9602030 | m2 | Fábrica de bloques de hormigón de 9 cm. (material) | 0.9 | 5.9415 | 5.3474 |
| AUX002020 | m3 | Mortero de cemento (1/6) M-250 | 0.0117 | 57.685 | 0.6749 |
| MT0302010 | ml | Albardilla prefabricada de hormigón blanco de 50 x 20 x 4 cm (material) | 1 | 8.6825 | 8.6825 |
| MT0201100 | ml | Poste acero galvanizado caliente D=50 (material) | 0.15 | 6.0716 | 0.9107 |
| MT0201040 | m2 | Malla galvanizada simple torsión ST-50/14 (material) | 2 | 3.296 | 6.5920 |
|  |  | Total |  |  | 53.92 |

##### 2.1.14.3 JARDINERIA (13/01/2020)
Importe: 2650

**40055** PA Reposición de jardineria (13/01/2020)
1 PA × 2500 (2650 con costes indirectos) = 2650.00
Partida alzada a justificar para reposición de elementos de jardineria afectados en el transcurso de las obras de ampliación de la EDAR.

#### 2.1.15 REDES DE TUBERIAS (13/01/2020)
Importe: 106151.43

##### 2.1.15.1 LINEA DE AGUAS (13/01/2020)
Importe: 73034.31

**U01020140** m3 Excavación en zanja, med. mecán. terreno medio
1394 m3 × 7.02 (7.44 con costes indirectos) = 10371.36
Excavación en zanja, por medios mecánicos, en terreno medio (suelo con golpeo en el ensayo SPT entre 10 y 30 golpes / 30 cm), medido sobre perfil.

| Código | Ud | Descripción | Rendimiento | Precio | Importe |
|---|---|---|---|---|---|
| MO0100700 | h | Peón ordinario | 0.1084 | 13.65 | 1.4797 |
| MQ0402010 | h | Retrocargadora neumáticos 75 CV. | 0.1735 | 31.9195 | 5.5380 |
|  |  | Total |  |  | 7.02 |

| Medición | Uds. | Largo | Ancho | Alto | Parcial |
|---|---|---|---|---|---|
| Salida agua pretratada | 1 | 25 | 2 | 1.5 | 75.000 |
| Subtotal |  |  |  |  | 75.000 |
| Alimentacion a biologicos | 1 | 23 | 2 | 1.5 | 69.000 |
|  | 1 | 27 | 2 | 1.5 | 81.000 |
| Subtotal |  |  |  |  | 150.000 |
| Salida agua clarificada | 1 | 7 | 2 | 1.5 | 21.000 |
| Subtotal |  |  |  |  | 21.000 |
|  | 1 | 4 | 2 | 1.5 | 12.000 |
| Salida agua tratada | 1 | 20 | 2 | 1.5 | 60.000 |
|  | 1 | 12 | 2 | 1.5 | 36.000 |
| Subtotal |  |  |  |  | 108.000 |
| By-pass general | 1 | 205 | 2.5 | 2 | 1025.000 |
| Subtotal |  |  |  |  | 1025.000 |
| By-pass agua pretratada | 1 | 3 | 2.5 | 2 | 15.000 |
| Subtotal |  |  |  |  | 15.000 |
| Total |  |  |  |  | 1394 |

**U01030010** m3 Arena silícea zanjas (13/01/2020)
73.25 m3 × 21.29 (22.57 con costes indirectos) = 1653.25
Arena silícea para asiento de tuberías, exenta de materia orgánica, con contenido de sulfatos inferior al 0,3%, expresado en trióxido de azufre, incluso aportación, extendido y nivelación medido sobre perfil.

| Código | Ud | Descripción | Rendimiento | Precio | Importe |
|---|---|---|---|---|---|
| MO0100300 | h | Oficial 1ª | 0.1301 | 18.05 | 2.3483 |
| MO0100700 | h | Peón ordinario | 0.1301 | 13.65 | 1.7759 |
| MT0101040 | m3 | Arena silícea, exenta de materia orgánica, con contenido de sulfatos inferior al 0,3%. (material) | 1 | 11.2586 | 11.2586 |
| MQ0401040 | h | Pala cargad. s/orugas de 112 CV. | 0.0954 | 58.7042 | 5.6004 |
| MQ0500070 | h | Rodillo vibrante manual 800 Kg. (maquinaria) | 0.0651 | 4.6665 | 0.3038 |
|  |  | Total |  |  | 21.29 |

| Medición | Uds. | Largo | Ancho | Alto | Parcial |
|---|---|---|---|---|---|
| Salida agua pretratada | 1 | 25 | 1.5 | 0.1 | 3.750 |
| Alimentacion a biologicos | 1 | 23 | 1.4 | 0.1 | 3.220 |
|  | 1 | 27 | 1.4 | 0.1 | 3.780 |
| Salida agua clarificada | 1 | 7 | 1.4 | 0.1 | 0.980 |
|  | 1 | 4 | 1.4 | 0.1 | 0.560 |
| Salida agua tratada | 1 | 20 | 1.5 | 0.1 | 3.000 |
|  | 1 | 12 | 1.5 | 0.1 | 1.800 |
| By-pass general | 1 | 205 | 1.8 | 0.15 | 55.350 |
| By-pass aguia pretratada | 1 | 3 | 1.8 | 0.15 | 0.810 |
| Subtotal |  |  |  |  | 73.250 |
| Total |  |  |  |  | 73.25 |

**U01030060** m3 Relleno zanja préstamos selec. Tmax 30 mm
526.1 m3 × 8.42 (8.93 con costes indirectos) = 4698.07

| Medición | Uds. | Largo | Ancho | Alto | Parcial |
|---|---|---|---|---|---|
| Salida agua pretratada | 1 | 25 | 1.5 | 0.66 | 24.750 |
| Subtotal |  |  |  |  | 24.750 |
| Alimentacion a biologicos | 1 | 23 | 1.4 | 0.55 | 17.710 |
| Subtotal |  |  |  |  | 17.710 |
|  | 1 | 27 | 1.4 | 0.55 | 20.790 |
| Subtotal |  |  |  |  | 20.790 |
| Salida agua clarificada | 1 | 7 | 1.4 | 0.55 | 5.390 |
|  | 1 | 4 | 1.4 | 0.55 | 3.080 |
| Salida agua tratada | 1 | 20 | 1.5 | 0.66 | 19.800 |
|  | 1 | 12 | 1.5 | 0.66 | 11.880 |
| By-pass general | 1 | 205 | 1.8 | 0.93 | 343.170 |
| By-pass aguia pretratada | 1 | 3 | 1.8 | 0.93 | 5.022 |
| A deducir |  |  |  |  |  |
| Salida agua pretratada | 1 | 25 | 3.14 | 0.03 | 2.355 |
| Alimentacion a biologicos | 1 | 23 | 3.14 | 0.02 | 1.444 |
|  | 1 | 27 | 3.14 | 0.02 | 1.696 |
| Salida agua clarificada | 1 | 7 | 3.14 | 0.02 | 0.440 |
|  | 1 | 4 | 3.14 | 0.02 | 0.251 |
| Salida agua tratada | 1 | 20 | 3.14 | 0.03 | 1.884 |
|  | 1 | 12 | 3.14 | 0.03 | 1.130 |
| By-pass general | 1 | 205 | 3.14 | 0.1 | 64.370 |
| By-pass aguia pretratada | 1 | 3 | 3.14 | 0.1 | 0.942 |
| Subtotal |  |  |  |  | 462.854 |
| Total |  |  |  |  | 526.1 |

**U01030070** m3 Relleno zanja propios selec. Tmax 30 mm (13/01/2020)
869.16 m3 × 5.42 (5.75 con costes indirectos) = 4997.67
Relleno de zanjas con suelos seleccionados, tamaño máximo 30 mm, procedentes de la propia excavación, incluso aportación, extendido y compactación hasta una densidad del 95% P.N., medido sobre perfil.

| Código | Ud | Descripción | Rendimiento | Precio | Importe |
|---|---|---|---|---|---|
| MO0100200 | h | Capataz | 0.052 | 18.56 | 0.9651 |
| MO0100500 | h | Ayudante | 0.052 | 14.27 | 0.7420 |
| MQ0406010 | h | Motoniveladora de 130 CV. | 0.0174 | 38.7978 | 0.6751 |
| MQ0501120 | h | Compactador neumát.autp.100 CV. | 0.0434 | 28.8664 | 1.2528 |
| MQ0604020 | h | Camión con tanque para agua de 10 m3. | 0.0173 | 43.2909 | 0.7489 |
| MT0103040 | m3 | Suelo seleccionado tamaño máximo 30 mm., proc. excav. (material) | 1.15 | 0.9021 | 1.0374 |
|  |  | Total |  |  | 5.42 |

| Medición | Uds. | Largo | Ancho | Alto | Parcial |
|---|---|---|---|---|---|
| Excavacion | 1 | 1394 |  |  | 1394.000 |
| A deducir prestamos |  |  |  |  |  |
| Salida agua pretratada | -1 | 25 | 1.5 | 0.66 | -24.750 |
| Alimentacion a biologicos | -1 | 23 | 1.4 | 0.55 | -17.710 |
|  | -1 | 27 | 1.4 | 0.55 | -20.790 |
| Salida agua clarificada | -1 | 7 | 1.4 | 0.55 | -5.390 |
|  | -1 | 4 | 1.4 | 0.55 | -3.080 |
| Salida agua tratada | -1 | 20 | 1.5 | 0.66 | -19.800 |
|  | -1 | 12 | 1.5 | 0.66 | -11.880 |
| By-pass general | -1 | 205 | 1.8 | 0.93 | -343.170 |
| By-pass aguia pretratada | -1 | 3 | 1.8 | 0.93 | -5.022 |
| Arena | -1 | 73.25 |  |  | -73.250 |
| Subtotal |  |  |  |  | 869.158 |
| Total |  |  |  |  | 869.16 |

**U12000030** m3 Carga, tte. y descarga a vertedero 10km<d <30 km prod. res. exc.
524.41 m3 × 11.72 (12.42 con costes indirectos) = 6513.17

| Medición | Uds. | Largo | Parcial |
|---|---|---|---|
| Excavacion | 1 | 1394 | 1394.000 |
| Subtotal |  |  | 1394.000 |
| A deducir rellenos | -1 | 869.59 | -869.590 |
| Subtotal |  |  | -869.590 |
| Total |  |  | 524.41 |

**G250PEAD** ml Tubería de polietileno de alta densidad de 250 mm. De diámetro e (13/01/2020)
61 ml × 78.44 (83.15 con costes indirectos) = 5072.15
Tubería de polietileno de alta densidad de 250 mm. de diámetro exterior y 16 atm, colocada en zanja sobre cama de arena a una profundidad máxima de 4 m, con p.p. de juntas de cualquier tipo y piezas especiales, así comorecibidos en arquetas, totalmente colocada y probada

| Código | Ud | Descripción | Rendimiento | Precio | Importe |
|---|---|---|---|---|---|
| MO0100300 | h | Oficial 1ª | 0.2 | 18.05 | 3.6100 |
| MO0100600 | h | Peón especialista | 0.2 | 13.98 | 2.7960 |
| MO0100700 | h | Peón ordinario | 0.2 | 13.65 | 2.7300 |
| MTUS0250N | ml | Tubo pe100 d=250 mm,10bar (material; 13/01/2020) | 1.05 | 66 | 69.3000 |
|  |  | Total |  |  | 78.44 |

| Medición | Uds. | Largo | Parcial |
|---|---|---|---|
| Alimentacion a biologicos | 1 | 23 | 23.000 |
|  | 1 | 27 | 27.000 |
| Salida agua clarificada | 1 | 7 | 7.000 |
|  | 1 | 4 | 4.000 |
| Subtotal |  |  | 61.000 |
| Total |  |  | 61 |

**G355PEAD** ml Tubería de polietileno de alta densidad de 355 mm. De diámetro e (13/01/2020)
57 ml × 81.7 (86.6 con costes indirectos) = 4936.20
Tubería de polietileno de alta densidad de 355 mm. de diámetro exterior y 10 atm, colocada en zanja sobre cama de arena a una profundidad máxima de 4 m, con p.p. de juntas de cualquier tipo y piezas especiales, así comorecibidos en arquetas, totalmente colocada y probada

| Código | Ud | Descripción | Rendimiento | Precio | Importe |
|---|---|---|---|---|---|
| MO0100300 | h | Oficial 1ª | 0.1735 | 18.05 | 3.1317 |
| MO0100600 | h | Peón especialista | 0.1735 | 13.98 | 2.4255 |
| MO0100700 | h | Peón ordinario | 0.1735 | 13.65 | 2.3683 |
| MTUS0355N | ml | Tubo pe100 d=450 mm,10bar (material) | 1.05 | 70.2576 | 73.7705 |
|  |  | Total |  |  | 81.7 |

| Medición | Uds. | Largo | Parcial |
|---|---|---|---|
| Salida agua pretratada | 1 | 25 | 25.000 |
| Salida agua tratada | 1 | 20 | 20.000 |
|  | 1 | 12 | 12.000 |
| Subtotal |  |  | 57.000 |
| Total |  |  | 57 |

**G630PEAD** ml Tubería de polietileno de alta densidad de 630 mm. De diámetro e (13/01/2020)
208 ml × 102.64 (108.8 con costes indirectos) = 22630.40
Tubería de polietileno de alta densidad de 630 mm. de diámetro exterior y 10 atm, colocada en zanja sobre cama de arena a una profundidad máxima de 4 m, con p.p. de juntas de cualquier tipo y piezas especiales, así comorecibidos en arquetas, totalmente colocada y probada

| Código | Ud | Descripción | Rendimiento | Precio | Importe |
|---|---|---|---|---|---|
| MO0100300 | h | Oficial 1ª | 0.1735 | 18.05 | 3.1317 |
| MO0100600 | h | Peón especialista | 0.1735 | 13.98 | 2.4255 |
| MO0100700 | h | Peón ordinario | 0.1735 | 13.65 | 2.3683 |
| MTUS0630N | ml | Tubo pe100 d=630 mm,10bar (material) | 1.05 | 90.2073 | 94.7177 |
|  |  | Total |  |  | 102.64 |

| Medición | Uds. | Largo | Parcial |
|---|---|---|---|
| By-pass general | 1 | 205 | 205.000 |
| By-pass agua pretratada | 1 | 3 | 3.000 |
| Subtotal |  |  | 208.000 |
| Total |  |  | 208 |

**U05030035** Ud Pozo de registro, diámetro interior 100 cm y 1<H<2m de profundid (13/01/2020)
10 Ud × 724.64 (768.12 con costes indirectos) = 7681.20
Pozo de registro, diámetro interior 100 cm de 1<H<2 m de profundidad, con impermeabilización en el trasdós, formado por fábrica de ladrillo de 1 pie de espesor, recibido con M-250, enfoscado fratasado con M-450, enlucido y bruñido de solera y fábrica hasta 0,50 m de altura, sobre solera de hormigón HA-25/P/20/IIa de 0,40 m de espesor, incluso pates, recibido de cerco, tapa de fundición o de hormigón armado con zuncho metálico perimetral de 625 mm de diámetro, totalmente terminado.

| Código | Ud | Descripción | Rendimiento | Precio | Importe |
|---|---|---|---|---|---|
| MO0100200 | h | Capataz | 4.3369 | 18.56 | 80.4929 |
| MO0100300 | h | Oficial 1ª | 7.8064 | 18.05 | 140.9055 |
| MO0100600 | h | Peón especialista | 7.8064 | 13.98 | 109.1335 |
| MO0100700 | h | Peón ordinario | 7.8064 | 13.65 | 106.5574 |
| AUX003090 | m3 | Hormigón para armar HA-25 | 0.7 | 72.3486 | 50.6440 |
| AUX005020 | m2 | Mallazo electrosol. 15X15 D=5 | 1.5 | 1.7584 | 2.6376 |
| MT1001070 | Ud | Ladrillo perfora. tosco 25x12x7 cm. | 400 | 0.0867 | 34.6800 |
| AUX002020 | m3 | Mortero de cemento (1/6) M-250 | 0.7 | 57.685 | 40.3795 |
| AUX002010 | m3 | Mortero de cemento (1/4) M 10 | 0.2 | 62.9258 | 12.5852 |
| MQ0602110 | h | Camión grúa de 10 a 12 t. | 0.0867 | 51.9646 | 4.5053 |
| MT0360010 | Ud | Pate de polipropileno 30x25. | 4 | 5.5512 | 22.2048 |
| MT0315030 | Ud | Tapa circular HA h=60 D=625 (material) | 1 | 13.0107 | 13.0107 |
| MT1102100 | m2 | Lámina PVC-P e=1,2 mm. poliést. gris (material) | 8.5 | 12.577 | 106.9045 |
|  |  | Total |  |  | 724.64 |

**U05030040** ml En exceso para pozo de registro, diámetro interior 1000 cm. y pr (13/01/2020)
10 ml × 199.71 (211.69 con costes indirectos) = 2116.90
En exceso para pozo de registro, diámetro interior 100 cm y profundidad > 2,00 m, formado por fabrica de ladrillo de 1 pie de espesor, recibido con M-250, enfoscado y fratasado con M-450, incluso pates, totalmente terminado.

| Código | Ud | Descripción | Rendimiento | Precio | Importe |
|---|---|---|---|---|---|
| MO0100300 | h | Oficial 1ª | 2.7756 | 18.05 | 50.0996 |
| MO0100600 | h | Peón especialista | 2.7756 | 13.98 | 38.8029 |
| MO0100700 | h | Peón ordinario | 2.7756 | 13.65 | 37.8869 |
| MT1001070 | Ud | Ladrillo perfora. tosco 25x12x7 cm. | 300 | 0.0867 | 26.0100 |
| AUX002020 | m3 | Mortero de cemento (1/6) M-250 | 0.5 | 57.685 | 28.8425 |
| AUX002010 | m3 | Mortero de cemento (1/4) M 10 | 0.1 | 62.9258 | 6.2926 |
| MQ0602110 | h | Camión grúa de 10 a 12 t. | 0.013 | 51.9646 | 0.6755 |
| MT0360010 | Ud | Pate de polipropileno 30x25. | 2 | 5.5512 | 11.1024 |
|  |  | Total |  |  | 199.71 |

**16035** Ud Conexion nueva tuberia con muro existente (13/01/2020)
1 Ud × 466.35 (494.33 con costes indirectos) = 494.33
Conexion nueva tuberiacon muro existente, incluyendo la demolicion de 0,60x0,60 m2 de muro existente, la colocacion de la tuberia, hormigonado en segunda fase, tratamiento de estanqueidad y resto de actuaciones necesarias para su perfecta ejecucion. Totalmente terminada.

| Código | Ud | Descripción | Rendimiento | Precio | Importe |
|---|---|---|---|---|---|
| MO0100300 | h | Oficial 1ª | 0.8674 | 18.05 | 15.6566 |
| MO0100600 | h | Peón especialista | 0.8674 | 13.98 | 12.1263 |
| MQ0103020 | h | Compresor portátil diesel m.p. 2 m3/min. 7 bar. | 0.8674 | 3.7818 | 3.2803 |
| MQ0300010 | h | Martillo picador 20 CV | 0.8674 | 1.8388 | 1.5950 |
| MQ0401020 | h | Pala cargadora neumáticos 85 CV/1,2m3 (maquinaria; 17/08/2021) | 0.4337 | 46.5435 | 20.1859 |
| MT501552 | Ud | Pieza de conexión de especial unión tuberia con muro (material) | 1 | 408.1468 | 408.1468 |
| MT1201090 | ml | Sella juntas con mastic asfáltico (material) | 1.5 | 3.5717 | 5.3576 |
|  |  | Total |  |  | 466.35 |

| Medición | Uds. | Parcial |
|---|---|---|
| Agua clarificada con cloracion | 1 | 1.000 |
| Total |  | 1 |

**10640** Ud Conexión de nuevas tuberías PEAD con tuberias existentes (13/01/2020)
1 Ud × 635.24 (673.35 con costes indirectos) = 673.35
Ud. de conexión de nueva tubería de PEAD de entre 350 y 500 mm de diámetro con tubería existente del mismo material y diámetro. Totalmente ejecutado

| Código | Ud | Descripción | Rendimiento | Precio | Importe |
|---|---|---|---|---|---|
| MO0100300 | h | Oficial 1ª | 0.8674 | 18.05 | 15.6566 |
| MO0100600 | h | Peón especialista | 0.8674 | 13.98 | 12.1263 |
| MQ0103020 | h | Compresor portátil diesel m.p. 2 m3/min. 7 bar. | 0.8674 | 3.7818 | 3.2803 |
| MQ0300010 | h | Martillo picador 20 CV | 0.8674 | 1.8388 | 1.5950 |
| MQ0401020 | h | Pala cargadora neumáticos 85 CV/1,2m3 | 0.4337 | 46.5435 | 20.1859 |
| MT501554 | Ud | Pieza de conexión de especial unión entre tuberias (material) | 1 | 582.3918 | 582.3918 |
|  |  | Total |  |  | 635.24 |

| Medición | Uds. | Parcial |
|---|---|---|
| salida agua pretratada | 1 | 1.000 |
| Total |  | 1 |

**10645** Ud Imprevistos en ejecuición de linea de agua
1 Ud × 1128.55 (1196.26 con costes indirectos) = 1196.26
Imprevistos y reposición de servicios afectados en el transcurso de las obras de ejecución de las nuevas conducciones de la linea de agua a instalar.

| Código | Ud | Descripción | Rendimiento | Precio | Importe |
|---|---|---|---|---|---|
| 106452 | Ud | Reposicion de imprevistos linea de agua | 0.8674 | 1301.07 | 1128.5481 |
|  |  | Total |  |  | 1128.55 |

##### 2.1.15.2 LINEA DE FANGOS (13/01/2020)
Importe: 15410.45

**U01020140** m3 Excavación en zanja, med. mecán. terreno medio
480.96 m3 × 7.02 (7.44 con costes indirectos) = 3578.34

| Medición | Uds. | Largo | Ancho | Alto | Parcial |
|---|---|---|---|---|---|
| Fangos en excesos a nuevo espesador | 1 | 95 | 1.2 | 1.2 | 136.800 |
| Subtotal |  |  |  |  | 136.800 |
| Salida de nuevo espesador | 1 | 36 | 1.2 | 1.2 | 51.840 |
| Nuevo bombeo de flotantes | 1 | 115 | 1.2 | 1.2 | 165.600 |
| Bombeo flotantes linea actual | 1 | 88 | 1.2 | 1.2 | 126.720 |
| Subtotal |  |  |  |  | 344.160 |
| Total |  |  |  |  | 480.96 |

**U01030010** m3 Arena silícea zanjas
33.8 m3 × 21.29 (22.57 con costes indirectos) = 762.87

| Medición | Uds. | Largo | Ancho | Alto | Parcial |
|---|---|---|---|---|---|
| Fangos en excesos a nuevo espesador | 1 | 80 | 1 | 0.1 | 8.000 |
| Subtotal |  |  |  |  | 8.000 |
| Salida de nuevo espesador | 1 | 60 | 1 | 0.1 | 6.000 |
| Nuevo bombeo de flotantes | 1 | 110 | 1 | 0.1 | 11.000 |
| Bombeo flotantes linea actual | 1 | 88 | 1 | 0.1 | 8.800 |
| Subtotal |  |  |  |  | 25.800 |
| Total |  |  |  |  | 33.8 |

**U01030060** m3 Relleno zanja préstamos selec. Tmax 30 mm
436.67 m3 × 8.42 (8.93 con costes indirectos) = 3899.46

| Medición | Uds. | Largo | Ancho | Alto | Parcial |
|---|---|---|---|---|---|
| Excavacion | 1 | 480.96 |  |  | 480.960 |
| A deducir arena | -1 | 33.8 |  |  | -33.800 |
| Subtotal |  |  |  |  | 447.160 |
| Tuberia | -1 | 334 | 3.14 | 0.01 | -10.488 |
| Subtotal |  |  |  |  | -10.488 |
| Total |  |  |  |  | 436.67 |

**U12000030** m3 Carga, tte. y descarga a vertedero 10km<d <30 km prod. res. exc.
480.96 m3 × 11.72 (12.42 con costes indirectos) = 5973.52

| Medición | Uds. | Largo | Parcial |
|---|---|---|---|
| Excavacion | 1 | 480.96 | 480.960 |
| Total |  |  | 480.96 |

**10650** Ud Imprevistos en ejecuición de linea de fangos
1 Ud × 1128.55 (1196.26 con costes indirectos) = 1196.26
Imprevistos y reposición de servicios afectados en el transcurso de las obras de ejecución de las nuevas conducciones de la linea de fangos a instalar.

| Código | Ud | Descripción | Rendimiento | Precio | Importe |
|---|---|---|---|---|---|
| 106502 | Ud | Reposicion de imprevistos linea de fangos | 0.8674 | 1301.07 | 1128.5481 |
|  |  | Total |  |  | 1128.55 |

##### 2.1.15.3 LINEA DE VACIADOS (13/01/2020)
Importe: 17706.67

**U01020140** m3 Excavación en zanja, med. mecán. terreno medio
625.12 m3 × 7.02 (7.44 con costes indirectos) = 4650.89

| Medición | Uds. | Largo | Ancho | Alto | Parcial |
|---|---|---|---|---|---|
| Vaciados nuevo decantador | 1 | 19 | 2 | 2.9 | 110.200 |
| Nuevo bombeo de vaciados | 1 | 133 | 1.2 | 1.2 | 191.520 |
| Subtotal |  |  |  |  | 301.720 |
| Prolongacion general de vaciados | 1 | 48 | 2 | 2.9 | 278.400 |
| Subtotal |  |  |  |  | 278.400 |
| Sobrenadantes nuevo espesador | 1 | 20 | 1.5 | 1.5 | 45.000 |
| Subtotal |  |  |  |  | 45.000 |
| Total |  |  |  |  | 625.12 |

**U01020145** m3 Excavación en zanja, med. mecán. terreno medio con agotamiento
133 m3 × 8.25 (8.75 con costes indirectos) = 1163.75
Excavación en zanja, por medios mecánicos, en terreno medio (suelo con golpeo en el ensayo SPT entre 10 y 30 golpes / 30 cm), con agotamiento, medido sobre perfil.

| Código | Ud | Descripción | Rendimiento | Precio | Importe |
|---|---|---|---|---|---|
| MO0100700 | h | Peón ordinario | 0.1084 | 13.65 | 1.4797 |
| MQ0402010 | h | Retrocargadora neumáticos 75 CV. | 0.1735 | 31.9195 | 5.5380 |
| MT1601020 | kWh | Agotamiento con bombas de 10 a 50 kW | 1 | 1.2317 | 1.2317 |
|  |  | Total |  |  | 8.25 |

| Medición | Uds. | Largo | Ancho | Alto | Parcial |
|---|---|---|---|---|---|
| Vaciados nuevo decantador | 1 | 19 | 2 | 1.5 | 57.000 |
| Subtotal |  |  |  |  | 57.000 |
| Prolongacion general de vaciados | 1 | 38 | 2 | 1 | 76.000 |
| Subtotal |  |  |  |  | 76.000 |
| Total |  |  |  |  | 133 |

**U01030010** m3 Arena silícea zanjas
26.4 m3 × 21.29 (22.57 con costes indirectos) = 595.85

| Medición | Uds. | Largo | Ancho | Alto | Parcial |
|---|---|---|---|---|---|
| Vaciados nuevo decantador | 1 | 19 | 1.2 | 0.1 | 2.280 |
| Nuevo bombeo de vaciados | 1 | 133 | 1.2 | 0.1 | 15.960 |
| Prolongacion general de vaciados | 1 | 48 | 1.2 | 0.1 | 5.760 |
| Sobrenadantes nuevo espesador | 1 | 20 | 1.2 | 0.1 | 2.400 |
| Subtotal |  |  |  |  | 26.400 |
| Total |  |  |  |  | 26.4 |

**U01030060** m3 Relleno zanja préstamos selec. Tmax 30 mm
127.55 m3 × 8.42 (8.93 con costes indirectos) = 1139.02

| Medición | Uds. | Largo | Ancho | Alto | Parcial |
|---|---|---|---|---|---|
| Vaciados nuevo decantador | 1 | 19 | 2 | 0.45 | 17.100 |
| Nuevo bombeo de vaciados | 1 | 133 | 1.2 | 0.45 | 71.820 |
| Subtotal |  |  |  |  | 88.920 |
| Prolongacion general de vaciados | 1 | 38 | 2 | 0.6 | 45.600 |
| sobrenadantes nuevo espesador | 1 | 12 | 1.5 | 0.45 | 8.100 |
| Subtotal |  |  |  |  | 53.700 |
| A deducir | -1 | 38 | 3.14 | 0.04 | -4.773 |
|  | -1 | 164 | 3.14 | 0.02 | -10.299 |
| Subtotal |  |  |  |  | -15.072 |
| Total |  |  |  |  | 127.55 |

**U01030070** m3 Relleno zanja propios selec. Tmax 30 mm
589.1 m3 × 5.42 (5.75 con costes indirectos) = 3387.33

| Medición | Uds. | Largo | Ancho | Alto | Parcial |
|---|---|---|---|---|---|
| Excavaciones | 1 | 625.12 |  |  | 625.120 |
|  | 1 | 133 |  |  | 133.000 |
| A deducir prestamo | -1 | 38 | 2 | 0.6 | -45.600 |
|  | -1 | 12 | 1.5 | 0.45 | -8.100 |
|  | -1 | 19 | 2 | 0.45 | -17.100 |
|  | -1 | 133 | 1.2 | 0.45 | -71.820 |
| Arena | -1 | 26.4 |  |  | -26.400 |
| Subtotal |  |  |  |  | 589.100 |
| Total |  |  |  |  | 589.1 |

**U12000030** m3 Carga, tte. y descarga a vertedero 10km<d <30 km prod. res. exc.
169.02 m3 × 11.72 (12.42 con costes indirectos) = 2099.23

| Medición | Uds. | Largo | Parcial |
|---|---|---|---|
| Excavaciones | 1 | 625.12 | 625.120 |
| Subtotal |  |  | 625.120 |
|  | 1 | 133 | 133.000 |
| A deducir | -1 | 589.1 | -589.100 |
| Subtotal |  |  | -456.100 |
| Total |  |  | 169.02 |

**U02081020** ml Tubería UPVC DN 400 PN 4 (13/01/2020)
38 ml × 39.54 (41.91 con costes indirectos) = 1592.58
Suministro e instalación de tubería de UPVC para saneamiento, de diámetro exterior 400 mm y PN 4 atm, conforme a norma UNE-EN 1452-2 y/o según normativa vigente, incluso parte proporcional de junta elástica y pruebas.

| Código | Ud | Descripción | Rendimiento | Precio | Importe |
|---|---|---|---|---|---|
| MO0100300 | h | Oficial 1ª | 0.026 | 18.05 | 0.4693 |
| MO0100700 | h | Peón ordinario | 0.052 | 13.65 | 0.7098 |
| MT3001020 | ml | Tubería de UPVC para saneam., de diámetro ext. 400 mm - PN-4 (material) | 1 | 38.3641 | 38.3641 |
|  |  | Total |  |  | 39.54 |

| Medición | Uds. | Largo | Parcial |
|---|---|---|---|
| Prolongacion general de vaciados | 1 | 38 | 38.000 |
| Total |  |  | 38 |

**U02081003** ml Tubería UPVC DN 200PN 4
31 ml × 16.28 (17.26 con costes indirectos) = 535.06

| Medición | Uds. | Largo | Parcial |
|---|---|---|---|
| Sobrenadantes nuevo espesador | 1 | 12 | 12.000 |
| Vaciados nuevo decantador | 1 | 19 | 19.000 |
| Subtotal |  |  | 31.000 |
| Total |  |  | 31 |

**10655** Ud Conexión de nueva tubería de vaciados (13/01/2020)
2 Ud × 635.24 (673.35 con costes indirectos) = 1346.70
Ud. de conexión de nueva tubería de vaciados con instalaciones existentes. Totalmente ejecutado

| Código | Ud | Descripción | Rendimiento | Precio | Importe |
|---|---|---|---|---|---|
| MO0100300 | h | Oficial 1ª | 0.8674 | 18.05 | 15.6566 |
| MO0100600 | h | Peón especialista | 0.8674 | 13.98 | 12.1263 |
| MQ0103020 | h | Compresor portátil diesel m.p. 2 m3/min. 7 bar. | 0.8674 | 3.7818 | 3.2803 |
| MQ0300010 | h | Martillo picador 20 CV | 0.8674 | 1.8388 | 1.5950 |
| MQ0401020 | h | Pala cargadora neumáticos 85 CV/1,2m3 | 0.4337 | 46.5435 | 20.1859 |
| MT501554 | Ud | Pieza de conexión de especial unión entre tuberias | 1 | 582.3918 | 582.3918 |
|  |  | Total |  |  | 635.24 |

| Medición | Uds. | Parcial |
|---|---|---|
| General de vaciados | 1 | 1.000 |
| Nuevos reboses | 1 | 1.000 |
| Subtotal |  | 2.000 |
| Total |  | 2 |

**10660** Ud Imprevistos en ejecuición de linea de vaciados
1 Ud × 1128.55 (1196.26 con costes indirectos) = 1196.26
Imprevistos y reposición de servicios afectados en el transcurso de las obras de ejecución de las nuevas conducciones de la linea de vaciados a instalar.

| Código | Ud | Descripción | Rendimiento | Precio | Importe |
|---|---|---|---|---|---|
| 106602 | Ud | Reposicion de imprevistos linea de vaciados | 0.8674 | 1301.07 | 1128.5481 |
|  |  | Total |  |  | 1128.55 |

#### 2.1.16 OBRA CIVIL DE LA INSTALACIÓN ELÉCTRICA (13/01/2020)
Importe: 12330.84

**U01020140** m3 Excavación en zanja, med. mecán. terreno medio
360 m3 × 7.02 (7.44 con costes indirectos) = 2678.40

| Medición | Uds. | Largo | Ancho | Alto | Parcial |
|---|---|---|---|---|---|
|  | 1 | 240 | 1 | 1.5 | 360.000 |
| Total |  |  |  |  | 360 |

**U01030010** m3 Arena silícea zanjas
120 m3 × 21.29 (22.57 con costes indirectos) = 2708.40

| Medición | Uds. | Largo | Ancho | Alto | Parcial |
|---|---|---|---|---|---|
|  | 1 | 240 | 1 | 0.5 | 120.000 |
| Total |  |  |  |  | 120 |

**U01030070** m3 Relleno zanja propios selec. Tmax 30 mm
240 m3 × 5.42 (5.75 con costes indirectos) = 1380.00

**U12000030** m3 Carga, tte. y descarga a vertedero 10km<d <30 km prod. res. exc.
120 m3 × 11.72 (12.42 con costes indirectos) = 1490.40

| Medición | Uds. | Largo | Parcial |
|---|---|---|---|
| Excavacion | 1 | 360 | 360.000 |
| A deducir relleno | -1 | 240 | -240.000 |
| Subtotal |  |  | 120.000 |
| Total |  |  | 120 |

**U05060100** Ud Arqueta de registro 70x70x80 1/2 tapa hierro (13/01/2020)
18 Ud × 156.47 (165.86 con costes indirectos) = 2985.48
Arqueta de registro de dimensiones interiores 70x70x80 cm, realizada con fábrica de ladrillo perforado de 1/2 pie de espesor, recibido con mortero de cemento 1:6, sobre solera de hormigón de HM 20/P/20/I de 20 cm de espesor, enfoscado y bruñida interiormente, incluso cerco y tapa de hierro fundido.

| Código | Ud | Descripción | Rendimiento | Precio | Importe |
|---|---|---|---|---|---|
| MO0100300 | h | Oficial 1ª | 2.8623 | 18.05 | 51.6645 |
| MO0100600 | h | Peón especialista | 1.4312 | 13.98 | 20.0082 |
| AUX003070 | m3 | Hormigón en masa tipo HM-20 | 0.1029 | 78.4038 | 8.0678 |
| MT1001060 | Ud | Ladrillo perforado tosco 24x11,5x7 cm | 130 | 0.1388 | 18.0440 |
| AUX002020 | m3 | Mortero de cemento (1/6) M-250 | 0.095 | 57.685 | 5.4801 |
| MT0705035 | m2 | Malla 15x30x5; 1,564 kg/m2. | 0.9 | 0.9541 | 0.8587 |
| MT0335260 | Ud | Tapa cuadrada hierro fundido 80x80 cm. (material) | 1 | 52.3463 | 52.3463 |
|  |  | Total |  |  | 156.47 |

Relación comercial: 000, 20.8, 001, 0, 002

**10400** Ud Cimentación para báculo o columna, en hormigón tipo HM-20 (13/01/2020)
16 Ud × 64.16 (68.01 con costes indirectos) = 1088.16
Cimentación para báculo o columna, en hormigón tipo HM-20, de 0,80 x 0,80 x 1,20 m., Con arqueta ciega adosada de 0,50 x 0,50 x 0,50 m., Incluso hierros y pernos de anclaje.

| Código | Ud | Descripción | Rendimiento | Precio | Importe |
|---|---|---|---|---|---|
| MO0100300 | h | Oficial 1ª | 0.4857 | 18.05 | 8.7669 |
| MO0100500 | h | Ayudante | 0.4857 | 14.27 | 6.9309 |
| MO0100700 | h | Peón ordinario | 0.5109 | 13.65 | 6.9738 |
| MQ0801010 | h | Planta móvil 20/30 m3/h. | 0.0321 | 69.902 | 2.2439 |
| MQ0806010 | h | Camión hormigonera de 6 m3. | 0.0356 | 55.1932 | 1.9649 |
| MT1901010 | m3 | Agua | 0.09 | 0.8674 | 0.0781 |
| MT0105020 | Tn | Cemento CEM II/A-P 32,5 | 0.26 | 80.484 | 20.9258 |
| MT0101010 | Tn | Arena | 0.39 | 7.3727 | 2.8754 |
| MT0101080 | Tn | Gravilla 20/40 mm. | 0.831 | 14.7107 | 12.2246 |
| MQ0811010 | h | Vibrador de aguja d=45 4 CV. | 0.0997 | 1.3184 | 0.1314 |
| MT0109040 | Kg | Filmógeno de curado | 0.316 | 3.296 | 1.0415 |
|  |  | Total |  |  | 64.16 |

#### 2.1.17 DEMOLICIONES Y ACTUACIONES EN INSTALACIONES EXISTENTES (15/09/2008)
Importe: 141016.46

##### 2.1.17.1 DEMOLICION PRETRATAMIENTO EXISTENTE (15/09/2008)
Importe: 34068.47

**U01010015** m2 Acondicionamiento de terreno (13/01/2020)
294 m2 × 1.37 (1.45 con costes indirectos) = 426.30
Acondicionamiento final de la superficie de terreno ocupado por el pretratamiento a demoler, medido sobre perfil.

| Código | Ud | Descripción | Rendimiento | Precio | Importe |
|---|---|---|---|---|---|
| MO0100300 | h | Oficial 1ª | 0.0087 | 18.05 | 0.1570 |
| MO0100500 | h | Ayudante | 0.0087 | 14.27 | 0.1241 |
| MO0100600 | h | Peón especialista | 0.0087 | 13.98 | 0.1216 |
| MQ0407050 | h | Dozer cadenas D-6 140 CV | 0.0087 | 50.9585 | 0.4433 |
| MQ0406020 | h | Motoniveladora de 149 KW. | 0.0087 | 59.6843 | 0.5193 |
|  |  | Total |  |  | 1.37 |

| Medición | Uds. | Largo | Ancho | Parcial |
|---|---|---|---|---|
|  | 1 | 24.5 | 12 | 294.000 |
| Total |  |  |  | 294 |

**U01030310** m3 Relleno trasdós muros suelos adecuados de préstamos
152.44 m3 × 9.49 (10.06 con costes indirectos) = 1533.55

| Medición | Uds. | Largo | Ancho | Alto | Parcial |
|---|---|---|---|---|---|
| Pozo gruesos | 1 | 4 | 2 | 5.15 | 41.200 |
| Pozo bombeo | 1 | 4.8 | 4.5 | 5.15 | 111.240 |
| Subtotal |  |  |  |  | 152.440 |
| Total |  |  |  |  | 152.44 |

**U01010100** m3 Demolición cimentac. hormigón compresor (13/01/2020)
98.89 m3 × 68.81 (72.94 con costes indirectos) = 7213.04
Demolición de cimentación de hormigón con martillo compresor, incluyendo retirada de escombros, medido sobre perfil.

| Código | Ud | Descripción | Rendimiento | Precio | Importe |
|---|---|---|---|---|---|
| MO0100300 | h | Oficial 1ª | 1.3011 | 18.05 | 23.4849 |
| MO0100600 | h | Peón especialista | 1.3011 | 13.98 | 18.1894 |
| MO0100700 | h | Peón ordinario | 1.3011 | 13.65 | 17.7600 |
| MQ0103020 | h | Compresor portátil diesel m.p. 2 m3/min. 7 bar. | 1.0842 | 3.7818 | 4.1002 |
| MQ0300010 | h | Martillo picador 20 CV | 1.0842 | 1.8388 | 1.9936 |
| MQ0401020 | h | Pala cargadora neumáticos 85 CV/1,2m3 | 0.0434 | 46.5435 | 2.0200 |
| MT0702020 | Ud | Equipo y elementos auxiliares para corte de acero (material; 17/08/2021) | 1 | 1.2664 | 1.2664 |
|  |  | Total |  |  | 68.81 |

| Medición | Uds. | Largo | Ancho | Alto | Parcial |
|---|---|---|---|---|---|
| Pozo gruesos | 1 | 4 | 2.6 | 0.4 | 4.160 |
| Subtotal |  |  |  |  | 4.160 |
| Pozo bombeo | 1 | 4.8 | 4.5 | 0.4 | 8.640 |
| Edificio | 1 | 10.2 | 14.9 | 0.4 | 60.792 |
| Desarenador | 1 | 10.2 | 1.3 | 0.4 | 5.304 |
| Varios | 5 | 10 | 1 | 0.4 | 20.000 |
| Subtotal |  |  |  |  | 94.736 |
| Total |  |  |  |  | 98.89 |

**U01010310** m3 Demolición muro hormigón compresor (13/01/2020)
95.72 m3 × 40.1 (42.51 con costes indirectos) = 4069.06
Demolición de muro de hormigón, con compresor, retirada de escombros, medido sobre perfil.

| Código | Ud | Descripción | Rendimiento | Precio | Importe |
|---|---|---|---|---|---|
| MO0100300 | h | Oficial 1ª | 0.759 | 18.05 | 13.7000 |
| MO0100600 | h | Peón especialista | 0.759 | 13.98 | 10.6108 |
| MO0100700 | h | Peón ordinario | 0.759 | 13.65 | 10.3604 |
| MQ0103020 | h | Compresor portátil diesel m.p. 2 m3/min. 7 bar. | 0.6072 | 3.7818 | 2.2963 |
| MQ0300010 | h | Martillo picador 20 CV | 0.6072 | 1.8388 | 1.1165 |
| MQ0401020 | h | Pala cargadora neumáticos 85 CV/1,2m3 | 0.0434 | 46.5435 | 2.0200 |
|  |  | Total |  |  | 40.1 |

| Medición | Uds. | Largo | Ancho | Alto | Parcial |
|---|---|---|---|---|---|
| Pozo gruesos | 1 | 4.6 | 0.3 | 4.65 | 6.417 |
| Subtotal |  |  |  |  | 6.417 |
|  | 2 | 2.2 | 0.3 | 4.65 | 6.138 |
| Pozo bombeo | 2 | 4.6 | 0.3 | 4.65 | 12.834 |
|  | 2 | 3.8 | 0.3 | 4.65 | 10.602 |
| Canales desbaste | 2 | 7.75 | 0.25 | 0.3 | 1.163 |
|  | 2 | 4.6 | 0.25 | 0.3 | 0.690 |
| Desarenador | 2 | 10 | 0.3 | 3.62 | 21.720 |
|  | 2 | 4 | 0.3 | 3.62 | 8.688 |
|  | 1 | 4 | 0.3 | 3.1 | 3.720 |
|  | 1 | 1.4 | 0.2 | 1.25 | 0.350 |
|  | 2 | 1 | 0.2 | 1.25 | 0.500 |
|  | 1 | 4 | 0.2 | 0.9 | 0.720 |
|  | 1 | 7.1 | 0.2 | 1.3 | 1.846 |
| Pilares | 2 | 0.2 | 0.3 | 2.72 | 0.326 |
| Varios | 5 | 10 | 0.4 | 1 | 20.000 |
| Subtotal |  |  |  |  | 89.297 |
| Total |  |  |  |  | 95.72 |

**U01010315** m3 Demolición pasaleras hormigon compresor (13/01/2020)
5.46 m3 × 40.1 (42.51 con costes indirectos) = 232.10
Demolición de de las pasarelas para turbinas existentes en reactor biologico actual, de hormigón, con compresor, retirada de escombros, medido sobre perfil.

| Código | Ud | Descripción | Rendimiento | Precio | Importe |
|---|---|---|---|---|---|
| MO0100300 | h | Oficial 1ª | 0.759 | 18.05 | 13.7000 |
| MO0100600 | h | Peón especialista | 0.759 | 13.98 | 10.6108 |
| MO0100700 | h | Peón ordinario | 0.759 | 13.65 | 10.3604 |
| MQ0103020 | h | Compresor portátil diesel m.p. 2 m3/min. 7 bar. | 0.6072 | 3.7818 | 2.2963 |
| MQ0300010 | h | Martillo picador 20 CV | 0.6072 | 1.8388 | 1.1165 |
| MQ0401020 | h | Pala cargadora neumáticos 85 CV/1,2m3 | 0.0434 | 46.5435 | 2.0200 |
|  |  | Total |  |  | 40.1 |

| Medición | Uds. | Largo | Ancho | Alto | Parcial |
|---|---|---|---|---|---|
| Canales | 1 | 6.9 | 0.5 | 0.2 |  |
| Subtotal |  |  |  |  |  |
|  | 2 | 0.5 | 0.3 | 0.35 |  |
|  | 2 | 6.4 | 0.2 | 0.35 |  |
|  | 2 | 0.86 | 0.2 | 0.8 |  |
|  | 2 | 2.65 | 0.8 | 0.23 |  |
| Varios | 5 | 2 | 1 | 0.25 |  |
| Subtotal |  |  |  |  |  |
| Total |  |  |  |  | 5.46 |

**U01010340** m3 Demolición edificac. medios mecánicos o explosivos (15/09/2008)
745 m3 × 22.92 (24.3 con costes indirectos) = 18103.50
Demolición de todas las edificaciones o macizos de cualquier fábrica existentes en la zona afectada por las obras, mediante la utilización de explosivos y/o medios mecánicos, medido sobre perfil.

| Código | Ud | Descripción | Rendimiento | Precio | Importe |
|---|---|---|---|---|---|
| MO0100600 | h | Peón especialista | 0.35 | 13.98 | 4.8930 |
| MO0100700 | h | Peón ordinario | 0.35 | 13.65 | 4.7775 |
| MQ0103020 | h | Compresor portátil diesel m.p. 2 m3/min. 7 bar. | 0.2 | 3.7818 | 0.7564 |
| MT0112010 | Kg | Goma 2-ECO 26/200 mm. (material; 15/09/2008) | 0.2 | 3.44 | 0.6880 |
| MT0112020 | Ud | Detonador instantáneo (material; 15/09/2008) | 1 | 1.3 | 1.3000 |
| MT0112030 | ml | Cordón detonante 3 gr. (material; 16/09/2008) | 2 | 0.32 | 0.6400 |
| MQ0402020 | h | Retrocargadora neumáticos 100 CV. (maquinaria; 15/09/2008) | 0.21 | 45.24 | 9.5004 |
| MQ0300010 | h | Martillo picador 20 CV | 0.2 | 1.8388 | 0.3678 |
|  |  | Total |  |  | 22.92 |

| Medición | Uds. | Largo | Ancho | Alto | Parcial |
|---|---|---|---|---|---|
|  | 1 | 10 | 14.9 | 5 | 745.000 |
| Total |  |  |  |  | 745 |

**50002** Ud Desmontaje y retirada de elementos metalicos en pretratamiento (13/01/2020)
1 Ud × 1363.58 (1445.39 con costes indirectos) = 1445.39
Desmontaje y retirada de elementos metalicos existentes (escaleras, pasarelas, barandillas, etc) en el prretratamiento actual. incluido achatarrado, cortes, maquinaria auxiliar y la carga a lugar de acopio indicado por la dirección de las obras. Medida la unidad totalmente ejecutada

| Código | Ud | Descripción | Rendimiento | Precio | Importe |
|---|---|---|---|---|---|
| MO0100300 | h | Oficial 1ª | 17.3476 | 18.05 | 313.1242 |
| MO0100500 | h | Ayudante | 17.3476 | 14.27 | 247.5503 |
| MQ0602030 | h | Camión basculante de 20 t. | 8.6738 | 56.8913 | 493.4638 |
| MQ0602100 | h | Camión grúa de 6 t. | 8.6738 | 35.6753 | 309.4404 |
|  |  | Total |  |  | 1363.58 |

**50003** Ud Desmontaje y retirada de equipos mecánicos existentes en pretrat (13/01/2020)
1 Ud × 986.35 (1045.53 con costes indirectos) = 1045.53
Desmontaje y retirada de los equipos mecánicos instalados en el pretratamiento existente incluido achatarrado, cortes, maquinaria auxiliar y la carga a lugar de acopio indicado por la dirección de las obras. Medida la unidad totalmente ejecutada

| Código | Ud | Descripción | Rendimiento | Precio | Importe |
|---|---|---|---|---|---|
| MO0100300 | h | Oficial 1ª | 15.6128 | 18.05 | 281.8110 |
| MO0100500 | h | Ayudante | 15.6128 | 14.27 | 222.7947 |
| MQ0602030 | h | Camión basculante de 20 t. | 5.2043 | 56.8913 | 296.0794 |
| MQ0602100 | h | Camión grúa de 6 t. | 5.2043 | 35.6753 | 185.6650 |
|  |  | Total |  |  | 986.35 |

##### 2.1.17.2 ACTUACIONES EN BIOLOGICO EXISTENTE (13/01/2020)
Importe: 97655.54

**U01010310** m3 Demolición muro hormigón compresor
26.61 m3 × 40.1 (42.51 con costes indirectos) = 1131.19

| Medición | Uds. | Largo | Ancho | Alto | Parcial |
|---|---|---|---|---|---|
|  | 1 | 19.8 | 0.3 | 4.48 | 26.611 |
| Total |  |  |  |  | 26.61 |

**U01010100** m3 Demolición cimentac. hormigón compresor
38.16 m3 × 68.81 (72.94 con costes indirectos) = 2783.39

| Medición | Uds. | Largo | Ancho | Alto | Parcial |
|---|---|---|---|---|---|
| Nuevos muros | 1 | 19.8 | 2.4 | 0.5 | 23.760 |
| Subtotal |  |  |  |  | 23.760 |
|  | 1 | 12 | 2.4 | 0.5 | 14.400 |
| Subtotal |  |  |  |  | 14.400 |
| Total |  |  |  |  | 38.16 |

**U01010315** m3 Demolición pasaleras hormigon compresor
19.82 m3 × 40.1 (42.51 con costes indirectos) = 842.55

| Medición | Uds. | Largo | Ancho | Alto | Parcial |
|---|---|---|---|---|---|
| Pilares | 10 | 0.3 | 0.3 | 5.3 | 4.770 |
| Subtotal |  |  |  |  | 4.770 |
| Pasarelas | 1 | 5.5 | 5.5 | 0.25 | 7.563 |
|  | 1 | 12.65 | 1.5 | 0.25 | 4.744 |
|  | 1 | 9.15 | 1.2 | 0.25 | 2.745 |
| Subtotal |  |  |  |  | 15.052 |
| Total |  |  |  |  | 19.82 |

**U01020020** m3 Excavación a cielo abierto, med. mecán. terreno medio
22.9 m3 × 2.07 (2.19 con costes indirectos) = 50.15

| Medición | Uds. | Largo | Ancho | Alto | Parcial |
|---|---|---|---|---|---|
| Nuevos muros | 1 | 19.8 | 2.4 | 0.3 | 14.256 |
|  | 1 | 12 | 2.4 | 0.3 | 8.640 |
| Subtotal |  |  |  |  | 22.896 |
| Total |  |  |  |  | 22.9 |

**U12000030** m3 Carga, tte. y descarga a vertedero 10km<d <30 km prod. res. exc.
22.9 m3 × 11.72 (12.42 con costes indirectos) = 284.42

| Medición | Uds. | Largo | Parcial |
|---|---|---|---|
| Excavacion | 1 | 22.9 | 22.900 |
| Total |  |  | 22.9 |

**U07010010** m3 HL 150/C/TM capa limpieza
7.63 m3 × 63.16 (66.95 con costes indirectos) = 510.83

| Medición | Uds. | Largo | Ancho | Alto | Parcial |
|---|---|---|---|---|---|
| Nuevos muros | 1 | 19.8 | 2.4 | 0.1 | 4.752 |
|  | 1 | 12 | 2.4 | 0.1 | 2.880 |
| Subtotal |  |  |  |  | 7.632 |
| Total |  |  |  |  | 7.63 |

**U07010212** m3 Hormigón armado HA-30/B/20/IV+Qb MR en cimentaciones
38.16 m3 × 77.37 (82.01 con costes indirectos) = 3129.50

| Medición | Uds. | Largo | Ancho | Alto | Parcial |
|---|---|---|---|---|---|
| Nuevos muros | 1 | 19.8 | 2.4 | 0.5 | 23.760 |
|  | 1 | 12 | 2.4 | 0.5 | 14.400 |
| Subtotal |  |  |  |  | 38.160 |
| Total |  |  |  |  | 38.16 |

**U07010214** m3 Hormigón armado HA-30/B/20/IV+Qb MR en muros
38.71 m3 × 80.46 (85.29 con costes indirectos) = 3301.58

| Medición | Uds. | Largo | Ancho | Alto | Parcial |
|---|---|---|---|---|---|
| Nuevos muros | 1 | 18.3 | 0.3 | 4.48 | 24.595 |
|  | 1 | 10.5 | 0.3 | 4.48 | 14.112 |
| Subtotal |  |  |  |  | 38.707 |
| Total |  |  |  |  | 38.71 |

**U07010216** m3 Hormigón armado HA-30/B/20/IV+Qb MR en losas
17.71 m3 × 85.63 (90.77 con costes indirectos) = 1607.54

| Medición | Uds. | Largo | Ancho | Alto | Parcial |
|---|---|---|---|---|---|
| Pasarelas | 2 | 45.9 | 0.6 | 0.2 | 11.016 |
|  | 1 | 18.6 | 0.6 | 0.2 | 2.232 |
|  | 2 | 18.6 | 0.6 | 0.2 | 4.464 |
| Subtotal |  |  |  |  | 17.712 |
| Total |  |  |  |  | 17.71 |

**U07020080** m2 Encofrado plano metalicos elementos verticales
258.05 m2 × 19.73 (20.91 con costes indirectos) = 5395.83

| Medición | Uds. | Largo | Alto | Parcial |
|---|---|---|---|---|
| Nuevos muros | 2 | 18.3 | 4.48 | 163.968 |
|  | 2 | 10.5 | 4.48 | 94.080 |
| Subtotal |  |  |  | 258.048 |
| Total |  |  |  | 258.05 |

**U07020040** m2 Encofrado plano metalico elementos horizontales
88.56 m2 × 19.99 (21.19 con costes indirectos) = 1876.59

| Medición | Uds. | Largo | Ancho | Parcial |
|---|---|---|---|---|
| Pasarelas | 2 | 45.9 | 0.6 | 55.080 |
|  | 1 | 18.6 | 0.6 | 11.160 |
|  | 2 | 18.6 | 0.6 | 22.320 |
| Subtotal |  |  |  | 88.560 |
| Total |  |  |  | 88.56 |

**U07030050** kg Suministro y colocación de acero para armaduras en barras B500S
10373.66 kg × 0.86 (0.91 con costes indirectos) = 9440.03

| Medición | Uds. | Largo | Ancho | Parcial |
|---|---|---|---|---|
| Soleras | 1 | 38.16 | 90 | 3434.400 |
| alzados | 1 | 38.71 | 100 | 3871.000 |
| losas | 1 | 17.71 | 120 | 2125.200 |
| 10% esperas y solapes | 1 | 0.1 | 9430.6 | 943.060 |
| Subtotal |  |  |  | 10373.660 |
| Total |  |  |  | 10373.66 |

**U08010110** ml Barandilla acero inoxidable
295.2 ml × 146.4 (155.18 con costes indirectos) = 45809.14

| Medición | Uds. | Largo | Parcial |
|---|---|---|---|
|  | 4 | 45.9 | 183.600 |
|  | 2 | 18.6 | 37.200 |
|  | 4 | 18.6 | 74.400 |
| Subtotal |  |  | 295.200 |
| Total |  |  | 295.2 |

**10160** ml Puente entre hormigones (13/01/2020)
174 ml × 87.71 (92.97 con costes indirectos) = 16176.78
Puente de union entre hormigon existente y hormigon de nueva ejecucion consistente en picado del hormigon existente hasta afloramiento de la armadura, union de estas, hormigonado en segunda fase y tratamiento de la junta de estanqueidad mediante resinas epoxi. Totalmente ejecutado.

| Código | Ud | Descripción | Rendimiento | Precio | Importe |
|---|---|---|---|---|---|
| MO0100300 | h | Oficial 1ª | 1.0842 | 18.05 | 19.5698 |
| MO0100500 | h | Ayudante | 1.0842 | 14.27 | 15.4715 |
| MO0100700 | h | Peón ordinario | 1.3011 | 13.65 | 17.7600 |
| MQ0103020 | h | Compresor portátil diesel m.p. 2 m3/min. 7 bar. | 1.0842 | 3.7818 | 4.1002 |
| MQ0300010 | h | Martillo picador 20 CV | 1.0842 | 1.8388 | 1.9936 |
| MT0701010 | Kg | Acero corrugado B 500 S | 30 | 0.5638 | 16.9140 |
| MT0704020 | Kg | Alambre de atar 1,3 mm. | 3 | 2.7756 | 8.3268 |
| MT1201090 | ml | Sella juntas con mastic asfáltico | 1 | 3.5717 | 3.5717 |
|  |  | Total |  |  | 87.71 |

| Medición | Uds. | Largo | Parcial |
|---|---|---|---|
|  | 2 | 19.8 | 39.600 |
|  | 2 | 12 | 24.000 |
|  | 2 | 45.9 | 91.800 |
|  | 1 | 18.6 | 18.600 |
| Subtotal |  |  | 174.000 |
| Total |  |  | 174 |

**10125** Ud Limpieza y reparacion reactor biologico existente (13/01/2020)
2 Ud × 1921.98 (2037.3 con costes indirectos) = 4074.60
Limpieza, reparacion y acondicionamiento de los paramentos de obra civil necesarios en el reactor biologico existente, con una superficie aproximada de actuacion de 1800 m2.

| Código | Ud | Descripción | Rendimiento | Precio | Importe |
|---|---|---|---|---|---|
| MO0100600 | h | Peón especialista | 43.3689 | 13.98 | 606.2972 |
| MO0100700 | h | Peón ordinario | 43.3689 | 13.65 | 591.9855 |
| MQ1010125 | h | Maquinaria a presion para limpiez de paramentos (maquinaria) | 43.3689 | 11.4928 | 498.4301 |
| AUX002020 | m3 | Mortero de cemento (1/6) M-250 | 3 | 57.685 | 173.0550 |
| MT0109060 | Kg | Resina epoxi | 5 | 10.4432 | 52.2160 |
|  |  | Total |  |  | 1921.98 |

**50005** Ud Desmontaje y retirada de elementos metalicos en R. Biologico (13/01/2020)
1 Ud × 681.79 (722.7 con costes indirectos) = 722.70
Desmontaje y retirada de elementos metalicos existentes (escaleras, pasarelas, barandillas, etc) en los reactores biologicos actuales. incluido achatarrado, cortes, maquinaria auxiliar y la carga a lugar de acopio indicado por la dirección de las obras. Medida la unidad totalmente ejecutada

| Código | Ud | Descripción | Rendimiento | Precio | Importe |
|---|---|---|---|---|---|
| MO0100300 | h | Oficial 1ª | 8.6738 | 18.05 | 156.5621 |
| MO0100500 | h | Ayudante | 8.6738 | 14.27 | 123.7751 |
| MQ0602030 | h | Camión basculante de 20 t. | 4.3369 | 56.8913 | 246.7319 |
| MQ0602100 | h | Camión grúa de 6 t. | 4.3369 | 35.6753 | 154.7202 |
|  |  | Total |  |  | 681.79 |

**50010** Ud Desmontaje y retirada de turbinas existentes (13/01/2020)
2 Ud × 244.68 (259.36 con costes indirectos) = 518.72
Desmontaje y retirada de las turbinas de aireacion en los reactores biologicos existentes incluido achatarrado, cortes, maquinaria auxiliar y la carga a lugar de acopio indicado por la dirección de las obras. Medida la unidad totalmente ejecutada

| Código | Ud | Descripción | Rendimiento | Precio | Importe |
|---|---|---|---|---|---|
| MO0100300 | h | Oficial 1ª | 2.6021 | 18.05 | 46.9679 |
| MO0100500 | h | Ayudante | 2.6021 | 14.27 | 37.1320 |
| MQ0602030 | h | Camión basculante de 20 t. | 1.7348 | 56.8913 | 98.6950 |
| MQ0602100 | h | Camión grúa de 6 t. | 1.7348 | 35.6753 | 61.8895 |
|  |  | Total |  |  | 244.68 |

##### 2.1.17.3 ACTUACIONES EN DECANTADORES SECUNDARIOS EXISTENTES (13/01/2020)
Importe: 1445.03

**10130** Ud Limpieza y reparacion decantador existente (13/01/2020)
1 Ud × 1363.24 (1445.03 con costes indirectos) = 1445.03
Limpieza, reparacion y acondicionamiento de los paramentos de obra civil necesarios en el decantador existente, con una superficie aproximada de actuacion de 950 m2.

| Código | Ud | Descripción | Rendimiento | Precio | Importe |
|---|---|---|---|---|---|
| MO0100600 | h | Peón especialista | 30.3582 | 13.98 | 424.4076 |
| MO0100700 | h | Peón ordinario | 30.3582 | 13.65 | 414.3894 |
| MQ1010125 | h | Maquinaria a presion para limpiez de paramentos | 30.3582 | 11.4928 | 348.9007 |
| AUX002020 | m3 | Mortero de cemento (1/6) M-250 | 2.5 | 57.685 | 144.2125 |
| MT0109060 | Kg | Resina epoxi | 3 | 10.4432 | 31.3296 |
|  |  | Total |  |  | 1363.24 |

##### 2.1.17.4 ACTUACIONES EN ESPESADOR DE GRAVEDAD EXISTENTE (13/01/2020)
Importe: 835.91

**10140** Ud Limpieza y reparacion espesador existente (13/01/2020)
1 Ud × 788.59 (835.91 con costes indirectos) = 835.91
Limpieza, reparacion y acondicionamiento de los paramentos de obra civil necesarios en el espesador existente, con una superficie aproximada de actuacion de 350 m2.

| Código | Ud | Descripción | Rendimiento | Precio | Importe |
|---|---|---|---|---|---|
| MO0100600 | h | Peón especialista | 17.3476 | 13.98 | 242.5194 |
| MO0100700 | h | Peón ordinario | 17.3476 | 13.65 | 236.7947 |
| MQ1010125 | h | Maquinaria a presion para limpiez de paramentos | 17.3476 | 11.4928 | 199.3725 |
| AUX002020 | m3 | Mortero de cemento (1/6) M-250 | 1 | 57.685 | 57.6850 |
| MT0109060 | Kg | Resina epoxi | 5 | 10.4432 | 52.2160 |
|  |  | Total |  |  | 788.59 |

##### 2.1.17.5 ACTUACIONES EN DESHIDRATACION EXISTENTE (13/01/2020)
Importe: 3818.32

**20005** Ud Ayudas a otros oficios instalacion equipo de bombeo de fangos (13/01/2020)
1 Ud × 137.06 (145.28 con costes indirectos) = 145.28
Ayudas a otros oficios en las labores de instalacion del nuevo equipo de bombeo de fangos espesados a deshidratar.

| Código | Ud | Descripción | Rendimiento | Precio | Importe |
|---|---|---|---|---|---|
| MO0100300 | h | Oficial 1ª | 1.7348 | 18.05 | 31.3131 |
| MO0100500 | h | Ayudante | 1.7348 | 14.27 | 24.7556 |
| MT2000205 | Ud | Material variado para instalacion de nuevos equipos (material) | 1 | 43.3689 | 43.3689 |
| MQ2000205 | Ud | Maquinarial variada para instalacion de nuevos equipos (maquinaria) | 0.8674 | 43.3689 | 37.6182 |
|  |  | Total |  |  | 137.06 |

**20010** Ud Ayudas a otros oficios instalacion nueva centrifuga (13/01/2020)
1 Ud × 246.07 (260.83 con costes indirectos) = 260.83
Ayudas a otros oficios en las labores de instalacion de la nueva centrifuga de fangos a deshidratar

| Código | Ud | Descripción | Rendimiento | Precio | Importe |
|---|---|---|---|---|---|
| MO0100300 | h | Oficial 1ª | 2.6021 | 18.05 | 46.9679 |
| MO0100500 | h | Ayudante | 2.6021 | 14.27 | 37.1320 |
| MT2000205 | Ud | Material variado para instalacion de nuevos equipos | 2 | 43.3689 | 86.7378 |
| MQ2000205 | Ud | Maquinarial variada para instalacion de nuevos equipos | 1.7348 | 43.3689 | 75.2364 |
|  |  | Total |  |  | 246.07 |

**20015** Ud Ayudas a otros oficios instalacion nueva bomba de fangos secos (13/01/2020)
1 Ud × 194.3 (205.96 con costes indirectos) = 205.96
Ayudas a otros oficios en las labores de instalacion del nuevo equipo de bombeo de fangos deshidratados a tolva

| Código | Ud | Descripción | Rendimiento | Precio | Importe |
|---|---|---|---|---|---|
| MO0100300 | h | Oficial 1ª | 2.6021 | 18.05 | 46.9679 |
| MO0100500 | h | Ayudante | 2.6021 | 14.27 | 37.1320 |
| MT2000205 | Ud | Material variado para instalacion de nuevos equipos | 1.5 | 43.3689 | 65.0534 |
| MQ2000205 | Ud | Maquinarial variada para instalacion de nuevos equipos | 1.0409 | 43.3689 | 45.1427 |
|  |  | Total |  |  | 194.3 |

**20020** Ud Ayudas a otros oficios sustitucion de instalacion de polielectro (13/01/2020)
1 Ud × 302.14 (320.27 con costes indirectos) = 320.27
Ayudas a otros oficios en las labores de sustitución del equipo de preparacion y dosificacion de polielectrolito

| Código | Ud | Descripción | Rendimiento | Precio | Importe |
|---|---|---|---|---|---|
| MO0100300 | h | Oficial 1ª | 4.3369 | 18.05 | 78.2810 |
| MO0100500 | h | Ayudante | 4.3369 | 14.27 | 61.8876 |
| MT2000205 | Ud | Material variado para instalacion de nuevos equipos | 2 | 43.3689 | 86.7378 |
| MQ2000205 | Ud | Maquinarial variada para instalacion de nuevos equipos | 1.7348 | 43.3689 | 75.2364 |
|  |  | Total |  |  | 302.14 |

**20025** Ud Ayudas a otros oficios instalación tolva de fangos (13/01/2020)
1 Ud × 685.27 (726.39 con costes indirectos) = 726.39
Ayudas a otros oficios en las labores de instalacion de la nueva tolva de almacenamiento de fangos deshidratados

| Código | Ud | Descripción | Rendimiento | Precio | Importe |
|---|---|---|---|---|---|
| MO0100300 | h | Oficial 1ª | 8.6738 | 18.05 | 156.5621 |
| MO0100500 | h | Ayudante | 8.6738 | 14.27 | 123.7751 |
| MT2000205 | Ud | Material variado para instalacion de nuevos equipos | 5 | 43.3689 | 216.8445 |
| MQ2000205 | Ud | Maquinarial variada para instalacion de nuevos equipos | 4.3369 | 43.3689 | 188.0866 |
|  |  | Total |  |  | 685.27 |

**10190** Ud Limpieza edificio de deshidratacion (13/01/2020)
1 Ud × 2037.35 (2159.59 con costes indirectos) = 2159.59
Limpieza y reparacion de la obra civil necesaria en el edificio de deshidratacion existente.

| Código | Ud | Descripción | Rendimiento | Precio | Importe |
|---|---|---|---|---|---|
| MO0100600 | h | Peón especialista | 43.3689 | 13.98 | 606.2972 |
| MO0100700 | h | Peón ordinario | 43.3689 | 13.65 | 591.9855 |
| MQ1010125 | h | Maquinaria a presion para limpiez de paramentos | 43.3689 | 11.4928 | 498.4301 |
| AUX002020 | m3 | Mortero de cemento (1/6) M-250 | 5 | 57.685 | 288.4250 |
| MT0109060 | Kg | Resina epoxi | 5 | 10.4432 | 52.2160 |
|  |  | Total |  |  | 2037.35 |

##### 2.1.17.6 ACONDICIONAMIENTO EDIFICIO DE CONTROL EXISTENTE (13/01/2020)
Importe: 3193.19

**U08030360** m2 Pintura plástica en paramentos horizontales y verticales
305.8 m2 × 3.19 (3.38 con costes indirectos) = 1033.60

| Medición | Uds. | Largo | Ancho | Alto | Parcial |
|---|---|---|---|---|---|
| Despacho | 1 | 5 | 4.5 |  | 22.500 |
|  | 2 | 5 |  | 3 | 30.000 |
|  | 2 | 4.5 |  | 3 | 27.000 |
| A deducir | -1 | 0.9 |  | 2.1 | -1.890 |
|  | -1 | 3 |  | 1 | -3.000 |
|  | -1 | 1.5 |  | 1 | -1.500 |
| Sala de control | 1 | 5 | 4.75 |  | 23.750 |
|  | 2 | 5 |  | 3 | 30.000 |
|  | 2 | 4.75 |  | 3 | 28.500 |
| A deducir | -1 | 1.6 |  | 2.1 | -3.360 |
|  | -1 | 3 |  | 1 | -3.000 |
|  | -1 | 1.5 |  | 1 | -1.500 |
| Recibidor | 1 | 4.4 | 4.15 |  | 18.260 |
|  | 1 | 1 | 4.7 |  | 4.700 |
|  | 2 | 4.4 |  | 3 | 26.400 |
|  | 2 | 4.15 |  | 3 | 24.900 |
|  | 2 | 4.7 |  | 3 | 28.200 |
|  | 2 | 1 |  | 3 | 6.000 |
| A deducir | -1 | 2 |  | 2.5 | -5.000 |
|  | -1 | 1.6 |  | 2.1 | -3.360 |
|  | -5 | 1 |  | 2.1 | -10.500 |
| Taller | 1 | 4.4 | 4.75 |  | 20.900 |
|  | 2 | 4.4 |  | 3 | 26.400 |
|  | 2 | 4.75 |  | 3 | 28.500 |
| A deducir | -1 | 2 |  | 2.5 | -5.000 |
|  | -1 | 1 |  | 2.1 | -2.100 |
| Subtotal |  |  |  |  | 305.800 |
| Total |  |  |  |  | 305.8 |

**10195** Ud Limpieza edificio de control (13/01/2020)
1 Ud × 2037.35 (2159.59 con costes indirectos) = 2159.59
Limpieza y reparacion de la obra civil necesaria en el edificio de control existente.

| Código | Ud | Descripción | Rendimiento | Precio | Importe |
|---|---|---|---|---|---|
| MO0100600 | h | Peón especialista | 43.3689 | 13.98 | 606.2972 |
| MO0100700 | h | Peón ordinario | 43.3689 | 13.65 | 591.9855 |
| MQ1010125 | h | Maquinaria a presion para limpiez de paramentos | 43.3689 | 11.4928 | 498.4301 |
| AUX002020 | m3 | Mortero de cemento (1/6) M-250 | 5 | 57.685 | 288.4250 |
| MT0109060 | Kg | Resina epoxi | 5 | 10.4432 | 52.2160 |
|  |  | Total |  |  | 2037.35 |

### 2.2 EQUIPAMIENTO MECÁNICO (15/10/2003)
Importe: 1053723.05

#### 2.2.1 OBRA DE LLEGADA Y PRETRATAMIENTO (04/07/2019)
Importe: 332960.38

##### 2.2.1.1 OBRA DE LLEGADA Y BY-PASS GENERAL (04/07/2019)
Importe: 15879.92

**2200626** Ud Tamiz continuo autolimpiable sobre vertedero (04/07/2019)
1 Ud × 7928.23 (8403.92 con costes indirectos) = 8403.92
Tamiz continuo autolimpiable sobre vertedero para by-pass general de la EDAR;
- Marca: ESTRUAGUA o similar;
- Modelo: TAC-01 o equivalente;
- Longitud del tamiz: 1,50 m;
- Luz libre de paso: 6 mm;
- Motorreductor
. Potencia nominal: 0,25 KW;
. Frecuencia: 50 Hz;
. Tensión: 220/380-400 V;
. Protección: IP-55, clase F
- Incluye:
. Cuadro eléctrico, protección IP54, tamaño 380x600x210mm, completo para funcionamiento del equipo totalmente automático, incluyendo elementos de control;
. Mando de control adyacente con parada de emergencia y selector protección IP54
- Materiales: acero inoxidable AISI-316, decapado avesta welding.
Según ET. 2200626

| Código | Ud | Descripción | Rendimiento | Precio | Importe |
|---|---|---|---|---|---|
| 22006262 | Ud | Tamiz continuo autolimpiable sobre vertedero (material) | 1 | 7642.5858 | 7642.5858 |
| MO0100320 | h | Oficial de 1ª Montador (mano de obra; 13/01/2020) | 5.0142 | 18.05 | 90.5063 |
| MO0100505 | h | Ayudante Montador (mano de obra; 04/07/2019) | 5.0142 | 14.27 | 71.5526 |
| MQ1400040 | h | Grúa sobre camión con pluma telescópica de 20 t. | 1.6714 | 73.944 | 123.5900 |
|  |  | Total |  |  | 7928.23 |

**2100702** Ud Compuerta mural automática entrada EDAR (04/07/2019)
1 Ud × 2707.54 (2869.99 con costes indirectos) = 2869.99
Compuerta mural de las siguientes características: Marca: PRAMAR o similar; Ancho de hueco: 0,50 m; Altura del hueco: 0,50 m; Altura de banqueta: 2,67 m; Carga de agua: 0,70 m; Espesor del tablero: 6 mm; Diámetro de husillos: 40 mm; Número de husillos: 1 ud; Estanqueidad: A cuatro (4) lados; Accionamiento: Eléctrico por servomotor; Servicio: Aislamiento de la EDAR; Materiales: Marco: acero inoxidable; Tablero: acero inoxidable; Cierres laterales: inoxidable-inoxidable. Husillo y protector: acero inoxidable AISI-316. Según ET. 2100702

| Código | Ud | Descripción | Rendimiento | Precio | Importe |
|---|---|---|---|---|---|
| 21007022 | Ud | Compuerta mural automática 0,50 X 0,50 m2 (material; 15/09/2020) | 1 | 2527.3342 | 2527.3342 |
| MO0100320 | h | Oficial de 1ª Montador | 4.5487 | 18.05 | 82.1040 |
| MO0100505 | h | Ayudante Montador | 4.5487 | 14.27 | 64.9099 |
| MQ030106 | h | Grúa automóvil de 5-6 Tn. (maquinaria; 13/01/2020) | 1.5163 | 21.8926 | 33.1957 |
|  |  | Total |  |  | 2707.54 |

**2100704** Ud Compuerta mural automática by-pass EDAR (04/07/2019)
1 Ud × 3576.86 (3791.47 con costes indirectos) = 3791.47
Compuerta mural instalada en contra de la corriente, de las siguientes características: Marca: PRAMAR o similar; Ancho de hueco: 0,70 m; Altura del hueco: 0,60 m; Altura de banqueta: 2,67 m; Carga de agua: 0,70 m; Espesor del tablero: 6 mm; Diámetro de husillos: 40 mm; Número de husillos: 1 ud; Estanqueidad: A cuatro (4) lados; Accionamiento: Eléctrico por servomotor; Servicio: By-pass general de la EDAR; Materiales: Marco: acero inoxidable; Tablero: acero inoxidable; Cierres laterales: inoxidable-inoxidable. Husillo y protector: acero inoxidable AISI-316. Según ET. 2100704

| Código | Ud | Descripción | Rendimiento | Precio | Importe |
|---|---|---|---|---|---|
| 21007042 | Ud | Compuerta mural automática 0,70 X 0,60 m2 (material; 13/01/2020) | 1 | 3320 | 3320.0000 |
| MO0100320 | h | Oficial de 1ª Montador | 6.4834 | 18.05 | 117.0254 |
| MO0100505 | h | Ayudante Montador | 6.4834 | 14.27 | 92.5181 |
| MQ030106 | h | Grúa automóvil de 5-6 Tn. | 2.1612 | 21.8926 | 47.3143 |
|  |  | Total |  |  | 3576.86 |

**2180411** ml Vertedero construido en AISI 316, (04/07/2019)
2 ml × 59.07 (62.61 con costes indirectos) = 125.22
Vertedero construido en AISI 316, incluso p.p. de soportes y anclajes;
Forma: rectangular;
Dimensiones:
Espesor: 4 mm;
Altura vertedero: 300 mm.

| Código | Ud | Descripción | Rendimiento | Precio | Importe |
|---|---|---|---|---|---|
| 21804112 | ml | Vertedero construido en AISI 316, (material) | 1 | 43.5516 | 43.5516 |
| MO0100320 | h | Oficial de 1ª Montador | 0.48 | 18.05 | 8.6640 |
| MO0100505 | h | Ayudante Montador | 0.48 | 14.27 | 6.8496 |
|  |  | Total |  |  | 59.07 |

**2180406** ml Deflector en acero inoxidable AISI 316 (04/07/2019)
2 ml × 89.18 (94.53 con costes indirectos) = 189.06
Deflector de las siguientes características:
- Dimensiones:
- Altura: 600 mm;
- Espesor: 4 mm;
- Forma: Rectangular plegado.
- Nº de anclajes por ml: 2.
- Tipo de anclajes: Tacos de acero.
- Nº de soportes por ml: 2.
- Deflector: acero inoxidable AISI-316;
- Anclajes y soportes: acero inoxidable AISI-316.

| Código | Ud | Descripción | Rendimiento | Precio | Importe |
|---|---|---|---|---|---|
| 21804062 | ml | Deflector en acero inoxidable AISI 316 (material) | 1 | 75.6173 | 75.6173 |
| MO0100320 | h | Oficial de 1ª Montador | 0.4195 | 18.05 | 7.5720 |
| MO0100505 | h | Ayudante Montador | 0.4195 | 14.27 | 5.9863 |
|  |  | Total |  |  | 89.18 |

**2150504** kg Acero en soportes AISI-316 (04/07/2019)
38.75 kg × 12.18 (12.91 con costes indirectos) = 500.26
Acero en soportes construidos a base de perfiles laminados y chapa de acero, con anclajes, abrazaderas, etc.; Material: Estructuras en acero inoxidable AISI-316; Abrazaderas: Acero inoxidable.

| Código | Ud | Descripción | Rendimiento | Precio | Importe |
|---|---|---|---|---|---|
| 21505042 | Kg | Acero en soportes AISI-316 (material) | 1 | 9.0726 | 9.0726 |
| MO0100320 | h | Oficial de 1ª Montador | 0.0757 | 18.05 | 1.3664 |
| MO0100505 | h | Ayudante Montador | 0.0757 | 14.27 | 1.0802 |
| MQ030106 | h | Grúa automóvil de 5-6 Tn. | 0.0303 | 21.8926 | 0.6633 |
|  |  | Total |  |  | 12.18 |

| Medición | Uds. | Largo | Ancho | Parcial |
|---|---|---|---|---|
| En tamiz | 1 | 1.5 | 7.5 | 11.250 |
| En husillo compuerta | 1 | 5 | 2.5 | 12.500 |
| En vertedero | 1 | 2 | 2.5 | 5.000 |
| En deflector | 1 | 2 | 5 | 10.000 |
| Subtotal |  |  |  | 38.750 |
| Total |  |  |  | 38.75 |

##### 2.2.1.2 POZO DE GRUESOS (04/07/2019)
Importe: 27608.61

**2150302** Ud Puente grúa con polipasto eléctrico pozo de gruesos (04/07/2019)
1 Ud × 14171.64 (15021.94 con costes indirectos) = 15021.94
Puente grúa con polipasto eléctrico, de las siguientes características;
- Servicio: Pozo de gruesos y edificio de pretratamiento
- Marca: JASO o similar.
- Tipo: Monorrail.
- Capacidad: 2000 Kg.
- Luz entre ejes de carriles: 12 m.
- Velocidad de elevación: 6 m/mín.
- Potencia motor de elevación: 5,5 CV.
- Velocidad de traslación carro: 23 m/min.
- Potencia motor de traslación carro: 0,8 CV.
- Velocidad traslación puente: 30 m/min.
- Potencia traslación puente: 2 de 0,5 CV.
- Accionamiento: Botonera desplazable independiente a 48 V.
- Recorrido del gancho de elevación: 5 m.
- Motores de accionamiento: Eléctricos, trifásicos, rotor en jaula de ardilla.
- Protección y aislamiento motores: IP-55 -Clase F
- Tensión de alimentación: 220/380 V, 50 Hz.
- Longitud desplazamiento del puente: 18 m.
- Tipo carril de rodadura: IPN-220.
- Cuadro eléctrico para funcionamiento del puente grúa y de la cuchara bivalva.
Materiales
- Estructura del puente: Perfil IPN.
- Gancho: Acero estampado F112 según DIN 15401.
- Poleas: Acero F112 según DIN 15401.
- Ruedas: Acero moldeado GS-50.
Según ET. 2150302

| Código | Ud | Descripción | Rendimiento | Precio | Importe |
|---|---|---|---|---|---|
| 21503022 | Ud | Puente grúa con polipasto eléctrico pozo de gruesos (material; 13/01/2020) | 1 | 13256.89 | 13256.8900 |
| MO0100320 | h | Oficial de 1ª Montador | 10 | 18.05 | 180.5000 |
| MO0100505 | h | Ayudante Montador | 10 | 14.27 | 142.7000 |
| MQ1400040 | h | Grúa sobre camión con pluma telescópica de 20 t. | 8 | 73.944 | 591.5520 |
|  |  | Total |  |  | 14171.64 |

Relación comercial: 000, 0, 001, 002

**2180304** ml Carril de rodadura (04/07/2019)
36 ml × 25.11 (26.62 con costes indirectos) = 958.32
Carril de rodadura de polipasto de las siguientes características:
- Tipo: IPN 220;
- Material: acero A 42b;
- Tensión límite de rotura: 50 ± 5 Kg/mm2
- Tensión límite de elasticidad: 23,8 Kg/mm2
- Alargamiento de rotura: 25% de la longitud
- Módulo de elasticidad: 210 Kg/mm2
- Módulo de rigidez: 81 Kg/mm2
- Coeficiente de dilatación lineal: 0,000012
Según ET. 2180304

| Código | Ud | Descripción | Rendimiento | Precio | Importe |
|---|---|---|---|---|---|
| 21803042 | ml | Carril de rodadura (material) | 1 | 20.4039 | 20.4039 |
| MO0100320 | h | Oficial de 1ª Montador | 0.1456 | 18.05 | 2.6281 |
| MO0100505 | h | Ayudante Montador | 0.1456 | 14.27 | 2.0777 |
|  |  | Total |  |  | 25.11 |

| Medición | Uds. | Largo | Parcial |
|---|---|---|---|
|  | 2 | 18 | 36.000 |
| Total |  |  | 36 |

**2180320** ml Toma de corriente por manguera plana. (04/07/2019)
18 ml × 29.61 (31.39 con costes indirectos) = 565.02

| Código | Ud | Descripción | Rendimiento | Precio | Importe |
|---|---|---|---|---|---|
| 21803202 | ml | Toma de corriente por manguera plana. (material) | 1 | 24.9642 | 24.9642 |
| MO0100320 | h | Oficial de 1ª Montador | 0.1436 | 18.05 | 2.5920 |
| MO0100505 | h | Ayudante Montador | 0.1436 | 14.27 | 2.0492 |
|  |  | Total |  |  | 29.61 |

**2150304** Ud Cuchara bivalva 150 l (04/07/2019)
1 Ud × 5166.44 (5476.43 con costes indirectos) = 5476.43
Cuchara bivalva de las siguientes características:
Marca: BLUG o similar;
Tipo: C2AE-150 o equivalente;
Servicio: Extracción de sólidos del pozo de gruesos;
Capacidad: 150 l;
Peso: 380 Kg;
Presión de trabajo: 70 bars;
Tiempo de cierre: 7,5 seg;
Tiempo de apertura: 5,5 seg;
Accionamiento: Electrohidráulico de doble efecto;
Motor: Eléctrico;
Potencia nominal: 2,20 KW;
Velocidad: 1500 r.p.m.; 220/380 V; 50 Hz; IP-55; Clase F;
Materiales: Acero A42b, pintado.
Según ET. 2150304

| Código | Ud | Descripción | Rendimiento | Precio | Importe |
|---|---|---|---|---|---|
| 21503042 | Ud | Cuchara bivalva (material) | 1 | 5083.3764 | 5083.3764 |
| MO0100320 | h | Oficial de 1ª Montador | 1.5321 | 18.05 | 27.6544 |
| MO0100505 | h | Ayudante Montador | 1.5321 | 14.27 | 21.8631 |
| MQ030106 | h | Grúa automóvil de 5-6 Tn. | 1.5321 | 21.8926 | 33.5417 |
|  |  | Total |  |  | 5166.44 |

**2150502** Ud Contenedor metálico
1 Ud × 580.98 (615.84 con costes indirectos) = 615.84
Contenedor metálico, marca: DERCONSA o similar; construido en chapa de acero al carbono con refuerzos en perfiles laminados de 4 m3 de capacidad.
- Ancho del fondo: 1.530 mm;
- Largo del fondo: 1.860 mm;
- Ancho de boca: 1.758 mm;
- Largo de boca: 3.410 mm;
- Altura total: 950 mm.
Según ET. 2150502

| Código | Ud | Descripción | Rendimiento | Precio | Importe |
|---|---|---|---|---|---|
| 21505022 | Ud | Contenedor metálico (material) | 1 | 580.9809 | 580.9809 |
|  |  | Total |  |  | 580.98 |

**2150703** Ud Soporte cuchara bivalva (04/07/2019)
1 Ud × 1014.68 (1075.56 con costes indirectos) = 1075.56
Soporte para sustentación de la cuchara bivalva construido a base de perfiles laminados y chapas de acero de dimensiones: 1600 x 1000 x 500 mm de altura; Material: acero inoxidable AISI-316L.

| Código | Ud | Descripción | Rendimiento | Precio | Importe |
|---|---|---|---|---|---|
| 21507032 | Ud | Soporte cuchara bivalva (material) | 1 | 987.8081 | 987.8081 |
| MO0100320 | h | Oficial de 1ª Montador | 1.0098 | 18.05 | 18.2269 |
| MO0100505 | h | Ayudante Montador | 0.6059 | 14.27 | 8.6462 |
|  |  | Total |  |  | 1014.68 |

**2200619** Ud Reja manual sólidos muy gruesos extraíble (04/07/2019)
2 Ud × 1533.02 (1625 con costes indirectos) = 3250.00
Reja manual extraíble para desbaste y separación de sólidos muy gruesos, Marca: ESTRUAGUA o similar, de 0,80 m de anchura y de 1,20 m de altura; Separación entre barrotes: 50 mm; Sección barrotes: 20 x 40 mm. Materiales de la reja, de la estructura y de los carriles guía: acero inoxidable AISI-316 L. Según ET. 2200619

| Código | Ud | Descripción | Rendimiento | Precio | Importe |
|---|---|---|---|---|---|
| 22006192 | Ud | Reja manual sólidos muy gruesos extraíble (material; 15/09/2020) | 1 | 1345.1788 | 1345.1788 |
| MO0100320 | h | Oficial de 1ª Montador | 3.2974 | 18.05 | 59.5181 |
| MO0100505 | h | Ayudante Montador | 3.2974 | 14.27 | 47.0539 |
| MQ1400040 | h | Grúa sobre camión con pluma telescópica de 20 t. | 1.0991 | 73.944 | 81.2719 |
|  |  | Total |  |  | 1533.02 |

**2150504** kg Acero en soportes AISI-316
50 kg × 12.18 (12.91 con costes indirectos) = 645.50

| Medición | Uds. | Largo | Parcial |
|---|---|---|---|
| En soporte cuchara | 1 | 10 | 10.000 |
| En reja | 2 | 20 | 40.000 |
| Subtotal |  |  | 50.000 |
| Total |  |  | 50 |

##### 2.2.1.3 BOMBEO DE AGUA BRUTA (04/07/2019)
Importe: 64424.31

**2100703** Ud Compuerta mural aislamiento pozo bombeo (04/07/2019)
2 Ud × 4921.22 (5216.49 con costes indirectos) = 10432.98
Compuerta mural de las siguientes características: Marca: PRAMAR o similar; Ancho de hueco: 1,00 m; Altura del hueco: 1,00 m; Altura de banqueta: 3,08 m; Carga de agua: 0,70 m; Espesor del tablero: 6 mm; Diámetro de husillos: 40 mm; Número de husillos: 1 ud; Estanqueidad: A cuatro (4) lados; Accionamiento: Eléctrico por servomotor; Servicio: Aislamiento pozos de bombeo de agua bruta; Materiales: Marco: acero inoxidable; Tablero: acero inoxidable; Cierres laterales: inoxidable-inoxidable. Husillo y protector: acero inoxidable AISI-316. Según ET. 2100703

| Código | Ud | Descripción | Rendimiento | Precio | Importe |
|---|---|---|---|---|---|
| 21007032 | Ud | Compuerta mural automática 1,00 X 1,00 m2 (material; 13/01/2020) | 1 | 4650 | 4650.0000 |
| MO0100320 | h | Oficial de 1ª Montador | 6.8 | 18.05 | 122.7400 |
| MO0100505 | h | Ayudante Montador | 6.8 | 14.27 | 97.0360 |
| MQ030106 | h | Grúa automóvil de 5-6 Tn. | 2.35 | 21.8926 | 51.4476 |
|  |  | Total |  |  | 4921.22 |

**2020513** Ud Carrete pasamuros DN:400 (04/07/2019)
1 Ud × 688.66 (729.98 con costes indirectos) = 729.98
Carrete pasamuros con placa de estanqueidad. Extremo liso-brida; DN: 400; Material: acero inoxidable AISI 316; PN: 10; Longitud aproximada: 500 mm; Bridas: Según DIN 2502; Fabricación: Con soldadura longitudinal según norma DIN 2463; Espesor mínimo: 3 mm. Según ETG. 29.

| Código | Ud | Descripción | Rendimiento | Precio | Importe |
|---|---|---|---|---|---|
| 20205132 | Ud | Carrete pasamuros DN:400 (material) | 1 | 658.2206 | 658.2206 |
| MO0100320 | h | Oficial de 1ª Montador | 0.9417 | 18.05 | 16.9977 |
| MO0100505 | h | Ayudante Montador | 0.9417 | 14.27 | 13.4381 |
|  |  | Total |  |  | 688.66 |

Relación comercial: 000, 0, 001, 002

**2015116** ml Tubería acero inox. DN 400 (04/07/2019)
6 ml × 313.6 (332.42 con costes indirectos) = 1994.52
Tubería acero inoxidable AISI-316 L, incluso parte proporcional de uniones y accesorios. DN 400.
- Fabricación: Con soldadura longitudinal según norma DIN 2463;
- Espesor mínimo: 3 mm.
Según ETG-45.

| Código | Ud | Descripción | Rendimiento | Precio | Importe |
|---|---|---|---|---|---|
| 20151162 | Ud | Tubería acero inox. DN 400 (material) | 1 | 307.0189 | 307.0189 |
| MO0100320 | h | Oficial de 1ª Montador | 0.27 | 18.05 | 4.8735 |
| MO0100505 | h | Ayudante Montador | 0.12 | 14.27 | 1.7124 |
|  |  | Total |  |  | 313.6 |

Relación comercial: 000, 0, 001, 002

**2017013** Ud Colector individual de impulsión bombeo de agua bruta (04/07/2019)
3 Ud × 1209.58 (1282.15 con costes indirectos) = 3846.45
Colector individual de impulsión de la bomba centrífuga sumergible de agua bruta tipo A, construido en tubería de acero inoxidable AISI-316 L, compuesto por:
1 Brida plana DN 200;
9 Ml de tubería DN 200;
2 Codos 90º DN 200;
1 Reducción DN 200/DN 150;
0,5 Ml de tubería DN 150;
1 Brida plana DN 150;
Fabricación: con soldadura longitudinal según DIN 2463;
Espesor mínimo de pared: 3 mm.
Según ETG-45.

| Código | Ud | Descripción | Rendimiento | Precio | Importe |
|---|---|---|---|---|---|
| 20170132 | Ud | Colector individual de impulsión bombeo de agua bruta (material) | 1 | 1204.9135 | 1204.9135 |
| MO0100320 | h | Oficial de 1ª Montador | 0.1445 | 18.05 | 2.6082 |
| MO0100505 | h | Ayudante Montador | 0.1445 | 14.27 | 2.0620 |
|  |  | Total |  |  | 1209.58 |

Relación comercial: 000, 0, 001, 002

**2017465** Ud Colector individual de impulsión bombeo de agua bruta (04/07/2019)
2 Ud × 1771.66 (1877.96 con costes indirectos) = 3755.92
Colector individual de impulsión de la bomba centrífuga sumergible de agua bruta tipo B, construido en tubería de acero inoxidable AISI-316 L, DIN 2463, compuesto por:
1 Brida plana DN 250;
9 Ml de tubería DN 250;
2 Codos 90° DN 250;
1 Reducción DN 200/DN 250;
0,5 Ml de tubería DN 200;
1 Brida plana DN 200;
Fabricación: con soldadura longitudinal según DIN 2463
Espesor mínimo de pared: 3 mm.
Según ETG-45.

| Código | Ud | Descripción | Rendimiento | Precio | Importe |
|---|---|---|---|---|---|
| 20174652 | Ud | Colector individual de impulsión bombeo de agua bruta (material) | 1 | 1675.4956 | 1675.4956 |
| MO0100320 | h | Oficial de 1ª Montador | 2.9755 | 18.05 | 53.7078 |
| MO0100505 | h | Ayudante Montador | 2.9755 | 14.27 | 42.4604 |
|  |  | Total |  |  | 1771.66 |

Relación comercial: 000, 0, 001, 002

**2021547** Ud Junta desmonta DN 200 (04/07/2019)
3 Ud × 345.26 (365.98 con costes indirectos) = 1097.94
Junta de desmontaje de acero con junta de estanqueidad. DN: 200;
- Tipo: Telescópicas;
- Conexiones: Brida-brida;
- Normas conexión: DIN 2502;
- Montaje: Horizontal o vertical;
- Estanqueidad: Juntas tóricas;
Materiales:
- Cuerpo: Acero inoxidable AISI-316 L.
- Juntas: Neopreno.
Según ETG. 27.

| Código | Ud | Descripción | Rendimiento | Precio | Importe |
|---|---|---|---|---|---|
| 20215472 | Ud | Junta desmonta DN 200 (material) | 1 | 336.9659 | 336.9659 |
| MO0100320 | h | Oficial de 1ª Montador | 0.2602 | 18.05 | 4.6966 |
| MO0100505 | h | Ayudante Montador | 0.2521 | 14.27 | 3.5975 |
|  |  | Total |  |  | 345.26 |

**2021548** Ud Junta desmonta DN:250 (04/07/2019)
2 Ud × 337.62 (357.88 con costes indirectos) = 715.76
Junta de desmontaje de acero con junta de estanqueidad; DN: 250;
- Tipo: Telescópicas;
- Conexiones: Brida-brida;
- Normas conexión: DIN 2502;
- Montaje: Horizontal o vertical;
- Estanqueidad: Juntas tóricas;
Materiales:
- Cuerpo: Acero inoxidable AISI-316 L.
- Juntas: Neopreno.
Según ETG. 27.

| Código | Ud | Descripción | Rendimiento | Precio | Importe |
|---|---|---|---|---|---|
| 20215482 | Ud | Junta desmonta DN:250 (material) | 1 | 329.7919 | 329.7919 |
| MO0100320 | h | Oficial de 1ª Montador | 0.2511 | 18.05 | 4.5324 |
| MO0100505 | h | Ayudante Montador | 0.2312 | 14.27 | 3.2992 |
|  |  | Total |  |  | 337.62 |

**2035528** Ud Válvula retención DN: 250; PN: 10 kg/cm2 (04/07/2019)
2 Ud × 715.98 (758.94 con costes indirectos) = 1517.88
Válvula de retención de las siguientes características:
Marca: PROINVAL o similar;
Tipo: Bola;
DN: 250;
PN: 10;
Conexiones: Embridadas.
Cierre: Estanco;
Materiales
- Cuerpo: Hierro fundido GG-25;
- Tapa: Hierro fundido GG-25;
- Clapeta: Hierro fundido GG-25;
- Casquillo de giro: Bronce RG 521096;
- Disco sujeción cierre: Hierro fundido GG-25;
- Cierre (aguas limpias): Neopreno;
- Cierre (aguas residuales): Cuero;
- Tornillo abroche: Acero DIN 933/6.8;
- Tornillo sujeción cierre: Acero DIN 931-34/6.8;
- Junta estanqueidad: Cartón Klinger;
Prueba del 10% de las unidades y certificados de material.
Según ETG 35.

| Código | Ud | Descripción | Rendimiento | Precio | Importe |
|---|---|---|---|---|---|
| 20355282 | Ud | Valvula retencion DN: 250; PN: 10 kg/cm2 (material; 17/08/2021) | 1 | 650.2217 | 650.2217 |
| MO0100320 | h | Oficial de 1ª Montador | 2.0345 | 18.05 | 36.7227 |
| MO0100505 | h | Ayudante Montador | 2.0345 | 14.27 | 29.0323 |
|  |  | Total |  |  | 715.98 |

**2035527** Ud Válvula retención DN: 200; PN: 10 kg/cm2 (04/07/2019)
3 Ud × 417.33 (442.37 con costes indirectos) = 1327.11
Válvula de retención de las siguientes características:
Marca: PROINVAL o similar;
Tipo: Bola;
DN: 200;
PN: 10;
Conexiones: Embridadas.
Cierre: Estanco;
Materiales
- Cuerpo: Hierro fundido GG-25;
- Tapa: Hierro fundido GG-25;
- Clapeta: Hierro fundido GG-25;
- Casquillo de giro: Bronce RG 521096;
- Disco sujeción cierre: Hierro fundido GG-25;
- Cierre (aguas limpias): Neopreno;
- Cierre (aguas residuales): Cuero;
- Tornillo abroche: Acero DIN 933/6.8;
- Tornillo sujeción cierre: Acero DIN 931-34/6.8;
- Junta estanqueidad: Cartón Klinger;
Prueba del 10% de las unidades y certificados de material.
Según ETG 35.

| Código | Ud | Descripción | Rendimiento | Precio | Importe |
|---|---|---|---|---|---|
| 20355272 | Ud | Válvula retención DN: 200; PN: 10 kg/cm2 (material) | 1 | 394.7847 | 394.7847 |
| MO0100320 | h | Oficial de 1ª Montador | 0.6975 | 18.05 | 12.5899 |
| MO0100505 | h | Ayudante Montador | 0.6975 | 14.27 | 9.9533 |
|  |  | Total |  |  | 417.33 |

Relación comercial: 000, 0, 001, 002

**2070103** Ud Toma de agua para limpieza de conducciones (04/07/2019)
5 Ud × 81.16 (86.03 con costes indirectos) = 430.15
Toma de agua para limpieza de conducciones incluyendo:
- Una válvula de bola de DN 40 de accionamiento manual;
- Un racord rápido tipo Barcelona de DN 40 acoplado a la válvula de bola, construido en latón y conexión roscada 1½" gas por un extremo y racord en el otro extremo para enchufe rápido a manguera.
Según ETG. 44.

| Código | Ud | Descripción | Rendimiento | Precio | Importe |
|---|---|---|---|---|---|
| 20701032 | Ud | Toma de agua para limpieza de conducciones (material) | 1 | 72.0393 | 72.0393 |
| MO0100320 | h | Oficial de 1ª Montador | 0.2822 | 18.05 | 5.0937 |
| MO0100505 | h | Ayudante Montador | 0.2822 | 14.27 | 4.0270 |
|  |  | Total |  |  | 81.16 |

**2110301** Ud Motobomba sumergible agua bruta tipo A (04/07/2019)
3 Ud × 4711.35 (4994.03 con costes indirectos) = 14982.09
Grupo motobomba centrífuga de las siguientes características:
- Marca: SULZER o similar;
- Modelo: XFP150E-CB1.4-PE60/4-D05*10 o equivalente;
- Tipo: Centrífuga sumergible;
- Fluido a bombear: Agua bruta de la E.D.A.R.;
- Caudal: 166,00 m3/h;
- Altura total de elevación: 6,80 m.c.a.;
- Velocidad de la bomba: 1.468 r.p.m.;
- Tipo de impulsor: Contrablock plus 1 álabe;
- Paso libre del impulsor: 100 mm;
- Tipo de cierre: Mecánico;
- Rendimiento: 69,21%;
- Potencia absorbida: 4,45 KW;
- Conexión de impulsión: 150 mm:
Materiales:
- Cuerpo: Fundición gris GG-25;
- Eje: Acero inoxidable AISI-420;
- Voluta: Fundición gris GG-25;
- Tornillería exterior: Acero inoxidable AISI-316;
Motor: Eléctrico, trifásico, rotor en jaula de ardilla;
- Potencia: 6,00 KW;
- Velocidad: 1.468 r.p.m.; IP-68; Clase F.; V-1.; 400 V;
- Tipo de acoplamiento a bomba: Directo.
- Conexión de descarga para acoplamiento automático de las bombas DN 150, espárragos de anclaje y tubos guía.
Según ET. 2110301

| Código | Ud | Descripción | Rendimiento | Precio | Importe |
|---|---|---|---|---|---|
| 21103012 | Ud | Motobomba sumergible aguabruta tipo A (material) | 1 | 4704.621 | 4704.6210 |
| MO0100320 | h | Oficial de 1ª Montador | 0.2081 | 18.05 | 3.7562 |
| MO0100505 | h | Ayudante Montador | 0.2081 | 14.27 | 2.9696 |
|  |  | Total |  |  | 4711.35 |

Relación comercial: 000, 0, 001, 002

**2110315** Ud Motobomba sumergible agua bruta tipo B (04/07/2019)
2 Ud × 5871.65 (6223.95 con costes indirectos) = 12447.90
Grupo motobomba centrífuga de las siguientes características:
- Marca: SULZER o similar;
- Modelo: XFP150E-CB1.1-PE90/4-D05º10 o equivalente;
- Tipo: Centrífuga sumergible;
- Fluido a bombear: Agua bruta de la E.D.A.R.;
- Caudal: 250 m3/h;
- Altura total de elevación: 6,80 m.c.a.;
- Velocidad de la bomba: 1466 r.p.m.;
- Tipo de impulsor: Contrablock plus 1 álabe;
- Paso libre del impulsor: 100 mm;
- Tipo de cierre: Mecánico;
- Rendimiento: 70,39%;
- Potencia absorbida: 6,59 KW;
- Conexión de impulsión: 150 mm:
Materiales:
- Cuerpo: Fundición gris GG-25;
- Eje: Acero inoxidable AISI-420;
- Voluta: Fundición gris GG-25;
- Tornillería exterior: Acero inoxidable AISI-316;
Motor: Eléctrico, trifásico, rotor en jaula de ardilla;
- Potencia: 9,00 KW;
- Velocidad: 1466 r.p.m.; IP-68; Clase F.; V-1.; 400 V;
- Tipo de acoplamiento a bomba: Directo.
- Conexión de descarga para acoplamiento automático de las bombas DN 150, espárragos de anclaje y tubos guía.
Según ET. 2110315

| Código | Ud | Descripción | Rendimiento | Precio | Importe |
|---|---|---|---|---|---|
| 21103152 | Ud | Motobomba sumergible agua bruta tipo B (material) | 1 | 5742.3736 | 5742.3736 |
| MO0100320 | h | Oficial de 1ª Montador | 4 | 18.05 | 72.2000 |
| MO0100505 | h | Ayudante Montador | 4 | 14.27 | 57.0800 |
|  |  | Total |  |  | 5871.65 |

Relación comercial: 000, 0, 001, 002

**2170105** Ud Manometro (04/07/2019)
5 Ud × 200.47 (212.5 con costes indirectos) = 1062.50
Manómetro de esfera de las siguientes características: Marca: BOURDON o similar; Tipo: muelle tubular; Diámetro de conexión: 1/2" rosca gas; Diámetro de esfera: 100 mm; Protección: en baño de glicerina; Escala de medida: de acuerdo a las condiciones de trabajo. Accesorios: separador de membrana construido en acero inoxidable, sifón, válvula de aislamiento y purga. Según ETG-37 y 38-1.

| Código | Ud | Descripción | Rendimiento | Precio | Importe |
|---|---|---|---|---|---|
| 21701052 | Ud | Manometro de esfera (material) | 1 | 195.7669 | 195.7669 |
| MO0100320 | h | Oficial de 1ª Montador | 0.1455 | 18.05 | 2.6263 |
| MO0100505 | h | Ayudante Montador | 0.1455 | 14.27 | 2.0763 |
|  |  | Total |  |  | 200.47 |

**4011601** Ud Variador de frecuencia 7,50 KW (04/07/2019)
3 Ud × 1582.96 (1677.94 con costes indirectos) = 5033.82
Variador de frecuencia para motor de 7,50 KW;
- Marca: SCHNEIDER ELECTRIC o similar;
- Señal de entrada: 4-20 mA;
- Funcionamiento: dependiendo del nivel del pozo de bombeo de agua bruta;
- Alimentación: 380 V trifásica;
- Salida a motor: 380 V trifásica;
- Frecuencia de salida: 1-120 Hz;
- Rampa ajustable: 0,1 seg - 360 seg;
- Parada rápida: 1 seg (según la inercia).
Según ET. 4011610

| Código | Ud | Descripción | Rendimiento | Precio | Importe |
|---|---|---|---|---|---|
| 40116012 | Ud | Variador de frecuencia 7,50 KW (material; 13/01/2020) | 1 | 1570 | 1570.0000 |
| MO0100320 | h | Oficial de 1ª Montador | 0.4011 | 18.05 | 7.2399 |
| MO0100505 | h | Ayudante Montador | 0.4011 | 14.27 | 5.7237 |
|  |  | Total |  |  | 1582.96 |

Relación comercial: 000, 0, 001, 002

**4011604** Ud Variador de frecuencia 11,00 KW (04/07/2019)
2 Ud × 1864.13 (1975.98 con costes indirectos) = 3951.96
Variador de frecuencia para motor de 11,00 KW;
- Marca: SCHNEIDER ELECTRIC o similar;
- Señal de entrada: 4-20 mA;
- Funcionamiento: dependiendo del nivel del pozo de bombeo de agua bruta;
- Alimentación: 380 V trifásica;
- Salida a motor: 380 V trifásica;
- Frecuencia de salida: 1-120 Hz;
- Rampa ajustable: 0,1 seg - 360 seg;
- Parada rápida: 1 seg (según la inercia).
Según ET. 4011610

| Código | Ud | Descripción | Rendimiento | Precio | Importe |
|---|---|---|---|---|---|
| 40116042 | Ud | Variador de frecuencia 11,00 KW (material; 13/01/2020) | 1 | 1862.547 | 1862.5470 |
| MO0100320 | h | Oficial de 1ª Montador | 0.0489 | 18.05 | 0.8826 |
| MO0100505 | h | Ayudante Montador | 0.0489 | 14.27 | 0.6978 |
|  |  | Total |  |  | 1864.13 |

Relación comercial: 000, 0, 001, 002

**2150504** kg Acero en soportes AISI-316
85 kg × 12.18 (12.91 con costes indirectos) = 1097.35

| Medición | Uds. | Largo | Parcial |
|---|---|---|---|
| Conducción bombas tipo A | 3 | 15 | 45.000 |
| Conducción bombas tipo B | 2 | 20 | 40.000 |
| Subtotal |  |  | 85.000 |
| Total |  |  | 85 |

##### 2.2.1.4 DESBASTE DE SÓLIDOS GRUESOS (04/07/2019)
Importe: 37564.39

**2070103** Ud Toma de agua para limpieza de conducciones
2 Ud × 81.16 (86.03 con costes indirectos) = 172.06

**2100501** Ud Compuerta deslizante automática desbaste sólidos gruesos (04/07/2019)
3 Ud × 2785.72 (2952.86 con costes indirectos) = 8858.58
Compuerta deslizante de canal abierto de las siguientes características: Marca: PRAMAR o similar; Ancho canal: 0,50 m; Altura canal: 1,00 m; Altura de la compuerta: 0,75 m; Carga de agua: 0,52 m; Espesor del tablero: 6 mm; Diámetro de husillos: 40 mm; Número de husillos: 1 ud; Estanqueidad: A tres (3) lados; Accionamiento: Eléctrico por servomotor; Servicio: Desbaste de solidos gruesos; Materiales: Marco: acero inoxidable AISI-316 L; Tablero: acero inoxidable AISI-316 L; Cierres laterales: inoxidable-inoxidable. Husillo y protector: acero inoxidable AISI-316. Según ET. 2100501

| Código | Ud | Descripción | Rendimiento | Precio | Importe |
|---|---|---|---|---|---|
| 21005012 | Ud | Compuerta deslizante automática 0,50 x 1,00 m2 (material) | 1 | 2621.5208 | 2621.5208 |
| MO0100320 | h | Oficial de 1ª Montador | 4.1446 | 18.05 | 74.8100 |
| MO0100505 | h | Ayudante Montador | 4.1446 | 14.27 | 59.1434 |
| MQ030106 | h | Grúa automóvil de 5-6 Tn. | 1.3816 | 21.8926 | 30.2468 |
|  |  | Total |  |  | 2785.72 |

**2141001** Ud Transportador compactador sólidos gruesos (04/07/2019)
1 Ud × 8814.8 (9343.69 con costes indirectos) = 9343.69
Transportador de tornillo compactador sin-fin, de las siguientes características:
- Marca: ESTRUAGUA o similar;
- Capacidad: 1 m3/h;
- Diámetro: 280 mm;
- Longitud: 4,50 m;
- Posición: horizontal;
- Servicio: retirada de sólidos de rejas; de gruesos
- Motorreductor de accionamiento de 0,55 KW;
Materiales:
- Acero inoxidable AISI-316;
- Pista deslizamiento polietileno.
Según ET. 2141001

| Código | Ud | Descripción | Rendimiento | Precio | Importe |
|---|---|---|---|---|---|
| 21410012 | Ud | Transportador compactador sólidos gruesos (material) | 1 | 8457.5692 | 8457.5692 |
| MO0100320 | h | Oficial de 1ª Montador | 9.4523 | 18.05 | 170.6140 |
| MO0100505 | h | Ayudante Montador | 9.4523 | 14.27 | 134.8843 |
| MQ030106 | h | Grúa automóvil de 5-6 Tn. | 2.3631 | 21.8926 | 51.7344 |
|  |  | Total |  |  | 8814.8 |

**2150501** Ud Contenedor para recogida
1 Ud × 482.78 (511.75 con costes indirectos) = 511.75
Contenedor para recogida de residuos de las siguientes características: Marca: ROS ROCA o similar; Capacidad: 800 l; Material: PVC.
- Ancho del fondo: 800 mm;
- Largo del fondo: 1.200 mm;
- Ancho de boca: 800 mm;
- Largo de boca: 1.200 mm;
- Altura total: 950 mm;
Según ET. 2150501

| Código | Ud | Descripción | Rendimiento | Precio | Importe |
|---|---|---|---|---|---|
| 21505012 | Ud | Contenedor para recogida (material) | 1 | 482.7796 | 482.7796 |
|  |  | Total |  |  | 482.78 |

**2170111** Ud Regulador de nivel (04/07/2019)
2 Ud × 73.82 (78.25 con costes indirectos) = 156.50
Controlador de nivel, de las siguientes características: Marca: FLYGT o similar; Tipo: de flotador con interruptor.
- Cubierta: Polipropileno;
- Cable: PVC especial;
- Capacidad de ruptura: 220 V-10 A, 380 V-6 A;
- Instalación: Vertical colgada,
Según ETG-41.

| Código | Ud | Descripción | Rendimiento | Precio | Importe |
|---|---|---|---|---|---|
| 21701112 | Ud | Regulador de nivel (material) | 1 | 68.0274 | 68.0274 |
| MO0100320 | h | Oficial de 1ª Montador | 0.1791 | 18.05 | 3.2328 |
| MO0100505 | h | Ayudante Montador | 0.1791 | 14.27 | 2.5558 |
|  |  | Total |  |  | 73.82 |

**2200601** Ud Reja automática sólidos gruesos (04/07/2019)
2 Ud × 8501.64 (9011.74 con costes indirectos) = 18023.48
Reja automática para desbaste y separación de sólidos gruesos.
- Marca: ESTRUAGUA o similar;
- Modelo: TITÁN o equivalente;
- Ancho canal: 0,50 m;
- Altura canal: 1,00 m;
- Altura máxima de agua: 0,50 m;
- Altura descarga: 1,80 m;
- Separación entre barrotes: 30 mm;
- Sección de barrotes: 10 x 30 mm;
- Potencia instalada: 0,55 KW;
Materiales:
- Estructura: acero inoxidable AISI-316L;
- Reja fija: Acero inoxidable AISI-316L;
- Peine: Acero inoxidable AISI-316L;
- Eje de accionamiento: Acero inoxidable AISI-316L;
- Coronas de accionamiento: Fundición;
- Cadena tractora: Acero inoxidable AISI-316L.
Según ET. 2200601.

| Código | Ud | Descripción | Rendimiento | Precio | Importe |
|---|---|---|---|---|---|
| 22006012 | Ud | Reja automática sólidos gruesos de 0,50 m de anchura (material) | 1 | 8311.8614 | 8311.8614 |
| MO0100320 | h | Oficial de 1ª Montador | 3.3313 | 18.05 | 60.1300 |
| MO0100505 | h | Ayudante Montador | 3.3313 | 14.27 | 47.5377 |
| MQ1400040 | h | Grúa sobre camión con pluma telescópica de 20 t. | 1.1104 | 73.944 | 82.1074 |
|  |  | Total |  |  | 8501.64 |

**2150504** kg Acero en soportes AISI-316
38.6 kg × 12.18 (12.91 con costes indirectos) = 498.33

| Medición | Uds. | Parcial |
|---|---|---|
| Compuertas | 3 | 3.000 |
|  | 6 | 6.000 |
| Apoyo transportador | 15 | 15.000 |
| Regulador de nivel | 1.6 | 1.600 |
| Reja automática | 13 | 13.000 |
| Subtotal |  | 38.600 |
| Total |  | 38.6 |

##### 2.2.1.5 DESBASTE DE SOLIDOS FINOS (04/07/2019)
Importe: 75856.73

**2070103** Ud Toma de agua para limpieza de conducciones
1 Ud × 81.16 (86.03 con costes indirectos) = 86.03

**2100504** Ud Compuerta deslizante automática desbaste sólidos finos (04/07/2019)
3 Ud × 2771.75 (2938.06 con costes indirectos) = 8814.18
Compuerta deslizante de canal abierto de las siguientes características: Marca: PRAMAR o similar; Ancho canal: 0,50 m; Altura canal: 1,22 m; Altura de la compuerta: 0,55 m; Carga de agua: 0,40 m; Espesor del tablero: 6 mm; Diámetro de husillos: 40 mm; Número de husillos: 1 ud; Estanqueidad: A tres (3) lados; Accionamiento: Eléctrico por servomotor; Servicio: Desbaste de solidos finos; Materiales: Marco: acero inoxidable AISI-316 L; Tablero: acero inoxidable AISI-316 L; Cierres laterales: inoxidable-inoxidable. Husillo y protector: acero inoxidable AISI-316. Según ET. 2100504

| Código | Ud | Descripción | Rendimiento | Precio | Importe |
|---|---|---|---|---|---|
| 21005042 | Ud | Compuerta deslizante automática de 0,50 x 1,22m2 (material) | 1 | 2605.9593 | 2605.9593 |
| MO0100320 | h | Oficial de 1ª Montador | 4.1848 | 18.05 | 75.5356 |
| MO0100505 | h | Ayudante Montador | 4.1848 | 14.27 | 59.7171 |
| MQ030106 | h | Grúa automóvil de 5-6 Tn. | 1.3949 | 21.8926 | 30.5380 |
|  |  | Total |  |  | 2771.75 |

**2141002** Ud Transportador compactador de tornillo sin-fin solidos finos (04/07/2019)
1 Ud × 8814.8 (9343.69 con costes indirectos) = 9343.69
Transportador de tornillo compactador sin-fin, de las siguientes características:
- Marca: ESTRUAGUA o similar;
- Capacidad: 1 m3/h;
- Diámetro: 280 mm;
- Longitud: 4,50 m;
- Posición: Horizontal;
- Servicio: retirada de sólidos de tamices;
- Motorreductor de accionamiento de 0,55 KW;
Materiales:
- Acero inoxidable AISI-316;
- Pista deslizamiento: polietileno.
Según ET. 2141002

| Código | Ud | Descripción | Rendimiento | Precio | Importe |
|---|---|---|---|---|---|
| 21410022 | Ud | Transportador compactador de tornillo sin-fin solidos finos (material) | 1 | 8457.5692 | 8457.5692 |
| MO0100320 | h | Oficial de 1ª Montador | 9.4523 | 18.05 | 170.6140 |
| MO0100505 | h | Ayudante Montador | 9.4523 | 14.27 | 134.8843 |
| MQ030106 | h | Grúa automóvil de 5-6 Tn. | 2.3631 | 21.8926 | 51.7344 |
|  |  | Total |  |  | 8814.8 |

**2150501** Ud Contenedor para recogida
1 Ud × 482.78 (511.75 con costes indirectos) = 511.75

**2170111** Ud Regulador de nivel
2 Ud × 73.82 (78.25 con costes indirectos) = 156.50

**2200606** Ud Tamiz automático de tipo escalera (04/07/2019)
2 Ud × 25827.73 (27377.39 con costes indirectos) = 54754.78
Tamiz automático de tipo escalera para desbaste y separación de sólidos finos:
- Marca: ABS o similar;
- Modelo: DS 21x40x3 o equivalente;
- Ancho del canal: 0,50 m;
- Altura del canal: 1,22 m;
- Separación entre barrotes: 3 mm;
- Altura descarga: 2,020 m;
- Altura total: 2,429 m;
- Movimiento entre láminas: circular;
- Velocidad láminas: 13 r.p.m.
- Motorreductor:
. Potencia nominal: 2,20 KW;
. Frecuencia: 50 Hz;
. Tensión: 230-400 V;
. Protección IP-55, clase F;
Materiales:
- Bastidor, láminas y tapas: acero inoxidable AISI-316
- Cubiertas: AISI-316.
Incluye:
- Limitador de par.
Según ET. 2200606

| Código | Ud | Descripción | Rendimiento | Precio | Importe |
|---|---|---|---|---|---|
| 22006062 | Ud | Tamiz automático de tipo escalera (material) | 1 | 25296.5514 | 25296.5514 |
| MO0100320 | h | Oficial de 1ª Montador | 9.3242 | 18.05 | 168.3018 |
| MO0100505 | h | Ayudante Montador | 9.3242 | 14.27 | 133.0563 |
| MQ1400040 | h | Grúa sobre camión con pluma telescópica de 20 t. | 3.1081 | 73.944 | 229.8253 |
|  |  | Total |  |  | 25827.73 |

**2200616** Ud Reja manual para la separación de sólidos finos (04/07/2019)
1 Ud × 1700.47 (1802.5 con costes indirectos) = 1802.50
Reja manual para la separación de sólidos finos en canal de:
Marca: ESTRUAGUA o similar;
Modelo: DM-011 o equivalente;
Ancho canal: 0,50 m;
Altura canal: 1,22 m;
Altura máxima de agua: 0,60 m;
Altura descarga s/coronación muro: 0,80 m;
Separación entre barrotes: 15 mm;
Sección barrotes: 10 x 30 mm;
Incluye rastrillo de limpieza.
Materiales:
- Estructura: acero inoxidable AISI-316L
- Reja fija: acero inoxidable AISI-316L
- Peine: acero inoxidable AISI-316L
Según ET. 2200616

| Código | Ud | Descripción | Rendimiento | Precio | Importe |
|---|---|---|---|---|---|
| 22006162 | Ud | Reja manual para la separación de sólidos finos (material) | 1 | 1497.8739 | 1497.8739 |
| MO0100320 | h | Oficial de 1ª Montador | 3.5563 | 18.05 | 64.1912 |
| MO0100505 | h | Ayudante Montador | 3.5563 | 14.27 | 50.7484 |
| MQ1400040 | h | Grúa sobre camión con pluma telescópica de 20 t. | 1.1854 | 73.944 | 87.6532 |
|  |  | Total |  |  | 1700.47 |

**2150504** kg Acero en soportes AISI-316
30 kg × 12.18 (12.91 con costes indirectos) = 387.30

##### 2.2.1.6 VACIADO DE CANALES DE DESBASTE (04/07/2019)
Importe: 1868.69

**2015109** ml Tubería acero inox. DN 100 (04/07/2019)
6 ml × 57.9 (61.37 con costes indirectos) = 368.22
Tubería acero inoxidable AISI-316 L, incluso parte proporcional de uniones y accesorios. DN 100.
- Fabricación: Con soldadura longitudinal según DIN 2463;
- Espesor mínimo de pared: 2 mm.
Según ETG-45.

| Código | Ud | Descripción | Rendimiento | Precio | Importe |
|---|---|---|---|---|---|
| 20151092 | ml | Tubería acero inox. DN 100 (material) | 1 | 55.6878 | 55.6878 |
| MO0100320 | h | Oficial de 1ª Montador | 0.0884 | 18.05 | 1.5956 |
| MO0100505 | h | Ayudante Montador | 0.0435 | 14.27 | 0.6207 |
|  |  | Total |  |  | 57.9 |

**2020506** Ud Carrete pasamuros DN:100 (04/07/2019)
3 Ud × 128.89 (136.62 con costes indirectos) = 409.86
Carrete pasamuros con placa de estanqueidad. Extremo liso-brida; DN: 100; Material: acero inoxidable AISI 316; PN: 10; Longitud aproximada: 500 mm; Bridas: Según DIN 2502; Fabricación: Con soldadura longitudinal según norma DIN 2463; Espesor mínimo: 2 mm. Según ETG. 29.

| Código | Ud | Descripción | Rendimiento | Precio | Importe |
|---|---|---|---|---|---|
| 20205062 | Ud | Carrete pasamuros DN:100 (material) | 1 | 118.6611 | 118.6611 |
| MO0100320 | h | Oficial de 1ª Montador | 0.3177 | 18.05 | 5.7345 |
| MO0100505 | h | Ayudante Montador | 0.3149 | 14.27 | 4.4936 |
|  |  | Total |  |  | 128.89 |

**2021544** Ud Junta desmonta DN:100 (04/07/2019)
3 Ud × 212.61 (225.37 con costes indirectos) = 676.11
Junta de desmontaje de acero con junta de estanqueidad; DN: 100;
- Tipo: Telescópicas;
- Conexiones: Brida-brida;
- Normas conexión: DIN 2502;
- Montaje: Horizontal o vertical;
- Estanqueidad: Juntas tóricas;
Materiales:
- Cuerpo: Acero inoxidable AISI-316 L.
- Juntas: Neopreno.
Según ETG. 27.

| Código | Ud | Descripción | Rendimiento | Precio | Importe |
|---|---|---|---|---|---|
| 20215442 | Ud | Junta desmonta DN:100 (material) | 1 | 206.3272 | 206.3272 |
| MO0100320 | h | Oficial de 1ª Montador | 0.2129 | 18.05 | 3.8428 |
| MO0100505 | h | Ayudante Montador | 0.1712 | 14.27 | 2.4430 |
|  |  | Total |  |  | 212.61 |

**2030105** Ud Válv.compuerta DN:100 (04/07/2019)
3 Ud × 86.5 (91.69 con costes indirectos) = 275.07
Válvula de compuerta de las siguientes características: Marca: PROINVAL o similar; Tipo: husillo no ascendente; DN: 100; PN: 10; Conexiones: embridadas; Accionamiento: manual por volante;
Materiales:
- Cuerpo: Fundición dúctil GGG-50;
- Tapa: Fundición dúctil GGG-50;
- Cierre: Fundición dúctil GGG-50;
- Revestimiento cierre: NBR/EPDM;
- Eje: Acero inoxidable (13% cromo);
- Volante: Fundición dúctil GGG-50;
Prueba del 10% de las unidades y certificados de material.
Según ETG. 12.

| Código | Ud | Descripción | Rendimiento | Precio | Importe |
|---|---|---|---|---|---|
| 20301052 | Ud | Válv.compuerta DN:100 (material) | 1 | 72.2275 | 72.2275 |
| MO0100320 | h | Oficial de 1ª Montador | 0.4416 | 18.05 | 7.9709 |
| MO0100505 | h | Ayudante Montador | 0.4416 | 14.27 | 6.3016 |
|  |  | Total |  |  | 86.5 |

**2150504** kg Acero en soportes AISI-316
10.8 kg × 12.18 (12.91 con costes indirectos) = 139.43

| Medición | Uds. | Parcial |
|---|---|---|
| Apoyo valvulería | 10.8 | 10.800 |
| Total |  | 10.8 |

##### 2.2.1.7 DESARENADOR-DESENGRASADOR (04/07/2019)
Importe: 38997.77

**2015111** ml Tubería acero DN 150 (04/07/2019)
6 ml × 67.2 (71.23 con costes indirectos) = 427.38
Tubería de acero inoxidable AISI-316 L, incluso parte proporcional de uniones y accesorios. DN 150.
- Fabricación: con soldadura longitudinal según DIN 2463;
- Espesor mínimo de pared: 3 mm.
Según ETG-45.

| Código | Ud | Descripción | Rendimiento | Precio | Importe |
|---|---|---|---|---|---|
| 20151112 | ml | Tubería acero DN 150 (material) | 1 | 64.9733 | 64.9733 |
| MO0100320 | h | Oficial de 1ª Montador | 0.0889 | 18.05 | 1.6046 |
| MO0100505 | h | Ayudante Montador | 0.0437 | 14.27 | 0.6236 |
|  |  | Total |  |  | 67.2 |

**2017342** Ud Colector de vaciado AISI-316 (04/07/2019)
2 Ud × 474.89 (503.38 con costes indirectos) = 1006.76
Colector de vaciado construido en tubería de acero inoxidable AISI-316 L, DIN 2463, compuesto por:
2 Carretes embridados DN 150 de longitud aproximada 500 mm.
Fabricación: con soldadura longitudinal según DIN 2463;
Espesor mínimo de pared: 3 mm.
Según ETG-45.

| Código | Ud | Descripción | Rendimiento | Precio | Importe |
|---|---|---|---|---|---|
| 20173422 | Ud | Colector de vaciado AISI-316 (material) | 1 | 471.7758 | 471.7758 |
| MO0100320 | h | Oficial de 1ª Montador | 0.1275 | 18.05 | 2.3014 |
| MO0100505 | h | Ayudante Montador | 0.0572 | 14.27 | 0.8162 |
|  |  | Total |  |  | 474.89 |

**2020508** Ud Carrete pasamuros DN 150 (04/07/2019)
2 Ud × 222.22 (235.55 con costes indirectos) = 471.10
Carrete pasamuros con placa de estanqueidad. Extremo liso-brida; DN: 150; Material: acero inoxidable AISI 316; PN: 10; Longitud aproximada: 500 mm; Bridas: Según DIN 2502; Fabricación: Con soldadura longitudinal según norma DIN 2463; Espesor mínimo: 2 mm. Según ETG-29.

| Código | Ud | Descripción | Rendimiento | Precio | Importe |
|---|---|---|---|---|---|
| 20205082 | Ud | Carrete pasamuros DN 150 (material) | 1 | 212.0603 | 212.0603 |
| MO0100320 | h | Oficial de 1ª Montador | 0.3124 | 18.05 | 5.6388 |
| MO0100505 | h | Ayudante Montador | 0.3167 | 14.27 | 4.5193 |
|  |  | Total |  |  | 222.22 |

**2021546** Ud Junta desmonta DN 150 (04/07/2019)
2 Ud × 172 (182.32 con costes indirectos) = 364.64
Junta de desmontaje de acero con junta de estanqueidad. DN: 150;
- Tipo: Telescópicas;
- Conexiones: Brida-brida;
- Normas conexión: DIN 2502;
- Montaje: Horizontal o vertical;
- Estanqueidad: Juntas tóricas;
Materiales:
- Cuerpo: Acero inoxidable AISI-316 L.
- Juntas: Neopreno.
Según ETG. 27.

| Código | Ud | Descripción | Rendimiento | Precio | Importe |
|---|---|---|---|---|---|
| 20215462 | Ud | Junta desmonta DN 150 (material) | 1 | 164.1642 | 164.1642 |
| MO0100320 | h | Oficial de 1ª Montador | 0.2418 | 18.05 | 4.3645 |
| MO0100505 | h | Ayudante Montador | 0.243 | 14.27 | 3.4676 |
|  |  | Total |  |  | 172 |

**2030107** Ud Válv.compuerta DN 150 (04/07/2019)
2 Ud × 153.52 (162.73 con costes indirectos) = 325.46
Válvula de compuerta de las siguientes características: Marca: PROINVAL o similar; Tipo: husillo no ascendente; DN: 150; PN: 10; Conexiones: embridadas; Accionamiento: manual por volante;
Materiales:
- Cuerpo: Fundición dúctil GGG-50;
- Tapa: Fundición dúctil GGG-50;
- Cierre: Fundición dúctil GGG-50;
- Revestimiento cierre: NBR/EPDM;
- Eje: Acero inoxidable (13% cromo);
- Volante: Fundición dúctil GGG-50;
Prueba del 10% de las unidades y certificados de material.
Según ETG. 12.

| Código | Ud | Descripción | Rendimiento | Precio | Importe |
|---|---|---|---|---|---|
| 20301072 | Ud | Válv.compuerta DN 150 (material) | 1 | 138.9867 | 138.9867 |
| MO0100320 | h | Oficial de 1ª Montador | 0.4496 | 18.05 | 8.1153 |
| MO0100505 | h | Ayudante Montador | 0.4496 | 14.27 | 6.4158 |
|  |  | Total |  |  | 153.52 |

**2100202** Ud Compuer.mural automática aislamiento desarenador (04/07/2019)
2 Ud × 2726.03 (2889.59 con costes indirectos) = 5779.18
Compuerta mural de las siguientes características: Marca: PRAMAR o similar; Ancho de hueco: 0,40 m; Altura del hueco: 0,50 m; Altura de banqueta: 1,22 m; Carga de agua: 0,40 m; Espesor del tablero: 6 mm; Diámetro de husillos: 40 mm; Número de husillos: 1 ud; Estanqueidad: A cuatro (4) lados; Accionamiento: Eléctrico por servomotor; Servicio: Aislamiento desarenador-desengrasador; Materiales: Marco: acero inoxidable AISI-316 L; Tablero: acero inoxidable AISI-316 L; Cierres laterales: inoxidable-inoxidable. Según ET. 2100202

| Código | Ud | Descripción | Rendimiento | Precio | Importe |
|---|---|---|---|---|---|
| 21002022 | Ud | Compuerta mural manual 0,40 x 0,50 m2 (material) | 1 | 2418.1948 | 2418.1948 |
| MO0100320 | h | Oficial de 1ª Montador | 7.7703 | 18.05 | 140.2539 |
| MO0100505 | h | Ayudante Montador | 7.7703 | 14.27 | 110.8822 |
| MQ030106 | h | Grúa automóvil de 5-6 Tn. | 2.5901 | 21.8926 | 56.7040 |
|  |  | Total |  |  | 2726.03 |

**2200101** Ud Puente barredor (04/07/2019)
2 Ud × 13983.94 (14822.98 con costes indirectos) = 29645.96
Puente barredor para instalar en tanque desarenador-desengrasador, de las siguientes características:
- Marca: ESTRUAGUA o similar;
- Modelo: Longbri PI-009 o equivalente;
- Longitud entre apoyos: 2,90 m;
- Longitud de barrido: 11,00 m;
- Profundidad del tanque: 1,85 m aproximadamente;
- Potencia motriz: 0,25 KW; 1500 r.p.m.; 220/380 V; IP55; F;
- Grupo elevación de rasquetas: 0,18 KW;
- Provisto de rasqueta de flotantes con labio de EPDM;
- Soportes rasquetas a pasarela: Acero inoxidable AISI-316L;
Incluye carriles de deslizamiento del desarenador; en acero S235 JR
- Estructuras del puente: Perfiles laminados AISI-316L, con barandillas, quitamiedos y rodapie;
- Barandillas: Acero inoxidable AISI-316L;
- Piso del puente: Tipo TRAMEX en acero inoxidable AISI-316L;
- Cuadro eléctrico montado sobre el puente desarenador;
- Tornillería: AISI 316;
- Sistema de guirnalda con carros de arrastre en aluminio y perfil guía en acero inoxidable AISI-316L.
Según ET. 2200101

| Código | Ud | Descripción | Rendimiento | Precio | Importe |
|---|---|---|---|---|---|
| 22001012 | Ud | Puente barredor (material) | 1 | 13485.4389 | 13485.4389 |
| MO0100320 | h | Oficial de 1ª Montador | 9.1953 | 18.05 | 165.9752 |
| MO0100505 | h | Ayudante Montador | 9.1953 | 14.27 | 131.2169 |
| MQ030106 | h | Grúa automóvil de 5-6 Tn. | 9.1953 | 21.8926 | 201.3090 |
|  |  | Total |  |  | 13983.94 |

**2150504** kg Acero en soportes AISI-316
75.7 kg × 12.18 (12.91 con costes indirectos) = 977.29

| Medición | Uds. | Parcial |
|---|---|---|
| Tubería | 36 | 36.000 |
| Abarcones | 1.5 | 1.500 |
| Apoyo valvulería | 7.2 | 7.200 |
| Compuertas | 6 | 6.000 |
| Puente barredor | 25 | 25.000 |
| Subtotal |  | 75.700 |
| Total |  | 75.7 |

##### 2.2.1.8 DESEMULSIONADO (04/07/2019)
Importe: 22678.35

**2015107** ml Tubería acero inox. DN 65 (04/07/2019)
26 ml × 32.95 (34.93 con costes indirectos) = 908.18
Tubería acero inoxidable AISI-316 L, incluso parte proporcional de uniones y accesorios. DN 65.
- Fabricación: Con soldadura longitudinal según DIN 2463;
- Espesor mínimo de pared: 2 mm.
Según ETG-45.

| Código | Ud | Descripción | Rendimiento | Precio | Importe |
|---|---|---|---|---|---|
| 20151072 | ml | Tubería acero inox. DN 65 (material) | 1 | 30.6932 | 30.6932 |
| MO0100320 | h | Oficial de 1ª Montador | 0.09 | 18.05 | 1.6245 |
| MO0100505 | h | Ayudante Montador | 0.0443 | 14.27 | 0.6322 |
|  |  | Total |  |  | 32.95 |

| Medición | Uds. | Largo | Parcial |
|---|---|---|---|
|  | 2 | 13 | 26.000 |
| Total |  |  | 26 |

**2031103** Ud Válvula mariposa DN: 65; PN: 10 (04/07/2019)
4 Ud × 70.94 (75.2 con costes indirectos) = 300.80
Válvula de mariposa de las siguientes características:
- Marca: AMVI o similar;
- Modelo: Wafer o equivalente;
- DN: 65;
- PN 10;
- Accionamiento: Manual por palanca;
Materiales:
- Cuerpo: Fundición gris GG-25;
- Eje: Acero inoxidable al 13% de cromo;
- Mariposa: Acero inoxidable tipo 18-12;
- Anillo: EPDM;
Prueba del 10% de las unidades y certificados de material.
Según ETG. 10.

| Código | Ud | Descripción | Rendimiento | Precio | Importe |
|---|---|---|---|---|---|
| 20311032 | Ud | Válvula mariposa DN: 65; PN: 10 (material) | 1 | 65.8933 | 65.8933 |
| MO0100320 | h | Oficial de 1ª Montador | 0.1562 | 18.05 | 2.8194 |
| MO0100505 | h | Ayudante Montador | 0.1562 | 14.27 | 2.2290 |
|  |  | Total |  |  | 70.94 |

**2017304** Ud Colector de impulsión de las tres soplantes de desarenado (04/07/2019)
1 Ud × 896.64 (950.44 con costes indirectos) = 950.44
Colector de impulsión de las tres soplantes de desemulsionado construido en tubería de acero inoxidable AISI-316 L, compuesto por:
8 bridas planas DN 65;
4 Tes 90 DN 65;
8 Ml de tubería DN 65.
2 Codos 90° DN 65;
Fabricación: con soldadura longitudinal según DIN 2463;
Espesor mínimo de pared: 2 mm.
Según ETG-45.

| Código | Ud | Descripción | Rendimiento | Precio | Importe |
|---|---|---|---|---|---|
| 20173042 | Ud | Colector de impulsión de las tres soplantes (material) | 1 | 889.8224 | 889.8224 |
| MO0100320 | h | Oficial de 1ª Montador | 0.2556 | 18.05 | 4.6136 |
| MO0100505 | h | Ayudante Montador | 0.1547 | 14.27 | 2.2076 |
|  |  | Total |  |  | 896.64 |

**2070101** Ud Parrilla de distribución aire de desemulsionado (04/07/2019)
2 Ud × 1022.86 (1084.23 con costes indirectos) = 2168.46
Parrilla de distribución aire de desemulsionado, formado por tubería de acero inoxidable AISI 316 L, de DN 65/50, con 22 embocaduras. Incluso 22 difusores de tipo non-clog; Marca OVIVO o similar. Longitud aproximada de tubería: 12 m; Características tubería según ETG 45.

| Código | Ud | Descripción | Rendimiento | Precio | Importe |
|---|---|---|---|---|---|
| 20701012 | Ud | Parrilla de distribución aire de desemulsionado (material) | 1 | 999.1626 | 999.1626 |
| MO0100320 | h | Oficial de 1ª Montador | 0.7331 | 18.05 | 13.2325 |
| MO0100505 | h | Ayudante Montador | 0.7331 | 14.27 | 10.4613 |
|  |  | Total |  |  | 1022.86 |

**2120101** Ud Motosoplante desarenado (04/07/2019)
3 Ud × 2798.67 (2966.59 con costes indirectos) = 8899.77
Grupo motosoplante de émbolos rotativos, de las siguientes características:
- Servicio: desarenado-desengrasado
- Marca: PEDRO GIL o similar;
- Modelo: PG-30-F2 RNT 30.10 o equivalente;
- Montaje: Horizontal sobre bancada;
- Caudal de aspiración: 130 Nm3/h;
- Presión de impulsión: 2,75 m.c.a.;
- Velocidad máxima de la soplante: 4800 r.p.m.;
- Potencia absorbida: 1,80 KW;
- Nivel de ruido: 80 Dcb;
- Refrigeración: Por aire;
- Motor:
. Potencia: 3,00 KW;
. Velocidad: 2860 r.p.m.; IP 55.; Clase F; 380/660 V; 50 Hz;
. Forma constructiva: B3.
Con los siguientes accesorios:
- Filtro silenciador de aspiración (materia filtrante y de insonorización);
- Bastidor con silenciador;
- Válvula de retención y brida para válvula de seguridad;
- Válvula de seguridad.
- Manguito flexible en impulsión.
- Válvula de presión R2".
- Soportes elásticos.
- Transmisión por correas y poleas con soporte basculante para tensado automático.
Según ET. 2120101.

| Código | Ud | Descripción | Rendimiento | Precio | Importe |
|---|---|---|---|---|---|
| 21201012 | Ud | Motosoplante desarenado (material) | 1 | 2686.8693 | 2686.8693 |
| MO0100320 | h | Oficial de 1ª Montador | 2.8219 | 18.05 | 50.9353 |
| MO0100505 | h | Ayudante Montador | 2.8219 | 14.27 | 40.2685 |
| MQ030106 | h | Grúa automóvil de 5-6 Tn. | 0.9407 | 21.8926 | 20.5944 |
|  |  | Total |  |  | 2798.67 |

**2130502** Ud Cabina insonorización soplante desarenado (04/07/2019)
3 Ud × 1339.91 (1420.3 con costes indirectos) = 4260.90
Cabina insonorización para montar sobre la soplante destinada a la impulsión de aire al desarenado-desengrasado; Material: Chapa galvanizada con revestimiento interior de moltopreno; Presión sonora máxima con cabina: 79 dB(A). Incluido ventilador para ventilación forzada.

| Código | Ud | Descripción | Rendimiento | Precio | Importe |
|---|---|---|---|---|---|
| 21305022 | Ud | Cabina insonorización (material) | 1 | 1307.439 | 1307.4390 |
| MO0100320 | h | Oficial de 1ª Montador | 0.7505 | 18.05 | 13.5465 |
| MO0100505 | h | Ayudante Montador | 0.7505 | 14.27 | 10.7096 |
| MQ030106 | h | Grúa automóvil de 5-6 Tn. | 0.3752 | 21.8926 | 8.2141 |
|  |  | Total |  |  | 1339.91 |

**2170106** Ud Manómetro de esfera (04/07/2019)
3 Ud × 135.01 (143.11 con costes indirectos) = 429.33
Manómetro de esfera de las siguientes características: Marca: BOURDON o similar; Tipo: muelle tubular; Diámetro de conexión: 1/2" rosca gas; Diámetro de esfera: 100 mm; Protección: en baño de glicerina; Fluido: aire; Escala de medida: de acuerdo a las condiciones de trabajo; Accesorios: sifón, válvula de aislamiento y purga. Según ETG-37 y 38.

| Código | Ud | Descripción | Rendimiento | Precio | Importe |
|---|---|---|---|---|---|
| 21701062 | Ud | Manómetro de esfera (material) | 1 | 130.358 | 130.3580 |
| MO0100320 | h | Oficial de 1ª Montador | 0.144 | 18.05 | 2.5992 |
| MO0100505 | h | Ayudante Montador | 0.144 | 14.27 | 2.0549 |
|  |  | Total |  |  | 135.01 |

**4011609** Ud Variador de frecuencia de 3,00 KW (04/07/2019)
3 Ud × 944.88 (1001.57 con costes indirectos) = 3004.71
Variador de frecuencia para motor de 3,00 KW;
- Servicio: aire desemulsionado;
- Marca: SCHNEIDER ELECTRIC o similar;
- Señal de entrada: 4-20 mA;
- Funcionamiento: caudal aire desemulsionado a desarenador;
- Alimentación: 380 V trifásica;
- Salida a motor: 380 V trifásica;
- Frecuencia de salida: 1-120 Hz;
- Rampa ajustable: 0,1 seg - 360 seg;
- Parada rápida: 1 seg (según la inercia).
Según ET. 4011610

| Código | Ud | Descripción | Rendimiento | Precio | Importe |
|---|---|---|---|---|---|
| 40116092 | Ud | Variador de frecuencia de 3,00 KW (material; 13/01/2020) | 1 | 915 | 915.0000 |
| MO0100325 | h | Oficial de 1ª Electricista (mano de obra; 04/07/2019) | 1.6553 | 18.05 | 29.8782 |
|  |  | Total |  |  | 944.88 |

**2150504** kg Acero en soportes AISI-316
136 kg × 12.18 (12.91 con costes indirectos) = 1755.76

| Medición | Uds. | Parcial |
|---|---|---|
| Tubería | 136 | 136.000 |
| Total |  | 136 |

##### 2.2.1.9 EXTRACCIÓN Y SEPARACIÓN DE GRASAS Y FLOTANTES (04/07/2019)
Importe: 19414.38

**2015102** ml Tubería acero inox. DN 20 (04/07/2019)
8 ml × 8.55 (9.06 con costes indirectos) = 72.48
Tubería acero inoxidable AISI-316 L, incluso parte proporcional de uniones y accesorios. DN 20.
- Fabricación: Con soldadura longitudinal según DIN 2463;
- Espesor mínimo: 1 mm.
Según ETG-45.

| Código | Ud | Descripción | Rendimiento | Precio | Importe |
|---|---|---|---|---|---|
| 20151022 | ml | Tubería acero inox. DN 20 (material) | 1 | 6.4475 | 6.4475 |
| MO0100320 | h | Oficial de 1ª Montador | 0.0651 | 18.05 | 1.1751 |
| MO0100505 | h | Ayudante Montador | 0.0651 | 14.27 | 0.9290 |
|  |  | Total |  |  | 8.55 |

**2015111** ml Tubería acero DN 150
2 ml × 67.2 (71.23 con costes indirectos) = 142.46

| Medición | Uds. | Parcial |
|---|---|---|
| Salida concentrador | 2 | 2.000 |
| Total |  | 2 |

**2015109** ml Tubería acero inox. DN 100
20 ml × 57.9 (61.37 con costes indirectos) = 1227.40

**2017437** Ud Colector de purga de grasas (04/07/2019)
2 Ud × 939.52 (995.89 con costes indirectos) = 1991.78
Colector de purga de las grasas y flotantes del desarenador-desengrasador, construido en tubería de acero inoxidable AISI-316 L, compuesto por:
6 Bridas planas DN 100;
5 Codos 90 DN 100;
2 Tes igual DN 100;
4 Ml de tubería DN 100;
Fabricación: con soldadura longitudinal según DIN 2463
Espesor mínimo de pared: 2 mm.
Según ETG-45.

| Código | Ud | Descripción | Rendimiento | Precio | Importe |
|---|---|---|---|---|---|
| 20174372 | Ud | Colector de purga de grasas (material) | 1 | 939.3587 | 939.3587 |
| MO0100320 | h | Oficial de 1ª Montador | 0.0032 | 18.05 | 0.0578 |
| MO0100505 | h | Ayudante Montador | 0.0075 | 14.27 | 0.1070 |
|  |  | Total |  |  | 939.52 |

**2020606** Ud Carrete pasamuros DN:100 (04/07/2019)
2 Ud × 148.27 (157.17 con costes indirectos) = 314.34
Carrete pasamuros con placa de estanqueidad. Extremo brida-brida; DN: 100; Material: acero inoxidable AISI 316; PN: 10; Longitud aproximada: 600 mm; Bridas: Según DIN 2502; Fabricación: Con soldadura longitudinal según norma DIN 2463; Espesor mínimo: 2 mm. Según ETG. 29.

| Código | Ud | Descripción | Rendimiento | Precio | Importe |
|---|---|---|---|---|---|
| 20206062 | Ud | Carrete pasamuros DN:100 (material) | 1 | 138.665 | 138.6650 |
| MO0100320 | h | Oficial de 1ª Montador | 0.2992 | 18.05 | 5.4006 |
| MO0100505 | h | Ayudante Montador | 0.2949 | 14.27 | 4.2082 |
|  |  | Total |  |  | 148.27 |

**2021544** Ud Junta desmonta DN:100
3 Ud × 212.61 (225.37 con costes indirectos) = 676.11

| Medición | Uds. | Parcial |
|---|---|---|
| Válvula PIC | 2 | 2.000 |
| Vaciado concentrador | 1 | 1.000 |
| Subtotal |  | 3.000 |
| Total |  | 3 |

**2030105** Ud Válv.compuerta DN:100
5 Ud × 86.5 (91.69 con costes indirectos) = 458.45

| Medición | Uds. | Parcial |
|---|---|---|
| Aislamiento válvulas PIC | 4 | 4.000 |
| Vaciado concentrador | 1 | 1.000 |
| Subtotal |  | 5.000 |
| Total |  | 5 |

**2032223** Ud Válvula de bola; DN 20 (04/07/2019)
1 Ud × 7.45 (7.9 con costes indirectos) = 7.90
Válvula de bola de las siguientes características: Marca: PROINVAL o similar; DN: 20; PN: 16;
- Conexiones: Roscada gas s/DIN 259;
- Accionamiento: Manual por palanca;
Materiales:
- Cuerpo: Latón estampado P-Cu Zn 40 Pb2;
- Bola: Latón P-Cu Zn 40 Pb2 durocromado;
- Eje: Latón P-Cu Zn Pb2 niquelado;
- Asientos: P.T.F.E.;
- Empaquetadura: P.T.F.E.
Según ETG 16-1.

| Código | Ud | Descripción | Rendimiento | Precio | Importe |
|---|---|---|---|---|---|
| 20322232 | Ud | Válvula de bola; DN 20 (material) | 1 | 5.6139 | 5.6139 |
| MO0100320 | h | Oficial de 1ª Montador | 0.0567 | 18.05 | 1.0234 |
| MO0100505 | h | Ayudante Montador | 0.0567 | 14.27 | 0.8091 |
|  |  | Total |  |  | 7.45 |

**2032305** Ud Válvula de manguito; DN 100 (04/07/2019)
2 Ud × 178.96 (189.7 con costes indirectos) = 379.40
Válvula de manguito elástico de las siguientes características: Marca: PIC o similar; DN: 100;
- Presión máxima en el manguito: 4 Kg/cm2;
- Conexiones: Bridas DIN 2502 PN 10;
- Posición de reposo: Abierta;
- Accionamiento por cierre: Mediante aire comprimido a presión máxima de 3 bars, diferencial 2 bars;
Materiales:
- Cuerpo: Fundición de acero;
- Contrabridas: Fundición de acero;
- Manguito elástico: Goma natural reforzado con tejido especial.
Según ETG 18

| Código | Ud | Descripción | Rendimiento | Precio | Importe |
|---|---|---|---|---|---|
| 20323052 | Ud | Válvula de manguito; DN 100 (material) | 1 | 176.684 | 176.6840 |
| MO0100320 | h | Oficial de 1ª Montador | 0.0705 | 18.05 | 1.2725 |
| MO0100505 | h | Ayudante Montador | 0.0705 | 14.27 | 1.0060 |
|  |  | Total |  |  | 178.96 |

**2070103** Ud Toma de agua para limpieza de conducciones
2 Ud × 81.16 (86.03 con costes indirectos) = 172.06

**2070104** Ud Conjunto de tuberías (04/07/2019)
2 Ud × 132.56 (140.51 con costes indirectos) = 281.02
Conjunto de tuberías y accesorios para alimentación de aire a presión, para mando de las válvulas neumáticas, incluso válvula de bola para aislamiento, y electroválvula de 3 ó 5 vías para mando; DN: 1/4"; Materiales: Tuberías: Cobre; Latiguillos: Cobre.

| Código | Ud | Descripción | Rendimiento | Precio | Importe |
|---|---|---|---|---|---|
| 20701042 | Ud | Conjunto de tuberías (material) | 1 | 121.4257 | 121.4257 |
| MO0100320 | h | Oficial de 1ª Montador | 0.3444 | 18.05 | 6.2164 |
| MO0100505 | h | Ayudante Montador | 0.3444 | 14.27 | 4.9146 |
|  |  | Total |  |  | 132.56 |

**2070106** Ud Caja de grasas 0,70 x 0,50 m² (04/07/2019)
2 Ud × 916.47 (971.46 con costes indirectos) = 1942.92
Caja de grasas de dimensiones 0,70 m de largo por 0,50 m de ancho, construida en acero inoxidable AISI-316L. Diámetro tubería de salida: 100 mm.

| Código | Ud | Descripción | Rendimiento | Precio | Importe |
|---|---|---|---|---|---|
| 20701062 | Ud | Caja de grasas 0,70 x 0,50 m² (material) | 1 | 890.7625 | 890.7625 |
| MO0100320 | h | Oficial de 1ª Montador | 0.7954 | 18.05 | 14.3570 |
| MO0100505 | h | Ayudante Montador | 0.7954 | 14.27 | 11.3504 |
|  |  | Total |  |  | 916.47 |

**2131211** Ud Grupo filtro purgador (04/07/2019)
1 Ud × 52.38 (55.52 con costes indirectos) = 55.52
Grupo filtro purgador de las siguientes características: Marca: CEDISA o similar; Diámetro: 1/2"; Presión máxima: 15 kg/cm2; Incluye: purgador, conjunto soportes, manómetro.

| Código | Ud | Descripción | Rendimiento | Precio | Importe |
|---|---|---|---|---|---|
| 21312112 | Ud | Grupo filtro purgador (material) | 1 | 47.7075 | 47.7075 |
| MO0100320 | h | Oficial de 1ª Montador | 0.1445 | 18.05 | 2.6082 |
| MO0100505 | h | Ayudante Montador | 0.1445 | 14.27 | 2.0620 |
|  |  | Total |  |  | 52.38 |

**2131301** Ud Reductora de presión (04/07/2019)
1 Ud × 33.71 (35.73 con costes indirectos) = 35.73
Reductora de presión de las siguientes características: Marca: JC o similar; Diámetro: 1/2"; Presión máxima: 15 kg/cm2;
Materiales:
. Cuerpo: Hierro fundido;
. Asiento: Bronce;
. Obturador: Caucho sintético;
. Membrana: Goma especial;
Incluye: conjunto de soportes, manómetro.

| Código | Ud | Descripción | Rendimiento | Precio | Importe |
|---|---|---|---|---|---|
| 21313012 | Ud | Reductora de presión (material) | 1 | 29.1415 | 29.1415 |
| MO0100320 | h | Oficial de 1ª Montador | 0.1414 | 18.05 | 2.5523 |
| MO0100505 | h | Ayudante Montador | 0.1414 | 14.27 | 2.0178 |
|  |  | Total |  |  | 33.71 |

**2131602** Ud Cofre de PVC con tapa transparente (04/07/2019)
1 Ud × 233.22 (247.21 con costes indirectos) = 247.21
Cofre de PVC con tapa transparente para alojamiento de electroválvulas neumáticas.

| Código | Ud | Descripción | Rendimiento | Precio | Importe |
|---|---|---|---|---|---|
| 21316022 | Ud | Cofre de PVC con tapa transparente (material) | 1 | 228.6105 | 228.6105 |
| MO0100320 | h | Oficial de 1ª Montador | 0.1426 | 18.05 | 2.5739 |
| MO0100505 | h | Ayudante Montador | 0.1426 | 14.27 | 2.0349 |
|  |  | Total |  |  | 233.22 |

**2130602** Ud Difusor de aire de membrana (04/07/2019)
2 Ud × 30.86 (32.71 con costes indirectos) = 65.42
Difusor de aire de las siguientes características: Marca: FLYGT-SANITAIRE o similar; Tipo: Membrana de burbuja fina; Capacidad máxima: 5,50 Nm3/h; Tipo: Serie Silver II de ø 9"; Material: EPDM.

| Código | Ud | Descripción | Rendimiento | Precio | Importe |
|---|---|---|---|---|---|
| 21306022 | Ud | Difusor de aire de membrana (material) | 1 | 28.0597 | 28.0597 |
| MO0100320 | h | Oficial de 1ª Montador | 0.0867 | 18.05 | 1.5649 |
| MO0100505 | h | Ayudante Montador | 0.0867 | 14.27 | 1.2372 |
|  |  | Total |  |  | 30.86 |

Relación comercial: 000, 0, 001, 002

**2150511** Ud Contenedor para grasas
1 Ud × 810.1 (858.71 con costes indirectos) = 858.71
Contenedor metálico cubierto, especial para trasiego de grasas; marca: DERCONSA o similar; construido en chapa de acero A42b con refuerzos en perfiles laminados de 4 m3 de capacidad.
- Ancho del fondo: 1.500 mm;
- Largo del fondo: 2.500 mm;
- Ancho de boca: 1.650 mm;
- Largo de boca: 4.000 mm;
- Altura total: 1.000 mm.

| Código | Ud | Descripción | Rendimiento | Precio | Importe |
|---|---|---|---|---|---|
| 21505112 | Ud | Contenedor para grasas (material) | 1 | 810.0957 | 810.0957 |
|  |  | Total |  |  | 810.1 |

**2200111** Ud Mecanismo para arrastre de grasas y flotantes (04/07/2019)
1 Ud × 8333.01 (8832.99 con costes indirectos) = 8832.99
Mecanismo para arrastre y separación de grasas y flotantes en cuba metálica, de las siguientes características: Marca: ESTRUAGUA o similar; Modelo: Scumpro o equivalente; Capacidad: 10 m3/h; Ancho depósito: 1,01 m; Longitud total: 2,41 m; Altura total: 1,30 m; Altura descarga: 1,00 m; Materiales: Estructura: Acero inoxidable AISI-316L; Cadenas: cardánica plástica y ejes en acero inoxidable AISI-316; Coronas motrices: cardánicos plásticos; Soportes rasquetas: Acero inoxidable AISI-316 con rasquetas de nytrilo, tornillería en AISI-316.
. Motor accionamiento: 0,18 KW; 220/380V 50 Hz; IP-55; Clase F; 1.500 r,p.m.
. Tipo reductor: doble sin-fin corona
. Velocidad en eje lento: 1,7 r.p.m.
- Sistema de arrastre tipo cadenas y rasquetas
. Nº coronas motrices: 1
. Nº coronas conducidas: 4
. Corona utilizada: transportadora de rodillos con pestaña paso 63
- Nº de rasquetas: 3
- Incluido: Cubierta de protección en PRFV y válvula de vaciado DN 65.
Según ET. 2200111

| Código | Ud | Descripción | Rendimiento | Precio | Importe |
|---|---|---|---|---|---|
| 22001112 | Ud | Mecanismo para arrastre de grasas y flotantes (material) | 1 | 8115.1588 | 8115.1588 |
| MO0100320 | h | Oficial de 1ª Montador | 4.0184 | 18.05 | 72.5321 |
| MO0100505 | h | Ayudante Montador | 4.0184 | 14.27 | 57.3426 |
| MQ030106 | h | Grúa automóvil de 5-6 Tn. | 4.0184 | 21.8926 | 87.9732 |
|  |  | Total |  |  | 8333.01 |

**2150504** kg Acero en soportes AISI-316
128 kg × 12.18 (12.91 con costes indirectos) = 1652.48

| Medición | Uds. | Parcial |
|---|---|---|
| Tuberías | 48 | 48.000 |
|  | 80 | 80.000 |
| Subtotal |  | 128.000 |
| Total |  | 128 |

##### 2.2.1.10 EXTRACCIÓN Y SEPARACIÓN DE ARENAS (04/07/2019)
Importe: 22931.1

**2015111** ml Tubería acero DN 150
6 ml × 67.2 (71.23 con costes indirectos) = 427.38

| Medición | Uds. | Parcial |
|---|---|---|
| Alimentación clasificador | 4 | 4.000 |
| Salida clasificador | 2 | 2.000 |
| Subtotal |  | 6.000 |
| Total |  | 6 |

**2015109** ml Tubería acero inox. DN 100
2 ml × 57.9 (61.37 con costes indirectos) = 122.74

| Medición | Largo | Parcial |
|---|---|---|
| Vaciado clasificador | 2 | 2.000 |
| Total |  | 2 |

**2017187** Ud Colector de aspiración individual de bomba arenas (04/07/2019)
2 Ud × 268.14 (284.23 con costes indirectos) = 568.46
Colector de aspiración individual de la bomba centrífuga vertical de extracción de arenas, construido en tubería de acero inoxidable AISI-316 L, compuesto por:
1 Brida plana DN 100;
3 Ml de tubería DN 100;
1 Reducción DN 100/80;
Fabricación: con soldadura longitudinal según DIN 2463;
Espesor mínimo de pared: 3 mm.
Según ETG-45.

| Código | Ud | Descripción | Rendimiento | Precio | Importe |
|---|---|---|---|---|---|
| 20171872 | Ud | Colector de aspiración individual de bomba arenas (material) | 1 | 261.6241 | 261.6241 |
| MO0100320 | h | Oficial de 1ª Montador | 0.2618 | 18.05 | 4.7255 |
| MO0100505 | h | Ayudante Montador | 0.1256 | 14.27 | 1.7923 |
|  |  | Total |  |  | 268.14 |

**2017197** Ud Colector individual de impulsión bomba arenas (04/07/2019)
2 Ud × 297.7 (315.56 con costes indirectos) = 631.12
Colector individual de impulsión de la bomba centrífuga vertical de extracción de arenas, construido en tubería de acero inoxidable AISI-316 L, compuesto por:
1 Brida plana DN 80;
3 Codos 90° DN 80;
3 Ml de tubería DN 80;
1 Reducción DN 65/80;
Fabricación: con soldadura longitudinal según DIN 2463;
Espesor mínimo de pared: 3 mm.
Según ETG-45.

| Código | Ud | Descripción | Rendimiento | Precio | Importe |
|---|---|---|---|---|---|
| 20171972 | Ud | Colector individual de impulsión bomba arenas (material) | 1 | 290.5365 | 290.5365 |
| MO0100320 | h | Oficial de 1ª Montador | 0.2874 | 18.05 | 5.1876 |
| MO0100505 | h | Ayudante Montador | 0.1385 | 14.27 | 1.9764 |
|  |  | Total |  |  | 297.7 |

**2020508** Ud Carrete pasamuros DN 150
1 Ud × 222.22 (235.55 con costes indirectos) = 235.55

**2021546** Ud Junta desmonta DN 150
0 Ud × 172 (182.32 con costes indirectos) = 0.00

| Medición | Parcial |
|---|---|
| Subtotal | 0.000 |
| Total | 0 |

**2021544** Ud Junta desmonta DN:100
1 Ud × 212.61 (225.37 con costes indirectos) = 225.37

| Medición | Uds. | Parcial |
|---|---|---|
| Vaciado clasificador | 1 | 1.000 |
| Total |  | 1 |

**2030107** Ud Válv.compuerta DN 150
0 Ud × 153.52 (162.73 con costes indirectos) = 0.00

| Medición | Parcial |
|---|---|
| Subtotal | 0.000 |
| Total | 0 |

**2030105** Ud Válv.compuerta DN:100
1 Ud × 86.5 (91.69 con costes indirectos) = 91.69

| Medición | Uds. | Parcial |
|---|---|---|
| Vaciado clasificador | 1 | 1.000 |
| Total |  | 1 |

**2030104** Ud Válv.compuerta DN: 80 (04/07/2019)
2 Ud × 77.49 (82.14 con costes indirectos) = 164.28
Válvula de compuerta de las siguientes características: Marca: PROINVAL o similar; Tipo: husillo no ascendente; DN: 80; PN: 10; Conexiones: embridadas; Accionamiento: manual por volante;
Materiales:
- Cuerpo: Fundición dúctil GGG-50;
- Tapa: Fundición dúctil GGG-50;
- Cierre: Fundición dúctil GGG-50;
- Revestimiento cierre: NBR/EPDM;
- Eje: Acero inoxidable (13% cromo);
- Volante: Fundición dúctil GGG-50;
Prueba del 10% de las unidades y certificados de material.
Según ETG. 12.

| Código | Ud | Descripción | Rendimiento | Precio | Importe |
|---|---|---|---|---|---|
| 20301042 | Ud | Válv.compuerta DN: 80 (material) | 1 | 62.4651 | 62.4651 |
| MO0100320 | h | Oficial de 1ª Montador | 0.465 | 18.05 | 8.3933 |
| MO0100505 | h | Ayudante Montador | 0.465 | 14.27 | 6.6356 |
|  |  | Total |  |  | 77.49 |

| Medición | Uds. | Parcial |
|---|---|---|
| Impulsión bombas arenas | 2 | 2.000 |
| Total |  | 2 |

**2110201** Ud Grupo motobomba vertical para arenas (04/07/2019)
2 Ud × 4908.93 (5203.47 con costes indirectos) = 10406.94
Grupo motobomba centrífuga de las siguientes características:
- Marca: LICAR o similar;
- Modelo: T-31-50 SG6 LB2B o equivalente;
- Ejecución: Vertical.
- Fluido a bombear: Arenas al 2%.
- Caudal: 25 m3/h.
- Altura manométrica: 1,50 m.c.a.
- Velocidad de la bomba: 730 r.p.m.
- Tipo de impulsor: Vortex desplazamiento total.
- Paso de sólidos: 50 mm.
- Potencia absorbida: 0,20 KW.
- Conexiones asp/imp: 65/50 mm.
Materiales
- Cuerpo: Fundición GG-25+CA40.
- Rodete: CA40-T;
- Eje: F 114;
- Camisa del eje: AISI 316.
Accionamiento
Motor: Eléctrico trifásico, rotor en jaula de ardilla.
- Potencia: 1,50 KW.
- Velocidad: 1000 r.p.m.
- Acoplamiento motor-bomba: Elástico.
Según ET. 2110201

| Código | Ud | Descripción | Rendimiento | Precio | Importe |
|---|---|---|---|---|---|
| 21102012 | Ud | Grupo motobomba vertical para arenas (material) | 1 | 4736.6861 | 4736.6861 |
| MO0100320 | h | Oficial de 1ª Montador | 4.3476 | 18.05 | 78.4742 |
| MO0100505 | h | Ayudante Montador | 4.3476 | 14.27 | 62.0403 |
| MQ030106 | h | Grúa automóvil de 5-6 Tn. | 1.4492 | 21.8926 | 31.7268 |
|  |  | Total |  |  | 4908.93 |

**2150502** Ud Contenedor metálico
1 Ud × 580.98 (615.84 con costes indirectos) = 615.84

**2200114** Ud Clasificador lavador de arenas de tornillo (04/07/2019)
1 Ud × 8493.2 (9002.79 con costes indirectos) = 9002.79
Clasificador lavador de arenas de tornillo de las siguientes características:
- Marca: ESTRUAGUA o similar;
- Modelo: SCREWBLADE 215 o equivalente;
- Tipo: tornillo sin-fin;
- Capacidad hidráulica: 50 m3/h máximo;
- Capacidad de extracción de arenas: 0,5 m3/h;
Accionamiento:
- Potencia instalada: 0,37 KW;
- Tensión motor: 220/380-400 V, 50 Hz;
- Protección motor: IP-55;
- Aislamiento: Clase F;
- Velocidad de giro: 1.420 r.p.m.;
- Tipo de reductor: sinfin-corona;
- Velocidad en eje de salida:4 r.p.m.;
- Diámetro del tornillo: 215 mm;
- Anchura: 0,95 m;
- Longitud: 4,00 m;
- Altura: 1,50 m;
- Inclinación del tornillo: 30º;
Materiales:
- Estructura y depósito: Acero inoxidable AISI-316 L;
- Hélice: Acerocementado sueco F-1515;
- Cama de transporte: Polietileno HD-1000.
Según ET. 2200114

| Código | Ud | Descripción | Rendimiento | Precio | Importe |
|---|---|---|---|---|---|
| 22001142 | Ud | Clasificador lavador de arenas de tornillo (material) | 1 | 8324.6547 | 8324.6547 |
| MO0100320 | h | Oficial de 1ª Montador | 3.109 | 18.05 | 56.1175 |
| MO0100505 | h | Ayudante Montador | 3.109 | 14.27 | 44.3654 |
| MQ030106 | h | Grúa automóvil de 5-6 Tn. | 3.109 | 21.8926 | 68.0641 |
|  |  | Total |  |  | 8493.2 |

**2150504** kg Acero en soportes AISI-316
34 kg × 12.18 (12.91 con costes indirectos) = 438.94

| Medición | Uds. | Parcial |
|---|---|---|
| Tuberías | 24 | 24.000 |
|  | 10 | 10.000 |
| Subtotal |  | 34.000 |
| Total |  | 34 |

##### 2.2.1.11 EQUIPAMIENTO EDIFICIO PRETRATAMIENTO (04/07/2019)
Importe: 5736.13

**2120502** Ud Ventilador 5.000 Nm3/h (04/07/2019)
6 Ud × 203.76 (215.99 con costes indirectos) = 1295.94
Ventilador extractor helicoidal de las siguientes características: Marca: S&P o similar; Caudal máximo: 5000 Nm3/h; Velocidad: 2900 r.p.m.; Nivel sonoro: 70 Dcb; Potencia motor: 0,37 KW. Según ET. 2120502

| Código | Ud | Descripción | Rendimiento | Precio | Importe |
|---|---|---|---|---|---|
| 21205022 | Ud | Ventilador 5000 m3/h (material) | 1 | 168.8015 | 168.8015 |
| MO0100320 | h | Oficial de 1ª Montador | 1.0817 | 18.05 | 19.5247 |
| MO0100505 | h | Ayudante Montador | 1.0817 | 14.27 | 15.4359 |
|  |  | Total |  |  | 203.76 |

| Medición | Uds. | Parcial |
|---|---|---|
| Edificio pretratamiento | 5 | 5.000 |
| Cuarto soplantes | 1 | 1.000 |
| Subtotal |  | 6.000 |
| Total |  | 6 |

**2120504** Ud Ventilador extractor helicoidal 1000 Nm3/h (04/07/2019)
2 Ud × 148.93 (157.87 con costes indirectos) = 315.74
Ventilador extractor helicoidal de las siguientes características: Marca: S&P o similar; Caudal máximo: 1000 Nm3/h; Velocidad: 3000 r.p.m.; Nivel sonoro: 70 Dcb; Potencia motor: 1/12 CV. Según ET. 2120504

| Código | Ud | Descripción | Rendimiento | Precio | Importe |
|---|---|---|---|---|---|
| 21205042 | Ud | Ventilador extractor helicoidal 1000 Nm3/h (material) | 1 | 127.5927 | 127.5927 |
| MO0100320 | h | Oficial de 1ª Montador | 0.6602 | 18.05 | 11.9166 |
| MO0100505 | h | Ayudante Montador | 0.6602 | 14.27 | 9.4211 |
|  |  | Total |  |  | 148.93 |

Relación comercial: 000, 0, 001, 002

| Medición | Uds. | Largo | Parcial |
|---|---|---|---|
| Cuarto eléctrico | 1 | 2 | 2.000 |
| Total |  |  | 2 |

**2150201** Ud Polipasto eléctrico 1000 Kg (04/07/2019)
1 Ud × 3124.82 (3312.31 con costes indirectos) = 3312.31
Polipasto, de accionamiento eléctrico de las siguientes características:
- Marca: JASO o similar;
- Tipo: Polea monocarril;
- Capacidad: 1000 Kg;
- Recorrido gancho: 5 m;
- Velocidad elevación: 6 m/min;
- Altura de accionamiento: 0,90 m;
- Potencia motor de elevación: 3,50 CV;
- Velocidad de traslación: 23 m/min;
- Potencia motor de traslación: 0,75 CV;
- Accionamiento: Por botonera a 48 V;
- Motores de accionamiento: Eléctricos;
- Longitud de rodadura: 15 m;
- Tipo de carril de rodadura: IPN-220;
- Sistema toma de corriente: De cortina plana;
Con el siguiente equipamiento:
- Freno de traslación electromagnético;
- Freno de elevación electromagnético;
- Final de carrera en el polipasto (elevación, bajada y traslación);
- Botonera de accionamiento desplazable con el polipasto;
- Instalación eléctrica;
- Toma de corriente de cortina plana.
Según ET. 2150201

| Código | Ud | Descripción | Rendimiento | Precio | Importe |
|---|---|---|---|---|---|
| 21502012 | Ud | Polipasto eléctrico 1000 Kg (material) | 1 | 3070.7248 | 3070.7248 |
| MO0100320 | h | Oficial de 1ª Montador | 0.9979 | 18.05 | 18.0121 |
| MO0100505 | h | Ayudante Montador | 0.9979 | 14.27 | 14.2400 |
| MQ030106 | h | Grúa automóvil de 5-6 Tn. | 0.9979 | 21.8926 | 21.8466 |
|  |  | Total |  |  | 3124.82 |

Relación comercial: 000, 0, 001, 002

| Medición | Uds. | Parcial |
|---|---|---|
| Cuarto soplantes | 1 | 1.000 |
| Total |  | 1 |

**2180304** ml Carril de rodadura
14 ml × 25.11 (26.62 con costes indirectos) = 372.68

**2180320** ml Toma de corriente por manguera plana.
14 ml × 29.61 (31.39 con costes indirectos) = 439.46

#### 2.2.2 TRATAMIENTO BIOLÓGICO (15/10/2003)
Importe: 245915.27

##### 2.2.2.1 MEDIDA Y REGULACIÓN DE CAUDAL A TRATAMIENTO BIOLÓGICO (04/07/2019)
Importe: 11437.33

**2017445** Ud Colector de alojamiento caudalímetro (04/07/2019)
1 Ud × 1460.62 (1548.26 con costes indirectos) = 1548.26
Colector para alojamiento del medidor de caudal de agua pretratada, construido mediante tubería de polietileno de alta densidad, PN: 6; de diámetro nominal 355/260 mm; compuesto por:
2 Bridas planas para tubería DN 260;
2 Reducciones DN 355/ DN 260;
2 ml tubería DN 260
2 ml tubería DN 355;
Calidad: semi-rígida alta densidad (0,955)
Métodos de ensayo: según UNE 53.133.
Según ETG-09.

| Código | Ud | Descripción | Rendimiento | Precio | Importe |
|---|---|---|---|---|---|
| 20174452N | Ud | Colector de alojamiento caudalímetro PEAD PN6 (material) | 1 | 1445.9913 | 1445.9913 |
| MO0100320 | h | Oficial de 1ª Montador | 0.5089 | 18.05 | 9.1856 |
| MO0100505 | h | Ayudante Montador | 0.3816 | 14.27 | 5.4454 |
|  |  | Total |  |  | 1460.62 |

**2020721** Ud Carrete pasamuros DN:355 PEAD (04/07/2019)
1 Ud × 527.8 (559.47 con costes indirectos) = 559.47
Carrete pasamuros con placa de estanqueidad. Extremos lisos; DN: 355; Material: polietileno de alta densidad (PEAD) ; PN: 6; Longitud aproximada: 400 mm; Calidad de la tubería: semirrígida alta densidad (0,955);
Métodos de ensayo: según UNE 53.133. Según ETG. 56.

| Código | Ud | Descripción | Rendimiento | Precio | Importe |
|---|---|---|---|---|---|
| 20207212 | Ud | Pasamuros PEAD DN 355 liso-liso (material) | 1 | 502.6157 | 502.6157 |
| MO0100320 | h | Oficial de 1ª Montador | 0.7791 | 18.05 | 14.0628 |
| MO0100505 | h | Ayudante Montador | 0.7791 | 14.27 | 11.1178 |
|  |  | Total |  |  | 527.8 |

**2100201** Ud Compuerta mural automática by-pass trat. biológico (04/07/2019)
1 Ud × 3473.52 (3681.93 con costes indirectos) = 3681.93
Compuerta mural de las siguientes características: Marca: PRAMAR o similar; Ancho de hueco: 0,50 m; Altura del hueco: 0,50 m; Altura de banqueta: 4,82 m; Carga de agua: 4,03 m; Espesor del tablero: 6 mm; Diámetro de husillos: 40 mm; Número de husillos: 1 ud; Estanqueidad: A cuatro (4) lados; Accionamiento: Eléctrico por servomotor; Servicio: By-pass general agua pretratada; Materiales: Marco: acero inoxidable AISI-316 L; Tablero: acero inoxidable AISI-316 L; Cierres laterales: inoxidable-inoxidable. Según ET. 2100201

| Código | Ud | Descripción | Rendimiento | Precio | Importe |
|---|---|---|---|---|---|
| 21002012 | Ud | Compuer.mural manual 0,50 x 0,50 m2 (material) | 1 | 3092.1384 | 3092.1384 |
| MO0100320 | h | Oficial de 1ª Montador | 9.6265 | 18.05 | 173.7583 |
| MO0100505 | h | Ayudante Montador | 9.6265 | 14.27 | 137.3702 |
| MQ030106 | h | Grúa automóvil de 5-6 Tn. | 3.2089 | 21.8926 | 70.2512 |
|  |  | Total |  |  | 3473.52 |

**2100701** Ud Compuerta mural de regulación caudal a trat. biológico (04/07/2019)
1 Ud × 4858.49 (5150 con costes indirectos) = 5150.00
Compuerta mural de las siguientes características: Marca: PRAMAR o similar; Ancho del hueco: 0,35 m; Altura del hueco: 0,35 m; Altura de banqueta: 4,82 m; Carga de agua: 4,03 m; Espesor del tablero: 6 mm; Diámetro de husillo: 40 mm; Nº de husillos: 1 Ud; estanqueidad: A cuatro (4) lados; Potencia motor: 0,75 KW; Protección: IP 55; Accionamiento: Eléctrico con servomotor de regulación con posicionador y manual de emergencia con desmultiplicador; Servicio: Regulación del caudal de entrada al tratamiento biológico; Materiales: Marco: acero inoxidable AISI-316 L; Tablero: acero inoxidable AISI-316 L; Cierres laterales: inoxidable-inoxidable. Husillo y protector: acero inoxidable AISI-316. Según ET. 2100701

| Código | Ud | Descripción | Rendimiento | Precio | Importe |
|---|---|---|---|---|---|
| 21007012 | Ud | Compuerta mural de regulación 0,35 x 0,35 m2 (material; 15/09/2020) | 1 | 4676.9958 | 4676.9958 |
| MO0100320 | h | Oficial de 1ª Montador | 4.5812 | 18.05 | 82.6907 |
| MO0100505 | h | Ayudante Montador | 4.5812 | 14.27 | 65.3737 |
| MQ030106 | h | Grúa automóvil de 5-6 Tn. | 1.5271 | 21.8926 | 33.4322 |
|  |  | Total |  |  | 4858.49 |

**2180411** ml Vertedero construido en AISI 316,
3 ml × 59.07 (62.61 con costes indirectos) = 187.83

**2150504** kg Acero en soportes AISI-316
24 kg × 12.18 (12.91 con costes indirectos) = 309.84

| Medición | Uds. | Parcial |
|---|---|---|
| Conducción | 24 | 24.000 |
| Total |  | 24 |

##### 2.2.2.2 REPARTO A REACTORES BIOLÓGICOS (04/07/2019)
Importe: 5013.88

**2020721** Ud Carrete pasamuros DN:355 PEAD
1 Ud × 527.8 (559.47 con costes indirectos) = 559.47

**2100205** Ud Compuer.mural manual aislamiento reac. biológicos (04/07/2019)
2 Ud × 1491.34 (1580.82 con costes indirectos) = 3161.64
Compuerta mural de las siguientes características: Marca: PRAMAR o similar; Ancho de hueco: 0,25 m; Altura del hueco: 0,25 m; Altura de banqueta: 3,15 m; Carga de agua: 2,83 m; Espesor del tablero: 6 mm; Diámetro de husillos: 40 mm; Número de husillos: 1 ud; Estanqueidad: A cuatro (4) lados; Accionamiento: Manual; Servicio: Aislamiento reactores biológicos; Materiales: Marco: acero inoxidable AISI-316 L; Tablero: acero inoxidable AISI-316 L; Cierres laterales: inoxidable-inoxidable. Según ET. 2100205

| Código | Ud | Descripción | Rendimiento | Precio | Importe |
|---|---|---|---|---|---|
| 21002052 | Ud | Compuer.mural manual 0,25 x 0,25 m2 (material) | 1 | 1331.7413 | 1331.7413 |
| MO0100320 | h | Oficial de 1ª Montador | 4.0285 | 18.05 | 72.7144 |
| MO0100505 | h | Ayudante Montador | 4.0285 | 14.27 | 57.4867 |
| MQ030106 | h | Grúa automóvil de 5-6 Tn. | 1.3428 | 21.8926 | 29.3974 |
|  |  | Total |  |  | 1491.34 |

**2180411** ml Vertedero construido en AISI 316,
4 ml × 59.07 (62.61 con costes indirectos) = 250.44

| Medición | Uds. | Largo | Parcial |
|---|---|---|---|
|  | 2 | 2 | 4.000 |
| Total |  |  | 4 |

**2020717** Ud Carrete pasamuros DN:250 PEAD (04/07/2019)
2 Ud × 401.54 (425.63 con costes indirectos) = 851.26
Carrete pasamuros con placa de estanqueidad. Extremos lisos; DN: 250; Material: polietileno de alta densidad (PEAD) ; PN: 6; Longitud aproximada: 400 mm; Calidad de la tubería: semirrígida alta densidad (0,955);
Métodos de ensayo: según UNE 53.133. Según ETG. 56.

| Código | Ud | Descripción | Rendimiento | Precio | Importe |
|---|---|---|---|---|---|
| 20207172 | Ud | Pasamuros PEAD liso-liso DN 250 (material) | 1 | 390.3203 | 390.3203 |
| MO0100320 | h | Oficial de 1ª Montador | 0.347 | 18.05 | 6.2634 |
| MO0100505 | h | Ayudante Montador | 0.347 | 14.27 | 4.9517 |
|  |  | Total |  |  | 401.54 |

**2150504** kg Acero en soportes AISI-316
14.8 kg × 12.18 (12.91 con costes indirectos) = 191.07

| Medición | Uds. | Parcial |
|---|---|---|
| Compuertas | 4.8 | 4.800 |
| vertederos | 10 | 10.000 |
| Subtotal |  | 14.800 |
| Total |  | 14.8 |

##### 2.2.2.3 VACIADO DEL NUEVO REACTOR (15/10/2003)
Importe: 1748.17

**2017343** Ud Colector de vaciado DN 200 (04/07/2019)
1 Ud × 696.62 (738.42 con costes indirectos) = 738.42
Colector de vaciado construido en tubería de acero inoxidable AISI-316 L, compuesto por:
2 Carretes embridados DN 200 de longitud aproximada 500 mm.
Fabricación: con soldadura longitudinal según DIN 2463;
Espesor mínimo de pared: 3 mm.
Según ETG-45.

| Código | Ud | Descripción | Rendimiento | Precio | Importe |
|---|---|---|---|---|---|
| 20173432 | Ud | Colector de vaciado DN 200 (material) | 1 | 694.1284 | 694.1284 |
| MO0100320 | h | Oficial de 1ª Montador | 0.0954 | 18.05 | 1.7220 |
| MO0100505 | h | Ayudante Montador | 0.0538 | 14.27 | 0.7677 |
|  |  | Total |  |  | 696.62 |

**2021547** Ud Junta desmonta DN 200
1 Ud × 345.26 (365.98 con costes indirectos) = 365.98

**2030108** Ud Válv.compuerta DN: 200 (04/07/2019)
1 Ud × 257.91 (273.38 con costes indirectos) = 273.38
Válvula de compuerta de las siguientes características: Marca: PROINVAL o similar; Tipo: husillo no ascendente; DN: 200; PN: 10; Conexiones: embridadas; Accionamiento: manual por volante;
Materiales:
- Cuerpo: Fundición dúctil GGG-50;
- Tapa: Fundición dúctil GGG-50;
- Cierre: Fundición dúctil GGG-50;
- Revestimiento cierre: NBR/EPDM;
- Eje: Acero inoxidable (13% cromo);
- Volante: Fundición dúctil GGG-50;
Prueba del 10% de las unidades y certificados de material.
Según ETG. 12.

| Código | Ud | Descripción | Rendimiento | Precio | Importe |
|---|---|---|---|---|---|
| 20301082 | Ud | Válv.compuerta DN: 200 (material) | 1 | 246.6471 | 246.6471 |
| MO0100320 | h | Oficial de 1ª Montador | 0.3486 | 18.05 | 6.2922 |
| MO0100505 | h | Ayudante Montador | 0.3486 | 14.27 | 4.9745 |
|  |  | Total |  |  | 257.91 |

**2020509** Ud Carrete pasamuros DN:200 (15/10/2003)
1 Ud × 277.57 (294.22 con costes indirectos) = 294.22
Carrete pasamuros con placa de estanqueidad. Extremo liso-brida; DN: 200; Material: acero inoxidable AISI 316; PN: 10; Longitud aproximada: 500 mm; Bridas: Según DIN 2502; Fabricación: Con soldadura longitudinal según norma DIN 2463; Espesor mínimo: 2 mm. Según ETG. 29.

| Código | Ud | Descripción | Rendimiento | Precio | Importe |
|---|---|---|---|---|---|
| 20205092 | Ud | Carrete pasamuros DN:200 (material; 15/10/2003) | 1 | 267.55 | 267.5500 |
| MO0100320 | h | Oficial de 1ª Montador | 0.31 | 18.05 | 5.5955 |
| MO0100505 | h | Ayudante Montador | 0.31 | 14.27 | 4.4237 |
|  |  | Total |  |  | 277.57 |

Relación comercial: 000, 0, 001, 002

**2150504** kg Acero en soportes AISI-316
5.9 kg × 12.18 (12.91 con costes indirectos) = 76.17

| Medición | Uds. | Parcial |
|---|---|---|
| Colector | 3.5 | 3.500 |
| Valvulería | 2.4 | 2.400 |
| Subtotal |  | 5.900 |
| Total |  | 5.9 |

##### 2.2.2.4 ELEMENTOS PROPIOS DE LOS REACTORES (04/07/2019)
Importe: 49021.57

**2160411** Ud Agitador sumergible zona anaerobia (04/07/2019)
2 Ud × 4098.11 (4344 con costes indirectos) = 8688.00
Agitador sumergible, de las siguientes características:
- Marca: SULZER o similar;
- Servicio: Zona anaerobia de los reactores biológicos;
- Modelo: XRW3023-PA15/6 o equivalente;
- Tipo: Sumergible;
- Potencia: 1,50 KW;
- Tensión: 400 V;
- Nº de álabes: 2;
- Velocidad de la hélice: 977 r.p.m.;
- Diámetro de la hélice: 300 mm;
Materiales:
- Hélice: 1,4460 (AISI-420);
- Carcasa motor: EN-GJL-250 pintado;
- Junta mecánica: Carburo silicio
- Soporte: EN-GJL-250 pintado;
- Protección motor: IP 68;
- Aislamiento: Clase F;
- Arranque: Directo;
- Tensión: 400 V;
Incluye 10 ml de cable especial, sistema de elevación y giro de altura 6,00 m con tubo cuadrado galvanizado 60 x 60 x 4 mm.
Según ET. 2160411

| Código | Ud | Descripción | Rendimiento | Precio | Importe |
|---|---|---|---|---|---|
| 21604112 | Ud | Agitador sumergible 1,50 KW zona anaerobia (material; 15/09/2020) | 1 | 4037.6416 | 4037.6416 |
| MO0100320 | h | Oficial de 1ª Montador | 1.3096 | 18.05 | 23.6383 |
| MO0100505 | h | Ayudante Montador | 1.3096 | 14.27 | 18.6880 |
| MQ030106 | h | Grúa automóvil de 5-6 Tn. | 0.8287 | 21.8926 | 18.1424 |
|  |  | Total |  |  | 4098.11 |

| Medición | Uds. | Parcial |
|---|---|---|
| Reactor existente | 1 | 1.000 |
| Reactor nuevo | 1 | 1.000 |
| Subtotal |  | 2.000 |
| Total |  | 2 |

**2180401** Ud Deflector de entrada (04/07/2019)
2 Ud × 167.76 (177.83 con costes indirectos) = 355.66
Deflector de entrada de las siguientes características: Altura: 1,50 m; Ancho: 0,50 m; Espesor: 4,0 mm; Material: Acero inoxidable AISI-316.

| Código | Ud | Descripción | Rendimiento | Precio | Importe |
|---|---|---|---|---|---|
| 21804012 | Ud | Deflector de entrada (material) | 1 | 122.4159 | 122.4159 |
| MO0100320 | h | Oficial de 1ª Montador | 1.4029 | 18.05 | 25.3223 |
| MO0100505 | h | Ayudante Montador | 1.4029 | 14.27 | 20.0194 |
|  |  | Total |  |  | 167.76 |

**2180402** ml Deflector salida reactores (04/07/2019)
39.5 ml × 104.34 (110.6 con costes indirectos) = 4368.70
Deflector salida reactores de las siguientes características: Dimensiones: Altura: 700 mm; Espesor: 4 mm;
- Forma: Rectangular plegado.
- Nº de anclajes por ml: 2.
- Tipo de anclajes: Tacos de acero.
- Nº de soportes por ml: 2.
- Vertedero y deflector: acero inoxidable AISI-316;
- Anclajes y soportes: acero inoxidable AISI-316.

| Código | Ud | Descripción | Rendimiento | Precio | Importe |
|---|---|---|---|---|---|
| 21804022 | ml | Deflector salida reactores (material) | 1 | 67.7201 | 67.7201 |
| MO0100320 | h | Oficial de 1ª Montador | 1.1331 | 18.05 | 20.4525 |
| MO0100505 | h | Ayudante Montador | 1.1331 | 14.27 | 16.1693 |
|  |  | Total |  |  | 104.34 |

| Medición | Uds. | Largo | Parcial |
|---|---|---|---|
|  | 2 | 19.75 | 39.500 |
| Total |  |  | 39.5 |

**2180411** ml Vertedero construido en AISI 316,
39.5 ml × 59.07 (62.61 con costes indirectos) = 2473.10

| Medición | Uds. | Largo | Parcial |
|---|---|---|---|
|  | 2 | 19.75 | 39.500 |
| Total |  |  | 39.5 |

**2160414** Ud Traslado del agitador existente en zona anóxica (04/07/2019)
1 Ud × 900.12 (954.13 con costes indirectos) = 954.13
Traslado del agitador existente instalado en la zona anóxica a su nueva ubicación, incluyendo el traslado de su soporte y del sistema de elevación y la modificación de su acometida eléctrica (cableado y botonera).

| Código | Ud | Descripción | Rendimiento | Precio | Importe |
|---|---|---|---|---|---|
| 21604142 | Ud | Agitador existente en zona anoxica (material) | 1 | 888.642 | 888.6420 |
| MO0100320 | h | Oficial de 1ª Montador | 0.3551 | 18.05 | 6.4096 |
| MO0100505 | h | Ayudante Montador | 0.3551 | 14.27 | 5.0673 |
|  |  | Total |  |  | 900.12 |

Relación comercial: 000, 0, 001, 002

**2160410** Ud Agitador sumergido zona anóxica (04/07/2019)
3 Ud × 4112.83 (4359.6 con costes indirectos) = 13078.80
Agitador sumergido, de las siguientes características:
- Marca: SULZER o similar;
- Servicio: zona anóxica del reactor biológico nuevo y del existente;
- Modelo: XRW3023-PA15/6 o equivalente;
- Tipo: Sumergible;
- Potencia: 1,50 KW;
- Tensión: 400 V;
- Nº de álabes: 2;
- Velocidad de la hélice: 977 r.p.m.;
- Diámetro de la hélice: 300 mm;
Materiales:
- Hélice: AISI-329 L;
- Carcasa motor: EN-GJL-250 pintado;
- Soporte: EN-GJL-250 pintado;
- Protección motor: IP 68;
- Aislamiento: Clase F;
- Arranque: Directo;
- Tensión: 400 V;
Incluye 10 ml de cable especial y sistema de elevación de giro de altura 6,00 m con tubo cuadrado galvanizado de 60 x 60 x 4 mm.
Según ET. 2160410.

| Código | Ud | Descripción | Rendimiento | Precio | Importe |
|---|---|---|---|---|---|
| 21604102 | Ud | Agitador sumergido zona anoxica (material; 13/01/2020) | 1 | 4025 | 4025.0000 |
| MO0100320 | h | Oficial de 1ª Montador | 1.6201 | 18.05 | 29.2428 |
| MO0100505 | h | Ayudante Montador | 1.6201 | 14.27 | 23.1188 |
| MQ030106 | h | Grúa automóvil de 5-6 Tn. | 1.6201 | 21.8926 | 35.4682 |
|  |  | Total |  |  | 4112.83 |

Relación comercial: 000, 0, 001, 002

| Medición | Uds. | Parcial |
|---|---|---|
| Nuevo reactor | 2 | 2.000 |
| Subtotal |  | 2.000 |
| Reactor existente | 1 | 1.000 |
| Subtotal |  | 1.000 |
| Total |  | 3 |

**2160409** Ud Agitador sumergido zona óxica (04/07/2019)
2 Ud × 6300.66 (6678.7 con costes indirectos) = 13357.40
Agitador sumergido, de las siguientes características:
- Marca: SULZER o similar;
- Servicio: zona óxica del reactor nuevo;
- Modelo: RW4032-A40/8-EC o equivalente;
- Tipo: Sumergible;
- Potencia: 4,00 KW;
- Tensión: 400 V;
- Nº de álabes: 3;
- Velocidad de la hélice: 680 r.p.m.;
- Angulo de la hélice: 18°;
- Diámetro de la hélice: 400 mm;
Materiales:
- Hélice: AISI-316 L;
- Carcasa motor: EN-GJL-250 pintado;
- Soporte: EN-GJL-250 pintado;
- Protección motor: IP 68;
- Aislamiento: Clase F;
- Arranque: Directo;
- Tensión: 400 V;
Incluye 10 ml de cable especial y sistema de elevación de giro de altura 6,00 m con tubo cuadrado galvanizado de 60 x 60 x 4 mm.
Según ET. 2160409

| Código | Ud | Descripción | Rendimiento | Precio | Importe |
|---|---|---|---|---|---|
| 21604092 | Ud | Agitador sumergido zona oxica (material; 13/01/2020) | 1 | 6235 | 6235.0000 |
| MO0100320 | h | Oficial de 1ª Montador | 1.3541 | 18.05 | 24.4415 |
| MO0100505 | h | Ayudante Montador | 1.3541 | 14.27 | 19.3230 |
| MQ030106 | h | Grúa automóvil de 5-6 Tn. | 1 | 21.8926 | 21.8926 |
|  |  | Total |  |  | 6300.66 |

Relación comercial: 000, 0, 001, 002

| Medición | Uds. | Parcial |
|---|---|---|
| Nuevo reactor | 2 | 2.000 |
| Total |  | 2 |

**2160415** Ud Traslado del agitador existente en zona óxica (04/07/2019)
2 Ud × 900.13 (954.14 con costes indirectos) = 1908.28
Traslado del agitador existente instalado en la zona óxica a su nueva ubicación, incluyendo el traslado de su soporte y del sistema de elevación y la modificación de su acometida eléctrica (cableado y botonera).

| Código | Ud | Descripción | Rendimiento | Precio | Importe |
|---|---|---|---|---|---|
| 21604152 | Ud | Agitador existente en zona oxica (material) | 1 | 892.408 | 892.4080 |
| MO0100320 | h | Oficial de 1ª Montador | 0.2388 | 18.05 | 4.3103 |
| MO0100505 | h | Ayudante Montador | 0.2388 | 14.27 | 3.4077 |
|  |  | Total |  |  | 900.13 |

Relación comercial: 000, 0, 001, 002

**2150504** kg Acero en soportes AISI-316
297.25 kg × 12.18 (12.91 con costes indirectos) = 3837.50

| Medición | Uds. | Parcial |
|---|---|---|
| Agitadores | 160 | 160.000 |
| Vertederos | 15 | 15.000 |
|  | 81.5 | 81.500 |
| Deflector | 40.75 | 40.750 |
| Subtotal |  | 297.250 |
| Total |  | 297.25 |

##### 2.2.2.5 AERACIÓN REACTORES BIOLÓGICOS (21/06/2004)
Importe: 135826.02

**2015111** ml Tubería acero DN 150
18 ml × 67.2 (71.23 con costes indirectos) = 1282.14

| Medición | Uds. | Largo | Parcial |
|---|---|---|---|
| Alimentación parrilla | 2 | 4 | 8.000 |
| Válvula diafragma | 2 | 5 | 10.000 |
| Subtotal |  |  | 18.000 |
| Total |  |  | 18 |

**2015110** ml Tubería acero inox. DN 125 (04/07/2019)
40 ml × 74.45 (78.92 con costes indirectos) = 3156.80
Tubería acero inoxidable AISI-316 L, incluso parte proporcional de uniones y accesorios. DN 125.
- Fabricación: Con soldadura longitudinal según norma DIN 2463;
- Espesor mínimo: 2 mm.
Según ETG-45.

| Código | Ud | Descripción | Rendimiento | Precio | Importe |
|---|---|---|---|---|---|
| 20151102 | ml | Tubería acero inox. DN 125 (material) | 1 | 72.2306 | 72.2306 |
| MO0100320 | h | Oficial de 1ª Montador | 0.0885 | 18.05 | 1.5974 |
| MO0100505 | h | Ayudante Montador | 0.0435 | 14.27 | 0.6207 |
|  |  | Total |  |  | 74.45 |

| Medición | Uds. | Largo | Parcial |
|---|---|---|---|
|  | 2 | 16 | 32.000 |
| alimentación parrilla | 2 | 4 | 8.000 |
| Subtotal |  |  | 40.000 |
| Total |  |  | 40 |

**2015112** ml Tubería acero inox. DN 200 (04/07/2019)
33 ml × 132.56 (140.51 con costes indirectos) = 4636.83
Tubería acero inoxidable AISI-316 L, incluso parte proporcional de uniones y accesorios. DN 200.
- Fabricación: Con soldadura longitudinal según norma DIN 2463;
- Espesor mínimo: 3 mm.
Según ETG-45.

| Código | Ud | Descripción | Rendimiento | Precio | Importe |
|---|---|---|---|---|---|
| 20151122 | ml | Tubería acero inox. DN 200 (material) | 1 | 130.0606 | 130.0606 |
| MO0100320 | h | Oficial de 1ª Montador | 0.0893 | 18.05 | 1.6119 |
| MO0100505 | h | Ayudante Montador | 0.062 | 14.27 | 0.8847 |
|  |  | Total |  |  | 132.56 |

| Medición | Uds. | Largo | Parcial |
|---|---|---|---|
|  | 2 | 9 | 18.000 |
| Subtotal |  |  | 18.000 |
|  | 1 | 15 | 15.000 |
| Subtotal |  |  | 15.000 |
| Total |  |  | 33 |

**2017330** Ud Colector de impulsión general 3 soplantes tratamiento biológico (04/07/2019)
1 Ud × 4310.71 (4569.35 con costes indirectos) = 4569.35
Colector de impulsión general de las tres soplantes de aereación del reactor biológico, construido en tubería de acero inoxidable AISI-316 L, DIN 2463, compuesto por:
6 bridas planas DN 200;
1 Codo 90° DN 200;
1 Reducción DN 250/DN 200;
2 Tes 90° DN 250/200;
8 ml de tubería DN 250;
5 ml de tubería DN 200;
Fabricación: Según DIN 2463;
Espesor mínimo de pared: 3 mm.
Según ETG-45.

| Código | Ud | Descripción | Rendimiento | Precio | Importe |
|---|---|---|---|---|---|
| 2017330N2 | Ud | Colector de impulsión general 3 soplantes (material) | 1 | 4304.1616 | 4304.1616 |
| MO0100320 | h | Oficial de 1ª Montador | 0.26 | 18.05 | 4.6930 |
| MO0100505 | h | Ayudante Montador | 0.13 | 14.27 | 1.8551 |
|  |  | Total |  |  | 4310.71 |

**2015113** ml Tubería acero inox. DN 250 (04/07/2019)
25 ml × 182.8 (193.77 con costes indirectos) = 4844.25
Tubería acero inoxidable AISI-316 L, DIN 2463, incluso parte proporcional de uniones y accesorios. DN 250.
- Fabricación: Con soldadura longitudinal según norma DIN 2463;
- Espesor mínimo: 3 mm.

| Código | Ud | Descripción | Rendimiento | Precio | Importe |
|---|---|---|---|---|---|
| 20151132 | Ud | Tubería acero inox. DN 250 (material; 13/01/2020) | 1 | 180.5 | 180.5000 |
| MO0100320 | h | Oficial de 1ª Montador | 0.08 | 18.05 | 1.4440 |
| MO0100505 | h | Ayudante Montador | 0.06 | 14.27 | 0.8562 |
|  |  | Total |  |  | 182.8 |

Relación comercial: 000, 0, 001, 002

| Medición | Uds. | Largo | Parcial |
|---|---|---|---|
| Edificio a final zona anóxia del reactor | 1 | 25 | 25.000 |
| Total |  |  | 25 |

**2021603** Ud Junta dilatac. DN:125 (04/07/2019)
2 Ud × 309.47 (328.04 con costes indirectos) = 656.08
Junta de dilatación de las siguientes características: Marca: BOA o similar; DN: 125;
- Tipo: Compensadora de dilatación y absorbedora de ruido y vibraciones.
- Presión nominal: PN 10, PN 16 Kg/cm2.
- Conexiones: Brida-brida.
- Normas conexión: DIN 2502.
- Montaje: Horizontal o vertical
- Estanqueidad: Juntas de goma.
Materiales
- Anillos: nitrilo grado T
- Cuerpo: Acero al carbono ST-33.
- Juntas de estanqueidad: Nitrilo grado T.
- Bridas: Acero al carbono S/DIN 2576.
- Pernos de unión: Acero inoxidable.
Según ETG. 28-1.

| Código | Ud | Descripción | Rendimiento | Precio | Importe |
|---|---|---|---|---|---|
| 20216032 | Ud | Junta dilatac. DN:125 (material) | 1 | 299.9369 | 299.9369 |
| MO0100320 | h | Oficial de 1ª Montador | 0.295 | 18.05 | 5.3248 |
| MO0100505 | h | Ayudante Montador | 0.295 | 14.27 | 4.2097 |
|  |  | Total |  |  | 309.47 |

| Medición | Uds. | Parcial |
|---|---|---|
| Aislamiento parrilla nº2 | 2 | 2.000 |
| Total |  | 2 |

**2021606** Ud Junta dilatac. DN:250 (21/06/2004)
2 Ud × 563.01 (596.79 con costes indirectos) = 1193.58
Junta de dilatación de las siguientes características: Marca: BOA o similar; DN: 250;
- Tipo: Compensadora de dilatación y absorbedora de ruido y vibraciones.
- Presión nominal: PN 10, PN 16 Kg/cm2.
- Conexiones: Brida-brida.
- Normas conexión: DIN 2502.
- Montaje: Horizontal o vertical
- Estanqueidad: Juntas de goma.
Materiales
- Anillos: nitrilo grado T
- Cuerpo: Acero al carbono ST-33.
- Juntas de estanqueidad: Nitrilo grado T.
- Bridas: Acero al carbono S/DIN 2576.
- Pernos de unión: Acero inoxidable.

| Código | Ud | Descripción | Rendimiento | Precio | Importe |
|---|---|---|---|---|---|
| 20216062 | Ud | Junta dilatac. DN:250 (material; 21/06/2004) | 1 | 549.33 | 549.3300 |
| MO0100320 | h | Oficial de 1ª Montador | 0.4233 | 18.05 | 7.6406 |
| MO0100505 | h | Ayudante Montador | 0.4233 | 14.27 | 6.0405 |
|  |  | Total |  |  | 563.01 |

Relación comercial: 000, 0, 001, 002

| Medición | Uds. | Parcial |
|---|---|---|
| Conducción principal | 2 | 2.000 |
| Total |  | 2 |

**2021604** Ud Junta dilatac. DN:150 (04/07/2019)
2 Ud × 394.58 (418.25 con costes indirectos) = 836.50
Junta de dilatación de las siguientes características: Marca: BOA o similar; DN: 150;
- Tipo: Compensadora de dilatación y absorbedora de ruido y vibraciones.
- Presión nominal: PN 10, PN 16 Kg/cm2.
- Conexiones: Brida-brida.
- Normas conexión: DIN 2502.
- Montaje: Horizontal o vertical
- Estanqueidad: Juntas de goma.
Materiales
- Anillos: nitrilo grado T
- Cuerpo: Acero al carbono ST-33.
- Juntas de estanqueidad: Nitrilo grado T.
- Bridas: Acero al carbono S/DIN 2576.
- Pernos de unión: Acero inoxidable.
Según ETG. 28-1.

| Código | Ud | Descripción | Rendimiento | Precio | Importe |
|---|---|---|---|---|---|
| 20216042 | Ud | Junta dilatac. DN:150 (material) | 1 | 380.897 | 380.8970 |
| MO0100320 | h | Oficial de 1ª Montador | 0.4233 | 18.05 | 7.6406 |
| MO0100505 | h | Ayudante Montador | 0.4233 | 14.27 | 6.0405 |
|  |  | Total |  |  | 394.58 |

| Medición | Uds. | Parcial |
|---|---|---|
| Aislamiento parrilla nº1 | 2 | 2.000 |
| Total |  | 2 |

**2021605** Ud Junta dilatac. DN:200 (04/07/2019)
2 Ud × 426.1 (451.67 con costes indirectos) = 903.34
Junta de dilatación de las siguientes características: Marca: BOA o similar; DN: 200;
- Tipo: Compensadora de dilatación y absorbedora de ruido y vibraciones.
- Presión nominal: PN 10, PN 16 Kg/cm2.
- Conexiones: Brida-brida.
- Normas conexión: DIN 2502.
- Montaje: Horizontal o vertical
- Estanqueidad: Juntas de goma.
Materiales
- Anillos: nitrilo grado T
- Cuerpo: Acero al carbono ST-33.
- Juntas de estanqueidad: Nitrilo grado T.
- Bridas: Acero al carbono S/DIN 2576.
- Pernos de unión: Acero inoxidable.
Según ETG. 28-1.

| Código | Ud | Descripción | Rendimiento | Precio | Importe |
|---|---|---|---|---|---|
| 20216052 | Ud | Junta dilatac. DN:200 (material) | 1 | 398.066 | 398.0660 |
| MO0100320 | h | Oficial de 1ª Montador | 0.8674 | 18.05 | 15.6566 |
| MO0100505 | h | Ayudante Montador | 0.8674 | 14.27 | 12.3778 |
|  |  | Total |  |  | 426.1 |

Relación comercial: 000, 0, 001, 002

**2031107** Ud Válvula mariposa DN: 150; PN: 10 (04/07/2019)
2 Ud × 213.72 (226.54 con costes indirectos) = 453.08
Válvula de mariposa de las siguientes características:
- Marca: AMVI o similar;
- Modelo: Wafer o equivalente;
- DN 150; PN: 10
- Montaje: Entre bridas
- Accionamiento: Manual
Materiales:
- Cuerpo: Fundición gris GG-25;
- Eje: Acero inoxidable al 13% de cromo;
- Mariposa: Acero Inoxidable tipo 18-12;
- Anillo: EPDM;
Prueba del 10% de las unidades y certificados de material.
Según ETG. 10.

| Código | Ud | Descripción | Rendimiento | Precio | Importe |
|---|---|---|---|---|---|
| 20311072 | Ud | Válvula mariposa DN: 150; PN: 10 (material) | 1 | 201.9065 | 201.9065 |
| MO0100320 | h | Oficial de 1ª Montador | 0.3656 | 18.05 | 6.5991 |
| MO0100505 | h | Ayudante Montador | 0.3656 | 14.27 | 5.2171 |
|  |  | Total |  |  | 213.72 |

| Medición | Uds. | Parcial |
|---|---|---|
| Aislamiento parrilla nº1 | 2 | 2.000 |
| Total |  | 2 |

**2031108** Ud Válvula mariposa DN: 200; PN: 10 (04/07/2019)
3 Ud × 350.36 (371.38 con costes indirectos) = 1114.14
Válvula de mariposa de las siguientes características:
- Marca: AMVI o similar;
- Modelo: Wafer o equivalente;
- DN 200; PN: 10
- Montaje: Entre bridas
- Accionamiento: Manual
Materiales:
- Cuerpo: Fundición gris GG-25;
- Eje: Acero inoxidable al 13% de cromo;
- Mariposa: Acero Inoxidable tipo 18-12;
- Anillo: EPDM;
Prueba del 10% de las unidades y certificados de material.
Según ETG. 10.

| Código | Ud | Descripción | Rendimiento | Precio | Importe |
|---|---|---|---|---|---|
| 20311082 | Ud | Válvula mariposa DN: 200; PN: 10 (material) | 1 | 321.5903 | 321.5903 |
| MO0100320 | h | Oficial de 1ª Montador | 0.8903 | 18.05 | 16.0699 |
| MO0100505 | h | Ayudante Montador | 0.8903 | 14.27 | 12.7046 |
|  |  | Total |  |  | 350.36 |

Relación comercial: 000, 0, 001, 002

| Medición | Uds. | Parcial |
|---|---|---|
| Aislamiento soplantes | 3 | 3.000 |
| Total |  | 3 |

**2031106** Ud Válvula mariposa DN: 125; PN: 10 (04/07/2019)
2 Ud × 201.05 (213.11 con costes indirectos) = 426.22
Válvula de mariposa de las siguientes características:
- Marca: AMVI o similar;
- Modelo: Wafer o equivalente;
- DN: 125;
- PN: 10;
- Accionamiento: Manual;
Materiales:
- Cuerpo: Fundición gris GG-25;
- Eje: Acero inoxidable al 13% de cromo;
- Mariposa: Acero Inoxidable tipo 18-12;
- Anillo: EPDM;
Prueba del 10% de las unidades y certificados de material.
Según ETG. 10.

| Código | Ud | Descripción | Rendimiento | Precio | Importe |
|---|---|---|---|---|---|
| 20311062 | Ud | Válvula mariposa DN: 125; PN: 10 (material) | 1 | 188.878 | 188.8780 |
| MO0100320 | h | Oficial de 1ª Montador | 0.4415 | 18.05 | 7.9691 |
| MO0100505 | h | Ayudante Montador | 0.2943 | 14.27 | 4.1997 |
|  |  | Total |  |  | 201.05 |

| Medición | Uds. | Parcial |
|---|---|---|
| Aislamiento parrilla nº2 | 2 | 2.000 |
| Total |  | 2 |

**2036501** Ud Válvula de alivio de arranque (04/07/2019)
3 Ud × 585.08 (620.18 con costes indirectos) = 1860.54
Válvula de alivio de arranque, tipo AEROMAT o equivalente; Peso unitario: 3 kg.

| Código | Ud | Descripción | Rendimiento | Precio | Importe |
|---|---|---|---|---|---|
| 20365012 | Ud | Válvula de alivio de arranque (material) | 1 | 555.446 | 555.4460 |
| MO0100320 | h | Oficial de 1ª Montador | 1.0308 | 18.05 | 18.6059 |
| MO0100505 | h | Ayudante Montador | 0.7731 | 14.27 | 11.0321 |
|  |  | Total |  |  | 585.08 |

**2120102** Ud Soplante tratamiento biológico 1400 Sm3/h (04/07/2019)
3 Ud × 15207.55 (16120 con costes indirectos) = 48360.00
Grupo soplante de tipo tornillo, de las siguientes características:
- Servicio: aeración reactores biológicos.
- Marca: AERZEN o similar;
- Modelo: DELTA HYBRID D 36 o equivalente;
- Montaje: Horizontal sobre bancada;
- Caudal: 1.400 Sm3/h;
- Presión de impulsión: 5,00 m.c.a.;
- Potencia absorbida: 24,46 KW;
- Nivel de ruido con cabina: 79 Dcb;
- Refrigeración: Por aire;
- Motor:
. Tipo: jaula de ardilla;
. Potencia: 30,00 KW.
. Protección: IP 55; Clase H; 380 V; 50 Hz;
Con los siguientes accesorios:
- Silenciador en la aspiración.
- Silenciador en la impulsión.
- Válvula de retención.
- Válvula de seguridad.
- Filtro de aire en aspiración.
- Manguito antivibratorio en impulsión.
- Pies elásticos del grupo.
- Bancada común del grupo.
Según ET. 2120102

| Código | Ud | Descripción | Rendimiento | Precio | Importe |
|---|---|---|---|---|---|
| 21201022 | Ud | Motosoplante tratamiento biológico 1400 Sm3/h (material; 15/09/2020) | 1 | 15118.831 | 15118.8310 |
| MO0100320 | h | Oficial de 1ª Montador | 2.2393 | 18.05 | 40.4194 |
| MO0100505 | h | Ayudante Montador | 2.2393 | 14.27 | 31.9548 |
| MQ030106 | h | Grúa automóvil de 5-6 Tn. | 0.7464 | 21.8926 | 16.3406 |
|  |  | Total |  |  | 15207.55 |

**2032020** Ud Válvula de diafragma DN 150. (04/07/2019)
2 Ud × 6520.36 (6911.58 con costes indirectos) = 13823.16
Válvula de guillotina con diafragma pentagonal, de las siguientes características:
Marca: CMO o similar;
DN: 150
Modelo: A;
Accionamiento: motor de regulación AUMA;
Materiales: cuerpo: hierro fundido GG-20; Tajedera: AISI-316; Cierre: EPDM; Instalación: tipo con bridas PN 10.
Según ET. 2032020.

| Código | Ud | Descripción | Rendimiento | Precio | Importe |
|---|---|---|---|---|---|
| 20320202 | Ud | Válvula de diafragma DN 150. (material) | 1 | 6492.3287 | 6492.3287 |
| MO0100320 | h | Oficial de 1ª Montador | 0.8674 | 18.05 | 15.6566 |
| MO0100505 | h | Ayudante Montador | 0.8674 | 14.27 | 12.3778 |
|  |  | Total |  |  | 6520.36 |

Relación comercial: 000, 0, 001, 002

**2130210** Ud Parrilla de fijación, DN 150 (04/07/2019)
2 Ud × 5424.52 (5749.99 con costes indirectos) = 11499.98
Parrilla de fijación para suministro de aire a zona óxica nº 1 del reactor biológico de las siguientes características:
- Marca: SULZER o similar;
- Tipo: Membrana de burbuja fina;
- Dimensiones: 16,70 x 19,75 m;
- Difusores: 150 ud;
- Tipo difusor: PIK 300
- Qmáx/dif: 6,50 Sm3/h;
- Filas: 10 ud;
- Difusores por fila: 15 ud;
- Acometida: 1 DN 150;
- Purgas: 1 ud DN 25;
Materiales:
- Difusores fijos: EPDM;
- Base difusor: PVC especial D110;
- Sistema fijación difusor: Tornillo AISI 304;
- Tubería acometida: Acero inoxidable AISI-316;
- Soportes acometida: Acero galvanizado St 37.2;
- Tubería Parrilla: PVC especial, D110, PN 6;
- Uniones tubería parrilla: PVC especial, D110, PN 6;
- Juntas de unión: Neopreno especial;
- Soportes Parrilla: Acero inoxidable AISI 316;
- Purgas: PVC especial, D25, PN 10;
- Soportes purgas: Acero inoxidable AISI 304;
- Tacos fijación soportes: Acero inoxidable AISI 303;
- Tornillería: Acero inoxidable 304 (A2).
Según ET. 2130200

| Código | Ud | Descripción | Rendimiento | Precio | Importe |
|---|---|---|---|---|---|
| 21302102 | Ud | Parrilla de fijación, DN 150 (material; 15/09/2020) | 1 | 5285.5146 | 5285.5146 |
| MO0100320 | h | Oficial de 1ª Montador | 3.6781 | 18.05 | 66.3897 |
| MO0100505 | h | Ayudante Montador | 3.6781 | 14.27 | 52.4865 |
| MQ030106 | h | Grúa automóvil de 5-6 Tn. | 0.9195 | 21.8926 | 20.1302 |
|  |  | Total |  |  | 5424.52 |

**2130215** Ud Parrilla de fijación DN 125 (04/07/2019)
2 Ud × 3603.77 (3820 con costes indirectos) = 7640.00
Parrilla de fijación para suministro de aire a zona facultativa del reactor biológico de las siguientes características:
- Marca: SULZER o similar;
- Tipo: Membrana de burbuja fina;
- Dimensiones: 16,70 x 19,75 m;
- Difusores: 100 ud;
- Tipo difusor: PIK 300
- Qmáx/dif: 6,50 Sm3/h;
- Filas: 10 ud;
- Difusores por fila: 10 ud;
- Acometida: 1 DN 125;
- Purgas: 1 ud DN 25;
Materiales:
- Difusores fijos: EPDM;
- Base difusor: PVC especial D110;
- Sistema fijación difusor: Tornillo AISI 304;
- Tubería acometida: Acero inoxidable AISI-316;
- Soportes acometida: Acero inoxidable AISI 316;
- Tubería Parrilla: PVC especial, D110, PN 6;
- Uniones tubería parrilla: PVC especial, D110, PN 6;
- Juntas de unión: Neopreno especial;
- Soportes Parrilla: Acero inoxidable AISI 316;
- Purgas: PVC especial, D25, PN 10;
- Soportes purgas: Acero inoxidable AISI 304;
- Tacos fijación soportes: Acero inoxidable AISI 303;
- Tornillería: Acero inoxidable 304 (A2).
Según ET. 2130200

| Código | Ud | Descripción | Rendimiento | Precio | Importe |
|---|---|---|---|---|---|
| 21302152 | Ud | Parrilla de fijación DN 125 (material; 15/09/2020) | 1 | 3465.0115 | 3465.0115 |
| MO0100320 | h | Oficial de 1ª Montador | 3.6716 | 18.05 | 66.2724 |
| MO0100505 | h | Ayudante Montador | 3.6716 | 14.27 | 52.3937 |
| MQ030106 | h | Grúa automóvil de 5-6 Tn. | 0.9179 | 21.8926 | 20.0952 |
|  |  | Total |  |  | 3603.77 |

**2130504** Ud Cabina insonorización soplante 30 KW (04/07/2019)
3 Ud × 2367.54 (2509.59 con costes indirectos) = 7528.77
Cabina insonorización para montar sobre la soplante de 30 KW destinada a la impulsión de aire al reactor biológico; Presión sonora máxima con cabina: 79 dB(A). Incluye ventilador para ventilación forzada.

| Código | Ud | Descripción | Rendimiento | Precio | Importe |
|---|---|---|---|---|---|
| 21305042N | Ud | Cabina insonorización soplante 30 KW (material) | 1 | 2348.7745 | 2348.7745 |
| MO0100320 | h | Oficial de 1ª Montador | 0.4337 | 18.05 | 7.8283 |
| MO0100505 | h | Ayudante Montador | 0.4337 | 14.27 | 6.1889 |
| MQ030106 | h | Grúa automóvil de 5-6 Tn. | 0.2168 | 21.8926 | 4.7463 |
|  |  | Total |  |  | 2367.54 |

**2170106** Ud Manómetro de esfera
3 Ud × 135.01 (143.11 con costes indirectos) = 429.33

**4011608** Ud Variador de frecuencia 30 KW soplantes biológico (04/07/2019)
3 Ud × 3537.74 (3750 con costes indirectos) = 11250.00
Variador de frecuencia para motor de 30 KW;
- Marca: SCHNEIDER ELECTRIC o similar;
- Señal de entrada: 4-20 mA;
- Funcionamiento: dependiendo del oxigeno disuelto en los reactores biológicos;
- Alimentación: 380 V trifásica;
- Salida a motor: 380 V trifásica;
- Frecuencia de salida: 1-120 Hz;
- Rampa ajustable: 0,1 seg - 360 seg;
- Parada rápida: 1 seg (según la inercia).
Según ET. 4011610

| Código | Ud | Descripción | Rendimiento | Precio | Importe |
|---|---|---|---|---|---|
| 4011608N2 | Ud | Variador de frecuencia 30 KW (material; 15/09/2020) | 1 | 3516.7903 | 3516.7903 |
| MO0100325 | h | Oficial de 1ª Electricista | 1.1605 | 18.05 | 20.9470 |
|  |  | Total |  |  | 3537.74 |

**2150504** kg Acero en soportes AISI-316
323 kg × 12.18 (12.91 con costes indirectos) = 4169.93

| Medición | Uds. | Parcial |
|---|---|---|
| En colector soplantes | 248 | 248.000 |
| En línea principal de aire | 75 | 75.000 |
| Subtotal |  | 323.000 |
| Total |  | 323 |

**2150503** kg Acero en soportes Acero al carbono (04/07/2019)
800 kg × 6.12 (6.49 con costes indirectos) = 5192.00
Acero en soportes construidos a base de perfiles laminados y chapa de acero, con anclajes, abrazaderas, etc.; Material: Estructuras en acero inoxidable AISI-316; Abrazaderas: Acero inoxidable.

| Código | Ud | Descripción | Rendimiento | Precio | Importe |
|---|---|---|---|---|---|
| 21505032 | Kg | Acero en soportes acero al carbono (material) | 1 | 4.3369 | 4.3369 |
| MO0100320 | h | Oficial de 1ª Montador | 0.0434 | 18.05 | 0.7834 |
| MO0100505 | h | Ayudante Montador | 0.0434 | 14.27 | 0.6193 |
| MQ030106 | h | Grúa automóvil de 5-6 Tn. | 0.0173 | 21.8926 | 0.3787 |
|  |  | Total |  |  | 6.12 |

| Medición | Uds. | Parcial |
|---|---|---|
| En líneas secundarias | 620 | 620.000 |
| En línea principal | 180 | 180.000 |
| Subtotal |  | 800.000 |
| Total |  | 800 |

##### 2.2.2.6 EQUIPAMIENTO EDIFICIO DE SOPLANTES (04/07/2019)
Importe: 5538.1

**2120502** Ud Ventilador 5.000 Nm3/h
3 Ud × 203.76 (215.99 con costes indirectos) = 647.97

| Medición | Uds. | Parcial |
|---|---|---|
| Edificio soplantes | 3 | 3.000 |
| Total |  | 3 |

**2120504** Ud Ventilador extractor helicoidal 1000 Nm3/h
2 Ud × 148.93 (157.87 con costes indirectos) = 315.74

| Medición | Uds. | Parcial |
|---|---|---|
| Cuarto eléctrico | 2 | 2.000 |
| Total |  | 2 |

**2150203** Ud Polipasto eléctrico, 2000 Kg (04/07/2019)
1 Ud × 3717.97 (3941.05 con costes indirectos) = 3941.05
Polipasto eléctrico de las siguientes características:
- Marca: JASO o similar;
- Capacidad: 2000 Kg;
- Recorrido gancho: 5 m;
- Velocidad elevación: 6 m/min;
- Altura de accionamiento: 0,90 m;
- Potencia motor de elevación: 3,50 CV;
- Velocidad de traslación: 23 m/min;
- Potencia motor de traslación: 0,75 CV;
- Accionamiento: Por botonera a 48 V;
- Motores de accionamiento: Eléctricos;
- Longitud de rodadura: 15 m;
- Tipo de carril de rodadura: IPN-220;
- Sistema toma de corriente: De cortina plana;
Con el siguiente equipamiento:
- Freno de traslación electromagnético;
- Freno de elevación electromagnético;
- Final de carrera en el polipasto (elevación, bajada y traslación);
- Botonera de accionamiento desplazable con el polipasto;
- Instalación eléctrica;
- Toma de corriente de cortina plana.
Según ET. 2150203

| Código | Ud | Descripción | Rendimiento | Precio | Importe |
|---|---|---|---|---|---|
| 21502032 | Ud | Polipasto eléctrico, 2000 Kg (material) | 1 | 3666.4147 | 3666.4147 |
| MO0100320 | h | Oficial de 1ª Montador | 0.951 | 18.05 | 17.1656 |
| MO0100505 | h | Ayudante Montador | 0.951 | 14.27 | 13.5708 |
| MQ030106 | h | Grúa automóvil de 5-6 Tn. | 0.951 | 21.8926 | 20.8199 |
|  |  | Total |  |  | 3717.97 |

| Medición | Uds. | Parcial |
|---|---|---|
| Sala de soplantes | 1 | 1.000 |
| Total |  | 1 |

**2180304** ml Carril de rodadura
12 ml × 25.11 (26.62 con costes indirectos) = 319.44

**2180320** ml Toma de corriente por manguera plana.
10 ml × 29.61 (31.39 con costes indirectos) = 313.90

##### 2.2.2.7 RECIRCULACIÓN DEL LICOR MEZCLA (26/01/2005)
Importe: 37330.2

**2070103** Ud Toma de agua para limpieza de conducciones
2 Ud × 81.16 (86.03 con costes indirectos) = 172.06

**2110312** Ud Bomba sumergible de recirculación del licor mezcla (04/07/2019)
2 Ud × 5518.87 (5850 con costes indirectos) = 11700.00
Grupo motobomba centrífuga de las siguientes características:
- Marca: SULZER o similar;
- Modelo: XRCP2533 PA29/16 EC o equivalente.
- Ejecución: Sumergible;
- Servicio: licor mixto al 0,4%;
- Caudal: 160 m3/h;
- Altura manométrica: 1,00 m.c.a.;
- Velocidad de la bomba: 971 r.p.m.;
- Tipo de impulsor: Hélice de 3 álabes;
- Tipo de cierre: Mecánico;
- Rendimiento: 26,05%;
- Potencia absorbida: 1,67 KW;
- Diámetro del tubo de descarga: 250 mm;
Materiales:
- Cuerpo: EN-GSL-250 pintado;
- Eje: Acero inoxidable 1.4021;
- Impulsor rodete: Acero inoxidable AISI-329;
- Tornillería exterior: Acero inoxidable AISI-316;
Motor: Eléctrico trifásico, rotor en jaula de ardilla;
- Potencia: 2,90 KW;
- Velocidad: 971 r.p.m.; IP-68.; Clase F.; V-1.; 400 V; 50 Hz;
- Tipo acoplamiento a bomba: Directo mediante un único tubo guía;
- Asa de izado: Acero galvanizado;
Incluye pescante de izado de 250 Kg en acero galvanizado.
Según ET. 2110312

| Código | Ud | Descripción | Rendimiento | Precio | Importe |
|---|---|---|---|---|---|
| 21103122 | Ud | Bomba sumergible recirculacion de licor mezcla (material; 17/08/2021) | 1 | 5311.2409 | 5311.2409 |
| MQ030106 | h | Grúa automóvil de 5-6 Tn. | 1.7469 | 21.8926 | 38.2442 |
| MO0100320 | h | Oficial de 1ª Montador | 5.2408 | 18.05 | 94.5964 |
| MO0100505 | h | Ayudante Montador | 5.2408 | 14.27 | 74.7862 |
|  |  | Total |  |  | 5518.87 |

**4011625** Ud Variador de frecuencia 4,00 KW (04/07/2019)
2 Ud × 965.56 (1023.49 con costes indirectos) = 2046.98
Variador de frecuencia para motor de 4,00 KW;
- Marca: SCHNEIDER ELECTRIC o similar;
- Señal de entrada: 4-20 mA;
- Funcionamiento: dependiendo del caudal de recirculación del licor mezcla;
- Alimentación: 380 V trifásica;
- Salida a motor: 380 V trifásica;
- Frecuencia de salida: 1-120 Hz;
- Rampa ajustable: 0,1 seg - 360 seg;
- Parada rápida: 1 seg (según la inercia).
Según ET. 4011610

| Código | Ud | Descripción | Rendimiento | Precio | Importe |
|---|---|---|---|---|---|
| 40116252 | Ud | Variador de frecuencia 4,00 KW (material; 17/08/2021) | 1 | 884.1876 | 884.1876 |
| MO0100320 | h | Oficial de 1ª Montador | 2.5176 | 18.05 | 45.4427 |
| MO0100505 | h | Ayudante Montador | 2.5176 | 14.27 | 35.9262 |
|  |  | Total |  |  | 965.56 |

**2020510** Ud Carrete pasamuros DN:250 (26/01/2005)
4 Ud × 403.27 (427.47 con costes indirectos) = 1709.88
Carrete pasamuros con placa de estanqueidad. Extremo liso-brida; DN: 250; Material: acero inoxidable AISI 316; PN: 10; Longitud aproximada: 500 mm; Bridas: Según DIN 2502; Fabricación: Con soldadura longitudinal según norma DIN 2463; Espesor mínimo: 3 mm. Según ETG. 29.

| Código | Ud | Descripción | Rendimiento | Precio | Importe |
|---|---|---|---|---|---|
| 20205102 | Ud | Carrete pasamuros DN:250 (material; 26/01/2005) | 1 | 393.25 | 393.2500 |
| MO0100320 | h | Oficial de 1ª Montador | 0.31 | 18.05 | 5.5955 |
| MO0100505 | h | Ayudante Montador | 0.31 | 14.27 | 4.4237 |
|  |  | Total |  |  | 403.27 |

Relación comercial: 000, 0, 001, 002

**2015113** ml Tubería acero inox. DN 250
104 ml × 182.8 (193.77 con costes indirectos) = 20152.08

| Medición | Uds. | Largo | Parcial |
|---|---|---|---|
|  | 2 | 52 | 104.000 |
| Total |  |  | 104 |

**2150504** kg Acero en soportes AISI-316
120 kg × 12.18 (12.91 con costes indirectos) = 1549.20

#### 2.2.3 DECANTACIÓN SECUNDARIA, DESINFECCIÓN Y VERTIDO DEL EFLUENTE (15/10/2003)
Importe: 85997.86

##### 2.2.3.1 DECANTADOR SECUNDARIO Nº 2 (15/10/2003)
Importe: 40909.34

**2020723** Ud Carrete pasamuros DN:500 PEAD (04/07/2019)
1 Ud × 867.93 (920.01 con costes indirectos) = 920.01
Carrete pasamuros con placa de estanqueidad. Extremos lisos; DN: 500; Material: polietileno de alta densidad (PEAD) ; PN: 6; Longitud aproximada: 400 mm; Calidad de la tubería: semirrígida alta densidad (0,955);
Métodos de ensayo: según UNE 53.133. Según ETG. 56.

| Código | Ud | Descripción | Rendimiento | Precio | Importe |
|---|---|---|---|---|---|
| 20207232 | Ud | Pasamuros PEAD liso-liso DN 500 (material; 15/09/2020) | 1 | 843.6872 | 843.6872 |
| MO0100320 | h | Oficial de 1ª Montador | 0.75 | 18.05 | 13.5375 |
| MO0100505 | h | Ayudante Montador | 0.75 | 14.27 | 10.7025 |
|  |  | Total |  |  | 867.93 |

**2012609** ml Tubería presión DN 90 PN 10 (15/10/2003)
25 ml × 8.14 (8.63 con costes indirectos) = 215.75
Tubería presión PVC UNE 53112, incluso parte proporcional de uniones y accesorios. DN 90, PN 10. Uniones: Por adhesivo. Material: Policloruro de vinilo. Características físicas según normas UNE 53020, 53118, 53112, 53039.

| Código | Ud | Descripción | Rendimiento | Precio | Importe |
|---|---|---|---|---|---|
| 20126092 | Ud | Tubería presión DN 90 PN 10 (material; 15/10/2003) | 1 | 7.15 | 7.1500 |
| MO0100320 | h | Oficial de 1ª Montador | 0.027 | 18.05 | 0.4874 |
| MO0100505 | h | Ayudante Montador | 0.035 | 14.27 | 0.4995 |
|  |  | Total |  |  | 8.14 |

Relación comercial: 000, 0, 001, 002

**2200203** Ud Mecanismo decantador secundario de gravedad (04/07/2019)
1 Ud × 37278.66 (39515.38 con costes indirectos) = 39515.38
Mecanismo decantador secundario para instalar en tanque de hormigón de planta circular de las siguientes características:
- Marca: ESTRUAGUA o similar;
- Tipo: De gravedad,
- Diámetro del tanque: 26,00 m;
- Altura líquido: 3,60 m;
Provisto de los siguientes elementos:
- Pasarela radial soporte de 1,00 m de anchura útil, con barandilla tubular, rodapié y piso de Trámex en acero inoxidable AISI-316 L.
- Eje central de giro compuesto por rodamiento tipo mesa giratoria, colector de anillos rozantes y fijaciones oscilantes.
- Carro motriz periférico, carenado y desmontable.
- Grupo motorreductor; Potencia 0,37 KW;
- Campana deflectora central.
- Rasquetas de fondo y de flotantes, con remate de neopreno en las zonas de rozadura.
- Vertedero y deflector perimetral.
- Tolva de recogida de flotantes.
- Rasqueta de cono.
Materiales y acabados:
- Estructura pasarela: Acero inoxidable AISI-316 L.
- Campana deflectora: Acero inoxidable AISI-316 L.
- Trámex: Acero inoxidable AISI-316 L.
- Soporte rasquetas: Acero inoxidable AISI-316 L.
- Rasquetas de superficie: Acero inoxidable AISI-316 L.
- Rasquetas de fondo: Acero inoxidable AISI-316 L, terminadas en banda de neopreno.
- Ruedas: Material plástico resistente a la abrasión.
- Vertedero: AISI-316L
- Deflector: AISI-316L
- Tornillería: Acero inoxidable AISI-316L.
- Trampa de flotantes: AISI-316L.

| Código | Ud | Descripción | Rendimiento | Precio | Importe |
|---|---|---|---|---|---|
| 22002032 | Ud | Mecanismo decantador secundario de gravedad (material; 13/01/2020) | 1 | 36800 | 36800.0000 |
| MO0100320 | h | Oficial de 1ª Montador | 7.2829 | 18.05 | 131.4563 |
| MO0100505 | h | Ayudante Montador | 5.4621 | 14.27 | 77.9442 |
| MQ1400040 | h | Grúa sobre camión con pluma telescópica de 20 t. | 3.6414 | 73.944 | 269.2597 |
|  |  | Total |  |  | 37278.66 |

Relación comercial: 000, 0, 001, 002

**2150504** kg Acero en soportes AISI-316
20 kg × 12.18 (12.91 con costes indirectos) = 258.20

##### 2.2.3.2 VACIADO DECANTADOR SECUNDARIO (15/10/2003)
Importe: 2114.06

**2013414** ml Tub. de polietileno DN 200 PN 4 (26/09/2011)
12 ml × 24.6 (26.08 con costes indirectos) = 312.96
Tubería de polietileno, incluso parte proporcional de uniones y accesorios. DN 200, PN 4.
- Calidad: semi-rígida alta densidad (0,955)
- Medidas y características: según UNE 53.131
- Métodos de ensayo: según UNE 53.133
- Forma de suministro: bobinas de longitudes variables.
Según ETG-09

| Código | Ud | Descripción | Rendimiento | Precio | Importe |
|---|---|---|---|---|---|
| 20134142 | Ud | Tub. de polietileno DN 200 PN 4 (material; 26/09/2011) | 1 | 24.1 | 24.1000 |
| MO0100320 | h | Oficial de 1ª Montador | 0.018 | 18.05 | 0.3249 |
| MO0100505 | h | Ayudante Montador | 0.012 | 14.27 | 0.1712 |
|  |  | Total |  |  | 24.6 |

Relación comercial: 000, 0, 001, 002

**2017343** Ud Colector de vaciado DN 200
1 Ud × 696.62 (738.42 con costes indirectos) = 738.42

**2020509** Ud Carrete pasamuros DN:200
1 Ud × 277.57 (294.22 con costes indirectos) = 294.22

**2021547** Ud Junta desmonta DN 200
1 Ud × 345.26 (365.98 con costes indirectos) = 365.98

**2030108** Ud Válv.compuerta DN: 200
1 Ud × 257.91 (273.38 con costes indirectos) = 273.38

**2150504** kg Acero en soportes AISI-316
10 kg × 12.18 (12.91 con costes indirectos) = 129.10

##### 2.2.3.3 RETIRADA DE ESPUMAS Y FLOTANTES (04/07/2019)
Importe: 12518.43

**2015102** ml Tubería acero inox. DN 20
130 ml × 8.55 (9.06 con costes indirectos) = 1177.80

**2015107** ml Tubería acero inox. DN 65
8 ml × 32.95 (34.93 con costes indirectos) = 279.44

**2015109** ml Tubería acero inox. DN 100
6 ml × 57.9 (61.37 con costes indirectos) = 368.22

| Medición | Uds. | Largo | Parcial |
|---|---|---|---|
|  | 2 | 3 | 6.000 |
| Total |  |  | 6 |

**2013407** ml Tub. de polietileno DN 75 PN 4 (04/07/2019)
200 ml × 8.36 (8.86 con costes indirectos) = 1772.00
Tubería de polietileno, incluso parte proporcional de uniones y accesorios. DN 75, PN 4.
- Calidad: semi-rígida alta densidad (0,955)
- Medidas y características: según UNE 53.131
- Métodos de ensayo: según UNE 53.133
- Forma de suministro: bobinas de longitudes variables.
Según ETG-09

| Código | Ud | Descripción | Rendimiento | Precio | Importe |
|---|---|---|---|---|---|
| 20134072 | Ud | Tub. de polietileno DN 75 PN 4 (material) | 1 | 3.5654 | 3.5654 |
| MO0100320 | h | Oficial de 1ª Montador | 0.25 | 18.05 | 4.5125 |
| MO0100505 | h | Ayudante Montador | 0.02 | 14.27 | 0.2854 |
|  |  | Total |  |  | 8.36 |

Relación comercial: 000, 0, 001, 002

| Medición | Uds. | Largo | Parcial |
|---|---|---|---|
|  | 1 | 90 | 90.000 |
| Subtotal |  |  | 90.000 |
|  | 1 | 110 | 110.000 |
| Subtotal |  |  | 110.000 |
| Total |  |  | 200 |

**2013409** ml Tub. de polietileno DN 110 PN 4 (04/07/2019)
6 ml × 9.88 (10.47 con costes indirectos) = 62.82
Tubería de polietileno, incluso parte proporcional de uniones y accesorios. DN 110, PN 4.
- Calidad: semi-rígida alta densidad (0,955)
- Medidas y características: según UNE 53.131
- Métodos de ensayo: según UNE 53.133
- Forma de suministro: bobinas de longitudes variables.
Según ETG-09

| Código | Ud | Descripción | Rendimiento | Precio | Importe |
|---|---|---|---|---|---|
| 20134092 | ml | Tub. de polietileno DN 110 PN 4 (material) | 1 | 9.3899 | 9.3899 |
| MO0100320 | h | Oficial de 1ª Montador | 0.0189 | 18.05 | 0.3411 |
| MO0100505 | h | Ayudante Montador | 0.0101 | 14.27 | 0.1441 |
|  |  | Total |  |  | 9.88 |

| Medición | Uds. | Largo | Parcial |
|---|---|---|---|
| Decantador nº1 | 1 | 3 | 3.000 |
| Decantador nº2 | 1 | 3 | 3.000 |
| Subtotal |  |  | 6.000 |
| Total |  |  | 6 |

**2017005** Ud Colector individual de impulsión bombas de flotantes (04/07/2019)
2 Ud × 176.1 (186.67 con costes indirectos) = 373.34
Colector individual de impulsión de la bomba centrífuga sumergible de flotantes de la clarificación secundaria, construido en tubería de acero inoxidable AISI-316 L, compuesto por:
1 Brida plana DN 50;
4 Ml de tubería DN 65;
1 Brida plana DN 65;
1 Reducción DN 50/DN 65;
0,5 Ml de tubería DN 50;
Fabricación: con soldadura longitudinal según DIN 2463;
Espesor mínimo de pared: 2 mm.
Según ETG-45.

| Código | Ud | Descripción | Rendimiento | Precio | Importe |
|---|---|---|---|---|---|
| 20170052 | Ud | Colector individual de impulsión bombeo de flotantes (material) | 1 | 167.1213 | 167.1213 |
| MO0100320 | h | Oficial de 1ª Montador | 0.3124 | 18.05 | 5.6388 |
| MO0100505 | h | Ayudante Montador | 0.234 | 14.27 | 3.3392 |
|  |  | Total |  |  | 176.1 |

**2020506** Ud Carrete pasamuros DN:100
2 Ud × 128.89 (136.62 con costes indirectos) = 273.24

**2020606** Ud Carrete pasamuros DN:100
2 Ud × 148.27 (157.17 con costes indirectos) = 314.34

**2021542** Ud Junta desmonta DN:65 (04/07/2019)
2 Ud × 144.99 (153.69 con costes indirectos) = 307.38
Junta de desmontaje de acero con junta de estanqueidad; DN: 65;
- Tipo: Telescópicas;
- Conexiones: Brida-brida;
- Normas conexión: DIN 2502;
- Montaje: Horizontal o vertical;
- Estanqueidad: Juntas tóricas;
Materiales:
- Cuerpo: Acero inoxidable AISI-316 L.
- Juntas: Neopreno.
Según ETG. 27.

| Código | Ud | Descripción | Rendimiento | Precio | Importe |
|---|---|---|---|---|---|
| 20215422 | Ud | Junta desmonta DN:65 (material) | 1 | 137.6706 | 137.6706 |
| MO0100320 | h | Oficial de 1ª Montador | 0.2485 | 18.05 | 4.4854 |
| MO0100505 | h | Ayudante Montador | 0.1985 | 14.27 | 2.8326 |
|  |  | Total |  |  | 144.99 |

**2021544** Ud Junta desmonta DN:100
2 Ud × 212.61 (225.37 con costes indirectos) = 450.74

**2030103** Ud Válv.compuerta DN: 65 (04/07/2019)
2 Ud × 64.3 (68.16 con costes indirectos) = 136.32
Válvula de compuerta de las siguientes características: Marca: PROINVAL o similar; Tipo: husillo no ascendente; DN: 65; PN: 10; Conexiones: embridadas; Accionamiento: manual por volante;
Materiales:
- Cuerpo: Fundición dúctil GGG-50;
- Tapa: Fundición dúctil GGG-50;
- Cierre: Fundición dúctil GGG-50;
- Revestimiento cierre: NBR/EPDM;
- Eje: Acero inoxidable (13% cromo);
- Volante: Fundición dúctil GGG-50;
Prueba del 10% de las unidades y certificados de material.
Según ETG. 12.

| Código | Ud | Descripción | Rendimiento | Precio | Importe |
|---|---|---|---|---|---|
| 20301032 | Ud | Válv.compuerta DN: 65 (material) | 1 | 45.557 | 45.5570 |
| MO0100320 | h | Oficial de 1ª Montador | 0.58 | 18.05 | 10.4690 |
| MO0100505 | h | Ayudante Montador | 0.58 | 14.27 | 8.2766 |
|  |  | Total |  |  | 64.3 |

**2030105** Ud Válv.compuerta DN:100
6 Ud × 86.5 (91.69 con costes indirectos) = 550.14

| Medición | Uds. | Largo | Parcial |
|---|---|---|---|
|  | 2 | 3 | 6.000 |
| Total |  |  | 6 |

**2032223** Ud Válvula de bola; DN 20
2 Ud × 7.45 (7.9 con costes indirectos) = 15.80

**2032305** Ud Válvula de manguito; DN 100
2 Ud × 178.96 (189.7 con costes indirectos) = 379.40

**2035522** Ud Válvula retención DN: 65; PN: 10 Kg/cm2 (04/07/2019)
2 Ud × 73.49 (77.9 con costes indirectos) = 155.80
Válvula de retención de las siguientes características:
Marca: PROINVAL o similar;
Tipo: Bola;
DN: 65;
PN: 10;
Conexiones: Embridadas
Cierre: Estando;
Materiales
- Cuerpo: Hierro fundido GG-25;
- Tapa: Hierro fundido GG-25;
- Clapeta: Hierro fundido GG-25;
- Casquillo de giro: Bronce RG 521096;
- Disco sujeción cierre: Hierro fundido GG-25;
- Cierre (aguas limpias): Neopreno;
- Cierre (aguas residuales): Cuero;
- Tornillo abroche: Acero DIN 933/6.8;
- Tornillo sujección cierre: Acero DIN 931-34/6.8;
- Junta de estanqueidad: Cartón Klinger;
Prueba del 10% de las unidades y certificados de material.
Según ETG 35.

| Código | Ud | Descripción | Rendimiento | Precio | Importe |
|---|---|---|---|---|---|
| 20355222 | Ud | Válvula retención DN: 65; PN: 10 Kg/cm2 (material) | 1 | 72.0878 | 72.0878 |
| MO0100320 | h | Oficial de 1ª Montador | 0.0434 | 18.05 | 0.7834 |
| MO0100505 | h | Ayudante Montador | 0.0434 | 14.27 | 0.6193 |
|  |  | Total |  |  | 73.49 |

**2070103** Ud Toma de agua para limpieza de conducciones
2 Ud × 81.16 (86.03 con costes indirectos) = 172.06

**2070104** Ud Conjunto de tuberías
2 Ud × 132.56 (140.51 con costes indirectos) = 281.02

**2110306** Ud Bomba flotantes dec 2ª (04/07/2019)
2 Ud × 1563.81 (1657.64 con costes indirectos) = 3315.28
Grupo motobomba centrífuga de las siguientes características:
- Marca: SULZER o similar;
- Modelo: AS0630.160 S13/4D01-10-KFM o equivalente;
- Ejecución: Sumergible;
- Fluido a bombear: Flotantes decantación 2ª;
- Caudal: 10 m3/h;
- Altura manométrica: 6 m.c.a.;
- Velocidad de la bomba: 1450 r.p.m.;
- Tipo de impulsor: Vortex;
- Paso libre del impulsor: 60 mm;
- Tipo de cierre: Mecánico;
- Rendimiento: 30,80 %;
- Potencia absorbida: 0,58 KW;
- Conexión de impulsión: 65 mm;
Materiales:
- Cuerpo: Fundición gris GG-25;
- Eje: Acero inoxidable AISI-420;
- Impulsor rodete: Fundición gris GG-25;
- Voluta: Fundición gris GG-25;
- Tornillería exterior: Acero inoxidable AISI-316;
Motor: Eléctrico trifásico, rotor en jaula de ardilla;
- Potencia: 1,3 KW;
- Velocidad: 1450 r.p.m.;IP 68.; Clase F.; V-1.; 400 V.; 50 Hz;
- Acoplamiento motor-bomba: Directo;
- Conexión de descarga para acoplamiento automático de las bombas DN 65, espárragos de anclaje y tubos guía.
Según ET. 2110306

| Código | Ud | Descripción | Rendimiento | Precio | Importe |
|---|---|---|---|---|---|
| 21103062 | Ud | Bomba flotantes dec 2ª (material) | 1 | 1375.472 | 1375.4720 |
| MO0100320 | h | Oficial de 1ª Montador | 4.3531 | 18.05 | 78.5735 |
| MO0100505 | h | Ayudante Montador | 4.3531 | 14.27 | 62.1187 |
| MQ030106 | h | Grúa automóvil de 5-6 Tn. | 2.1765 | 21.8926 | 47.6492 |
|  |  | Total |  |  | 1563.81 |

**2131211** Ud Grupo filtro purgador
2 Ud × 52.38 (55.52 con costes indirectos) = 111.04

**2131301** Ud Reductora de presión
2 Ud × 33.71 (35.73 con costes indirectos) = 71.46

**2131602** Ud Cofre de PVC con tapa transparente
2 Ud × 233.22 (247.21 con costes indirectos) = 494.42

**2170105** Ud Manometro
2 Ud × 200.47 (212.5 con costes indirectos) = 425.00

**2170111** Ud Regulador de nivel
8 Ud × 73.82 (78.25 con costes indirectos) = 626.00

| Medición | Uds. | Largo | Parcial |
|---|---|---|---|
|  | 2 | 4 | 8.000 |
| Total |  |  | 8 |

**2150504** kg Acero en soportes AISI-316
31.4 kg × 12.18 (12.91 con costes indirectos) = 405.37

| Medición | Uds. | Parcial |
|---|---|---|
| Soportación valvulería | 20.4 | 20.400 |
| Sujección bombas | 6 | 6.000 |
| Cofre PVC | 2 | 2.000 |
| Reguladores nivel | 3 | 3.000 |
| Subtotal |  | 31.400 |
| Total |  | 31.4 |

##### 2.2.3.4 ENTRADA Y SALIDA CÁMARA DE CLORACIÓN (26/01/2005)
Importe: 4575.83

**2020510** Ud Carrete pasamuros DN:250
3 Ud × 403.27 (427.47 con costes indirectos) = 1282.41

**2015113** ml Tubería acero inox. DN 250
6 ml × 182.8 (193.77 con costes indirectos) = 1162.62

**2021548** Ud Junta desmonta DN:250
2 Ud × 337.62 (357.88 con costes indirectos) = 715.76

**2030109** Ud Válv.compuerta DN: 250 (26/09/2011)
2 Ud × 545.68 (578.42 con costes indirectos) = 1156.84
Válvula de compuerta de las siguientes características: Marca: PROINVAL o similar; Tipo: husillo no ascendente; DN: 250; PN: 10; Conexiones: embridadas; Accionamiento: manual por volante.
Materiales:
- Cuerpo: Fundición dúctil GGG-50;
- Tapa: Fundición dúctil GGG-50;
- Cierre: Fundición dúctil GGG-50;
- Revestimiento cierre: NBR/EPDM;
- Eje: Acero inoxidable (13% cromo);
- Volante: Fundición dúctil GGG-50;
Prueba del 10% de las unidades y certificados de material.

| Código | Ud | Descripción | Rendimiento | Precio | Importe |
|---|---|---|---|---|---|
| 20301092 | Ud | Válv.compuerta DN: 250 (material; 26/09/2011) | 1 | 534.41 | 534.4100 |
| MO0100320 | h | Oficial de 1ª Montador | 0.3486 | 18.05 | 6.2922 |
| MO0100505 | h | Ayudante Montador | 0.3486 | 14.27 | 4.9745 |
|  |  | Total |  |  | 545.68 |

Relación comercial: 000, 0, 001, 002

**2150504** kg Acero en soportes AISI-316
20 kg × 12.18 (12.91 con costes indirectos) = 258.20

##### 2.2.3.5 VACIADO CÁMARA DE CLORACIÓN (26/01/2005)
Importe: 4694.86

**2020510** Ud Carrete pasamuros DN:250
2 Ud × 403.27 (427.47 con costes indirectos) = 854.94

**2021548** Ud Junta desmonta DN:250
1 Ud × 337.62 (357.88 con costes indirectos) = 357.88

**2030109** Ud Válv.compuerta DN: 250
1 Ud × 545.68 (578.42 con costes indirectos) = 578.42

**2015113** ml Tubería acero inox. DN 250
4 ml × 182.8 (193.77 con costes indirectos) = 775.08

**2013617** ml Tub.de poliet UNE.DN 280 PN 10 (26/09/2011)
18 ml × 104.79 (111.08 con costes indirectos) = 1999.44
Tubería de polietileno, incluso parte proporcional de uniones y accesorios. DN 280, PN 10.
- Calidad: semi-rígida alta densidad (0,955);
- Medidas y características: Según UNE 53.131;
- Métodos de ensayo: Según UNE 53.133;
- Forma de suministro: Bobinas de longitudes variables.
Según ETG-09

| Código | Ud | Descripción | Rendimiento | Precio | Importe |
|---|---|---|---|---|---|
| 20136172 | ml | Tub.de poliet UNE.DN 280 PN 10 (material; 26/09/2011) | 1 | 79.06 | 79.0600 |
| MO0100320 | h | Oficial de 1ª Montador | 0.796 | 18.05 | 14.3678 |
| MO0100505 | h | Ayudante Montador | 0.796 | 14.27 | 11.3589 |
|  |  | Total |  |  | 104.79 |

Relación comercial: 000, 0, 001, 002

**2150504** kg Acero en soportes AISI-316
10 kg × 12.18 (12.91 con costes indirectos) = 129.10

##### 2.2.3.6 MEDIDA DE CAUDAL DE AGUA TRATADA (04/07/2019)
Importe: 3115.84

**2017443** Ud Colector de alojamiento del medidor caudal agua tratada (04/07/2019)
1 Ud × 1591.57 (1687.06 con costes indirectos) = 1687.06
Colector para alojamiento del medidor de caudal de agua tratada, construido mediante tubería de polietileno de alta densidad, PN: 6; de diámetro nominal 355/260 mm; compuesto por:
2 Bridas planas para tubería DN 260;
2 Reducciones DN 260/ DN 355;
2 ml tubería DN 260
2 ml tubería DN 355;
Calidad: semi-rígida alta densidad (0,955)
Métodos de ensayo: según UNE 53.133.
Espesor mínimo de pared: 3 mm.
Según ETG-09.

| Código | Ud | Descripción | Rendimiento | Precio | Importe |
|---|---|---|---|---|---|
| 20174432 | Ud | Colector alojamiento del medidor en PEAD DN 355/260 (material) | 1 | 1575.6291 | 1575.6291 |
| MO0100320 | h | Oficial de 1ª Montador | 0.5545 | 18.05 | 10.0087 |
| MO0100505 | h | Ayudante Montador | 0.4159 | 14.27 | 5.9349 |
|  |  | Total |  |  | 1591.57 |

**2020721** Ud Carrete pasamuros DN:355 PEAD
2 Ud × 527.8 (559.47 con costes indirectos) = 1118.94

| Medición | Uds. | Parcial |
|---|---|---|
| Entrada y salida arqueta agua tratada | 2 | 2.000 |
| Total |  | 2 |

**2150504** kg Acero en soportes AISI-316
24 kg × 12.18 (12.91 con costes indirectos) = 309.84

| Medición | Uds. | Parcial |
|---|---|---|
| En conducción | 24 | 24.000 |
| Total |  | 24 |

##### 2.2.3.7 HIPOCLORITO (04/07/2019)
Importe: 18069.5

**2012603** ml Tubería presión DN 25 PN 10 (04/07/2019)
70 ml × 0.7 (0.74 con costes indirectos) = 51.80
Tubería presión PVC UNE 53112, incluso parte proporcional de uniones y accesorios. DN 25, PN 10. Uniones: Por adhesivo. Material: Policloruro de vinilo. Características físicas según normas UNE 53020, 53118, 53112, 53039. Según ETG-07.

| Código | Ud | Descripción | Rendimiento | Precio | Importe |
|---|---|---|---|---|---|
| 20126032 | ml | Tubería presión DN 25 PN 10 (material) | 1 | 0.2403 | 0.2403 |
| MO0100320 | h | Oficial de 1ª Montador | 0.0128 | 18.05 | 0.2310 |
| MO0100505 | h | Ayudante Montador | 0.016 | 14.27 | 0.2283 |
|  |  | Total |  |  | 0.7 |

| Medición | Uds. | Largo | Parcial |
|---|---|---|---|
| Bulking | 1 | 30 | 30.000 |
| Desinfección | 2 | 20 | 40.000 |
| Subtotal |  |  | 70.000 |
| Total |  |  | 70 |

**2032703** Ud Válvula de bola DN: 25; PN: 16 (04/07/2019)
9 Ud × 9.92 (10.52 con costes indirectos) = 94.68
Válvula de bola de las siguientes características: Marca: CHEMTROL o similar; DN: 25; PN: 16 a 25 °C; Conexiones: con adhesivo;
- Accionamiento: Manual por llave;
- Desmontaje: Radial;
- Paso: Total;
- Prueba: Hidráulica según DIN (24 Kg/cm2 para el cuerpo y 16 Kg/cm2 para el cierre);
Materiales
- Cuerpo: PVC;
- Bola: PVC;
- Asientos: PTFE autolubricantes;
- Juntas tóricas: Acrilo-nitrilo.
Según ETG 21.

| Código | Ud | Descripción | Rendimiento | Precio | Importe |
|---|---|---|---|---|---|
| 20327032 | Ud | Válvula de bola DN: 25; PN: 16 (material) | 1 | 7.5262 | 7.5262 |
| MO0100320 | h | Oficial de 1ª Montador | 0.0741 | 18.05 | 1.3375 |
| MO0100505 | h | Ayudante Montador | 0.0741 | 14.27 | 1.0574 |
|  |  | Total |  |  | 9.92 |

| Medición | Uds. | Parcial |
|---|---|---|
| Aspiración bombas | 3 | 3.000 |
| Impulsión bombas | 4 | 4.000 |
| Reactor 1 y 2 | 2 | 2.000 |
| Subtotal |  | 9.000 |
| Total |  | 9 |

**2012607** ml Tubería presión DN 63 PN 10 (04/07/2019)
10 ml × 3.4 (3.6 con costes indirectos) = 36.00
Tubería presión PVC UNE 53112, incluso parte proporcional de uniones y accesorios. DN 63, PN 10. Uniones: Por adhesivo. Material: Policloruro de vinilo. Características físicas según normas UNE 53020, 53118, 53112, 53039. Según ETG-07.

| Código | Ud | Descripción | Rendimiento | Precio | Importe |
|---|---|---|---|---|---|
| 20126072 | ml | Tubería presión DN 63 PN 10 (material) | 1 | 2.4026 | 2.4026 |
| MO0100320 | h | Oficial de 1ª Montador | 0.0276 | 18.05 | 0.4982 |
| MO0100505 | h | Ayudante Montador | 0.035 | 14.27 | 0.4995 |
|  |  | Total |  |  | 3.4 |

**2017421** Ud Carrete construido en PVC (04/07/2019)
1 Ud × 33.95 (35.99 con costes indirectos) = 35.99
Carrete construido en PVC; Servicio: conexión para manguera de descarga camiones; Diámetros exteriores: 75/45 mm; Longitud: 0,30 m; Espesor: 4,7 mm. Según ETG-07.

| Código | Ud | Descripción | Rendimiento | Precio | Importe |
|---|---|---|---|---|---|
| 20174212 | Ud | Carrete construido en PVC (material) | 1 | 33.7186 | 33.7186 |
| MO0100320 | h | Oficial de 1ª Montador | 0.0087 | 18.05 | 0.1570 |
| MO0100505 | h | Ayudante Montador | 0.0049 | 14.27 | 0.0699 |
|  |  | Total |  |  | 33.95 |

**2017422** Ud Colector construido mediante tubería (04/07/2019)
1 Ud × 73.8 (78.23 con costes indirectos) = 78.23
Colector construido mediante tubería de presión PVC rígido UNE 55.112 PN 10, con parte proporcional de uniones y accesorios.
Servicio: aspiración bombas para descarga de camiones;
Diámetro principal: 50 mm;
Ramales de entrada: 2;
Ramales de salida: 1;
Uniones: roscadas;
Material: PVC.
Según ETG-07.

| Código | Ud | Descripción | Rendimiento | Precio | Importe |
|---|---|---|---|---|---|
| 20174222 | Ud | Colector construido mediante tubería (material) | 1 | 73.5495 | 73.5495 |
| MO0100320 | h | Oficial de 1ª Montador | 0.01 | 18.05 | 0.1805 |
| MO0100505 | h | Ayudante Montador | 0.0049 | 14.27 | 0.0699 |
|  |  | Total |  |  | 73.8 |

**2032707** Ud Válvula de bola DN: 63; PN: 16 (04/07/2019)
7 Ud × 23 (24.38 con costes indirectos) = 170.66
Válvula de bola de las siguientes características: Marca: CHEMTROL o similar; DN: 63; PN: 16 a 25 °C; Conexiones: con adhesivo;
- Accionamiento: Manual por llave;
- Desmontaje: Radial;
- Paso: Total;
- Prueba: Hidráulica según DIN (24 Kg/cm2 para el cuerpo y 16 Kg/cm2 para el cierre);
Materiales
- Cuerpo: PVC;
- Bola: PVC;
- Asientos: PTFE autolubricantes;
- Juntas tóricas: Acrilo-nitrilo.
Según ETG 21.

| Código | Ud | Descripción | Rendimiento | Precio | Importe |
|---|---|---|---|---|---|
| 20327072 | Ud | Válvula de bola DN: 63; PN: 16 (material) | 1 | 22.4275 | 22.4275 |
| MO0100320 | h | Oficial de 1ª Montador | 0.0176 | 18.05 | 0.3177 |
| MO0100505 | h | Ayudante Montador | 0.0176 | 14.27 | 0.2512 |
|  |  | Total |  |  | 23 |

**2032926** Ud Válvula de pie DN 50 (04/07/2019)
1 Ud × 31.67 (33.57 con costes indirectos) = 33.57
Válvula de pie de las siguientes características: Marca: RESIPLAST o similar; DN: 50; Conexión: roscada; Material: cloruro de polivinilo (PVC).

| Código | Ud | Descripción | Rendimiento | Precio | Importe |
|---|---|---|---|---|---|
| 20329262 | Ud | Válvula de pie DN 50 (material) | 1 | 29.9845 | 29.9845 |
| MO0100320 | h | Oficial de 1ª Montador | 0.0521 | 18.05 | 0.9404 |
| MO0100505 | h | Ayudante Montador | 0.0521 | 14.27 | 0.7435 |
|  |  | Total |  |  | 31.67 |

**2035507** Ud Válvula retención DN: 63; PN: 10 (04/07/2019)
1 Ud × 50.32 (53.34 con costes indirectos) = 53.34
Válvula de retención de tipo bola, de las siguientes características: Marca: MAIPLAS o similar; DN: 63; PN: 10; Materiales: PVC; Conexiones: roscadas.

| Código | Ud | Descripción | Rendimiento | Precio | Importe |
|---|---|---|---|---|---|
| 2035507N2 | Ud | Válvula retención DN: 63; PN: 10 (material) | 1 | 49.6564 | 49.6564 |
| MO0100320 | h | Oficial de 1ª Montador | 0.0205 | 18.05 | 0.3700 |
| MO0100505 | h | Ayudante Montador | 0.0205 | 14.27 | 0.2925 |
|  |  | Total |  |  | 50.32 |

**2070701** Ud Conjunto de tubería y accesorios (04/07/2019)
1 Ud × 55.8 (59.15 con costes indirectos) = 59.15
Conjunto de tuberías y accesorios para alimentación de agua a los cierres de las bombas incluso válvula de bola de diámetro 10 mm y latiguillos de cobre recocido 10/8.

| Código | Ud | Descripción | Rendimiento | Precio | Importe |
|---|---|---|---|---|---|
| 20707012 | Ud | Conjunto de tubería y accesorios (material) | 1 | 53.9575 | 53.9575 |
| MO0100320 | h | Oficial de 1ª Montador | 0.057 | 18.05 | 1.0289 |
| MO0100505 | h | Ayudante Montador | 0.057 | 14.27 | 0.8134 |
|  |  | Total |  |  | 55.8 |

**2110405** Ud Bomba carga hipoclorito sódico. Ejecución: horizontal. (04/07/2019)
1 Ud × 1330.51 (1410.34 con costes indirectos) = 1410.34
Grupo motobomba centrífuga de las siguientes características: Marca: TECNIUM o similar; Ejecución: horizontal; Fluido a bombear: Hipoclorito sódico comercial; Caudal: 10 m³/h; altura manométrica: 6 mca. Estanqueidad por cierre mecánico simple interior TECNIUM o similar. Partes en contacto con el agua: Polietileno, Rotor y estator: del cierre: CSI; Junta: Vitón; Potencia motor: 1,10 KW a 2900 r.p.m.; IP-55; 220/380 V. Según ET. 2110405

| Código | Ud | Descripción | Rendimiento | Precio | Importe |
|---|---|---|---|---|---|
| 21104052 | Ud | Bomba carga hipoclorito sódico. Ejecución: horizontal. (material) | 1 | 1269.2951 | 1269.2951 |
| MO0100320 | h | Oficial de 1ª Montador | 1.894 | 18.05 | 34.1867 |
| MO0100505 | h | Ayudante Montador | 1.894 | 14.27 | 27.0274 |
|  |  | Total |  |  | 1330.51 |

**2036604** Ud Amortiguador de pulsaciones (04/07/2019)
2 Ud × 216.84 (229.85 con costes indirectos) = 459.70
Amortiguador de pulsaciones de las siguientes características:
Marca: DMR o similar;
Volumen útil: 0,65 l;
Materiales:
. Cuerpo: polipropileno;
. Vejiga: Vitón;
Presión de hinchado: 0,7 de la presión real de trabajo.

| Código | Ud | Descripción | Rendimiento | Precio | Importe |
|---|---|---|---|---|---|
| 20366042 | Ud | Amortiguador de pulsaciones (material) | 1 | 202.6621 | 202.6621 |
| MO0100320 | h | Oficial de 1ª Montador | 0.4386 | 18.05 | 7.9167 |
| MO0100505 | h | Ayudante Montador | 0.4386 | 14.27 | 6.2588 |
|  |  | Total |  |  | 216.84 |

**2070111** Ud Toma de agua para limpieza DN 25 (04/07/2019)
6 Ud × 44.74 (47.42 con costes indirectos) = 284.52
Toma de agua para limpieza de conducciones incluyendo:
- Una válvula de bola de DN 25 de accionamiento manual;
- Un racord rápido tipo Barcelona de DN 25 acoplado a la válvula de bola, construido en latón y conexión roscada 1½" gas por un extremo y racord en el otro extremo para enchufe rápido a manguera.
Según ETG. 44-1.

| Código | Ud | Descripción | Rendimiento | Precio | Importe |
|---|---|---|---|---|---|
| 20701112 | Ud | Toma de agua para limpieza DN 25 (material) | 1 | 42.988 | 42.9880 |
| MO0100320 | h | Oficial de 1ª Montador | 0.0542 | 18.05 | 0.9783 |
| MO0100505 | h | Ayudante Montador | 0.0542 | 14.27 | 0.7734 |
|  |  | Total |  |  | 44.74 |

**2110604** Ud Bomba dosificadora hipoclorito para desinfección. Pistón-membran (04/07/2019)
3 Ud × 1547.33 (1640.17 con costes indirectos) = 4920.51
Grupo motobomba dosificadora de las siguientes características: Marca: SDM o similar; Tipo: pistón-membrana; Fluido a bombear: hipoclorito sódico comercial; Caudal: 3,00-15,00 l/h; Presión máxima: 12 Kg/cm2; Cadencia membrana: 72 g.p.m. Carrera membrana: 6 mm; Cuerpo: Polipropileno; Bolas: Vidrio; Asientos: PE; Membranas: PTFE; Potencia motor: 0,12 KW, 1.500 r.p.m.; 230/400 V; 50 Hz; IP-55. incluye válvula de seguridad de tipo membrana. Según ET.2110604

| Código | Ud | Descripción | Rendimiento | Precio | Importe |
|---|---|---|---|---|---|
| 21106042 | Ud | Bomba dosificadora hipoclorito. Pistón-membrana (material) | 1 | 1410.5842 | 1410.5842 |
| MO0100320 | h | Oficial de 1ª Montador | 4.2309 | 18.05 | 76.3677 |
| MO0100505 | h | Ayudante Montador | 4.2309 | 14.27 | 60.3749 |
|  |  | Total |  |  | 1547.33 |

**2110605** Ud Grupo motobomba dosificadora para bulking. Pistón-membrana (04/07/2019)
1 Ud × 1597.29 (1693.13 con costes indirectos) = 1693.13
Grupo motobomba dosificadora de las siguientes características: Marca: SDM o similar; Tipo: pistón-membrana; Fluido a bombear: hipoclorito sódico comercial; Caudal: 10-100 l/h; Presión máxima: 10 Kg/cm2; Cadencia membrana: 72 g.p.m. Carrera membrana: 12 mm; Cuerpo: Polipropileno; Bolas: Vidrio; Asientos: PE; Membranas: PTFE; Potencia motor: 0,37 KW, 1.500 r.p.m.; 230/400 V; 50 Hz; IP-55. Incluye válvula de seguridad de tipo membrana; Según ET.2110605

| Código | Ud | Descripción | Rendimiento | Precio | Importe |
|---|---|---|---|---|---|
| 21106052 | Ud | Grupo motobomba dosificadora. Pistón-membrana (material) | 1 | 1403.3212 | 1403.3212 |
| MO0100320 | h | Oficial de 1ª Montador | 6.0015 | 18.05 | 108.3271 |
| MO0100505 | h | Ayudante Montador | 6.0015 | 14.27 | 85.6414 |
|  |  | Total |  |  | 1597.29 |

**2170105** Ud Manometro
5 Ud × 200.47 (212.5 con costes indirectos) = 1062.50

**2190108** Ud Depósito de almacenamiento hipoclorito 10,00 m3 (04/07/2019)
1 Ud × 5168.21 (5478.3 con costes indirectos) = 5478.30
Depósito de almacenamiento de hipoclorito sódico comercial, de las siguientes características: Marca: TECNIUM o similar; Forma: cilindro vertical con fondo plano; Capacidad: 10,00 m3; Diámetro: 2.000 mm; Altura cilíndro: 3380 mm; Altura total: 3.768 mm; Espesor barrera química: 3,00 mm; Espesor refuerzo mecánico: 4,50 mm; Espesor total fondo y cubierta: 7,5 mm y cilindro 7 mm; Material: poliester ATLAC 382/05 reforzado con fibra de vidrio; Accesorios: indicador de nivel a poleas e interruptor de nivel mínimo y máximo.

| Código | Ud | Descripción | Rendimiento | Precio | Importe |
|---|---|---|---|---|---|
| 21901082 | Ud | Depósito de hipoclorito sódico de 10 m3 (material) | 1 | 4902.443 | 4902.4430 |
| MO0100320 | h | Oficial de 1ª Montador | 4.9024 | 18.05 | 88.4883 |
| MO0100505 | h | Ayudante Montador | 4.9024 | 14.27 | 69.9572 |
| MQ030106 | h | Grúa automóvil de 5-6 Tn. | 4.9024 | 21.8926 | 107.3263 |
|  |  | Total |  |  | 5168.21 |

**4011603** Ud Variador de frecuencia 0,37 KW (04/07/2019)
4 Ud × 384.59 (407.67 con costes indirectos) = 1630.68
Variador de frecuencia para motor igual o inferior a 0,37 KW;
- Marca: SCHNEIDER ELECTRIC o similar;
- Señal de entrada: 4-20 mA;
- Funcionamiento: dependiendo de la dosis a utilizar y del caudal de agua a tratar;
- Alimentación: 380 V trifásica;
- Salida a motor: 380 V trifásica;
- Frecuencia de salida: 1-120 Hz;
- Rampa ajustable: 0,1 seg - 360 seg;
- Parada rápida: 1 seg (según la inercia).
Según ET. 4011610

| Código | Ud | Descripción | Rendimiento | Precio | Importe |
|---|---|---|---|---|---|
| 40116032 | Ud | Variador de frecuencia 0,37 KW (material) | 1 | 366.2314 | 366.2314 |
| MO0100325 | h | Oficial de 1ª Electricista | 1.0173 | 18.05 | 18.3623 |
|  |  | Total |  |  | 384.59 |

| Medición | Uds. | Parcial |
|---|---|---|
| Bomba para bulking | 4 | 4.000 |
| Total |  | 4 |

**2150504** kg Acero en soportes AISI-316
40 kg × 12.18 (12.91 con costes indirectos) = 516.40

#### 2.2.4 RECIRCULACIÓN Y FANGOS EN EXCESO (15/10/2003)
Importe: 41573.01

##### 2.2.4.1 RECIRCULACIÓN DE FANGOS (15/10/2003)
Importe: 33866.22

**2020509** Ud Carrete pasamuros DN:200
2 Ud × 277.57 (294.22 con costes indirectos) = 588.44

**2030108** Ud Válv.compuerta DN: 200
1 Ud × 257.91 (273.38 con costes indirectos) = 273.38

**2021547** Ud Junta desmonta DN 200
1 Ud × 345.26 (365.98 con costes indirectos) = 365.98

**2013615** ml Tub.de poliet UNE.DN 220 PN 10 (04/07/2019)
14 ml × 82.73 (87.69 con costes indirectos) = 1227.66
Tubería de polietileno, incluso parte proporcional de uniones y accesorios. DN 220, PN 10.
- Calidad: semi-rígida alta densidad (0,955);
- Medidas y características: Según UNE 53.131;
- Métodos de ensayo: Según UNE 53.133;
- Forma de suministro: Bobinas de longitudes variables.
Según ETG-09

| Código | Ud | Descripción | Rendimiento | Precio | Importe |
|---|---|---|---|---|---|
| 20136152 | ml | Tub.de poliet UNE.DN 220 PN 10 (material; 13/01/2020) | 1 | 57 | 57.0000 |
| MO0100320 | h | Oficial de 1ª Montador | 0.796 | 18.05 | 14.3678 |
| MO0100505 | h | Ayudante Montador | 0.796 | 14.27 | 11.3589 |
|  |  | Total |  |  | 82.73 |

Relación comercial: 000, 0, 001, 002

**2017018** Ud Colector individual de impulsión bomba recirculación fangos líne (04/07/2019)
3 Ud × 970.63 (1028.87 con costes indirectos) = 3086.61
Colector individual de impulsión de la bomba centrífuga sumergible de recirculación de fangos de la línea 2, construido en tubería de acero inoxidable AISI-316 L, compuesto por:
1 Brida plana DN 150;
5 Ml de tubería DN 150;
1 Reducción DN 125/DN 150;
0,5 Ml de tubería DN 125;
1 Brida plana DN 100;
Fabricación: con soldadura longitudinal según DIN 2463;
Espesor mínimo de pared: 4 mm.
Según ETG-45.

| Código | Ud | Descripción | Rendimiento | Precio | Importe |
|---|---|---|---|---|---|
| 2017018N2 | Ud | Colector individual de impulsión DN 150 (material) | 1 | 819.7073 | 819.7073 |
| MO0100320 | h | Oficial de 1ª Montador | 4.6696 | 18.05 | 84.2863 |
| MO0100505 | h | Ayudante Montador | 4.6696 | 14.27 | 66.6352 |
|  |  | Total |  |  | 970.63 |

**2017038** Ud Colector general de impulsión tres bombas recirculación de fango (04/07/2019)
1 Ud × 1534.85 (1626.94 con costes indirectos) = 1626.94
Colector general de impulsión de las tres bombas centrífugas sumergibles de recirculación de fangos biológicos de la línea 2, construido en tubería acero inoxidable AISI-316L, DIN 2463, compuesto por:
3 Bridas planas DN 150;
3 Tes DN 150/DN 200;
1 Brida plana DN 200;
1 Brida ciega DN 200;
6 Ml de tubería DN 200;
Fabricación: con soldadura longitudinal según DIN 2463
Espesor mínimo de pared: 3 mm.
Según ETG-45.

| Código | Ud | Descripción | Rendimiento | Precio | Importe |
|---|---|---|---|---|---|
| 2017038N2 | Ud | Colector general de impulsión bombeo recirculacion de fangos (material) | 1 | 1463.2509 | 1463.2509 |
| MO0100320 | h | Oficial de 1ª Montador | 2.2152 | 18.05 | 39.9844 |
| MO0100505 | h | Ayudante Montador | 2.2152 | 14.27 | 31.6109 |
|  |  | Total |  |  | 1534.85 |

**2021546** Ud Junta desmonta DN 150
3 Ud × 172 (182.32 con costes indirectos) = 546.96

**2030107** Ud Válv.compuerta DN 150
3 Ud × 153.52 (162.73 con costes indirectos) = 488.19

**2015112** ml Tubería acero inox. DN 200
55 ml × 132.56 (140.51 con costes indirectos) = 7728.05

**2035526** Ud Válvula retención DN: 150; PN: 10 kg/cm2 (04/07/2019)
3 Ud × 202.96 (215.14 con costes indirectos) = 645.42
Válvula de retención de las siguientes características:
Marca: PROINVAL o similar;
Tipo: Bola;
DN: 150;
PN: 10;
Conexiones: Embridadas.
Cierre: Estanco;
Materiales
- Cuerpo: Hierro fundido GG-25;
- Tapa: Hierro fundido GG-25;
- Clapeta: Hierro fundido GG-25;
- Casquillo de giro: Bronce RG 521096;
- Disco sujeción cierre: Hierro fundido GG-25;
- Cierre (aguas limpias): Neopreno;
- Cierre (aguas residuales): Cuero;
- Tornillo abroche: Acero DIN 933/6.8;
- Tornillo sujeción cierre: Acero DIN 931-34/6.8;
- Junta estanqueidad: Cartón Klinger;
Prueba del 10% de las unidades y certificados de material.
Según ETG 35.

| Código | Ud | Descripción | Rendimiento | Precio | Importe |
|---|---|---|---|---|---|
| 20355262 | Ud | Válvula retención DN: 150; PN: 10 kg/cm2 (material) | 1 | 201.5528 | 201.5528 |
| MO0100320 | h | Oficial de 1ª Montador | 0.0434 | 18.05 | 0.7834 |
| MO0100505 | h | Ayudante Montador | 0.0434 | 14.27 | 0.6193 |
|  |  | Total |  |  | 202.96 |

**2070103** Ud Toma de agua para limpieza de conducciones
3 Ud × 81.16 (86.03 con costes indirectos) = 258.09

**2110307** Ud Grupo motobomba recirculación fangos (04/07/2019)
3 Ud × 3357.22 (3558.65 con costes indirectos) = 10675.95
Grupo motobomba centrífuga de las siguientes características:
- Marca: SULZER o similar;
- Modelo: XFP100C-CB1.2-PE13/6-D01*10 o equivalente;
- Ejecución: Sumergible;
- Servicio: Recirculación de fangos al 0,8%;
- Caudal: 75,00 m3/h;
- Altura manométrica: 3,00 m.c.a.;
- Velocidad de la bomba: 976 r.p.m.;
- Tipo de impulsor: Contrablock plus 1 álabe;
- Paso libre del impulsor: 75 mm;
- Tipo de cierre: Mecánico;
- Rendimiento: 65,00%;
- Potencia absorbida: 0,97 KW;
- Conexión de impulsión: 100 mm;
Materiales:
- Cuerpo: Fundición gris GG-25;
- Eje: Acero inoxidable AISI-420;
- Impulsor rodete: Fundición gris GG-25;
- Voluta: Fundición gris GG-25;
- Tornillería exterior: Acero inoxidable AISI-316;
Motor: Eléctrico trifásico, rotor en jaula de ardilla;
- Potencia: 1,30 KW;
- Velocidad: 976 r.p.m.; IP-68.; Clase F.; V-1.; 400 V;
- Tipo acoplamiento a bomba: Directo;
- Conexión de descarga para acoplamiento automático de las bombas DN100, espárragos de anclaje y tubos guía. Según ET. 2110307

| Código | Ud | Descripción | Rendimiento | Precio | Importe |
|---|---|---|---|---|---|
| 21103072 | Ud | Grupo motobomba recirculación fangos (material) | 1 | 3229.5953 | 3229.5953 |
| MO0100320 | h | Oficial de 1ª Montador | 2.9498 | 18.05 | 53.2439 |
| MO0100505 | h | Ayudante Montador | 2.9498 | 14.27 | 42.0936 |
| MQ030106 | h | Grúa automóvil de 5-6 Tn. | 1.4749 | 21.8926 | 32.2894 |
|  |  | Total |  |  | 3357.22 |

**2170105** Ud Manometro
3 Ud × 200.47 (212.5 con costes indirectos) = 637.50

**2170111** Ud Regulador de nivel
4 Ud × 73.82 (78.25 con costes indirectos) = 313.00

**4011605** Ud Variador de frecuencia 2,20 KW (04/07/2019)
3 Ud × 1334.01 (1414.05 con costes indirectos) = 4242.15
Variador de frecuencia para motor de 2,20 KW;
- Marca: SCHNEIDER ELECTRIC o similar;
- Señal de entrada: 4-20 mA;
- Funcionamiento: dependiendo del caudal de fangos a recircular;
- Alimentación: 380 V trifásica;
- Salida a motor: 380 V trifásica;
- Frecuencia de salida: 1-120 Hz;
- Rampa ajustable: 0,1 seg - 360 seg;
- Parada rápida: 1 seg (según la inercia).
Según ET. 4011610

| Código | Ud | Descripción | Rendimiento | Precio | Importe |
|---|---|---|---|---|---|
| 40116052 | Ud | Variador de frecuencia 2,20 KW (material; 13/01/2020) | 1 | 825 | 825.0000 |
| MO0100325 | h | Oficial de 1ª Electricista | 28.2 | 18.05 | 509.0100 |
|  |  | Total |  |  | 1334.01 |

Relación comercial: 000, 0, 001, 002

**2150504** kg Acero en soportes AISI-316
90 kg × 12.18 (12.91 con costes indirectos) = 1161.90

| Medición | Uds. | Parcial |
|---|---|---|
| Colector individual de impulsión | 90 | 90.000 |
| Total |  | 90 |

##### 2.2.4.2 BOMBEO DE FANGOS EN EXCESO (04/07/2019)
Importe: 7706.79

**2015108** ml Tubería acero inox. DN 80 (04/07/2019)
4 ml × 34.76 (36.85 con costes indirectos) = 147.40
Tubería acero inoxidable AISI-316 L, DIN 2463, incluso parte proporcional de uniones y accesorios. DN 80.
- Fabricación: Con soldadura longitudinal según DIN 2463;
- Espesor mínimo de pared: 2 mm.
Según ETG-45.

| Código | Ud | Descripción | Rendimiento | Precio | Importe |
|---|---|---|---|---|---|
| 20151082 | Ud | Tubería acero inox. DN 80 (material) | 1 | 33.2653 | 33.2653 |
| MO0100320 | h | Oficial de 1ª Montador | 0.0598 | 18.05 | 1.0794 |
| MO0100505 | h | Ayudante Montador | 0.0294 | 14.27 | 0.4195 |
|  |  | Total |  |  | 34.76 |

Relación comercial: 000, 0, 001, 002

**2017006** Ud Colector individual de impulsión bomba fangos exceso línea 2 (04/07/2019)
2 Ud × 183.87 (194.9 con costes indirectos) = 389.80
Colector individual de impulsión de la bomba centrífuga sumergible de fangos en exceso de la línea 2, construido en tubería de acero inoxidable AISI-316 L, compuesto por:
1 Brida plana DN 80;
1 Brida plana DN 50;
1 Reducción DN 80/DN 50;
4 Ml de tubería DN 80;
0,5 Ml de tubería DN 50;
Fabricación: con soldadura longitudinal según DIN 2463;
Espesor mínimo de pared: 3 mm.
Según ETG-45.

| Código | Ud | Descripción | Rendimiento | Precio | Importe |
|---|---|---|---|---|---|
| 20170062 | Ud | Colector individual de impulsión bombeo fangos en exceso (material) | 1 | 174.4911 | 174.4911 |
| MO0100320 | h | Oficial de 1ª Montador | 0.3262 | 18.05 | 5.8879 |
| MO0100505 | h | Ayudante Montador | 0.2443 | 14.27 | 3.4862 |
|  |  | Total |  |  | 183.87 |

**2017026** Ud Colector general de impulsión bombas fangos en exceso línea 2 (04/07/2019)
1 Ud × 630.86 (668.71 con costes indirectos) = 668.71
Colector general de impulsión de las dos bombas centrífugas sumergibles de fangos en exceso de la línea 2, construido en tubería de acero inoxidable AISI-316 L, compuesto por:
3 Bridas planas DN 80;
2 Tes DN 80/DN 80;
1 Brida ciega DN 80;
6 Ml de tubería DN 80;
Fabricación: con soldadura longitudinal según DIN 2463;
Espesor mínimo de pared: 3 mm.
Según ETG-45.

| Código | Ud | Descripción | Rendimiento | Precio | Importe |
|---|---|---|---|---|---|
| 20170262 | Ud | Colector general de impulsión bombeo de fangos en exceso (material) | 1 | 620.8224 | 620.8224 |
| MO0100320 | h | Oficial de 1ª Montador | 0.4269 | 18.05 | 7.7055 |
| MO0100505 | h | Ayudante Montador | 0.1634 | 14.27 | 2.3317 |
|  |  | Total |  |  | 630.86 |

**2021543** Ud Junta desmonta DN:80 (04/07/2019)
2 Ud × 154.33 (163.59 con costes indirectos) = 327.18
Junta de desmontaje de acero con junta de estanqueidad; DN: 80;
- Tipo: Telescópicas;
- Conexiones: Brida-brida;
- Normas conexión: DIN 2502;
- Montaje: Horizontal o vertical;
- Estanqueidad: Juntas tóricas;
Materiales:
- Cuerpo: Acero inoxidable AISI-316 L.
- Juntas: Neopreno.
Según ETG. 27.

| Código | Ud | Descripción | Rendimiento | Precio | Importe |
|---|---|---|---|---|---|
| 20215432 | Ud | Junta desmonta DN:80 (material) | 1 | 130.5518 | 130.5518 |
| MO0100320 | h | Oficial de 1ª Montador | 0.7358 | 18.05 | 13.2812 |
| MO0100505 | h | Ayudante Montador | 0.7358 | 14.27 | 10.4999 |
|  |  | Total |  |  | 154.33 |

Relación comercial: 000, 0, 001, 002

**2030104** Ud Válv.compuerta DN: 80
2 Ud × 77.49 (82.14 con costes indirectos) = 164.28

**2035523** Ud Válvula retención DN: 80; PN: 10 kg/cm2 (04/07/2019)
2 Ud × 121.56 (128.85 con costes indirectos) = 257.70
Válvula de retención de las siguientes características:
Marca: PROINVAL o similar;
Tipo: Bola;
DN: 80;
PN: 10;
Conexiones: Embridadas.
Cierre: Estanco;
Materiales
- Cuerpo: Hierro fundido GG-25;
- Tapa: Hierro fundido GG-25;
- Clapeta: Hierro fundido GG-25;
- Casquillo de giro: Bronce RG 521096;
- Disco sujeción cierre: Hierro fundido GG-25;
- Cierre (aguas limpias): Neopreno;
- Cierre (aguas residuales): Cuero;
- Tornillo abroche: Acero DIN 933/6.8;
- Tornillo sujeción cierre: Acero DIN 931-34/6.8;
- Junta estanqueidad: Cartón Klinger;
Prueba del 10% de las unidades y certificados de material.
Según ETG 35.

| Código | Ud | Descripción | Rendimiento | Precio | Importe |
|---|---|---|---|---|---|
| 20355232 | Ud | Válvula retención DN: 80; PN: 10 kg/cm2 (material) | 1 | 102.3506 | 102.3506 |
| MO0100320 | h | Oficial de 1ª Montador | 0.5942 | 18.05 | 10.7253 |
| MO0100505 | h | Ayudante Montador | 0.5942 | 14.27 | 8.4792 |
|  |  | Total |  |  | 121.56 |

Relación comercial: 000, 0, 001, 002

**2070103** Ud Toma de agua para limpieza de conducciones
2 Ud × 81.16 (86.03 con costes indirectos) = 172.06

**2110308** Ud Bomba sumergible fangos en exceso (04/07/2019)
2 Ud × 1565.62 (1659.56 con costes indirectos) = 3319.12
Grupo motobomba centrífuga de las siguientes características:
- Marca: SULZER o similar;
- Modelo: AS 0630 186-S13/4D01 o equivalente;
- Ejecución: Sumergible;
- Fluido a bombear: Fangos en exceso al 0,8%;
- Caudal: 15 m3/h;
- Altura manométrica: 6,00 m.c.a.;
- Velocidad de la bomba: 1450 r.p.m.;
- Tipo de impulsor: Vortex;
- Paso libre del impulsor: 60 mm;
- Tipo de cierre: Mecánico;
- Rendimiento: 41,48 %;
- Potencia absorbida: 0,92 KW;
- Conexión de impulsión: 65 mm;
Materiales:
- Cuerpo: Fundición gris GG-25;
- Eje: Acero inoxidable AISI-420;
- Impulsor rodete: Fundición gris GG-25;
- Voluta: Fundición gris GG-25;
- Tornillería exterior: Acero inoxidable AISI-316;
Motor: Eléctrico trifásico, rotor en jaula de ardilla;
- Potencia: 1,30 KW;
- Velocidad: 1450 r.p.m.; IP-68.; Clase F.; V-1.; 400 V; 50 Hz
- Tipo acoplamiento a bomba: Directo.
Conexión de descarga para acoplamiento automático de las bombas DN 65, espárragos de anclaje y tubos guía. Según ET. 2110308

| Código | Ud | Descripción | Rendimiento | Precio | Importe |
|---|---|---|---|---|---|
| 21103082 | Ud | Bomba sumergible fangos en exceso (material) | 1 | 1423.3676 | 1423.3676 |
| MO0100320 | h | Oficial de 1ª Montador | 3.2877 | 18.05 | 59.3430 |
| MO0100505 | h | Ayudante Montador | 3.2877 | 14.27 | 46.9155 |
| MQ030106 | h | Grúa automóvil de 5-6 Tn. | 1.6439 | 21.8926 | 35.9892 |
|  |  | Total |  |  | 1565.62 |

**2170105** Ud Manometro
2 Ud × 200.47 (212.5 con costes indirectos) = 425.00

**2170111** Ud Regulador de nivel
2 Ud × 73.82 (78.25 con costes indirectos) = 156.50

**2013608** ml Tub.de poliet UNE.DN 90 PN 10 (04/07/2019)
80 ml × 10.06 (10.66 con costes indirectos) = 852.80
Tubería de polietileno, incluso parte proporcional de uniones y accesorios. DN 90, PN 10.
- Calidad: semi-rígida alta densidad (0,955);
- Medidas y características: Según UNE 53.131;
- Métodos de ensayo: Según UNE 53.133;
- Forma de suministro: Bobinas de longitudes variables.
Según ETG-09

| Código | Ud | Descripción | Rendimiento | Precio | Importe |
|---|---|---|---|---|---|
| 20136082 | ml | Tub.de poliet UNE.DN 90 PN 10 (material) | 1 | 9.7401 | 9.7401 |
| MO0100320 | h | Oficial de 1ª Montador | 0.01 | 18.05 | 0.1805 |
| MO0100505 | h | Ayudante Montador | 0.01 | 14.27 | 0.1427 |
|  |  | Total |  |  | 10.06 |

Relación comercial: 000, 0, 001, 002

**2150504** kg Acero en soportes AISI-316
64 kg × 12.18 (12.91 con costes indirectos) = 826.24

| Medición | Uds. | Parcial |
|---|---|---|
| Tubería | 32 | 32.000 |
| Colector individual impulsión |  |  |
| Tubería 65 | 32 | 32.000 |
| Subtotal |  | 64.000 |
| Total |  | 64 |

#### 2.2.5 CLORURO FÉRRICO (04/07/2019)
Importe: 12325.56

**2012603** ml Tubería presión DN 25 PN 10
140 ml × 0.7 (0.74 con costes indirectos) = 103.60

| Medición | Uds. | Largo | Parcial |
|---|---|---|---|
|  | 1 | 60 | 60.000 |
| Subtotal |  |  | 60.000 |
|  | 1 | 80 | 80.000 |
| Subtotal |  |  | 80.000 |
| Total |  |  | 140 |

**2012606** ml Tubería presión DN 50 PN 10 (04/07/2019)
10 ml × 2.39 (2.53 con costes indirectos) = 25.30
Tubería presión PVC UNE 53112, incluso parte proporcional de uniones y accesorios. DN 50, PN 10. Uniones: Por adhesivo. Material: policloruro de vinilo. Características físicas según normas UNE 53020, 53118, 53112, 53039. Según ETG-07.

| Código | Ud | Descripción | Rendimiento | Precio | Importe |
|---|---|---|---|---|---|
| 20126062 | Ud | Tubería presión DN 50 PN 10 (material) | 1 | 1.3913 | 1.3913 |
| MO0100320 | h | Oficial de 1ª Montador | 0.0308 | 18.05 | 0.5559 |
| MO0100505 | h | Ayudante Montador | 0.0308 | 14.27 | 0.4395 |
|  |  | Total |  |  | 2.39 |

Relación comercial: 000, 0, 001, 002

**2017421** Ud Carrete construido en PVC
1 Ud × 33.95 (35.99 con costes indirectos) = 35.99

**2017422** Ud Colector construido mediante tubería
1 Ud × 73.8 (78.23 con costes indirectos) = 78.23

**2032703** Ud Válvula de bola DN: 25; PN: 16
11 Ud × 9.92 (10.52 con costes indirectos) = 115.72

| Medición | Uds. | Parcial |
|---|---|---|
| Aspiración | 3 | 3.000 |
| Impulsión | 4 | 4.000 |
| Reactores 1 y 2 | 4 | 4.000 |
| Subtotal |  | 11.000 |
| Total |  | 11 |

**2032706** Ud Válvula de bola DN: 50; PN: 16 (04/07/2019)
7 Ud × 20.21 (21.42 con costes indirectos) = 149.94
Válvula de bola de las siguientes características: Marca: CHEMTROL o similar; DN: 50; PN: 16 a 25 °C; Conexiones: con adhesivo;
- Accionamiento: Manual por llave;
- Desmontaje: Radial;
- Paso: Total;
- Prueba: Hidráulica según DIN (24 Kg/cm2 para el cuerpo y 16 Kg/cm2 para el cierre);
Materiales
- Cuerpo: PVC;
- Bola: PVC;
- Asientos: PTFE autolubricantes;
- Juntas tóricas: Acrilo-nitrilo.
Según ETG 21.

| Código | Ud | Descripción | Rendimiento | Precio | Importe |
|---|---|---|---|---|---|
| 20327062 | Ud | Válvula de bola DN: 50; PN: 16 (material) | 1 | 7.5146 | 7.5146 |
| MO0100320 | h | Oficial de 1ª Montador | 0.3928 | 18.05 | 7.0900 |
| MO0100505 | h | Ayudante Montador | 0.3928 | 14.27 | 5.6053 |
|  |  | Total |  |  | 20.21 |

Relación comercial: 000, 0, 001, 002

**2032926** Ud Válvula de pie DN 50
1 Ud × 31.67 (33.57 con costes indirectos) = 33.57

**2035506** Ud Válvula retención DN: 50; PN: 10 (04/07/2019)
1 Ud × 30.03 (31.83 con costes indirectos) = 31.83
Válvula de retención de tipo bola, de las siguientes características: Marca: MAIPLAS o similar; DN: 50; PN: 10; Materiales: PVC; Conexiones: roscadas.

| Código | Ud | Descripción | Rendimiento | Precio | Importe |
|---|---|---|---|---|---|
| 20355062 | Ud | Válvula retención DN: 50; PN: 10 (material) | 1 | 9.506 | 9.5060 |
| MO0100320 | h | Oficial de 1ª Montador | 0.635 | 18.05 | 11.4618 |
| MO0100505 | h | Ayudante Montador | 0.635 | 14.27 | 9.0615 |
|  |  | Total |  |  | 30.03 |

Relación comercial: 000, 0, 001, 002

**2070111** Ud Toma de agua para limpieza DN 25
4 Ud × 44.74 (47.42 con costes indirectos) = 189.68

**2070701** Ud Conjunto de tubería y accesorios
1 Ud × 55.8 (59.15 con costes indirectos) = 59.15

**2036604** Ud Amortiguador de pulsaciones
2 Ud × 216.84 (229.85 con costes indirectos) = 459.70

**2110402** Ud Bomba carga cloruro. Ejecución: horizontal. (04/07/2019)
1 Ud × 1541.64 (1634.14 con costes indirectos) = 1634.14
Grupo motobomba centrífuga de las siguientes características: Marca: TECNIUM o similar; Modelo: BHCKK-3.12 o equivalente; Ejecución: horizontal; Fluido a bombear: Cloruro férrico; Caudal: 5,00 m3/h; Altura manométrica: 6 m.c.a.; Estanqueidad por cierre mecánico simple interior TECNIUM o similar. Partes en contacto con el agua: Polipropileno, Rotor y estator: del cierre: CSI; Junta: Vitón; Potencia motor: 3,00 KW a 1450 r.p.m.; IP-55; 220/380 V. Según ET. 2110402

| Código | Ud | Descripción | Rendimiento | Precio | Importe |
|---|---|---|---|---|---|
| 21104022 | Ud | Bomba carga cloruro. Ejecución: horizontal. (material) | 1 | 1513.337 | 1513.3370 |
| MO0100320 | h | Oficial de 1ª Montador | 0.8758 | 18.05 | 15.8082 |
| MO0100505 | h | Ayudante Montador | 0.8758 | 14.27 | 12.4977 |
|  |  | Total |  |  | 1541.64 |

Relación comercial: 000, 0, 001, 002

**2110601** Ud Grupo motobomba dosificadora cloruro férrico. Pistón-membrana (04/07/2019)
3 Ud × 873.19 (925.58 con costes indirectos) = 2776.74
Grupo motobomba dosificadora de las siguientes características: Marca: SDM o similar, modelo: GA45P4T3 o equivalente; Tipo: pistón-membrana; Fluido a bombear: cloruro férrico; Caudal: 30,00 l/h; Presión máxima: 10 Kg/cm2; Cadencia membrana: 144 g.p.m. Carrera membrana: 6 mm; Cuerpo: polipropileno; Bolas: cerámica; Asientos: Aflas; Membranas: PTFE; Potencia motor: 0,12 KW, 1.500 r.p.m.; 220/380 V; 50 Hz; IP-55. Incluye válvula de seguridad de tipo membrana. Según ET. 2110601.

| Código | Ud | Descripción | Rendimiento | Precio | Importe |
|---|---|---|---|---|---|
| 21106012 | Ud | Grupo motobomba dosificadora. (material) | 1 | 736.4453 | 736.4453 |
| MO0100320 | h | Oficial de 1ª Montador | 4.2309 | 18.05 | 76.3677 |
| MO0100505 | h | Ayudante Montador | 4.2309 | 14.27 | 60.3749 |
|  |  | Total |  |  | 873.19 |

Relación comercial: 000, 0, 001, 002

**2170105** Ud Manometro
4 Ud × 200.47 (212.5 con costes indirectos) = 850.00

**2190104** Ud Depósito de almacenamiento de cloruro férrico (04/07/2019)
1 Ud × 3570.15 (3784.36 con costes indirectos) = 3784.36
Depósito de almacenamiento de cloruro férrico comercial de las siguientes características: Marca: TECNIUM o similar; Forma cilindro vertical con fondo plano; Capacidad: 5,00 m3; Diámetro: 1600 mm; Altura cilíndro: 2690 mm; Altura total: 3000 mm; Espesor barrera química: 1,50 mm; Espesor refuerzo mecánico: 3,50 mm; Espesor total fondo y cilíndro: 5 mm y cubierta 6 mm; Material: poliester ATLAC 382/05 reforzado con fibra de vidrio; Accesorios: indicador de nivel a poleas e interruptor de nivel mínimo y máximo.

| Código | Ud | Descripción | Rendimiento | Precio | Importe |
|---|---|---|---|---|---|
| 21901042 | Ud | Depósito de almacenamiento de cloruro férrico (material) | 1 | 3511.9889 | 3511.9889 |
| MO0100320 | h | Oficial de 1ª Montador | 1.7995 | 18.05 | 32.4810 |
| MO0100505 | h | Ayudante Montador | 1.7995 | 14.27 | 25.6789 |
|  |  | Total |  |  | 3570.15 |

Relación comercial: 000, 0, 001, 002

**4011603** Ud Variador de frecuencia 0,37 KW
3 Ud × 384.59 (407.67 con costes indirectos) = 1223.01

**2150504** kg Acero en soportes AISI-316
60 kg × 12.18 (12.91 con costes indirectos) = 774.60

#### 2.2.6 ESPESAMIENTO DE FANGOS (04/07/2019)
Importe: 18958.42

##### 2.2.6.1 ENTRADA DE FANGOS A LOS ESPESADORES (04/07/2019)
Importe: 1847.19

**2015108** ml Tubería acero inox. DN 80
23 ml × 34.76 (36.85 con costes indirectos) = 847.55

| Medición | Uds. | Largo | Parcial |
|---|---|---|---|
| Espesador nuevo | 2 | 8 | 16.000 |
| Espesador existente | 7 |  | 7.000 |
| Subtotal |  |  | 23.000 |
| Total |  |  | 23 |

**2030104** Ud Válv.compuerta DN: 80
4 Ud × 77.49 (82.14 con costes indirectos) = 328.56

| Medición | Uds. | Largo | Parcial |
|---|---|---|---|
| Aislamiento espesadores | 2 | 2 | 4.000 |
| Total |  |  | 4 |

**2070103** Ud Toma de agua para limpieza de conducciones
1 Ud × 81.16 (86.03 con costes indirectos) = 86.03

**2013608** ml Tub.de poliet UNE.DN 90 PN 10
24 ml × 10.06 (10.66 con costes indirectos) = 255.84

| Medición | Uds. | Largo | Parcial |
|---|---|---|---|
| A espesador nuevo | 2 | 8 | 16.000 |
| Subtotal |  |  | 16.000 |
| A espesador existente | 1 | 8 | 8.000 |
| Subtotal |  |  | 8.000 |
| Total |  |  | 24 |

**2150504** kg Acero en soportes AISI-316
25.5 kg × 12.18 (12.91 con costes indirectos) = 329.21

| Medición | Uds. | Parcial |
|---|---|---|
| Tubería entrada | 24 | 24.000 |
| Abarcones | 1.5 | 1.500 |
| Subtotal |  | 25.500 |
| Total |  | 25.5 |

##### 2.2.6.2 ESPESADOR NUEVO DE FANGOS POR GRAVEDAD (04/07/2019)
Importe: 12574.83

**2150504** kg Acero en soportes AISI-316
20 kg × 12.18 (12.91 con costes indirectos) = 258.20

| Medición | Uds. | Parcial |
|---|---|---|
| estructura auxiliar | 20 | 20.000 |
| Total |  | 20 |

**2200401** Ud Mecanismo espesador de gravedad (04/07/2019)
1 Ud × 11619.46 (12316.63 con costes indirectos) = 12316.63
Mecanismo espesador para instalar en tanque de hormigón de planta circular, de las siguientes características:
- Marca: ESTRUAGUA o similar;
- Modelo: PACIFIC o equivalente;
- Diámetro interior del tanque de hormigón: 6,00 m;
- Altura cilíndrica total: 3,60 m;
- Ancho útil mínimo de la pasarela: 1 m;
- Grupo de accionamiento central compuesto por los siguientes elementos:
. Motor 3F 4p 220/380 V, 50 Hz, IP-55, Cl.F, potencia 0,18 KW.
. Reductor sinfin-corona y reductor epicicloidal;
. Velocidad en eje lento: 0,10 r.p.m.;
. Protección: limitador de par electrónico;
- Árbol de giro construido en tubo, con centrador inferior.
- 2 ud estructuras de barrido de fondo construidos en celosía triangular, provistos de piquetas de espesamiento en perfil LPN, separadas 0,6 m, hasta 1/3 de la altura cilíndrica.
- Rasquetas de fondo en disposición espina de pez, con remate en neopreno.
- Rasqueta en el cono de evacuación del fango concentrado.
- Cilindro metálico de alimentación:
. Diámetro: 1,25 m;
. Altura: 1,00 m;
Materiales:
- Tubo central, soporte brazos soportes de las rasquetas, peine del espesador, cilindro de alimentación: Acero inoxidable AISI-316L.
- Rasquetas de fondo: Acero inoxidable AISI-316L.
- Vertedero: Acero inoxidable AISI-316L.
- Tornillería: AISI-316.
Según ET. 2200401.

| Código | Ud | Descripción | Rendimiento | Precio | Importe |
|---|---|---|---|---|---|
| 22004012 | Ud | Mecanismo espesador de gravedad (material) | 1 | 11140.797 | 11140.7970 |
| MO0100320 | h | Oficial de 1ª Montador | 7.2829 | 18.05 | 131.4563 |
| MO0100505 | h | Ayudante Montador | 5.4621 | 14.27 | 77.9442 |
| MQ1400040 | h | Grúa sobre camión con pluma telescópica de 20 t. | 3.6414 | 73.944 | 269.2597 |
|  |  | Total |  |  | 11619.46 |

##### 2.2.6.3 SOBRENADANTE Y EXTRACCIÓN DE FANGOS ESPESADOS (04/07/2019)
Importe: 4536.4

**2015111** ml Tubería acero DN 150
4 ml × 67.2 (71.23 con costes indirectos) = 284.92

**2013612** ml Tub. de poliet.UNE.DN 160 PN 10 (04/07/2019)
52 ml × 42.25 (44.79 con costes indirectos) = 2329.08
Tubería de polietileno, incluso parte proporcional de uniones y accesorios. DN 160, PN 10.
- Calidad: semi-rígida alta densidad (0,955);
- Medidas y características: Según UNE 53.131;
- Métodos de ensayo: Según UNE 53.133;
- Forma de suministro: Bobinas de longitudes variables.
Según ETG-09

| Código | Ud | Descripción | Rendimiento | Precio | Importe |
|---|---|---|---|---|---|
| 20136122 | ml | Tub. de poliet.UNE.DN 160 PN 10 (material) | 1 | 40.9802 | 40.9802 |
| MO0100320 | h | Oficial de 1ª Montador | 0.046 | 18.05 | 0.8303 |
| MO0100505 | h | Ayudante Montador | 0.0307 | 14.27 | 0.4381 |
|  |  | Total |  |  | 42.25 |

| Medición | Uds. | Parcial |
|---|---|---|
| Salida fangos espesador nuevo | 40 | 40.000 |
| Salida sobrenadante espesador nuevo | 6 | 6.000 |
| Salida vaciado espesador nuevo | 6 | 6.000 |
| Subtotal |  | 52.000 |
| Total |  | 52 |

**2020712** Ud Carrete pasamuros DN:160 PEAD (04/07/2019)
2 Ud × 157.88 (167.35 con costes indirectos) = 334.70
Carrete pasamuros con placa de estanqueidad. Extremos lisos; DN: 160; Material: polietileno de alta densidad (PEAD) ; PN: 6; Longitud aproximada: 400 mm; Calidad de la tubería: semirrígida alta densidad (0,955);
Métodos de ensayo: según UNE 53.133. Según ETG. 56.

| Código | Ud | Descripción | Rendimiento | Precio | Importe |
|---|---|---|---|---|---|
| 20207122 | Ud | Pasamuros PEAD liso-liso DN 160 (material) | 1 | 129.8465 | 129.8465 |
| MO0100320 | h | Oficial de 1ª Montador | 0.8674 | 18.05 | 15.6566 |
| MO0100505 | h | Ayudante Montador | 0.8674 | 14.27 | 12.3778 |
|  |  | Total |  |  | 157.88 |

| Medición | Uds. | Parcial |
|---|---|---|
| Sobrenadantes | 1 | 1.000 |
| Fangos | 1 | 1.000 |
| Subtotal |  | 2.000 |
| Total |  | 2 |

**2017001** Ud Colector de unión de tubería de salida de fangos (04/07/2019)
1 Ud × 1031.03 (1092.89 con costes indirectos) = 1092.89
Colector de unión de la tubería de salida de fangos espesados del espesador existente con la tubería procedente del espesador nuevo DN 160. Material: Acero inoxidable AISI-316. Incluye codos, tes, bridas, etc. Según ETG-45.

| Código | Ud | Descripción | Rendimiento | Precio | Importe |
|---|---|---|---|---|---|
| 20170012 | Ud | Colector de unión de tuberías (material) | 1 | 1023.941 | 1023.9410 |
| MO0100320 | h | Oficial de 1ª Montador | 0.2192 | 18.05 | 3.9566 |
| MO0100505 | h | Ayudante Montador | 0.2192 | 14.27 | 3.1280 |
|  |  | Total |  |  | 1031.03 |

Relación comercial: 000, 0, 001, 002

**2070103** Ud Toma de agua para limpieza de conducciones
2 Ud × 81.16 (86.03 con costes indirectos) = 172.06

**2150504** kg Acero en soportes AISI-316
25 kg × 12.18 (12.91 con costes indirectos) = 322.75

| Medición | Uds. | Parcial |
|---|---|---|
| Tubería salida fangos | 24 | 24.000 |
| Abarcones | 1 | 1.000 |
| Subtotal |  | 25.000 |
| Total |  | 25 |

#### 2.2.7 DESHIDRATACIÓN Y ALMACENAMIENTO DE FANGOS SECOS (21/04/2006)
Importe: 96240.95

##### 2.2.7.1 ALIMENTACIÓN CENTRÍFUGAS NUEVA Y EXISTENTE (04/07/2019)
Importe: 5960.86

**2015108** ml Tubería acero inox. DN 80
4 ml × 34.76 (36.85 con costes indirectos) = 147.40

**2015111** ml Tubería acero DN 150
1 ml × 67.2 (71.23 con costes indirectos) = 71.23

**2017247** Ud Colector individual de aspiración bomba nueva fangos espesados (04/07/2019)
1 Ud × 258.33 (273.83 con costes indirectos) = 273.83
Colector individual de aspiración de la bomba de tornillo helicoidal de fangos a deshidratación, construido en tubería de acero inoxidable AISI 316 L DIN 2463, compuesto por:
3 Bridas planas DN 80;
2 Codos 90° DN 80;
2 Ml tubería DN 80;
Fabricación: con soldadura longitudinal según DIN 2463
Espesor mínimo de pared: 2 mm.
Según ETG-45.

| Código | Ud | Descripción | Rendimiento | Precio | Importe |
|---|---|---|---|---|---|
| 20172472 | Ud | Colector individual de aspiración nueva bomba fangos espesados (material) | 1 | 255.3776 | 255.3776 |
| MO0100320 | h | Oficial de 1ª Montador | 0.1011 | 18.05 | 1.8249 |
| MO0100505 | h | Ayudante Montador | 0.079 | 14.27 | 1.1273 |
|  |  | Total |  |  | 258.33 |

**2017261** Ud Colector individual de impulsión bomba nueva fangos espesados (04/07/2019)
1 Ud × 342.21 (362.74 con costes indirectos) = 362.74
Colector individual de impulsión de la bomba de tornillo helicoidal de fangos a deshidratación, construido en tubería de acero inoxidable AISI-316 L, compuesto por:
2 Bridas planas DN 80;
1 Codo 90° DN 80;
1 Té DN 80/DN 80;
2 Ml de tubería DN 80;
1 Brida ciega DN 80
Fabricación: con soldadura longitudinal según DIN 2463;
Espesor mínimo de pared: 3 mm.
Según ETG-45.

| Código | Ud | Descripción | Rendimiento | Precio | Importe |
|---|---|---|---|---|---|
| 20172612 | Ud | Colector individual de impulsión nueva bomba fangos espesados (material) | 1 | 338.7201 | 338.7201 |
| MO0100320 | h | Oficial de 1ª Montador | 0.1233 | 18.05 | 2.2256 |
| MO0100505 | h | Ayudante Montador | 0.0888 | 14.27 | 1.2672 |
|  |  | Total |  |  | 342.21 |

**2021543** Ud Junta desmonta DN:80
4 Ud × 154.33 (163.59 con costes indirectos) = 654.36

| Medición | Uds. | Parcial |
|---|---|---|
| Aspiración bomba nueva | 1 | 1.000 |
| Impulsión bomba nueva | 1 | 1.000 |
| Alimentación centrífugas | 2 | 2.000 |
| Subtotal |  | 4.000 |
| Total |  | 4 |

**2030104** Ud Válv.compuerta DN: 80
4 Ud × 77.49 (82.14 con costes indirectos) = 328.56

| Medición | Uds. | Parcial |
|---|---|---|
| Aspiración bomba nueva | 1 | 1.000 |
| Impulsión bomba nueva | 1 | 1.000 |
| Alimentación centrífugas | 2 | 2.000 |
| Subtotal |  | 4.000 |
| Total |  | 4 |

**2070103** Ud Toma de agua para limpieza de conducciones
2 Ud × 81.16 (86.03 con costes indirectos) = 172.06

**2070701** Ud Conjunto de tubería y accesorios
1 Ud × 55.8 (59.15 con costes indirectos) = 59.15

**2110508** Ud Grupo motobomba tornillo fangos a deshidratación (04/07/2019)
1 Ud × 2339.63 (2480.01 con costes indirectos) = 2480.01
Grupo motobomba de tornillo helicoidal de las siguientes características:
- Marca: MONO o similar;
- Modelo: Z35KC11RMA o equivalente;
- Tipo: Volumétrica;
- Ejecución: Horizontal;
- Fluido a bombear: Fangos a deshidratar al 3%;
- Caudal: 1,00-10,00 m3/h;
- Altura manométrica: 10 m.c.a.;
- Velocidad de la bomba: 50-197 r.p.m.;
- Tipo de impulsor: Rotor;
- Tipo de cierre: mecánico en carbono de silicio;
- Potencia absorbida: 1,57 KW;
- Conexiones asp/imp: 80 mm;
- Ejecución de la bomba: Monobloc;
Materiales:
- Cuerpo: Fundición gris GG-25 BS EN 1561 grado EN-GJL-HB195;
- Rotor: Acero 709M40T/cromado;
- Eje: Acero inoxidable EN 10088; 709M40T/cromado;
- Estator: caucho sintético-Perbunan;
- Biela: Acero al carbono BS EN 10277;
Motor: Eléctrico trifásico, rotor en jaula de ardilla;
- Potencia: 2,20 KW;
- Velocidad: 1450 r.p.m.; IP 55; Clase F; B-5; 400 V; 50 Hz.
- Velocidad de salida: motoreductor: 190 r.p.m. a 50 Hz.
Incluye bancada.
Según ET. 2110508

| Código | Ud | Descripción | Rendimiento | Precio | Importe |
|---|---|---|---|---|---|
| 21105082 | Ud | Grupo motobomba tornillo fangos a deshidratación (material; 15/09/2020) | 1 | 2229.5725 | 2229.5725 |
| MO0100320 | h | Oficial de 1ª Montador | 3.4051 | 18.05 | 61.4621 |
| MO0100505 | h | Ayudante Montador | 3.4051 | 14.27 | 48.5908 |
|  |  | Total |  |  | 2339.63 |

**2170105** Ud Manometro
1 Ud × 200.47 (212.5 con costes indirectos) = 212.50

**4011614** Ud Variador de frecuencia 2,20 KW bomba fangos a deshidrat. (04/07/2019)
1 Ud × 863.21 (915 con costes indirectos) = 915.00
Variador de frecuencia para motor de 2,20 KW;
- Marca: SCHNEIDER ELECTRIC o similar;
- Señal de entrada: 4-20 mA procedente del autómata programable;
- Funcionamiento: dependiendo del caudal de alimentación a la centrífuga.
- Alimentación: 380 V trifásica;
- Salida a motor: 380 V trifásica;
- Frecuencia de salida: 1-120 Hz;
- Rampa ajustable: 0,1 seg - 360 seg;
- Parada rápida: 1 seg (según la inercia).
Según ET. 4011610

| Código | Ud | Descripción | Rendimiento | Precio | Importe |
|---|---|---|---|---|---|
| 40116142 | Ud | Variador de frecuencia 2,20 KW (material; 15/09/2020) | 1 | 840.5663 | 840.5663 |
| MO0100325 | h | Oficial de 1ª Electricista | 1.2545 | 18.05 | 22.6437 |
|  |  | Total |  |  | 863.21 |

**2150504** kg Acero en soportes AISI-316
22 kg × 12.18 (12.91 con costes indirectos) = 284.02

| Medición | Uds. | Parcial |
|---|---|---|
| Tubería DN80 | 16 | 16.000 |
| Tubería DN150 | 6 | 6.000 |
| Subtotal |  | 22.000 |
| Total |  | 22 |

##### 2.2.7.2 CENTRÍFUGA (04/07/2019)
Importe: 55670.62

**2033952** Ud Válvula de guillotina. (04/07/2019)
1 Ud × 2250.27 (2385.29 con costes indirectos) = 2385.29
Válvula de guillotina de las siguientes características:
Marca: ORBINOX o similar;
Tipo: cuadrada;
Dimensiones: 200 x 500 mm;
PN: 4;
Montaje: entre bridas;
Accionamiento: eléctrico.
- Materiales:
. Cuerpo: Fundición gris GG-22;
. Cierre: Metal-goma;
. Tajadera: Acero inoxidable;
. Husillo: Acero inoxidable;
. Volante: Fundición gris GG-22.

| Código | Ud | Descripción | Rendimiento | Precio | Importe |
|---|---|---|---|---|---|
| 20339522 | Ud | Válvula de guillotina. (material) | 1 | 2164.9968 | 2164.9968 |
| MO0100320 | h | Oficial de 1ª Montador | 2.6383 | 18.05 | 47.6213 |
| MO0100505 | h | Ayudante Montador | 2.6383 | 14.27 | 37.6485 |
|  |  | Total |  |  | 2250.27 |

**2150606** Ud Tolva de descarga de los fangos (04/07/2019)
1 Ud × 711.92 (754.64 con costes indirectos) = 754.64
Tolva de descarga de los fangos deshidratados procedentes de la centrífuga; Material: acero inoxidable AISI-316 L; Entrada: brida rectangular acoplada a la salida de la centrífuga; Salida: brida rectangular 200 x 500 mm para acoplamiento de la válvula de guillotina.

| Código | Ud | Descripción | Rendimiento | Precio | Importe |
|---|---|---|---|---|---|
| 21506062 | Ud | Tolva de descarga de los fangos 200 x 500 mm (material) | 1 | 658.1376 | 658.1376 |
| MO0100320 | h | Oficial de 1ª Montador | 1.6641 | 18.05 | 30.0370 |
| MO0100505 | h | Ayudante Montador | 1.6641 | 14.27 | 23.7467 |
|  |  | Total |  |  | 711.92 |

**2250301** Ud Centrifuga para deshidratación (04/07/2019)
1 Ud × 49277.13 (52233.76 con costes indirectos) = 52233.76
Centrífuga para la deshidratación de fangos de las siguientes características: Marca: ANDRITZ GUINARD o similar; Modelo: D3L o equivalente; Fluido a secar: fangos procedentes de una oxidación prolongada y espesados por gravedad; Concentración de entrada: 30 kg/m3; Sequedad de salida mínima: 20%; Caudal medio de tratamiento: 5,29 m3/h; Caudal máximo de tratamiento: 6,00 m3/h;
- Diámetro del rotor: 340 mm;
- Relación l/d: 3.5;
- Velocidad máxima: 4000 r.p.m.;
- Fuerza centrifuga máxima: 3041 G;
- Rango de velocidad: 1-15 r.p.m.; par de torsión máxima: 3,15 kNm.
- Potencia motor principal: 22 KW; 380 V; 50 Hz; IP-55;
- Velocidad: 1500 r.p.m.;
- Potencia motor secundario: 7,50 KW;
- Sistema automático de regulación de la velocidad diferencial incluyendo cuadro eléctrico necesario para el funcionamiento de la centrífuga ;
Materiales de construcción:
- Rotor: Team Duplex 1.4362;
- Eje tornillo: Acero inoxidable AISI-316;
- Alabes tornillo: Acero Inoxidable AISI 316;
- Cubiertas del bol y del motor: Fibra de vidrio;
- Bancada: Acero al carbono;
- Lubricación: grasa;
Incluye cabezal de alimentación de 3 vías, conexiones flexibles embridadas en AISI-316 para salida del sólido y del líquido, desgasificador, cuadro eléctrico de regulación y control con variadores de frecuencia y estructura para su instalación.
Según ET.2250301

| Código | Ud | Descripción | Rendimiento | Precio | Importe |
|---|---|---|---|---|---|
| 22503012 | Ud | Centrifuga para deshidratación (material) | 1 | 48921.8737 | 48921.8737 |
| MO0100320 | h | Oficial de 1ª Montador | 6.236 | 18.05 | 112.5598 |
| MO0100505 | h | Ayudante Montador | 6.236 | 14.27 | 88.9877 |
| MQ1400040 | h | Grúa sobre camión con pluma telescópica de 20 t. | 2.0787 | 73.944 | 153.7074 |
|  |  | Total |  |  | 49277.13 |

**2150504** kg Acero en soportes AISI-316
23 kg × 12.18 (12.91 con costes indirectos) = 296.93

| Medición | Uds. | Parcial |
|---|---|---|
| Sujección tolva | 8 | 8.000 |
| Centrífuga | 15 | 15.000 |
| Subtotal |  | 23.000 |
| Total |  | 23 |

##### 2.2.7.3 LAVADO DE LA CENTRIFUGA (04/07/2019)
Importe: 665.37

**2015102** ml Tubería acero inox. DN 20
10 ml × 8.55 (9.06 con costes indirectos) = 90.60

**2036102** Ud Electroválvula DN 3/4" (04/07/2019)
1 Ud × 47.61 (50.47 con costes indirectos) = 50.47
Electroválvula de paso directo, de las siguientes características: Marca: JOUCOMATIC o similar; DN: 3/4"; Fluido: agua tratada; Alimentación: 220 V, 50 Hz.

| Código | Ud | Descripción | Rendimiento | Precio | Importe |
|---|---|---|---|---|---|
| 20361022 | Ud | Electroválvula DN 3/4" (material) | 1 | 37.8697 | 37.8697 |
| MO0100320 | h | Oficial de 1ª Montador | 0.3015 | 18.05 | 5.4421 |
| MO0100505 | h | Ayudante Montador | 0.3015 | 14.27 | 4.3024 |
|  |  | Total |  |  | 47.61 |

**2032223** Ud Válvula de bola; DN 20
1 Ud × 7.45 (7.9 con costes indirectos) = 7.90

**2150504** kg Acero en soportes AISI-316
40 kg × 12.18 (12.91 con costes indirectos) = 516.40

| Medición | Uds. | Parcial |
|---|---|---|
| Tubería lavado | 40 | 40.000 |
| Total |  | 40 |

##### 2.2.7.4 DOSIFICACIÓN DE POLIECTROLITO (21/04/2006)
Importe: 3529.94

**2012603** ml Tubería presión DN 25 PN 10
6 ml × 0.7 (0.74 con costes indirectos) = 4.44

**2012604** ml Tubería presión DN 40 PN 10 (04/07/2019)
2 ml × 2.34 (2.48 con costes indirectos) = 4.96
Tubería presión PVC UNE 53112, incluso parte proporcional de uniones y accesorios. DN 40, PN 10. Uniones: Por adhesivo. Material: Policloruro de vinilo. Características físicas según normas UNE 53020, 53118, 53112, 53039. Según ETG-07.

| Código | Ud | Descripción | Rendimiento | Precio | Importe |
|---|---|---|---|---|---|
| 20126042 | ml | Tubería presión DN 40 PN 10 (material) | 1 | 1.7688 | 1.7688 |
| MO0100320 | h | Oficial de 1ª Montador | 0.0177 | 18.05 | 0.3195 |
| MO0100505 | h | Ayudante Montador | 0.0177 | 14.27 | 0.2526 |
|  |  | Total |  |  | 2.34 |

**2015103** ml Tubería acero inox. DN 25 (04/07/2019)
12 ml × 10.69 (11.33 con costes indirectos) = 135.96
Tubería acero inoxidable AISI-316 L, incluso parte proporcional de uniones y accesorios. DN 25.
- Fabricación: Con soldadura longitudinal según DIN 2463;
- Espesor mínimo: 1 mm.
Según ETG-45.

| Código | Ud | Descripción | Rendimiento | Precio | Importe |
|---|---|---|---|---|---|
| 20151032 | ml | Tubería acero inox. DN 25 (material) | 1 | 9.0905 | 9.0905 |
| MO0100320 | h | Oficial de 1ª Montador | 0.0638 | 18.05 | 1.1516 |
| MO0100505 | h | Ayudante Montador | 0.0311 | 14.27 | 0.4438 |
|  |  | Total |  |  | 10.69 |

**2030723** Ud Válvula retención DN:25 (04/07/2019)
1 Ud × 20.2 (21.41 con costes indirectos) = 21.41
Válvula de retención de las siguientes características: Marca: PROINVAL o similar; Tipo: Clapeta batiente; DN: 25; PN: 10; Conexiones: Roscadas.
Materiales:
- Cuerpo: Acero inoxidable CF8M;
- Clapeta:Acero inoxidable CF8M;
- Junta: PTFE.
Según ETG. 15.

| Código | Ud | Descripción | Rendimiento | Precio | Importe |
|---|---|---|---|---|---|
| 20307232 | Ud | Válv.retenci.DN:25 (material) | 1 | 17.9145 | 17.9145 |
| MO0100320 | h | Oficial de 1ª Montador | 0.0707 | 18.05 | 1.2761 |
| MO0100505 | h | Ayudante Montador | 0.0707 | 14.27 | 1.0089 |
|  |  | Total |  |  | 20.2 |

**2032224** Ud Válvula de bola; DN 25; (04/07/2019)
5 Ud × 9.57 (10.14 con costes indirectos) = 50.70
Válvula de bola de las siguientes características: Marca: PROINVAL o similar; DN: 25; PN: 16;
- Conexiones: Roscada gas s/DIN 259;
- Accionamiento: Manual por palanca;
Materiales:
- Cuerpo: Latón estampado P-Cu Zn 40 Pb2;
- Bola: Latón P-Cu Zn 40 Pb2 durocromado;
- Eje: Latón P-Cu Zn Pb2 niquelado;
- Asientos: P.T.F.E.;
- Empaquetadura: P.T.F.E.
Según ETG 16-1

| Código | Ud | Descripción | Rendimiento | Precio | Importe |
|---|---|---|---|---|---|
| 20322242 | Ud | Válvula de bola; DN 25; (material) | 1 | 7.8677 | 7.8677 |
| MO0100320 | h | Oficial de 1ª Montador | 0.0526 | 18.05 | 0.9494 |
| MO0100505 | h | Ayudante Montador | 0.0526 | 14.27 | 0.7506 |
|  |  | Total |  |  | 9.57 |

| Medición | Uds. | Parcial |
|---|---|---|
| Rotámetro | 3 | 3.000 |
| Alimentación centrífugas | 2 | 2.000 |
| Subtotal |  | 5.000 |
| Total |  | 5 |

**2032703** Ud Válvula de bola DN: 25; PN: 16
2 Ud × 9.92 (10.52 con costes indirectos) = 21.04

| Medición | Uds. | Parcial |
|---|---|---|
| Aspiración bomba | 1 | 1.000 |
| Impulsión bomba | 1 | 1.000 |
| Subtotal |  | 2.000 |
| Total |  | 2 |

**2040102** Ud Medidor de caudal de área variable (04/07/2019)
1 Ud × 306.86 (325.27 con costes indirectos) = 325.27
Medidor de caudal de área variable, de las siguientes características: Marca: TECFLUID o similar; Graduación: 200-2000 l/h; Presión máxima: 16 bar; Para una temperatura de: 20 °C; Conexiones: roscadas 1"; Tolerancia: ± 1,25% final de escala.

| Código | Ud | Descripción | Rendimiento | Precio | Importe |
|---|---|---|---|---|---|
| 20401022 | Ud | Medidor de caudal de área variable (material) | 1 | 287.3402 | 287.3402 |
| MO0100320 | h | Oficial de 1ª Montador | 0.604 | 18.05 | 10.9022 |
| MO0100505 | h | Ayudante Montador | 0.604 | 14.27 | 8.6191 |
|  |  | Total |  |  | 306.86 |

**2070111** Ud Toma de agua para limpieza DN 25
2 Ud × 44.74 (47.42 con costes indirectos) = 94.84

**2170105** Ud Manometro
1 Ud × 200.47 (212.5 con costes indirectos) = 212.50

**2110509** Ud Bomba Tornillo helicoidal polielectrolito catiónico (21/04/2006)
1 Ud × 1351.88 (1432.99 con costes indirectos) = 1432.99
Grupo motobomba de tornillo helicoidal de las siguientes características:
- Marca: MONO o similar;
- Modelo: C22AC11RMA o equivalente;
- Tipo: Volumétrica;
- Ejecución: Horizontal;
- Fluido a bombear: Polielectrolito al 0,5%;
- Caudal: 50-500 l/h;
- Altura manométrica: 10 m.c.a.;
- Velocidad de la bomba: 110-270 r.p.m.;
- Tipo de impulsor: Rotor;
- Tipo de cierre: Mecánico;
- Potencia absorbida: 0,17 KW;
- Conexiones asp/imp: 1,1/4" ROSCA BSP;
- Ejecución de la bomba: Monobloc;
Materiales:
- Cuerpo: Hº Fº; GG-25
- Rotor: Acero inoxidable BS970 708 cromado;
- Eje: Acero inoxidable BS EN 10088;
- Estator: Caucho sintético PERBUNAN;
Motor: Eléctrico trifásico, rotor en jaula de ardilla;
- Potencia: 0,37 KW;
- Velocidad: 1000 r.p.m.; IP 55; Clase F; B-5; 400 V; 50 Hz.
- Velocidad de salida motoreductor: 286 r.p.m. a 50 Hz.

| Código | Ud | Descripción | Rendimiento | Precio | Importe |
|---|---|---|---|---|---|
| 21105092 | Ud | Bomba Tornillo helicoidal (material; 21/04/2006) | 1 | 1061 | 1061.0000 |
| MO0100320 | h | Oficial de 1ª Montador | 9 | 18.05 | 162.4500 |
| MO0100505 | h | Ayudante Montador | 9 | 14.27 | 128.4300 |
|  |  | Total |  |  | 1351.88 |

Relación comercial: 000, 0, 001, 002

**4011616** Ud Variador de frecuencia de 0,37 KW (04/07/2019)
1 Ud × 450.05 (477.05 con costes indirectos) = 477.05
Variador de frecuencia para motor de 0,37 KW;
- Marca: SCHNEIDER ELECTRIC o similar;
- Señal de entrada: 4-20 mA procedente del autómata programable;
- Funcionamiento: dependiendo del caudal de polielectrolito diluido;
- Alimentación: 380 V trifásica;
- Salida a motor: 380 V trifásica;
- Frecuencia de salida: 1-120 Hz;
- Rampa ajustable: 0,1 seg - 360 seg;
- Parada rápida: 1 seg (según la inercia).
Según ET. 4011610

| Código | Ud | Descripción | Rendimiento | Precio | Importe |
|---|---|---|---|---|---|
| 40116162 | Ud | Variador de frecuencia de 0,37 KW (material) | 1 | 431.2065 | 431.2065 |
| MO0100325 | h | Oficial de 1ª Electricista | 1.044 | 18.05 | 18.8442 |
|  |  | Total |  |  | 450.05 |

**2150504** kg Acero en soportes AISI-316
58 kg × 12.18 (12.91 con costes indirectos) = 748.78

| Medición | Uds. | Parcial |
|---|---|---|
| Tubería dosificación centrífuga | 48 | 48.000 |
| Apoyo bomba de membrana | 10 | 10.000 |
| Subtotal |  | 58.000 |
| Total |  | 58 |

##### 2.2.7.5 ALMACENAMIENTO DE FANGOS (04/07/2019)
Importe: 30414.16

**2015109** ml Tubería acero inox. DN 100
39 ml × 57.9 (61.37 con costes indirectos) = 2393.43

| Medición | Uds. | Parcial |
|---|---|---|
| Tolva existente | 18 | 18.000 |
| Tolva nueva | 21 | 21.000 |
| Subtotal |  | 39.000 |
| Total |  | 39 |

**2030105** Ud Válv.compuerta DN:100
5 Ud × 86.5 (91.69 con costes indirectos) = 458.45

| Medición | Uds. | Parcial |
|---|---|---|
| Tolvas fangos | 2 | 2.000 |
| Bomba nueva | 1 | 1.000 |
| Subtotal |  | 3.000 |
| Bomba existente | 1 | 1.000 |
| Interconexión líneas | 1 | 1.000 |
| Subtotal |  | 2.000 |
| Total |  | 5 |

**2017264** Ud Colector individual de impulsión almacenamiento de fangos (04/07/2019)
1 Ud × 632.5 (670.45 con costes indirectos) = 670.45
Colector individual de impulsión de la bomba de tornillo helicoidal de fangos deshidratados, construido en tubería de acero inoxidable AISI-316 L, DIN 2463, compuesto por:
1 Brida plana DN 80;
1 Reducción DN 80/DN 100;
0,5 Ml de tubería DN 80;
4 Bridas planas DN 100;
2 Codos 45° DN 100, radio de giro = 1 m;
4 Ml de tubería DN 100;
Fabricación: con soldadura longitudinal según DIN 2463;
Espesor mínimo de pared: 3 mm.
Según ETG-45.

| Código | Ud | Descripción | Rendimiento | Precio | Importe |
|---|---|---|---|---|---|
| 20172642 | Ud | Colector individual de impulsión almacenamiento de fangos (material) | 1 | 627.2403 | 627.2403 |
| MO0100320 | h | Oficial de 1ª Montador | 0.1882 | 18.05 | 3.3970 |
| MO0100505 | h | Ayudante Montador | 0.1307 | 14.27 | 1.8651 |
|  |  | Total |  |  | 632.5 |

**2070103** Ud Toma de agua para limpieza de conducciones
2 Ud × 81.16 (86.03 con costes indirectos) = 172.06

**2070701** Ud Conjunto de tubería y accesorios
1 Ud × 55.8 (59.15 con costes indirectos) = 59.15

**2110511** Ud Grupo motobomba para fangos deshidratados (04/07/2019)
1 Ud × 6899.76 (7313.75 con costes indirectos) = 7313.75
Grupo motobomba para transporte de fangos deshidratados con una concentración de sólidos del 20-25%, de las siguientes características:
- Marca: MONO o similar;
- Modelo: CW052BL2R1/G412 o equivalente;
- Nuevo diseño: Ezstrip para agilizar el montaje y desmontaje de la bomba;
- Velocidad: 30-110 r.p.m.;
- Caudal: 0,20-2,00 m3/h;
- Presión de bombeo: 4-8 bar;
- Presión máxima bomba: 12,0 bar;
- Potencia absorbida P.T.: 1,41 KW;
- Potencia absorbida máxima presión: 1,41 KW;
- Par de arranque: 300 Nm;
- Paso de sólidos: 10 mm (duros) 35 mm (deformables);
- Potencia recomendada motor: 4,00 KW;
- Conexión aspiración: 750 x 250 mm;
- Conexión impulsión: 80 mm DIN 2533; PN-16 RF;
Materiales:
- Cuerpo: Hierro fundido BSENI561; grado EN-GJL-HB195;
- Rotor: Acero AISI 4.140/cromado;
- Stator: Caucho sintético perbunan;
- Eje accionamiento: Acero inoxidable BSEN 10083-3;
- Empaquetadura: Grafitada ZG;
Motor: Eléctrico;
- Potencia: 4,00 KW;
- Velocidad: 1.450 r.p.m.; 380 V; 50 Hz; IP-55; B-5; F
- Funcionamiento con variador electrónico de velocidad para regulación de caudal:
. Acoplamiento a bomba: Monobloc; sobre bancada (incluida)
. Velocidad de salida: 104 r.p.m. a 50 Hz
Incluye sistema electrónico de protección ETI para protección contra baja carga (trabajo en vacío) y contra sobrecarga (obstrucción o atranco en la tubería), cortando la corriente al motor principal, con sonda de temperatura más relé y presostato en la tubería de impulsión.
Según ET. 2110511

| Código | Ud | Descripción | Rendimiento | Precio | Importe |
|---|---|---|---|---|---|
| 21105112 | Ud | Grupo motobomba para fangos deshidratados (material) | 1 | 6649.4995 | 6649.4995 |
| MO0100320 | h | Oficial de 1ª Montador | 7.7433 | 18.05 | 139.7666 |
| MO0100505 | h | Ayudante Montador | 7.7433 | 14.27 | 110.4969 |
|  |  | Total |  |  | 6899.76 |

**2150607** Ud Tolva de descarga de los fangos (04/07/2019)
1 Ud × 494.91 (524.6 con costes indirectos) = 524.60
Tolva de descarga de los fangos deshidratados desde válvula de guillotina a la bomba de fangos. Material: acero inoxidable AISI-316 L.

| Código | Ud | Descripción | Rendimiento | Precio | Importe |
|---|---|---|---|---|---|
| 21506072 | Ud | Tolva de descarga de fangos (material) | 1 | 386.7552 | 386.7552 |
| MO0100320 | h | Oficial de 1ª Montador | 1.5608 | 18.05 | 28.1724 |
| MO0100505 | h | Ayudante Montador | 1.5608 | 14.27 | 22.2726 |
| MQ1400040 | h | Grúa sobre camión con pluma telescópica de 20 t. | 0.7804 | 73.944 | 57.7059 |
|  |  | Total |  |  | 494.91 |

**2150602** Ud Tolva fangos deshidratados (04/07/2019)
1 Ud × 14339.62 (15200 con costes indirectos) = 15200.00
Tolva para almacenamiento de los fangos deshidratados totalmente cubierta, con una capacidad de 15 m3, de las siguientes características:
- Marca: DIMASA o similar;
- Tipo:Vertical de superficie.
- Diámetro interior: 2.500 mm
- Altura cilindro: 2.700mm
- Altura total aprox con estructura: 8.000 mm
- Fondos: Fondo superior toriesférico e inferior cónico 60º.
- Capacidad total: 15 m³
- Tª operación: Ambiente
- Tª máxima operación: 45°C;
- Material de construcción: Acero al carbono S275 JR;
- Tubuladuras:
.1 brida DN500 PN10 vaciado.
.3 Brida DN100 PN10.
.1 Boca de hombre superior DN500 con tornillería, junta y tapa.
- Accesorios:
. Venteo superior.
. Estructura en acero al carbono para que el equipo esté a una altura total de 4 metros.
. Plataforma intermedia
. Compuerta motorizada
. 4 orejas de elevación en acero al carbono.
- Elementos necesarios para sustentación de la tubería de impulsión del fango deshidratado.
Según ET. 2150602

| Código | Ud | Descripción | Rendimiento | Precio | Importe |
|---|---|---|---|---|---|
| 21506022 | Ud | Tolva PRFV fangos deshidratados 15 m3 (material; 15/09/2020) | 1 | 13513.8694 | 13513.8694 |
| MO0100320 | h | Oficial de 1ª Montador | 11.9169 | 18.05 | 215.1000 |
| MO0100505 | h | Ayudante Montador | 11.9169 | 14.27 | 170.0542 |
| MQ1400040 | h | Grúa sobre camión con pluma telescópica de 20 t. | 5.9585 | 73.944 | 440.5953 |
|  |  | Total |  |  | 14339.62 |

**2170105** Ud Manometro
1 Ud × 200.47 (212.5 con costes indirectos) = 212.50

**4011630** Ud Variador de frecuencia 4,00 KW bomba fangos deshidratados (04/07/2019)
1 Ud × 1115.33 (1182.25 con costes indirectos) = 1182.25
Variador de frecuencia para motor de 4,00 KW;
- Marca: SCHNEIDER ELECTRIC o similar;
- Señal de entrada: 4-20 mA;
- Funcionamiento: dependiendo del nivel de fangos en la tolva de aspiración de la bomba de fangos deshidratados;
- Alimentación: 380 V trifásica;
- Salida a motor: 380 V trifásica;
- Frecuencia de salida: 1-120 Hz;
- Rampa ajustable: 0,1 seg - 360 seg;
- Parada rápida: 1 seg (según la inercia).
Según ET. 4011610

| Código | Ud | Descripción | Rendimiento | Precio | Importe |
|---|---|---|---|---|---|
| 40116302 | Ud | Variador de frecuencia 5,50 KW (material) | 1 | 1089.3498 | 1089.3498 |
| MO0100325 | h | Oficial de 1ª Electricista | 1.4392 | 18.05 | 25.9776 |
|  |  | Total |  |  | 1115.33 |

**2150504** kg Acero en soportes AISI-316
72 kg × 12.18 (12.91 con costes indirectos) = 929.52

| Medición | Uds. | Parcial |
|---|---|---|
| Tuberías alimentación tolvas | 72 | 72.000 |
| Total |  | 72 |

**2150503** kg Acero en soportes Acero al carbono
200 kg × 6.12 (6.49 con costes indirectos) = 1298.00

| Medición | Uds. | Largo | Parcial |
|---|---|---|---|
| Tuberías alimentación tolvas | 2 | 100 | 200.000 |
| Total |  |  | 200 |

#### 2.2.8 DESODORIZACIÓN (21/06/2004)
Importe: 84536.84

**2200903** Ud Cubierta de poliester espesador nuevo (04/07/2019)
1 Ud × 5003.98 (5304.22 con costes indirectos) = 5304.22
Cubierta de poliéster para cubrimiento del espesador de gravedad de las siguientes características: Marca: TECNIUM o similar; Tipo: circular;
- Diámetro del espesador: 6,00 m;
- Diámetro de la cubierta (aprox.): 7,00 m;
- Nº de módulos: 8
- Altura: 1 m;
- Sobrecarga máxima: 100 kg/m2, según DIN 1055;
- Nº de bridas para entrada de aire: 1;
- Nº de bridas para extracción de aire para la desodorización: 1;
- Nº de bocas de hombre: 1 DN550
- Material: Resina poliéster isoftálica de alta resistencia reforzado con fibra de vidrio. Gel coat;
- Espesor: 4/5 mm;
- Fijación: Mediante tornillería de acero inoxidable 18/8;
- Uniones elásticas: neopreno;
- Estructura circular de soporte: Acero inoxidable AISI-304.
Según ET. 2200903.

| Código | Ud | Descripción | Rendimiento | Precio | Importe |
|---|---|---|---|---|---|
| 22009032 | Ud | Cubierta de poliester espesador (material) | 1 | 4880.8939 | 4880.8939 |
| MO0100320 | h | Oficial de 1ª Montador | 2.1606 | 18.05 | 38.9988 |
| MO0100505 | h | Ayudante Montador | 2.1606 | 14.27 | 30.8318 |
| MQ1400040 | h | Grúa sobre camión con pluma telescópica de 20 t. | 0.7202 | 73.944 | 53.2545 |
|  |  | Total |  |  | 5003.98 |

**2290501** Ud Equipo de desodorización carbón activo Edificio de Pretratamient (04/07/2019)
1 Ud × 42523.11 (45074.5 con costes indirectos) = 45074.50
Equipo para desodorización del edificio de pretratamiento; Marca TECNIUM o similar; Tipo: Carbón activo; Capacidad: 14.000 m3/h; compuesto por: Torre de contacto de poliéster reforzado con fibra de vidrio; modelo ECVSS-30, de 3,00 m de diámetro y 3,00 m de altura total, 0,90 m altura del lecho de carbón, dotado de los elementos necesarios; Ventilador centrífugo, para un caudal de 14.000 m3/h a presión total de 175 mm.c.a., potencia motor de 400/690 V; IP-55 de 15 KW de potencia con variador de frecuencia electrónico y cabina de insonorización; Material: Voluta y rodete PP; Bancada del equipo; 3.000 Kg de carbón activo; Tuberías para conducción de aire desde el ventilador y de éste al equipo de desodorización, así como salida al exterior. Válvula de mariposa en PVC DN-600 para ajuste del caudal de aire al de diseño. Todo ello instalado, probado y funcionando. Según et. 2290501.

| Código | Ud | Descripción | Rendimiento | Precio | Importe |
|---|---|---|---|---|---|
| 22905012 | Ud | Equipo de desodorización carbón activo pretratamiento (material) | 1 | 42069.2437 | 42069.2437 |
| MO0100320 | h | Oficial de 1ª Montador | 7.967 | 18.05 | 143.8044 |
| MO0100505 | h | Ayudante Montador | 7.967 | 14.27 | 113.6891 |
| MQ1400040 | h | Grúa sobre camión con pluma telescópica de 20 t. | 2.6557 | 73.944 | 196.3731 |
|  |  | Total |  |  | 42523.11 |

**2290502** Ud Equipo de desodorización carbón activo línea de fangos (04/07/2019)
1 Ud × 17084.85 (18109.94 con costes indirectos) = 18109.94
Equipo para desodorización del edificio de deshidratación, espesadores de gravedad y tolvas de fangos deshidratados; Marca TECNIUM o similar; Tipo: Carbón activo; Capacidad: 3.600 m3/h; compuesto por: Torre de contacto de poliéster reforzado con fibra de vidrio; modelo ECVKK-20, de 2,00 m de diámetro y 2,00 m de altura total, 0,50 m altura del lecho de carbón, dotado de los elementos necesarios; Ventilador centrífugo, para un caudal de 3.600 m3/h a presión total de 175 mm.c.a., potencia motor de 400/690 V; IP-55 de 4 KW de potencia con variador de frecuencia electrónico y cabina de insonorización; Material: Voluta y rodete PP; Bancada del equipo; 700 Kg de carbón activo; Tuberías para conducción de aire desde el ventilador y de éste al equipo de desodorización, así como salida al exterior. Válvula de mariposa en PVC DN-300 para ajuste del caudal de aire al de diseño. Todo ello instalado, probado y funcionando. Según ET. 2290502.

| Código | Ud | Descripción | Rendimiento | Precio | Importe |
|---|---|---|---|---|---|
| 22905022 | Ud | Equipo de desodorización carbón activo deshid.espes.tolva (material) | 1 | 16902.4938 | 16902.4938 |
| MO0100320 | h | Oficial de 1ª Montador | 3.201 | 18.05 | 57.7781 |
| MO0100505 | h | Ayudante Montador | 3.201 | 14.27 | 45.6783 |
| MQ1400040 | h | Grúa sobre camión con pluma telescópica de 20 t. | 1.067 | 73.944 | 78.8982 |
|  |  | Total |  |  | 17084.85 |

**2290205** Ud Conjunto de conductos de sección circular Espesadores de graveda (04/07/2019)
1 Ud × 1645.01 (1743.71 con costes indirectos) = 1743.71
Conjunto de conductos de sección circular, construidos mediante tubería de polipropileno para extracción de aire de los espesadores de gravedad existente y nuevo, en diámetros 150 mm y 100 mm, longitud aproximada DN 150: 18 ml,; Longitud aproximada DN 100 : 36 ml; incluso accesorios necesarios.

| Código | Ud | Descripción | Rendimiento | Precio | Importe |
|---|---|---|---|---|---|
| 22902052 | Ud | Conducción aire aspiración espesadores de gravedad (material; 13/01/2020) | 1 | 1450 | 1450.0000 |
| MO0100320 | h | Oficial de 1ª Montador | 6 | 18.05 | 108.3000 |
| MO0100505 | h | Ayudante Montador | 6 | 14.27 | 85.6200 |
| MQ030106 | h | Grúa automóvil de 5-6 Tn. | 0.05 | 21.8926 | 1.0946 |
|  |  | Total |  |  | 1645.01 |

Relación comercial: 000, 0.6, 001, 0, 002

**2290206** Ud Conjunto de conductos de sección circular Edif. Pretratamiento (04/07/2019)
1 Ud × 8004.83 (8485.12 con costes indirectos) = 8485.12
Conjunto de conductos de sección circular, construidos mediante tubería de polipropileno para extracción de aire del Edificio de Pretratamiento, en diámetros 600 y 400 mm, longitud aproximada DN 600: 15 ml, Longitud aproximada DN 400: 30 ml incluyendo 18 rejillas de aspiración de dimensiones 40 x 35 cm.Accesorios necesarios.

| Código | Ud | Descripción | Rendimiento | Precio | Importe |
|---|---|---|---|---|---|
| 22902062 | Ud | Conductos aspiración aire desodorización Edif. Pretratamiento (material; 13/01/2020) | 1 | 7250 | 7250.0000 |
| MO0100320 | h | Oficial de 1ª Montador | 22 | 18.05 | 397.1000 |
| MO0100505 | h | Ayudante Montador | 22 | 14.27 | 313.9400 |
| MQ030106 | h | Grúa automóvil de 5-6 Tn. | 2 | 21.8926 | 43.7852 |
|  |  | Total |  |  | 8004.83 |

Relación comercial: 000, 0.6, 001, 0, 002

**2290207** Ud Conjunto de conductos de sección circular Tolva fangos deshidrat (04/07/2019)
2 Ud × 513.79 (544.62 con costes indirectos) = 1089.24
Conjunto de conductos de sección circular, construidos mediante tubería de polipropileno para extracción de aire de la tolva de fangos deshidratados, en diámetro 80 mm, longitud aproximada: 15 ml, incluso accesorios.

| Código | Ud | Descripción | Rendimiento | Precio | Importe |
|---|---|---|---|---|---|
| 22902072 | Ud | Conducción aire aspiración tolva (material; 13/01/2020) | 1 | 350 | 350.0000 |
| MO0100320 | h | Oficial de 1ª Montador | 5 | 18.05 | 90.2500 |
| MO0100505 | h | Ayudante Montador | 5 | 14.27 | 71.3500 |
| MQ030106 | h | Grúa automóvil de 5-6 Tn. | 0.1 | 21.8926 | 2.1893 |
|  |  | Total |  |  | 513.79 |

Relación comercial: 000, 0.6, 001, 0, 002

| Medición | Uds. | Parcial |
|---|---|---|
| Tolva existente | 1 | 1.000 |
| Tolva nueva | 1 | 1.000 |
| Subtotal |  | 2.000 |
| Total |  | 2 |

**2290208** Ud Conjunto de conductos de sección circular Zona deshidratación (04/07/2019)
1 Ud × 2264.36 (2400.22 con costes indirectos) = 2400.22
Conjunto de conductos de sección circular construidos mediante tubería de diámetro 300 mm,para extracción del aire de la zona de deshidratación, Longitud aproximada DN 300: 18 ml incluyendo 10 rejillas de aspiración de dimensiones 40 x 35 cm.Accesorios necesarios.

| Código | Ud | Descripción | Rendimiento | Precio | Importe |
|---|---|---|---|---|---|
| 22902082 | Ud | Conducción aire aspiración zona deshidratación (material; 13/01/2020) | 1 | 1876 | 1876.0000 |
| MO0100320 | h | Oficial de 1ª Montador | 11 | 18.05 | 198.5500 |
| MO0100505 | h | Ayudante Montador | 11 | 14.27 | 156.9700 |
| MQ030106 | h | Grúa automóvil de 5-6 Tn. | 1.5 | 21.8926 | 32.8389 |
|  |  | Total |  |  | 2264.36 |

Relación comercial: 000, 0.6, 001, 0, 002

**2032157** Ud Válvula de mariposa DN 600; PN: 0,2 (21/06/2004)
1 Ud × 843.27 (893.87 con costes indirectos) = 893.87
Válvula de mariposa de las siguientes características: Marca: TECNIUM o similar; DN: 600; PN: 0,2; Montaje: embridado; Accionamiento: manual; Según ETG 36.

| Código | Ud | Descripción | Rendimiento | Precio | Importe |
|---|---|---|---|---|---|
| 20321572 | Ud | Válvula mariposa DN 600 PN: 0,2 (material; 21/06/2004) | 1 | 821.69 | 821.6900 |
| MO0100320 | h | Oficial de 1ª Montador | 0.6 | 18.05 | 10.8300 |
| MO0100505 | h | Ayudante Montador | 0.6 | 14.27 | 8.5620 |
| MQ030106 | h | Grúa automóvil de 5-6 Tn. | 0.1 | 21.8926 | 2.1893 |
|  |  | Total |  |  | 843.27 |

Relación comercial: 000, 821.69, 001, 002, 0

| Medición | Uds. | Parcial |
|---|---|---|
| Conducción general | 1 | 1.000 |
| Total |  | 1 |

**2032155** Ud Válvula de mariposa DN 400; PN: 0,2 (21/06/2004)
1 Ud × 584.79 (619.88 con costes indirectos) = 619.88
Válvula de mariposa de las siguientes características: Marca: TECNIUM o similar; DN: 400; PN: 0,2; Montaje: embridado; Accionamiento: manual; Según ETG 36.

| Código | Ud | Descripción | Rendimiento | Precio | Importe |
|---|---|---|---|---|---|
| 20321552 | Ud | Válvula mariposa DN 400 PN: 0,2 (material; 21/06/2004) | 1 | 565.26 | 565.2600 |
| MO0100320 | h | Oficial de 1ª Montador | 0.55 | 18.05 | 9.9275 |
| MO0100505 | h | Ayudante Montador | 0.55 | 14.27 | 7.8485 |
| MQ030106 | h | Grúa automóvil de 5-6 Tn. | 0.08 | 21.8926 | 1.7514 |
|  |  | Total |  |  | 584.79 |

Relación comercial: 000, 565.26, 001, 002, 0

| Medición | Uds. | Parcial |
|---|---|---|
| Final conducción inicial | 1 | 1.000 |
| Total |  | 1 |

**2032151** Ud Válvula de mariposa DN 150; PN: 0,2 (21/06/2004)
1 Ud × 215.69 (228.63 con costes indirectos) = 228.63
Válvula de mariposa de las siguientes características: Marca: TECNIUM o similar; DN: 150; PN: 0,2; Montaje: embridado; Accionamiento: manual; Según ETG 36.

| Código | Ud | Descripción | Rendimiento | Precio | Importe |
|---|---|---|---|---|---|
| 20321512 | Ud | Valvula mariposa DN 150 PN: 0,2 (material; 21/06/2004) | 1 | 198.44 | 198.4400 |
| MO0100320 | h | Oficial de 1ª Montador | 0.5 | 18.05 | 9.0250 |
| MO0100505 | h | Ayudante Montador | 0.5 | 14.27 | 7.1350 |
| MQ030106 | h | Grúa automóvil de 5-6 Tn. | 0.05 | 21.8926 | 1.0946 |
|  |  | Total |  |  | 215.69 |

Relación comercial: 000, 198.44, 001, 002, 0

| Medición | Uds. | Parcial |
|---|---|---|
| Espesador existente | 1 | 1.000 |
| Total |  | 1 |

**2032150** Ud Válvula de mariposa DN 100; PN: 0,2 (21/06/2004)
1 Ud × 188.52 (199.83 con costes indirectos) = 199.83
Válvula de mariposa de las siguientes características: Marca: TECNIUM o similar; DN: 100; PN: 0,2; Montaje: embridado; Accionamiento: manual; Según ETG 36.

| Código | Ud | Descripción | Rendimiento | Precio | Importe |
|---|---|---|---|---|---|
| 20321502 | Ud | Válvula mariposa DN 100 PN:0,2 (material; 21/06/2004) | 1 | 172.88 | 172.8800 |
| MO0100320 | h | Oficial de 1ª Montador | 0.45 | 18.05 | 8.1225 |
| MO0100505 | h | Ayudante Montador | 0.45 | 14.27 | 6.4215 |
| MQ030106 | h | Grúa automóvil de 5-6 Tn. | 0.05 | 21.8926 | 1.0946 |
|  |  | Total |  |  | 188.52 |

Relación comercial: 000, 172.88, 001, 002, 0

| Medición | Uds. | Parcial |
|---|---|---|
| Espesador de gravedad nuevo | 1 | 1.000 |
| Total |  | 1 |

**2032149** Ud Válvula de mariposa DN 80; PN:0,2 (04/07/2019)
2 Ud × 182.87 (193.84 con costes indirectos) = 387.68
Válvula de mariposa de las siguientes características: Marca: TECNIUM o similar; DN: 80; PN: 0,2; Montaje: embridado; Accionamiento: manual; Según ETG 36.

| Código | Ud | Descripción | Rendimiento | Precio | Importe |
|---|---|---|---|---|---|
| 20321492 |  | Válvula mariposa DN 150 PN: 0,2 (material; 13/01/2020) | 1 | 167.23 | 167.2300 |
| MO0100320 | h | Oficial de 1ª Montador | 0.45 | 18.05 | 8.1225 |
| MO0100505 | h | Ayudante Montador | 0.45 | 14.27 | 6.4215 |
| MQ030106 | h | Grúa automóvil de 5-6 Tn. | 0.05 | 21.8926 | 1.0946 |
|  |  | Total |  |  | 182.87 |

| Medición | Uds. | Parcial |
|---|---|---|
| Tolvas de fangos | 2 | 2.000 |
| Total |  | 2 |

#### 2.2.9 VARIOS (21/06/2004)
Importe: 54094.49

##### 2.2.9.1 AGUA POTABLE A NUEVOS EDIFICIOS (04/07/2019)
Importe: 1722.04

**2013605** ml Tub.de poliet UNE.DN 50 PN 10 (04/07/2019)
130 ml × 3.6 (3.82 con costes indirectos) = 496.60
Tubería de polietileno, incluso parte proporcional de uniones y accesorios. DN 50, PN 10.
- Calidad: semi-rígida alta densidad (0,955);
- Medidas y características: Según UNE 53.131;
- Métodos de ensayo: Según UNE 53.133;
- Forma de suministro: Bobinas de longitudes variables.
Según ETG-09

| Código | Ud | Descripción | Rendimiento | Precio | Importe |
|---|---|---|---|---|---|
| 20136052 | ml | Tub.de poliet UNE.DN 50 PN 10 (material) | 1 | 3.3241 | 3.3241 |
| MO0100320 | h | Oficial de 1ª Montador | 0.0111 | 18.05 | 0.2004 |
| MO0100505 | h | Ayudante Montador | 0.0056 | 14.27 | 0.0799 |
|  |  | Total |  |  | 3.6 |

Relación comercial: 000, 0, 001, 002

**2015105** ml Tubería acero inox. DN 40 (04/07/2019)
30 ml × 14.33 (15.19 con costes indirectos) = 455.70
Tubería acero inoxidable AISI-316 L, DIN 2463, incluso parte proporcional de uniones y accesorios. DN 40.
- Fabricación: Con soldadura longitudinal según DIN 2463;
- Espesor mínimo: 1 mm.
Según ETG-45.

| Código | Ud | Descripción | Rendimiento | Precio | Importe |
|---|---|---|---|---|---|
| 20151052 | ml | Tubería acero inox. DN 40 (material) | 1 | 13.1739 | 13.1739 |
| MO0100320 | h | Oficial de 1ª Montador | 0.0481 | 18.05 | 0.8682 |
| MO0100505 | h | Ayudante Montador | 0.0203 | 14.27 | 0.2897 |
|  |  | Total |  |  | 14.33 |

Relación comercial: 000, 0, 001, 002

**2015104** ml Tubería acero inox. DN 32 (04/07/2019)
30 ml × 13.97 (14.81 con costes indirectos) = 444.30
Tubería acero inoxidable AISI-316 L, incluso parte proporcional de uniones y accesorios. DN 32.
- Fabricación: Con soldadura longitudinal según DIN 2463;
- Espesor mínimo: 1 mm.
Según ETG-45.

| Código | Ud | Descripción | Rendimiento | Precio | Importe |
|---|---|---|---|---|---|
| 20151042 | ml | Tubería acero inox. DN 32 (material) | 1 | 12.3829 | 12.3829 |
| MO0100320 | h | Oficial de 1ª Montador | 0.0632 | 18.05 | 1.1408 |
| MO0100505 | h | Ayudante Montador | 0.0316 | 14.27 | 0.4509 |
|  |  | Total |  |  | 13.97 |

**2032225** Ud Válvula de bola DN 32 (04/07/2019)
2 Ud × 14.88 (15.77 con costes indirectos) = 31.54
Válvula de bola de las siguientes características: Marca: PROINVAL o similar; DN: 32; PN: 16;
- Conexiones: Roscada gas s/DIN 259;
- Accionamiento: Manual por palanca;
Materiales:
- Cuerpo: Latón estampado P-Cu Zn 40 Pb2;
- Bola: Latón P-Cu Zn 40 Pb2 durocromado;
- Eje: Latón P-Cu Zn Pb2 niquelado;
- Asientos: P.T.F.E.;
- Empaquetadura: P.T.F.E.
Según ETG 16-1

| Código | Ud | Descripción | Rendimiento | Precio | Importe |
|---|---|---|---|---|---|
| 20322252 | Ud | Válvula de bola DN 32 (material) | 1 | 13.1235 | 13.1235 |
| MO0100320 | h | Oficial de 1ª Montador | 0.0544 | 18.05 | 0.9819 |
| MO0100505 | h | Ayudante Montador | 0.0544 | 14.27 | 0.7763 |
|  |  | Total |  |  | 14.88 |

**2032226** Ud Válvula de bola, DN 40; PN: 16 (04/07/2019)
2 Ud × 16.84 (17.85 con costes indirectos) = 35.70
Válvula de bola de las siguientes características: Marca: PROINVAL o similar; DN: 40; PN: 16;
- Conexiones: Roscada gas s/DIN 259;
- Accionamiento: Manual por palanca;
Materiales:
- Cuerpo: Latón estampado P-Cu Zn 40 Pb2;
- Bola: Latón P-Cu Zn 40 Pb2 durocromado;
- Eje: Latón P-Cu Zn Pb2 niquelado;
- Asientos: P.T.F.E.;
- Empaquetadura: P.T.F.E.
Según ETG 16-1

| Código | Ud | Descripción | Rendimiento | Precio | Importe |
|---|---|---|---|---|---|
| 20322262 | Ud | Válvula de bola, DN 40; PN: 16 (material) | 1 | 15.4851 | 15.4851 |
| MO0100320 | h | Oficial de 1ª Montador | 0.042 | 18.05 | 0.7581 |
| MO0100505 | h | Ayudante Montador | 0.042 | 14.27 | 0.5993 |
|  |  | Total |  |  | 16.84 |

**2150504** kg Acero en soportes AISI-316
20 kg × 12.18 (12.91 con costes indirectos) = 258.20

| Medición | Uds. | Largo | Parcial |
|---|---|---|---|
| Tubería | 1 | 20 | 20.000 |
| Total |  |  | 20 |

##### 2.2.9.2 TALLER Y REPUESTOS
Importe: 3692.13

###### 2.2.9.2.1 TALLER
Importe: 124.92

**2500127** ml Estanteria metálica de 1 m
2 ml × 58.92 (62.46 con costes indirectos) = 124.92
Estantería metálica de 1 m de anchura, con tres entrepaños.

| Código | Ud | Descripción | Rendimiento | Precio | Importe |
|---|---|---|---|---|---|
| 25001272 | ml | Estanteria metálica de 1 m (material) | 1 | 58.9227 | 58.9227 |
|  |  | Total |  |  | 58.92 |

###### 2.2.9.2.2 REPUESTOS
Importe: 3567.21

**2500107** Ud Conjunto de repuestos bombas sumergibles
4 Ud × 499.15 (529.1 con costes indirectos) = 2116.40
Conjunto de repuestos para las bombas sumergibles, formado por: 1 kit de repuestos que incluye rodamientos, juntas mecánicas, etc.

| Código | Ud | Descripción | Rendimiento | Precio | Importe |
|---|---|---|---|---|---|
| 25001072 | Ud | Conjunto de repuestos bombas sumergibles (material) | 1 | 499.1533 | 499.1533 |
|  |  | Total |  |  | 499.15 |

**2500108** Ud Conjunto de repuestos bombas tornillo
2 Ud × 339.59 (359.97 con costes indirectos) = 719.94
Conjunto de repuestos para las bombas de tornillo helicoidal formado por: kit de repuestos incluye stator y un juego de sellado.

| Código | Ud | Descripción | Rendimiento | Precio | Importe |
|---|---|---|---|---|---|
| 25001082 | Ud | Conjunto de repuestos bombas tornillo (material) | 1 | 339.5888 | 339.5888 |
|  |  | Total |  |  | 339.59 |

**2500114** Ud Caja de 100 ud de tornillos
1 Ud × 110.46 (117.09 con costes indirectos) = 117.09
Caja de 100 unidades de tornillos variados en acero inoxidable.

| Código | Ud | Descripción | Rendimiento | Precio | Importe |
|---|---|---|---|---|---|
| 25001142 | Ud | Caja de 100 ud de tornillos (material) | 1 | 110.4552 | 110.4552 |
|  |  | Total |  |  | 110.46 |

**2500116** Ud Caja de 100 unidades de tuercas
1 Ud × 34.36 (36.42 con costes indirectos) = 36.42
Caja de 100 unidades de tuercas variadas.

| Código | Ud | Descripción | Rendimiento | Precio | Importe |
|---|---|---|---|---|---|
| 25001162 | Ud | Caja de 100 unidades de tuercas (material) | 1 | 34.3629 | 34.3629 |
|  |  | Total |  |  | 34.36 |

**2500118** Ud Caja de 100 unidades de arandelas
1 Ud × 19.64 (20.82 con costes indirectos) = 20.82
Caja de 100 unidades de arandelas variadas.

| Código | Ud | Descripción | Rendimiento | Precio | Importe |
|---|---|---|---|---|---|
| 25001182 | Ud | Caja de 100 unidades de arandelas (material) | 1 | 19.6417 | 19.6417 |
|  |  | Total |  |  | 19.64 |

**2500119** Ud Contactor para motor de hasta 4 KW.
4 Ud × 20.61 (21.85 con costes indirectos) = 87.40

| Código | Ud | Descripción | Rendimiento | Precio | Importe |
|---|---|---|---|---|---|
| 25001192 | Ud | Contactor para motor de hasta 4 KW. (material) | 1 | 20.6145 | 20.6145 |
|  |  | Total |  |  | 20.61 |

**2500120** Ud Relé térmico diferencial para motor
4 Ud × 19.63 (20.81 con costes indirectos) = 83.24
Relé térmico diferencial para motor de hasta 4 KW.

| Código | Ud | Descripción | Rendimiento | Precio | Importe |
|---|---|---|---|---|---|
| 25001202 | Ud | Relé térmico diferencial para motor (material) | 1 | 19.6341 | 19.6341 |
|  |  | Total |  |  | 19.63 |

**2500127** ml Estanteria metálica de 1 m
1 ml × 58.92 (62.46 con costes indirectos) = 62.46

**2500138** Ud Inversor para motor de hasta 4 KW.
3 Ud × 41.71 (44.21 con costes indirectos) = 132.63

| Código | Ud | Descripción | Rendimiento | Precio | Importe |
|---|---|---|---|---|---|
| 25001382 | Ud | Inversor para motor de hasta 4 KW. (material) | 1 | 41.7111 | 41.7111 |
|  |  | Total |  |  | 41.71 |

**2500207** Ud Conjunto repuestos soplantes
1 Ud × 180.01 (190.81 con costes indirectos) = 190.81
Conjunto de repuestos para las soplantes de desarenado, formado por: rodamientos, retenes, segmentos, juntas tóricas, manguito elástico, correas, visor de aceite.

| Código | Ud | Descripción | Rendimiento | Precio | Importe |
|---|---|---|---|---|---|
| 25002072 | Ud | Conjunto repuestos soplantes (material) | 1 | 180.0124 | 180.0124 |
|  |  | Total |  |  | 180.01 |

##### 2.2.9.3 ELEMENTOS DE SEGURIDAD
Importe: 6352.6

**2300102** Ud Extintor cargado con 3,5 kg CO2
6 Ud × 255.3 (270.62 con costes indirectos) = 1623.72
Extintor cargado con 3,5 Kg de CO2 con sistema de disparo a pistola y soporte fijado en la pared.

| Código | Ud | Descripción | Rendimiento | Precio | Importe |
|---|---|---|---|---|---|
| 23001022 | Ud | Extintor cargado con 3,5 kg CO2 (material) | 1 | 255.3017 | 255.3017 |
|  |  | Total |  |  | 255.3 |

**2300105** Ud Salvavidas circular
2 Ud × 30.28 (32.1 con costes indirectos) = 64.20

| Código | Ud | Descripción | Rendimiento | Precio | Importe |
|---|---|---|---|---|---|
| 23001052 | Ud | Salvavidas circular (material) | 1 | 30.2814 | 30.2814 |
|  |  | Total |  |  | 30.28 |

**2300108** Ud Cartel reflectante indicador
10 Ud × 5.73 (6.07 con costes indirectos) = 60.70
Cartel reflectante indicador de extintor.

| Código | Ud | Descripción | Rendimiento | Precio | Importe |
|---|---|---|---|---|---|
| 23001082 | Ud | Cartel reflectante indicador (material) | 1 | 5.7274 | 5.7274 |
|  |  | Total |  |  | 5.73 |

**2300109** Ud Cartel reflectante indicador de salida
6 Ud × 5.73 (6.07 con costes indirectos) = 36.42

| Código | Ud | Descripción | Rendimiento | Precio | Importe |
|---|---|---|---|---|---|
| 23001092 | Ud | Cartel reflectante indicador de salida (material) | 1 | 5.7274 | 5.7274 |
|  |  | Total |  |  | 5.73 |

**2300110** Ud Conjunto carteles varios
1 Ud × 343.68 (364.3 con costes indirectos) = 364.30
Conjunto de carteles varios para señalizaciones en la planta.

| Código | Ud | Descripción | Rendimiento | Precio | Importe |
|---|---|---|---|---|---|
| 23001102 | Ud | Conjunto carteles varios (material) | 1 | 343.6818 | 343.6818 |
|  |  | Total |  |  | 343.68 |

**2300113** Ud Careta antigás visor normal con grapas
2 Ud × 132.56 (140.51 con costes indirectos) = 281.02
Careta antigás visor normal con grapas filtro para polvo A/ST.

| Código | Ud | Descripción | Rendimiento | Precio | Importe |
|---|---|---|---|---|---|
| 23001132 | Ud | Careta antigás visor normal con grapas (material) | 1 | 132.5585 | 132.5585 |
|  |  | Total |  |  | 132.56 |

**2300126** Ud Ducha de seguridad, lavaojos
2 Ud × 499.15 (529.1 con costes indirectos) = 1058.20
Ducha de seguridad, combinación de ducha y lavaojos, con válvula de bola de acción instantánea y varilla accionadora. El lavaojos se acciona mediante una palanca de presión: Marca: HAWS o similar.

| Código | Ud | Descripción | Rendimiento | Precio | Importe |
|---|---|---|---|---|---|
| 23001262 | Ud | Ducha de seguridad, lavaojos (material) | 1 | 499.1541 | 499.1541 |
|  |  | Total |  |  | 499.15 |

| Medición | Uds. | Parcial |
|---|---|---|
| Cloruro férrico | 1 | 1.000 |
| Hipoclorito sódico | 1 | 1.000 |
| Subtotal |  | 2.000 |
| Total |  | 2 |

**2300151** Ud Detector de gases inflamables
4 Ud × 450.05 (477.05 con costes indirectos) = 1908.20
Detector de gases inflamables tipo SIEGER o similar, modelo: 780 o equivalente de las siguientes características:
- Detector para gases ligeros;
- Carcasa en acero inoxidable AISI-316 L;
- Filamento catalítico SG 26B;
- Rango de medida: 0-100% LEZ;
- Clasificación eléctrica: Exs II T6.

| Código | Ud | Descripción | Rendimiento | Precio | Importe |
|---|---|---|---|---|---|
| 23001512 | Ud | Detector de gases inflamables (material) | 1 | 450.0544 | 450.0544 |
|  |  | Total |  |  | 450.05 |

| Medición | Uds. | Parcial |
|---|---|---|
| Edificio pretratamiento | 4 | 4.000 |
| Total |  | 4 |

**2300152** Ud Central de control para detectores de gases
2 Ud × 450.87 (477.92 con costes indirectos) = 955.84
Central de control de marca SIEGER o similar, modelo BIAS 1/02601 o equivalente, de las siguientes características:
- Función: controlar el detector de gases;
- Con indicación de alarmas con leds;
- Nivel de alarma A1 y A2, fallo y alimentación;
- 3 Salidas por relé SPCO 2A, 220 V;
- Alimentación: 220 V, 50 Hz.

| Código | Ud | Descripción | Rendimiento | Precio | Importe |
|---|---|---|---|---|---|
| 23001522 | Ud | Central de control de marca SIEGER (material) | 1 | 450.8712 | 450.8712 |
|  |  | Total |  |  | 450.87 |

##### 2.2.9.4 AGUA INDUSTRIAL (26/01/2005)
Importe: 17970.46

###### 2.2.9.4.1 AGUA DE SERVICIO (26/01/2005)
Importe: 15836.5

**2015107** ml Tubería acero inox. DN 65
20 ml × 32.95 (34.93 con costes indirectos) = 698.60

**2020504** Ud Carrete pasamuros DN:65 (26/01/2005)
2 Ud × 74.56 (79.03 con costes indirectos) = 158.06
Carrete pasamuros con placa de estanqueidad. Extremo liso-brida; DN: 65; Material: acero inoxidable AISI 316; PN: 10; Longitud aproximada: 500 mm; Bridas: Según DIN 2502; Fabricación: Con soldadura longitudinal según norma DIN 2463; Espesor mínimo: 2 mm. Según ETG. 29.

| Código | Ud | Descripción | Rendimiento | Precio | Importe |
|---|---|---|---|---|---|
| 20205042 | Ud | Carrete pasamuros DN:65 (material; 26/01/2005) | 1 | 62.92 | 62.9200 |
| MO0100320 | h | Oficial de 1ª Montador | 0.36 | 18.05 | 6.4980 |
| MO0100505 | h | Ayudante Montador | 0.36 | 14.27 | 5.1372 |
|  |  | Total |  |  | 74.56 |

Relación comercial: 000, 0, 001, 002

**2021542** Ud Junta desmonta DN:65
4 Ud × 144.99 (153.69 con costes indirectos) = 614.76

**2030103** Ud Válv.compuerta DN: 65
6 Ud × 64.3 (68.16 con costes indirectos) = 408.96

**2280704** Ud Equipo de rayos UV de 20 m3/h en tubería. (04/07/2019)
1 Ud × 5809.8 (6158.39 con costes indirectos) = 6158.39
Equipo de rayos UV de 20 m3/h en tubería de las siguientes características: Marca: LIT UV o similar tipo DUV-2A500D o equivalente, nº de lámparas: 2 Ud; Tipo de lámparas: DB500HO-32 de tipo amalgama de baja presión; Incluye: Sistema de control y monitorización; 1 Juego de placas deflectoras instaladas dentro del reactor; 1 Armario del suministro eléctrico; Sistema de limpieza automático; Cableado necesario, manuales de mantenimiento, etc.

| Código | Ud | Descripción | Rendimiento | Precio | Importe |
|---|---|---|---|---|---|
| 22807042 | Ud | Equipo de rayos UV de 20 m3/h en tubería. (material; 17/08/2021) | 1 | 5576.3969 | 5576.3969 |
| MO0100320 | h | Oficial de 1ª Montador | 7.2216 | 18.05 | 130.3499 |
| MO0100505 | h | Ayudante Montador | 7.2216 | 14.27 | 103.0522 |
|  |  | Total |  |  | 5809.8 |

**2036104** Ud Electroválvula DN 1 1/4" (26/09/2011)
1 Ud × 100.28 (106.3 con costes indirectos) = 106.30
Electroválvula de paso directo, de las siguientes características: Marca: JOUCOMATIC o similar; DN: 1¼"; Fluido: agua sucia de lavado del filtro autolimpiable; Alimentación: 220 V, 50 Hz.

| Código | Ud | Descripción | Rendimiento | Precio | Importe |
|---|---|---|---|---|---|
| 20361042 | Ud | Electroválvula DN 1 1/4" (material; 26/09/2011) | 1 | 89.94 | 89.9400 |
| MO0100320 | h | Oficial de 1ª Montador | 0.32 | 18.05 | 5.7760 |
| MO0100505 | h | Ayudante Montador | 0.32 | 14.27 | 4.5664 |
|  |  | Total |  |  | 100.28 |

Relación comercial: 000, 0, 001, 002

**2050902** Ud Filtro autolimpiante 30 m3/h (04/07/2019)
1 Ud × 4186.42 (4437.61 con costes indirectos) = 4437.61
Filtro autolimpiante para un caudal de 30 m3/h a 6 Kg/cm2; Paso de malla: 0,4 mm; Marca: FILTRAMASA o similar;.
- Tipo y modelo: FB-80 o equivalente;
- Pérdida de carga a caudal de diseño: 0,08 bar;
Materiales:
- Cuerpo, Bridas y Tubería: Acero al carbono;
- Accesorios: Acero inoxidable AISI-304;
- Elemento filtrante: Acero inoxidable AISI-304;
- Motor de 0,25 CV a 1.500 r.p.m.;
- Tensión: 220/380 V;
- Forma constructiva: B5.
Según ET.2050902

| Código | Ud | Descripción | Rendimiento | Precio | Importe |
|---|---|---|---|---|---|
| 20509022 | Ud | Filtro autolimpiante 30 m3/h (material; 22/09/2020) | 1 | 4127.9201 | 4127.9201 |
| MO0100320 | h | Oficial de 1ª Montador | 1.8099 | 18.05 | 32.6687 |
| MO0100505 | h | Ayudante Montador | 1.8099 | 14.27 | 25.8273 |
|  |  | Total |  |  | 4186.42 |

Relación comercial: 000, 0, 001, 002

**2111001** Ud Grupo de agua a presión 20 m³/h (04/07/2019)
1 Ud × 2392.47 (2536.02 con costes indirectos) = 2536.02
Grupo de agua a presión para servicio de agua industrial, marca: GRUNDFOS o similar, Modelo: HIDRO o equivalente, de caudal total: 20 m3/h a 8 kg/cm2, de las siguientes características:
compuesto de:
Dos bombas verticales multicelulares de caudal unitario: 10 m3/h, presión: 80 m.c.a., potencia motor: 4,0 KW;
Cuatro válvulas de corte;
Dos válvulas de retención;
Dos presostatos;
Un manómetro;
Colector de aspiración e impulsión;
Bancada de montaje;
Cuadro eléctrico de maniobra y control;
Un depósito de membrana de 700 l de capacidad.

| Código | Ud | Descripción | Rendimiento | Precio | Importe |
|---|---|---|---|---|---|
| 21110012 | Ud | Grupo de agua a presión 20 m³/h (material; 22/09/2020) | 1 | 2362.4161 | 2362.4161 |
| MO0100320 | h | Oficial de 1ª Montador | 0.93 | 18.05 | 16.7865 |
| MO0100505 | h | Ayudante Montador | 0.93 | 14.27 | 13.2711 |
|  |  | Total |  |  | 2392.47 |

Relación comercial: 000, 0, 001, 002

**2150504** kg Acero en soportes AISI-316
55.6 kg × 12.18 (12.91 con costes indirectos) = 717.80

| Medición | Uds. | Largo | Parcial |
|---|---|---|---|
| Tubería DN 65 | 32 |  | 32.000 |
| Valvulería | 3.6 |  | 3.600 |
| Subtotal |  |  | 35.600 |
| Equipos | 1 | 20 | 20.000 |
| Subtotal |  |  | 20.000 |
| Total |  |  | 55.6 |

###### 2.2.9.4.2 AMPLIACIÓN RED DE RIEGO Y TOMAS DE AGUA (04/07/2019)
Importe: 2133.96

**2013302** ml Tub de polietileno DN 25 PN 10 (04/07/2019)
60 ml × 1.35 (1.43 con costes indirectos) = 85.80
Tubería de polietileno, incluso parte proporcional de uniones y accesorios. DN 25, PN 10.
- Calidad: flexible baja densidad (0,932);
- Medidas y características: Según UNE 53.131;
- Métodos de ensayo: Según UNE 53.133;
- Forma de suministro: Bobinas de longitudes variables.
Según ETG-09

| Código | Ud | Descripción | Rendimiento | Precio | Importe |
|---|---|---|---|---|---|
| 20133022 | ml | Tub de polietileno DN 25 PN 10 (material) | 1 | 0.7884 | 0.7884 |
| MO0100320 | h | Oficial de 1ª Montador | 0.0201 | 18.05 | 0.3628 |
| MO0100505 | h | Ayudante Montador | 0.0139 | 14.27 | 0.1984 |
|  |  | Total |  |  | 1.35 |

**2013303** ml Tub de polietileno DN 32 PN 10 (04/07/2019)
60 ml × 2.03 (2.15 con costes indirectos) = 129.00
Tubería de polietileno, incluso parte proporcional de uniones y accesorios. DN: 32, PN: 10.
- Calidad: flexible baja densidad (0,932);
- Medidas y características: Según UNE 53.131;
- Métodos de ensayo: Según UNE 53.133;
- Forma de suministro: Bobinas de longitudes variables.
Según ETG-09

| Código | Ud | Descripción | Rendimiento | Precio | Importe |
|---|---|---|---|---|---|
| 20133032 | ml | Tub de polietileno DN 32 PN 10 (material) | 1 | 1.6788 | 1.6788 |
| MO0100320 | h | Oficial de 1ª Montador | 0.0114 | 18.05 | 0.2058 |
| MO0100505 | h | Ayudante Montador | 0.0105 | 14.27 | 0.1498 |
|  |  | Total |  |  | 2.03 |

**2013304** ml Tub de polietileno DN 40 PN 10 (04/07/2019)
40 ml × 3.59 (3.81 con costes indirectos) = 152.40
Tubería de polietileno, incluso parte proporcional de uniones y accesorios. DN 40, PN 10.
- Calidad: flexible baja densidad (0,932);
- Medidas y características: Según UNE 53.131;
- Métodos de ensayo: Según UNE 53.133;
- Forma de suministro: Bobinas de longitudes variables.
Según ETG-09

| Código | Ud | Descripción | Rendimiento | Precio | Importe |
|---|---|---|---|---|---|
| 20133042 | ml | Tub de polietileno DN 40 PN 10 (material) | 1 | 2.8164 | 2.8164 |
| MO0100320 | h | Oficial de 1ª Montador | 0.0271 | 18.05 | 0.4892 |
| MO0100505 | h | Ayudante Montador | 0.0196 | 14.27 | 0.2797 |
|  |  | Total |  |  | 3.59 |

**2013306** ml Tub de polietileno DN 63 PN 10 (04/07/2019)
30 ml × 6.6 (7 con costes indirectos) = 210.00
Tubería de polietileno, incluso parte proporcional de uniones y accesorios. DN 63, PN 10.
- Calidad: flexible baja densidad (0,932);
- Medidas y características: Según UNE 53.131;
- Métodos de ensayo: Según UNE 53.133;
- Forma de suministro: Bobinas de longitudes variables.
Según ETG-09

| Código | Ud | Descripción | Rendimiento | Precio | Importe |
|---|---|---|---|---|---|
| 20133062 | ml | Tub de polietileno DN 63 PN 10 (material) | 1 | 5.7994 | 5.7994 |
| MO0100320 | h | Oficial de 1ª Montador | 0.0284 | 18.05 | 0.5126 |
| MO0100505 | h | Ayudante Montador | 0.0199 | 14.27 | 0.2840 |
|  |  | Total |  |  | 6.6 |

**2013607** ml Tub. de poliet. UNE.DN 75 PN 10 (04/07/2019)
25 ml × 9.45 (10.02 con costes indirectos) = 250.50
Tubería de polietileno, incluso parte proporcional de uniones y accesorios. DN 75, PN 10.
- Calidad: semi-rígida alta densidad (0,955);
- Medidas y características: Según UNE 53.131;
- Métodos de ensayo: Según UNE 53.133;
- Forma de suministro: Bobinas de longitudes variables.
Según ETG-09

| Código | Ud | Descripción | Rendimiento | Precio | Importe |
|---|---|---|---|---|---|
| 20136072 | ml | Tub. de poliet. UNE.DN 75 PN 10 (material) | 1 | 8.9162 | 8.9162 |
| MO0100320 | h | Oficial de 1ª Montador | 0.0215 | 18.05 | 0.3881 |
| MO0100505 | h | Ayudante Montador | 0.0101 | 14.27 | 0.1441 |
|  |  | Total |  |  | 9.45 |

**2032224** Ud Válvula de bola; DN 25;
3 Ud × 9.57 (10.14 con costes indirectos) = 30.42

**2032225** Ud Válvula de bola DN 32
2 Ud × 14.88 (15.77 con costes indirectos) = 31.54

**2032226** Ud Válvula de bola, DN 40; PN: 16
2 Ud × 16.84 (17.85 con costes indirectos) = 35.70

**2036001** Ud Boca de riego tipo JARDIN (04/07/2019)
4 Ud × 153.02 (162.2 con costes indirectos) = 648.80
Boca de riego tipo JARDIN, DN-1".

| Código | Ud | Descripción | Rendimiento | Precio | Importe |
|---|---|---|---|---|---|
| 20360012 | Ud | Boca de riego tipo JARDIN (material) | 1 | 144.6956 | 144.6956 |
| MO0100320 | h | Oficial de 1ª Montador | 0.2894 | 18.05 | 5.2237 |
| MO0100505 | h | Ayudante Montador | 0.2171 | 14.27 | 3.0980 |
|  |  | Total |  |  | 153.02 |

**2036003** Ud Programador electrónico para riegos (04/07/2019)
1 Ud × 175.92 (186.48 con costes indirectos) = 186.48
Programador electrónico para riegos de las siguientes características:
- Marca: SAFE-RAIN o similar;
- Número de estaciones: 6;
- Duración del programa: indefinida hasta nueva selección;
- Amplitud del programa: semanal que se repite cíclicamente.
- Selección tipo de programa: 2 riegos con tiempos variables por estación y programa;
- Reloj digital;
- Teclado para programar;
- Señalización: óptica;
- Dimensiones: 17 x 17 x 7,5 cm.

| Código | Ud | Descripción | Rendimiento | Precio | Importe |
|---|---|---|---|---|---|
| 20360032 | Ud | Programador electrónico para riegos (material) | 1 | 162.45 | 162.4500 |
| MO0100320 | h | Oficial de 1ª Montador | 0.4169 | 18.05 | 7.5250 |
| MO0100505 | h | Ayudante Montador | 0.4169 | 14.27 | 5.9492 |
|  |  | Total |  |  | 175.92 |

**2036106** Ud Electroválvula de paso DN 2" (04/07/2019)
2 Ud × 176.09 (186.66 con costes indirectos) = 373.32
Electroválvula de paso directo, de las siguientes características: Marca: JOUCOMATIC o similar; DN: 2"; Fluido: agua tratada; Alimentación: 220 V, 50 Hz.

| Código | Ud | Descripción | Rendimiento | Precio | Importe |
|---|---|---|---|---|---|
| 20361062 | Ud | Electroválvula de paso DN 2" (material) | 1 | 166.9647 | 166.9647 |
| MO0100320 | h | Oficial de 1ª Montador | 0.2823 | 18.05 | 5.0955 |
| MO0100505 | h | Ayudante Montador | 0.2823 | 14.27 | 4.0284 |
|  |  | Total |  |  | 176.09 |

##### 2.2.9.5 AIRE DE SERVICIOS (04/07/2019)
Importe: 6103.83

**2015102** ml Tubería acero inox. DN 20
90 ml × 8.55 (9.06 con costes indirectos) = 815.40

**2015103** ml Tubería acero inox. DN 25
70 ml × 10.69 (11.33 con costes indirectos) = 793.10

**2032223** Ud Válvula de bola; DN 20
8 Ud × 7.45 (7.9 con costes indirectos) = 63.20

**2032224** Ud Válvula de bola; DN 25;
6 Ud × 9.57 (10.14 con costes indirectos) = 60.84

**2120702** Ud Motocompresor (04/07/2019)
1 Ud × 1427.07 (1512.69 con costes indirectos) = 1512.69
Grupo motocompresor de aire de las siguientes características: Marca: JOSVAL o similar; Modelo: MC-AE-500 o equivalente; Caudal de aire desplazado: 590 l/min; Caudal de aire efectivo: 430 l/min; Presión de trabajo: 6-8 Kg/cm2; Número de cilindros: 2 ud; Refrigeración: Aire. Potencia motor: 4 CV; Velocidad: 960 r.p.m.; Capacidad depósito: 500 l. Según ET. 2120702

| Código | Ud | Descripción | Rendimiento | Precio | Importe |
|---|---|---|---|---|---|
| 21207022 | Ud | Motocompresor (material) | 1 | 1381.5244 | 1381.5244 |
| MO0100320 | h | Oficial de 1ª Montador | 1.4092 | 18.05 | 25.4361 |
| MO0100505 | h | Ayudante Montador | 1.4092 | 14.27 | 20.1093 |
|  |  | Total |  |  | 1427.07 |

**2130903** Ud Secador frigorífico (04/07/2019)
1 Ud × 941.03 (997.49 con costes indirectos) = 997.49
Secador frigorífico de las siguientes características: Marca: COMPAIR o similar; Refrigerado por aire; Caudal nominal: 120 m3/h; Presión de servicio: 7 Kg/cm2; Potencia: 0,55 KW.

| Código | Ud | Descripción | Rendimiento | Precio | Importe |
|---|---|---|---|---|---|
| 21309032 | Ud | Secador frigorífico (material) | 1 | 850.5059 | 850.5059 |
| MO0100320 | h | Oficial de 1ª Montador | 2.8009 | 18.05 | 50.5562 |
| MO0100505 | h | Ayudante Montador | 2.8009 | 14.27 | 39.9688 |
|  |  | Total |  |  | 941.03 |

**2131003** Ud Filtro separador ceramico (04/07/2019)
1 Ud × 235.65 (249.79 con costes indirectos) = 249.79
Filtro separador cerámico de las siguientes características: Marca: COMPAIR o similar; Caudal nominal: 144 m3/h; Presión de servicio: 7 Kg/cm2; Cabeza y cuerpo: construidos en aluminio.

| Código | Ud | Descripción | Rendimiento | Precio | Importe |
|---|---|---|---|---|---|
| 21310032 | Ud | Filtro separador ceramico (material) | 1 | 189.2745 | 189.2745 |
| MO0100320 | h | Oficial de 1ª Montador | 1.435 | 18.05 | 25.9018 |
| MO0100505 | h | Ayudante Montador | 1.435 | 14.27 | 20.4775 |
|  |  | Total |  |  | 235.65 |

**2131102** Ud Purgador (04/07/2019)
2 Ud × 167.76 (177.83 con costes indirectos) = 355.66
Purgador automático de las siguientes características:
Marca: SARCO o similar;
Modelo: CA 600 o equivalente;
Conexión: 3/4";
Presión máxima: 40 Kg/cm2;
Incluye: conjunto soportes, manómetro;
Materiales:
- Cuerpo: Fundición;
- Asiento: Acero inoxidable;
- Válvula: Acero inoxidable.

| Código | Ud | Descripción | Rendimiento | Precio | Importe |
|---|---|---|---|---|---|
| 21311022 | Ud | Purgador (material) | 1 | 121.0407 | 121.0407 |
| MO0100320 | h | Oficial de 1ª Montador | 1.4456 | 18.05 | 26.0931 |
| MO0100505 | h | Ayudante Montador | 1.4456 | 14.27 | 20.6287 |
|  |  | Total |  |  | 167.76 |

**2170106** Ud Manómetro de esfera
2 Ud × 135.01 (143.11 con costes indirectos) = 286.22

**2121002** Ud Depósito a presión (04/07/2019)
1 Ud × 670.98 (711.24 con costes indirectos) = 711.24
Depósito a presión para aire comprimido de las siguientes características: Diámetro: 600 mm; Altura cilíndrica: 2030 mm; Fondos: bombeados toriesféricos; Volumen: 500 l; Presión de operación: 15 bar; Código de diseño: ASME.

| Código | Ud | Descripción | Rendimiento | Precio | Importe |
|---|---|---|---|---|---|
| 21210022 | Ud | Depósito a presión (material) | 1 | 632.0748 | 632.0748 |
| MO0100320 | h | Oficial de 1ª Montador | 1.2037 | 18.05 | 21.7268 |
| MO0100505 | h | Ayudante Montador | 1.2037 | 14.27 | 17.1768 |
|  |  | Total |  |  | 670.98 |

**2150504** kg Acero en soportes AISI-316
20 kg × 12.18 (12.91 con costes indirectos) = 258.20

##### 2.2.9.6 MOBILIARIO
Importe: 694.72

**2600103** Ud Mesa para sala de control
1 Ud × 274.94 (291.44 con costes indirectos) = 291.44
Mesa para sala de control de 3 m2.

| Código | Ud | Descripción | Rendimiento | Precio | Importe |
|---|---|---|---|---|---|
| 26001032 | Ud | Mesa para sala de control (material) | 1 | 274.939 | 274.9390 |
|  |  | Total |  |  | 274.94 |

**2600113** Ud Armario metálico alto.
2 Ud × 180.01 (190.81 con costes indirectos) = 381.62
Armario metálico de 2 m x 1 m x 0,50 m para archivos y estanterías.

| Código | Ud | Descripción | Rendimiento | Precio | Importe |
|---|---|---|---|---|---|
| 26001132 | Ud | Armario metálico alto. (material) | 1 | 180.0126 | 180.0126 |
|  |  | Total |  |  | 180.01 |

**2600115** Ud Lámpara de mesa
1 Ud × 20.43 (21.66 con costes indirectos) = 21.66

| Código | Ud | Descripción | Rendimiento | Precio | Importe |
|---|---|---|---|---|---|
| 26001152 | Ud | Lámpara de mesa (material) | 1 | 20.4268 | 20.4268 |
|  |  | Total |  |  | 20.43 |

##### 2.2.9.7 BOMBEO DE DRENAJE Y VACIADOS (21/06/2004)
Importe: 17558.71
Relación comercial: 000, 0, 001, 002

**2110310** Ud Grupo motobomba centrífuga vaciados y drenajes (04/07/2019)
2 Ud × 3777.63 (4004.29 con costes indirectos) = 8008.58
Grupo motobomba centrífuga de las siguientes características:
- Marca: SULZER o similar;
- Modelo: XFP 100C-CB1.2-PE o equivalente;
- Tipo: Centrífuga sumergible;
- Fluido a bombear: Vaciados y drenajes;
- Caudal: 50 m3/h;
- Altura total de elevación: 10 m.c.a.;
- Velocidad de la bomba: 1450 r.p.m.;
- Tipo de impulsor: Contrablock plus 1 álabe;
- Paso libre del impulsor: 75 mm;
- Tipo de cierre: Mecánico;
- Rendimiento: 71%;
- Potencia absorbida: 2,27 KW;
- Conexión de impulsión: 100 mm:
Materiales:
- Cuerpo: Fundición gris GG-25;
- Eje: Acero inoxidable AISI-420;
- Voluta: Fundición gris GG-25;
- Tornillería exterior: Acero inoxidable AISI-316;
Motor: Eléctrico, trifásico, rotor en jaula de ardilla;
- Potencia: 3,0 KW;
- Velocidad: 1450 r.p.m.; IP-68; Clase F.; V-1.; 400/695 V;
- Tipo de acoplamiento a bomba: Directo;
- Conexión de descarga para acoplamiento automático de las bombas DN 100, espárragos de anclaje y tubos guía.

| Código | Ud | Descripción | Rendimiento | Precio | Importe |
|---|---|---|---|---|---|
| 21103102 | Ud | Grupo motobomba centrífuga (material; 13/01/2020) | 1 | 3650 | 3650.0000 |
| MO0100320 | h | Oficial de 1ª Montador | 2.9498 | 18.05 | 53.2439 |
| MO0100505 | h | Ayudante Montador | 2.9498 | 14.27 | 42.0936 |
| MQ030106 | h | Grúa automóvil de 5-6 Tn. | 1.4749 | 21.8926 | 32.2894 |
|  |  | Total |  |  | 3777.63 |

Relación comercial: 000, 0, 001, 002

**2070103** Ud Toma de agua para limpieza de conducciones
2 Ud × 81.16 (86.03 con costes indirectos) = 172.06

**2035524** Ud Válvula retención DN: 100; PN: 10 kg/cm2 (04/07/2019)
2 Ud × 156.96 (166.38 con costes indirectos) = 332.76
Válvula de retención de las siguientes características:
Marca: PROINVAL o similar;
Tipo: Bola;
DN: 100;
PN: 10;
Conexiones: Embridadas.
Cierre: Estanco;
Materiales
- Cuerpo: Hierro fundido GG-25;
- Tapa: Hierro fundido GG-25;
- Clapeta: Hierro fundido GG-25;
- Casquillo de giro: Bronce RG 521096;
- Disco sujeción cierre: Hierro fundido GG-25;
- Cierre (aguas limpias): Neopreno;
- Cierre (aguas residuales): Cuero;
- Tornillo abroche: Acero DIN 933/6.8;
- Tornillo sujeción cierre: Acero DIN 931-34/6.8;
- Junta estanqueidad: Cartón Klinger;
Prueba del 10% de las unidades y certificados de material.

| Código | Ud | Descripción | Rendimiento | Precio | Importe |
|---|---|---|---|---|---|
| 20355242 | Ud | Válvula retención DN: 100; PN: 10 kg/cm2 (material; 22/09/2020) | 1 | 155.4485 | 155.4485 |
| MO0100320 | h | Oficial de 1ª Montador | 0.0467 | 18.05 | 0.8429 |
| MO0100505 | h | Ayudante Montador | 0.0467 | 14.27 | 0.6664 |
|  |  | Total |  |  | 156.96 |

Relación comercial: 000, 0, 001, 002

**2030105** Ud Válv.compuerta DN:100
2 Ud × 86.5 (91.69 con costes indirectos) = 183.38

**2021544** Ud Junta desmonta DN:100
2 Ud × 212.61 (225.37 con costes indirectos) = 450.74

**2017022** Ud Colector individual de impulsión (06/05/2008)
2 Ud × 891.2 (944.67 con costes indirectos) = 1889.34
Colector individual de impulsión de la bomba centrífuga sumergible de vaciados y drenajes, construido en tubería de acero inoxidable AISI-316 L, compuesto por:
1 Brida plana DN 100;
8 Ml de tubería DN 100;
1 Reducción DN 100/DN 80;
0,5 Ml de tubería DN 80;
1 Brida plana DN 80;
Fabricación: con soldadura longitudinal según DIN 2463;
Espesor mínimo de pared: 3 mm.

| Código | Ud | Descripción | Rendimiento | Precio | Importe |
|---|---|---|---|---|---|
| 20170222 | Ud | Colector individual de impulsión (material; 06/05/2008) | 1 | 882.32 | 882.3200 |
| MO0100320 | h | Oficial de 1ª Montador | 0.31 | 18.05 | 5.5955 |
| MO0100505 | h | Ayudante Montador | 0.23 | 14.27 | 3.2821 |
|  |  | Total |  |  | 891.2 |

Relación comercial: 000, 0, 001, 002

**2017030** Ud Colector general de impulsión (04/07/2019)
1 Ud × 1859.86 (1971.45 con costes indirectos) = 1971.45
Colector general de impulsión de las bombas centrífugas sumergibles de vaciados y drenajes, construido en tubería de acero inoxidable AISI-316 L, compuesto por:
2 Bridas planas DN 100;
2 Tes DN 100/DN 150;
1 Brida plana DN 150;
1 Brida ciega DN 150;
8 Ml de tubería DN 150;
Fabricación: con soldadura longitudinal según DIN 2463;
Espesor mínimo de pared: 2 mm.

| Código | Ud | Descripción | Rendimiento | Precio | Importe |
|---|---|---|---|---|---|
| 20170302 | Ud | Colector general de impulsión (material; 13/01/2020) | 1 | 1850 | 1850.0000 |
| MO0100320 | h | Oficial de 1ª Montador | 0.42 | 18.05 | 7.5810 |
| MO0100505 | h | Ayudante Montador | 0.16 | 14.27 | 2.2832 |
|  |  | Total |  |  | 1859.86 |

Relación comercial: 000, 0, 001, 002

**2170105** Ud Manometro
2 Ud × 200.47 (212.5 con costes indirectos) = 425.00

**2015109** ml Tubería acero inox. DN 100
8 ml × 57.9 (61.37 con costes indirectos) = 490.96

**2013609** ml Tub. de poliet.UNE.DN 110 PN 10 (26/09/2011)
110 ml × 15.71 (16.65 con costes indirectos) = 1831.50
Tubería de polietileno, incluso parte proporcional de uniones y accesorios. DN 110, PN 10.
- Calidad: semi-rígida alta densidad (0,955);
- Medidas y características: Según UNE 53.131;
- Métodos de ensayo: Según UNE 53.133;
- Forma de suministro: Bobinas de longitudes variables.
Según ETG-09

| Código | Ud | Descripción | Rendimiento | Precio | Importe |
|---|---|---|---|---|---|
| 20136092 | Ud | Tub. de poliet.UNE.DN 110 PN 10 (material; 26/09/2011) | 1 | 15.39 | 15.3900 |
| MO0100320 | h | Oficial de 1ª Montador | 0.01 | 18.05 | 0.1805 |
| MO0100505 | h | Ayudante Montador | 0.01 | 14.27 | 0.1427 |
|  |  | Total |  |  | 15.71 |

Relación comercial: 000, 0, 001, 002

**2170111** Ud Regulador de nivel
4 Ud × 73.82 (78.25 con costes indirectos) = 313.00

**2150106** Ud Polea manual, 500 kg (21/06/2004)
2 Ud × 229.33 (243.09 con costes indirectos) = 486.18
Polea manual de las siguientes características. Marca: JASO o similar; Capacidad: 500 Kg. Recorrido de gancho: 6 m.

| Código | Ud | Descripción | Rendimiento | Precio | Importe |
|---|---|---|---|---|---|
| 21501062 | Ud | Polea manual, 500 kg (material; 21/06/2004) | 1 | 175.23 | 175.2300 |
| MO0100320 | h | Oficial de 1ª Montador | 0.9979 | 18.05 | 18.0121 |
| MO0100505 | h | Ayudante Montador | 0.9979 | 14.27 | 14.2400 |
| MQ030106 | h | Grúa automóvil de 5-6 Tn. | 0.9979 | 21.8926 | 21.8466 |
|  |  | Total |  |  | 229.33 |

Relación comercial: 000, 0, 001, 002

**2150701** Ud Soporte en perfiles laminados I-220 (21/06/2004)
2 Ud × 168.99 (179.13 con costes indirectos) = 358.26
Soporte en perfiles laminados I-220, para extracción de bombas sumergibles, donde irán sustentadas las poleas manuales.

| Código | Ud | Descripción | Rendimiento | Precio | Importe |
|---|---|---|---|---|---|
| 21507012 | Ud | Soporte en perfiles laminados I-220 (material; 21/06/2004) | 1 | 142.12 | 142.1200 |
| MO0100320 | h | Oficial de 1ª Montador | 1.0098 | 18.05 | 18.2269 |
| MO0100505 | h | Ayudante Montador | 0.6059 | 14.27 | 8.6462 |
|  |  | Total |  |  | 168.99 |

Relación comercial: 000, 0, 001, 002

**2150504** kg Acero en soportes AISI-316
50 kg × 12.18 (12.91 con costes indirectos) = 645.50

#### 2.2.10 INSTRUMENTACIÓN (04/07/2019)
Importe: 81120.27

**4010105** Ud Equipo medida de caudal en vertedero (04/07/2019)
3 Ud × 998.3 (1058.2 con costes indirectos) = 3174.60
Equipo medida de caudal en vertedero de sobrantes para alivio de agua pretratada y en los vertederos de reparto a reactores biológicos, principio ultrasónico, Marca: ENDRESS + HAUSER o similar: formado por los siguientes elementos: Sensor ultrasónico, DU 217 o equivalente, transmisor de caudal FLOWSONIC DMU 2260, con indicación digital de caudal instantáneo y totalizado. Según ET. 4010105

| Código | Ud | Descripción | Rendimiento | Precio | Importe |
|---|---|---|---|---|---|
| 40101052 | Ud | Equipo medida de caudal en vertedero (material) | 1 | 939.0059 | 939.0059 |
| MO0100320 | h | Oficial de 1ª Montador | 1.8345 | 18.05 | 33.1127 |
| MO0100505 | h | Ayudante Montador | 1.8345 | 14.27 | 26.1783 |
|  |  | Total |  |  | 998.3 |

| Medición | Uds. | Parcial |
|---|---|---|
| Vertedero agua pretratada | 1 | 1.000 |
| Vertederos reparto reactores | 2 | 2.000 |
| Subtotal |  | 3.000 |
| Total |  | 3 |

**4010201** Ud Caudalímetro. DN:80 (04/07/2019)
4 Ud × 934.45 (990.52 con costes indirectos) = 3962.08
Equipo de medida de caudal en tubería de diámetro 80 mm, principio electromagnético; Marca: ENDRESS + HAUSER o similar; Tipo; PROMAG 30F o equivalente; Fluido a medir: fangos en exceso y fangos espesados a deshidratar;
- Alimentación: 220 V, 50 Hz;
- Salida: 4-20 mA programable, R<800 ohmios;
- Consumo: 7 VA;
- Impedancia de salida: Menor de 800 ohmios;
- Protección: IP 65;
- Límite temperatura de proceso: +80 °C;
- Precisión: 1% del valor medido;
- Reproductibilidad: 0,1%;
- Salida de impulsos: 24 V;
- Valor del impulso: Programable máx. < 2 Hz ó 50 Hz.
Según ET. 4010200

| Código | Ud | Descripción | Rendimiento | Precio | Importe |
|---|---|---|---|---|---|
| 40102012 | Ud | Caudalímetro. DN:65 (material) | 1 | 906.4107 | 906.4107 |
| MO0100320 | h | Oficial de 1ª Montador | 0.8674 | 18.05 | 15.6566 |
| MO0100505 | h | Ayudante Montador | 0.8674 | 14.27 | 12.3778 |
|  |  | Total |  |  | 934.45 |

| Medición | Uds. | Parcial |
|---|---|---|
| Bombeo fango en exceso | 2 | 2.000 |
| Fango espesado a deshidratar | 2 | 2.000 |
| Subtotal |  | 4.000 |
| Total |  | 4 |

**4010207** Ud Equipo medida DN: 150 (04/07/2019)
1 Ud × 1620.2 (1717.41 con costes indirectos) = 1717.41
Equipo de medida de caudal en tubería de diámetro 150 mm principio electromagnético; Marca: ENDRESS + HAUSER o similar; Tipo: PROMAG 30F o equivalente; Fluido a medir: recirculación externa de fangos;
- Alimentación: 220 V, 50 Hz;
- Salida: 4-20 mA programable, R<800 ohmios;
- Consumo: 7 VA;
- Impedancia de salida: Menor de 800 ohmios;
- Protección: IP 65;
- Límite temperatura de proceso: +80 °C;
- Precisión: 1% del valor medido;
- Reproductibilidad: 0,1%;
- Salida de impulsos: 24 V;
- Valor del impulso: Programable máx. < 2 Hz ó 50 Hz.
Según ET. 4010200

| Código | Ud | Descripción | Rendimiento | Precio | Importe |
|---|---|---|---|---|---|
| 40102072 | Ud | Equipo medida DN: 150 (material) | 1 | 1616.1378 | 1616.1378 |
| MO0100320 | h | Oficial de 1ª Montador | 0.1258 | 18.05 | 2.2707 |
| MO0100505 | h | Ayudante Montador | 0.1258 | 14.27 | 1.7952 |
|  |  | Total |  |  | 1620.2 |

Relación comercial: 000, 0, 001, 002

| Medición | Uds. | Parcial |
|---|---|---|
| Recirculación externa de fangos línea 2 | 1 | 1.000 |
| Total |  | 1 |

**4010208** Ud Equipo medida, DN: 250 (04/07/2019)
5 Ud × 1947.5 (2064.35 con costes indirectos) = 10321.75
Equipo de medida de caudal en tubería de diámetro 250 mm principio electromagnético; Marca: ENDRESS + HAUSER o similar; Tipo: PROMAG 30F o equivalente; Fluido a medir: Agua pretratada, agua tratada, recirculación ñlicor mezcla y fangos recirculados línea 1.
- Alimentación: 220 V, 50 Hz;
- Salida: 4-20 mA programable, R<800 ohmios;
- Consumo: 7 VA;
- Impedancia de salida: Menor de 800 ohmios;
- Protección: IP 65;
- Límite temperatura de proceso: +80 °C;
- Precisión: 1% del valor medido;
- Reproductibilidad: 0,1%;
- Salida de impulsos: 24 V;
- Valor del impulso: Programable máx. < 2 Hz ó 50 Hz.
Según ET. 4010200

| Código | Ud | Descripción | Rendimiento | Precio | Importe |
|---|---|---|---|---|---|
| 40102082 | Ud | Equipo medida, DN: 250 (material) | 1 | 1877.5126 | 1877.5126 |
| MO0100320 | h | Oficial de 1ª Montador | 2.1654 | 18.05 | 39.0855 |
| MO0100505 | h | Ayudante Montador | 2.1654 | 14.27 | 30.9003 |
|  |  | Total |  |  | 1947.5 |

| Medición | Uds. | Parcial |
|---|---|---|
| Agua pretratada | 1 | 1.000 |
| Agua tratada | 1 | 1.000 |
| Recirculación licor mezcla | 2 | 2.000 |
| Subtotal |  | 4.000 |
| Fangos recirculados línea 1 | 1 | 1.000 |
| Subtotal |  | 1.000 |
| Total |  | 5 |

**4010316** Ud Caudalímetro por efecto térmico (04/07/2019)
2 Ud × 2225.71 (2359.25 con costes indirectos) = 4718.50
Caudalímetro por efecto térmico, marca: ENDRESS+HAUSER o similar, formado por los siguientes elementos:
Caudalímetro másico: T-MASS-AT70, inserción: L = 200 mm, total 235 mm, para inserción: G1" SS 316, cuerpo: SS 316 L, sensores 316, material junta: vitón, transmisión compacto+indicador 4 dígitos, entrada cable M20, señal activa: 4-20 mA + HART.
Adaptador de montaje AZT 70 soldado en la tubería, conexión de proceso G1", L = 40 mm;
Servicio: aereación del reactor biológico.
Según ET. 4010316

| Código | Ud | Descripción | Rendimiento | Precio | Importe |
|---|---|---|---|---|---|
| 40103162 | Ud | Caudalímetro por efecto térmico (material) | 1 | 2168.5577 | 2168.5577 |
| MO0100320 | h | Oficial de 1ª Montador | 1.7682 | 18.05 | 31.9160 |
| MO0100505 | h | Ayudante Montador | 1.7682 | 14.27 | 25.2322 |
|  |  | Total |  |  | 2225.71 |

**4010406** Ud Equipo para medida de pH en canal abierto (04/07/2019)
2 Ud × 1407.36 (1491.8 con costes indirectos) = 2983.60
Equipo para medida de pH del agua bruta y del agua tratada en canal abierto, Marca: ENDRESS+HAUSER o similar, formado por: Electrodo combinado de pH tipo CPF 81, Portaelectrodos inmersión tipo CYA 611; Spray de limpieza CYA 611; Válvula de membrana de accionamiento indirecto por solenoide; Transmisor de pH tipo LIQUISYS-M CPM 253; Montaje: mural; Protección: IP-65; Tensión: 220 V, 50 Hz; Salida corriente: 4-20 mA. Según ET.4010406

| Código | Ud | Descripción | Rendimiento | Precio | Importe |
|---|---|---|---|---|---|
| 40104062 | Ud | Equipo para medida de pH en canal abierto (material) | 1 | 1306.0637 | 1306.0637 |
| MO0100320 | h | Oficial de 1ª Montador | 3.1343 | 18.05 | 56.5741 |
| MO0100505 | h | Ayudante Montador | 3.1343 | 14.27 | 44.7265 |
|  |  | Total |  |  | 1407.36 |

| Medición | Uds. | Parcial |
|---|---|---|
| Agua bruta | 1 | 1.000 |
| Agua tratada | 1 | 1.000 |
| Subtotal |  | 2.000 |
| Total |  | 2 |

**4010504** Ud Medida de conductividad (04/07/2019)
1 Ud × 1284.69 (1361.77 con costes indirectos) = 1361.77
Medida de conductividad del agua bruta; Marca: ENDRESS + HAUSER o similar, montaje: en canal, alimentación: 24 DC, señal de salida: 4-20 mA; Rango de medida: 0...2/20/200/1000 mS/cm. Sonda de longitud 2000 mm en PVC.

| Código | Ud | Descripción | Rendimiento | Precio | Importe |
|---|---|---|---|---|---|
| 40105042 | Ud | Medida de conductividad (material; 17/08/2021) | 1 | 1180.0227 | 1180.0227 |
| MO0100320 | h | Oficial de 1ª Montador | 3.2386 | 18.05 | 58.4567 |
| MO0100505 | h | Ayudante Montador | 3.2386 | 14.27 | 46.2148 |
|  |  | Total |  |  | 1284.69 |

**4011217** Ud Equipo de medida de nivel radar dep. hipoclorito, cloruro férric (04/07/2019)
4 Ud × 1022.87 (1084.24 con costes indirectos) = 4336.96
Equipo de medida de nivel de los depósitos de hipoclorito sódico y de cloruro férrico y en los pozos de bombeo de agua bruta, principio radar, marca: ENDRESS+HAUSER o similar, formado por los siguientes elementos: MICROPILOT-M FMR 231, emisor-receptor en el mismo instrumento; antena varilla 360 mm PPS, Vitón, 316 L, Altura máxima tubuladura 100 mm; conexión rosca R1,1/2" T 316 L; señal 2 hilos, 4-20 mA, HART, Display VU331; caja de aluminio F12, IP65/Nema 4; Entrada de cable prensa m20x1,5. Según ET. 4011217.

| Código | Ud | Descripción | Rendimiento | Precio | Importe |
|---|---|---|---|---|---|
| 40112172 | Ud | Equipo de medida de nivel radar (material) | 1 | 968.5581 | 968.5581 |
| MO0100320 | h | Oficial de 1ª Montador | 1.6803 | 18.05 | 30.3294 |
| MO0100505 | h | Ayudante Montador | 1.6803 | 14.27 | 23.9779 |
|  |  | Total |  |  | 1022.87 |

| Medición | Uds. | Parcial |
|---|---|---|
| Depósito hipoclorito | 1 | 1.000 |
| Depósito cloruro férrico | 1 | 1.000 |
| Pozos bombeo agua bruta | 2 | 2.000 |
| Subtotal |  | 4.000 |
| Total |  | 4 |

**4011215** Ud Equipo de medida de nivel radar tolva de fangos secos (04/07/2019)
2 Ud × 1022.87 (1084.24 con costes indirectos) = 2168.48
Equipo de medida de nivel en tolva de fangos deshidratados, principio radar, marca: ENDRESS+HAUSER o similar, formado por los siguientes elementos: MICROPILOT-M FMR 231, emisor-receptor en el mismo instrumento; antena varilla 360 mm PPS, Vitón, 316 L, Altura máxima tubuladura 100 mm; conexión rosca R1,1/2" T 316 L; señal 2 hilos, 4-20 mA, HART, Display VU331; caja de aluminio F12, IP65/NEMA 4; Entrada cable prensa 20x1,5 m. Según ET. 4011215.

| Código | Ud | Descripción | Rendimiento | Precio | Importe |
|---|---|---|---|---|---|
| 40112152 | Ud | Equipo de medida de nivel radar (material) | 1 | 968.5581 | 968.5581 |
| MO0100320 | h | Oficial de 1ª Montador | 1.6803 | 18.05 | 30.3294 |
| MO0100505 | h | Ayudante Montador | 1.6803 | 14.27 | 23.9779 |
|  |  | Total |  |  | 1022.87 |

| Medición | Uds. | Parcial |
|---|---|---|
| Tolvas fangos deshidratados | 2 | 2.000 |
| Total |  | 2 |

**4010510** Ud Equipo para medida de redox en zona anóxica del reactor biológic (04/07/2019)
2 Ud × 781.32 (828.2 con costes indirectos) = 1656.40
Equipo para medida de redox en los reactores biológicos, marca: ENDRESS+HAUSER o similar, compuesto por los siguientes elementos:
1 PORTAELECTRODO INMERSIÓN CYA 611, de las siguientes características:
- Portaelectrodo para OD y sensores de turbidez y electrodo compacto CPF 81/82 PARA redox;
- Material: PVC;
- Montaje con tubo (longitud 1600 mm);
- Conexión a sensor: ¾' NTP;
1 ELECTRODO COMPACTO REDOX ORBIPAC-W CPF82, de las siguientes características:
- Electrodo de medida de redox con sistema de doble cámara de referencia;
- Para aplicaciones en aguas residuales;
- Material cuerpo: PTFE;
- Material junta interna: vitón (PFM);
- Redox: Platino 0-80 ºC/32-180 Of;
- Longitud inserción 23 mm, protección guard;
- Conex. proceso: ¾" MNPT;
- Preamplificador no incluido;
- Cable 5 m fijo.
1 TRANSMISOR PARA REDOX, tipo LYQUISYS S CPM253 de las siguientes características:
- Montaje en campo, caja PC/ABS;
- Protección: IP65;
- Dimensiones: 247 x 170 x 115 mm;
- Contacto de alarma mal funcionamiento;
- Display LCD de 2 líneas;
- Menu en 6 idiomas;
- Calibración directa mediante teclado;
- Salidas 0/4-20 mA galvánicamente aisladas;
- Medición de redox;
- Tensión alimentación: 230 VAC;
- 1 Salida analógica: pH/redox;
- 2 Relés (límite/P(ID)/Temporizador.
Según ET:4010510

| Código | Ud | Descripción | Rendimiento | Precio | Importe |
|---|---|---|---|---|---|
| 40105102 | Ud | Equipo para medida de redox en canal (material) | 1 | 718.0358 | 718.0358 |
| MO0100320 | h | Oficial de 1ª Montador | 1.9581 | 18.05 | 35.3437 |
| MO0100505 | h | Ayudante Montador | 1.9581 | 14.27 | 27.9421 |
|  |  | Total |  |  | 781.32 |

**4010603** Ud Medida de oxígeno disuelto (04/07/2019)
4 Ud × 1571.1 (1665.37 con costes indirectos) = 6661.48
Medida de oxígeno disuelto en reactores biológicos de aireación Marca: DANFOSS-SIEMENS o similar, formado por:
- 1 Portasensor tipo TDO con sensor incorporado:
. Material: Polipropileno;
. Electrodos: Cátodo-oro, anodo-plata;
. Electrólito: Cloruro potásico;
- 1 Flotador tipo autolimpiable:
. Peso: 1,8 Kg ;
. Diámetro: 203 mm;
. Material: Poliestireno a prueba de impactos;
- 1 Convertidor de señal tipo EMCO:
. Rango de medida: 0-10%, 0-30%, 0-100%;
. Señal de salida: 0/4-20 mA (aislada galvánicamente);
. Precisión: ± 1% del rango de medida;
. Carga: 0-600 ohm;
. Temperatura de operación: -20EC a +50 °C;
. Tensión: 220 V, 50/60 Hz;
. Consumo: 7 VA.
Según ET. 4010603

| Código | Ud | Descripción | Rendimiento | Precio | Importe |
|---|---|---|---|---|---|
| 40106032 | Ud | Medida de oxígeno disuelto (material) | 1 | 1558.9382 | 1558.9382 |
| MO0100320 | h | Oficial de 1ª Montador | 0.3764 | 18.05 | 6.7940 |
| MO0100505 | h | Ayudante Montador | 0.3764 | 14.27 | 5.3712 |
|  |  | Total |  |  | 1571.1 |

**4010702** Ud Equipo de medida de la temperatura de agua bruta en canal abiert (04/07/2019)
1 Ud × 237.29 (251.53 con costes indirectos) = 251.53
Equipo de medida de la temperatura del agua bruta en canal abierto, marca ENDRESS+HAUSER o similar, formado por: 1 Sonda de temperatura tipo: PT 100 de inmersión tipo L414, Longitud: 1 m; conexión rosca 1/2" NPT; 1 Transmisor de temperatura tipo TMT 2020; Alimentación: 220 V, 50 Hz; Señal de salida 4-20 mA. Según ET. 4010702

| Código | Ud | Descripción | Rendimiento | Precio | Importe |
|---|---|---|---|---|---|
| 40107022 | Ud | Equipo de medida de la temperatura en canal abierto (material) | 1 | 227.7664 | 227.7664 |
| MO0100320 | h | Oficial de 1ª Montador | 0.2946 | 18.05 | 5.3175 |
| MO0100505 | h | Ayudante Montador | 0.2946 | 14.27 | 4.2039 |
|  |  | Total |  |  | 237.29 |

**4011502** Ud Equipo para medida de turbiedad agua tratada (04/07/2019)
1 Ud × 2962.18 (3139.91 con costes indirectos) = 3139.91
Equipo para medida de turbiedad del agua tratada, marca ENDRESS+HAUSER o similar, compuesto por los siguientes elementos:
1 Transmisor de turbidez, tipo MYCOM CUM 151, con contactos de alarma para autochequeo, de las siguientes características:
- Con: Dos contactos programables en el rango de medida;
- Señal de salida: 0/4-20 mA;
- Indicación: Digital en NTU, g/l, ppm.
- Escala de medida: 0....100 NTU;
- Dimensiones: 247 x 167 x 111 mm;
- Montaje: Pared;
- Protección: IP 65;
- Material: Aluminio y Poliester;
- Tensión: 220 V, 50/60 Hz;
- Compensación de temperatura: -10....+70°C;
- Automática con NTC;
- Precisión: < 0,5% de rango final;
- Con: Temporizador para limpieza programable en 1....1440 min.;
- Temperatura: 0....50°C;
1 Sistema de turbidez, tipo CUD 3 con portaelectrodo, sin sistema para eliminar burbujas de aire, de las siguientes características:
- Material: POM, 1.4571, cristal;
- Rango: 0....100 NTU;
- Principio de medida: medida de luz dispersada a 90°;
- Con autochequeo para los cristales del sensor;
- Precisión: < 0,5% de rango final;
- Material portaelectrodo: GF-PVC;
- Conexión: Rosca DN 25, montaje BYPASS;
- Temperatura: 0.....60°C;
- Presión: 6 bar;
- Longitud de cable: Standard 15 m.

| Código | Ud | Descripción | Rendimiento | Precio | Importe |
|---|---|---|---|---|---|
| 40115022 | Ud | Equipo para medida de turbiedad (material) | 1 | 2950.066 | 2950.0660 |
| MO0100320 | h | Oficial de 1ª Montador | 0.3747 | 18.05 | 6.7633 |
| MO0100505 | h | Ayudante Montador | 0.3747 | 14.27 | 5.3470 |
|  |  | Total |  |  | 2962.18 |

**4011210** Ud Equipo medida de nivel ultrasónico. (04/07/2019)
2 Ud × 859.2 (910.75 con costes indirectos) = 1821.50
Equipo de medida de nivel en la tolva de alimentación de la bomba de fangos deshidratados, principio ultrasónico, marca: ENDRESS+HAUSER o similar; formado por los siguientes elementos: 1 Sensor ultrasónico FDU80, alcance de medida: 6 m en líquidos, 3 m para sólidos; 1 medidor de nivel ultrasónico tipo PROSONIC FMU 860, con programación mediante teclado incorporado;
- Contactos de alarma: 2;
- Salida de corriente: 0/4-20 mA galvánicamente separada;
- Salida tensión: 0/2-10 mA galvánicamente separada;
- Temperatura: 0 °C...+70 °C
1 Caja MONORACK de las siguientes características:
. Material: ABS:
. Protección: IP 40;
. Fuente de alimentación: 24 V incorporada;
. Tensión: 220 V 50/60 Hz.
Según ET. 4011210

| Código | Ud | Descripción | Rendimiento | Precio | Importe |
|---|---|---|---|---|---|
| 40112102 | Ud | Equipo medida de nivel ultrasónico. (material) | 1 | 847.812 | 847.8120 |
| MO0100320 | h | Oficial de 1ª Montador | 0.3522 | 18.05 | 6.3572 |
| MO0100505 | h | Ayudante Montador | 0.3522 | 14.27 | 5.0259 |
|  |  | Total |  |  | 859.2 |

| Medición | Uds. | Parcial |
|---|---|---|
| Tolvas bombas fangos deshidratados nueva y existente | 2 | 2.000 |
| Total |  | 2 |

**4010901** Ud Equipo de medida de concentración de sólidos en suspensión (04/07/2019)
2 Ud × 3342.21 (3542.74 con costes indirectos) = 7085.48
Equipo de medida de concentración de sólidos en suspensión en los reactores biológicos, marca: ENDRESS+HAUSER o similar, compuesto por los siguientes elementos:
1 Sensor de turbidez, tipo CUS 41, de características:
- Material: POM 1.4571 cristal;
- Rango: 0.....9999 rpm; 0.....300 gr/l; 0.....9999 NTU;
- Principio de medida: 90°C;
- Tipo: Multicanal, medida de luz dispersada a 90 °C;
- Presión: 6 bar;
- Longitud de cable: 7 m;
1 Portasondas de inmersión tipo CYA 611, de características:
- Material: PVC;
- Temperatura de operación: Hasta 60 °C;
- Longitud: 1.630 mm.

| Código | Ud | Descripción | Rendimiento | Precio | Importe |
|---|---|---|---|---|---|
| 40109012 | Ud | Equipo medida concentración de sólidos (material) | 1 | 3339.4076 | 3339.4076 |
| MO0100320 | h | Oficial de 1ª Montador | 0.0867 | 18.05 | 1.5649 |
| MO0100505 | h | Ayudante Montador | 0.0867 | 14.27 | 1.2372 |
|  |  | Total |  |  | 3342.21 |

Relación comercial: 000, 0, 001, 002

| Medición | Uds. | Parcial |
|---|---|---|
| Reactores biológicos | 2 | 2.000 |
| Total |  | 2 |

**4010101** Ud Equipo medida de caudal agua bruta aliviada (04/07/2019)
1 Ud × 9493.7 (10063.32 con costes indirectos) = 10063.32
Equipo para medida de caudal del agua bruta aliviada, con medida de sección-velocidad. Marca DILUS o similar. Sensor Starflow o equivalente, Datataker: DT82E o equivalente. Incluye instalación, puesta en marcha y jornada de aforos. Según ET. 4010101

| Código | Ud | Descripción | Rendimiento | Precio | Importe |
|---|---|---|---|---|---|
| 40101012 | Ud | Equipo medida de caudal agua bruta aliviada (material) | 1 | 9465.4745 | 9465.4745 |
| MO0100320 | h | Oficial de 1ª Montador | 0.8734 | 18.05 | 15.7649 |
| MO0100505 | h | Ayudante Montador | 0.8734 | 14.27 | 12.4634 |
|  |  | Total |  |  | 9493.7 |

Relación comercial: 000, 1083.75, 001, 002, 0

**4011210A** Ud Equipo medida de nivel fangos en espesadores (04/07/2019)
2 Ud × 7184.52 (7615.59 con costes indirectos) = 15231.18
Equipo de medida de nivel de manto de fangos en espesador de gravedad, principio ultrasónico, marca: HACH o similar; formado por los siguientes elementos: 1 Sonda de nivel de fangos SONATAX sc, con conexión a controlador 6 canales SC1000 con 4 salidas 4-20 mA; tensión de alimentación: 100-240 V; Caja de campo IP-65; Señal de salida analógica: 4-20 mA; Incluye set de montaje.

| Código | Ud | Descripción | Rendimiento | Precio | Importe |
|---|---|---|---|---|---|
| 4011210A2 | Ud | Equipo medida de nivel de manto de fangos (material) | 1 | 7178.8209 | 7178.8209 |
| MO0100320 | h | Oficial de 1ª Montador | 0.1762 | 18.05 | 3.1804 |
| MO0100505 | h | Ayudante Montador | 0.1762 | 14.27 | 2.5144 |
|  |  | Total |  |  | 7184.52 |

| Medición | Uds. | Parcial |
|---|---|---|
| Espesador de fangos existente | 1 | 1.000 |
| Espesador de fangos nuevo | 1 | 1.000 |
| Subtotal |  | 2.000 |
| Total |  | 2 |

**4011312** Ud Medida presión en tubería (04/07/2019)
1 Ud × 438.04 (464.32 con costes indirectos) = 464.32
Equipo medidor de presión de marca: ENDRESS+HAUSER o similar, servicio: aeración reactores biológicos, tipo: CERABAR o equivalente, de las siguientes características:
Conexión: ¼ NPT;
Salida: 4-20 mA ;
Tensión de alimentación: 24 Vdc;
Precisión: ± 0,1%;
Protección: IP65;
Diafragma: cerámico;
Conexión a proceso: acero al cromo C22.8.
Según ET. 4011312

| Código | Ud | Descripción | Rendimiento | Precio | Importe |
|---|---|---|---|---|---|
| 40113122 | Ud | Medida de presión en tubería (material) | 1 | 433.8367 | 433.8367 |
| MO0100320 | h | Oficial de 1ª Montador | 0.1301 | 18.05 | 2.3483 |
| MO0100505 | h | Ayudante Montador | 0.1301 | 14.27 | 1.8565 |
|  |  | Total |  |  | 438.04 |

Relación comercial: 000, 0, 001, 002

| Medición | Uds. | Parcial |
|---|---|---|
| Impulsión turbosoplantes | 1 | 1.000 |
| Total |  | 1 |

### 2.3 ELECTRICIDAD (04/08/2016)
Importe: 384193.54

#### 2.3.1 DERECHOS DE ENGANCHE (04/07/2019)
Importe: 11607

**6010101** Ud Derechos de compañía por aumento de potencia (04/07/2019)
1 Ud × 8400 (8904 con costes indirectos) = 8904.00
Abono de los derechos de la compañía suministradora por la ampliación de la potencia a contratar para la estación depuradora y verificación de los equipos de medida

**6010102** Ud Tramitación en industria de los proyectos de media y baja (04/07/2019)
1 Ud × 2550 (2703 con costes indirectos) = 2703.00
Tramitación en industria de los proyectos realizados de media y baja tensión.

#### 2.3.2 CUADROS ELÉCTRICOS (04/07/2019)
Importe: 144598.14

**3021001** Ud Modificación y ampliación Cuadro BT existente (04/07/2019)
1 Ud × 29943.09 (31739.68 con costes indirectos) = 31739.68
Modificación y ampliación del cuadro de baja tensión existente, situado en edificio de control existente, formado por los paneles existentes y los necesarios de 2000 x 800 x 500 mm, conteniendo en su interior el aparellaje necesario de la marca SIEMENS o similar.:
Salidas a cuadros:
- 1 Interruptor de IV x 250 A, con protección diferencial. Alimentación al CCM-1 Pretratamiento;
- 1 Interruptor de IV x 400 A, con protección diferencial. Alimentación al CCM-4 Soplantes;
- 1 Interruptor de IV x 80 A, con protección diferencial. Alimentación cuadro de servicios auxiliares;
Salidas a motores:
- 5 Salidas para motores de hasta 7,5 KW arranque directo;
- 1 Salida para motores de hasta 7,5 KW arranque con inversor;
- 1 Alimentación al cuadro de control y fuerza de la centrífuga (30 KW);
- 5 Salidas para motores de hasta 7,5 KW arranque por variador de frecuencia (no incluye variador);
- 1 Salida para alimentación a electroválvula (220 V).
- 12 salidas para alimentación de equipos de instrumentación.
- Espacio para 5 variadores de frecuencia;
- Pequeño material, aisladores p/barras, cables, canaletas.
Según ET. 3303.

| Código | Ud | Descripción | Rendimiento | Precio | Importe |
|---|---|---|---|---|---|
| 30210012 | Ud | Cuadro distribución en centro transf. (CGD) (material; 13/01/2020) | 1 | 29700 | 29700.0000 |
| MO0100325 | h | Oficial de 1ª Electricista | 7.4294 | 18.05 | 134.1007 |
| MO0100405 | h | Oficial de 2ª Electricista (mano de obra; 04/07/2019) | 7.4294 | 14.67 | 108.9893 |
|  |  | Total |  |  | 29943.09 |

| Medición | Uds. | Parcial |
|---|---|---|
| Cuadro BT existente | 1 | 1.000 |
| Total |  | 1 |

**3021301** Ud Centro de control de motores (CCM 1) (04/07/2019)
1 Ud × 49384.2 (52347.25 con costes indirectos) = 52347.25
Centro de control de motores CCM-1 en edificio de pretratamiento de la marca SIEMENS o similar, modelo SIVACON S4 o equivalente, cuadro formado por 5 paneles más acometida, con una longitud total de 4.800 x 500 x 2.000 mm, instalación fija de los equipos en las celdas, alimentación inferior, conteniendo en su interior:
1 Interruptor general de IV x 250 A;
3 Transformadores de intensidad 250/5 A;
3 Amperímetros 250/5 A;
1 Voltímetro 0-500 V;
1 Transformador de mandos 380/220/1000 VA;
23 Salidas para motores de hasta 7,5 KW arranque directo;
11 Salidas para motores de hasta 7,5 KW arranque con inversor;
6 Salidas para motores de hasta 7,5 KW arranque por variador de frecuencia (no incluye variador);
2 Salidas para motores de 11 KW arranque por variador de frecuencia (no se incluye el variador);
1 Salida para motor de 15 KW arranque por variador de frecuencia (no se incluye el variador);
5 Salidas para alimentaciones a varios cuadros existentes diferentes (polipastos, puente grúa, etc);
2 Salidas para alimentaciones a electroválvulas (220 V);
9 Salidas para alimentación de equipos de instrumentación;
Espacio para 9 variadores de frecuencia;
Pequeño material;
Aisladores p/barras, cables, canaletas, etc.
Según ET. 3301.

| Código | Ud | Descripción | Rendimiento | Precio | Importe |
|---|---|---|---|---|---|
| 30213012 | Ud | Centro de control de motores (CCM 1) (material; 13/01/2020) | 1 | 47435.49 | 47435.4900 |
| MO0100325 | h | Oficial de 1ª Electricista | 59.5571 | 18.05 | 1075.0057 |
| MO0100405 | h | Oficial de 2ª Electricista | 59.5571 | 14.67 | 873.7027 |
|  |  | Total |  |  | 49384.2 |

| Medición | Uds. | Parcial |
|---|---|---|
| CCM1 | 1 | 1.000 |
| Total |  | 1 |

**3021302** Ud Centro de control de motores (CCM 4) (04/07/2019)
1 Ud × 54821.49 (58110.78 con costes indirectos) = 58110.78
Centro de control de motores CCM-4 en edificio de soplantes para tratamiento biológico de la marca SIEMENS o similar, modelo SIVACON S4 o equivalente, cuadro formado por 5 paneles más acometida, con una longitud total de 4.000 x 500 x 2.000 mm, instalación fija de los equipos en las celdas, alimentación inferior, conteniendo en su interior:
1 Interruptor general de IV x 400 A;
3 Transformadores de intensidad 400/5 A;
3 Amperímetros 400/5 A;
1 Voltímetro 0-500 V;
1 Transformador de mandos 380/220/1000 VA;
22 Salidas para motores de hasta 7,5 KW arranque directo;
10 Salidas para motores de hasta 7,5 KW arranque por variador de frecuencia (no incluye variador);
2 Salidas para motores de hasta 7,5 KW arranque con inversor;
3 Salidas para motor de 30 KW arranque por variador de frecuencia (no se incluye el variador);
3 Salidas para alimentaciones a varios cuadros diferentes (polipasto, cuadro riego, grupo de agua a presión);
2 Salidas para alimentación a electroválvulas;
17 Salidas para alimentación de equipos de instrumentación;
Espacio para 13 variadores de frecuencia;
Pequeño material;
Aisladores p/barras, cables, canaletas, etc.
Según ET. 3302.

| Código | Ud | Descripción | Rendimiento | Precio | Importe |
|---|---|---|---|---|---|
| 30213022 | Ud | Centro de control de motores (CCM 4) (material; 13/01/2020) | 1 | 53410.96 | 53410.9600 |
| MO0100325 | h | Oficial de 1ª Electricista | 43.109 | 18.05 | 778.1175 |
| MO0100405 | h | Oficial de 2ª Electricista | 43.109 | 14.67 | 632.4090 |
|  |  | Total |  |  | 54821.49 |

| Medición | Uds. | Parcial |
|---|---|---|
| CCM4 | 1 | 1.000 |
| Total |  | 1 |

**3020402** Ud Cuadro Servicios auxiliares. (04/07/2019)
1 Ud × 801.92 (850.04 con costes indirectos) = 850.04
Cuadro de servicios auxiliares para la ampliación de la EDAR: Material: Chapa de acero de 2 mm de espesor; Dimensiones aproximadas: 1000 X 800 x 240 mm, con chapa de montaje IP-55. Conteniendo el siguiente material de la marca SIEMENS o similar en su interior;
Entrada
- 1 Interruptor magnetotérmico IV x 80 A .
Salidas
- 1 Interruptor magnetotérmico IV x 25 A para el cuadro auxiliar de alumbrado exterior.
- 1 Interruptor magnetotérmico IV x 25 A para el cuadro auxiliar de alumbrado y fuerza del edificio de pretratamiento.
- 1 Interruptor magnetotérmico IV x 25 A para el cuadro auxiliar de alumbrado y fuerza del edificio de soplantes para el tratamiento biológico.
En el cuadro se dejará previsto un 25% para reserva.

| Código | Ud | Descripción | Rendimiento | Precio | Importe |
|---|---|---|---|---|---|
| 30204022 | Ud | Cuadro servicios auxiliares. (material) | 1 | 751.5389 | 751.5389 |
| MO0100325 | h | Oficial de 1ª Electricista | 1.5397 | 18.05 | 27.7916 |
| MO0100405 | h | Oficial de 2ª Electricista | 1.5397 | 14.67 | 22.5874 |
|  |  | Total |  |  | 801.92 |

| Medición | Uds. | Parcial |
|---|---|---|
| C. Serv. Aux. | 1 | 1.000 |
| Total |  | 1 |

**3021201** Ud Traslado grupo electrógeno (04/07/2019)
1 Ud × 1462.63 (1550.39 con costes indirectos) = 1550.39
Traslado del grupo electrógeno existente instalado en el edificio de pretratamiento actual y de todos sus elementos auxiliares (cuadro eléctrico, depósito de gas oil, etc.) a su nueva ubicación en la caseta construida a tal efecto.
Potencia del grupo electrógeno existente: 105 KVA;
Incluye grúas necesarias, mano de obra, montaje y puesta en marcha.
.

| Código | Ud | Descripción | Rendimiento | Precio | Importe |
|---|---|---|---|---|---|
| 30212012 | Ud | Pequeños material para arreglos del grupo existente (material; 13/01/2020) | 1 | 750 | 750.0000 |
| MO0100325 | h | Oficial de 1ª Electricista | 15 | 18.05 | 270.7500 |
| MO0100405 | h | Oficial de 2ª Electricista | 15 | 14.67 | 220.0500 |
| MQ1400040 | h | Grúa sobre camión con pluma telescópica de 20 t. | 3 | 73.944 | 221.8320 |
|  |  | Total |  |  | 1462.63 |

| Medición | Uds. | Parcial |
|---|---|---|
| A la nueva caseta | 1 | 1.000 |
| Total |  | 1 |

#### 2.3.3 LÍNEAS GENERALES (04/07/2019)
Importe: 137912.29

##### 2.3.3.1 ACOMETIDA AL CCM 1 (04/07/2019)
Importe: 4535.1

**3011516** ml Cable RV 0,6/1 KV 1x240 mm² Cu (04/07/2019)
270 ml × 12.92 (13.7 con costes indirectos) = 3699.00
Cable de cobre tipo RV 0,6/1 KV clase 1-2 de 1 x 240 mm² de sección de las siguientes características:
- Marca: GENERAL CABLE o similar;
- Tipo: Rígido y flexible;
- Conductores: Cobre clase 1-2;
- Tipo de aislamiento: Polietileno reticulado (xlpe);
- Cubierta: Policloruro pleno tipo se1.
Según ET. 3001.

| Código | Ud | Descripción | Rendimiento | Precio | Importe |
|---|---|---|---|---|---|
| 30115162 | ml | Cable RV 0,6/1 KV 1X240 mm² Cu (material) | 1 | 10.8246 | 10.8246 |
| MO0100325 | h | Oficial de 1ª Electricista | 0.0639 | 18.05 | 1.1534 |
| MO0100405 | h | Oficial de 2ª Electricista | 0.0639 | 14.67 | 0.9374 |
|  |  | Total |  |  | 12.92 |

| Medición | Uds. | Largo | Parcial |
|---|---|---|---|
| CCM1 | 3 | 90 | 270.000 |
| Total |  |  | 270 |

**3011514** ml Cable RV 0,6/1 KV 1x120 mm² Cu (04/07/2019)
90 ml × 8.76 (9.29 con costes indirectos) = 836.10
Cable de cobre tipo RV 0,6/1 KV clase 1-2 de 1 x 120 mm2 de sección de las siguientes características:
- Marca: GENERAL CABLE o similar;
- Tipo: Rígido y flexible;
- Conductores: Cobre clase 1-2;
- Tipo de aislamiento: Polietileno reticulado (xlpe);
- Cubierta: Policloruro pleno tipo se1.
Según ET. 3001.

| Código | Ud | Descripción | Rendimiento | Precio | Importe |
|---|---|---|---|---|---|
| 30115142 | ml | Cable RV 0,6/1 KV 1X120 mm² Cu (material) | 1 | 6.6287 | 6.6287 |
| MO0100325 | h | Oficial de 1ª Electricista | 0.0651 | 18.05 | 1.1751 |
| MO0100405 | h | Oficial de 2ª Electricista | 0.0651 | 14.67 | 0.9550 |
|  |  | Total |  |  | 8.76 |

| Medición | Uds. | Largo | Parcial |
|---|---|---|---|
| CCM 1 | 1 | 90 | 90.000 |
| Total |  |  | 90 |

##### 2.3.3.2 ACOMETIDA AL CCM4 (04/07/2019)
Importe: 8062.4

**3011516** ml Cable RV 0,6/1 KV 1x240 mm² Cu
480 ml × 12.92 (13.7 con costes indirectos) = 6576.00

| Medición | Uds. | Largo | Parcial |
|---|---|---|---|
| CCM4 | 3 | 160 | 480.000 |
| Total |  |  | 480 |

**3011514** ml Cable RV 0,6/1 KV 1x120 mm² Cu
160 ml × 8.76 (9.29 con costes indirectos) = 1486.40

| Medición | Uds. | Largo | Parcial |
|---|---|---|---|
| CCM4 | 1 | 160 | 160.000 |
| Total |  |  | 160 |

##### 2.3.3.3 ACOMETIDA AL CUADRO DE SERVICIOS AUXILIARES (04/07/2019)
Importe: 390

**3011510** ml Cable RV 0,6/1 KV 1x50 mm² Cu (04/07/2019)
60 ml × 6.13 (6.5 con costes indirectos) = 390.00
Cable de cobre tipo RV 0,6/1 KV clase 1-2 de 1 x 50 mm² de sección de las siguientes características:
- Marca: GENERAL CABLE O SIMILAR;
- Tipo: Rígido y flexible;
- Conductores: Cobre clase 1-2;
- Tipo de aislamiento: Polietileno reticulado (xlpe);
- Cubierta: Policloruro pleno tipo se1.
Según ET. 3001.

| Código | Ud | Descripción | Rendimiento | Precio | Importe |
|---|---|---|---|---|---|
| 30115102 | ml | Cable RV 0,6/1 KV 1X50 mm² Cu (material) | 1 | 5.371 | 5.3710 |
| MO0100325 | h | Oficial de 1ª Electricista | 0.0232 | 18.05 | 0.4188 |
| MO0100405 | h | Oficial de 2ª Electricista | 0.0232 | 14.67 | 0.3403 |
|  |  | Total |  |  | 6.13 |

| Medición | Uds. | Largo | Parcial |
|---|---|---|---|
| C.SER AUX | 4 | 15 | 60.000 |
| Total |  |  | 60 |

##### 2.3.3.4 ACOMETIDA CUADRO DE SERVICIOS AUXILIARES A EDIFICIOS (04/07/2019)
Importe: 835.2

**3011523** ml Cable RV 0,6/1 KV 4x16 mm² Cu (04/07/2019)
15 ml × 6.64 (7.04 con costes indirectos) = 105.60
Cable de cobre tipo RV 0,6/1 KV clase 1-2 de 4 x 16 mm2 de sección de las siguientes características:
- Marca: GENERAL CABLE o similar;
- Conductores: Cuerdas de cobre recocido;
- Tipo de aislamiento: Polietileno reticulado;
- Cubierta: PVC.
Según ET. 3001.

| Código | Ud | Descripción | Rendimiento | Precio | Importe |
|---|---|---|---|---|---|
| 30115232 | ml | Cable RV 0,6/1 KV 4X16 mm² Cu (material) | 1 | 6.2269 | 6.2269 |
| MO0100325 | h | Oficial de 1ª Electricista | 0.0126 | 18.05 | 0.2274 |
| MO0100405 | h | Oficial de 2ª Electricista | 0.0126 | 14.67 | 0.1848 |
|  |  | Total |  |  | 6.64 |

| Medición | Uds. | Largo | Parcial |
|---|---|---|---|
| ALUBRADO EXT | 1 | 15 | 15.000 |
| Total |  |  | 15 |

**3011521** ml Cable RV 0,6/1 KV 4x6 mm² Cu (04/07/2019)
240 ml × 2.87 (3.04 con costes indirectos) = 729.60
Cable de cobre tipo RV 0,6/1 KV clase 1-2 de 4 x 6 mm² de sección de las siguientes características:
- Marca: GENERAL CABLE o similar;
- Tipo: Rígido y flexible;
- Conductores: Cuerdas de cobre recocido;
- Tipo de aislamiento: Polietileno reticulado;
- Cubierta: PVC.
Según ET. 3001.

| Código | Ud | Descripción | Rendimiento | Precio | Importe |
|---|---|---|---|---|---|
| 30115212 | ml | Cable RV 0,6/1 KV 4X6 mm² Cu (material) | 1 | 2.4638 | 2.4638 |
| MO0100325 | h | Oficial de 1ª Electricista | 0.0123 | 18.05 | 0.2220 |
| MO0100405 | h | Oficial de 2ª Electricista | 0.0123 | 14.67 | 0.1804 |
|  |  | Total |  |  | 2.87 |

| Medición | Uds. | Largo | Parcial |
|---|---|---|---|
| EDIF. PRETRATAMIENTO | 1 | 80 | 80.000 |
| EDIF. SOPLANTES | 1 | 160 | 160.000 |
| Subtotal |  |  | 240.000 |
| Total |  |  | 240 |

##### 2.3.3.5 CONEXIONES CONTROL DE LOS CCM A LOS PLC'S (04/07/2019)
Importe: 16249.2

**3011536** ml Cable VV-K 0,6/1 KV 10x1.5 mm² Cu (04/07/2019)
1575 ml × 6.4 (6.78 con costes indirectos) = 10678.50
Cable de cobre tipo VV-K 0,6/1 KV clase 5 de 10g 1,5 mm² de sección de las siguientes características:
- Marca: GENERAL CABLE o similar;
- Tipo: Flexible;
- Conductores: Cuerdas de cobre cocido;
- Tipo de aislamiento: Policloruro de vinilo (PVC);
- Cubierta: PVC negro.
Según ET. 3001.

| Código | Ud | Descripción | Rendimiento | Precio | Importe |
|---|---|---|---|---|---|
| 30115362 | ml | Cable VV-K 0,6/1 KV 10X1.5 mm² Cu (material) | 1 | 5.9316 | 5.9316 |
| MO0100325 | h | Oficial de 1ª Electricista | 0.0142 | 18.05 | 0.2563 |
| MO0100405 | h | Oficial de 2ª Electricista | 0.0142 | 14.67 | 0.2083 |
|  |  | Total |  |  | 6.4 |

| Medición | Uds. | Largo | Parcial |
|---|---|---|---|
| CCM A PLC | 105 | 15 | 1575.000 |
| Total |  |  | 1575 |

**3011548** ml Cable VV-K 0,6/1 KV 6x1.5 mm² Cu (04/07/2019)
930 ml × 5.65 (5.99 con costes indirectos) = 5570.70
Cable de cobre tipo VV-K 0,6/1 KV clase 5 de 6g 1,5 mm2 de sección de las siguientes características:
- Marca: GENERAL CABLE o similar;
- Tipo: Flexible;
- Conductores: Cuerdas de cobre cocido;
- Tipo de aislamiento: Policloruro de vinilo (PVC);
- Cubierta: PVC negro.
Según ET. 3001.

| Código | Ud | Descripción | Rendimiento | Precio | Importe |
|---|---|---|---|---|---|
| 30115481 | ml | Cable VV-K 0,6/1 KV 6X1.5 mm² Cu (material) | 1 | 4.6812 | 4.6812 |
| MO0100325 | h | Oficial de 1ª Electricista | 0.0297 | 18.05 | 0.5361 |
| MO0100405 | h | Oficial de 2ª Electricista | 0.0297 | 14.67 | 0.4357 |
|  |  | Total |  |  | 5.65 |

| Medición | Uds. | Largo | Parcial |
|---|---|---|---|
| CCMS A PLC | 62 | 15 | 930.000 |
| Total |  |  | 930 |

##### 2.3.3.6 ALIMENTACIÓN DEL CCM-1 A RECEPTORES ASOCIADOS (04/07/2019)
Importe: 24173.78

**3011519** ml Cable RV 0,6/1 KV 4x2.5 mm² Cu (04/07/2019)
1430 ml × 1.72 (1.82 con costes indirectos) = 2602.60
Cable de cobre tipo RV 0,6/1 KV clase 1-2 de 4 x 2,5 mm² de sección de las siguientes características:
- Marca: GENERAL CABLE o similar;
- Conductores: Cuerdas de cobre recocido;
- Tipo de aislamiento: Polietileno reticulado;
- Cubierta: PVC.
Según ET. 3001.

| Código | Ud | Descripción | Rendimiento | Precio | Importe |
|---|---|---|---|---|---|
| 30115192 | ml | Cable RV 0,6/1 KV 4X2.5 mm² Cu (material) | 1 | 1.3199 | 1.3199 |
| MO0100325 | h | Oficial de 1ª Electricista | 0.0123 | 18.05 | 0.2220 |
| MO0100405 | h | Oficial de 2ª Electricista | 0.0123 | 14.67 | 0.1804 |
|  |  | Total |  |  | 1.72 |

| Medición | Uds. | Largo | Parcial |
|---|---|---|---|
| FUERZA CCM1 | 1 | 1430 | 1430.000 |
| Total |  |  | 1430 |

**3011521** ml Cable RV 0,6/1 KV 4x6 mm² Cu
15 ml × 2.87 (3.04 con costes indirectos) = 45.60

| Medición | Uds. | Largo | Parcial |
|---|---|---|---|
| FUERZA CCM1 | 1 | 15 | 15.000 |
| Total |  |  | 15 |

**3011819** ml Cable RV 0,6/1 KV 3x2.5 mm² Cu (04/07/2019)
76 ml × 3.18 (3.37 con costes indirectos) = 256.12
Cable de cobre tipo RV 0,6/1 KV clase 1-2 de 3 x 2,5 mm2 de sección de las siguientes características:
- Marca: GENERAL CABLE o similar;
- Tipo: Flexible;
- Conductores: Cuerdas de cobre cocido;
- Tipo de aislamiento: Policloruro de vinilo (PVC);
- Cubierta: PVC negro.
Según ET. 3001.

| Código | Ud | Descripción | Rendimiento | Precio | Importe |
|---|---|---|---|---|---|
| 30118191 | ml | Cable RV 0,6/1 KV 3X2.5 mm² Cu (material) | 1 | 2.8249 | 2.8249 |
| MO0100325 | h | Oficial de 1ª Electricista | 0.011 | 18.05 | 0.1986 |
| MO0100405 | h | Oficial de 2ª Electricista | 0.011 | 14.67 | 0.1614 |
|  |  | Total |  |  | 3.18 |

| Medición | Uds. | Largo | Parcial |
|---|---|---|---|
| FUERZA CCM1 | 1 | 76 | 76.000 |
| Total |  |  | 76 |

**3012101** ml Cable RVKV-K 3x2,5/2,5 mm² Cu (04/07/2019)
135 ml × 5.36 (5.68 con costes indirectos) = 766.80
Conductor de sección 4x2,5 mm². Servicio: Fuerza a receptores gobernados por variadores de frecuencia. Características:
- Marca: PRYSMIAN o similar.
-Tipo: RVKV-K según normas constructivas UNE 21.123-2.
- Tensión de aislamiento (KV): 0,6/1.
- Tensión de prueba (KV): 3,5 En C.A. Durante 5 minutos.
- No propagación del incendio (UNE en 50266-2-4; LEC 60332-3);
- Reducida emisión de halógenos (UNE en 50267-2-1; LEC 60754-1; Emisión clh<14 %).
- Temperatura máxima en conductor: 90 ºC en continuo, 250 ºC en cortocircuito.
- Material conductor: Cobre electrolítico recocido.
- Material aislamiento: XLPE, tipo DIX 3 S/ HD 603-1.
- Material cubiertas interior y exterior: Mezcla de PVC, tipo DMV-18 S/ HD 603-1.
- Material conductor concéntrico: Corona de hilos de cobre colocados helicoidalmente con contraespiral de cobre.
Incluye su instalación en obra, los medios auxiliares precisos y las pruebas de funcionamiento.
Según ET. 3001.

| Código | Ud | Descripción | Rendimiento | Precio | Importe |
|---|---|---|---|---|---|
| 30121011 | ml | Cable RVKV-K 3X2,5/2,5 mm² Cu (material) | 1 | 5.0437 | 5.0437 |
| MO0100325 | h | Oficial de 1ª Electricista | 0.0098 | 18.05 | 0.1769 |
| MO0100405 | h | Oficial de 2ª Electricista | 0.0098 | 14.67 | 0.1438 |
|  |  | Total |  |  | 5.36 |

| Medición | Uds. | Largo | Parcial |
|---|---|---|---|
| FUERZA CCM1 | 1 | 135 | 135.000 |
| Total |  |  | 135 |

**3012109** ml Cable RVKV-K 3x6/6 mm² Cu (04/07/2019)
75 ml × 7.77 (8.24 con costes indirectos) = 618.00
Ml conductor de sección 3x6/6 mm². Servicio: Fuerza a receptores gobernados por variadores de frecuencia. Características:
- Marca: PRYSMIAN o similar.
-Tipo: RVKV-K según normas constructivas UNE 21.123-2.
- Tensión de aislamiento (KV): 0,6/1.
- Tensión de prueba (KV): 3,5 En C.A. Durante 5 minutos.
- No propagación del incendio (UND en 50266-2-4; LEC 60332-3);
- Reducida emisión de halógenos (UNE en 50267-2-1; LEC 60754-1; Emisión clh<14 %).
- Temperatura máxima en conductor: 90 ºC en continuo, 250 ºC en cortocircuito.
- Material conductor: Cobre electrolítico recocido.
- Material aislamiento: XLPE, tipo DIX 3 S/ HD 603-1.
- Material cubiertas interior y exterior: Mezcla de PVC, tipo DMV-18 S/ HD 603-1.
- Material conductor concéntrico: Corona de hilos de cobre colocados helicoidalmente con contraespiral de cobre.
Incluye su instalación en obra, los medios auxiliares precisos y las pruebas de funcionamiento.
Según ET. 3001.

| Código | Ud | Descripción | Rendimiento | Precio | Importe |
|---|---|---|---|---|---|
| 30121092 | Ud | Cable RVKV-K 3x6/6 mm² Cu (material) | 1 | 7.4639 | 7.4639 |
| MO0100325 | h | Oficial de 1ª Electricista | 0.0093 | 18.05 | 0.1679 |
| MO0100405 | h | Oficial de 2ª Electricista | 0.0093 | 14.67 | 0.1364 |
|  |  | Total |  |  | 7.77 |

| Medición | Uds. | Largo | Parcial |
|---|---|---|---|
| FUERZA CCM1 | 1 | 75 | 75.000 |
| Total |  |  | 75 |

**3012111** ml Cable RVKV-K 3x16/16 mm² Cu (04/07/2019)
15 ml × 9.91 (10.5 con costes indirectos) = 157.50
Ml conductor de sección 3x16/16 mm². Servicio: Fuerza a receptores gobernados por variadores de frecuencia. Características:
- Marca: PRYSMIAN o similar.
-Tipo: RVKV-K según normas constructivas UNE 21.123-2.
- Tensión de aislamiento (KV): 0,6/1.
- Tensión de prueba (KV): 3,5 En C.A. Durante 5 minutos.
- No propagación del incendio (UNE en 50266-2-4; LEC 60332-3);
- Reducida emisión de halógenos (UNE en 50267-2-1; LEC 60754-1; Emisión clh<14 %).
- Temperatura máxima en conductor: 90 ºC en continuo, 250 ºC en cortocircuito.
- Material conductor: Cobre electrolítico recocido.
- Material aislamiento: XLPE, tipo DIX3 S/ HD 603-1.
- Material cubiertas interior y exterior: Mezcla de PVC, tipo DMV-18 S/ HD 603-1.
- Material conductor concéntrico: Corona de hilos de cobre colocados helicoidalmente con contraespiral de cobre.
Incluye su instalación en obra, los medios auxiliares precisos y las pruebas de funcionamiento.
Según ET. 3001.

| Código | Ud | Descripción | Rendimiento | Precio | Importe |
|---|---|---|---|---|---|
| 30121112 | Ud | Cable RVKV-K 3X16/16 mm² Cu (material) | 1 | 9.6186 | 9.6186 |
| MO0100325 | h | Oficial de 1ª Electricista | 0.0088 | 18.05 | 0.1588 |
| MO0100405 | h | Oficial de 2ª Electricista | 0.0088 | 14.67 | 0.1291 |
|  |  | Total |  |  | 9.91 |

| Medición | Uds. | Largo | Parcial |
|---|---|---|---|
| FUERZA CCM1 | 1 | 15 | 15.000 |
| Total |  |  | 15 |

**3011536** ml Cable VV-K 0,6/1 KV 10x1.5 mm² Cu
425 ml × 6.4 (6.78 con costes indirectos) = 2881.50

| Medición | Uds. | Largo | Parcial |
|---|---|---|---|
| CONTROL CCM1 | 1 | 425 | 425.000 |
| Total |  |  | 425 |

**3011539** ml Cable VV-K 0,6/1 KV 4x1.5 mm² Cu (04/07/2019)
90 ml × 3.93 (4.17 con costes indirectos) = 375.30
Cable de cobre tipo VV-K 0,6/1 KV clase 5 de 4 x 1,5 mm2 de sección de las siguientes características:
- Marca: GENERAL CABLE o similar;
- Tipo: Flexible;
- Conductores: Cuerdas de cobre cocido;
- Tipo de aislamiento: Policloruro de vinilo (PVC);
- Cubierta: PVC negro.
Según ET. 3001.

| Código | Ud | Descripción | Rendimiento | Precio | Importe |
|---|---|---|---|---|---|
| 30115392 | ml | Cable VV-K 0,6/1 KV 4X1.5 mm² Cu (material) | 1 | 3.5284 | 3.5284 |
| MO0100325 | h | Oficial de 1ª Electricista | 0.0124 | 18.05 | 0.2238 |
| MO0100405 | h | Oficial de 2ª Electricista | 0.0124 | 14.67 | 0.1819 |
|  |  | Total |  |  | 3.93 |

| Medición | Uds. | Largo | Parcial |
|---|---|---|---|
| CONTROL CCM1 | 1 | 90 | 90.000 |
| Total |  |  | 90 |

**3011538** ml Cable VV-K 0,6/1 KV 5x1.5 mm² Cu (04/07/2019)
1412 ml × 4.83 (5.12 con costes indirectos) = 7229.44
Cable de cobre tipo VV-K 0,6/1 KV clase 5 de 5 x 1,5 mm² de sección de las siguientes características:
- Marca: GENERAL CABLE o similar;
- Tipo: Flexible;
- Conductores: Cuerdas de cobre cocido;
- Tipo de aislamiento: Policloruro de vinilo (PVC);
- Cubierta: PVC negro.
Según ET. 3001.

| Código | Ud | Descripción | Rendimiento | Precio | Importe |
|---|---|---|---|---|---|
| 30115382 | ml | Cable VV-K 0,6/1 KV 5X1.5 mm² Cu (material) | 1 | 4.374 | 4.3740 |
| MO0100325 | h | Oficial de 1ª Electricista | 0.014 | 18.05 | 0.2527 |
| MO0100405 | h | Oficial de 2ª Electricista | 0.014 | 14.67 | 0.2054 |
|  |  | Total |  |  | 4.83 |

| Medición | Uds. | Largo | Parcial |
|---|---|---|---|
| CONTROL CCM1 | 1 | 1412 | 1412.000 |
| Total |  |  | 1412 |

**3010102** ml Cable RC4Z1-K 2 x 1,5 mm² (04/07/2019)
275 ml × 2.24 (2.37 con costes indirectos) = 651.75
Cable de cobre tipo rc4z1-k de 2 x 1,5 mm2 de las siguientes características:
- Marca: GENERAL CABLE o similar;
- Tipo: Flexible apantallado;
- Conductores: Cuerdas de cobre recocido;
- Tipo de aislamiento: Policloruro de vinilo (PVC);
- Pantalla: Hilo de cobre de 0,5 mm2.
Según ET. 3006.

| Código | Ud | Descripción | Rendimiento | Precio | Importe |
|---|---|---|---|---|---|
| 30101022 | Ud | Cable RC4Z1-K 2 X 1,5 mm² (material) | 1 | 1.7138 | 1.7138 |
| MO0100325 | h | Oficial de 1ª Electricista | 0.0161 | 18.05 | 0.2906 |
| MO0100405 | h | Oficial de 2ª Electricista | 0.0161 | 14.67 | 0.2362 |
|  |  | Total |  |  | 2.24 |

| Medición | Uds. | Largo | Parcial |
|---|---|---|---|
| CONTROL CCM1 | 1 | 275 | 275.000 |
| Total |  |  | 275 |

**3030303** ml Bandeja de PVC perforada 200x60 mm (04/07/2019)
55 ml × 25.11 (26.62 con costes indirectos) = 1464.10
Bandeja de PVC perforada de 200 x 60 mm incluyendo parte proporcional de accesorios y tapa. De las siguientes características:
- Marca: UNEX o similar;
- Reacción al fuego:
Clasificación M1 (no inflamable), según norma UNE 23.727-90;
Clasificación M1, q = 0 según decreto ministerial francés del 28/08/1991;
- Comportamiento al fuego (reacción al fuego, opacidad y toxicidad de humos): Las bandejas y cubiertas poseerán una clasificación II V4, según norma NF-F 16.101, 1988;
- L.O.I. Índice de oxígeno: >= 52, Según norma NF-T 51-071, 1985;
- Rigidez dieléctrica: >= 240 KV/cm, según norma UNE 21.316-74;
- Comportamiento frente a agentes químicos: Según las indicaciones de la norma DIN-8061;
- Temperatura de servicio: De -20 °C a +60 °C.
Según ET. 3102.

| Código | Ud | Descripción | Rendimiento | Precio | Importe |
|---|---|---|---|---|---|
| 30303032 | Ud | Bandeja de PVC perforada 200x60 mm (material) | 1 | 19.3065 | 19.3065 |
| MO0100325 | h | Oficial de 1ª Electricista | 0.1225 | 18.05 | 2.2111 |
| MO0100405 | h | Oficial de 2ª Electricista | 0.245 | 14.67 | 3.5942 |
|  |  | Total |  |  | 25.11 |

| Medición | Uds. | Largo | Parcial |
|---|---|---|---|
| FUERZA CCM1 | 1 | 55 | 55.000 |
| Total |  |  | 55 |

**3030304** ml Bandeja de PVC perforada 300x60 mm (04/07/2019)
55 ml × 30.1 (31.91 con costes indirectos) = 1755.05
Bandeja de PVC perforada de 300 x 60 mm incluyendo parte proporcional de accesorios y tapa. De las siguientes características:
- Marca: UNEX o similar;
- Reacción al fuego:
Clasificación M1 (no inflamable), según norma UNE 23.727-90;
Clasificación M1, q = 0 según decreto ministerial francés del 28/08/1991;
- Comportamiento al fuego (reacción al fuego, opacidad y toxicidad de humos): Las bandejas y cubiertas poseerán una clasificación II F4, según norma NF-F 16.101, 1988;
- L.O.I. Índice de oxígeno: >= 52, Según norma NF-T 51-071, 1985;
- Rigidez dieléctrica: >= 240 Kv/cm, según norma UNE 21.316-74;
- Comportamiento frente a agentes químicos: Según las indicaciones de la norma DIN-8061;
- Temperatura de servicio: De -20 °C a +60 °C.
Según ET. 3102.

| Código | Ud | Descripción | Rendimiento | Precio | Importe |
|---|---|---|---|---|---|
| 30303042 | ml | Bandeja de PVC perforada 300x60 mm (material) | 1 | 24.3575 | 24.3575 |
| MO0100325 | h | Oficial de 1ª Electricista | 0.1213 | 18.05 | 2.1895 |
| MO0100405 | h | Oficial de 2ª Electricista | 0.2425 | 14.67 | 3.5575 |
|  |  | Total |  |  | 30.1 |

| Medición | Uds. | Largo | Parcial |
|---|---|---|---|
| FUERZA CCM1 | 1 | 55 | 55.000 |
| Total |  |  | 55 |

**3040102** ml Tubo de acero galvanizado (04/07/2019)
350 ml × 6.71 (7.11 con costes indirectos) = 2488.50
Tubo de acero galvanizado, roscado M-25, de las siguientes características:
- Marca: FERGÓN o similar;
- Acero de calidad ST-35.
- Soldado con tolerancia DIN 1.629.
- Dimensiones según DIN 49.020.
- Roscado según DIN 40.430.
- Grado de protección de 7 a 9 UNE 20.324.
- Galvanizado exterior electrolítico.
Según ET. 3111

| Código | Ud | Descripción | Rendimiento | Precio | Importe |
|---|---|---|---|---|---|
| 30401022 | Ud | Tubo de acero galvanizado (material) | 1 | 5.0921 | 5.0921 |
| MO0100325 | h | Oficial de 1ª Electricista | 0.0493 | 18.05 | 0.8899 |
| MO0100405 | h | Oficial de 2ª Electricista | 0.0493 | 14.67 | 0.7232 |
|  |  | Total |  |  | 6.71 |

| Medición | Uds. | Largo | Parcial |
|---|---|---|---|
| FUERZA CCM1 | 1 | 350 | 350.000 |
| Total |  |  | 350 |

**3050101** Ud Caja de distribución con bornas (04/07/2019)
32 Ud × 10.79 (11.44 con costes indirectos) = 366.08
Caja de distribución con bornas; Material: Aluminio; Tipo: 1000; De las siguientes características:
- Marca: CRADY o similar;
- Cuerpo y tapa de aluminio fundido por inyección;
- Pintura vitrificada al horno;
- Grado de protección. IP 557 según norma UNE 20324;
- Protección contra los chorros de agua.
Según ET. 3412

| Código | Ud | Descripción | Rendimiento | Precio | Importe |
|---|---|---|---|---|---|
| 30501012 | Ud | Caja de distribución con bornas (material) | 1 | 7.74 | 7.7400 |
| MO0100325 | h | Oficial de 1ª Electricista | 0.0837 | 18.05 | 1.5108 |
| MO0100405 | h | Oficial de 2ª Electricista | 0.1046 | 14.67 | 1.5345 |
|  |  | Total |  |  | 10.79 |

| Medición | Uds. | Parcial |
|---|---|---|
| FUERZA CCM1 | 32 | 32.000 |
| Total |  | 32 |

**3050149** Ud Caja estanca con dos pulsadores (04/07/2019)
47 Ud × 50.49 (53.52 con costes indirectos) = 2515.44
Caja estanca con dos pulsadores de marcha y uno de paro de tipo seta. De las siguientes características:
- Material aleación ligera de aluminio.
- Protección: IP-65.
- Mando: Seta emergencia y dos pulsadores de marcha.
- Tensión máxima de servicio: 500 V.
Según ET. 3703

| Código | Ud | Descripción | Rendimiento | Precio | Importe |
|---|---|---|---|---|---|
| 30501492 | Ud | Caja estanca con dos pulsadodores (material) | 1 | 41.2594 | 41.2594 |
| MO0100325 | h | Oficial de 1ª Electricista | 0.2822 | 18.05 | 5.0937 |
| MO0100405 | h | Oficial de 2ª Electricista | 0.2822 | 14.67 | 4.1399 |
|  |  | Total |  |  | 50.49 |

| Medición | Uds. | Largo | Parcial |
|---|---|---|---|
| FUERZA CCM1 | 1 | 47 | 47.000 |
| Total |  |  | 47 |

##### 2.3.3.7 ALIMENTACIÓN DEL CCM-4 A RECEPTORES ASOCIADOS (04/07/2019)
Importe: 44007

**3011519** ml Cable RV 0,6/1 KV 4x2.5 mm² Cu
1470 ml × 1.72 (1.82 con costes indirectos) = 2675.40

| Medición | Uds. | Largo | Parcial |
|---|---|---|---|
| FUERZA CCM4 | 1 | 1470 | 1470.000 |
| Total |  |  | 1470 |

**3011819** ml Cable RV 0,6/1 KV 3x2.5 mm² Cu
200 ml × 3.18 (3.37 con costes indirectos) = 674.00

| Medición | Uds. | Largo | Parcial |
|---|---|---|---|
| FUERZA CCM4 | 1 | 200 | 200.000 |
| Total |  |  | 200 |

**3011520** ml Cable RV 0,6/1 KV 4x4 mm² Cu (04/07/2019)
120 ml × 2.37 (2.51 con costes indirectos) = 301.20
Cable de cobre tipo RV 0,6/1 KV clase 1-2 de 4 x 4 mm² de sección de las siguientes características:
- Marca: GENERAL CABLE o similar;
- Conductores: Cuerdas de cobre recocido;
- Tipo de aislamiento: Polietileno reticulado;
- Cubierta: PVC.
Según ET. 3001.

| Código | Ud | Descripción | Rendimiento | Precio | Importe |
|---|---|---|---|---|---|
| 30115202 | ml | Cable RV 0,6/1 KV 4X4 mm² Cu (material; 16/09/2020) | 1 | 1.9577 | 1.9577 |
| MO0100325 | h | Oficial de 1ª Electricista | 0.0127 | 18.05 | 0.2292 |
| MO0100405 | h | Oficial de 2ª Electricista | 0.0127 | 14.67 | 0.1863 |
|  |  | Total |  |  | 2.37 |

| Medición | Uds. | Largo | Parcial |
|---|---|---|---|
| FUERZA CCM4 | 1 | 120 | 120.000 |
| Total |  |  | 120 |

**3012101** ml Cable RVKV-K 3x2,5/2,5 mm² Cu
810 ml × 5.36 (5.68 con costes indirectos) = 4600.80

| Medición | Uds. | Largo | Parcial |
|---|---|---|---|
| FUERZA CCM4 | 1 | 810 | 810.000 |
| Total |  |  | 810 |

**3012112** ml Cable RVKV-k 3x25/16 mm² Cu (04/07/2019)
45 ml × 15.8 (16.75 con costes indirectos) = 753.75
Ml conductor de sección 3x25/16 mm². Servicio: Fuerza a receptores gobernados por variadores de frecuencia. Características:
- Marca: PRYSMIAN o similar.
-Tipo: RVKV-K según normas constructivas UNE 21.123-2.
- Tensión de aislamiento (KV): 0,6/1.
- Tensión de prueba (KV): 3,5 En C.A. Durante 5 minutos.
- No propagación del incendio (UNE en 50266-2-4; LEC 60332-3);
- Reducida emisión de halógenos (UNE en 50267-2-1; LEC 60754-1; Emisión clh<14 %).
- Temperatura máxima en conductor: 90 ºC en continuo, 250 ºC en cortocircuito.
- Material conductor: Cobre electrolítico recocido.
- Material aislamiento: XLPE, tipo DIX 3 S/ HD 603-1.
- Material cubiertas interior y exterior: Mezcla de PVC, tipo DMV-18 S/ HD 603-1.
- Material conductor concéntrico: Corona de hilos de cobre colocados helicoidalmente con contraespiral de cobre.
Incluye su instalación en obra, los medios auxiliares precisos y las pruebas de funcionamiento.
Según ET. 3001.

| Código | Ud | Descripción | Rendimiento | Precio | Importe |
|---|---|---|---|---|---|
| 30121122 | Ud | Cable RVKV-K 3X25/16 mm² Cu (material) | 1 | 15.5174 | 15.5174 |
| MO0100325 | h | Oficial de 1ª Electricista | 0.0087 | 18.05 | 0.1570 |
| MO0100405 | h | Oficial de 2ª Electricista | 0.0087 | 14.67 | 0.1276 |
|  |  | Total |  |  | 15.8 |

| Medición | Uds. | Largo | Parcial |
|---|---|---|---|
| FUERZA CCM4 | 1 | 45 | 45.000 |
| Total |  |  | 45 |

**3011536** ml Cable VV-K 0,6/1 KV 10x1.5 mm² Cu
1085 ml × 6.4 (6.78 con costes indirectos) = 7356.30

| Medición | Uds. | Largo | Parcial |
|---|---|---|---|
| CONTROL CCM4 | 1 | 1085 | 1085.000 |
| Total |  |  | 1085 |

**3011538** ml Cable VV-K 0,6/1 KV 5x1.5 mm² Cu
2415 ml × 4.83 (5.12 con costes indirectos) = 12364.80

| Medición | Uds. | Largo | Parcial |
|---|---|---|---|
| CONTROL CCM4 | 1 | 2415 | 2415.000 |
| Total |  |  | 2415 |

**3011539** ml Cable VV-K 0,6/1 KV 4x1.5 mm² Cu
120 ml × 3.93 (4.17 con costes indirectos) = 500.40

| Medición | Uds. | Largo | Parcial |
|---|---|---|---|
| CONTROL CCM4 | 1 | 120 | 120.000 |
| Total |  |  | 120 |

**3010102** ml Cable RC4Z1-K 2 x 1,5 mm²
975 ml × 2.24 (2.37 con costes indirectos) = 2310.75

| Medición | Uds. | Largo | Parcial |
|---|---|---|---|
| CONTROL CCM4 | 1 | 975 | 975.000 |
| Total |  |  | 975 |

**3030303** ml Bandeja de PVC perforada 200x60 mm
140 ml × 25.11 (26.62 con costes indirectos) = 3726.80

| Medición | Uds. | Largo | Parcial |
|---|---|---|---|
| CONTROL CCM4 | 1 | 140 | 140.000 |
| Total |  |  | 140 |

**3030304** ml Bandeja de PVC perforada 300x60 mm
140 ml × 30.1 (31.91 con costes indirectos) = 4467.40

| Medición | Uds. | Largo | Parcial |
|---|---|---|---|
| FUERZA CCM4 | 1 | 140 | 140.000 |
| Total |  |  | 140 |

**3040102** ml Tubo de acero galvanizado
260 ml × 6.71 (7.11 con costes indirectos) = 1848.60

| Medición | Uds. | Largo | Parcial |
|---|---|---|---|
| FUERZA CCM4 | 1 | 260 | 260.000 |
| Total |  |  | 260 |

**3050101** Ud Caja de distribución con bornas
25 Ud × 10.79 (11.44 con costes indirectos) = 286.00

| Medición | Uds. | Parcial |
|---|---|---|
| FUERZA CCM4 | 25 | 25.000 |
| Total |  | 25 |

**3050149** Ud Caja estanca con dos pulsadores
40 Ud × 50.49 (53.52 con costes indirectos) = 2140.80

| Medición | Uds. | Largo | Parcial |
|---|---|---|---|
| FUERZA CCM4 | 1 | 40 | 40.000 |
| Total |  |  | 40 |

##### 2.3.3.8 ALIMENTACIÓN DEL CUADRO B.T. EXISTENTE A RECEPTORES ASOCIADOS (04/07/2019)
Importe: 10318.41

**3011519** ml Cable RV 0,6/1 KV 4x2.5 mm² Cu
225 ml × 1.72 (1.82 con costes indirectos) = 409.50

| Medición | Uds. | Largo | Parcial |
|---|---|---|---|
| FUERZA CUADRO BT | 1 | 225 | 225.000 |
| Total |  |  | 225 |

**3011520** ml Cable RV 0,6/1 KV 4x4 mm² Cu
45 ml × 2.37 (2.51 con costes indirectos) = 112.95

| Medición | Uds. | Parcial |
|---|---|---|
| FUERZA CUADRO BT | 45 | 45.000 |
| Total |  | 45 |

**3012101** ml Cable RVKV-K 3x2,5/2,5 mm² Cu
90 ml × 5.36 (5.68 con costes indirectos) = 511.20

| Medición | Uds. | Largo | Parcial |
|---|---|---|---|
| FUERZA CUADRO BT | 1 | 90 | 90.000 |
| Total |  |  | 90 |

**3011819** ml Cable RV 0,6/1 KV 3x2.5 mm² Cu
35 ml × 3.18 (3.37 con costes indirectos) = 117.95

| Medición | Uds. | Parcial |
|---|---|---|
| FUERZA CUADRO BT | 35 | 35.000 |
| Total |  | 35 |

**3012102** ml Cable RVKV-k 3x4/4 mm² Cu (04/07/2019)
75 ml × 6.42 (6.81 con costes indirectos) = 510.75
Ml conductor de sección 3x4/4 mm². Servicio: Fuerza a receptores gobernados por variadores de frecuencia. Características:
- Marca: PRYSMIAN o similar.
-Tipo: RVKV-K según normas constructivas UNE 21.123-2.
- Tensión de aislamiento (KV): 0,6/1.
- Tensión de prueba (KV): 3,5 En C.A. Durante 5 minutos.
- No propagación del incendio (UNE en 50266-2-4; LECc 60332-3);
- Reducida emisión de halógenos (UNE en 50267-2-1; LEC 60754-1; Emisión clh<14 %).
- Temperatura máxima en conductor: 90 ºC en continuo, 250 ºC en cortocircuito.
- Material conductor: Cobre electrolítico recocido.
- Material aislamiento: XLPE, tipo DIX 3 S/ HD 603-1.
- Material cubiertas interior y exterior: Mezcla de PVC, tipo DMV-18 S/ HD 603-1.
- Material conductor concéntrico: Corona de hilos de cobre colocados helicoidalmente con contraespira de cobre.
Incluye su instalación en obra, los medios auxiliares precisos y las pruebas de funcionamiento.
Según ET. 3001.

| Código | Ud | Descripción | Rendimiento | Precio | Importe |
|---|---|---|---|---|---|
| 30121021 | Ud | Cable RVKV-K 3X4/4 mm² Cu (material) | 1 | 6.113 | 6.1130 |
| MO0100325 | h | Oficial de 1ª Electricista | 0.0095 | 18.05 | 0.1715 |
| MO0100405 | h | Oficial de 2ª Electricista | 0.0095 | 14.67 | 0.1394 |
|  |  | Total |  |  | 6.42 |

| Medición | Uds. | Largo | Parcial |
|---|---|---|---|
| FUERZA CUADRO BT | 1 | 75 | 75.000 |
| Total |  |  | 75 |

**3012112** ml Cable RVKV-k 3x25/16 mm² Cu
60 ml × 15.8 (16.75 con costes indirectos) = 1005.00

| Medición | Uds. | Largo | Parcial |
|---|---|---|---|
| FUERZA CUADRO BT | 1 | 60 | 60.000 |
| Total |  |  | 60 |

**3011536** ml Cable VV-K 0,6/1 KV 10x1.5 mm² Cu
240 ml × 6.4 (6.78 con costes indirectos) = 1627.20

| Medición | Uds. | Largo | Parcial |
|---|---|---|---|
| CONTROL CUADRO BT | 1 | 240 | 240.000 |
| Total |  |  | 240 |

**3011538** ml Cable VV-K 0,6/1 KV 5x1.5 mm² Cu
550 ml × 4.83 (5.12 con costes indirectos) = 2816.00

| Medición | Uds. | Largo | Parcial |
|---|---|---|---|
| CONTROL CUADRO BT | 1 | 550 | 550.000 |
| Total |  |  | 550 |

**3010102** ml Cable RC4Z1-K 2 x 1,5 mm²
190 ml × 2.24 (2.37 con costes indirectos) = 450.30

| Medición | Uds. | Largo | Parcial |
|---|---|---|---|
| CONTROL CUADRO BT | 1 | 190 | 190.000 |
| Total |  |  | 190 |

**3030303** ml Bandeja de PVC perforada 200x60 mm
20 ml × 25.11 (26.62 con costes indirectos) = 532.40

| Medición | Uds. | Largo | Parcial |
|---|---|---|---|
| CONTROL CUADRO BT | 1 | 20 | 20.000 |
| Total |  |  | 20 |

**3030304** ml Bandeja de PVC perforada 300x60 mm
20 ml × 30.1 (31.91 con costes indirectos) = 638.20

| Medición | Uds. | Largo | Parcial |
|---|---|---|---|
| FUERZA CUADRO BT | 1 | 20 | 20.000 |
| Total |  |  | 20 |

**3040102** ml Tubo de acero galvanizado
120 ml × 6.71 (7.11 con costes indirectos) = 853.20

| Medición | Uds. | Largo | Parcial |
|---|---|---|---|
| FUERZA CUADRO BT | 1 | 120 | 120.000 |
| Total |  |  | 120 |

**3050101** Ud Caja de distribución con bornas
8 Ud × 10.79 (11.44 con costes indirectos) = 91.52

| Medición | Uds. | Largo | Parcial |
|---|---|---|---|
| FUERZA CUADRO BT | 1 | 8 | 8.000 |
| Total |  |  | 8 |

**3050149** Ud Caja estanca con dos pulsadores
12 Ud × 50.49 (53.52 con costes indirectos) = 642.24

| Medición | Uds. | Largo | Parcial |
|---|---|---|---|
| FUERZA CUADRO BT | 1 | 12 | 12.000 |
| Total |  |  | 12 |

##### 2.3.3.9 LÍNEAS PARA LA INSTRUMENTACIÓN (04/07/2019)
Importe: 25813.9

**3010102** ml Cable RC4Z1-K 2 x 1,5 mm²
2110 ml × 2.24 (2.37 con costes indirectos) = 5000.70

| Medición | Uds. | Largo | Parcial |
|---|---|---|---|
| CONTROL PLC1 | 1 | 325 | 325.000 |
| CONTROL PLC2 | 1 | 620 | 620.000 |
| CONTROL PLC3 | 1 | 1165 | 1165.000 |
| Subtotal |  |  | 2110.000 |
| Total |  |  | 2110 |

**3011819** ml Cable RV 0,6/1 KV 3x2.5 mm² Cu
2110 ml × 3.18 (3.37 con costes indirectos) = 7110.70

| Medición | Uds. | Largo | Parcial |
|---|---|---|---|
| CONTROL PLC1 | 1 | 325 | 325.000 |
| CONTROL PLC2 | 1 | 620 | 620.000 |
| CONTROL PLC3 | 1 | 1165 | 1165.000 |
| Subtotal |  |  | 2110.000 |
| Total |  |  | 2110 |

**3011539** ml Cable VV-K 0,6/1 KV 4x1.5 mm² Cu
2110 ml × 3.93 (4.17 con costes indirectos) = 8798.70

| Medición | Uds. | Largo | Parcial |
|---|---|---|---|
| CONTROL PLC1 | 1 | 325 | 325.000 |
| CONTROL PLC2 | 1 | 620 | 620.000 |
| CONTROL PLC3 | 1 | 1165 | 1165.000 |
| Subtotal |  |  | 2110.000 |
| Total |  |  | 2110 |

**3040101** ml Tubo de acero galvanizado (04/07/2019)
330 ml × 5.49 (5.82 con costes indirectos) = 1920.60
Tubo de acero galvanizado, roscado M-20, de las siguientes características:
- Marca: FERGÓN o similar.
- Acero de calidad ST-35.
- Soldado con tolerancia DIN 1.629.
- Dimensiones según DIN 49.020.
- Roscado según DIN 40.430.
- Grado de protección de 7 a 9 UNE 20.324.
- Galvanizado exterior electrolítico.
Según ET. 3111

| Código | Ud | Descripción | Rendimiento | Precio | Importe |
|---|---|---|---|---|---|
| 30401012 | Ud | Tubo de acero galvanizado (material) | 1 | 4.0921 | 4.0921 |
| MO0100325 | h | Oficial de 1ª Electricista | 0.0426 | 18.05 | 0.7689 |
| MO0100405 | h | Oficial de 2ª Electricista | 0.0426 | 14.67 | 0.6249 |
|  |  | Total |  |  | 5.49 |

| Medición | Largo | Parcial |
|---|---|---|
| ALIMENTACIÓN | 330 | 330.000 |
| Total |  | 330 |

**3040301** ml Tubo de PVC rígido Pg 16 M-20 (04/07/2019)
660 ml × 4.26 (4.52 con costes indirectos) = 2983.20
Tubo de PVC rígido M-20, de las siguientes características:
- Marca: T. BALCELLSS "CORONA DE ORO" o similar;
- Material: Resina de policloruro de vinilo exenta de plastificante.
- Rigidez dieléctrica: 25 KV eficaces durante 1 minuto;
- Resistencia de aislamiento: Entre 4,5 y 5-10 m ohmios;
- Resistencia al calor: Mantenidos en un ambiente a 7°C durante 1 hora;
- Resistencia al fuego: El material se considera autoextinguible;
- Color: Negro.
Según ET. 3112

| Código | Ud | Descripción | Rendimiento | Precio | Importe |
|---|---|---|---|---|---|
| 30403012 | Ud | Tubo de PVC rígido pg 16 m-20 (material) | 1 | 2.8928 | 2.8928 |
| MO0100325 | h | Oficial de 1ª Electricista | 0.0419 | 18.05 | 0.7563 |
| MO0100405 | h | Oficial de 2ª Electricista | 0.0419 | 14.67 | 0.6147 |
|  |  | Total |  |  | 4.26 |

| Medición | Largo | Parcial |
|---|---|---|
| ALIMENTACIÓN | 660 | 660.000 |
| Total |  | 660 |

##### 2.3.3.10 ACOMETIDA AL GRUPO ELECTRÓGENO (04/07/2019)
Importe: 3527.3

**3011516** ml Cable RV 0,6/1 KV 1x240 mm² Cu
210 ml × 12.92 (13.7 con costes indirectos) = 2877.00

| Medición | Uds. | Largo | Parcial |
|---|---|---|---|
| ACOMETIDA DESDE CGBT | 3 | 70 | 210.000 |
| Total |  |  | 210 |

**3011514** ml Cable RV 0,6/1 KV 1x120 mm² Cu
70 ml × 8.76 (9.29 con costes indirectos) = 650.30

| Medición | Uds. | Largo | Parcial |
|---|---|---|---|
| ACOMETIDA DESDE CGBT | 1 | 70 | 70.000 |
| Total |  |  | 70 |

#### 2.3.4 ALUMBRADO EXTERIOR (04/07/2019)
Importe: 7668.48

**3180120** Ud Punto de luz, formado por Báculo 1 brazo (04/07/2019)
10 Ud × 312.57 (331.32 con costes indirectos) = 3313.20
Punto de luz, formado por: Báculo: Altura: 4 m; Brazos: 1 Ud; Luminarias: Cantidad: 1 Ud; Forma: Cerradas; Protección: Ip 54; Lámpara: Tipo: Vsap; Potencia: 250 W; Equipo incorporado de alto factor; Sistema bipotencia; Suplementos: Placa de conexión; Cableado interior del báculo; Pica de tierra, parte proporcional de cable de alimentación de 4 x 6 mm2. Características del báculo:
- Marca: BÁCULOS, S.A. o similar;
- Conicidad: 13% ± 2,5%;
- Tipo de acero: A-37b s/n une 36080 (3 °r);
- Recubrimiento: Galvanizado en caliente por inmersión, s/n, AAM-3A1-2;
- Nº de brazos: 1;
- Longitud del brazo: 1,5 m.
Según ET. 3601

| Código | Ud | Descripción | Rendimiento | Precio | Importe |
|---|---|---|---|---|---|
| 31801202 | Ud | Punto de luz, formado por báculo 1 brazo (material) | 1 | 270.1283 | 270.1283 |
| MO0100325 | h | Oficial de 1ª Electricista | 1.2972 | 18.05 | 23.4145 |
| MO0100405 | h | Oficial de 2ª Electricista | 1.2972 | 14.67 | 19.0299 |
|  |  | Total |  |  | 312.57 |

| Medición | Uds. | Parcial |
|---|---|---|
| ALUMBRADO | 10 | 10.000 |
| Total |  | 10 |

**3180402** Ud Punto de luz, formado por Columna 2 brazos (04/07/2019)
2 Ud × 806.59 (854.99 con costes indirectos) = 1709.98
Punto de luz, formado por: Columna: Altura: 12 m; Proyector cerrado: Cantidad: 2 Ud; Protección: Ip 55; Lámpara: Tipo: Vsap; Potencia: 400 W.; Sistema bipotencia; Suplementos: Armario para alojamiento del equipo y conexión, cableado interior de columna; Pica de tierra, parte proporcional de cable de alimentación de 4 x 6 mm2. Características de la columna:
- Marca: BÁCULOS, S.A. o similar;
- Conicidad: 13% ± 2,5%;
- Tipo de acero: A-37b s/n une 36080 (3 °r);
- Recubrimiento: Galvanizado en caliente por inmersión, s/n, AAM-3A1-2.
Según ET. 3602

| Código | Ud | Descripción | Rendimiento | Precio | Importe |
|---|---|---|---|---|---|
| 31804022 | Ud | Punto de luz, formado por bábulo 2 brazos (material; 02/09/2020) | 1 | 703.0725 | 703.0725 |
| MO0100325 | h | Oficial de 1ª Electricista | 3.1636 | 18.05 | 57.1030 |
| MO0100405 | h | Oficial de 2ª Electricista | 3.1636 | 14.67 | 46.4100 |
|  |  | Total |  |  | 806.59 |

**3180803** Ud Punto de luz, formado por Brazo mural (04/07/2019)
10 Ud × 249.56 (264.53 con costes indirectos) = 2645.30
Punto de luz, formado por: Brazo mural: Dimensión: 1 m; Luminarias: Forma: Cerrada; Lámpara: Tipo: Vsap; Potencia: 150 W; Equipo incorporado de alto factor; Sistema bipotencia; Suplementos: Placa de conexión; Cableado del brazo mural; Pica de tierra; Parte proporcional de cable de alimentación de 4 x 6 mm2. De las siguientes características:
- Marca: CARANDINI o similar.
- Modelo: Qs-2l o equivalente.
- Tipo: Luminaria vial.
- Equipo de arranque: Incorporado para sodio.
- Cierre: Cristal templado.
- Material: Aluminio inyectado.
- Acabado: Pintura epoxi-poliéster.
- Protección: IP-65.
- Reflector: Chapa de aluminio de gran rendimiento.
Según ET. 3603

| Código | Ud | Descripción | Rendimiento | Precio | Importe |
|---|---|---|---|---|---|
| 31808032 | Ud | Punto de luz, formado por brazo mural (material) | 1 | 206.2379 | 206.2379 |
| MO0100325 | h | Oficial de 1ª Electricista | 1.324 | 18.05 | 23.8982 |
| MO0100405 | h | Oficial de 2ª Electricista | 1.324 | 14.67 | 19.4231 |
|  |  | Total |  |  | 249.56 |

| Medición | Uds. | Parcial |
|---|---|---|
| EDIF. PRETRATAMIENTO | 6 | 6.000 |
| EDIF. SOPLANTES | 4 | 4.000 |
| Subtotal |  | 10.000 |
| Total |  | 10 |

#### 2.3.5 ALUMBRADO INTERIOR (04/07/2019)
Importe: 4876.5

**3020406** Ud Caja de fila 12 módulos (04/07/2019)
4 Ud × 225.03 (238.53 con costes indirectos) = 954.12
Caja de una fila para 12 módulos conteniendo en su interior: 1 Interruptor diferencial + bloque vigi de IV x 25 A;
5 Ud magnetotérmicas de II x 6 A.

| Código | Ud | Descripción | Rendimiento | Precio | Importe |
|---|---|---|---|---|---|
| 30204062 | Ud | Caja de fila 12 módulos (material) | 1 | 202.0481 | 202.0481 |
| MO0100325 | h | Oficial de 1ª Electricista | 0.7024 | 18.05 | 12.6783 |
| MO0100405 | h | Oficial de 2ª Electricista | 0.7024 | 14.67 | 10.3042 |
|  |  | Total |  |  | 225.03 |

| Medición | Uds. | Parcial |
|---|---|---|
| EDIFICIO PRETRATAMIENTO | 1 | 1.000 |
| EDIFICIO DE SOPLANTES | 1 | 1.000 |
| ALUMBRADO EXTERIOR | 1 | 1.000 |
| Subtotal |  | 3.000 |
| CASETA GRUPO ELECTRÓGENO | 1 | 1.000 |
| Subtotal |  | 1.000 |
| Total |  | 4 |

**3170212** Ud Luminaria estanca fluorescente (04/07/2019)
30 Ud × 61.55 (65.24 con costes indirectos) = 1957.20
Luminaria estanca fluorescente: Tubos: 2 Ud; Potencia unitaria: 36 W; Portalámparas: Estanco, incluso p.p. de cableado de alimentación, tubo, cajas, etc; De las siguientes características:
- Marca: PHILIPS o similar;
- Modelo: TMS028 o equivalente;
- Tipo: Luminaria industrial para adosar o suspender con reflector incorporado;
- Difusor: Metacrilato, provisto de cierres articulados imprescindibles con junta de neopreno, especialmente perfilada e incorporada ofreciendo una perfecta estanqueidad;
- Reflector: Metálico;
- Equipos arranque: Incorporado;
- Protección: Estanca IP;
- Rendimiento: 78%;
- Lámpara: Fluorescente blanco brillante;
- Dimensiones: 1280 x 180 x 116 mm;
- Peso: 7,1 Kg.
Según ET. 3621

| Código | Ud | Descripción | Rendimiento | Precio | Importe |
|---|---|---|---|---|---|
| 31702122 | Ud | Luminaria estanca fluorescente (material) | 1 | 53.7451 | 53.7451 |
| MO0100325 | h | Oficial de 1ª Electricista | 0.2384 | 18.05 | 4.3031 |
| MO0100405 | h | Oficial de 2ª Electricista | 0.2384 | 14.67 | 3.4973 |
|  |  | Total |  |  | 61.55 |

| Medición | Uds. | Parcial |
|---|---|---|
| EDIF. PRETRATAMIENTO | 19 | 19.000 |
| EDIF. SOPLANTES | 8 | 8.000 |
| Subtotal |  | 27.000 |
| CASETA GRUPO ELECTRÓGENO | 3 | 3.000 |
| Subtotal |  | 3.000 |
| Total |  | 30 |

**3170404** Ud Luminaria industrial tipo CR-250 H (04/07/2019)
3 Ud × 127 (134.62 con costes indirectos) = 403.86
Luminaria industrial tipo CR-250H o equivalente, para lámpara de v.M. De 250 w, incluso parte proporcional de cable de alimentación, tubo, cajas, etc.
Estos aparatos están formados por los siguientes elementos principales:
- Caperuza de aluminio anodizado. Esta pieza aloja al equipo auxiliar y, por medio de una junta de estanqueidad, se acopla sobre un cuerpo de fundición de aluminio con aletas de refrigeración, en el que se monta un prensaestopas para la entrada de cables.
-Reflector de aluminio anodizado y abrillantado.
- Portalámparas de porcelana montado sobre sistema de enfoque variable que permite obtener la distribución luminosa adecuada y provisto de un original sistema antivibratorio.
- Horquilla de acero galvanizado por inmersión para la orientación del aparato.

| Código | Ud | Descripción | Rendimiento | Precio | Importe |
|---|---|---|---|---|---|
| 31704042 | Ud | Luminaria industrial tipo CR-250 h (material) | 1 | 109.8562 | 109.8562 |
| MO0100325 | h | Oficial de 1ª Electricista | 0.5241 | 18.05 | 9.4600 |
| MO0100405 | h | Oficial de 2ª Electricista | 0.5241 | 14.67 | 7.6885 |
|  |  | Total |  |  | 127 |

| Medición | Uds. | Parcial |
|---|---|---|
| EDIF. PRETRATAMIENTO | 3 | 3.000 |
| Total |  | 3 |

**3171001** Ud Aparato autónomo de emerg (04/07/2019)
15 Ud × 50.5 (53.53 con costes indirectos) = 802.95
Aparato autónomo de emergencia. Tipo: Incandescente; Intensidad luminosa: 60 Lm; Protección: Ip 225, incluso p.p. de cable de alimentación, tubo, cajas, etc. De las siguientes características:
- Marca: SAFT o similar;
- Montaje: Adosado;
- Alimentación: 220 V 50 hz;
- Acumuladores estancos: Ni-cd;
- Protección: IP 225;
- Normas de fabricación: UNE 20392/73;
- Vatios: 6 W;
- Lúmenes: 60 Lm;
- Duración: 1 Hora;
- Superficie: 30 m2.
Según ET. 3616

| Código | Ud | Descripción | Rendimiento | Precio | Importe |
|---|---|---|---|---|---|
| 31710012 | Ud | Aparato autonomo de emerg (material) | 1 | 43.3085 | 43.3085 |
| MO0100325 | h | Oficial de 1ª Electricista | 0.2197 | 18.05 | 3.9656 |
| MO0100405 | h | Oficial de 2ª Electricista | 0.2197 | 14.67 | 3.2230 |
|  |  | Total |  |  | 50.5 |

| Medición | Uds. | Parcial |
|---|---|---|
| EDIF. PRETRATAMIENTO | 8 | 8.000 |
| EDIF. SOPLANTES | 5 | 5.000 |
| Subtotal |  | 13.000 |
| CASETA GRUPO ELECTRÓGENO | 2 | 2.000 |
| Subtotal |  | 2.000 |
| Total |  | 15 |

**3171601** Ud Toma de corriente CETACT 2P+T (04/07/2019)
13 Ud × 27.99 (29.67 con costes indirectos) = 385.71
Toma de corriente CETACT o similar; Tipo: 2 P+T: Intensidad nominal: 16 A; Tensión nominal: 220/240 V, incluso p.p. de cable de alimentación, tubo, cajas, etc., de las siguientes características:
- Marca: SIMÓN o similar;
- Canalización eléctrica bajo tubo de P.V.C.;
- Rígido o flexible de 13 visto o empotrado;
- Conductor de cobre, tensión de aislamiento 750 v, de 2,5 mm2.

| Código | Ud | Descripción | Rendimiento | Precio | Importe |
|---|---|---|---|---|---|
| 31716012 | Ud | Toma de corriente CETACT 2p+t (material) | 1 | 23.4111 | 23.4111 |
| MO0100325 | h | Oficial de 1ª Electricista | 0.1186 | 18.05 | 2.1407 |
| MO0100405 | h | Oficial de 2ª Electricista | 0.166 | 14.67 | 2.4352 |
|  |  | Total |  |  | 27.99 |

| Medición | Uds. | Parcial |
|---|---|---|
| Fuerza | 13 | 13.000 |
| Total |  | 13 |

**3171621** Ud Toma de corriente CETACT 3P+T (04/07/2019)
6 Ud × 58.59 (62.11 con costes indirectos) = 372.66
Toma de corriente CETACT o similar: Tipo: 3 P+T; Intensidad nominal: 32 A; Tensión nominal: 380/415 V; Incluso p.p. de cable de alimentación, tubo, cajas, etc., de las siguientes características:
- Marca: SIMÓN o similar;
- Canalización eléctrica bajo tubo de acero roscado y galvanizado de 16 mm de diámetro, visto y grapeado;
- Conductor de cobre, tensión de aislamiento de 0,6/1 KV de 6 mm2 de sección;
- Caja metálica y estanca para montaje de toma de corriente.

| Código | Ud | Descripción | Rendimiento | Precio | Importe |
|---|---|---|---|---|---|
| 31716212 | Ud | Toma de corriente CETACT 3p+t (material) | 1 | 53.8814 | 53.8814 |
| MO0100325 | h | Oficial de 1ª Electricista | 0.1176 | 18.05 | 2.1227 |
| MO0100405 | h | Oficial de 2ª Electricista | 0.1764 | 14.67 | 2.5878 |
|  |  | Total |  |  | 58.59 |

| Medición | Uds. | Parcial |
|---|---|---|
| Fuerza | 6 | 6.000 |
| Total |  | 6 |

#### 2.3.6 CONDUCTOS Y AUXILIARES (04/07/2019)
Importe: 4486.65

**3040403** ml Tubo de PVC rígido 110 mm Diámetro (04/07/2019)
350 ml × 7.52 (7.97 con costes indirectos) = 2789.50
Tubo de PVC rígido para canalización subterránea de 110 mm de diámetro, de las siguientes características:
- Material: PVC;
- Montaje: En zanja;
- Grado protección: 7
- Color: Gris o negro.
Según ET. 3121

| Código | Ud | Descripción | Rendimiento | Precio | Importe |
|---|---|---|---|---|---|
| 30404032 | Ud | Tubo de PVC rígido 110 mm diámetro (material) | 1 | 7.1018 | 7.1018 |
| MO0100325 | h | Oficial de 1ª Electricista | 0.0127 | 18.05 | 0.2292 |
| MO0100405 | h | Oficial de 2ª Electricista | 0.0127 | 14.67 | 0.1863 |
|  |  | Total |  |  | 7.52 |

| Medición | Uds. | Parcial |
|---|---|---|
| Fuerza y control | 200 | 200.000 |
| Alumbrado exterior | 150 | 150.000 |
| Subtotal |  | 350.000 |
| Total |  | 350 |

**3040405** ml Tubo de PVC rígido 90 mm Diámetro (04/07/2019)
210 ml × 5.48 (5.81 con costes indirectos) = 1220.10
Tubo de PVC rígido para canalización subterránea de 63 mm de diámetro, de las siguientes características:
- Material: PVC;
- Montaje: En zanja;
- Grado protección: 7
- Color: Gris o negro.
Según ET. 3121

| Código | Ud | Descripción | Rendimiento | Precio | Importe |
|---|---|---|---|---|---|
| 30404052 | Ud | Tubo de PVC rígido 90 mm diámetro (material) | 1 | 4.9939 | 4.9939 |
| MO0100325 | h | Oficial de 1ª Electricista | 0.0148 | 18.05 | 0.2671 |
| MO0100405 | h | Oficial de 2ª Electricista | 0.0148 | 14.67 | 0.2171 |
|  |  | Total |  |  | 5.48 |

| Medición | Uds. | Parcial |
|---|---|---|
| Fuerza y control | 60 | 60.000 |
| Alumbrado exterior | 150 | 150.000 |
| Subtotal |  | 210.000 |
| Total |  | 210 |

**3090402** Ud Conjunto de pequeño material (04/07/2019)
1 Ud × 450.05 (477.05 con costes indirectos) = 477.05
Conjunto de pequeño material de montaje; Racores, grapas, abrazaderas, etc. Para alimentación a receptores. Incluyendo:
- Tubo flexible.
- Racores.
- Terminales.
- Grapas.
- Clavas.
- Bornas.
- Cinta aislante.
- Tuercas.
- Arandelas.
- Cable de conexión.
- Estaño.
- Tacos de anclaje.
- Tarjeta de señalización.
- Bridas de atado cables.
- Señalizadores numéricos.
- Impulsores.
- Regletas de conexión.
Según ET. 3702

| Código | Ud | Descripción | Rendimiento | Precio | Importe |
|---|---|---|---|---|---|
| 30904022 | Ud | Conjunto de pequeño material (material) | 1 | 341.7801 | 341.7801 |
| MO0100325 | h | Oficial de 1ª Electricista | 3.3091 | 18.05 | 59.7293 |
| MO0100405 | h | Oficial de 2ª Electricista | 3.3091 | 14.67 | 48.5445 |
|  |  | Total |  |  | 450.05 |

| Medición | Uds. | Parcial |
|---|---|---|
| AUXILIAR | 1 | 1.000 |
| Total |  | 1 |

#### 2.3.7 RED DE TIERRA GENERAL (04/07/2019)
Importe: 1144.92

**3190501** Ud Red de tierra general (04/07/2019)
1 Ud × 1080.11 (1144.92 con costes indirectos) = 1144.92
Ampliación de la red de tierra general de la EDAR comprendiendo cable desnudo, picas de acero-cobreado, etc. Formado por:
- 80 m de cable de cobre desnudo de 1 x 50 mm2 de sección.
- 100 m de cable de cobre desnudo de 1 x 35 mm2 de sección.
- 125 m de cable de cobre desnudo de 1 x 16 mm2 de sección.
- 10 Ud. De picas de acero de cobre de 2 m de longitud y 14.6 Mmf.
- 6 Ud. Molde para soldadura aluminotérmica tipo CC-L.
- 6 Ud. De molde para soldadura aluminotérmica tipo CC-TH.
- 12 Ud. De molde para soldadura aluminotérmica tipo CC-TV.
- 12 Ud. De molde para soldadura aluminotérmica tipo CC-X.
- 8 Ud. De molde para soldadura aluminotérmica tipo CP-AR.
- 10 Ud. De molde para soldadura aluminotérmica tipo CP-T.
- 8 Ud. De molde para soldadura aluminotérmica tipo CH-TLl.
- 6 Ud. De molde para soldadura aluminotérmica tipo CH-TF.
- 4 Ud. De molde para soldadura aluminotérmica tipo CH-PHH.
- 1 Ud. De tenaza TSC-80 para soporte de moldes.
- 1 Ud. De cepillo para la limpieza de los cables antes de la soldadura.
- 1 Ud. De pistola de ignición.
- 140 Ud. De cartuchos C-90 para soldadura.
- 20 Ud. De cartuchos C-115 para soldadura.
- 20 Ud. De cartuchos C-200 para soldadura.
Según ET. 3501

| Código | Ud | Descripción | Rendimiento | Precio | Importe |
|---|---|---|---|---|---|
| 31905012 | Ud | Red de tierra general (material) | 1 | 980.3648 | 980.3648 |
| MO0100325 | h | Oficial de 1ª Electricista | 3.0485 | 18.05 | 55.0254 |
| MO0100405 | h | Oficial de 2ª Electricista | 3.0485 | 14.67 | 44.7215 |
|  |  | Total |  |  | 1080.11 |

| Medición | Uds. | Parcial |
|---|---|---|
| Tierras | 1 | 1.000 |
| Total |  | 1 |

#### 2.3.8 AUTOMATIZACION (04/08/2016)
Importe: 71899.56

**3300101** Ud Autómata PLC1 (CCM1) (04/07/2019)
1 Ud × 15301.87 (16219.98 con costes indirectos) = 16219.98
Autómata del CCM1, situado en el edificio de pretratamiento para un total de 374 E/D, 125 S/D, 24 E/A, 13 S/A. Incluyendo:
1 Ud procesador PLC compactlogix con 8 kwords RAM, 512 E/S, 1 puerto RS-232/422/423, 1 puerto DH+rio.
1 Ud fuente alimentación chasis E/S 120/220 Vca 16 a lateral o externa.
1 Ud cable conexión chasis E/S fuente 71-p7 (154,4 cm).
2 Ud chasis para S/S 12 alojamientos.
12 Ud módulos 32 entradas digitales entre 10-30 Vcc.
4 Ud módulos 32 salidas digitales entre 10-30 Vcc.
2 Ud módulos entradas analógicas (12 bits) seleccionable en 16 canales (dif/común).
2 Ud módulos 8 salidas analógicas por intensidad 4-20 mA.
1 Ud panel de 2200 x 1000 x 500 mm con chapa de montaje y puerta transparente.
1 Ud de SAI de 900 VA y 10 min de autonomía;
Relés auxiliares, pequeño material y montaje.

| Código | Ud | Descripción | Rendimiento | Precio | Importe |
|---|---|---|---|---|---|
| 33001012 | Ud | Automata PLC1 (CCM1) (material) | 1 | 15014.9999 | 15014.9999 |
| MO0100325 | h | Oficial de 1ª Electricista | 8.7673 | 18.05 | 158.2498 |
| MO0100405 | h | Oficial de 2ª Electricista | 8.7673 | 14.67 | 128.6163 |
|  |  | Total |  |  | 15301.87 |

| Medición | Uds. | Parcial |
|---|---|---|
| PLC1 | 1 | 1.000 |
| Total |  | 1 |

**3300102** Ud Autómata PLC3 (CCM4) (04/07/2019)
1 Ud × 15047.17 (15950 con costes indirectos) = 15950.00
Autómata del CCM4 situado en el edificio de soplantes para tratamiento biológico para un total de 288 E/D, 90 S/D, 40 E/A, 21 S/A. Incluyendo:
1 Ud procesador PLC compactlogix con 8 kwords RAM, 512 E/S, 1 puerto RS-232/422/423, 1 puerto DH+rio.
1 Ud fuente alimentación chasis E/S 120/220 Vca 16 a lateral o externa.
1 Ud cable conexión chasis E/S fuente 71-p7 (154,4 cm).
2 Ud chasis para e/s 12 alojamientos.
9 Ud módulos 32 entradas digitales entre 10-30 Vcc.
3 Ud módulos 32 salidas digitales entre 10-30 Vcc.
3 Ud módulos entradas analógicas (12 bits) seleccionable en 16 canales (dif/común).
3 Ud módulos 8 salidas analógicas por intensidad 4-20 mA.
1 Ud panel de 2200 x 1000 x 500 mm con chapa de montaje y puerta transparente.
1 Ud de SAI de 900 VA y 10 min de autonomía;
Relés auxiliares, pequeño material y montaje.

| Código | Ud | Descripción | Rendimiento | Precio | Importe |
|---|---|---|---|---|---|
| 33001022 | Ud | Automata PLC3 (CCM4) (material; 16/09/2020) | 1 | 14765.0762 | 14765.0762 |
| MO0100325 | h | Oficial de 1ª Electricista | 8.6214 | 18.05 | 155.6163 |
| MO0100405 | h | Oficial de 2ª Electricista | 8.6214 | 14.67 | 126.4759 |
|  |  | Total |  |  | 15047.17 |

| Medición | Uds. | Parcial |
|---|---|---|
| PLC3 | 1 | 1.000 |
| Total |  | 1 |

**3300103** Ud Autómata PLC2 (CBT Existente) (04/07/2019)
1 Ud × 14892.72 (15786.28 con costes indirectos) = 15786.28
Autómata para el cuadro general de baja tensión existente y para el CCM de deshidratación existente, para un total de 280 E/D, 95 S/D, 25 E/A, 10 S/A. Incluyendo:
1 Ud procesador PLC compactlogix con 8 kwords RAM, 512 E/S, 1 puerto RS-232/422/423, 1 puerto DH+rio.
1 Ud fuente alimentación chasis E/S 120/220 Vca 16 a lateral o externa.
1 Ud cable conexión chasis E/S fuente 71-p7 (154,4 cm).
2 Ud chasis para e/s 12 alojamientos.
9 Ud módulos 32 entradas digitales entre 10-30 Vcc.
3 Ud módulos 32 salidas digitales entre 10-30 Vcc.
2 Ud módulos entradas analógicas (12 bits) seleccionable en 16 canales (dif/común).
2 Ud módulos 8 salidas analógicas por intensidad 4-20 mA.
1 Ud panel de 2200 x 1000 x 500 mm con chapa de montaje y puerta transparente.
1 Ud de SAI de 900 VA y 10 min de autonomía;
Relés auxiliares, pequeño material y montaje.

| Código | Ud | Descripción | Rendimiento | Precio | Importe |
|---|---|---|---|---|---|
| 33001032 | Ud | Automata PLC2 (CBT existente) (material) | 1 | 14677.2065 | 14677.2065 |
| MO0100325 | h | Oficial de 1ª Electricista | 6.5867 | 18.05 | 118.8899 |
| MO0100405 | h | Oficial de 2ª Electricista | 6.5867 | 14.67 | 96.6269 |
|  |  | Total |  |  | 14892.72 |

| Medición | Uds. | Parcial |
|---|---|---|
| PLC2 | 1 | 1.000 |
| Total |  | 1 |

**3300105** Ud Ordenador HP o similar (04/07/2019)
2 Ud × 695.55 (737.28 con costes indirectos) = 1474.56
Ordenador de las siguientes características:
- HP o similar tipo workstation.
- 5 Gb de RAM.
- 3 Tb de disco duro.
- Monitor de 17".
- Tarjeta gráfica de 1 mb de RAM SVGA;
- Teclado expandido de 102 teclas.
- Ratón con almohadilla;
- Lector de DVD.
- Alimentación alterna 220 Vca.
- 2 Puertos para conexión con PLC.
- Tarjeta de red local de autómatas;
- 2 Puertos serie usb para impresoras.
- Modem para transmisión de datos para línea RTC o GSM.
- Puerto paralelo.
- Sistema operativo: Windows XP o equivalente;

| Código | Ud | Descripción | Rendimiento | Precio | Importe |
|---|---|---|---|---|---|
| 33001052 | Ud | Ordenador HP o similar (material) | 1 | 691.4813 | 691.4813 |
| MO0100325 | h | Oficial de 1ª Electricista | 0.1244 | 18.05 | 2.2454 |
| MO0100405 | h | Oficial de 2ª Electricista | 0.1244 | 14.67 | 1.8249 |
|  |  | Total |  |  | 695.55 |

| Medición | Uds. | Parcial |
|---|---|---|
| Ordenador | 1 | 1.000 |
| Scada y Sinoptico | 1 | 1.000 |
| Subtotal |  | 2.000 |
| Total |  | 2 |

**3300120** Ud Impresora matricial (04/07/2019)
1 Ud × 147.28 (156.12 con costes indirectos) = 156.12
Impresora matricial.
Servicio: Impresión de alarmas.
Características:
- Tipo: Matricial de 24 agujas.
- Alimentación de papel continuo.
- Número de agujas: 9.
- Número de columnas: 80.
- Velocidad de impresión (cps): 360.

| Código | Ud | Descripción | Rendimiento | Precio | Importe |
|---|---|---|---|---|---|
| 3300122 | Ud | Impresora matricial (material) | 1 | 143.2297 | 143.2297 |
| MO0100325 | h | Oficial de 1ª Electricista | 0.1237 | 18.05 | 2.2328 |
| MO0100405 | h | Oficial de 2ª Electricista | 0.1237 | 14.67 | 1.8147 |
|  |  | Total |  |  | 147.28 |

| Medición | Uds. | Parcial |
|---|---|---|
| CONTROL | 1 | 1.000 |
| Total |  | 1 |

**3300121** Ud Impresora de inyección. (04/07/2019)
1 Ud × 216.85 (229.86 con costes indirectos) = 229.86
Impresora de inyección.
Servicio: Impresión de informes y gestión.
- Tipo: Láser a 300x300 ppp.
- Memoria buffer (mb): 4, Ampliables hasta 64.
- Fuentes escalables: 45.
- Bandeja para 100 hojas.
- 1 Puerto para comunicación en paralelo.

| Código | Ud | Descripción | Rendimiento | Precio | Importe |
|---|---|---|---|---|---|
| 33001212 | Ud | Impresora de inyección. (material) | 1 | 212.1837 | 212.1837 |
| MO0100325 | h | Oficial de 1ª Electricista | 0.1427 | 18.05 | 2.5757 |
| MO0100405 | h | Oficial de 2ª Electricista | 0.1427 | 14.67 | 2.0934 |
|  |  | Total |  |  | 216.85 |

| Medición | Uds. | Parcial |
|---|---|---|
| CONTROL | 1 | 1.000 |
| Total |  | 1 |

**3020308** Ud Monitor de sinóptico 32" (04/07/2019)
1 Ud × 1517.23 (1608.26 con costes indirectos) = 1608.26
Suministro, montaje e instalación de monitor para sinóptico y muestreo de gráficos y alarmas en la planta.
- Monitor de 32" SAMSUNG T32E310EW 32" led monitor o similar.
- D-sub no
- HDMI 2 ea
- Entrada rf 1 ea
- USB 1 ea
- Entrada componente (y/pb/pr) 1 ea
- Entrada compuesta (av) 1 ea

| Código | Ud | Descripción | Rendimiento | Precio | Importe |
|---|---|---|---|---|---|
| 30203082 | Ud | Monitor de sinóptico 32" (material) | 1 | 1516.9497 | 1516.9497 |
| MO0100325 | h | Oficial de 1ª Electricista | 0.0087 | 18.05 | 0.1570 |
| MO0100405 | h | Oficial de 2ª Electricista | 0.0087 | 14.67 | 0.1276 |
|  |  | Total |  |  | 1517.23 |

| Medición | Uds. | Parcial |
|---|---|---|
| CONTROL | 1 | 1.000 |
| Total |  | 1 |

**3300106** Ud Programación y puesta en Marcha (04/08/2016)
1 Ud × 13665.31 (14485.23 con costes indirectos) = 14485.23
Programación de los autómatas y puesta en marcha de la instalación durante 10 días laborables, 8 h/día. Incluye:
- Programación de los autómatas, tanto para el control del proceso concreto de cada uno, como en lo referente a la transferencia de información entre ellos a través de la red propuesta y presentación de datos en el ordenador de la planta.
- Software de comunicación entre el pc, el controlador del sinóptico y los autómatas locales para la transferencia de información del proceso al pc y órdenes de éste a los autómatas locales y al controlador.
- Gestión de los datos recibidos del proceso en la memoria del ordenador de planta (paquete SCADA).
- Gestión de los datos recibidos de la red de saneamiento (a suministrar por el Explotador de la planta).

| Código | Ud | Descripción | Rendimiento | Precio | Importe |
|---|---|---|---|---|---|
| 33001062 | Ud | Programación y puesta en marcha (material) | 1 | 1188.9467 | 1188.9467 |
| MO0100325 | h | Oficial de 1ª Electricista | 129.6649 | 18.05 | 2340.4514 |
| MO0100405 | h | Oficial de 2ª Electricista | 129.6649 | 14.67 | 1902.1841 |
| MO0100100 | h | Tecnico de programación (mano de obra; 04/08/2016) | 324.1625 | 25.4 | 8233.7275 |
|  |  | Total |  |  | 13665.31 |

| Medición | Uds. | Parcial |
|---|---|---|
| Programacion | 1 | 1.000 |
| Total |  | 1 |

**3310102** Ud Alimentación ininterrumpida (04/07/2019)
1 Ud × 617.8 (654.87 con costes indirectos) = 654.87
Alimentación ininterrumpida para el ordenador de 1500 Va con autonomía de 10 minutos. De las siguientes características:
Marca: A.E.G. o similar
- Tensión nominal de entrada: 220 V
- Tensión nominal de salida con red presente: 220 V + 5%
- Tensión nominal de salida con red ausente: 220 V + 1%
- Tolerancia en la tensión de entrada: -25%/+15%
- Corriente máxima total suministrada con red presente: 9,1 A
- Distorsión armónica: 3,5%
- Rendimiento: 97%
- Autonomía: 10 Min.

| Código | Ud | Descripción | Rendimiento | Precio | Importe |
|---|---|---|---|---|---|
| 33101022 | Ud | Alimentación ininterrumpida (SAI) (material) | 1 | 613.9429 | 613.9429 |
| MO0100325 | h | Oficial de 1ª Electricista | 0.1178 | 18.05 | 2.1263 |
| MO0100405 | h | Oficial de 2ª Electricista | 0.1178 | 14.67 | 1.7281 |
|  |  | Total |  |  | 617.8 |

| Medición | Uds. | Parcial |
|---|---|---|
| SAI | 1 | 1.000 |
| Total |  | 1 |

**3310110** Ud Suministro de material de 350 ml cable de fibra óptica multimodo (04/07/2019)
1 Ud × 5032.45 (5334.4 con costes indirectos) = 5334.40
Suministro de material de 350 ml cable de fibra óptica multimodo om4 con ancho de banda model efectivo (emb) de 4700 mhz - km, preconectorizado para realizar el anillo ethernet.
Incluye: Los switches necesarios para conexión de todos los PLC´s, ordenador central, impresoras, sistema de retroproyección, etc.

| Código | Ud | Descripción | Rendimiento | Precio | Importe |
|---|---|---|---|---|---|
| 33101102 | Ud | Suministro de material de 350 ml cable de fibra óptica multimodo (material) | 1 | 3140.2661 | 3140.2661 |
| MO0100325 | h | Oficial de 1ª Electricista | 57.8297 | 18.05 | 1043.8261 |
| MO0100405 | h | Oficial de 2ª Electricista | 57.8297 | 14.67 | 848.3617 |
|  |  | Total |  |  | 5032.45 |

| Medición | Uds. | Parcial |
|---|---|---|
| Anillo PLC's | 1 | 1.000 |
| Total |  | 1 |

## 3 ETAPA DE PUESTA EN MARCHA Y PERIODO DE PRUEBAS (13/01/2020)
Importe: 64657.86

**6010201** mes Coste mensual pruebas de funcionamiento (13/01/2020)
6 mes × 10166.33 (10776.31 con costes indirectos) = 64657.86
Coste mensual para pruebas de funcionamiento, según lo especificado en el Anejo de Explotación.

| Código | Ud | Descripción | Rendimiento | Precio | Importe |
|---|---|---|---|---|---|
| 60102012 | mes | Coste mensual (13/01/2020) | 1 | 10166.33 | 10166.3300 |
|  |  | Total |  |  | 10166.33 |

## 4 MEDIDAS AMBIENTALES (01/01/2010)
Importe: 83385

### 4.1 TRABAJOS PREVIOS (19/10/2017)
Importe: 3500
Relación comercial: 000, 3301.89, 001, 002

**DPVA8101** Ud Informe flora y fauna (28/08/2020)
1 Ud × 2358.49 (2500 con costes indirectos) = 2500.00
Realización de informe especializado de flora y fauna a realizar por un técnico competente al inicio de la obra consistente en inventario de especies vegetales existente y batida faunística en la zona de actuación, edición de planos y elaboración de informes.

| Código | Ud | Descripción | Rendimiento | Precio | Importe |
|---|---|---|---|---|---|
| PVA8101 | Ud | Informe de flora y fauna (material; 28/08/2020) | 1 | 2358.49 | 2358.4900 |
|  |  | Total |  |  | 2358.49 |

Relación comercial: 000, 2358.49, 001, 002

**DPVA8102** Ud Proyecto actuación arqueológica (19/10/2017)
1 Ud × 943.4 (1000 con costes indirectos) = 1000.00
Elaboración y presentación de Proyecto de Actuación Arqueológica, a realizar por técnico competente.

| Código | Ud | Descripción | Rendimiento | Precio | Importe |
|---|---|---|---|---|---|
| PVA8102 | Ud | Proyecto de Actuación Arqueológica (material; 19/10/2017) | 1 | 943.4 | 943.4000 |
|  |  | Total |  |  | 943.4 |

Relación comercial: 000, 943.4, 001, 002

### 4.2 FASE DE CONSTRUCCIÓN (01/01/2010)
Importe: 64785
Relación comercial: 000, 61061.81, 001, 002

**DPVA8201** mes Seguimiento arqueológico y ambiental (28/08/2020)
9 mes × 1415.09 (1500 con costes indirectos) = 13500.00
Control y seguimiento arqueológico realizado por equipo de técnicos cualificados en arqueología y paleontología durante el movimiento de tierras, dotados con medios materiales, vehículos. Incluso generación de informes de seguimiento.

| Código | Ud | Descripción | Rendimiento | Precio | Importe |
|---|---|---|---|---|---|
| PVA8202 | mes | Seguimiento arqueológico y ambiental (material; 28/08/2020) | 1 | 1415.09 | 1415.0900 |
|  |  | Total |  |  | 1415.09 |

Relación comercial: 000, 1415.09, 001, 002

**DPVA8202** mes Labores de responsable ambiental (13/01/2020)
12 mes × 1132.08 (1200 con costes indirectos) = 14400.00
Desarrollo de labores del Responsable ambiental, incluyendo la elaboración de los informes necesarios y seguimiento del Programa de Vigilancia Ambiental.

| Código | Ud | Descripción | Rendimiento | Precio | Importe |
|---|---|---|---|---|---|
| PVA8203E | mes | Labores de responsable ambiental (material; 13/01/2020) | 1 | 1132.08 | 1132.0800 |
|  |  | Total |  |  | 1132.08 |

Relación comercial: 000, 1132.07, 001, 002

**DPVA8203** m2 Escarificado y descompactación (28/08/2020)
15920 m2 × 0.14 (0.15 con costes indirectos) = 2388.00
Escarificado y descompactación del terreno natural por medios mecánicos.

| Código | Ud | Descripción | Rendimiento | Precio | Importe |
|---|---|---|---|---|---|
| PVA8203 | m2 | Escarificado y descompactación (material; 28/08/2020) | 1 | 0.14 | 0.1400 |
|  |  | Total |  |  | 0.14 |

Relación comercial: 000, 0.14, 001, 002

| Medición | Uds. | Parcial |
|---|---|---|
| Colectores | 14920 | 14920.000 |
| EDAR | 1000 | 1000.000 |
| Subtotal |  | 15920.000 |
| Total |  | 15920 |

**DPVA8204** m2 Siembra de capa herbácea (28/08/2020)
3540 m2 × 0.38 (0.4 con costes indirectos) = 1416.00
Siembra de capa herbácea (gramíneas y leguminosas) en dos pasadas con especies adaptadas agroclimáticamente a la zona, incluido el suministro de todos los componentes necesarios, semillas, fertilizantes, riegos de arraigo, así como el mantenimiento necesario hasta la recepción de la obra.

| Código | Ud | Descripción | Rendimiento | Precio | Importe |
|---|---|---|---|---|---|
| PVA8204 | m2 | Siembra de capa herbácea (material; 28/08/2020) | 1 | 0.377 | 0.3770 |
|  |  | Total |  |  | 0.38 |

Relación comercial: 000, 0.38, 001, 002

**DPVA8205** m2 Relleno gravilla y geotextil (28/08/2020)
1870 m2 × 3.25 (3.45 con costes indirectos) = 6451.50
Relleno de gravilla + geotextil en zonas desprovistas de elementos de depuración.

| Código | Ud | Descripción | Rendimiento | Precio | Importe |
|---|---|---|---|---|---|
| PVA8205 | m2 | Relleno de gravilla y geotextil (material; 28/08/2020) | 1 | 3.25 | 3.2500 |
|  |  | Total |  |  | 3.25 |

Relación comercial: 000, 3.25, 001, 002

**DPVA8216** Ud Plantación de Adelfas seto perimetral (01/01/2010)
546 Ud × 13.68 (14.5 con costes indirectos) = 7917.00
Nerium oleander (Adelfa) de 0,6 a 0,8 m. de altura para seto perimetral, suministrado en contenedor y plantación en hoyo de 0,80x0,80x0,80 m., incluso apertura del mismo con los medios indicados, abonado, formación de alcorque y primer riego.

| Código | Ud | Descripción | Rendimiento | Precio | Importe |
|---|---|---|---|---|---|
| MO0100345 | h | Oficial 1ª jardinería (mano de obra; 13/01/2020) | 0.02 | 18.05 | 0.3610 |
| MO0100605 | h | Peón especialista jardinero (mano de obra; 13/01/2020) | 0.02 | 13.98 | 0.2796 |
| PVA8216 | Ud | Nerium oleander 60-80 cm (material; 13/01/2020) | 1 | 12.93 | 12.9300 |
| P28DA130 | Kg | Substrato vegetal fertilizado (material; 01/01/2010) | 0.1 | 0.91 | 0.0910 |
| P01DW050 | m3 | Agua (material; 01/01/2010) | 0.016 | 1.27 | 0.0203 |
|  |  | Total |  |  | 13.68 |

Relación comercial: 000, 13.68, 001, 002

**DPVA8206** Ud Plantación de Olivo (01/01/2010)
8 Ud × 283.02 (300 con costes indirectos) = 2400.00
Olea europaea (Olivo) ejemplar adulto con 3 brazos bien formados, suministrado con cepellón y plantación en hoyo de 1,5x1,5x1 m., incluso apertura del mismo con los medios indicados, abonado, formación de alcorque y primer riego.

| Código | Ud | Descripción | Rendimiento | Precio | Importe |
|---|---|---|---|---|---|
| MO0100345 | h | Oficial 1ª jardinería | 0.8 | 18.05 | 14.4400 |
| MO0100605 | h | Peón especialista jardinero | 0.8 | 13.98 | 11.1840 |
| M05EN020 | h | Excav.hidráulica neumáticos 84 CV (maquinaria; 01/01/2010) | 0.08 | 40.44 | 3.2352 |
| M07CG010 | h | Camión con grúa 6 t (maquinaria; 01/01/2010) | 0.5 | 43.54 | 21.7700 |
| P28EB110 | Ud | Olea europaea 3 brazos (material; 13/01/2020) | 1 | 227.71 | 227.7100 |
| P28DA130 | Kg | Substrato vegetal fertilizado | 5 | 0.91 | 4.5500 |
| P01DW050 | m3 | Agua | 0.1 | 1.27 | 0.1270 |
|  |  | Total |  |  | 283.02 |

Relación comercial: 000, 283.02, 001, 002

**DPVA8207** Ud Plantación de Pistacea lentiscus (01/01/2010)
155 Ud × 1.78 (1.89 con costes indirectos) = 292.95
Plantación de Pistacea lentiscus de 0,3-0,5m de altura en contenedor incluso apertura de hoyo de 40cm de diámetro y 40 cm de profundidad con barrena acoplada a miniexcavadora, suministro y colocación de planta, aporte de estiércol y abono, relleno de hoyo, alcorcado y riego de implantación.

| Código | Ud | Descripción | Rendimiento | Precio | Importe |
|---|---|---|---|---|---|
| MO0100345 | h | Oficial 1ª jardinería | 0.02 | 18.05 | 0.3610 |
| MO0100605 | h | Peón especialista jardinero | 0.02 | 13.98 | 0.2796 |
| PVA8207 | Ud | Pistacea lentiscus 30-50 cm (material; 13/01/2020) | 1 | 1.03 | 1.0300 |
| P28DA130 | Kg | Substrato vegetal fertilizado | 0.1 | 0.91 | 0.0910 |
| P01DW050 | m3 | Agua | 0.016 | 1.27 | 0.0203 |
|  |  | Total |  |  | 1.78 |

Relación comercial: 000, 1.78, 001, 002

**DPVA8208** Ud Plantación de Myrtus communis (01/01/2010)
155 Ud × 2.83 (3 con costes indirectos) = 465.00
Plantación de Myrtus communis (Mirto) de 0,4 a 0,6 m. de altura, suministrado en contenedor y plantación en hoyo de 0,4x0,4x0,4m, incluso apertura del mismo con los medios indicados, abonado, formación de alcorque y primer riego.

| Código | Ud | Descripción | Rendimiento | Precio | Importe |
|---|---|---|---|---|---|
| MO0100345 | h | Oficial 1ª jardinería | 0.02 | 18.05 | 0.3610 |
| MO0100605 | h | Peón especialista jardinero | 0.02 | 13.98 | 0.2796 |
| M05PN110 | h | Minicargadora neumáticos 40 CV (maquinaria; 01/01/2010) | 0.02 | 32.34 | 0.6468 |
| P28EE260 | Ud | Myrtus communis 0,4-0,6 m. cont. (material; 13/01/2020) | 1 | 1.24 | 1.2400 |
| P28DA130 | Kg | Substrato vegetal fertilizado | 0.3 | 0.91 | 0.2730 |
| P01DW050 | m3 | Agua | 0.02 | 1.27 | 0.0254 |
|  |  | Total |  |  | 2.83 |

Relación comercial: 000, 2.83, 001, 002

**DPVA8009** Ud Plantación de Lavandula latifolia (01/01/2010)
155 Ud × 2.15 (2.28 con costes indirectos) = 353.40
Plantación de Lavandula latifolia de 0,3-0,5 m de altura en contenedor, incluso apertura de hoyo de 40 cm de diámetro y 40 cm de profundidad con barrena acoplada a miniexcavadora, suministro y colocación de planta, aporte de estiércol y abono, relleno de hoyo, alcorcado y riego de implantación.

| Código | Ud | Descripción | Rendimiento | Precio | Importe |
|---|---|---|---|---|---|
| MO0100345 | h | Oficial 1ª jardinería | 0.02 | 18.05 | 0.3610 |
| MO0100605 | h | Peón especialista jardinero | 0.02 | 13.98 | 0.2796 |
| P28EH020 | Ud | Lavandula spp. 30-50 cm. cont. (material; 13/01/2020) | 1 | 1.4 | 1.4000 |
| P28DA130 | Kg | Substrato vegetal fertilizado | 0.1 | 0.91 | 0.0910 |
| P01DW050 | m3 | Agua | 0.016 | 1.27 | 0.0203 |
|  |  | Total |  |  | 2.15 |

Relación comercial: 000, 2.15, 001, 002

**DPVA8010** Ud Plantación de Rosmarinus officinales (01/01/2010)
155 Ud × 2.2 (2.33 con costes indirectos) = 361.15
Plantación de Rosmarinus officinalis de 0,2-0,3 m de altura en contenedor, incluso apertura de hoyo de 40 cm de diámetro y 40 cm de profundidad con barrena acoplada a miniexcavadora, suministro y colocación de planta, aporte de estiércol y abono, relleno de hoyo, alcorcado y riego de implantación.

| Código | Ud | Descripción | Rendimiento | Precio | Importe |
|---|---|---|---|---|---|
| MO0100345 | h | Oficial 1ª jardinería | 0.03 | 18.05 | 0.5415 |
| MO0100605 | h | Peón especialista jardinero | 0.03 | 13.98 | 0.4194 |
| P28EH510 | Ud | Rosmarinus officinalis 0,2-0,3 (material; 13/01/2020) | 1 | 0.94 | 0.9400 |
| P28DA130 | Kg | Substrato vegetal fertilizado | 0.3 | 0.91 | 0.2730 |
| P01DW050 | m3 | Agua | 0.02 | 1.27 | 0.0254 |
|  |  | Total |  |  | 2.2 |

Relación comercial: 000, 2.2, 001, 002

**DPVA8011** Ud Seguimiento acústico (28/08/2020)
2 Ud × 566.04 (600 con costes indirectos) = 1200.00
Medida de niveles de ruido en zona de obra a lo largo de una jornada laboral, con toma de datos en diversos puntos de la obra, y elaboración de informes periódicos posteriores por especialista cualificado, incluidos materiales y elementos auxiliares. Unidad totalmente terminada.

| Código | Ud | Descripción | Rendimiento | Precio | Importe |
|---|---|---|---|---|---|
| PVA8011 | Ud | Seguimiento acústico (material; 28/08/2020) | 1 | 566.04 | 566.0400 |
|  |  | Total |  |  | 566.04 |

Relación comercial: 000, 566.04, 001, 002

**DPVA8012** Ud Seguimiento calidad aguas arroyo Montemayor (28/08/2020)
16 Ud × 188.68 (200 con costes indirectos) = 3200.00
Informe y analítica de muestras de agua por organismo de control autorizado a 100 metros aguas arriba y aguas abajo del punto de vertido de la Estación Depuradora de Aguas Residuales durante el desarrollo de las obras.

| Código | Ud | Descripción | Rendimiento | Precio | Importe |
|---|---|---|---|---|---|
| PVA8012 | Ud | Seguimiento calidad aguas (material; 28/08/2020) | 1 | 188.68 | 188.6800 |
|  |  | Total |  |  | 188.68 |

Relación comercial: 000, 188.68, 001, 002

**DPVA8013** mes Protección atmosférica (23/09/2020)
12 mes × 424.53 (450 con costes indirectos) = 5400.00
Protección atmosférica mediante el riego de caminos con cuba de agua y limpieza de las zonas pavimentadas de la EDAR con barredora.

| Código | Ud | Descripción | Rendimiento | Precio | Importe |
|---|---|---|---|---|---|
| PVA8013 | mes | Protección atmosférica (material; 23/09/2020) | 1 | 424.53 | 424.5300 |
|  |  | Total |  |  | 424.53 |

Relación comercial: 000, 424.53, 001, 002

**DPVA8014** ml Jalonamiento de protección (13/01/2020)
5400 ml × 0.57 (0.6 con costes indirectos) = 3240.00
Jalonamiento de protección formado por barras de acero corrugado de 2 m. clavadas al terreno cada 3m, y unidas por una cinta de balizamiento plástica bicolor.

| Código | Ud | Descripción | Rendimiento | Precio | Importe |
|---|---|---|---|---|---|
| PVA8014 | ml | Jalonamiento de protección (material; 13/01/2020) | 1 | 0.57 | 0.5700 |
|  |  | Total |  |  | 0.57 |

Relación comercial: 000, 0.56, 001, 002

**DPVA8015** Ud Balsa de decantación provisional (13/01/2020)
2 Ud × 849.06 (900 con costes indirectos) = 1800.00
Balsa de decantación provisional para la zona de instalaciones incluso excavación, carga y transporte de tierras a vertedero e impermeabilización con lámina de geotextil.

| Código | Ud | Descripción | Rendimiento | Precio | Importe |
|---|---|---|---|---|---|
| PVA8016 | Ud | Balsa decantación provisional (material; 13/01/2020) | 1 | 849.06 | 849.0600 |
|  |  | Total |  |  | 849.06 |

Relación comercial: 000, 849.05, 001, 002

### 4.3 FASE DE EXPLOTACIÓN (13/01/2020)
Importe: 15100
Relación comercial: 000, 14245.28, 001, 002

**DPVA8301** mes Seguimiento ambiental (13/01/2020)
2 mes × 1132.08 (1200 con costes indirectos) = 2400.00
Desarrollo de labores del Responsable ambiental, incluyendo la elaboración de los informes necesarios y seguimiento del Programa de Vigilancia Ambiental.

| Código | Ud | Descripción | Rendimiento | Precio | Importe |
|---|---|---|---|---|---|
| PVA8301 | mes | Seguimiento ambiental (material; 13/01/2020) | 1 | 1132.08 | 1132.0800 |
|  |  | Total |  |  | 1132.08 |

Relación comercial: 000, 1132.07, 001, 002

**DPVA8302** Ud Ensayos acústicos (28/08/2020)
1 Ud × 2830.19 (3000 con costes indirectos) = 3000.00
Estudio Acústico al objeto de dar cumplimiento al artículo 42 del Decreto 6/2012, de 17 de enero, por el que se aprueba el Reglamento de Protección contra la Contaminación Acústica en Andalucía. Este estudio incluye la toma de datos en diversos puntos de la obra, y elaboración de informes periódicos posteriores por especialista cualificado, incluidos materiales y elementos auxiliares. Unidad totalmente terminada.

| Código | Ud | Descripción | Rendimiento | Precio | Importe |
|---|---|---|---|---|---|
| PVA8302 | Ud | Ensayos acústicos (material; 28/08/2020) | 1 | 2830.19 | 2830.1900 |
|  |  | Total |  |  | 2830.19 |

Relación comercial: 000, 2830.19, 001, 002

**DPVA8303** Ud Ensayos olfatoméricos (28/08/2020)
1 Ud × 4716.98 (5000 con costes indirectos) = 5000.00
Estudio olores elaborado por una empresa acreditada. Este estudio incluye la toma de datos en diversos puntos, y elaboración de informes periódicos posteriores por especialista cualificado, incluidos materiales y elementos auxiliares. Unidad totalmente terminada.

| Código | Ud | Descripción | Rendimiento | Precio | Importe |
|---|---|---|---|---|---|
| PVA8303 | Ud | Ensayos olfatoméricos (material; 28/08/2020) | 1 | 4716.98 | 4716.9800 |
|  |  | Total |  |  | 4716.98 |

Relación comercial: 000, 4716.98, 001, 002

**DPVA8304** Ud Estudio de emisiones atmosférica (28/08/2020)
1 Ud × 3301.89 (3500 con costes indirectos) = 3500.00
Modelo de dispersión de los diferentes contaminantes emitidos, de acuerdo con un estudio de los vientos dominantes para un periodo de un año, será realizado por ECCA, en el que utilizando modelos como AERMOD se demuestre que la actividad cumple los valores límites establecidos por la legislación vigente.

| Código | Ud | Descripción | Rendimiento | Precio | Importe |
|---|---|---|---|---|---|
| PVA8304 | Ud | Estudio de emisiones atmosféricas (material; 28/08/2020) | 1 | 3301.89 | 3301.8900 |
|  |  | Total |  |  | 3301.89 |

Relación comercial: 000, 3301.89, 001, 002

**DPVA8305** Ud Seguimiento calidad aguas efluente depurado (28/08/2020)
6 Ud × 188.68 (200 con costes indirectos) = 1200.00
Informe y analítica mensual de muestras de agua por organismo de control autorizado en la arqueta de salida de la EDAR, analizando tª, pH, SS, DQO, DBO5, Nitrógeno total y fósforo total.

| Código | Ud | Descripción | Rendimiento | Precio | Importe |
|---|---|---|---|---|---|
| PVA8305 | Ud | Seguimiento calidad aguas efluente depurado (material; 28/08/2020) | 1 | 188.68 | 188.6800 |
|  |  | Total |  |  | 188.68 |

Relación comercial: 000, 188.68, 001, 002

## 5 SEGURIDAD Y SALUD LABORAL (17/08/2021)
Importe: 81618.12

**SYS01** Ud Seguridad y salud en las obras de ejecucion de la EDAR La Palma (17/08/2021)
1 Ud × 76998.23 (81618.12 con costes indirectos) = 81618.12
Seguridad y salud en las obras de ejecucion de la EDAR La Palma del Condado.

## 6 GESTIÓN DE RESIDUOS (27/09/2016)
Importe: 47602.07

**GR.01** m3 Clasificación de residuos (13/01/2020)
1169.45 m3 × 5.57 (5.9 con costes indirectos) = 6899.76
Clasificación de los diferentes residuos de construcción y acopio temporal en la zona destinada dento de la obra.

| Código | Ud | Descripción | Rendimiento | Precio | Importe |
|---|---|---|---|---|---|
| GRA.011 | m³ | Clasificación de residuos (material; 13/01/2020) | 1 | 5.566 | 5.5660 |
|  |  | Total |  |  | 5.57 |

Relación comercial: 000, 5.56, 001, 002

**GR.02** Tn Tierra y piedras (27/09/2016)
37202.22 Tn × 0.65 (0.69 con costes indirectos) = 25669.53
Tierras y piedras que no contengan sustancias peligrosas (Código LER 17 05 04) provenientes de la excavación.

| Código | Ud | Descripción | Rendimiento | Precio | Importe |
|---|---|---|---|---|---|
| GR.021 | t | Tierra y piedras (material; 27/09/2016) | 1 | 0.65 | 0.6500 |
|  |  | Total |  |  | 0.65 |

Relación comercial: 000, 0.65, 001, 002

**GR.03** m3 Hormigón (27/09/2016)
1160.97 m3 × 10.23 (10.84 con costes indirectos) = 12584.91
Hormigón (Código LER 17 01 01) provenientes de las demoliciones necesarias para la ejecución de las obras y residuo generado durante la fase de construcción de la misma.

| Código | Ud | Descripción | Rendimiento | Precio | Importe |
|---|---|---|---|---|---|
| GR.031 | m³ | Hormigón (material; 27/09/2016) | 1 | 10.23 | 10.2300 |
|  |  | Total |  |  | 10.23 |

Relación comercial: 000, 10.23, 001, 002

**GR.04** m3 Mezclas bituminosas (27/09/2016)
4.43 m3 × 10.23 (10.84 con costes indirectos) = 48.02
Mezclas bituminosas distintas a las del código 17 03 01 (Código LER 17 03 02) provenientes de las demoliciones necesarias para la ejecución de las obras y residuo generado durante la fase de construcción de la misma.

| Código | Ud | Descripción | Rendimiento | Precio | Importe |
|---|---|---|---|---|---|
| GR.041 | m³ | Mezclas bituminosas (material; 27/09/2016) | 1 | 10.23 | 10.2300 |
|  |  | Total |  |  | 10.23 |

Relación comercial: 000, 10.23, 001, 002

**GR.05** m3 Envases de madera (27/09/2016)
0.5 m3 × 7.98 (8.46 con costes indirectos) = 4.23
Envases de madera (Código LER 15 01 03). Residuo procedente de los encofrados necesarios para la ejecución de las obras.

| Código | Ud | Descripción | Rendimiento | Precio | Importe |
|---|---|---|---|---|---|
| GR.051 | m³ | Envases de madera (material; 27/09/2016) | 1 | 7.98 | 7.9800 |
|  |  | Total |  |  | 7.98 |

Relación comercial: 000, 7.98, 001, 002

**GR.06** m3 Envases de plástico (27/09/2016)
1 m3 × 7.98 (8.46 con costes indirectos) = 8.46
Envases de plástico (Código LER 15 01 02). Residuo procedente de los encofrados necesarios para la ejecución de las obras.

| Código | Ud | Descripción | Rendimiento | Precio | Importe |
|---|---|---|---|---|---|
| GR.061 | m³ | Envases de plástico (material; 27/09/2016) | 1 | 7.98 | 7.9800 |
|  |  | Total |  |  | 7.98 |

Relación comercial: 000, 7.98, 001, 002

**GR.07** m3 Envases de papel y cartón (27/09/2016)
1 m3 × 7.98 (8.46 con costes indirectos) = 8.46
Envases de papel y cartón (Código LER 15 01 01). Residuo procedente de los encofrados necesarios para la ejecución de las obras.

| Código | Ud | Descripción | Rendimiento | Precio | Importe |
|---|---|---|---|---|---|
| GR.071 | m³ | Envases de papel y cartón (material; 27/09/2016) | 1 | 7.98 | 7.9800 |
|  |  | Total |  |  | 7.98 |

Relación comercial: 000, 7.98, 001, 002

**GR.08** Tn Hierro y acero (27/09/2016)
2.32 Tn × 6.13 (6.5 con costes indirectos) = 15.08
Hierro y acero (Código LER 17 04 05) procedente de recortes, sobrantes, etc.

| Código | Ud | Descripción | Rendimiento | Precio | Importe |
|---|---|---|---|---|---|
| GR.081 | t | Hierro y acero (material; 27/09/2016) | 1 | 6.13 | 6.1300 |
|  |  | Total |  |  | 6.13 |

Relación comercial: 000, 6.13, 001, 002

**GR.09** Tn Otros residuos (27/09/2016)
1.5 Tn × 122.75 (130.12 con costes indirectos) = 195.18
Otros residuos de la construcción que contienen sustancias peligrosas (Código LER 17 09 03) generados durante la fase de ejecución de las obras.

| Código | Ud | Descripción | Rendimiento | Precio | Importe |
|---|---|---|---|---|---|
| GR.091 | t | Otros residuos (material; 27/09/2016) | 1 | 122.74 | 122.7400 |
| Redondeo |  |  (27/09/2016) | 1 | 0.01 | 0.0100 |
|  |  | Total |  |  | 122.75 |

Relación comercial: 000, 122.75, 001, 002

**GR.10** Ud Limpieza y terminación de las obras
1 Ud × 2045.7 (2168.44 con costes indirectos) = 2168.44
Partida alzada de abono íntegro pra la limpieza y terminación de las obras.

| Código | Ud | Descripción | Rendimiento | Precio | Importe |
|---|---|---|---|---|---|
| GR.101 | Ud | Limpieza y terminación de las obras (material) | 1 | 2045.7037 | 2045.7037 |
|  |  | Total |  |  | 2045.7 |

Relación comercial: 000, 2358.49, 001, 002

## 7 REPOSICIÓN SERVICIOS AFECTADOS (07/01/2009)
Importe: 8704.78

### 7.1 EMISARIO A EDAR (07/01/2009)
Importe: 4340.58

**U01010230** ml Levantado y reposición de alambrada (07/01/2009)
18 ml × 42.55 (45.1 con costes indirectos) = 811.80
Levantado y posterior reposición de alambrada, con p.p. de cancela metálica de 5 m de anchura, medido sobre perfil.

| Código | Ud | Descripción | Rendimiento | Precio | Importe |
|---|---|---|---|---|---|
| MO0100500 | h | Ayudante | 0.3 | 14.27 | 4.2810 |
| MO0100300 | h | Oficial 1ª | 0.3 | 18.05 | 5.4150 |
| MO0100700 | h | Peón ordinario | 0.3 | 13.65 | 4.0950 |
| MQ0602020 | h | Camión con caja basculante 4x2 | 0.26 | 46.5088 | 12.0923 |
| MQ0400100 | h | Retroexcavadora s/orugas 80 CV. (maquinaria; 07/01/2009) | 0.3 | 55.55 | 16.6650 |
|  |  | Total |  |  | 42.55 |

**U15020056** Ud Localización y protección serv. afect. de agua potable (29/03/2012)
2 Ud × 301.95 (320.07 con costes indirectos) = 640.14
Localización del servicio afectado de agua potable, excavación por medios manuales, limpieza, señalización y protección del servicio afectado.

| Código | Ud | Descripción | Rendimiento | Precio | Importe |
|---|---|---|---|---|---|
| MO0100200 | h | Capataz | 2.5 | 18.56 | 46.4000 |
| MO0100300 | h | Oficial 1ª | 5 | 18.05 | 90.2500 |
| MO0100700 | h | Peón ordinario | 5 | 13.65 | 68.2500 |
| MT9001050 | Ud | Señalización y protección del serv. afect. de agua potable (material; 29/03/2012) | 1 | 94.24 | 94.2400 |
| MQ0103020 | h | Compresor portátil diesel m.p. 2 m3/min. 7 bar. | 0.5 | 3.7818 | 1.8909 |
| MQ0300010 | h | Martillo picador 20 CV | 0.5 | 1.8388 | 0.9194 |
|  |  | Total |  |  | 301.95 |

**U01010170** m2 Levantado y posterior reposición de firme existente en caminos (13/02/2009)
544 m2 × 5.01 (5.31 con costes indirectos) = 2888.64
Levantado y posterior reposición de firme existente en caminos, por cualquier procedimiento, levantado de la base, medido sobre perfil.

| Código | Ud | Descripción | Rendimiento | Precio | Importe |
|---|---|---|---|---|---|
| MO0100200 | h | Capataz | 0.02 | 18.56 | 0.3712 |
| MO0100700 | h | Peón ordinario | 0.05 | 13.65 | 0.6825 |
| MQ0407060 | h | Dozer cadenas D-7 200 CV (maquinaria; 13/02/2009) | 0.035 | 72.12 | 2.5242 |
| MQ0400090 | h | Retroexcavadora-cargadora 70 HP (maquinaria; 25/03/2009) | 0.035 | 40.9 | 1.4315 |
|  |  | Total |  |  | 5.01 |

| Medición | Uds. | Largo | Ancho | Parcial |
|---|---|---|---|---|
|  | 2 | 6 | 2 | 24.000 |
|  | 1 | 260 | 2 | 520.000 |
| Subtotal |  |  |  | 544.000 |
| Total |  |  |  | 544 |

### 7.2 COLECTOR INTERCEPTOR AV. DE HUELVA (07/01/2009)
Importe: 3210.16

**U15020020** Ud Localización y protección serv. afect. de telefonía (29/03/2012)
2 Ud × 403.88 (428.11 con costes indirectos) = 856.22
Localización del servicio afectado de telefonía, excavación por medios manuales, limpieza, señalización y protección del servicio afectado.

| Código | Ud | Descripción | Rendimiento | Precio | Importe |
|---|---|---|---|---|---|
| MO0100200 | h | Capataz | 3.5 | 18.56 | 64.9600 |
| MO0100300 | h | Oficial 1ª | 7 | 18.05 | 126.3500 |
| MO0100700 | h | Peón ordinario | 7 | 13.65 | 95.5500 |
| MT9001020 | Ud | Señalización y protección del serv. afect. de telefonía (material; 29/03/2012) | 1 | 112.8 | 112.8000 |
| MQ0103020 | h | Compresor portátil diesel m.p. 2 m3/min. 7 bar. | 0.75 | 3.7818 | 2.8364 |
| MQ0300010 | h | Martillo picador 20 CV | 0.75 | 1.8388 | 1.3791 |
|  |  | Total |  |  | 403.88 |

**U15020056** Ud Localización y protección serv. afect. de agua potable
2 Ud × 301.95 (320.07 con costes indirectos) = 640.14

**U01010230** ml Levantado y reposición de alambrada
38 ml × 42.55 (45.1 con costes indirectos) = 1713.80

### 7.3 COLECTOR SALIDA DE EDAR (13/02/2009)
Importe: 941.64

**U01010140** m2 Levantado por medios mecánicos (pala cargadora o similar) (13/01/2020)
24 m2 × 6.89 (7.3 con costes indirectos) = 175.20
Levantado por medios mecánicos (pala cargadora o similar) de firme con base granular, incluso retirada, medido sobre perfil.

| Código | Ud | Descripción | Rendimiento | Precio | Importe |
|---|---|---|---|---|---|
| MO0100300 | h | Oficial 1ª | 0.1 | 18.05 | 1.8050 |
| MO0100700 | h | Peón ordinario | 0.1 | 13.65 | 1.3650 |
| MQ0401020 | h | Pala cargadora neumáticos 85 CV/1,2m3 | 0.08 | 46.5435 | 3.7235 |
|  |  | Total |  |  | 6.89 |

| Medición | Uds. | Largo | Ancho | Parcial |
|---|---|---|---|---|
| Cruce vereda | 1 | 12 | 2 | 24.000 |
| Total |  |  |  | 24 |

**U09037020** m2 Reposición pavimento viales (28/10/2011)
24 m2 × 27.62 (29.28 con costes indirectos) = 702.72
Reposición de pavimento de viales de 0,25 m de espesor, con material similar al existente.

| Código | Ud | Descripción | Rendimiento | Precio | Importe |
|---|---|---|---|---|---|
| MT0313080 | m2 | Reposición pavimento viales e=0,25 m. (material; 28/10/2011) | 1 | 27.62 | 27.6200 |
|  |  | Total |  |  | 27.62 |

| Medición | Uds. | Largo | Ancho | Parcial |
|---|---|---|---|---|
| Cruce vereda | 1 | 12 | 2 | 24.000 |
| Total |  |  |  | 24 |

**U01010170** m2 Levantado y posterior reposición de firme existente en caminos
12 m2 × 5.01 (5.31 con costes indirectos) = 63.72

| Medición | Uds. | Largo | Ancho | Parcial |
|---|---|---|---|---|
|  | 1 | 6 | 2 | 12.000 |
| Total |  |  |  | 12 |

### 7.4 AGRUPACIÓN DE VERTIDOS (13/02/2009)
Importe: 212.4

**U01010170** m2 Levantado y posterior reposición de firme existente en caminos
40 m2 × 5.01 (5.31 con costes indirectos) = 212.40

| Medición | Uds. | Largo | Ancho | Parcial |
|---|---|---|---|---|
|  | 1 | 20 | 2 | 40.000 |
| Total |  |  |  | 40 |

| Código | Ud | Descripción | Precio |
|---|---|---|---|
| SYS012 | Ud | Seguridad y salud en las obras de ejecucion de La Palma del Cond (13/01/2020) | 34664.64 |

## Precios auxiliares

**AUX003090** m3 Hormigón para armar HA-25 (material; 13/01/2020)
Precio: 72.3486

| Código | Ud | Descripción | Rendimiento | Precio | Importe |
|---|---|---|---|---|---|
| MO0100200 | h | Capataz | 0.1327 | 18.56 | 2.4629 |
| MO0100500 | h | Ayudante | 0.4337 | 14.27 | 6.1889 |
| MQ0801020 | h | Central de fabricación de hormigón 100 m3/h. | 0.0087 | 1.0189 | 0.0089 |
| MQ0806010 | h | Camión hormigonera de 6 m3. | 0.108 | 55.1932 | 5.9609 |
| MQ0807010 | h | Bomba de hormigón s/camión 60 CV. | 0.0798 | 123.1504 | 9.8274 |
| MQ0811010 | h | Vibrador de aguja d=45 4 CV. | 0.2212 | 1.3184 | 0.2916 |
| MT1901010 | m3 | Agua | 0.106 | 0.8674 | 0.0919 |
| MT0101030 | Tn | Arena de río D máx.=5 mm. | 0.385 | 6.6094 | 2.5446 |
| MT0101070 | m3 | Grava 40/80 mm. (material) | 0.73 | 8.7518 | 6.3888 |
| MT0105010 | Tn | Cemento CEM I 32,5 MR | 0.34 | 104.1721 | 35.4185 |
| MT0109040 | Kg | Filmógeno de curado | 0.96 | 3.296 | 3.1642 |
|  |  | Total |  |  | 72.3486 |

**AUX005020** m2 Mallazo electrosol. 15X15 D=5 (material; 13/01/2020)
Precio: 1.7584
Mallazo electrosoldado haciendo cuadrícula de 15x15 cm. d=5 mm, con acero corrugado B 500 T, incluso p.p. de solapes y alambre de atar, colocado. Según EHE vigente.

| Código | Ud | Descripción | Rendimiento | Precio | Importe |
|---|---|---|---|---|---|
| MO0100300 | h | Oficial 1ª | 0.0061 | 18.05 | 0.1101 |
| MO0100500 | h | Ayudante | 0.0061 | 14.27 | 0.0870 |
| MT0704020 | Kg | Alambre de atar 1,3 mm. | 0.015 | 2.7756 | 0.0416 |
| MT0702010 | m2 | Mallazo electrosoldado 15x15 d=5 (material) | 1.2 | 1.2664 | 1.5197 |
|  |  | Total |  |  | 1.7584 |

**AUX002020** m3 Mortero de cemento (1/6) M-250 (material; 13/01/2020)
Precio: 57.685
Mortero de cemento CEM II/B-P 32,5 y arena de río M 5 con una resistencia a compresión de 5 N/mm2, conforme a norma UNE-EN 998-1 y/o según normativa vigente, RC-08, NTE-FFL, CTE-SE-F, confeccionado con hormigonera de 250 l. (Dosificación 1/6).

| Código | Ud | Descripción | Rendimiento | Precio | Importe |
|---|---|---|---|---|---|
| MO0100500 | h | Ayudante | 1.5786 | 14.27 | 22.5266 |
| MT0105070 | Tn | Cemento CEM II/B-P 32,5 | 0.25 | 99.7659 | 24.9415 |
| MT0101020 | m3 | Arena de río 0/5 mm. | 1.1 | 8.7258 | 9.5984 |
| MT1901010 | m3 | Agua | 0.255 | 0.8674 | 0.2212 |
| MQ0802010 | h | Hormigonera de 250 l. | 0.347 | 1.1449 | 0.3973 |
|  |  | Total |  |  | 57.685 |

**AUX002010** m3 Mortero de cemento (1/4) M 10 (material; 13/01/2020)
Precio: 62.9258
Mortero de cemento CEM II/A-P 32,5 R y arena de río M 10 con una resistencia a compresión de 10 N/mm2, conforme a norma UNE-EN 998-2 y/o según normativa vigente, confeccionado con hormigonera de 250 l. (Dosificación 1/4).

| Código | Ud | Descripción | Rendimiento | Precio | Importe |
|---|---|---|---|---|---|
| MO0100500 | h | Ayudante | 1.5786 | 14.27 | 22.5266 |
| MT0105070 | Tn | Cemento CEM II/B-P 32,5 | 0.3 | 99.7659 | 29.9298 |
| MT0101020 | m3 | Arena de río 0/5 mm. | 1.1 | 8.7258 | 9.5984 |
| MT1901010 | m3 | Agua | 0.26 | 0.8674 | 0.2255 |
| MQ0802010 | h | Hormigonera de 250 l. | 0.5638 | 1.1449 | 0.6455 |
|  |  | Total |  |  | 62.9258 |

**AUX003070** m3 Hormigón en masa tipo HM-20 (material; 13/01/2020)
Precio: 78.4038

| Código | Ud | Descripción | Rendimiento | Precio | Importe |
|---|---|---|---|---|---|
| MO0100300 | h | Oficial 1ª | 0.2732 | 18.05 | 4.9313 |
| MO0100500 | h | Ayudante | 0.2732 | 14.27 | 3.8986 |
| MO0100700 | h | Peón ordinario | 0.5551 | 13.65 | 7.5771 |
| MQ0801010 | h | Planta móvil 20/30 m3/h. | 0.0226 | 69.902 | 1.5798 |
| MQ0806010 | h | Camión hormigonera de 6 m3. | 0.0434 | 55.1932 | 2.3954 |
| MT1901010 | m3 | Agua | 0.185 | 0.8674 | 0.1605 |
| MT0105010 | Tn | Cemento CEM I 32,5 MR | 0.3 | 104.1721 | 31.2516 |
| MT0101010 | Tn | Arena | 0.685 | 7.3727 | 5.0503 |
| MT0101080 | Tn | Gravilla 20/40 mm. | 1.45 | 14.7107 | 21.3305 |
| MQ0811010 | h | Vibrador de aguja d=45 4 CV. | 0.1735 | 1.3184 | 0.2287 |
|  |  | Total |  |  | 78.4038 |

**AUX002100** m3 Mortero de cemento CEM I 32,5 SR (1/2) M-450 (material; 18/10/2011)
Precio: 82.5988
Mortero de cemento CEM I 32,5 SR y arena de río M 5 con una resistencia a compresión de 5 N/mm2, conforme a norma UNE-EN 998-1 y/o según normativa vigente, RC-08, NTE-FFL, CTE-SE-F, confeccionado con hormigonera de 250 l. (Dosificación 1/2).

| Código | Ud | Descripción | Rendimiento | Precio | Importe |
|---|---|---|---|---|---|
| MO0100500 | h | Ayudante | 1.95 | 14.27 | 27.8265 |
| MT0105050 | Tn | Cemento CEM I 32,5 SR (material; 18/10/2011) | 0.45 | 98.75 | 44.4375 |
| MT0101020 | m3 | Arena de río 0/5 mm. | 1.1 | 8.7258 | 9.5984 |
| MT1901010 | m3 | Agua | 0.255 | 0.8674 | 0.2212 |
| MQ0802010 | h | Hormigonera de 250 l. | 0.45 | 1.1449 | 0.5152 |
|  |  | Total |  |  | 82.5988 |

**AUX002070** m3 Mortero de cemento CEM I 32,5 (1/4) M-350 (material; 13/01/2020)
Precio: 61.0222
Mortero de cemento CEM I 32,5 y arena de río M 5 con una resistencia a compresión de 5 N/mm2, conforme a norma UNE-EN 998-1 y/o según normativa vigente, RC-08, NTE-FFL, CTE-SE-F, confeccionado con hormigonera de 250 l. (Dosificación 1/4).

| Código | Ud | Descripción | Rendimiento | Precio | Importe |
|---|---|---|---|---|---|
| MO0100500 | h | Ayudante | 1.5786 | 14.27 | 22.5266 |
| MT0105030 | Tn | Cemento CEM I 32,5 | 0.35 | 80.7963 | 28.2787 |
| MT0101020 | m3 | Arena de río 0/5 mm. | 1.1 | 8.7258 | 9.5984 |
| MT1901010 | m3 | Agua | 0.255 | 0.8674 | 0.2212 |
| MQ0802010 | h | Hormigonera de 250 l. | 0.347 | 1.1449 | 0.3973 |
|  |  | Total |  |  | 61.0222 |

**AUX005010** Kg Acero B 500 S en armaduras (material; 13/01/2020)
Precio: 0.861

| Código | Ud | Descripción | Rendimiento | Precio | Importe |
|---|---|---|---|---|---|
| MO0100300 | h | Oficial 1ª | 0.0087 | 18.05 | 0.1570 |
| MO0100500 | h | Ayudante | 0.0087 | 14.27 | 0.1241 |
| MQ1400020 | h | Grúa automotriz 15 t. | 0.0001 | 49.7615 | 0.0050 |
| MT0701010 | Kg | Acero corrugado B 500 S | 1 | 0.5638 | 0.5638 |
| MT0704020 | Kg | Alambre de atar 1,3 mm. | 0.004 | 2.7756 | 0.0111 |
|  |  | Total |  |  | 0.861 |

**AUX002110** m3 Mortero de cemento blanco BL-V 22,5, amasado a mano (material; 13/01/2020)
Precio: 296.3568

| Código | Ud | Descripción | Rendimiento | Precio | Importe |
|---|---|---|---|---|---|
| MO0100500 | h | Ayudante | 2.6021 | 14.27 | 37.1320 |
| MT0105100 | Tn | Cemento blanco BL-V 22,5 Granel (material) | 1.35 | 191.6907 | 258.7824 |
| MT1901010 | m3 | Agua | 0.51 | 0.8674 | 0.4424 |
|  |  | Total |  |  | 296.3568 |

**AUX002030** m3 Mortero de cemento CEM I 32,5 (1/6) M-250 (material; 13/01/2020)
Precio: 52.9426
Mortero de cemento CEM I 32,5 y arena de río M 5 con una resistencia a compresión de 5 N/mm2, conforme a norma UNE-EN 998-1 y/o según normativa vigente, RC-08, NTE-FFL, CTE-SE-F, confeccionado con hormigonera de 250 l. (Dosificación 1/6).

| Código | Ud | Descripción | Rendimiento | Precio | Importe |
|---|---|---|---|---|---|
| MO0100500 | h | Ayudante | 1.5786 | 14.27 | 22.5266 |
| MT0105030 | Tn | Cemento CEM I 32,5 | 0.25 | 80.7963 | 20.1991 |
| MT0101020 | m3 | Arena de río 0/5 mm. | 1.1 | 8.7258 | 9.5984 |
| MT1901010 | m3 | Agua | 0.255 | 0.8674 | 0.2212 |
| MQ0802010 | h | Hormigonera de 250 l. | 0.347 | 1.1449 | 0.3973 |
|  |  | Total |  |  | 52.9426 |

**AUX005030** Kg Malla electrosolada con alambre Ø4 mm (material; 13/01/2020)
Precio: 1.0631
Suministro y colocación de malla electrosolada con alambre corrugado de acero EHE-B 500 T y D=4 mm, según peso teórico.

| Código | Ud | Descripción | Rendimiento | Precio | Importe |
|---|---|---|---|---|---|
| MO0100300 | h | Oficial 1ª | 0.0143 | 18.05 | 0.2581 |
| MO0100500 | h | Ayudante | 0.0143 | 14.27 | 0.2041 |
| MT0701020 | Kg | Acero corrugado B 500 T (material) | 1 | 0.5898 | 0.5898 |
| MT0704020 | Kg | Alambre de atar 1,3 mm. | 0.004 | 2.7756 | 0.0111 |
|  |  | Total |  |  | 1.0631 |

**AUX007010** Tn Betún asfáltico tipo B60/70 (material; 13/01/2020)
Precio: 292.751

| Código | Ud | Descripción | Rendimiento | Precio | Importe |
|---|---|---|---|---|---|
| MO0100200 | h | Capataz | 0.0009 | 18.56 | 0.0167 |
| MO0100500 | h | Ayudante | 0.0087 | 14.27 | 0.1241 |
| MT0501010 | Tn | Betún asfáltico tipo B60/70 (material) | 1 | 292.3066 | 292.3066 |
| MT0502010 | L | Combustible (material) | 0.5 | 0.6072 | 0.3036 |
|  |  | Total |  |  | 292.751 |

**AUX007030** Tn Cemento como filler de aportación (material; 13/01/2020)
Precio: 104.3129

| Código | Ud | Descripción | Rendimiento | Precio | Importe |
|---|---|---|---|---|---|
| MO0100200 | h | Capataz | 0.0009 | 18.56 | 0.0167 |
| MO0100500 | h | Ayudante | 0.0087 | 14.27 | 0.1241 |
| MT0105010 | Tn | Cemento CEM I 32,5 MR | 1 | 104.1721 | 104.1721 |
|  |  | Total |  |  | 104.3129 |

**AUX002050** m3 Mortero de cemento CEM II-AP 32,5 (1/6) M-250 (material; 13/01/2020)
Precio: 55.0935
Mortero de cemento CEM II/A-P 32,5 y arena de río M 5 con una resistencia a compresión de 5 N/mm2, conforme a norma UNE-EN 998-1 y/o según normativa vigente, RC-08, NTE-FFL, CTE-SE-F, confeccionado con hormigonera de 250 l. (Dosificación 1/6).

| Código | Ud | Descripción | Rendimiento | Precio | Importe |
|---|---|---|---|---|---|
| MO0100500 | h | Ayudante | 1.7348 | 14.27 | 24.7556 |
| MT0105020 | Tn | Cemento CEM II/A-P 32,5 | 0.25 | 80.484 | 20.1210 |
| MT0101020 | m3 | Arena de río 0/5 mm. | 1.1 | 8.7258 | 9.5984 |
| MT1901010 | m3 | Agua | 0.255 | 0.8674 | 0.2212 |
| MQ0802010 | h | Hormigonera de 250 l. | 0.347 | 1.1449 | 0.3973 |
|  |  | Total |  |  | 55.0935 |

## Recursos

**MQ1600020** h Motosierra gasol. L=40 cm. 1,32 CV
Motosierra gasolina L=40 cm. 1,32 CV.

**MQ0400150** h Retroexcavad.c/martillo rompedor
Retroexcavadora con martillo rompedor.

**MQ0501120** h Compactador neumát.autp.100 CV
Compactador neumático autopropulsado 100 CV.

**MT0103020** m3 Suelo adecuado tamaño máximo 150 mm., proc. excav
Suelo adecuado tamaño máximo 150 mm, procedente de la excavación.

**P01AA020** m3 Arena de río 0/6 mm
Claves: areno, río

**MQ0401030** h Pala cargadora s/neumat. 102 CV
Pala cargadora sobre neumáticos 102 CV.

**MT9301010** m3 Canon vertido productos resultantes de excavaciones o demolición
Canon por descarga a vertedero, de los productos resultantes de excavaciones o demoliciones.

**MT0801020** m2 Encofrado panel metal.5/10 m2. 50 p
Encofrado panel metálico 5/10 m2. 50 p.

**MT1602050** día Bomba de aspiración motor diesel de 65,5 kW e impulsor vortex
Bomba de aspiración con motor diesel de 65,5 kW, súper silenciosa, con impulsor vortex para bypass, situada en el exterior del pozo de aspiración, incluso combustible, manguera hasta 50 m de longitud, instalación, transporte y recogida en obra y vigilancia.

**MT1001070** Ud Ladrillo perfora. tosco 25x12x7 cm
Ladrillo perforado tosco 25x12x7 cm.

**MT0601230** Ud Módulo cónico asimét. pref. H.A. Ø(120/80) cm altura 60 cm
Módulo cónico asimétrico de Ø 120/Ø 80 cm y altura útil 60 cm prefabricado de hormigón armado, para pozos de registro, incluso pates y juntas de goma.

**MT1502026** Ud Junta goma base pozo ench.-camp. D=1200
Junta de goma base pozo enchufe campana D=1.200.
Claves: goma, pozo

**MT0335300** Ud Marco y tapa circ., fund. dúctil Ø min 60 cm, D-400 peso 31 kg
Marco y tapa de fundición dúctil, clase D-400, con bloqueo automático, tapa articulada, con marco y tapa circular de 31 Kg de peso aproximado en tapa, con junta de elastómero en tapa o marco, junta anti ruido para asiento estable de la tapa, cota de paso mínima 60 cm, con dispositivo acerrojado antirrobo, identificación según Canal de Isabel II Gestión y servicio correspondiente (abastecimiento, saneamiento, reutilización). Con 4 orificios para saneamiento. Conforme a norma UNE-EN 124 y según normativa vigente de Canal de Isabel II Gestión.

**MT0601150** Ud Módulo recrecido pref. H.A. Ø120 cm altura 50 cm
Módulo de recrecido de 120 cm de diámetro interior y altura útil 50 cm prefabricado de hormigón armado, para pozos de registro, incluso pates y juntas de goma.

**MQ0300050** h Martillo manual perforador hidrául.16 kg
Martillo manual perforador hidráulico 16 kg.

**MT3002050** ml Tubería de UPVC, SN>= 8 kN/m2, de 600 mm. de diámetro
Tubería de UPVC, SN>= 8 kN/m2, de 600 mm de diámetro, colocada en zanja, a cualquier profundidad, incluso parte proporcional de juntas, encolados y empalmes.

**MT0105020** Tn Cemento CEM II/A-P 32,5
Cemento CEM-II/A-P 32,5.

**MT2802040** ml Hinca de tubería de hormigón o chapa 600 mm. de diámetro
Hinca de tubería de hormigón o chapa de acero de 600 mm. de diámetro, en cualquier clase de terreno.

**MT2801040** ml Tubería de hormigón armado o chapa para hinca D=600 mm
Tubería de hormigón armado o chapa de acero para hinca D=600 mm, incluso parte proporcional de junta.

**MT0601336** Ud Losa de reducción pref. H.A. Ø(150/120)cm
Losa de reducción Ø 150/Ø 120 cm y altura útil >=25 cm prefabricado de hormigón armado, para pozos de registro, incluso juntas de goma.

**MT2001020** ml Colector ovoide prefabricado de h. arm. HA-30/P/12 (70x105) S/R
Colector ovoide prefabricado de hormigón armado tipo HA-30/P/12 resistente a los sulfatos, de 70x105 cm, incluso sellado de juntas interiores y exteriores con mortero tipo M-450, CEM-I/ 32,5/SR (Clase135).

**MT3002030** ml Tubería de UPVC, SN>= 8 kN/m2, de 400 mm. de diámetro
Tubería de UPVC, SN>= 8 kN/m2, de 400 mm de diámetro, colocada en zanja, a cualquier profundidad, incluso parte proporcional de juntas, encolados y empalmes.

**MT0802020** pp Molduras y berenjenos, velas, punt., cimbras, etc entre 3 y 5 m
Molduras y berenjenos, velas, puntales, cimbras y andamiaje, para trabajos a partir de 3 m de altura y hasta 5 m de altura.

**MQ0801020** h Central de fabricación de hormigón 100 m3/h
medidas las horas trabajadas

**MT0105010** Tn Cemento CEM I 32,5 MR
Cemento CEM-I 32,5 MR.

**MT0103030** m3 Suelo seleccionado tamaño máximo 30 mm., proc. prést
Suelo seleccionado tamaño máximo 30 mm, procedente de préstamos.

**MT3002020** ml Tubería de UPVC, SN>= 8 kN/m2, de 300 mm. de diámetro
Tubería de UPVC, SN>= 8 kN/m2, de 300 mm de diámetro, colocada en zanja, a cualquier profundidad, incluso parte proporcional de juntas, encolados y empalmes.

**MQ0401040** h Pala cargad. s/orugas de 112 CV
Pala cargadora sobre orugas de 112 CV.

**MQ0400080** h Retroexcavadora 50 HP
Retroexcavadora de 50 HP.

**MT0103070** m3 Suelo adecuado, proc. prést
Suelo adecuado, procedentes préstamos.

**MT0101220** m3 Material granular
Piedra para encachado.

**MQ0501010** h Compactador vibrat. autopr. 9/12 t
Compactador vibratorio autopropulsado de 9/12 t.

**MT0708020** ml Barandilla acero inoxidable
Barandilla de acero inoxidable AISI 304 de 1.000 mm de altura, compuesta por balaustres de pletina 40x10, fijados mediante placa de 150x80 con dos anclajes tipo M10, y distanciados entre sí 1.500 mm, con pasamanos de tubo de diámetro 50x1,5, dos barras intermedias pasantes de tubo de diámetro 28x1,5 y rodapié de pletina de 200x5.

**MT1201050** ml Junta elastomérica de estanquidad de 300 mm de ancho y e=10 mm
Junta elastomérica de estanquidad de 300 mm de ancho y 10 mm de espesor mínimo, con tubo central y todos sus accesorios.

**MT1001060** Ud Ladrillo perforado tosco 24x11,5x7 cm
Relación comercial: 000, 0.16, 001, 0, 002

**MQ1700010** Ud Medios aux. específicos para juntas muros
Medios auxiliares específicos para juntas de dilatación en muros: Andamio, herramientas para cajeados, mezcladoras, aspiradores, útiles de aplicación y consumibles.

**MQ1701010** Ud Medios aux. comunes imperm. integral de depósitos
Medios auxiliares comunes para impermeabilización integral de depósitos: Equipo de alumbrado, equipo de ventilación, grupo electrógeno y combustible.

**MQ1700020** Ud Medios aux. específicos juntas solera y media caña
Medios auxiliares específicos para juntas de dilatación en solera y media caña: Herramientas para cajeados, mezcladoras, aspiradores, útiles de aplicación y consumibles.

**MT0105070** Tn Cemento CEM II/B-P 32,5
Cemento CEM-II/B-P 32,5

**MT0105030** Tn Cemento CEM I 32,5
Cemento CEM-I 32,5.

**MT0104010** Ud Bloque hueco de hormigón, a cara vista, blanco, 40x20x20 cm
Bloque hueco de hormigón, a cara vista, color blanco, 40x20x20 cm.

**MT0801050** m2 Encofrado y desencofrado forjado placa prefabricada
Encofrado y desencofrado continuo con puntales para capa de compresión en forjados de placas prefabricadas, hasta 3,10 m de altura con madera suelta.
Claves: continuo, forjado, desencofrante, puntal, capa, compresión, prefabricado, encofrar, madero, placa

**MT1001080** Ud Ladrillo h. doble 25x12x8
Ladrillo hueco doble 25x12x8 cm.

**MT1704010** L E. fijadora muy penetrante obra/mad e/int
Claves: fijación

**MT1706020** L Pintura plástica mate
Claves: mate

**MT0314010** Kg Liquido de curado 130
Claves: curado, líquido

**MT0314020** ml Sellado de juntas 4 mm
Claves: junta

**MT1005037** m2 Paneles acusticos
Placas acústicas conglomeradas, incluso recibidos de tacos.

**MT0353040** Ud Marco y rejilla de fundición 40x40 cm
Marco y rejilla de fundición de 40x40 cm.

**MT3001003** ml Tubería de UPVC para saneam., de diámetro ext. 200 mm - PN-4
Tubería de UPVC para saneamiento, de diámetro exterior 200 mm y PN 4 atm, incluso parte proporcional de junta elástica.

**MT3001005** ml Tubería de UPVC para saneam., de diámetro ext. 250 mm - PN-4
Tubería de UPVC para saneamiento, de diámetro exterior 250 mm y PN 4 atm, incluso parte proporcional de junta elástica.

**MT3001010** ml Tubería de UPVC para saneam., de diámetro ext. 315 mm - PN-4
Tubería de UPVC para saneamiento, de diámetro exterior 315 mm y PN 4 atm, incluso parte proporcional de junta elástica.

**MT0313040** m2 Resinas epoxi
Pavimento para uso industrial.
Claves: rojo, cuarzo, continuo, pavimentación

**MT0303010** m2 Panel chapa prelacada e=30 mm
Panel de chapa de acero en perfil comercial, prelacada de 0,6 mm con núcleo de espuma de poliuretano de 40 kg/m3 con un espesor total de 30 mm.

**MQ0400130** h Retro pala exc. s/neum.82 CV
Retro pala excavadora sobre neumáticos 82 CV.

**MT0102010** m3 Zahorra artificial, husos ZA (20) / ZA (25)
Zahorra artificial, husos ZA(20)/ZA(25).

**MQ0902010** h Camión cisterna bituminosa c/lanza 10.000 l
Claves: camión

**MT0504030** Kg Emulsión asfáltica ECI
Claves: asfalto, emulsión

**MQ0902020** h Camión cisterna para riegos asf. de 10.000 l
Camión cisterna para riegos asfálticos dotado de rampa y lanza con una capacidad de 10.000 l.

**MQ0501080** h Compact. estático, tipo ruedas múltiples de 8/12 t
Compactador estático, tipo ruedas múltiples de 8/12 t.

**MT0101150** Tn Árido machaqueo 6/12 D.A.<25
Claves: machaqueo

**MT0101100** m3 Piedra de cantera para encachado
Relación comercial: 000, 19.86, 001, 0, 002

**MQ0602040** h Camión basculante semiarticulado de 25 t
Camión basculante de chasis semiarticulado con carga máxima autorizada de 25 t.

**MQ0501070** h Compact. autopropuls. de dos cilindros vibrante de 8/14 t
Compactador autopropulsado vibrante de dos cilindros de 8/14 t.

**MQ0400020** h Excavadora hidráulica neumáticos 100 CV
Claves: hidráulico, neumático

**MT0105120** m3 Lechada de cemento CEM II/A-P 32,5
Lechada de cemento CEM-II/A-P 32,5 1/2, amasada a mano, S/RC-97.

**MQ1008010** h Equipo pintabanda autopro. 22 l
Equipo pintabanda autopropulsado 22 l.

**MT0302010** ml Albardilla prefabricada de hormigón blanco de 50 x 20 x 4 cm
Albardilla prefabricada de hormigón blanco de 50x20x4 cm.

**MT0103040** m3 Suelo seleccionado tamaño máximo 30 mm., proc. excav
Suelo seleccionado tamaño máximo 30 mm, procedente de la excavación.

**MTUS0250N** ml Tubo pe100 d=250 mm,10bar
Tubo pe100 d=315 mm,10bar

**MT0315030** Ud Tapa circular HA h=60 D=625
Claves: tapa, circulación

**MT1102100** m2 Lámina PVC-P e=1,2 mm. poliést. gris
Lámina PVC-P e=1,2 mm. poliéster gris.

**MQ0401020** h Pala cargadora neumáticos 85 CV/1,2m3
Pala cargadora neumáticos 85 CV/1,2 m3.

**MT501552** Ud Pieza de conexión de especial unión tuberia con muro
Pieza de conexión de DN400 especial

**MT501554** Ud Pieza de conexión de especial unión entre tuberias
Pieza de conexión de DN400 especial

**MT3001020** ml Tubería de UPVC para saneam., de diámetro ext. 400 mm - PN-4
Tubería de UPVC para saneamiento, de diámetro exterior 400 mm y PN 4 atm, incluso parte proporcional de junta elástica.

**22006262** Ud Tamiz continuo autolimpiable sobre vertedero
MATERIALES

**21007022** Ud Compuerta mural automática 0,50 X 0,50 m2
MATERIALES

**21007042** Ud Compuerta mural automática 0,70 X 0,60 m2
MATERIALES

**21503022** Ud Puente grúa con polipasto eléctrico pozo de gruesos
Relación comercial: 000, 0, 001, 002

**21007032** Ud Compuerta mural automática 1,00 X 1,00 m2
MATERIALES

**20205132** Ud Carrete pasamuros DN:400
MATERIALES
Relación comercial: 000, 0, 001, 002

**20151162** Ud Tubería acero inox. DN 400
MATERIALES
Relación comercial: 000, 0, 001, 002

**20170132** Ud Colector individual de impulsión bombeo de agua bruta
MATERIALES
Relación comercial: 000, 0, 001, 002

**20174652** Ud Colector individual de impulsión bombeo de agua bruta
MATERIALES
Relación comercial: 000, 0, 001, 002

**20215472** Ud Junta desmonta DN 200
MATERIALES

**20215482** Ud Junta desmonta DN:250
MATERIALES

**20355282** Ud Valvula retencion DN: 250; PN: 10 kg/cm2
MATERIALES

**20355272** Ud Válvula retención DN: 200; PN: 10 kg/cm2
MATERIALES
Relación comercial: 000, 0, 001, 002

**20701032** Ud Toma de agua para limpieza de conducciones
MATERIALES

**21103012** Ud Motobomba sumergible aguabruta tipo A
MATERIALES
Relación comercial: 000, 0, 001, 002

**21103152** Ud Motobomba sumergible agua bruta tipo B
MATERIALES
Relación comercial: 000, 0, 001, 002

**40116012** Ud Variador de frecuencia 7,50 KW
Relación comercial: 000, 0, 001, 002

**40116042** Ud Variador de frecuencia 11,00 KW
Relación comercial: 000, 0, 001, 002

**21005012** Ud Compuerta deslizante automática 0,50 x 1,00 m2
MATERIALES

**21005042** Ud Compuerta deslizante automática de 0,50 x 1,22m2
MATERIALES

**20151092** ml Tubería acero inox. DN 100
MATERIALES

**20205062** Ud Carrete pasamuros DN:100
MATERIALES

**20215442** Ud Junta desmonta DN:100
MATERIALES

**20301052** Ud Válv.compuerta DN:100
MATERIALES

**20151112** ml Tubería acero DN 150
MATERIALES

**20173422** Ud Colector de vaciado AISI-316
MATERIALES

**20205082** Ud Carrete pasamuros DN 150
MATERIALES

**20215462** Ud Junta desmonta DN 150
MATERIALES

**20301072** Ud Válv.compuerta DN 150
MATERIALES

**20151072** ml Tubería acero inox. DN 65
MATERIALES

**20311032** Ud Válvula mariposa DN: 65; PN: 10
MATERIALES

**20173042** Ud Colector de impulsión de las tres soplantes
MATERIALES

**20701012** Ud Parrilla de distribución aire de desemulsionado
MATERIALES

**20151022** ml Tubería acero inox. DN 20
MATERIALES

**20174372** Ud Colector de purga de grasas
MATERIALES

**20206062** Ud Carrete pasamuros DN:100
MATERIALES

**20322232** Ud Válvula de bola; DN 20
MATERIALES

**20323052** Ud Válvula de manguito; DN 100
MATERIALES

**20701042** Ud Conjunto de tuberías
MATERIALES

**20701062** Ud Caja de grasas 0,70 x 0,50 m²
MATERIALES

**21306022** Ud Difusor de aire de membrana
Relación comercial: 000, 0, 001, 002

**20171872** Ud Colector de aspiración individual de bomba arenas
MATERIALES

**20171972** Ud Colector individual de impulsión bomba arenas
MATERIALES

**20301042** Ud Válv.compuerta DN: 80
MATERIALES

**21102012** Ud Grupo motobomba vertical para arenas
MATERIALES

**21502012** Ud Polipasto eléctrico 1000 Kg
Relación comercial: 000, 0, 001, 002

**21002012** Ud Compuer.mural manual 0,50 x 0,50 m2
MATERIALES

**21007012** Ud Compuerta mural de regulación 0,35 x 0,35 m2
MATERIALES

**20173432** Ud Colector de vaciado DN 200
MATERIALES

**20301082** Ud Válv.compuerta DN: 200
MATERIALES

**20205092** Ud Carrete pasamuros DN:200
MATERIALES
Relación comercial: 000, 0, 001, 002

**21604142** Ud Agitador existente en zona anoxica
Relación comercial: 000, 0, 001, 002

**21604102** Ud Agitador sumergido zona anoxica
Relación comercial: 000, 0, 001, 002

**21604092** Ud Agitador sumergido zona oxica
Relación comercial: 000, 0, 001, 002

**21604152** Ud Agitador existente en zona oxica
Relación comercial: 000, 0, 001, 002

**20151102** ml Tubería acero inox. DN 125
MATERIALES

**20151122** ml Tubería acero inox. DN 200
MATERIALES

**20151132** Ud Tubería acero inox. DN 250
MATERIALES
Relación comercial: 000, 0, 001, 002

**20216032** Ud Junta dilatac. DN:125
MATERIALES

**20216062** Ud Junta dilatac. DN:250
MATERIALES
Relación comercial: 000, 0, 001, 002

**20216042** Ud Junta dilatac. DN:150
MATERIALES

**20216052** Ud Junta dilatac. DN:200
MATERIALES
Relación comercial: 000, 0, 001, 002

**20311072** Ud Válvula mariposa DN: 150; PN: 10
MATERIALES

**20311082** Ud Válvula mariposa DN: 200; PN: 10
MATERIALES
Relación comercial: 000, 0, 001, 002

**20311062** Ud Válvula mariposa DN: 125; PN: 10
MATERIALES

**20365012** Ud Válvula de alivio de arranque
MATERIALES

**20320202** Ud Válvula de diafragma DN 150
MATERIALES
Relación comercial: 000, 0, 001, 002

**20205102** Ud Carrete pasamuros DN:250
MATERIALES
Relación comercial: 000, 0, 001, 002

**20126092** Ud Tubería presión DN 90 PN 10
MATERIALES
Relación comercial: 000, 0, 001, 002

**22002032** Ud Mecanismo decantador secundario de gravedad
Relación comercial: 000, 0, 001, 002

**20134142** Ud Tub. de polietileno DN 200 PN 4
MATERIALES
Relación comercial: 000, 0, 001, 002

**20134072** Ud Tub. de polietileno DN 75 PN 4
MATERIALES
Relación comercial: 000, 0, 001, 002

**20134092** ml Tub. de polietileno DN 110 PN 4
MATERIALES

**20170052** Ud Colector individual de impulsión bombeo de flotantes
MATERIALES

**20215422** Ud Junta desmonta DN:65
MATERIALES

**20301032** Ud Válv.compuerta DN: 65
MATERIALES

**20355222** Ud Válvula retención DN: 65; PN: 10 Kg/cm2
MATERIALES

**20301092** Ud Válv.compuerta DN: 250
MATERIALES
Relación comercial: 000, 0, 001, 002

**20136172** ml Tub.de poliet UNE.DN 280 PN 10
MATERIALES
Relación comercial: 000, 0, 001, 002

**20126032** ml Tubería presión DN 25 PN 10
MATERIALES

**20327032** Ud Válvula de bola DN: 25; PN: 16
MATERIALES

**20126072** ml Tubería presión DN 63 PN 10
MATERIALES

**20174212** Ud Carrete construido en PVC
MATERIALES

**20174222** Ud Colector construido mediante tubería
MATERIALES

**20327072** Ud Válvula de bola DN: 63; PN: 16
MATERIALES

**20329262** Ud Válvula de pie DN 50
MATERIALES

**2035507N2** Ud Válvula retención DN: 63; PN: 10
MATERIALES

**20707012** Ud Conjunto de tubería y accesorios
MATERIALES

**20366042** Ud Amortiguador de pulsaciones
MATERIALES

**20701112** Ud Toma de agua para limpieza DN 25
MATERIALES

**20136152** ml Tub.de poliet UNE.DN 220 PN 10
MATERIALES
Relación comercial: 000, 0, 001, 002

**20355262** Ud Válvula retención DN: 150; PN: 10 kg/cm2
MATERIALES

**40116052** Ud Variador de frecuencia 2,20 KW
Relación comercial: 000, 0, 001, 002

**20151082** Ud Tubería acero inox. DN 80
MATERIALES
Relación comercial: 000, 0, 001, 002

**20170062** Ud Colector individual de impulsión bombeo fangos en exceso
MATERIALES

**20170262** Ud Colector general de impulsión bombeo de fangos en exceso
MATERIALES

**20215432** Ud Junta desmonta DN:80
MATERIALES
Relación comercial: 000, 0, 001, 002

**20355232** Ud Válvula retención DN: 80; PN: 10 kg/cm2
MATERIALES
Relación comercial: 000, 0, 001, 002

**21103082** Ud Bomba sumergible fangos en exceso
MATERIALES

**20136082** ml Tub.de poliet UNE.DN 90 PN 10
MATERIALES
Relación comercial: 000, 0, 001, 002

**20126062** Ud Tubería presión DN 50 PN 10
MATERIALES
Relación comercial: 000, 0, 001, 002

**20327062** Ud Válvula de bola DN: 50; PN: 16
MATERIALES
Relación comercial: 000, 0, 001, 002

**20355062** Ud Válvula retención DN: 50; PN: 10
MATERIALES
Relación comercial: 000, 0, 001, 002

**21104022** Ud Bomba carga cloruro. Ejecución: horizontal
Relación comercial: 000, 0, 001, 002

**21106012** Ud Grupo motobomba dosificadora
Relación comercial: 000, 0, 001, 002

**21901042** Ud Depósito de almacenamiento de cloruro férrico
Relación comercial: 000, 0, 001, 002

**20136122** ml Tub. de poliet.UNE.DN 160 PN 10
MATERIALES

**20170012** Ud Colector de unión de tuberías
MATERIALES
Relación comercial: 000, 0, 001, 002

**20172472** Ud Colector individual de aspiración nueva bomba fangos espesados
MATERIALES

**20172612** Ud Colector individual de impulsión nueva bomba fangos espesados
MATERIALES

**20339522** Ud Válvula de guillotina
MATERIALES

**20361022** Ud Electroválvula DN 3/4"
MATERIALES

**20126042** ml Tubería presión DN 40 PN 10
MATERIALES

**20151032** ml Tubería acero inox. DN 25
MATERIALES

**20307232** Ud Válv.retenci.DN:25
MATERIALES

**20322242** Ud Válvula de bola; DN 25;
MATERIALES

**20401022** Ud Medidor de caudal de área variable
MATERIALES

**21105092** Ud Bomba Tornillo helicoidal
Relación comercial: 000, 0, 001, 002

**20172642** Ud Colector individual de impulsión almacenamiento de fangos
MATERIALES

**22902052** Ud Conducción aire aspiración espesadores de gravedad
MATERIALES
Relación comercial: 000, 0.6, 001, 0, 002

**22902062** Ud Conductos aspiración aire desodorización Edif. Pretratamiento
MATERIALES
Relación comercial: 000, 0.6, 001, 0, 002

**22902072** Ud Conducción aire aspiración tolva
MATERIALES
Relación comercial: 000, 0.6, 001, 0, 002

**22902082** Ud Conducción aire aspiración zona deshidratación
MATERIALES
Relación comercial: 000, 0.6, 001, 0, 002

**20321572** Ud Válvula mariposa DN 600 PN: 0,2
MATERIALES
Relación comercial: 000, 821.69, 001, 002, 0

**20321552** Ud Válvula mariposa DN 400 PN: 0,2
MATERIALES
Relación comercial: 000, 565.26, 001, 002, 0

**20321512** Ud Valvula mariposa DN 150 PN: 0,2
MATERIALES
Relación comercial: 000, 198.44, 001, 002, 0

**20321502** Ud Válvula mariposa DN 100 PN:0,2
MATERIALES
Relación comercial: 000, 172.88, 001, 002, 0

**20136052** ml Tub.de poliet UNE.DN 50 PN 10
MATERIALES
Relación comercial: 000, 0, 001, 002

**20151052** ml Tubería acero inox. DN 40
MATERIALES
Relación comercial: 000, 0, 001, 002

**20151042** ml Tubería acero inox. DN 32
MATERIALES

**20322252** Ud Válvula de bola DN 32
MATERIALES

**20322262** Ud Válvula de bola, DN 40; PN: 16
MATERIALES

**23001082** Ud Cartel reflectante indicador
MATERIALES

**20205042** Ud Carrete pasamuros DN:65
MATERIALES
Relación comercial: 000, 0, 001, 002

**22807042** Ud Equipo de rayos UV de 20 m3/h en tubería
MATERIAL

**20361042** Ud Electroválvula DN 1 1/4"
MATERIALES
Relación comercial: 000, 0, 001, 002

**20509022** Ud Filtro autolimpiante 30 m3/h
MATERIALES
Relación comercial: 000, 0, 001, 002

**21110012** Ud Grupo de agua a presión 20 m³/h
Relación comercial: 000, 0, 001, 002

**20133022** ml Tub de polietileno DN 25 PN 10
MATERIALES

**20133032** ml Tub de polietileno DN 32 PN 10
MATERIALES

**20133042** ml Tub de polietileno DN 40 PN 10
MATERIALES

**20133062** ml Tub de polietileno DN 63 PN 10
MATERIALES

**20136072** ml Tub. de poliet. UNE.DN 75 PN 10
MATERIALES

**20360012** Ud Boca de riego tipo JARDIN
MATERIALES

**20360032** Ud Programador electrónico para riegos
MATERIALES

**20361062** Ud Electroválvula de paso DN 2"
MATERIALES

**21103102** Ud Grupo motobomba centrífuga
Relación comercial: 000, 0, 001, 002

**20355242** Ud Válvula retención DN: 100; PN: 10 kg/cm2
MATERIALES
Relación comercial: 000, 0, 001, 002

**20170222** Ud Colector individual de impulsión
MATERIALES
Relación comercial: 000, 0, 001, 002

**20170302** Ud Colector general de impulsión
MATERIALES
Relación comercial: 000, 0, 001, 002

**20136092** Ud Tub. de poliet.UNE.DN 110 PN 10
MATERIALES
Relación comercial: 000, 0, 001, 002

**21501062** Ud Polea manual, 500 kg
Relación comercial: 000, 0, 001, 002

**21507012** Ud Soporte en perfiles laminados I-220
Relación comercial: 000, 0, 001, 002

**40101052** Ud Equipo medida de caudal en vertedero
MATERIALES

**40102012** Ud Caudalímetro. DN:65
MATERIALES

**40102072** Ud Equipo medida DN: 150
MATERIALES
Relación comercial: 000, 0, 001, 002

**40102082** Ud Equipo medida, DN: 250
MATERIALES

**40103162** Ud Caudalímetro por efecto térmico
MATERIALES

**40104062** Ud Equipo para medida de pH en canal abierto
MATERIALES

**40105042** Ud Medida de conductividad
MATERIALES

**40112172** Ud Equipo de medida de nivel radar
MATERIALES

**40112152** Ud Equipo de medida de nivel radar
MATERIALES

**40105102** Ud Equipo para medida de redox en canal
MATERIALES

**40106032** Ud Medida de oxígeno disuelto
MATERIALES

**40107022** Ud Equipo de medida de la temperatura en canal abierto
MATERIALES

**40115022** Ud Equipo para medida de turbiedad
MATERIALES

**40112102** Ud Equipo medida de nivel ultrasónico
MATERIALES

**40109012** Ud Equipo medida concentración de sólidos
MATERIALES
Relación comercial: 000, 0, 001, 002

**40101012** Ud Equipo medida de caudal agua bruta aliviada
MATERIALES
Relación comercial: 000, 1083.75, 001, 002, 0

**4011210A2** Ud Equipo medida de nivel de manto de fangos
MATERIALES

**40113122** Ud Medida de presión en tubería
MATERIALES
Relación comercial: 000, 0, 001, 002

**30210012** Ud Cuadro distribución en centro transf. (CGD)
Materiales

**30213012** Ud Centro de control de motores (CCM 1)
Materiales

**30213022** Ud Centro de control de motores (CCM 4)
Materiales

**30204022** Ud Cuadro servicios auxiliares
Materiales

**30212012** Ud Pequeños material para arreglos del grupo existente
Materiales

**30115162** ml Cable RV 0,6/1 KV 1X240 mm² Cu
Materiales

**30115142** ml Cable RV 0,6/1 KV 1X120 mm² Cu
Materiales

**30115102** ml Cable RV 0,6/1 KV 1X50 mm² Cu
Materiales

**30115232** ml Cable RV 0,6/1 KV 4X16 mm² Cu
Materiales

**30115212** ml Cable RV 0,6/1 KV 4X6 mm² Cu
Materiales

**30115362** ml Cable VV-K 0,6/1 KV 10X1.5 mm² Cu
Materiales

**30115481** ml Cable VV-K 0,6/1 KV 6X1.5 mm² Cu
Materiales

**30115192** ml Cable RV 0,6/1 KV 4X2.5 mm² Cu
Materiales

**30118191** ml Cable RV 0,6/1 KV 3X2.5 mm² Cu
Materiales

**30115392** ml Cable VV-K 0,6/1 KV 4X1.5 mm² Cu
Materiales

**30115382** ml Cable VV-K 0,6/1 KV 5X1.5 mm² Cu
Materiales

**30101022** Ud Cable RC4Z1-K 2 X 1,5 mm²
Materiales

**30303032** Ud Bandeja de PVC perforada 200x60 mm
Materiales

**30303042** ml Bandeja de PVC perforada 300x60 mm
Materiales

**30401022** Ud Tubo de acero galvanizado
Materiales

**30501012** Ud Caja de distribución con bornas
Materiales

**30501492** Ud Caja estanca con dos pulsadodores
Materiales

**30115202** ml Cable RV 0,6/1 KV 4X4 mm² Cu
Materiales

**30401012** Ud Tubo de acero galvanizado
Materiales

**30403012** Ud Tubo de PVC rígido pg 16 m-20
Materiales

**31801202** Ud Punto de luz, formado por báculo 1 brazo
Materiales.

**31804022** Ud Punto de luz, formado por bábulo 2 brazos
Materiales.

**31808032** Ud Punto de luz, formado por brazo mural
Materiales

**30204062** Ud Caja de fila 12 módulos
materiales

**31702122** Ud Luminaria estanca fluorescente
Materiales

**31704042** Ud Luminaria industrial tipo CR-250 h
Materiales.

**31710012** Ud Aparato autonomo de emerg
Materiales.

**31716012** Ud Toma de corriente CETACT 2p+t
Materiales.

**31716212** Ud Toma de corriente CETACT 3p+t
Materiales.

**30404032** Ud Tubo de PVC rígido 110 mm diámetro
Materiales

**30404052** Ud Tubo de PVC rígido 90 mm diámetro
Materiales

**30904022** Ud Conjunto de pequeño material
Materiales

**31905012** Ud Red de tierra general
Materiales

**33001012** Ud Automata PLC1 (CCM1)
Materiales

**33001022** Ud Automata PLC3 (CCM4)
Materiales

**33001032** Ud Automata PLC2 (CBT existente)
Materiales

**33001052** Ud Ordenador HP o similar
Materiales

**3300122** Ud Impresora matricial
Impresora matricial.
Servicio: Impresión de alarmas.
Características:
- Tipo: Matricial de 24 agujas.
- Alimentación de papel continuo.
- Número de agujas: 9.
- Número de columnas: 80.
- Velocidad de impresión (cps): 360.

**33001212** Ud Impresora de inyección
Impresora de inyección.
Servicio: Impresión de informes y gestión.
- Tipo: Láser a 300x300 ppp.
- Memoria buffer (mb): 4, Ampliables hasta 64.
- Fuentes escalables: 45.
- Bandeja para 100 hojas.
- 1 Puerto para comunicación en paralelo.

**30203082** Ud Monitor de sinóptico 32"
Materiales

**33001062** Ud Programación y puesta en marcha
Materiales

**33101022** Ud Alimentación ininterrumpida (SAI)
Materiales

**33101102** Ud Suministro de material de 350 ml cable de fibra óptica multimodo
Materiales

**60102012** mes Coste mensual
VARIOS

**MO0100345** h Oficial 1ª jardinería
Claves: jardinería, mano

**MO0100605** h Peón especialista jardinero
Claves: mano, jardinería

**P28DA130** Kg Substrato vegetal fertilizado
Claves: vegetal, material

**P01DW050** m3 Agua
Claves: material, agua

**M05EN020** h Excav.hidráulica neumáticos 84 CV
Claves: hidráulico, neumático, maquinaria

**M07CG010** h Camión con grúa 6 t
Claves: grúa, camión, maquinaria

**P28EB110** Ud Olea europaea 3 brazos
Claves: material, brazo

**M05PN110** h Minicargadora neumáticos 40 CV
Claves: neumático, maquinaria

**P28EE260** Ud Myrtus communis 0,4-0,6 m. cont
Claves: material

**P28EH020** Ud Lavandula spp. 30-50 cm. cont
Claves: material

**P28EH510** Ud Rosmarinus officinalis 0,2-0,3
Claves: material

**MQ0400100** h Retroexcavadora s/orugas 80 CV
Retroexcavadora sobre orugas 80 CV.

**MT9001050** Ud Señalización y protección del serv. afect. de agua potable
Señalización y protección del servicio afectado de agua potable DN<=500.

**MQ0407060** h Dozer cadenas D-7 200 CV
Claves: cadena

**MQ0400090** h Retroexcavadora-cargadora 70 HP
Retroexcavadora-cargadora de 70 HP.

**MT9001020** Ud Señalización y protección del serv. afect. de telefonía
Señalización y protección del servicio afectado de telefonía.

**MT0313080** m2 Reposición pavimento viales e=0,25 m
Reposición de pavimento de viales de 0,25 m de espesor, con material similar al existente.

**MT0105050** Tn Cemento CEM I 32,5 SR
Cemento CEM-I 32,5 SR.

## Entidades
- 000, C
- 000_1, C
- 001, C
- 001_1, C
- 001_1_1, C
- 002, C
- 002_1, C
- 002_1_1, C
- 003, C
- 003_1, C
- 003_1_1, C
- 004, C
- 004_1, C
- 004_1_1, C
- 005, C
- 005_1, C
- 005_1_1, C
- 006_1, C
- Alicante, C
- Almería 2008, C
- CCAA Valencia, C
- Castellón, C
- Cádiz, C
- Cádiz 2008, C
- Córdoba, C
- Córdoba 2008, C
- General 2007, C
- Granada 2008, C
- Huelva 2008, C
- Jaén, C
- Jaén 2008, C
- MALLORCA, C
- Málaga, C
- Málaga 2007, C
- Sevilla 2007, C
- Valencia, C
